# Arndtstraße
Angebotsaufforderung (GAEB DA XML 3.1, DA83)
Projekt: V13-040-01
Währung: EUR
Bieterkommentare zugelassen: ja
Auftraggeber: Stadtverwaltung Erfurt, Tiefbau- und Verkehrsamt Erfurt, Steinplatz 1, 99085 Erfurt
Erstellt mit: GXML Toolbox V3.3 R20230829, iTWO_64 V24.0.667, 03.02.2026

## 4_MAN Komplexobjekt Arnstädter Str.: BL MAN-Straße
Datum: 03.02.2026

*Hinweis: Dieser Hinweis gilt für das gesamte*
Dieser Hinweis gilt für das gesamte LV
Bei der Angabe der "Materialklasse bis BM-F3" ist mit einem Anteil BM-F3 von 100% zu kalkulieren.

### Bereich 02 LT 02 Abwasserentsorgung (MW-Kanäle)

#### Abschnitt 02.01 Allgemeine Leistungen

*Hinweis: Vorbemerkungen*
Vorbemerkungen Allgemeine Leistungen LT 02
Bestandteil dieses Untertitels (Gewerk) sind nur die allgemeinen Leistungen, die fachspezifisch in diesem Leistungstitel LT 02 Abwasserentsorgung zur Ausführung kommen.
Die Leistungstitel übergreifenden allgemeinen Leistungen, die von mehreren fachlich zuständigen Auftraggebern (fzAG) in dem gemeinsamen Bauraum benötigt werden (Baustelleneinrichtung, Baubüro, Umleitung, gemeinsame Absperr- und Sicherungsmaßnahmen usw.), sind im Leistungstitel 14 enthalten.

**02.01.0010 Fußgängerüberwege b=1,0 m, L=2,5 m**
Fußgängerüberwege über Rohrgräben in stabiler massiver
Ausführung nach Wahl des AN, einschl. Sicherung durch
Geländer; bereitstellen, je nach Bedarf aufbauen, über die
gesamte Bauzeit vorhalten, unterhalten, kontinuierlich dem
Bauablauf entsprechend mehrfach innerhalb der Baustelle
umsetzen und wieder beseitigen, nach Bedarf und
Angabe der Bauleitung.
Abrechnungsgrundlage: Anzahl der gleichzeitig auf der
Baustelle eingesetzten Fußgängerbrücken
Nutzbreite: ca. 1,00 m
Länge: bis 2,5 m
Menge: 10,000 St

**02.01.0020 Stahlplatten Überfahrt SLW 60**
Stahlplatten zur behelfsmäßigen Verlegung unter
Behelfsfahrbahnen, über Schächten,
Kabelabzweigkästen etc.
zur Lastverteilung beim Überfahren mit Kraftfahrzeugen,
Belastungsklasse SLW 60
liefern, aufbauen, über die gesamte Bauzeit vorhalten,
unterhalten, kontinuierlich dem Bauablauf entsprechend
mehrfach innerhalb der Baustelle umsetzen und wieder
beseitigen, nach Bedarf und Angabe der Bauleitung,
incl. Anrampungen aus bituminösem Mischgut
sowie Sicherung gegen Verschieben.
Abrechnungsgrundlage: Anzahl der gleichzeitig auf der
Baustelle eingesetzten Stahlplatten
Menge: 10,000 St

**02.01.0030 Suchgraben herstellen*Aufbruch gesond. Abrechnung Abtrag**
StL-Nr. 2410891209010001
Suchgraben nach Unterlagen des AG einschließlich Handschachtung herstellen. Aushub zur Wiederverwendung
seitlich lagern. Beschreibung der Homogenbereiche nach
Unterlagen des AG.
Grabentiefe '2 - 4m'

Straßenaufbruch wird gesondert vergütet.
Abrechnung nach Abtragsprofilen.
Menge: 150,000 m3

**02.01.0040 Rohr- u. Kabelkreuzungen, B=60 cm**
Erschwernis für Rohr- und Kabelkreuzungen.
Ausführung einschließlich aller Vorkehrungen und Einrichtungen zur Sicherung dieser Leitungen (wie Aufhängen, Abfangen, Unterstützungen etc.),
Trassenkreuzungen aller Medienarten bis zu einer Gesamtbreite von 'bis 60 cm'
Menge: 50,000 St

**02.01.0050 Rohr- u. Kabelkreuzungen, B=120 cm**
Erschwernis für Rohr- und Kabelkreuzungen.
Ausführung einschließlich aller Vorkehrungen und Einrichtungen zur Sicherung dieser Leitungen (wie Aufhängen,
Abfangen, Unterstützungen etc.),
Trassenkreuzungen aller Medienarten bis zu einer Gesamtbreite von 'über 60 bis 120 cm'
Menge: 10,000 St

**02.01.0070 Belastungsfahrzeug bereitstellen**
StL-Nr. 19101707
Belastungsfahrzeug als Gegengewicht (z.B. ausreichend
beladener Lkw) für Plattendruckversuch bei Kontrollprüfungen bereitstellen.
Menge: 25,000 h

#### Abschnitt 02.02 Vermessung / Dokumentation

**02.02.0010 Bestandseinm. für Entwässerungsanl.**
*** Pauschalposition
Bestandseinmessung für Entwässerungsanlagen.
Die Bestandseinmessung ist vom Auftragnehmer
gem. Punkt 7.2 der ZTV (VOB) der Stadtverwaltung Erfurt
durchzuführen.
Es gilt außerdem die Einmessvorschrift des Tiefbau- und
Verkehrsamtes - letzte Fassung (abrufbar unter erfurt.de -
Ausschreibungen - Techn. Vorschriften TVA).
Menge: 1,000 Psch

**02.02.0020 Absteckung der Kanalachse und Schachtstandorte**
Absteckung der Kanalachse und Schachtstandorte Die
Absteckung der Hauptachse und der Schachtstandorte
sowie aller Abzweige hat durch den AN vor Baubeginn zu
erfolgen. Mit den Ausführungsunterlagen wird dem AN
eine Koordinatenliste der Schachtbauwerke zur
Verfügung gestellt. Die damit verbundenen notwendigen
Vermessungsleistungen, Sichern der Absteckpunkte und
Erstellung von Plänen sind einzukalkulieren.
Abrechnung nach Meter Leitungsachse
Kanalsammelleitungen (keine Anschlussleitungen).
Menge: 913,000 m

#### Abschnitt 02.03 Vorarbeiten / Aufbruch

*Hinweis: Rückbau MW-Kanal*
Rückbau MW-Kanal und Hausanschlussleitungen

**02.03.0010 Entwässerungsrohrleitung abbrechen Rohr DN bis 250*Steinzeug-Rohr*Ausb. verwerten**
StL-Nr. 24110305130901
Entwässerungsrohrleitung abbrechen. Entwässerungsrohrleitung liegt bis Oberkante Rohr frei. Erdarbeiten in
der verbliebenen Leitungszone ausführen. Offene Wasserhaltung bis zu einer Pumpenleistung von 10 m3 Fördermenge und 5,00 m Förderhöhe je Stunde und Haltung ausführen. Das Ausbauen von Schächten wird gesondert vergütet.
Rohr DN/ID bis 250.
Rohr aus Steinzeug.
Fließsohlentiefe 'über 2 bis 4m.'

Ausbaustoffe nach Wahl des AN verwerten.
Menge: 700,000 m

**02.03.0020 Entwässerungsrohrleitung abbrechen Rohr DN ü.250-500*Steinzeug-Rohr*Ausb. verwerten**
StL-Nr. 24110305230901
Entwässerungsrohrleitung abbrechen. Entwässerungsrohrleitung liegt bis Oberkante Rohr frei. Erdarbeiten in
der verbliebenen Leitungszone ausführen. Offene Wasserhaltung bis zu einer Pumpenleistung von 10 m3 Fördermenge und 5,00 m Förderhöhe je Stunde und Haltung ausführen. Das Ausbauen von Schächten wird gesondert vergütet.
Rohr DN/ID über 250 bis 500.
Rohr aus Steinzeug.
Fließsohlentiefe 'über 2 bis 4m.'

Ausbaustoffe nach Wahl des AN verwerten.
Menge: 355,000 m

**02.03.0030 Schacht ausbauen DU bis 1,00 m*Betonfertigteile*Ausbau verwerten**
StL-Nr. 24110404119001
Freigelegten Schacht einschließlich Abdeckung vollständig ausbauen. Aufbruch von Straßenbefestigungen und das
Ausbauen von Rohrleitungen wird gesondert vergütet.
Runder Schacht, DN/ID bis 1,00 m.
Schacht aus Betonfertigteilen.
Ausbautiefe '2 bis 5m'

Sämtliche Ausbaustoffe verwerten nach Wahl des AN.
Menge: 25,000 St

**02.03.0040 anfallendes Mischwasser bei Arbeiten an den Hausanschlussleitungen überpumpen**
Bei der Erneuerung der Hausanschlussleitungen ist das anfallende Mischwasser der Grundstücksentwässerung schadlos in den Mischwassersammler abzuleiten / zu pumpen.
Entfenung Grundstücksgrenze bis Mischwassersammer bis 50 m
Abgerechnet wird je umzupumpende Leitung.
Menge: 20,000 St

**02.03.0050 Mischwasser umpumpen, Anlage 5**
Mischwasser während der Kanalarbeiten umpumpen
Start und Zielpunkte sind bestehende Schachtanlagen.
Schachtanlagen öffnen und Öffnung während der Ausführung sichern.
Absperreinrichtungen im Start- und Endschacht installieren,
Pumpenanlage installieren
Förderleistung: 'bis 5' l/s

Förderhöhe 'bis 4' m
Menge: 2,000 St

**02.03.0060 Leistung der Vorposition vorhalten, 5**
Leistung der Vorposition vorhalten, betreiben und instandhalten
Abgerechnet wird je Anlage (Stück der Vorposition) und Tag.
ohne Tag der Einrichtung
Menge: 30,000 d

**02.03.0070 Mischwasser umpumpen, Anlage 5-10**
Mischwasser während der Kanalarbeiten umpumpen
Start und Zielpunkte sind bestehende Schachtanlagen.
Schachtanlagen öffnen und Öffnung während der Ausführung sichern.
Absperreinrichtungen im Start- und Endschacht installieren,
Pumpenanlage installieren
Förderleistung: 'über 5 bis 10' l/s

Förderhöhe 'bis 4' m
Menge: 4,000 St

**02.03.0080 Leistung der Vorposition vorhalten,5-10**
Leistung der Vorposition vorhalten, betreiben und instandhalten
Abgerechnet wird je Anlage (Stück der Vorposition) und Tag.
ohne Tag der Einrichtung
Menge: 40,000 d

**02.03.0090 Mischwasser umpumpen, Anlage 10-15**
Mischwasser während der Kanalarbeiten umpumpen
Start und Zielpunkte sind bestehende Schachtanlagen.
Schachtanlagen öffnen und Öffnung während der Ausführung sichern.
Absperreinrichtungen im Start- und Endschacht installieren,
Pumpenanlage installieren
Förderleistung: 'über 10 bis 15' l/s

Förderhöhe 'bis 4' m
Menge: 4,000 St

**02.03.0100 Leistung der Vorposition vorhalten, 10-15**
Leistung der Vorposition vorhalten, betreiben und instandhalten
Abgerechnet wird je Anlage (Stück der Vorposition) und Tag.
ohne Tag der Einrichtung
Menge: 50,000 d

**02.03.0110 Mischwasser umpumpen, Anlage, 15-20**
Mischwasser während der Kanalarbeiten umpumpen
Start und Zielpunkte sind bestehende Schachtanlagen.
Schachtanlagen öffnen und Öffnung während der Ausführung sichern.
Absperreinrichtungen im Start- und Endschacht installieren,
Pumpenanlage installieren
Förderleistung: 'über 15 bis 20' l/s

Förderhöhe 'bis 3' m
Menge: 1,000 St

**02.03.0120 Leistung der Vorposition vorhalten, 15-20**
Leistung der Vorposition vorhalten, betreiben und instandhalten
Abgerechnet wird je Anlage (Stück der Vorposition) und Tag.
ohne Tag der Einrichtung
Menge: 50,000 d

**02.03.0130 Mischwasser umpumpen, Anlage, 70-80**
Mischwasser während der Kanalarbeiten umpumpen
Start und Zielpunkte sind bestehende Schachtanlagen.
Schachtanlagen öffnen und Öffnung während der Ausführung sichern.
Absperreinrichtungen im Start- und Endschacht installieren,
Pumpenanlage installieren
Förderleistung: '70 bis 80' l/s

Förderhöhe 'bis 3' m
Menge: 2,000 St

**02.03.0140 Leistung der Vorposition vorhalten, 70-80**
Leistung der Vorposition vorhalten, betreiben und instandhalten
Abgerechnet wird je Anlage (Stück der Vorposition) und Tag.
ohne Tag der Einrichtung
Menge: 45,000 d

**02.03.0150 Mischwasser umpumpen, Anlage, 80-100**
Mischwasser während der Kanalarbeiten umpumpen
Start und Zielpunkte sind bestehende Schachtanlagen.
Schachtanlagen öffnen und Öffnung während der Ausführung sichern.
Absperreinrichtungen im Start- und Endschacht installieren,
Pumpenanlage installieren
Förderleistung: 'über 80 bis 100' l/s

Förderhöhe 'bis 5' m
Menge: 2,000 St

**02.03.0160 Leistung der Vorposition vorhalten, 80-100**
Leistung der Vorposition vorhalten, betreiben und instandhalten
Abgerechnet wird je Anlage (Stück der Vorposition) und Tag.
ohne Tag der Einrichtung
Menge: 24,000 d

**02.03.0170 Leitung für Umpumpen <=5**
Leitung für Umpumpen von Mischwasser herstellen, betreiben, vorhalten und entfernen.
Leitungsart und Durchmesser nach Wahl des AN
Leitung für Fördermenge: 'bis 5' l/s
Menge: 90,000 m

**02.03.0180 Leitung vorhalten, <=5**
Leistung der Vorposition vorhalten, betreiben und instandhalten
Abgerechnet wird je Anlage (Stück der Vorposition) und Tag.
ohne Tag der Einrichtung
Abgerechnet wird Leitungslänge x Tag.
Menge: 1320,000 md

**02.03.0190 Leitung für Umpumpen 5-10**
Leitung für Umpumpen von Mischwasser herstellen, betreiben, vorhalten und entfernen.
Leitungsart und Durchmesser nach Wahl des AN
Leitung für Fördermenge: 'über 5 bis 10' l/s
Menge: 140,000 m

**02.03.0200 Leitung vorhalten, 5-10**
Leistung der Vorposition vorhalten, betreiben und instandhalten
Abgerechnet wird je Anlage (Stück der Vorposition) und Tag.
ohne Tag der Einrichtung
Abgerechnet wird Leitungslänge x Tag.
Menge: 1310,000 md

**02.03.0210 Leitung für Umpumpen, 10-15**
Leitung für Umpumpen von Mischwasser herstellen, betreiben, vorhalten und entfernen.
Leitungsart und Durchmesser nach Wahl des AN
Leitung für Fördermenge: 'über 10 bis 15' l/s
Menge: 30,000 m

**02.03.0220 Leitung vorhalten, 10-15**
Leistung der Vorposition vorhalten, betreiben und instandhalten
Abgerechnet wird je Anlage (Stück der Vorposition) und Tag.
ohne Tag der Einrichtung
Abgerechnet wird Leitungslänge x Tag.
Menge: 1650,000 md

**02.03.0230 Leitung für Umpumpen, 15-20**
Leitung für Umpumpen von Mischwasser herstellen, betreiben, vorhalten und entfernen.
Leitungsart und Durchmesser nach Wahl des AN
Leitung für Fördermenge: 'über 15 bis 20' l/s
Menge: 30,000 m

**02.03.0240 Leitung vorhalten, , 15-20**
Leistung der Vorposition vorhalten, betreiben und instandhalten
Abgerechnet wird je Anlage (Stück der Vorposition) und Tag.
ohne Tag der Einrichtung
Abgerechnet wird Leitungslänge x Tag.
Menge: 450,000 md

**02.03.0250 Leitung für Umpumpen, 70-80**
Leitung für Umpumpen von Mischwasser herstellen, betreiben, vorhalten und entfernen.
Leitungsart und Durchmesser nach Wahl des AN
Leitung für Fördermenge: 'über 70 bis 80' l/s
Menge: 100,000 m

**02.03.0260 Leitung vorhalten, 70-80**
Leistung der Vorposition vorhalten, betreiben und instandhalten
Abgerechnet wird je Anlage (Stück der Vorposition) und Tag.
ohne Tag der Einrichtung
Abgerechnet wird Leitungslänge x Tag.
Menge: 2600,000 md

**02.03.0270 Leitung für Umpumpen, 80-100**
Leitung für Umpumpen von Mischwasser herstellen, betreiben, vorhalten und entfernen.
Leitungsart und Durchmesser nach Wahl des AN
Leitung für Fördermenge: 'über 80 bis 100' l/s
Menge: 70,000 m

**02.03.0280 Leitung vorhalten, 80-100**
Leistung der Vorposition vorhalten, betreiben und instandhalten
Abgerechnet wird je Anlage (Stück der Vorposition) und Tag.
ohne Tag der Einrichtung
Abgerechnet wird Leitungslänge x Tag.
Menge: 950,000 md

#### Abschnitt 02.04 Erdbau

**02.04.0010 Leitungsgr. m. Schachtbaugr. herst. gew. Boden*Tiefe >1,75-3,00m*m.Verb./+10 m3 W. Verfüllboden ges.*Entsorg. gesond. Abr. senkrecht**
StL-Nr. 2410821523913031
Leitungsgraben einschließlich Schachtbaugruben herstellen. Straßenaufbruch wird gesondert vergütet. Schachtdurchmesser und -abstände nach Unterlagen des AG.
In gewachsenem Boden. Homogenbereich nach Unterlagen
des AG.
Grabentiefe über 1,75 bis 3,00 m.
Breite der Grabensohle 'für Rohr DN 200'

Notwendigen Verbau entsprechend statischen und konstruktiven Erfordernissen herstellen, vorhalten und
entfernen. Offene Wasserhaltung bis zu einer Pumpenleistung von 10 m3 Fördermenge und 5,00 m Förderhöhe
je Stunde und Haltung ausführen.
Aushub wird zum Verfüllen nicht verwendet. Verfüllen
der Baugruben und des Grabens nach Verlegen der Leitung
wird gesondert vergütet.
Zum Verfüllen nicht verwendeten Aushub entsorgen. Entsorgung wird gesondert vergütet.
Abrechnung mit senkrechten Wänden.
Menge: 30,000 m3

**02.04.0020 Leitungsgr. m. Schachtbaugr. herst. gew. Boden*Tiefe >1,75-3,00m*m.Verb./+10 m3 W. Verfüllboden ges.*Entsorg. gesond. Abr. senkrecht**
StL-Nr. 2410821523913031
Leitungsgraben einschließlich Schachtbaugruben herstellen. Straßenaufbruch wird gesondert vergütet. Schachtdurchmesser und -abstände nach Unterlagen des AG.
In gewachsenem Boden. Homogenbereich nach Unterlagen
des AG.
Grabentiefe über 1,75 bis 3,00 m.
Breite der Grabensohle 'für Rohr DN 300'

Notwendigen Verbau entsprechend statischen und konstruktiven Erfordernissen herstellen, vorhalten und
entfernen. Offene Wasserhaltung bis zu einer Pumpenleistung von 10 m3 Fördermenge und 5,00 m Förderhöhe
je Stunde und Haltung ausführen.
Aushub wird zum Verfüllen nicht verwendet. Verfüllen
der Baugruben und des Grabens nach Verlegen der Leitung
wird gesondert vergütet.
Zum Verfüllen nicht verwendeten Aushub entsorgen. Entsorgung wird gesondert vergütet.
Abrechnung mit senkrechten Wänden.
Menge: 650,000 m3

**02.04.0030 Leitungsgr. m. Schachtbaugr. herst. gew. Boden*Tiefe >3,00-5,00m*m.Verb./+10 m3 W. Verfüllboden ges.*Entsorg. gesond. Abr. senkrecht**
StL-Nr. 2410821524913031
Leitungsgraben einschließlich Schachtbaugruben herstellen. Straßenaufbruch wird gesondert vergütet. Schachtdurchmesser und -abstände nach Unterlagen des AG.
In gewachsenem Boden. Homogenbereich nach Unterlagen
des AG.
Grabentiefe über 3,00 bis 5,00 m.
Breite der Grabensohle 'für Rohr DN 300'

Notwendigen Verbau entsprechend statischen und konstruktiven Erfordernissen herstellen, vorhalten und
entfernen. Offene Wasserhaltung bis zu einer Pumpenleistung von 10 m3 Fördermenge und 5,00 m Förderhöhe
je Stunde und Haltung ausführen.
Aushub wird zum Verfüllen nicht verwendet. Verfüllen
der Baugruben und des Grabens nach Verlegen der Leitung
wird gesondert vergütet.
Zum Verfüllen nicht verwendeten Aushub entsorgen. Entsorgung wird gesondert vergütet.
Abrechnung mit senkrechten Wänden.
Menge: 220,000 m3

**02.04.0040 Leitungsgr. m. Schachtbaugr. herst. gew. Boden*Tiefe >1,75-3,00m*m.Verb./+10 m3 W. Verfüllboden ges.*Entsorg. gesond. Abr. senkrecht**
StL-Nr. 2410821523913031
Leitungsgraben einschließlich Schachtbaugruben herstellen. Straßenaufbruch wird gesondert vergütet. Schachtdurchmesser und -abstände nach Unterlagen des AG.
In gewachsenem Boden. Homogenbereich nach Unterlagen
des AG.
Grabentiefe über 1,75 bis 3,00 m.
Breite der Grabensohle 'für Rohr DN 400'

Notwendigen Verbau entsprechend statischen und konstruktiven Erfordernissen herstellen, vorhalten und
entfernen. Offene Wasserhaltung bis zu einer Pumpenleistung von 10 m3 Fördermenge und 5,00 m Förderhöhe
je Stunde und Haltung ausführen.
Aushub wird zum Verfüllen nicht verwendet. Verfüllen
der Baugruben und des Grabens nach Verlegen der Leitung
wird gesondert vergütet.
Zum Verfüllen nicht verwendeten Aushub entsorgen. Entsorgung wird gesondert vergütet.
Abrechnung mit senkrechten Wänden.
Menge: 785,000 m3

**02.04.0050 Leitungsgr. m. Schachtbaugr. herst. gew. Boden*Tiefe >3,00-5,00m*m.Verb./+10 m3 W. Verfüllboden ges.*Entsorg. gesond. Abr. senkrecht**
StL-Nr. 2410821524913031
Leitungsgraben einschließlich Schachtbaugruben herstellen. Straßenaufbruch wird gesondert vergütet. Schachtdurchmesser und -abstände nach Unterlagen des AG.
In gewachsenem Boden. Homogenbereich nach Unterlagen
des AG.
Grabentiefe über 3,00 bis 5,00 m.
Breite der Grabensohle 'für Rohr DN 400'

Notwendigen Verbau entsprechend statischen und konstruktiven Erfordernissen herstellen, vorhalten und
entfernen. Offene Wasserhaltung bis zu einer Pumpenleistung von 10 m3 Fördermenge und 5,00 m Förderhöhe
je Stunde und Haltung ausführen.
Aushub wird zum Verfüllen nicht verwendet. Verfüllen
der Baugruben und des Grabens nach Verlegen der Leitung
wird gesondert vergütet.
Zum Verfüllen nicht verwendeten Aushub entsorgen. Entsorgung wird gesondert vergütet.
Abrechnung mit senkrechten Wänden.
Menge: 270,000 m3

**02.04.0060 Leitungsgr. m. Schachtbaugr. herst. gew. Boden*Tiefe >1,75-3,00m*m.Verb./+10 m3 W. Verfüllboden ges.*Entsorg. gesond. Abr. senkrecht**
StL-Nr. 2410821523913031
Leitungsgraben einschließlich Schachtbaugruben herstellen. Straßenaufbruch wird gesondert vergütet. Schachtdurchmesser und -abstände nach Unterlagen des AG.
In gewachsenem Boden. Homogenbereich nach Unterlagen
des AG.
Grabentiefe über 1,75 bis 3,00 m.
Breite der Grabensohle 'für Rohr DN 500'

Notwendigen Verbau entsprechend statischen und konstruktiven Erfordernissen herstellen, vorhalten und
entfernen. Offene Wasserhaltung bis zu einer Pumpenleistung von 10 m3 Fördermenge und 5,00 m Förderhöhe
je Stunde und Haltung ausführen.
Aushub wird zum Verfüllen nicht verwendet. Verfüllen
der Baugruben und des Grabens nach Verlegen der Leitung
wird gesondert vergütet.
Zum Verfüllen nicht verwendeten Aushub entsorgen. Entsorgung wird gesondert vergütet.
Abrechnung mit senkrechten Wänden.
Menge: 180,000 m3

**02.04.0070 Leitungsgr. m. Schachtbaugr. herst. gew. Boden*Tiefe >3,00-5,00m*m.Verb./+10 m3 W. Verfüllboden ges.*Entsorg. gesond. Abr. senkrecht**
StL-Nr. 2410821524913031
Leitungsgraben einschließlich Schachtbaugruben herstellen. Straßenaufbruch wird gesondert vergütet. Schachtdurchmesser und -abstände nach Unterlagen des AG.
In gewachsenem Boden. Homogenbereich nach Unterlagen
des AG.
Grabentiefe über 3,00 bis 5,00 m.
Breite der Grabensohle 'für Rohr DN 500'

Notwendigen Verbau entsprechend statischen und konstruktiven Erfordernissen herstellen, vorhalten und
entfernen. Offene Wasserhaltung bis zu einer Pumpenleistung von 10 m3 Fördermenge und 5,00 m Förderhöhe
je Stunde und Haltung ausführen.
Aushub wird zum Verfüllen nicht verwendet. Verfüllen
der Baugruben und des Grabens nach Verlegen der Leitung
wird gesondert vergütet.
Zum Verfüllen nicht verwendeten Aushub entsorgen. Entsorgung wird gesondert vergütet.
Abrechnung mit senkrechten Wänden.
Menge: 140,000 m3

**02.04.0071 Planum herstellen**
StL-Nr. 2410625099
Planum herstellen nach Unterlagen des AG.
Verformungsmodul 'EvD mind 25 MPa'
Menge: 2400,000 m2

**02.04.0072 Grabensohle verdichten EVD = mind. 25 MPa**
Grabensohle verdichten
EvD = mind. 25 MPa
DPr = mind. 97 %
Die Eigenüberwachung hat im Beisein des Bauüberwachers
des AG zu erfolgen, die Ergebnisse sind laufend zu übergeben
Menge: 2400,000 m2

**02.04.0076 Bodenaustausch durchführen.**
Bodenaustausch durchführen. Baustoff in Auskofferung
lösen, einbauen und verdichten einschließlich ggf. erforderli-cher Wasserzugabe.
Homogenbereich S2 bzw. S3
verwerten wird gesondert vergütet
Baustoff 'gebrochenem Naturgestein 0/45 bis 0/56
dynamischen Plattendruckversuch = mind. 25 MPa'

Baustoff liefern.
Abgerechnet wird nach Auftragsprofilen über der Auskofferungssohle.
Menge: 120,000 m3

*Hinweis: Materialklasse bis BM-F3*

**02.04.0080 N.gefährl. Abfall aus Baustelle ent Boden*Entsorgung AN Gebühr einrechn.*Abr. Abtrag**
StL-Nr. 12102117211001
Nicht gefährlichen Abfall aus Baustelle laden, fördern
und entsorgen. Schadstoffbelastung nach Unterlagen des
AG.
Abfall = Boden. Abfallschlüsselnummer 17 05 04.
Entsorgung nach Wahl des AN.
Gebühren der Abfallentsorgung sind einzurechnen.
Abgerechnet wird nach Abtragsprofilen.
Menge: 2275,000 m3

**02.04.0090 Baustoff lief.,in Leitungsgr. einb.*Tiefe >1,75-3,00m*oberh.Leitungsz. Abrechnung senkr.**
StL-Nr. 24108238939011
Baustoff nach Unterlagen des AG liefern, in Leitungsgraben einschließlich Schachtbaugruben einbauen und
verdichten. Einbaudokumentation nach Unterlagen des AG
übergeben.
Baustoff 'GU, GT, Körung 0/32, Feinkornanteil 10 bis 15 Gew.%'

Grabentiefe über 1,75 bis 3,00 m.
Breite der Grabensohle 'für Rohr DN 200'

Baustoff nach Verlegen der Leitung in Graben oberhalb
der Leitungszone und in Baugruben einbauen und verdichten.
Abrechnung mit senkrechten Wänden entsprechend
der Abrechnung beim Aushub.
Menge: 19,000 m3

**02.04.0100 Baustoff lief.,in Leitungsgr. einb.*Tiefe >1,75-3,00m*oberh.Leitungsz. Abrechnung senkr.**
StL-Nr. 24108238939011
Baustoff nach Unterlagen des AG liefern, in Leitungsgraben einschließlich Schachtbaugruben einbauen und
verdichten. Einbaudokumentation nach Unterlagen des AG
übergeben.
Baustoff 'GU, GT, Körung 0/32, Feinkornanteil 10 bis 15 Gew.%'

Grabentiefe über 1,75 bis 3,00 m.
Breite der Grabensohle 'für Rohr DN 300'

Baustoff nach Verlegen der Leitung in Graben oberhalb
der Leitungszone und in Baugruben einbauen und verdichten.
Abrechnung mit senkrechten Wänden entsprechend
der Abrechnung beim Aushub.
Menge: 425,000 m3

**02.04.0110 Baustoff lief.,in Leitungsgr. einb.*Tiefe >3,00-5,00m*oberh.Leitungsz. Abrechnung senkr.**
StL-Nr. 24108238949011
Baustoff nach Unterlagen des AG liefern, in Leitungsgraben einschließlich Schachtbaugruben einbauen und
verdichten. Einbaudokumentation nach Unterlagen des AG
übergeben.
Baustoff 'GU, GT, Körung 0/32, Feinkornanteil 10 bis 15 Gew.%'

Grabentiefe über 3,00 bis 5,00 m.
Breite der Grabensohle 'für Rohr DN 300'

Baustoff nach Verlegen der Leitung in Graben oberhalb
der Leitungszone und in Baugruben einbauen und verdichten.
Abrechnung mit senkrechten Wänden entsprechend
der Abrechnung beim Aushub.
Menge: 180,000 m3

**02.04.0120 Baustoff lief.,in Leitungsgr. einb.*Tiefe >1,75-3,00m*oberh.Leitungsz. Abrechnung senkr.**
StL-Nr. 24108238939011
Baustoff nach Unterlagen des AG liefern, in Leitungsgraben einschließlich Schachtbaugruben einbauen und
verdichten. Einbaudokumentation nach Unterlagen des AG
übergeben.
Baustoff 'GU, GT, Körung 0/32, Feinkornanteil 10 bis 15 Gew.%'

Grabentiefe über 1,75 bis 3,00 m.
Breite der Grabensohle 'für Rohr DN 400'

Baustoff nach Verlegen der Leitung in Graben oberhalb
der Leitungszone und in Baugruben einbauen und verdichten.
Abrechnung mit senkrechten Wänden entsprechend
der Abrechnung beim Aushub.
Menge: 595,000 m3

**02.04.0130 Baustoff lief.,in Leitungsgr. einb.*Tiefe >3,00-5,00m*oberh.Leitungsz. Abrechnung senkr.**
StL-Nr. 24108238949011
Baustoff nach Unterlagen des AG liefern, in Leitungsgraben einschließlich Schachtbaugruben einbauen und
verdichten. Einbaudokumentation nach Unterlagen des AG
übergeben.
Baustoff 'GU, GT, Körung 0/32, Feinkornanteil 10 bis 15 Gew.%'

Grabentiefe über 3,00 bis 5,00 m.
Breite der Grabensohle 'für Rohr DN 400'

Baustoff nach Verlegen der Leitung in Graben oberhalb
der Leitungszone und in Baugruben einbauen und verdichten.
Abrechnung mit senkrechten Wänden entsprechend
der Abrechnung beim Aushub.
Menge: 220,000 m3

**02.04.0140 Baustoff lief.,in Leitungsgr. einb.*Tiefe >1,75-3,00m*oberh.Leitungsz. Abrechnung senkr.**
StL-Nr. 24108238939011
Baustoff nach Unterlagen des AG liefern, in Leitungsgraben einschließlich Schachtbaugruben einbauen und
verdichten. Einbaudokumentation nach Unterlagen des AG
übergeben.
Baustoff 'GU, GT, Körung 0/32, Feinkornanteil 10 bis 15 Gew.%'

Grabentiefe über 1,75 bis 3,00 m.
Breite der Grabensohle 'für Rohr DN 500'

Baustoff nach Verlegen der Leitung in Graben oberhalb
der Leitungszone und in Baugruben einbauen und verdichten.
Abrechnung mit senkrechten Wänden entsprechend
der Abrechnung beim Aushub.
Menge: 140,000 m3

**02.04.0150 Baustoff lief.,in Leitungsgr. einb.*Tiefe >3,00-5,00m*oberh.Leitungsz. Abrechnung senkr.**
StL-Nr. 24108238949011
Baustoff nach Unterlagen des AG liefern, in Leitungsgraben einschließlich Schachtbaugruben einbauen und
verdichten. Einbaudokumentation nach Unterlagen des AG
übergeben.
Baustoff 'GU, GT, Körung 0/32, Feinkornanteil 10 bis 15 Gew.%'

Grabentiefe über 3,00 bis 5,00 m.
Breite der Grabensohle 'für Rohr DN 500'

Baustoff nach Verlegen der Leitung in Graben oberhalb
der Leitungszone und in Baugruben einbauen und verdichten.
Abrechnung mit senkrechten Wänden entsprechend
der Abrechnung beim Aushub.
Menge: 120,000 m3

**02.04.0160 Leitungszone verfüllen*Rohr DN 200**
Boden in Leitungszone über Bettung einbauen und verdichten.
Boden Kiessand 0/8, gemäß DIN EN 1610.
Verdichtungsgrad = DPr mind. 97 %
Einbettung der Leitung bis 30 cm über Scheitel.
Rohr DN/ID 200.
Menge: 12,000 m3

**02.04.0170 Leitungszone verfüllen*Rohr DN 300**
Boden in Leitungszone über Bettung einbauen und verdichten.
Boden Kiessand 0/8, gemäß DIN EN 1610.
Verdichtungsgrad = DPr mind. 97 %
Einbettung der Leitung bis 30 cm über Scheitel.
Rohr DN/ID 300.
Menge: 275,000 m3

**02.04.0180 Leitungszone verfüllen*Rohr DN 400**
Boden in Leitungszone über Bettung einbauen und verdichten.
Boden Kiessand 0/8, gemäß DIN EN 1610.
Verdichtungsgrad = DPr mind. 97 %
Einbettung der Leitung bis 30 cm über Scheitel.
Rohr DN/ID 400.
Menge: 240,000 m3

**02.04.0190 Leitungszone verfüllen*Rohr DN 500**
Boden in Leitungszone über Bettung einbauen und verdichten.
Boden Kiessand 0/8, gemäß DIN EN 1610.
Verdichtungsgrad = DPr mind. 97 %
Einbettung der Leitung bis 30 cm über Scheitel.
Rohr DN/ID 500.
Menge: 63,000 m3

**02.04.0191 Dichtriegel in Leitungsgraben**
Dichtriegel in Leitungsgraben herstellen
Vergütet wird der Mehraufwand gegenüber den durchgehenden Leitungsgraben.
Dichtendes Material: bindiger Boden
Länge Dichtriegel: ca. 1 m
Höhe bis 20 cm unter Gelände bzw. Planum Folgeschichten
Medienart: 'alle Medien'

Grabenbreite: 'bis 1,2 m'
Menge: 16,000 St

**02.04.0195 Wurzelsperre an den Grabenwänden**
Wurzelsperre an den Grabenwänden beim Herstellen der Leitungszone und der Hauptverfüllung vertikal einbauen
Wurzelsperre an einer oder beiden Grabenwänden
Hoch dichte Wurzelsperre aus HDPE zum Schutz von Leitungen
Dichte: 0,97g/cm³ - Bruchspannung: 28-30Mpa - Bruchdehnung:
>600Mpa – Weiterreißwiderstand: >100N/mm
Stärke: 1,0 mm
Wurzelsperre mit Zertifikat gem. FLL, liefern und vertikal in Leitungsgraben einbauen
einschl. Verbindung der Enden durch Überlappung und Verklebung mit Spezialklebeband anaslog Wurzelschutz LT11,
Menge: 250,000 m2

*Hinweis: Herstellung HA-Ltgl*
Herstellung Hausanschluss-Ltgl

**02.04.0200 Leitungsgr. m. Schachtbaugr. herst. gew. Boden*m.Verb./+10 m3 W.*BM-F3 Entsorg. gesond.*Abr. senkrecht**
StL-Nr. 2410821529919631
Leitungsgraben einschließlich Schachtbaugruben herstellen. Straßenaufbruch wird gesondert vergütet. Schachtdurchmesser und -abstände nach Unterlagen des AG.
In gewachsenem Boden. Homogenbereich nach Unterlagen
des AG.
Grabentiefe 'über 2,0 bis 3,5 m'

Breite der Grabensohle 'für Rohr DN 150'

Notwendigen Verbau entsprechend statischen und konstruktiven Erfordernissen herstellen, vorhalten und
entfernen. Offene Wasserhaltung bis zu einer Pumpenleistung von 10 m3 Fördermenge und 5,00 m Förderhöhe
je Stunde und Haltung ausführen.
Aushub 'entsorgen.  Entsorgung wird gesondert vergütet.'

Materialwerte nach EBV = BM-F3
Zum Verfüllen nicht verwendeten Aushub entsorgen. Entsorgung wird gesondert vergütet.
Abrechnung mit senkrechten Wänden.
Menge: 880,000 m3

**02.04.0210 N.gefährl. Abfall aus Baustelle ent Boden*Entsorgung AN Gebühr einrechn.*Abr. Abtrag**
StL-Nr. 12102117211001
Nicht gefährlichen Abfall aus Baustelle laden, fördern
und entsorgen. Schadstoffbelastung nach Unterlagen des
AG.
Abfall = Boden. Abfallschlüsselnummer 17 05 04.
Entsorgung nach Wahl des AN.
Gebühren der Abfallentsorgung sind einzurechnen.
Abgerechnet wird nach Abtragsprofilen.
Menge: 880,000 m3

**02.04.0211 Planum herstellen**
StL-Nr. 2410625099
Planum herstellen nach Unterlagen des AG.
Verformungsmodul 'EvD mind 25 MPa'
Menge: 800,000 m2

**02.04.0212 Grabensohle verdichten EVD = mind. 25 MPa**
Grabensohle verdichten
EvD = mind. 25 MPa
DPr = mind. 97 %
Die Eigenüberwachung hat im Beisein des Bauüberwachers
des AG zu erfolgen, die Ergebnisse sind laufend zu übergeben
Menge: 800,000 m2

**02.04.0213 Grabenaushub von Hand**
Grabenaushub von Hand bei Anordnung
durch den Auftraggeber
(unbekannte Kabel- und Leitungskreuzungen)
Vergütet wirder Mehraufwand gegenüber der Leitungsgrabenherstellung
Menge: 100,000 m3

**02.04.0220 Baustoff lief.,in Leitungsgr. einb.*Tiefe >1,75-3,00m*oberh.Leitungsz. Abrechnung senkr.**
StL-Nr. 24108238939011
Baustoff nach Unterlagen des AG liefern, in Leitungsgraben einschließlich Schachtbaugruben einbauen und
verdichten. Einbaudokumentation nach Unterlagen des AG
übergeben.
Baustoff 'GU, GT, Körung 0/32, Feinkornanteil 10 bis 15 Gew.%'

Grabentiefe über 1,75 bis 3,00 m.
Breite der Grabensohle 'für Rohr DN 150'

Baustoff nach Verlegen der Leitung in Graben oberhalb
der Leitungszone und in Baugruben einbauen und verdichten.
Abrechnung mit senkrechten Wänden entsprechend
der Abrechnung beim Aushub.
Menge: 440,000 m3

**02.04.0221 Baustoff lief.,in Leitungsgr. einb.*Tiefe >1,75-3,00m*oberh.Leitungsz. Abrechnung senkr.**
StL-Nr. 24108238939011
Baustoff nach Unterlagen des AG liefern, in Leitungsgraben einschließlich Schachtbaugruben einbauen und
verdichten. Einbaudokumentation nach Unterlagen des AG
übergeben.
Baustoff 'Flüssigboden mit folgenden technischen
 Kennwerten:
nach 28 Tagen:
 - Druckfestigkeit 0,2 bis 0,3 N/mm2,
 - CBR-Wert bis 25 %'

Grabentiefe über 1,75 bis 3,00 m.
Breite der Grabensohle 'für Rohr DN 150'

Baustoff nach Verlegen der Leitung in Graben oberhalb
der Leitungszone und in Baugruben einbauen und verdichten.
Abrechnung mit senkrechten Wänden entsprechend
der Abrechnung beim Aushub.
Menge: 100,000 m3

**02.04.0222 Dichtriegel in Leitungsgraben**
Dichtriegel in Leitungsgraben herstellen
Vergütet wird der Mehraufwand gegenüber den durchgehenden Leitungsgraben.
Dichtendes Material: bindiger Boden
Länge Dichtriegel: ca. 1 m
Höhe bis 20 cm unter Gelände bzw. Planum Folgeschichten
Medienart: 'alle Medien'

Grabenbreite: 'bis 0,8 m'
Menge: 50,000 St

**02.04.0230 Leitungszone verfüllen*Rohr DN 200**
Boden in Leitungszone über Bettung einbauen und verdichten.
Boden Kiessand 0/8, gemäß DIN EN 1610.
Verdichtungsgrad = DPr mind. 97 %
Einbettung der Leitung bis 30 cm über Scheitel.
Rohr DN/ID 200.
Menge: 340,000 m3

#### Abschnitt 02.05 Kanalbauarbeiten

*Hinweis: Vorbemerkungen Stzg-Kanalrohre*
Vorbemerkungen Steinzeug-Kanalrohre:
1. Rohre, Formstücke und Rohrverbindungen müssen der DIN EN 295-1 entsprechen. Über die Anforderungen der gemäß § 20 Thür. BO durch das Deutsche Institut für Bautechnik (DIBt)
bekannt gemachten Bauregelliste A Teil 1 hinaus ist eine
Fremdüberwachung von einer Überwachungsstelle nach § 25
Abs. 1 Satz 1 Nr. 4 Thür. BO durchzuführen. Vor Bestellung der
Rohre und Formstücke ist dem AG der Nachweis dieser
Fremdüberwachung gem. DIN EN 295 vorzulegen.
2. Steinzeug-Abzweige dürfen nur als Kompakt-Abzweige
eingebaut werden.
3. Rohre und Formstücke DN 100 – DN 150
- Verbindungssystem F
- mindestens innen glasiert,
- mit in Muffe eingegossener Elastomer – Lippendichtung mit
Stahlring zur Zentrierung des Spitzendes (z.B. Steckmuffe)
4. Rohre und Formstücke DN 200
- Verbindungssystem F oder C
- mindestens innen glasiert,
- mit in Muffe eingegossener Elastomer – Lippendichtung mit
Stahlring zur Zentrierung des Spitzendes (z.B. Steckmuffe)
5. Rohre und Formstücke DN 250 bis DN 600
- Verbindungssystem F oder C
- mindestens innen glasiert,
- mit in Muffe eingegossener Elastomer – Lippendichtung mit
Stahlring zur Zentrierung des Spitzendes (z.B. Steckmuffe)
6. Aus Gründen der Gewährleistung und Austauschbarkeit dürfen Rohre, Formstücke und Original- Zubehör nur von einem Hersteller/-gruppe angeboten und eingebaut werden.
7. Zur Reduzierung der Anzahl der Rohrverbindungen sind die
größtmöglichen Einzelrohrlängen des vom AN vorgesehenen
Herstellers einzusetzen. Dabei ist die Einsatzmöglichkeit der
größtmöglichen Baulänge mit der vom AN einzusetzenden
Technologie eigenständig abzugleichen.

**02.05.0010 Rohrstatik Steinzeugrohre**
*** Pauschalposition
Rohrstatik Steinzeugrohre

Aufstellung der prüffähigen Rohrstatik durch den AN.
Für die Rohrstatik gilt ATV-DVWK-Regelwerk A 127 - Richtlinie
für die statische Berechnung von Entwässerungskanälen und
-leitungen. Statische Berechnung entsprechend Anhang 2 des
Arbeitsblattes.
Die Rohrstatik ist in prüffähiger Form während der
Angebotsbearbeitung durch den AN einzuholen, damit deren
Ergebnisse (z.B. Rohrbemessung, Material der Bettungs- bzw.
Leitungszone, Wahl des Verbaues) im Angebot berücksichtigt
und in die betreffenden Positionen eingerechnet werden
können. Die Rohrstatik ist vom AN vor der Ausführung der
Bauarbeiten der Bauleitung des AG in 2-facher Ausfertigung
vorzulegen.
Menge: 1,000 Psch

**02.05.0020 Steinzeugrohrleitung herstellen Rohr DN 200*Bettung Typ 1*Überdeckg. 2-4 m**
StL-Nr. 24110330119399
Entwässerungsleitung aus Steinzeugrohren nach statischen und konstruktiven Erfordernissen herstellen. An-
schluss an Schacht sowie Formstücke werden gesondert
vergütet.
Rohr DN/ID 200. Rohrverbindungssystem C.
Bettung nach DIN EN 1610, Typ 1 herstellen. Boden für
Leitungszone liefern und einbauen.
Fließsohlentiefe 'über 2 bis 3 m.'

Überdeckungshöhe über 2,00 bis 4,00 m.
Straßenverkehrslast '= LM 1 nach DIN EN 1991-2.'
Menge: 21,000 m

**02.05.0030 Steinzeugrohrleitung herstellen*Bettung Typ 1**
StL-Nr. 24110330919999
Entwässerungsleitung aus Steinzeugrohren nach statischen und konstruktiven Erfordernissen herstellen. An-
schluss an Schacht sowie Formstücke werden gesondert
vergütet.
Rohr DN/ID / Rohrverbindungssystem '300 mm / C.'

Bettung nach DIN EN 1610, Typ 1 herstellen. Boden für
Leitungszone liefern und einbauen.
Fließsohlentiefe 'über 1 bis 2 m.'

Überdeckungshöhe 'über 0,7 bis 1,7 m.'

Straßenverkehrslast '= LM 1 nach DIN EN 1991-2.'
Menge: 54,000 m

**02.05.0040 Steinzeugrohrleitung herstellen*Bettung Typ 1**
StL-Nr. 24110330919999
Entwässerungsleitung aus Steinzeugrohren nach statischen und konstruktiven Erfordernissen herstellen. An-
schluss an Schacht sowie Formstücke werden gesondert
vergütet.
Rohr DN/ID / Rohrverbindungssystem '300 mm / C.'

Bettung nach DIN EN 1610, Typ 1 herstellen. Boden für
Leitungszone liefern und einbauen.
Fließsohlentiefe 'über 2 bis 3m.'

Überdeckungshöhe 'über 1,7 bis 2,7 m.'

Straßenverkehrslast '= LM 1 nach DIN EN 1991-2.'
Menge: 318,000 m

**02.05.0050 Steinzeugrohrleitung herstellen*Bettung Typ 1**
StL-Nr. 24110330919999
Entwässerungsleitung aus Steinzeugrohren nach statischen und konstruktiven Erfordernissen herstellen. An-
schluss an Schacht sowie Formstücke werden gesondert
vergütet.
Rohr DN/ID / Rohrverbindungssystem '300 mm / C.'

Bettung nach DIN EN 1610, Typ 1 herstellen. Boden für
Leitungszone liefern und einbauen.
Fließsohlentiefe 'über 3 bis 4m.'

Überdeckungshöhe 'über 2,7 bis 3,7 m.'

Straßenverkehrslast '= LM 1 nach DIN EN 1991-2.'
Menge: 42,000 m

**02.05.0060 Steinzeugrohrleitung herstellen*Bettung Typ 1**
StL-Nr. 24110330919999
Entwässerungsleitung aus Steinzeugrohren nach statischen und konstruktiven Erfordernissen herstellen. An-
schluss an Schacht sowie Formstücke werden gesondert
vergütet.
Rohr DN/ID / Rohrverbindungssystem '300 mm / C.'

Bettung nach DIN EN 1610, Typ 1 herstellen. Boden für
Leitungszone liefern und einbauen.
Fließsohlentiefe 'über 4 bis 5m.'

Überdeckungshöhe 'über 3,7 bis 4,7 m.'

Straßenverkehrslast '= LM 1 nach DIN EN 1991-2.'
Menge: 27,000 m

**02.05.0070 Steinzeugrohrleitung herstellen*Bettung Typ 1**
StL-Nr. 24110330919999
Entwässerungsleitung aus Steinzeugrohren nach statischen und konstruktiven Erfordernissen herstellen. An-
schluss an Schacht sowie Formstücke werden gesondert
vergütet.
Rohr DN/ID / Rohrverbindungssystem '400 mm / C.'

Bettung nach DIN EN 1610, Typ 1 herstellen. Boden für
Leitungszone liefern und einbauen.
Fließsohlentiefe 'über 2 bis 3m.'

Überdeckungshöhe 'über 1,6 bis 2,6 m.'

Straßenverkehrslast '= LM 1 nach DIN EN 1991-2.'
Menge: 285,000 m

**02.05.0080 Steinzeugrohrleitung herstellen*Bettung Typ 1**
StL-Nr. 24110330919999
Entwässerungsleitung aus Steinzeugrohren nach statischen und konstruktiven Erfordernissen herstellen. An-
schluss an Schacht sowie Formstücke werden gesondert
vergütet.
Rohr DN/ID / Rohrverbindungssystem '400 mm / C.'

Bettung nach DIN EN 1610, Typ 1 herstellen. Boden für
Leitungszone liefern und einbauen.
Fließsohlentiefe 'über 3 bis 4m.'

Überdeckungshöhe 'über 2,6 bis 3,6 m.'

Straßenverkehrslast '= LM 1 nach DIN EN 1991-2.'
Menge: 74,000 m

**02.05.0090 Betonrohrleitung herstellen Rohr DN 500*Stahlbeton-Rohr K Dichtung*Bettung Typ 1 LM 1, Statik**
StL-Nr. 2411032033119903
Entwässerungsrohrleitung aus Betonrohren nach statischen und konstruktiven Erfordernissen herstellen. An-
schluss an Schacht sowie Formstücke werden gesondert
vergütet.
Rohr DN/ID 500.
Rohr aus Stahlbeton, Form K.
Rohrverbindung mittels Muffe mit fest integrierter
Dichtung aus Elastomeren.
Bettung nach DIN EN 1610, Typ 1 herstellen. Boden für
Leitungszone liefern und einbauen.
Fließsohlentiefe 'über 2 bis 3 m'

Überdeckungshöhe 'über 1,5 bis 2,5 m'

Straßenverkehrslast = LM 1 nach DIN EN 1991-2. Statische Berechnung aufstellen und liefern.
Menge: 60,000 m

**02.05.0100 Betonrohrleitung herstellen Rohr DN 500*Stahlbeton-Rohr K Dichtung*Bettung Typ 1 LM 1, Statik**
StL-Nr. 2411032033119903
Entwässerungsrohrleitung aus Betonrohren nach statischen und konstruktiven Erfordernissen herstellen. An-
schluss an Schacht sowie Formstücke werden gesondert
vergütet.
Rohr DN/ID 500.
Rohr aus Stahlbeton, Form K.
Rohrverbindung mittels Muffe mit fest integrierter
Dichtung aus Elastomeren.
Bettung nach DIN EN 1610, Typ 1 herstellen. Boden für
Leitungszone liefern und einbauen.
Fließsohlentiefe 'über 3 bis 4 m'

Überdeckungshöhe 'über 2,5 bis 3,5 m'

Straßenverkehrslast = LM 1 nach DIN EN 1991-2. Statische Berechnung aufstellen und liefern.
Menge: 32,000 m

**02.05.0105 Steinzeug-Übergangsstück**
Steinzeug-Übergangsstück
exzentrische Bauform,
DN 300, muffenlos, Baulänge dimensionsabhängig nach Werkzeichnung, DN 300 /DN200,
Scheiteldruckkraft FN 48 kN/m, FN 40 kN/m
einschl. Manschette für die Verbindung Steinzeug DN 200 auf Steinzeug DN 200
einschl. Passring DN 300 zum Übergang von Spitzende auf eine Steinzeugmuffe DN 300
Vergütet wird der Mehraufwanf gegenüber der durchgehenden Leitung
Menge: 7,000 St

**02.05.0110 Schachtanschluss herstellen (Zul.) Rohr DN 150*Kunststoff-Rohr Betonfertigteile*Öffnung herst. Anschluss+Gelenk**
StL-Nr. 24110362034113
Rohrleitung an Schacht anschließen, Anschluss abdichten. Vergütet wird der Mehraufwand für das Herstellen
des Anschlusses einschließlich Passstücke gegenüber der
bis zur Innenfläche des Schachtes durchgemessenen Rohrleitung.
Rohrleitung DN/ID 150.
Rohr aus Kunststoff.
Schacht aus Betonfertigteilen.
Öffnung für Rohranschluss durch Bohren herstellen.
Anschluss mit Schachtanschlussstück und Gelenkstück.
Menge: 5,000 St

**02.05.0120 Schachtanschluss herstellen (Zul.) Rohr DN 200*Steinzeug-Rohr Betonfertigteile*Öffnung herst. Anschluss+Gelenk**
StL-Nr. 24110362043113
Rohrleitung an Schacht anschließen, Anschluss abdichten. Vergütet wird der Mehraufwand für das Herstellen
des Anschlusses einschließlich Passstücke gegenüber der
bis zur Innenfläche des Schachtes durchgemessenen Rohrleitung.
Rohrleitung DN/ID 200.
Rohr aus Steinzeug.
Schacht aus Betonfertigteilen.
Öffnung für Rohranschluss durch Bohren herstellen.
Anschluss mit Schachtanschlussstück und Gelenkstück.
Menge: 5,000 St

**02.05.0130 Schachtanschluss herstellen (Zul.) Rohr DN 250*Steinzeug-Rohr Betonfertigteile*Öffnung herst. Anschluss+Gelenk**
StL-Nr. 24110362053113
Rohrleitung an Schacht anschließen, Anschluss abdichten. Vergütet wird der Mehraufwand für das Herstellen
des Anschlusses einschließlich Passstücke gegenüber der
bis zur Innenfläche des Schachtes durchgemessenen Rohrleitung.
Rohrleitung DN/ID 250.
Rohr aus Steinzeug.
Schacht aus Betonfertigteilen.
Öffnung für Rohranschluss durch Bohren herstellen.
Anschluss mit Schachtanschlussstück und Gelenkstück.
Menge: 1,000 St

**02.05.0140 Schachtanschluss herstellen (Zul.) Rohr DN 300*Steinzeug-Rohr Betonfertigteile*Öffnung herst. Anschluss+Gelenk**
StL-Nr. 24110362063113
Rohrleitung an Schacht anschließen, Anschluss abdichten. Vergütet wird der Mehraufwand für das Herstellen
des Anschlusses einschließlich Passstücke gegenüber der
bis zur Innenfläche des Schachtes durchgemessenen Rohrleitung.
Rohrleitung DN/ID 300.
Rohr aus Steinzeug.
Schacht aus Betonfertigteilen.
Öffnung für Rohranschluss durch Bohren herstellen.
Anschluss mit Schachtanschlussstück und Gelenkstück.
Menge: 30,000 St

**02.05.0150 Schachtanschluss herstellen (Zul.) Rohr DN 400*Steinzeug-Rohr Betonfertigteile*Öffnung herst. Anschluss+Gelenk**
StL-Nr. 24110362083113
Rohrleitung an Schacht anschließen, Anschluss abdichten. Vergütet wird der Mehraufwand für das Herstellen
des Anschlusses einschließlich Passstücke gegenüber der
bis zur Innenfläche des Schachtes durchgemessenen Rohrleitung.
Rohrleitung DN/ID 400.
Rohr aus Steinzeug.
Schacht aus Betonfertigteilen.
Öffnung für Rohranschluss durch Bohren herstellen.
Anschluss mit Schachtanschlussstück und Gelenkstück.
Menge: 18,000 St

**02.05.0160 Schachtanschluss herstellen (Zul.) Rohr DN 500*Stahlbeton-Rohr Betonfertigteile*Öffnung herst. Anschluss+Gelenk**
StL-Nr. 24110362092113
Rohrleitung an Schacht anschließen, Anschluss abdichten. Vergütet wird der Mehraufwand für das Herstellen
des Anschlusses einschließlich Passstücke gegenüber der
bis zur Innenfläche des Schachtes durchgemessenen Rohrleitung.
Rohrleitung DN/ID 500.
Rohr aus Stahlbeton.
Schacht aus Betonfertigteilen.
Öffnung für Rohranschluss durch Bohren herstellen.
Anschluss mit Schachtanschlussstück und Gelenkstück.
Menge: 8,000 St

**02.05.0162 Schachtanschluss herstellen (Zul.) Rohr DN 250 Betonfertigteile*Öffnung herst. Anschluss+Gelenk**
StL-Nr. 24110362059113
Rohrleitung an Schacht anschließen, Anschluss abdichten. Vergütet wird der Mehraufwand für das Herstellen
des Anschlusses einschließlich Passstücke gegenüber der
bis zur Innenfläche des Schachtes durchgemessenen Rohrleitung.
Rohrleitung DN/ID 250.
Rohr aus 'PE100 RC.'

Schacht aus Betonfertigteilen.
Öffnung für Rohranschluss durch Bohren herstellen.
Anschluss mit Schachtanschlussstück und Gelenkstück.
Menge: 1,000 St

**02.05.0165 Innenliegender Absturz Zulauf DN**
Innenliegender Absturz Zulauf DN 200 im Schacht herstellen
Ausbildung als Trichter mit umlaufend ausgeformtem Überlaufschutz
Ausführung als Kunststoff-Formteil
inkl. Befestigungsmaterial (3 Stück Edelstahlschrauben und Dübel,  1 Stück Edelstahl-Rohrschelle DN 250 m. Stockschraube)
Schacht DN 1000
Rohrleitung ankommend DN 200, Rohrart PP
Absturz DN 160, Rohrart PP
Höhe Absturz  1200 bis 1700 mm
Rohrleitung abgehend  DN 160
einschließlich Rohr PP OD 160, 2 x PP Bogen 45° OD 160 und Befestigungsmaterial
Menge: 1,000 St

**02.05.0166 Universelle Rohrkupplung DN 200 bis DN 250, Spannbereich 200mm - 260mm**
Übergang von Steinzeug DN 200 auf PP OD 250
Rohrkupplung zur axialen Verbindung von Freispiegel-Kanalrohren liefern und nach Herstellervorgaben einbauen.
Rohrkupplung zur Verbindung von biegesteifen und biegeelastischen Rohren mit glattwandiger, gerippter oder gewellter Wandung in beliebiger Kombination.
Außendurchmesser der Rohrleitungen: ca. 200mm - 260mm
Einstecktiefe: min. 82mm

EPDM-Dichtung nach DIN EN 681-1 mit Mehrfachdichtprofil, zusätzlich mit integrierten durch Wasser aktivierbaren
quellfähigen Sekundärdichtungen. Flexibler Stützkörper aus bruchstabilem, schlagfestem Kunststoff mit beidseitiger Spannbandführung. Spannbänder einschl. Spannvorrichtung aus nicht rostendem Edelstahl V2A.
Spannbänder mit austauschbaren Schlössern und Riemen.
Spannbandbreite: ca. 55 mm
Funktionsprüfung nach DIN 4060, nachgewiesen
Dichtheit bis min. 2,5 bar Innendruck.
Menge: 6,000 St

**02.05.0167 Manschettendichtung Typ 2B DN 300**
Manschettendichtung Typ 2B DN 300
für Rohre DN 300 Steinzeug,
Manschettendichtungen für die Verbindung von zwei Rohrspitzenden in breiter Ausführung, für Steinzeugrohre DN
300  nach EN 295-4.
Die Manschettendichtungen bestehen aus einen inneren Kautschuk-Elastomer-Dichtring (EPDM) und einem äußeren Edelstahlstützkörper (Werkstoff 1.4301) mit 4 Spannschlösser.
Die Wasserdichtheit ist bis 2,5 bar.
Menge: 6,000 St

**02.05.0168 Übergangsrohr DN 250/200,**
Übergangsrohr DN 250/200, Polypropylen
Spitzende OD 250 / Muffe OD 200
Zulage zur Rohrleitung für das Liefern und Verlegen von Übergangsrohren aus Polypropylen nach DIN EN 1852-1 mit formschlüssig fixierten Dichtungen aus EPDM nach DIN EN 681-1.
Farbe: Orange, mit IR- reflektierenden Farbpigmenten.
Nachgewiesene Ringsteifigkeit mind. 16 kN/m².
Vergütet werden die Mehraufwendungen gegenüber der durchgemessenen Rohrleitung des größeren Durchmessers.
Menge: 2,000 St

**02.05.0169 Übergangsrohr DN 200/160,**
Übergangsrohr DN 200/160, Polypropylen
Spitzende OD 200 / Muffe OD 160
Zulage zur Rohrleitung für das Liefern und Verlegen von Übergangsrohren aus Polypropylen nach DIN EN 1852-1 mit formschlüssig fixierten Dichtungen aus EPDM nach DIN EN 681-1.
Farbe: Orange, mit IR- reflektierenden Farbpigmenten.
Nachgewiesene Ringsteifigkeit mind. 16 kN/m².
Vergütet werden die Mehraufwendungen gegenüber der durchgemessenen Rohrleitung des größeren Durchmessers.
Menge: 2,000 St

*Hinweis: Hausanschlussleitungen*
Hausanschlussleitungen
Vorbemerkungen
Hausanschlussleitungen sind herzustellen in Steinzeug, in PE und in PP.
Rohrenden mit Übergang auf PP-Muffen oder Manschetten sind mit Stützhülsen auszuführen.
Die Anforderungen an Steinzueug sind den Vorbemerkungen Steinzeug-Kanalrohre bereits genannt.
Anforderungen an PE-Rohre und Formstücke:
Material PE 100 RC
mit Schutzeigenschaften, gemäß DVGW Arbeitsblatt GW 335 A2, nach DIN EN
12201, DIN 8074/75 und unter Beachtung des DIN CERTCO Zertifizierungsprogramms
ZP 14.23.39.
2 oder 3-Schichtrohr
Die Rohrverbindungen sind in Elektro-Muffenschweissung auszuführen, bei Materialwechsel auch in Steck-bzw Manschettenverbindungen.
Eletroschweissmuffen werden nur an den den Übergängen auf Formstücke vergütet.

*Hinweis: Anforderungen an PP-Rohre:*
Anforderungen an PP-Rohre:
PP-Rohre und -formstücke nach DIN EN 1852 für
vollwandige Kanalrohrsysteme aus füllstofffreiem Polypropylen
PP SN 10

Hausanschlussleitungen (PE 100 RC) entlag der MAN-Straße werden teilweise durch die Pflanzgräben geführt, ihre Durchdringungen der Wurzelschutzfolie sind mit Klebebänder zu sichern.

**02.05.0170 Anschlussleitung herstellen Rohr DN 150*PP-Rohr Rohrverb.Wahl AN*Bettung Typ 1 LM 1, Sta.prüf.**
StL-Nr. 2411031522119949
Anschlussleitung zum Schacht bzw. zur Sammelrohrleitung
nach statischen und konstruktiven Erfordernissen herstellen. Anschluss an Schacht bzw. Sammelrohrleitung
sowie Formstücke werden gesondert vergütet.
Rohr DN/ID 150.
Rohr aus PP.
Rohrverbindung nach Wahl des AN.
Bettung nach DIN EN 1610, Typ 1 herstellen. Boden für
Leitungszone liefern und einbauen.
Fließsohlentiefe 'über 1 bis 3,5 m.'

Überdeckungshöhe 'über 0,85 bis 3,35 m.'

Straßenverkehrslast = LM 1 nach DIN EN 1991-2. Statische Berechnung aufstellen und in prüffähiger Form
liefern.
Ringsteifigkeit 'SN 10 nach DIN EN ISO 9969.'
Menge: 10,000 m

**02.05.0171 Anschlussleitung herstellen Rohr DN 200*PP-Rohr Rohrverb.Wahl AN*Bettung Typ 1 LM 1, Sta.prüf.**
StL-Nr. 2411031532119949
Anschlussleitung zum Schacht bzw. zur Sammelrohrleitung
nach statischen und konstruktiven Erfordernissen herstellen. Anschluss an Schacht bzw. Sammelrohrleitung
sowie Formstücke werden gesondert vergütet.
Rohr DN/ID 200.
Rohr aus PP.
Rohrverbindung nach Wahl des AN.
Bettung nach DIN EN 1610, Typ 1 herstellen. Boden für
Leitungszone liefern und einbauen.
Fließsohlentiefe 'über 1 bis 3,5 m.'

Überdeckungshöhe 'über 0,85 bis 3,35 m.'

Straßenverkehrslast = LM 1 nach DIN EN 1991-2. Statische Berechnung aufstellen und in prüffähiger Form
liefern.
Ringsteifigkeit 'SN 10 nach DIN EN ISO 9969.'
Menge: 10,000 m

*Hinweis: Lieferung in Stangenware,*
Lieferung in Stangenware, Lieferlänge nach Wahl des AN
Die Rohrverbindungen mit Elektroschweissmuffen sind einzurechnen.

**02.05.0172 Anschlussleitung herstellen Rohrverb.Wahl AN*Bettung Typ 1 LM 1, Sta.prüf.**
StL-Nr. 2411031599119940
Anschlussleitung zum Schacht bzw. zur Sammelrohrleitung
nach statischen und konstruktiven Erfordernissen herstellen. Anschluss an Schacht bzw. Sammelrohrleitung
sowie Formstücke werden gesondert vergütet.
Rohr DN/ID '160x9,5, SDR 17.'

Rohr 'aus PE 100 RC.'

Rohrverbindung nach Wahl des AN.
Bettung nach DIN EN 1610, Typ 1 herstellen. Boden für
Leitungszone liefern und einbauen.
Fließsohlentiefe 'über 1 bis 3,5 m.'

Überdeckungshöhe 'über 0,85 bis 3,35 m.'

Straßenverkehrslast = LM 1 nach DIN EN 1991-2. Statische Berechnung aufstellen und in prüffähiger Form
liefern.
Menge: 500,000 m

*Hinweis: Lieferung in Stangenware,*
Lieferung in Stangenware, Lieferlänge nach Wahl des AN
Die Rohrverbindungen mit Elektroschweissmuffen sind einzurechnen.

**02.05.0173 Anschlussleitung herstellen Rohrverb.Wahl AN*Bettung Typ 1 LM 1, Sta.prüf.**
StL-Nr. 2411031599119940
Anschlussleitung zum Schacht bzw. zur Sammelrohrleitung
nach statischen und konstruktiven Erfordernissen herstellen. Anschluss an Schacht bzw. Sammelrohrleitung
sowie Formstücke werden gesondert vergütet.
Rohr DN/ID '250x14,8, SDR 17.'

Rohr 'aus PE 100 RC.'

Rohrverbindung nach Wahl des AN.
Bettung nach DIN EN 1610, Typ 1 herstellen. Boden für
Leitungszone liefern und einbauen.
Fließsohlentiefe 'über 1 bis 3,5 m.'

Überdeckungshöhe 'über 0,85 bis 3,35 m.'

Straßenverkehrslast = LM 1 nach DIN EN 1991-2. Statische Berechnung aufstellen und in prüffähiger Form
liefern.
Menge: 10,000 m

**02.05.0175 Stützhülsen V4A für PE-Rohre SDR 17, d160**
Stützhülsen V4A für PE-Rohre SDR 17
Werkstoff V4A
für PE-Rohre SDR 17, Rohr d 160
Länge 190 mm
Menge: 65,000 St

**02.05.0176 Stützhülsen V4A für PE-Rohre SDR 17, d250**
Stützhülsen V4A für PE-Rohre SDR 17
Werkstoff V4A
für PE-Rohre SDR 17, Rohr d 250
Länge 220 mm
Menge: 2,000 St

**02.05.0177 Manschette mit Klebeband schützen**
Manschette mit Klebeband schützen
Übergänge von Schachtanschlussstutzen über Manschette bis PE-Rohr mit Spezialklebeband RRJT, min. 5 Lagen, schützen.
Spezialklebeband RRJT
Manschette / Adapterkupplung für DN 250
Menge: 1,000 St

**02.05.0178 Anschlussleitung herstellen Rohr DN 150*Steinzeug-Rohr Rohrverb.Wahl AN*Bettung Typ 1 LM 1, Sta.prüf.**
StL-Nr. 2411031524119940
Anschlussleitung zum Schacht bzw. zur Sammelrohrleitung
nach statischen und konstruktiven Erfordernissen herstellen. Anschluss an Schacht bzw. Sammelrohrleitung
sowie Formstücke werden gesondert vergütet.
Rohr DN/ID 150.
Rohr aus Steinzeug.
Rohrverbindung nach Wahl des AN.
Bettung nach DIN EN 1610, Typ 1 herstellen. Boden für
Leitungszone liefern und einbauen.
Fließsohlentiefe 'über 1 bis 3,5 m.'

Überdeckungshöhe 'über 0,85 bis 3,35 m.'

Straßenverkehrslast = LM 1 nach DIN EN 1991-2. Statische Berechnung aufstellen und in prüffähiger Form
liefern.
Menge: 80,000 m

**02.05.0180 Schachtanschluss herstellen (Zul.) Rohr DN 150*Kunststoff-Rohr Betonfertigteile*Öffnung herst. Anschluss+Gelenk**
StL-Nr. 24110362034113
Rohrleitung an Schacht anschließen, Anschluss abdichten. Vergütet wird der Mehraufwand für das Herstellen
des Anschlusses einschließlich Passstücke gegenüber der
bis zur Innenfläche des Schachtes durchgemessenen Rohrleitung.
Rohrleitung DN/ID 150.
Rohr aus Kunststoff.
Schacht aus Betonfertigteilen.
Öffnung für Rohranschluss durch Bohren herstellen.
Anschluss mit Schachtanschlussstück und Gelenkstück.
Menge: 7,000 St

**02.05.0190 Steinzeug-Kompakt-Abzweige DN 300, 90 Grad**
Steinzeug-Kompakt-Abzweige 90 Grad,
DN 300/150, Scheiteldruckfestigkeit 48 kN/m /34 kN/m, Baulänge 0,75 m
Menge: 23,000 St

**02.05.0192 Steinzeug-Kompakt-Abzweige DN 400, 90 Grad**
Steinzeug-Kompakt-Abzweige 90 Grad,
DN 400/150, Scheiteldruckfestigkeit 64 kN/m /34 kN/m, Baulänge 0,75 m
Menge: 22,000 St

**02.05.0200 Rohranschluss herstellen (Zul.) Anschluss DN 150*AL Kunststoff SL Stahlbeton*Öffnung herst.**
StL-Nr. 241103642321
Rohranschluss an Sammelrohrleitung herstellen, An-
schluss abdichten. Vergütet wird der Mehraufwand für
das Herstellen des Anschlusses einschließlich Pass- und
Sattelstücke gegenüber der bis zur Innenfläche der Sammelrohrleitung durchgemessenen Rohrleitung.
Rohr DN/ID der Anschlussleitung 150.
Anschlussleitung aus Kunststoff.
Sammelleitung aus Stahlbeton.
Öffnung für Rohranschluss durch Bohren herstellen.
Menge: 6,000 St

**02.05.0210 Formstück Anschlussl. OD160 PP Bogen 15 bis 45**
Formstück für Anschlussleitung PP OD 160
Zulage zur Rohrleitung für das Liefern und Verlegen von Bögen aus Polypropylen nach DIN EN 1852-1 mit
formschlüssig fixierten Dichtungen aus EPDM nach DIN EN 681-1.
Bogen 15 bis 45 Grad
Nachgewiesene Ringsteifigkeit mind. 16 kN/m².
Menge: 50,000 St

**02.05.0211 Formstück Anschlussl. OD200 PP Bogen 15 bis 45**
Formstück für Anschlussleitung PP OD 200
Zulage zur Rohrleitung für das Liefern und Verlegen von Bögen aus Polypropylen nach DIN EN 1852-1 mit
formschlüssig fixierten Dichtungen aus EPDM nach DIN EN 681-1.
Bogen 15 bis 45 Grad
Nachgewiesene Ringsteifigkeit mind. 16 kN/m².
Menge: 10,000 St

**02.05.0212 Übergang PP-Rohr DN160 auf Stz DN150**
Übergang PP-Rohr DN160 auf Steinzeugrohrmuffe DN150
Übergangsstück (KGUSM) DN/OD 160 - DN 150 liefern und einbauen. Übergangsstück zur Verbindung eines Kunststoffrohrspitzendes nach DIN EN 1852-1 mit einer Steinzeugmuffe DN150 Typ L.
KGUSM Übergang DN160/150
Menge: 45,000 St

**02.05.0213 Formstück einbauen (Zul.)*Kunststoff-Rohr Rohr DN 200**
StL-Nr. 24110369990404
Formstück in Rohrleitung einbauen. Vergütet wird der
Mehraufwand für den Einbau des Formstückes gegenüber
der bis zur Innenfläche der Sammelrohrleitung durchgemessenen Rohrleitung.
Formstück 'PP Abzweig 200/160, mit formschlüssig fixierten Dichtungen aus EPDM nach DIN EN 681-1.
Farbe: Orange
Nachgewiesene Ringsteifigkeit mind. 16 kN/m².
Abzweig: 45 Grad'

Rohr aus Kunststoff.
Durchgangsrohr DN/ID 200.
Menge: 2,000 St

**02.05.0214 Formstück einbauen (Zul.) Bogen DN 150*Steinzeug-Rohr**
StL-Nr. 24110369080300
Formstück in Rohrleitung einbauen. Vergütet wird der
Mehraufwand für den Einbau des Formstückes gegenüber
der bis zur Innenfläche der Sammelrohrleitung durchgemessenen Rohrleitung.
Formstück = Bogen DN/ID 150.
Rohr aus Steinzeug.
Menge: 80,000 St

**02.05.0215 Formstück einbauen (Zul.)**
StL-Nr. 24110369999900
Formstück in Rohrleitung einbauen. Vergütet wird der
Mehraufwand für den Einbau des Formstückes gegenüber
der bis zur Innenfläche der Sammelrohrleitung durchgemessenen Rohrleitung.
Formstück 'Bogen 11 bis 22 Grad'

Rohr aus 'PE 100-RC 160x9,5 mm, SDR17;
gemäß DIN EN 12201-2/ DIN EN 1555-2;
Werkstoff: PE100 RC'
Menge: 10,000 St

**02.05.0216 Formstück einbauen (Zul.)**
StL-Nr. 24110369999900
Formstück in Rohrleitung einbauen. Vergütet wird der
Mehraufwand für den Einbau des Formstückes gegenüber
der bis zur Innenfläche der Sammelrohrleitung durchgemessenen Rohrleitung.
Formstück 'Bogen 30 bis 45 Grad'

Rohr aus 'PE 100-RC 160x9,5 mm, SDR17;
gemäß DIN EN 12201-2/ DIN EN 1555-2;
Werkstoff: PE100 RC'
Menge: 30,000 St

**02.05.0217 Heizwendelschweißmuffen d 160**
Heizwendelschweißmuffen für die längskraftschlüssige Verbindung von PE 100 RC -Rohren liefern und montieren.
Muffen mit und ohne Anschlag
oder Muffen MB mit leicht entfernbarem Mittenanschlag
Werkstoff PE 100 RC, gefertigt aus DIBt zugelassener Formmasse
extra breite Schweißzonen
DVGW-Zertifizierung nach GW335 – B2
d 160, SDR 17
Menge: 50,000 St

**02.05.0220 Muffenstopfen DN160**
Muffenstopfen als Rohrverschluss, DN 160
Polymeren Muffenstopfen liefern und als Rohrverschluss einbauen.
Menge: 25,000 St

**02.05.0221 Verschlussteller DN150**
Verschlussteller DN150
Steinzeug-Verschlussteller DN 150 liefer und einbauen
Menge: 11,000 St

**02.05.0222 Rohrenden einmessen**
Rohrenden der Hausanschlussleitungen an der Grundstücksgrenze einmessen,
Unterlagen sind den Grundstückseigentümern bestätigt zu übergeben
Rohrenden / Muffenstopfen sind mittels PE-Rohr d25 von der Rohrsohle bis 5 cm über OK Gelände zu makieren, in befestigten Flächen bis unter die Besfestigung
Menge: 41,000 St

**02.05.0223 Abstimmung finalen Lage der MWL**
Abstimmung  der finalen Lage der Endpunkte der Mischwasser-Hausanschlussleitungen an der Grundstücksgrenze mit dem jeweiligen Grundstückseigentümer
Die Tiefenlage der Endpunkte ist aus den Lageplänen und zur Sicherung eine Freigefälleentwässerung auch so zu realisieren.
Die Abstimmung ist zu dokumentieren und duch den Grundstückseigentümer bestätigen zu lassen.
Menge: 41,000 St

*Hinweis: Nachfolgende Positionen sind für*
Nachfolgende Positionen sind für den sohlgleichen Übergang von vorhandenen Hausanschlussleitungen Stz DN 125 auf PP DO 160

**02.05.0230 Überschiebmuffen DN 160**
Überschiebmuffen DN 160 aus Polypropylen nach DIN EN 1852-1 mit formschlüssig fixierten Dichtungen aus EPDM nach DIN EN 681-1. für Rohrleitung liefern und verlegen
vergütet wird der Mehraufwand gegenüber der durchgehenden Rohrleitung.
Menge: 7,000 St

**02.05.0235 Kugelgelenk aus Polypropylen, DN 160 Muffe/Muffe**
Kugelgelenk aus füllstofffreiem PolypropylenDN 160  liefern und verlegen, einschl. Bettung und Umhüllung.
Kugelgelenk nach DIN EN 1852-1 mit formschlüssig fixierten Dichtungen aus EPDM nach DIN EN 681-1.
Farbe: Orange, mit IR- reflektierenden Farbpigmenten.
Rohrleitung im Kugelgelenk allseitig zwischen 0 und 7,5°(gesamt 15°) stufenlos abwinkelbar.
Nachgewiesene Ringsteifigkeit mind. 16 kN/m².
vergütet wird der Mehraufwand gegenüber der durchgehenden Rohrleitung.
Menge: 5,000 St

**02.05.0240 Doppelsteckmuffe DN160**
Doppelsteckmuffe DN160 aus Polypropylen nach DIN EN 1852-
1 mit formschlüssig fixierten Dichtungen aus EPDM nach DIN EN 681-1. liefern und verlegen.
Rohrleitung im Kugelgelenk allseitig zwischen 0 und 7,5°(gesamt 15°) stufenlos abwinkelbar.
Nachgewiesene Ringsteifigkeit mind. 16 kN/m².
vergütet wird der Mehraufwand gegenüber der durchgehenden Rohrleitung.
Menge: 5,000 St

**02.05.0250 Kurzrohr aus Polypropylen OD160**
Kurzrohr aus Polypropylen OD160 nach DIN EN 1852-1 liefern und verlegen
Kurzrohr, muffenlos, SN 16
Länge ca. 0,35 m
vergütet wird der Mehraufwand gegenüber der durchgehenden Rohrleitung.
Menge: 2,000 St

**02.05.0251 Kurzrohr aus PE 100 RC OD 160, di**
Kurzrohr aus PE 100 RC OD 160, di = 141 mm liefern und verlegen
Kurzrohr, muffenlos, SN 17
Länge ca. 0,35 m
vergütet wird der Mehraufwand gegenüber der durchgehenden Rohrleitung.
einschlielich 2 Stück Edelstahl-Stützhülse für PE-Rohr
Menge: 15,000 St

**02.05.0260 Übergangskupplung DN 125 auf PE RC**
Übergangskupplung DN 125 auf PE RC 100 DO 1660, SDR 17
zum Verbinden von Steinzeugspitzende DN 125 mit PE-Spitzende OD 160
Übergangskupplung für erdverlegte und oberirdische Rohrsysteme in-nerhalb und außerhalb von Gebäuden, zur Spitzendverbindung aller Rohrmaterialien gleicher oder unterschiedlicher Nennweite. Ab einer Außendurchmesser-Differenz von 12 mm sind Ausgleichsringe erforderlich.
ggf.erforderliche Ausgleichsringe sind einzurechnen
Druckdichtigkeit: 2.5 bar Wasser / - 0.3 bar Vakuum
Hochdruckspülfestigkeit: 120 bar
Dichtungsmaterial: EPDM oder NBR Dichtprofil mit Führungsrillen nach DIN EN 681-1
Edelstahl: V2A/1.4301, alternativ V4A/1.4404 nach DIN EN 10088-2
Norm/Zulassung: DIN EN 16397-2, CE15
Abwinkelbarkeit der Verbindung 2°
einschlielich Edelstahl-Stützhülse für PE-Rohr
Menge: 17,000 St

**02.05.0270 Kupplung, Typ 2B für Steinzeugrohre**
Kupplung, Typ 2B für Steinzeugrohre DN 150
für erdverlegte Rohrsysteme innerhalb und außerhalb von Gebäuden, zum Verbinden zweier Spitzenden von Steinzeugrohren gleicher Nennweite.
Steinzeugrohr DN/Lastreihe 150/N
Druckdichtigkeit: 2.5 bar Wasser / - 0.3 bar Vakuum
Hochdruckspülfestigkeit: 120 bar
Korrosionsresistenz: TOX®-Technologie
Dichtungsmaterial: EPDM oder NBR Dichtprofil mit Führungsrillen nach DIN EN 681-1
Edelstahl: V2A/1.4301, alternativ V4A/1.4404 nach DIN EN 10088-2
Temperaturbeständigkeit: -40°C bis +120°C, kurzfristige Spitzentemperatur +160°C
Norm/Zulassung: DIN EN 16397-2, CE15
Menge: 3,000 St

#### Abschnitt 02.06 Schächte

*Hinweis: Vorbemerkung Schächte*
Vorbemerkung Schächte
Schachtabdeckungen sind im Riedlberger Verfahren einzubauen und mit Schmutzfänger F nach DIN 1221 auszurüsten.
Einbau erfolgt mit Schlauchschalung und Schnellverguss- mörtel.
Eigenschaften des Mörtels:
-  frühhochfestigkeit,schrumpffrei, frost- und tausalzbeständig
-  Druckfestigkeit nach 1 Stunde 15 N/mm2, nach 24 Stunden 25 N/mm2, nach 28 Tagen 55 N/mm2

Schachtunterteil SU-M Typ 2 nach DIN EN 1917 - DIN V 4034-1 lichte Weite DN 1000, 1200 oder 1500 mm *
-  Schachtkörper, Gerinne und Auftritt monolithisch aus Beton C 40/50 aus einem Guss in einheitlicher Betonqualität in der Schalung erhärtet gefertigt
-  Wassereindringtiefe nach DIN EN 12390-8 kleiner 20 mm
-  Betonprüfzeugnis ist vor dem Einbau vorzulegen
-  Auftritt in Höhe des Rohrscheitels *ggf.
-  Neigung der Auftrittsfläche 1:20 Richtung Schachtmitte
-  Anschlüsse für gelenkige Einbindung von Zu- und Abläufen

alle Schachtfertigteile Typ 2 nach DIN EN 1917 und DIN 4034-1 sowie den erhöhten Anforderungen der FBS-Qualitätsrichtlinie, Teil 2

Die Kosten sind in die Einzelpreise einzukalkulieren und werden nicht gesondert vergütet.

**02.06.0010 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 2 bis 3m.'

Auflager 'aus Beton C12/15, 20 cm dick'

Fugendichtung mit integriertem Dichtungssystem aus
Elastomeren und Lastübertragungsring.
Schachtsohle 'monotlithisch gemäß Vorbemerkungen Schächte'

Aushub 'in Homogenbereich nach Unterlagen des AG.
Aushub entsorgen. Entsorgung wird gesondert vergütet.
Baustoff zum Verfüllen liefern und einbauen.'

Materialklasse 'BM-F3'
Menge: 5,000 St

**02.06.0020 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 3 bis 4m.'

Auflager 'aus Beton C12/15, 20 cm dick'

Fugendichtung mit integriertem Dichtungssystem aus
Elastomeren und Lastübertragungsring.
Schachtsohle 'monotlithisch gemäß Vorbemerkungen Schächte'

Aushub 'in Homogenbereich nach Unterlagen des AG.
Aushub entsorgen. Entsorgung wird gesondert vergütet.
Baustoff zum Verfüllen liefern und einbauen.'

Materialklasse 'BM-F3'
Menge: 17,000 St

**02.06.0030 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 4 bis 5m.'

Auflager 'aus Beton C12/15, 20 cm dick'

Fugendichtung mit integriertem Dichtungssystem aus
Elastomeren und Lastübertragungsring.
Schachtsohle 'monotlithisch gemäß Vorbemerkungen Schächte'

Aushub 'in Homogenbereich nach Unterlagen des AG.
Aushub entsorgen. Entsorgung wird gesondert vergütet.
Baustoff zum Verfüllen liefern und einbauen.'

Materialklasse 'BM-F3'
Menge: 2,000 St

*Hinweis: Schächte mit Absturz*

**02.06.0040 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 2 bis 3m.
Schacht mit außenliegendem  Absturz nach Unterlagen des AG.'

Auflager 'aus Beton C20/25, 20 cm dick'

Fugendichtung mit integriertem Dichtungssystem aus
Elastomeren und Lastübertragungsring.
Schachtsohle 'monotlithisch gemäß Vorbemerkungen Schächte'

Aushub 'in Homogenbereich nach Unterlagen des AG.
Aushub entsorgen. Entsorgung wird gesondert vergütet.
Baustoff zum Verfüllen liefern und einbauen.'

Materialklasse 'BM-F3'
Menge: 1,000 St

**02.06.0050 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 3 bis 4m.
Schacht mit außenliegendem  Absturz nach Unterlagen des AG.'

Auflager 'aus Beton C20/25, 20 cm dick'

Fugendichtung mit integriertem Dichtungssystem aus
Elastomeren und Lastübertragungsring.
Schachtsohle 'monotlithisch gemäß Vorbemerkungen Schächte'

Aushub 'in Homogenbereich nach Unterlagen des AG.
Aushub entsorgen. Entsorgung wird gesondert vergütet.
Baustoff zum Verfüllen liefern und einbauen.'

Materialklasse 'BM-F3'
Menge: 2,000 St

**02.06.0060 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 4 bis 5m.
Schacht mit außenliegendem  Absturz nach Unterlagen des AG.'

Auflager 'aus Beton C20/25, 20 cm dick'

Fugendichtung mit integriertem Dichtungssystem aus
Elastomeren und Lastübertragungsring.
Schachtsohle 'monotlithisch gemäß Vorbemerkungen Schächte'

Aushub 'in Homogenbereich nach Unterlagen des AG.
Aushub entsorgen. Entsorgung wird gesondert vergütet.
Baustoff zum Verfüllen liefern und einbauen.'

Materialklasse 'BM-F3'
Menge: 1,000 St

**02.06.0070 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 4 bis 5m.
Schacht mit innenliegendem Absturz nach Unterlagen des AG.'

Auflager 'aus Beton C20/25, 20 cm dick'

Fugendichtung mit integriertem Dichtungssystem aus
Elastomeren und Lastübertragungsring.
Schachtsohle 'monotlithisch gemäß Vorbemerkungen Schächte'

Aushub 'in Homogenbereich nach Unterlagen des AG.
Aushub entsorgen. Entsorgung wird gesondert vergütet.
Baustoff zum Verfüllen liefern und einbauen.'

Materialklasse 'BM-F3'
Menge: 1,000 St

*Hinweis: dämpfender Einlage in Rahmen und*
dämpfender Einlage in Rahmen und Deckel und seitlich.

**02.06.0080 Schachtabdeckung aufsetzen DIN 19584, D, G Deckel/Einlage*planmäßige Höhe**
StL-Nr. 24110454291100
Schachtabdeckung, mit lichter Weite mindestens 610 mm
und rundem Rahmen, aufsetzen.
Klasse D 400, Ausführung nach DIN 19584, mit Rahmen aus
Gusseisen.
Ausführung 'Deckel aus Gusseisen mit Lüftungsöffnung und Schmutzfänger F DIN1221,
Einbau in Riedlberger Verfahren gemäß Vorbemerkungen Schächte'

Deckel mit dämpfender Einlage.
Schachtabdeckung auf planmäßige Höhe setzen.
Menge: 32,000 St

*Hinweis: Die Schächte sind erst nach*
Die Schächte sind erst nach Klärungen der konkreten Anschlusssituation in Abstimmung mit dem AG zu bestellen und zu liefern.

**02.06.0090 Kunststoffschacht DN 600**
Kanalschacht DN 600 aus PP mit Teleskopaufsatz, 2 Zuläufe DN/OD 160
Kanalschacht DN 600, Schachtunterteil, Steigrohr und Teleskopaufsatz aus Polypropylen (PP), liefern sowie höhen- und fluchtgerecht versetzen
Schacht, gemäß DIN EN 13598-2 aus 100% Neumaterial ohne Recyclinganteile und ohne Schäumungszusätze,
bestehend aus vollwandigen Fertigteilen, außen gewelltes Steigrohr mit inspektionfreundlicher heller Innenschicht,
auftriebssicher;
Ringsteifigkeit von mindestens SN4 (4kN/m²), Korrosionsbeständiger Schacht ggü. biogener Schwefelsäure attestiert
nach DIN19573:2016-03 Anhang A XWW4
Temperaturbeständig dauerhaft bis 60°C und kurzzeitig bis 90°C, sowie Asphalttemperaturbeständig.
Lastentkoppelte Schachtelementdichtungen nach DIN 4060 und DIN EN 681-1
Teleskopaufsatz DN 600 höhenverstellbar bis 300 mm
Schachtunterteil mit verformungsstabilem, ebenen Flachboden, Gerinne bis zum Scheitel ausgeformt, Zulauf und Ablauf als Spitzende.
Kugelgelenke DN160 an den Zuläufen
Schachtboden mit 2 Zuläufen zwischen 90° und 270°, nach Anschlusssituation mit AG festlegen
Zulauf und Ablauf: Nennweite 160 mm
Schachthöhe von Sohle bis GOK: H = 2,75 bis 3,25 m
Betonauflagerring für Schachtabdeckung BEGU DN 625
Menge: 1,000 St

*Hinweis: Die Schächte sind erst nach*
Die Schächte sind erst nach Klärungen der konkreten Anschlusssituation in Abstimmung mit dem AG zu bestellen und zu liefern.

**02.06.0091 Kunststoffschacht DN 600**
Kanalschacht DN 600 aus PP mit Teleskopaufsatz, 3 Zuläufe DN/OD 200
analschacht DN 600, Schachtunterteil, Steigrohr und
Teleskopaufsatz aus Polypropylen (PP), liefern sowie höhen-
und fluchtgerecht versetzen
Schacht, gemäß DIN EN 13598-2 aus 100% Neumaterial ohne
Recyclinganteile und ohne Schäumungszusätze,
bestehend aus vollwandigen Fertigteilen, außen gewelltes
Steigrohr mit inspektionfreundlicher heller Innenschicht,
auftriebssicher;
Ringsteifigkeit von mindestens SN4 (4kN/m²),
Korrosionsbeständiger Schacht ggü. biogener Schwefelsäure
attestiert
nach DIN19573:2016-03 Anhang A XWW4
Temperaturbeständig dauerhaft bis 60°C und kurzzeitig bis
90°C, sowie Asphalttemperaturbeständig.
Lastentkoppelte Schachtelementdichtungen nach DIN 4060 und
DIN EN 681-1
Teleskopaufsatz DN 600 höhenverstellbar bis 300 mm
Schachtunterteil mit verformungsstabilem, ebenen Flachboden,
Gerinne bis zum Scheitel ausgeformt, Zulauf und Ablauf als
Spitzende.
Schachtboden mit 3 Zuläufen zwischen 90°,180° und 270°, nach
Anschlusssituation mit AG festlegen
Zulauf und Ablauf: Nennweite 200 mm
Schachthöhe von Sohle bis GOK: H = 2,75 bis 3,25 m
Betonauflagerring für Schachtabdeckung BEGU DN 625
Menge: 1,000 St

**02.06.0100 Kunststoffschacht DN 800**
Kanalschacht DN 600 aus PP, Gerinne DN/OD 160 /250
Kanalschacht DN 600 aus füllstofffreiem Polypropylen (PP), bestehend aus Schachtunterteil, Schachtringen und
Schachtkonus liefern sowie höhen- und fluchtgerecht ver
Schacht, gemäß DIN EN 13598-2 aus 100% Neumaterial ohne Recyclinganteile und ohne Schäumungszusätze,
bestehend aus vollwandigen Fertigteilen, mind. 8 mm Wanddicke, mit außenliegenden Verstärkungsrippen,
auftriebssicher,
sowie Schachtringe und Schachtboden bis zur Berme mit glatter, durchgehender, ebener Innenfläche. Ringsteifigkeit
mindestens SN4 (4 kN/m²), Belastbarkeit SLW 60 (LM1) statisch nachgewiesen,

Beständigkeit gegen biogene Schwefelsäurekorrosion attestiert nach DIN19573:2016-03 Anhang A XWW4
Temperaturbeständig dauerhaft bis 60°C und kurzzeitig bis 90°C, sowie Asphalttemperaturbeständig.
Lastentkoppelte Schachtelementdichtungen nach DIN 4060 und EN681-1. Verfüllmaterial nach DIN EN 1610,
Größtkorn bis 63mm möglich
Teilexzentrischer Konus und Schachtringe mit integrierten, chemisch beständigen, korrosionsbeständigen,
rutschhemmenden Steigstufen aus GFK
Schachtunterteil mit verformungsstabilem, ebenen Flachboden, Bermenfläche mit 800mm Durchmesser
rutschhemmend strukturiert ausgeführt
Inspektionsfreundliches Gerinne bis zum Scheitel ausgeformt, mit durchgehend, glatter, ebener, Fließsohle, ohne einragende Stutzen, mit einem gelenkigen Zulauf mittels Kugelgelenk maximal 15° abwinkelbar, Ablauf als Spitzende, Dichtungen fest eingelegt.
Gerinneabwinklung: 90° bis 270°, nach Anschlusssituation mit AG festlegen
Zulauf: DN/OD 160.
Ablauf: DN/OD 250.
Schachthöhe von Sohle bis GOK: H = 2,75 bis 3,25 m
Betonauflagerring für Schachtabdeckung BEGU DN 625
Menge: 1,000 St

#### Abschnitt 02.07 Sonstiges - nur Sammelltg.

**02.07.0010 Entwässerungsleitung reinigen Kamera/Dicht.*Rohr DN bis 300 Steinzeug Räumg. verwerten**
StL-Nr. 24110903113901
Entwässerungsleitung im Hochdruck- oder Vakuumspülverfahren reinigen. Räumgut vorentwässern.
Reinigung zur Vorbereitung auf die Kameradurchfahrung
bzw. Dichtheitsprüfung.
Rohr DN/ID bis 300.
Rohr aus Steinzeug.
Haltungslänge 'bis 60 m.'

Räumgut nach Wahl des AN verwerten.
Menge: 462,000 m

**02.07.0020 Entwässerungsleitung reinigen Kamera/Dicht.*Rohr DN ü.300-600 Steinzeug Räumg. verwerten**
StL-Nr. 24110903123901
Entwässerungsleitung im Hochdruck- oder Vakuumspülverfahren reinigen. Räumgut vorentwässern.
Reinigung zur Vorbereitung auf die Kameradurchfahrung
bzw. Dichtheitsprüfung.
Rohr DN/ID über 300 bis 600.
Rohr aus Steinzeug.
Haltungslänge 'bis 85m.'

Räumgut nach Wahl des AN verwerten.
Menge: 451,000 m

**02.07.0030 Dichtheit Rohrleitung prüfen Rohr DN 200*Steinzeug Haltung bis 30 m*Prüf. m. Luft Prüfung SL.**
StL-Nr. 24110907023121
Entwässerungsrohrleitung auf Dichtheit prüfen. Erforderliche Verankerungen und Rohrverschlüsse herstellen
und beseitigen. Notwendigen Füllstoff liefern und ableiten. Prüfprotokoll erstellen und dem AG übergeben.
Rohrleitung DN/ID 200.
Rohr aus Steinzeug.
Prüfung von Haltungslängen bis 30,00 m.
Prüfung mit Luft.
Prüfung der Sammelleitung.
Menge: 3,000 St

**02.07.0040 Dichtheit Rohrleitung prüfen Rohr DN 300*Steinzeug*Prüf. m. Wasser Prüfung SL.**
StL-Nr. 24110907043911
Entwässerungsrohrleitung auf Dichtheit prüfen. Erforderliche Verankerungen und Rohrverschlüsse herstellen
und beseitigen. Notwendigen Füllstoff liefern und ableiten. Prüfprotokoll erstellen und dem AG übergeben.
Rohrleitung DN/ID 300.
Rohr aus Steinzeug.
Prüfung 'von Haltungslängen bis 60,00 m'

Prüfung mit Wasser.
Prüfung der Sammelleitung.
Menge: 19,000 St

**02.07.0050 Dichtheit Rohrleitung prüfen Rohr DN 400*Steinzeug*Prüf. m. Wasser Prüfung SL.**
StL-Nr. 24110907063911
Entwässerungsrohrleitung auf Dichtheit prüfen. Erforderliche Verankerungen und Rohrverschlüsse herstellen
und beseitigen. Notwendigen Füllstoff liefern und ableiten. Prüfprotokoll erstellen und dem AG übergeben.
Rohrleitung DN/ID 400.
Rohr aus Steinzeug.
Prüfung 'von Haltungslängen bis 85 m'

Prüfung mit Wasser.
Prüfung der Sammelleitung.
Menge: 1,000 St

**02.07.0051 Dichtheit Rohrleitung prüfen Rohr DN 400*Steinzeug*Prüf. Wahl AN Prüfung SL.**
StL-Nr. 24110907063931
Entwässerungsrohrleitung auf Dichtheit prüfen. Erforderliche Verankerungen und Rohrverschlüsse herstellen
und beseitigen. Notwendigen Füllstoff liefern und ableiten. Prüfprotokoll erstellen und dem AG übergeben.
Rohrleitung DN/ID 400.
Rohr aus Steinzeug.
Prüfung 'von Haltungslängen bis 85 m'

Prüfung nach Wahl des AN.
Prüfung der Sammelleitung.
Menge: 5,000 St

**02.07.0060 Dichtheit Rohrleitung prüfen Rohr DN 500*Steinzeug*Prüf. m. Luft Prüfung SL.**
StL-Nr. 24110907073921
Entwässerungsrohrleitung auf Dichtheit prüfen. Erforderliche Verankerungen und Rohrverschlüsse herstellen
und beseitigen. Notwendigen Füllstoff liefern und ableiten. Prüfprotokoll erstellen und dem AG übergeben.
Rohrleitung DN/ID 500.
Rohr aus Steinzeug.
Prüfung 'von Haltungslängen bis 85 m'

Prüfung mit Luft.
Prüfung der Sammelleitung.
Menge: 4,000 St

**02.07.0070 Kameradurchfahrung ausführen Rohr DN 200*Steinzeug Haltung bis 30 m*SL. Dokumentation*ISY-Bau/Unterl.AG**
StL-Nr. 2411091202310111
Kameradurchfahrung von Entwässerungsrohrleitungen ausführen. Auf Schadstellen untersuchen und auf Da-
tenträger dokumentieren. Datenträger dem AG übergeben.
Abrechnung nach Länge der Rohrleitung.
Rohrleitung DN/ID 200.
Rohr aus Steinzeug.
Haltungslänge bis 30,00 m.
Befahrung der Sammelleitung.
Dokumentation mit Angabe von Haltung, Rohrmaterial,
Rohrdurchmesser, Haltungslänge, Gefälle im Rohr und
Stationierung von seitlichen Zuläufen und Schadstellen
schriftlich vorlegen.
Daten im ISY-Bau Austauschformat Abwasser (XML) sowie
aufbereitet in Video-Datenformat nach Unterlagen des AG
übergeben. Datenträger nach Unterlagen des AG.
Menge: 21,000 m

**02.07.0080 Kameradurchfahrung ausführen Rohr DN 300*Steinzeug*SL. Dokumentation*ISY-Bau/Unterl.AG**
StL-Nr. 2411091204390111
Kameradurchfahrung von Entwässerungsrohrleitungen ausführen. Auf Schadstellen untersuchen und auf Da-
tenträger dokumentieren. Datenträger dem AG übergeben.
Abrechnung nach Länge der Rohrleitung.
Rohrleitung DN/ID 300.
Rohr aus Steinzeug.
Haltungslänge 'bis 60m.'

Befahrung der Sammelleitung.
Dokumentation mit Angabe von Haltung, Rohrmaterial,
Rohrdurchmesser, Haltungslänge, Gefälle im Rohr und
Stationierung von seitlichen Zuläufen und Schadstellen
schriftlich vorlegen.
Daten im ISY-Bau Austauschformat Abwasser (XML) sowie
aufbereitet in Video-Datenformat nach Unterlagen des AG
übergeben. Datenträger nach Unterlagen des AG.
Menge: 442,000 m

**02.07.0090 Kameradurchfahrung ausführen Rohr DN 400*Steinzeug*SL. Dokumentation*ISY-Bau/Unterl.AG**
StL-Nr. 2411091206390111
Kameradurchfahrung von Entwässerungsrohrleitungen ausführen. Auf Schadstellen untersuchen und auf Da-
tenträger dokumentieren. Datenträger dem AG übergeben.
Abrechnung nach Länge der Rohrleitung.
Rohrleitung DN/ID 400.
Rohr aus Steinzeug.
Haltungslänge 'bis 85m.'

Befahrung der Sammelleitung.
Dokumentation mit Angabe von Haltung, Rohrmaterial,
Rohrdurchmesser, Haltungslänge, Gefälle im Rohr und
Stationierung von seitlichen Zuläufen und Schadstellen
schriftlich vorlegen.
Daten im ISY-Bau Austauschformat Abwasser (XML) sowie
aufbereitet in Video-Datenformat nach Unterlagen des AG
übergeben. Datenträger nach Unterlagen des AG.
Menge: 360,000 m

**02.07.0100 Kameradurchfahrung ausführen Rohr DN 500*Stahlbeton*SL. Dokumentation*ISY-Bau/Unterl.AG**
StL-Nr. 2411091207290111
Kameradurchfahrung von Entwässerungsrohrleitungen ausführen. Auf Schadstellen untersuchen und auf Da-
tenträger dokumentieren. Datenträger dem AG übergeben.
Abrechnung nach Länge der Rohrleitung.
Rohrleitung DN/ID 500.
Rohr aus Stahlbeton.
Haltungslänge 'bis 60m.'

Befahrung der Sammelleitung.
Dokumentation mit Angabe von Haltung, Rohrmaterial,
Rohrdurchmesser, Haltungslänge, Gefälle im Rohr und
Stationierung von seitlichen Zuläufen und Schadstellen
schriftlich vorlegen.
Daten im ISY-Bau Austauschformat Abwasser (XML) sowie
aufbereitet in Video-Datenformat nach Unterlagen des AG
übergeben. Datenträger nach Unterlagen des AG.
Menge: 91,000 m

**02.07.0110 Schacht reinigen Kamera/Dicht.*DN 1,00 - 1,50 m Betonfertigteile*Tiefe 2,00-3,00 m Räumg. verwerten**
StL-Nr. 2411090512130001
Entwässerungsschacht im Hochdruck- oder Vakuumspülverfahren reinigen. Räumgut vorentwässern.
Reinigung zur Vorbereitung auf die Kameradurchfahrung
bzw. Dichtheitsprüfung.
Runder Schacht, DN/ID 1 bis 1,50 m.
Schacht aus Betonfertigteilen.
Schachttiefe ab OK Abdeckung über 2,00 bis 3,00 m.
Räumgut nach Wahl des AN verwerten.
Menge: 4,000 St

**02.07.0120 Schacht reinigen Kamera/Dicht.*DN 1,00 - 1,50 m Betonfertigteile Räumg. verwerten**
StL-Nr. 2411090512190001
Entwässerungsschacht im Hochdruck- oder Vakuumspülverfahren reinigen. Räumgut vorentwässern.
Reinigung zur Vorbereitung auf die Kameradurchfahrung
bzw. Dichtheitsprüfung.
Runder Schacht, DN/ID 1 bis 1,50 m.
Schacht aus Betonfertigteilen.
Schachttiefe 'ab OK Abdeckung über 3,00 bis 5,00 m.'

Räumgut nach Wahl des AN verwerten.
Menge: 19,000 St

**02.07.0130 Dichtheit Schacht prüfen DN 1,00 - 1,50 m*Betonfertigteile Tiefe ü. 2-3,00 m*Prüf. m. Wasser**
StL-Nr. 241109092131
Entwässerungsschacht auf Dichtheit prüfen. Erforderliche Verankerungen und Verschlüsse herstellen und beseitigen. Notwendigen Füllstoff liefern und ableiten.
Prüfprotokoll erstellen und dem AG übergeben.
Runder Schacht, DN/ID 1,00 bis 1,50 m.
Schacht aus Betonfertigteilen.
Schachttiefe ab OK Abdeckung über 2,00 bis 3,00 m.
Prüfung mit Wasser.
Menge: 4,000 St

**02.07.0140 Dichtheit Schacht prüfen DN 1,00 - 1,50 m*Betonfertigteile*Prüf. m. Wasser**
StL-Nr. 241109092191
Entwässerungsschacht auf Dichtheit prüfen. Erforderliche Verankerungen und Verschlüsse herstellen und beseitigen. Notwendigen Füllstoff liefern und ableiten.
Prüfprotokoll erstellen und dem AG übergeben.
Runder Schacht, DN/ID 1,00 bis 1,50 m.
Schacht aus Betonfertigteilen.
Schachttiefe 'ab OK Abdeckung über 3,00 bis 5,00 m.'

Prüfung mit Wasser.
Menge: 19,000 St

#### Abschnitt 02.08 Schachtinspektion

**Ausführungsbeschreibung 1 Vorbemerkungen Schachtinspektion**
*Die nachfolgenden Positionen*
Die nachfolgenden Positionen beinhalten die durchzuführenden
Kamerainspektionen zur Zustandsfeststellung vor der technischen Abnahme des neu hergestellten bzw. sanierten Schachtbauwerkes bzw. Sonderbauwerkes.
Die erforderliche Reinigung des Bauwerkes ist vor der Kamerainspektion (Vorlauf: mind. 2 Arbeitstage zur Abtrocknung der Innenwände) durchzuführen.
Durchführung der TV Untersuchung und technische Ausrüstung
gemäß DWA-M149-2, DWA-M 149-5 und DWA-M 149-8,
die Datenübergabe erfolgt im Austauschformat Typ XML, basierend auf der DIN EN 13508-2 sowie DWA-M 150.
Der Kanalinspekteur muss über das DWA KI Zertifikat oder einen gleichwertigen Qualifikationsnachweis verfügen.
Des Weiteren gilt:
-  Vollsphärische Bilderfassung 360°x360°
-  Untersuchungen sind grundsätzlich nur bei Trockenwetter durchzuführen, Ausnahmen nur nach Rücksprache mit AG
-  Die Schachtinnenflächen sind vollständig zu inspizieren. Alle Schäden, Anschlüsse, undichte Verbindungen etc. sind genau in eindeutiger Position (Position im Schacht und Lage im Umfang) und angemessener Qualität zu betrachten, einzumessen, aufzuzeichnen und zu protokollieren.
-  Die Anbindung der Schachtabdeckung an den Oberbau ist per Einzelbild zu dokumentieren.
-  Die Stationierungsrichtung erfolgt von der Sohle zum Deckel  (Sohle: Stat. 0,00 m).
-  Eine Schadensklassifizierung durch den TV-Inspekteur erfolgt nicht.
-  Schachtdurchmesser und Einbaumaterialien (Unterteile, Schachtringe, Schachthälse) sind nachzuprüfen.
-  Alle Rohreinbindungen sind zu erfassen mit Angaben zu Rohrquerschnitt, Rohrmaterial sowie ggf. Art der Einbindung (Schachtfutter, Einbaugelenkstück oder Ringraumdichtung)
-  Die maximale Geschwindigkeit für die Aufnahme der Bilddaten darf 35 cm /s während der Inspektion nicht überschreiten.
-  Fremdwasserzuläufe sind zu markieren.
-  Eintragungen in den Protokollunterlagen bei Inspektionsabbrüchen, erheblichen Schäden, Mängeln oder anderen Vorkommnissen.
-  Nicht untersuchte Schächte und Bauwerke sind unter Angabe des Hinderungsgrundes und der Schachtstammdaten zu protokollieren
Wenn die Sohle des Gerinnes nicht erkennbar ist, sind Absperrblasen zu setzen.
Die Aufwendungen dafür sind in die Einheitspreise mit einzukalkulieren.
Folgende Leistungen sind außerdem einzurechnen:
-  Öffnen und Schließen der Schachtabdeckungen bis Klasse D
-  Öffnen und Schließen von Schachtabdeckungen mit besonderen Hebezeugen
-  Öffnen und Schließen von druckwasserdicht verschraubten Schachtabdeckungen
Erschwernisse für den Einsatz der Kamera bei Seiteneingangsschächten (Tangentialschächte, Sonderbauwerke usw.) sowie für nicht anfahrbare Schächte werden in den dafür vorgesehenen Positionen für diese Bauwerke vergütet.
Alle Aufzeichnungen werden vom AG nachgesichtet. Nicht ausreichende Zustands- und Schadenserfassung oder möglicherweise übersehene Schadstellen verpflichtet den Auftragnehmer zur kompletten Neuuntersuchung sämtlicher betroffener Bauwerke.
Gleiches gilt für Bauwerke nach Beseitigung von Mängeln, die der AN zu verantworten hat. Eventuelle Nachuntersuchungen erfolgen ohne Vergütung.
Die Aufzeichnungen sind unmittelbar nach Fertigstellung mit den sortierten Protokollen dem Auftraggeber zu übergeben.
*Schachtbauwerke DN 1000 bis 10 m*
Schachtbauwerke DN 1000 bis 10 m Tiefe sind ohne Steigeisen ausgeführt.
Für die Abnahmehandlung gilt, dass zur Schachtbesichtigung
● das geprüfte Einsiegsequipment Dreibaum, Personenwinde und Höhensicherungsgerät mit Rettungshubeinrichtung gemäß DGUV Regel 103-004 für den Schachteinstieg bereitzustellen und vorzuhalten ist
● Alternativ kann die Schachtinspektion mit Kamera erfolgen

**02.08.0010 Schachtinspektion DN 1.000-1.200; Tiefe bis 3,00 m**
Schachtinspektion für Schachtbauwerke DN 1.000 bis 1.200 mm (runder Querschnitt) in Tiefenlagen bis 3,00 m im Lichten ausführen.
Aufnahme einer AVI-Filmsequenz in Bereichen von Wasserinfiltration und -exfiltration;
Stufenlose Regulierung der Ausleuchtung zur Anpassung an versch. Nennweiten, Materialien und Wetterbedingungen (der Bereich der Schachtabdeckung ist bei starker Sonneneinstrahlung abzudunkeln um ein optimales Bildergebnis in diesem Schachtbereich zu gewährleisten).
Sofern eine vorherige Schachtreinigung erforderlich ist, muss diese mit einem Zeitabstand bis zur Inspektion von min. 48 Stunden durchgeführt werden damit die Schachtwandungen vollständig abgetrocknet sind.
Während der Schachtaufnahme (Ab- bzw. Aufwärtsbewegung) darf die Kamera nicht verschwenkt werden.
Defekte oder verkratzte Kameralinsen sind sofort auszutauschen.
Die Lage der zwei Halbkugelbilder zueinander ist regelmäßig zu kontrollieren und ggf. zu korrigieren und eine optimale 360° perspektivischer Ansicht zu gewährleisten.
Unterschiedliche Helligkeiten in den Halbkugelbildern sind zu kontrollieren und ggf. zu korrigieren.
Bildaufnahme, Bildübertragung, Bilddarstellung und
Bildspeicherung durchgängig digital.
Menge: 4,000 St

**02.08.0020 Schachtinspektion DN 1.000-1.200; Tiefe von 3,01 bis 5,00 m**
Schachtinspektion für Schachtbauwerke DN 1.000 bis 1.200 mm wie vor,
jedoch in Tiefenlagen von 3,01 bis 5,00 m i.L. ausführen.
Menge: 19,000 St

**02.08.0030 Abspielsoftware Schachtinspektion**
*** Pauschalposition
Lieferung einer Betrachtungssoftware (Freeware) zur lückenlosen Schachtinspektion einschl. synchroner Darstellung der abgewickelten Schacht-Ansicht.
Folgende Leistungsmerkmale müssen vorhanden sein:
-  Aufwärts- und Abwärtsfahrt mit wählbarer Geschwindigkeit.
-  Freie Wahl der Blickrichtung und kontinuierliche, freie Verschwenkbarkeit des Blickwinkels in 360° perspektivischer Ansicht.
-  Die Stationierungen und Abmaße von Zu- und Abläufen, einragenden Bauteilen und weiteren für den Betrieb und Erhalt des Bauwerks relevanten Schachtteilen und Schadstellen müssen innerhalb der Filme durch das Programm zur Auswertung vermessen und erfasst und in der  Betrachtungssoftware farbig gekennzeichnet werden.
[Genauigkeit der Schachttiefe und der Einlaufhöhen liegt bei < +/- 3cm (1 sigma)].
-  Darstellung Schadenskürzel und Videostandzähler mit dem Videobild
-  Erreichbarkeit jeder beliebigen Videostelle über Videozähler-Mausklick
-  Erreichbarkeit jeder beliebigen Videostelle manuelle Eingabe
-  Kopieren von Videobildern in Zwischenablage
-  Schiebleiste zur Schnellen Videobetrachtung
-  Offsetfunktion zum Ausgleich Videozähler/Bandposition
Nach Auswertung wird dem AG ein digitaler Report Viewer übergeben, der sowohl einen Schachtbericht, eine Schachtgrafik und ggf. Bilder von Schadstellen jedes einzelnen Bauwerks beinhaltet. Aus diesem heraus können die Filme, alle Untersuchungsdaten und -Bilder aufgerufen und angesteuert werden.
Menge: 1,000 Psch

**02.08.0040 Liefern digitale Inspektionsdateien Schachtbauwerke**
*** Pauschalposition
Liefern der digitalen Inspektionsdateien und der Abspielsoftware mindestens 14 Tage vor der Abnahme über die Cloud-Plattform der Stadtverwaltung Erfurt.
Der Zugang wird durch den AG über eine sichere Datenverbindung eingerichtet (Abstimmung zwischen AN und AG vor Datenlieferung erforderlich).
Alternativ: Lieferung der Inspektionsdateien auf Datenträger DVD-R, 4,7 GB.
Die Daten sind so zu erstellen, dass diese den inspizierten Bauwerken eindeutig zugeordnet sind.
Inspektionsdateien müssen auch ohne Fremdsoftware lauffähig sein auf folgenden Betriebssystemen:
- Windows 7
- Windows 10
Die Datenlieferung muss die zu den aufgeführten Betriebssystemen gehörende Multimedia-Ergänzung Active Mode enthalten, falls diese auf dem Zielrechner nicht installiert ist.
Menge: 1,000 Psch

**02.08.0050 Schlussdokumentation**
*** Pauschalposition
Schlussdokumentation erstellen und an AG übergeben:
-  Bestandspläne (s. Untertitel Vermessungsarbeiten): 2-fach
-  Wasserdichtigkeitsprüfungen DIN EN 1610: 2-fach
-  Haltungs-, Leitungs- bzw. Schachtprotokolle für die durchgeführten Kanal-und Schacht-TV-Inspektionen: 2-fach
-  Verdichtungsnachweise im Kanalgrabenbereich: 1-fach
-  Materialzertifikate / Lieferscheine: 1-fach
-  Bautagesberichte: 1-fach
-  weitere Nachweise entsprechend Projekt bezogener Nutzungsdokumentation
Alle Dokumente der Schlussdokumentation sind als digitaler Datensatz entsprechend der Gliederung der Originaldokumentation zusammenzustellen und über die Cloud-Plattform der Stadtverwaltung Erfurt zu übergeben.
Alternativ: Lieferung des Datensatzes auf Datenträger DVD-R, 4,7 GB oder CD-ROM.
Menge: 1,000 Psch

### Bereich 03 LT 03 Trinkwasserversorgung - Tiefbau

*Hinweis: Vorbemerkung Trinkwasserversorgung*
Vorbemerkung Trinkwasserversorgung
Für alle Planungsleistungen der Trinkwasserversorgung  und
deren Abstimmung ist die  ThüWa
ThüringenWasser GmbH
Magdeburger Allee 34
99086 Erfurt
zuständig.
Die Verlegearbeiten erfolgen grundsätzlich durch die Vertragspartner des o.g. AG.
Der AN hat diesen Betrieb rechtzeitig zu informieren.
Koordinierungsaufwand ist die gleichnamige OZ im LT14 einzukalkulieren.
Auf Grund der technologischen Zwangspunkte und bedingt
durch die zu koordinierenden Leistungsteile Abwasserkanalbau, Elektroversorgung, Straßenbeleuchtung und Straßenbau
(siehe Vorbemerkung zum LV) sind die Tiefbauarbeiten nur teilabschnittsweise realisierbar.

Die Tiefbauarbeiten erfolgen im Auftrag und auf
Rechnung des Versorgungsunternehmen.
Der Aushub wird im allg. ab OK Straße bei bestehenden
Befestigungen und ab OK Straßenplanum in den
Planstraßen gerechnet.
Die Grabenverfüllung erfolgt bis zum geplanten
Straßen bzw. Gehwegplanum in den Planstraßen.
Die Absteckung der Leitungstrasse und deren Sicherung
ist durch den AN des Tiefbaus zu erbringen.
Die Bestandseinmessung erfolgt am
offenen Graben durch den fachlich zuständigen AG bzw.
dessen Beauftragten.
Die Verlegearbeiten erfolgen durch einen
gesonderten AN der ThüWa ThüringenWasser GmbH.
Eventuelle aus der Koordinierung und Leistungsteilung
entstehende Erschwernisse werden nicht gesondert
vergütet und sind in die Einheitspreise einzurechnen.
Soweit im Einzelfall nicht anders festgelegt ist sind
folgende Leistungen in den Preisen enthalten
 - Absperrung d. Baustelle gemäß der "Richtlinie für
  Sicherung der von Arbeitsstellen an Straßen RSA 21 und
  RStVO".
 - Räumen und Säubern des Arbeitsstreifens.
 - Unterhalten u. bei Bedarf reinigen sowie
  instandsetzen der durch den gesamten Baustellenverkehr
  beanspruchten Zu- u. Abfahrtswege bzw. -straßen
  inner- u. außerhalb der  Baustelle einschl. Lieferung u.
  Einbau aller erforderlichen Materialien.
 - Beseitigung von Hindernissen bis 0,1 m3 Rauminhalt.
 - Prüfung für angelieferte u. vor Ort anstehende
  Bodenmaterialien nach ZTVEStb, Abschnitt 2.3.
 - Durchführung von Proctorversuchen im Rahmen der
  Eigenüberwachung mit  Nachweisführung.

*Hinweis: Vorbemerkung zur Planung*
Vorbemerkung zur Planung
Es gilt die Fachplanung der SWE sowie der bestätigte Koordinierte Leitungsplan.

#### Abschnitt 03.01 Allgemeine Leistungen

*Hinweis: Vorbemerkungen Allgemeine Leistungen*
Vorbemerkungen Allgemeine Leistungen LT 03
Bestandteil dieses Untertitels (Gewerk) sind nur die allgemeinen Leistungen, die fachspezifisch in diesem Leistungstitel zur
Ausführung kommen. Die Leistungstitel übergreifenden allgemeinen Leistungen, die von mehreren fachlich zuständigen Auftraggebern (fzAG) in dem gemeinsamen Bauraum benötigt werden (Baustelleneinrichtung, Baubüro, Umleitung, gemeinsame Absperr- und Sicherungsmaßnahmen usw.), sind im Leistungstitel 14 enthalten.

**03.01.0010 Fußgängerüberwege b=1,0 m, L=2,5 m**
Fußgängerüberwege über Rohrgräben in stabiler massiver
Ausführung nach Wahl des AN, einschl. Sicherung durch
Geländer; bereitstellen, je nach Bedarf aufbauen, über die
gesamte Bauzeit vorhalten, unterhalten, kontinuierlich dem
Bauablauf entsprechend mehrfach innerhalb der Baustelle
umsetzen und wieder beseitigen, nach Bedarf und
Angabe der Bauleitung.
Abrechnungsgrundlage: Anzahl der gleichzeitig auf der
Baustelle eingesetzten Fußgängerbrücken
Nutzbreite: ca. 1,00 m
Länge: bis 2,5 m
Menge: 10,000 m

**03.01.0020 Stahlplatten Überfahrt SLW 60**
Stahlplatten zur behelfsmäßigen Verlegung unter
Behelfsfahrbahnen, über Schächten,
Kabelabzweigkästen etc.
zur Lastverteilung beim Überfahren mit Kraftfahrzeugen,
Belastungsklasse SLW 60
liefern, aufbauen, über die gesamte Bauzeit vorhalten,
unterhalten, kontinuierlich dem Bauablauf entsprechend
mehrfach innerhalb der Baustelle umsetzen und wieder
beseitigen, nach Bedarf und Angabe der Bauleitung,
incl. Anrampungen aus bituminösem Mischgut
sowie Sicherung gegen Verschieben.
Abrechnungsgrundlage: Anzahl der gleichzeitig auf der
Baustelle eingesetzten Stahlplatten
Menge: 4,000 Stck

**03.01.0030 Absteckung der Hauptachsen**
*** Pauschalposition
Die Absteckung der Hauptachsen für die Trinkwasserversorgung, Querungen und Knoten  durch den AN vor Baubeginn.
Die Absteckung erfolgt nach den Angaben des koordinierten
Leitungsplanes bzw. der Fachplanung der
ThüWa ThüringenWasser GmbH.
Sicherung und Erhaltung der Absteckpunkte durch
geeignete Schutzeinrichtungen nach Wahl des AN.
Für verlorengegangene Absteckpunkte hat der AN die volle Haftung und die Pflicht zur sofortigen Wiederherstellung mit den vom AG geforderten Maßgenauigkeiten.
Die damit verbundenen notwendigen Vermessungsleistungen,  sichern  der  Absteckpunkte sind  einzukalkulieren.
Menge: 1,000 Psch

**03.01.0040 Belastungsfahrzeug bereitstellen**
StL-Nr. 19101707
Belastungsfahrzeug als Gegengewicht (z.B. ausreichend
beladener Lkw) für Plattendruckversuch bei Kontrollprüfungen bereitstellen.
Menge: 25,000 h

**03.01.0050 Rohr- u. Kabelkreuzungen, B=60 cm**
Erschwernis für Rohr- und Kabelkreuzungen.
Ausführung einschließlich aller Vorkehrungen und Einrichtungen zur Sicherung dieser Leitungen (wie Aufhängen, Abfangen, Unterstützungen etc.),
Medien in Betrieb
Trassenkreuzungen aller Medienarten bis zu einer Gesamtbreite von 'bis 60 cm'
Menge: 180,000 St

**03.01.0060 Rohr- u. Kabelkreuzungen, B=120 cm**
Erschwernis für Rohr- und Kabelkreuzungen.
Ausführung einschließlich aller Vorkehrungen und Einrichtungen zur Sicherung dieser Leitungen (wie Aufhängen,
Abfangen, Unterstützungen etc.),
Medien in Betrieb
Trassenkreuzungen aller Medienarten bis zu einer Gesamtbreite von 'über 60 bis 120 cm'
Menge: 30,000 St

#### Abschnitt 03.02 Vorarbeiten / Aufbruch

**03.02.0010 Asphaltbefestigung aufnehmen Fahrbahn*Dicke ü. 12-18 cm Tiefe ü. 10-20 cm**
StL-Nr. 2311302810402099
Asphaltbefestigung aufbrechen und aufnehmen.
Fläche = Fahrbahn.
Dicke der Asphaltbefestigung über 12 cm bis 18 cm.
Gesamtaufbruchtiefe über 10 bis 20 cm.
Aufbruchgut 'aufnehmen, zwischenlagern und beseitigen.
Zwischenlagern auf Flächen des AN entsprechend Anforderungen für gefährlichen Abfall.
Entsorgen wird gesondert vergütet.'
Menge: 150,000 m2
Leistungsbereichkatalog: 113

**03.02.0020 Gefährl. Abfall aus Baustelle ents.*Gebühr einrechn.**
Gefährlichen Abfall aus Baustelle laden, fördern und
entsorgen. Art der Belastung und Entsorgung nach Unterlagen des AG.
Entsorgungsnachweis mittels Begleitscheinverfahren!
Abgerechnet wird nach Wiegescheinen.
Abfallschlüsselnummer AVV 17 03 01*
Verwertungsklasse B/C
Deponieklasse DK II
Gebühren der Abfallentsorgung sind einzurechnen.
Menge: 72,000 t

**03.02.0030 Asphaltbefestigung aufnehmen Fahrbahn Tiefe ü. 30-45 cm*Aufbr. Verw. AN**
StL-Nr. 2311302810904003
Asphaltbefestigung aufbrechen und aufnehmen.
Fläche = Fahrbahn.
Dicke der Asphaltbefestigung 'über 35 bis 40cm.
Verwertungsklasse A / Deponieklasse 0.'

Gesamtaufbruchtiefe über 30 bis 45 cm.
Aufbruchgut nach Wahl des AN verwerten.
Menge: 2500,000 m2

**03.02.0040 Asphaltbefestigung trennen Anb.quer m. Rand*schneiden**
StL-Nr. 231130385109
Asphaltbefestigung geradlinig trennen.
im Anbaubereich quer zur Fahrbahnachse zum Anschluss an
bestehende Oberbauschichten, einschließlich Abtragen
des Randkeiles.
Trennen durch Schneiden.
Dicke der Asphaltbefestigung 'über 35-40cm.'
Menge: 5000,000 m

**03.02.0050 Pflasterd.m.Betonpfl.-steinen aufn. 8 cm dick*ungeb. Fugenmat. ungeb. Bettung*Verwertung AN**
StL-Nr. 23115011211100
Pflasterdecke mit Pflastersteinen aus Beton aufnehmen.
Aufnehmen der Tragschicht wird gesondert vergütet.
Pflasterstein ca. 8 cm dick.
Mit Fugenfüllung aus ungebundenem Fugenmaterial.
Bettung aus ungebundenem Bettungsmaterial.
Steine und übriges Aufbruchgut nach Wahl des AN verwerten.
Menge: 350,000 m2

**03.02.0060 Plattenbelag aus Beton aufnehmen 6 cm dick*ungeb. Fugenmat. ungeb. Bettung*Verwertung AN**
StL-Nr. 23115021311300
Plattenbelag mit Platten aus Beton aufnehmen. Aufnehmen
der Tragschicht wird gesondert vergütet.
Platte ca. 6 cm dick.
Mit Fugenfüllung aus ungebundenem Fugenmaterial.
Bettung aus ungebundenem Bettungsmaterial.
Platten und übriges Aufbruchgut nach Wahl des AN verwerten.
Menge: 700,000 m2

**03.02.0070 Trinkwasserrohrleitung abbrechen Rohr DN bis 200*GGG-Rohr Tiefe bis 2,00 m*Ausb. verwerten**
Trinkwasserrohrleitung nach Unterlagen des AG abbrechen.
Rohr DN/ID bis 200.
Rohr-Material = Gusseisen/Stahl.
Fließsohlentiefe bis 2,00 m.
Ausbaustoffe nach Wahl des AN verwerten.
Menge: 1170,000 m

**03.02.0071 Trinkwasserrohrleitung abbrechen Rohr DN bis 450*GGG-Rohr Tiefe bis 2,00 m*Ausb. verwerten**
Trinkwasserrohrleitung nach Unterlagen des AG abbrechen.
Rohr DN/ID bis 450.
Rohr-Material = Gusseisen/Stahl.
Fließsohlentiefe bis 2,00 m.
Ausbaustoffe nach Wahl des AN verwerten.
Menge: 1130,000 m

**03.02.0080 Rohrleitung verfüllen. DN 450*FließBn.m.Quellz.**
Trinkwasserrohrleitung verfüllen. Rohrleitung an den
Enden abdichten.
Rohr DN/ID 450.
Baustoff = fließfähiger Beton mit Quellzusatz.
Menge: 125,000 m

**03.02.0110 Einbauteil Schieberkappe ausbauen und sichern**
Einbauteil Schieberkappe ausbauen
Erschwernis in Folge vorhandener Einbautteile beim Ausbauen der sie umgebenen Flächen
Erschwernis für alle Lagen ab Planum.
umgebene Fläche aus 'Pflaster, Plattenbelag'

Schieberkappe für 'Absperreinrichtung'

Medium 'Wasser'

Schieberbis zum Einbau neuer Schieberkappen sichern.
Ausgebaute Stoff nach Wahl des AN verwerten.
Menge: 10,000 St

**03.02.0120 Einbauteil Schieberkappe ausbauen und sichern**
Einbauteil Schieberkappe ausbauen
Erschwernis in Folge vorhandener Einbautteile beim Ausbauen der sie umgebenen Flächen
Erschwernis für alle Lagen ab Planum.
umgebene Fläche aus 'Asphalt'

Schieberkappe für 'Absperreinrichtung'

Medium 'Wasser'

Schieberbis zum Einbau neuer Schieberkappen sichern.
Ausgebaute Stoff nach Wahl des AN verwerten.
Menge: 10,000 St

#### Abschnitt 03.03 Erdbau

**03.03.0010 Leitungsgraben herstellen gew. Boden*m.Verb./+10 m3 W. Verfüllboden ges.*Entsorg. gesond. Abr. senkrecht**
StL-Nr. 2410820729913031
Leitungsgraben profilgerecht herstellen. Straßenaufbruch wird gesondert vergütet.
In gewachsenem Boden. Homogenbereich nach Unterlagen
des AG.
Grabentiefe '2,1 m'

Breite der Grabensohle '1,0 m für Trinkwasserhauptleitung'

Notwendigen Verbau entsprechend statischen und konstruktiven Erfordernissen herstellen, vorhalten und
entfernen. Offene Wasserhaltung bis zu einer Pumpenleistung von 10 m3 Fördermenge und 5,00 m Förderhöhe
je Stunde und Haltung ausführen.
Aushub wird zum Verfüllen nicht verwendet. Verfüllen
des Grabens nach Verlegen der Leitung wird gesondert
vergütet.
Zum Verfüllen nicht verwendeten Aushub entsorgen. Entsorgung wird gesondert vergütet.
Abrechnung mit senkrechten Wänden. Grabenbreite
nach DIN 18 300 ohne Berücksichtigung eines Verbaus.
Menge: 1350,000 m3

**03.03.0030 Leitungsgraben herstellen gew. Boden*m.Verb./+10 m3 W. Verfüllboden ges.*Entsorg. gesond. Abr. senkrecht**
StL-Nr. 2410820729913031
Leitungsgraben profilgerecht herstellen. Straßenaufbruch wird gesondert vergütet.
In gewachsenem Boden. Homogenbereich nach Unterlagen
des AG.
Grabentiefe '1,9 m'

Breite der Grabensohle '1,6 m für Trinkwasserhauptleitung und Trinkwasserleitung'

Notwendigen Verbau entsprechend statischen und konstruktiven Erfordernissen herstellen, vorhalten und
entfernen. Offene Wasserhaltung bis zu einer Pumpenleistung von 10 m3 Fördermenge und 5,00 m Förderhöhe
je Stunde und Haltung ausführen.
Aushub wird zum Verfüllen nicht verwendet. Verfüllen
des Grabens nach Verlegen der Leitung wird gesondert
vergütet.
Zum Verfüllen nicht verwendeten Aushub entsorgen. Entsorgung wird gesondert vergütet.
Abrechnung mit senkrechten Wänden. Grabenbreite
nach DIN 18 300 ohne Berücksichtigung eines Verbaus.
Menge: 460,000 m3

**03.03.0040 Leitungsgraben herstellen gew. Boden*m.Verb./+10 m3 W. Verfüllboden ges.*Entsorg. gesond. Abr. senkrecht**
StL-Nr. 2410820729913031
Leitungsgraben profilgerecht herstellen. Straßenaufbruch wird gesondert vergütet.
In gewachsenem Boden. Homogenbereich nach Unterlagen
des AG.
Grabentiefe '2,1/1,9 m als Stufengraben'

Breite der Grabensohle '1,0/1,6 m für Trinkwasserhauptleitung und Verteilerleitung'

Notwendigen Verbau entsprechend statischen und konstruktiven Erfordernissen herstellen, vorhalten und
entfernen. Offene Wasserhaltung bis zu einer Pumpenleistung von 10 m3 Fördermenge und 5,00 m Förderhöhe
je Stunde und Haltung ausführen.
Aushub wird zum Verfüllen nicht verwendet. Verfüllen
des Grabens nach Verlegen der Leitung wird gesondert
vergütet.
Zum Verfüllen nicht verwendeten Aushub entsorgen. Entsorgung wird gesondert vergütet.
Abrechnung mit senkrechten Wänden. Grabenbreite
nach DIN 18 300 ohne Berücksichtigung eines Verbaus.
Menge: 1930,000 m3

*Hinweis: Materialklasse bis BM-F3*

**03.03.0050 N.gefährl. Abfall aus Baustelle ent Boden*Entsorgung AN Gebühr einrechn.*Abr. Abtrag**
StL-Nr. 12102117211001
Nicht gefährlichen Abfall aus Baustelle laden, fördern
und entsorgen. Schadstoffbelastung nach Unterlagen des
AG.
Abfall = Boden. Abfallschlüsselnummer 17 05 04.
Entsorgung nach Wahl des AN.
Gebühren der Abfallentsorgung sind einzurechnen.
Abgerechnet wird nach Abtragsprofilen.
Menge: 3740,000 m3

**03.03.0060 Planum herstellen**
StL-Nr. 2410625099
Planum herstellen nach Unterlagen des AG.
Verformungsmodul 'EvD mind 25 MPa'
Menge: 1820,000 m2

**03.03.0070 Untergrund verdichten**
Untergrund verdichten
EvD = mind. 25 MPa
DPr = mind. 97 %
Menge: 1820,000 m2

**03.03.0071 Bodenaustausch durchführen.**
Bodenaustausch durchführen. Baustoff in Auskofferung
lösen, einbauen und verdichten einschließlich ggf. erforderli-cher Wasserzugabe.
Homogenbereich S2 bzw. S3
verwerten wird gesondert vergütet
Baustoff 'gebrochenem Naturgestein 0/45 bis 0/56
dynamischen Plattendruckversuch = mind. 25 MPa'

Baustoff liefern.
Abgerechnet wird nach Auftragsprofilen über der Auskofferungssohle.
Menge: 120,000 m3

**03.03.0080 Grabenaushub von Hand**
Grabenaushub von Hand bei Anordnung
durch den Auftraggeber
(unbekannte Kabel- und Leitungskreuzungen)
Vergütet wirder Mehraufwand gegenüber der Leitungsgrabenherstellung
Menge: 10,000 m3

**03.03.0090 Boden über Leitungszone einbauen**
Boden über Leitungszone einbauen und verdichten.
Boden Kiessand 0/8, gemäß DIN EN 1610.
Verdichtungsgrad = DPr mind. 97 %
Einbau über Leitungszone bis Straßenplanum
Menge: 1180,000 m3

**03.03.0091 Dichtriegel in Leitungsgraben**
Dichtriegel in Leitungsgraben herstellen
Vergütet wird der Mehraufwand gegenüber den durchgehenden Leitungsgraben.
Dichtendes Material: bindiger Boden
Länge Dichtriegel: ca. 1 m
Höhe bis 20 cm unter Gelände bzw. Planum Folgeschichten
Medienart: 'alle Medien'

Grabenbreite: 'bis 1,2 m'
Menge: 20,000 St

**03.03.0100 Bettung aus Sand,**
Rohr einsanden.
Bettung aus Sand, 2-lagig vor und nach Verlegung, herstellen.
Sand (Körnung 0,2 mm, gelb, rundkörnig und säurefrei)
ist zu liefern und einzubauen:
15 cm unter der Leitung
30 cm über der Leitung
Breite des Grabens 1,0 bis 1,6 m
Menge: 1950,000 m3

**03.03.0110 Baugrube herstellen**
Baugrube Montagegruben
Baugrube: L X B X T 2,5 x 1,5 x 2,0 m
Notwendigen Verbau entsprechend statischen und konstruktiven Erfordernissen herstellen, vorhalten und
entfernen. Offene Wasserhaltung bis zu einer Pumpenleistung von 10 m3 Fördermenge und 5,00 m Förderhöhe je
Stunde und Haltung ausführen.
Aushub und Verfüllen bis Straßenplanum
Menge: 14,000 Stk

**03.03.0120 Baugrube herstellen**
Baugrube Montagegruben
Baugrube: L X B X T 1,5 x 1,5 x 2,0 m
Notwendigen Verbau entsprechend statischen und konstruktiven Erfordernissen herstellen, vorhalten und
entfernen. Offene Wasserhaltung bis zu einer Pumpenleistung von 10 m3 Fördermenge und 5,00 m Förderhöhe je
Stunde und Haltung ausführen.
Aushub und Verfüllen bis Straßenplanum
Menge: 33,000 Stk

*Hinweis: Leitungsgraben nur für Ausbau TWL*
Leitungsgraben nur für Ausbau ohne Neubau.
Bei Aus- und Neubau von Leitungen in annähenrd gleicher Lage erfolgt die Abrechnung nur für den Neubaugraben.

**03.03.0130 Leitungsgraben herstellen gew. Boden*Tiefe >1,75-3,00m*m.Verb./+10 m3 W. Verfüllboden ges.*Entsorg. gesond. Abr. senkrecht**
StL-Nr. 2410820723913031
Leitungsgraben profilgerecht herstellen. Straßenaufbruch wird gesondert vergütet.
In gewachsenem Boden. Homogenbereich nach Unterlagen
des AG.
Grabentiefe über 1,75 bis 3,00 m.
Breite der Grabensohle 'für Ausbau alter TW-Leitungen bis DN 450'

Notwendigen Verbau entsprechend statischen und konstruktiven Erfordernissen herstellen, vorhalten und
entfernen. Offene Wasserhaltung bis zu einer Pumpenleistung von 10 m3 Fördermenge und 5,00 m Förderhöhe
je Stunde und Haltung ausführen.
Aushub wird zum Verfüllen nicht verwendet. Verfüllen
des Grabens nach Verlegen der Leitung wird gesondert
vergütet.
Zum Verfüllen nicht verwendeten Aushub entsorgen. Entsorgung wird gesondert vergütet.
Abrechnung mit senkrechten Wänden. Grabenbreite
nach DIN 18 300 ohne Berücksichtigung eines Verbaus.
Menge: 2270,000 m3

**03.03.0140 Boden in nicht benötigten Leitungsgraben**
Boden in Leitungsgraben ohne Leitungen (Graben von ausgebauten Leitungen) liefern, einbauen und verdichten.
Boden Kiessand 0/8, gemäß DIN EN 1610.
Verdichtungsgrad = DPr mind. 97 %
Einbau bis Straßenplanum
Menge: 1700,000 m3

**03.03.0150 Baustoff in Leitungsgraben einb.*Tiefe bis 1,25 m*Baust.**
Boden liefern und in Leitungsgraben einbauen und verdichten.
Boden gebrochenes Mineralgemisch 0/45
Verformungsmodul auf der Oberfläche >80 Mpa
Einbau über Straßenplanum bis OK-Gelände
Menge: 1600,000 m3

*Hinweis: Materialklasse bis BM-F3*

**03.03.0160 N.gefährl. Abfall aus Baustelle ent Boden*Entsorgung AN Gebühr einrechn.*Abr. Abtrag**
StL-Nr. 12102117211001
Nicht gefährlichen Abfall aus Baustelle laden, fördern
und entsorgen. Schadstoffbelastung nach Unterlagen des
AG.
Abfall = Boden. Abfallschlüsselnummer 17 05 04.
Entsorgung nach Wahl des AN.
Gebühren der Abfallentsorgung sind einzurechnen.
Abgerechnet wird nach Abtragsprofilen.
Menge: 2270,000 m3

#### Abschnitt 03.04 Straßenbau außerhalb Baubereich

**03.04.0010 Schottertragschicht herstellen Bk0,3 o.F.*0/45*URA+Einbaudoku DPr min. 100 v.H.*Dicke 30 cm**
StL-Nr. 2411232042110400
Schottertragschicht herstellen.
In Verkehrsflächen der Belastungsklasse Bk0,3,
ohne Fertiger bei schwieriger Profilgestaltung oder bei zahlreichen Einbauten.
Baustoffgemisch 0/45.
Umweltrelevante Anforderungen beim Einsatz von Baustoffgemischen einschließlich Einbaudokumentation nach
Unterlagen des AG. Einbaudokumentation übergeben.
Verdichtungsgrad DPr mindestens 100 v.H.
Einbaudicke = 30 cm.
Menge: 114,000 m2

**03.04.0020 Asphalttragsch. aus AC 22 T N herst Bk1,8-Bk0,3*Dicke 8 cm Bitumen 70/100**
StL-Nr. 23113148151000
Asphalttragschicht aus Asphalttragschichtmischgut
AC 22 T N herstellen. Anlieferung des Asphaltmischguts
in thermoisolierten Transportbehältern.
In Verkehrsflächen der Belastungsklassen Bk1,8 bis
Bk0,3.
Einbaudicke = 8 cm.
Bindemittel = 70/100.
Menge: 114,000 m2
Leistungsbereichkatalog: 113

**03.04.0030 Unterlage reinigen Asphaltbefestig.*Einzelflächen**
StL-Nr. 231130581020
Unterlage reinigen. Anfallendes Kehrgut nach Wahl des
AN verwerten.
Unterlage = Asphaltbefestigung.
Nicht zusammenhängende Teilflächen.
Menge: 114,000 m2
Leistungsbereichkatalog: 113

**03.04.0040 Bitumenemulsion aufsprühen Bk1,8-Bk0,3*Asphalt frisch Rampenspritzgerät*C60BP4-S Menge 300 g/m2*vor A.deckschicht**
StL-Nr. 23113063211133
Bitumenemulsion zur Herstellung des Schichtenverbundes
aufsprühen.
Auf Verkehrsflächen der Belastungsklassen Bk1,8 bis
Bk0,3.
Unterlage = Asphaltbefestigung, frisch.
Mit Rampenspritzgerät.
Bindemittel = C60BP4-S.
Bindemittelmenge = 300 g/m2.
Vor Einbau Asphaltdeckschicht.
Menge: 114,000 m2
Leistungsbereichkatalog: 113

**03.04.0050 Asphaltdecksch. aus AC 8 D N herst. Bk1,0-Bk0,3*Dicke 4 cm Bitumen 70/100**
StL-Nr. 2311334811100000
Asphaltdeckschicht aus Asphaltbeton für Asphaltdeckschichten AC 8 D N herstellen. Anlieferung des
Asphaltmischguts in thermoisolierten
Transportbehältern.
In Verkehrsflächen der Belastungsklassen Bk1,0 und
Bk0,3.
Einbaudicke = 4 cm.
Bindemittel = 70/100.
Menge: 114,000 m2
Leistungsbereichkatalog: 113

**03.04.0060 Anschluss a. Fuge m. Fugenm. herst. Längs-/Querfuge*Deckschicht Tiefe 40 mm*Breite 20 mm Verf. mit Ufst.*Fugenmasse N2**
StL-Nr. 2311391231064201
Anschluss als Fuge mit Fugenmasse herstellen.
Längs- und Querfuge.
In der Asphaltdeckschicht ausbilden.
Fugenspalttiefe = 40 mm.
Fugenspaltbreite = 20 mm.
Fugenspalt verfüllen in einer Lage mit Unterfüllstoff.
Mit heiß verarbeitbarer Fugenmasse Typ N2, einschließlich zugehörigem und zuvor aufgetragenem Voranstrichmittel.
Menge: 160,000 m
Leistungsbereichkatalog: 113

#### Abschnitt 03.05 Straßenbau temporär

**03.05.0010 Zulage Leitunggraben 120 MPa**
Zulage zur Leistung Boden in Leitungsgraben einbauen und verdichten für die Herstellung der Tragfähigkeit auf der Oberfläche von mind. 100 MPa
Menge: 200,000 m2

**03.05.0020 Asphalttragd. aus AC 16 TD herst.*n. Unterl. AG Bitumen 70/100**
StL-Nr. 23113827911000
Asphalttragdeckschicht aus Asphalttragdeckschichtmischgut AC 16 TD herstellen. Anlieferung des Asphaltmischguts in thermoisolierten Transportbehältern.
In Verkehrsflächen 'Fahrbahn-Provisorium Arnstädter Chaussee'

Einbau nach Unterlagen des AG.
Bindemittel = 70/100.
Menge: 250,000 t
Leistungsbereichkatalog: 113

#### Abschnitt 03.06 Leitungen

**03.06.0010 Trassenwarnband**
Warnband für Kennzeichnung  mit
Aufschrift des Mediums nur einbauen;
Das Warnband wird vom Versorgungsträger beigestellt;
die Abforderung hat vom Baubetrieb rechtzeitig zu
erfolgen.
Verlegetiefe 30 cm unter fertiger Oberfläche.
Menge: 2050,000 m

**03.06.0020 Vortriebsrohr einlegen**
Vortriebsrohr in vorbereiteten Leitungsgraben einlegen.
Vortriebsrohr aus PVC-U, Abm. 63 x 3,0 mm
Vollwandrohr gemäß DIN 16873 und DIN 8061/62
mit DINplus Gütezeichen ZP 5.1.1
Norm TS Deutsche Telekom AG 00056/96
Werkstoff: 100 % Neuware
100 Jahre Lebensdauer
hoher Widerstand gegen äußere Schlagbeanspruchung gemäß
DIN EN 744
in Baulänge á 1,0 m
mit in der Rohrwandung integrierter Steckverbindung, zugfeste Ausführung
innen und außen glatter Rohrübergang
speziell für den Einsatz mittels Erdrakete
Rohrfarbe: blau, mit 3-fach um 120 Grad versetzten
Warnhinweis: "Achtung Wasserleitung"
Menge: 190,000 m

**03.06.0060 Durchdringung Wurzelsperre mit Schutzrohr / Vortiebsrohr**
Die neuen Trinkwasserhausanschlussleitungen werden in Schutzrohre PVC-U 63 x3,0 eingezogen.
Diese Schtzrohre durchdringen in Bereichen der Pflanzgräben die Wurzelsperre / Wurzelschutzfolie.
Entsprechend Bauablauf, vom AN zu entscheiden, sind die Schutzrohre durch die bereits vorhandene Wurzelschutzfolie (Durchdringungen) zu verlegen oder bei der Verlegung der Wurzelschutzfolie  sind die Schutzrohre der Trinkwasserleitung
einzubinden.
Die Abdichtung der Durchdringungen hat mit Spezialklebeband analog zur Wurzelsperre zu erfolgen.
Menge: 64,000 St

**03.06.0070 Rohrmanschetten zur Durchdringung der Wurzelsperre**
Rohrmanschette
Durchmesser 20 - 75 mm,
Höhe 300 mm,
Auflagefläche  300 x 300 mm
Rohrdurchführung und mit Schutzrohr und Auflagefläche mit Wurzelsperre mittels Spezialklebeband analog zur Wurzelsperre dichten / verkleben
Menge: 64,000 St

**03.06.0080 Straßenkappe des AG starr**
Straßenkappe des AG einschl. Tragplatte einbauen,
für 'Absperrschieber Gas'
,
starr, Einbau in Pflasterflächen.
mit Einbau Stück für Stück auf Höhe setzen und mit letzter Lage auf planmäßige Höhe einbauen,
Menge: 13,000 St

**03.06.0090 Straßenkappe des AG einwalzbar**
Straßenkappe des AG einschl. Tragplatte einbauen,
für 'Absperrschieber Gas'
,
einwalzbar, zunächst auf Höhe Tragschicht einbauen, Stück für Stück auf Höhe setzen,
vor Einbau Deckschschicht Ziehring auf Höhe setzen und auf planmäßige Höhe einbauen,
Menge: 56,000 St

**03.06.0100 Straßenkappe des AG starr**
Straßenkappe des AG einschl. Tragplatte einbauen,
für 'Hydrant'
,
starr, Einbau in Pflasterflächen.
mit Einbau Stück für Stück auf Höhe setzen und mit letzter Lage auf planmäßige Höhe einbauen,
Menge: 10,000 St

**03.06.0110 Straßenkappe des AG einwalzbar**
Straßenkappe des AG einschl. Tragplatte einbauen,
für 'Hydrant'
,
einwalzbar, zunächst auf Höhe Tragschicht einbauen, Stück für Stück auf Höhe setzen,
vor Einbau Deckschschicht Ziehring auf Höhe setzen und auf planmäßige Höhe einbauen,
Menge: 5,000 St

#### Abschnitt 03.07 Lenauweg

**03.07.0010 Asphaltbefestigung trennen Anb.quer m. Rand*schneiden**
StL-Nr. 231130385109
Asphaltbefestigung geradlinig trennen.
im Anbaubereich quer zur Fahrbahnachse zum Anschluss an
bestehende Oberbauschichten, einschließlich Abtragen
des Randkeiles.
Trennen durch Schneiden.
Dicke der Asphaltbefestigung 'über 35-40cm.'
Menge: 15,000 m

**03.07.0020 Asphaltbefestigung aufnehmen Fahrbahn Tiefe ü. 30-45 cm*Aufbr. Verw. AN**
StL-Nr. 2311302810904003
Asphaltbefestigung aufbrechen und aufnehmen.
Fläche = Fahrbahn.
Dicke der Asphaltbefestigung 'über 35 bis 40cm.
Verwertungsklasse A / Deponieklasse 0.'

Gesamtaufbruchtiefe über 30 bis 45 cm.
Aufbruchgut nach Wahl des AN verwerten.
Menge: 15,000 m2

**03.07.0030 Naturpflasterd.zur Wiederverw.aufn. Pfl.st. 16/30cm ungeb. Fugenmat.*ungeb. Bettung Steine lagern*säub.u.lag.bis100**
StL-Nr. 2311500609091111
Natursteinpflasterdecke zur Wiederverwendung aufnehmen.
Aufnehmen der Tragschicht wird gesondert vergütet.
Art = Pflasterstein, Dicke ca. 16 cm, Kantenlänge bis
30 cm.
Pflasterstein 'Granit bzw. Grauwacke'

Mit Fugenfüllung aus ungebundenem Fugenmaterial.
Bettung aus ungebundenem Bettungsmaterial.
Steine innerhalb der Baustelle fördern und lagern.
Übriges Aufbruchgut nach Wahl des AN verwerten.
Pflastersteine säubern und lagern. Anteil wiederverwendbarer Pflastersteine über 75 bis 100 v. H.
Menge: 100,000 m2

**03.07.0031 Pflasterd.m.Betonpfl.-steinen aufn. 8 cm dick*ungeb. Fugenmat. ungeb. Bettung*Steine lagern Pflaster säubern**
StL-Nr. 23115011211201
Pflasterdecke mit Pflastersteinen aus Beton aufnehmen.
Aufnehmen der Tragschicht wird gesondert vergütet.
Pflasterstein ca. 8 cm dick.
Mit Fugenfüllung aus ungebundenem Fugenmaterial.
Bettung aus ungebundenem Bettungsmaterial.
Steine innerhalb der Baustelle fördern und lagern.
Übriges Aufbruchgut nach Wahl des AN verwerten.
Pflastersteine säubern.
Menge: 2,000 m2

**03.07.0031.0 Streifen/Rinne aus Betonst. aufn. ü. 12-15 cm dick*Breite bis 20 cm Fugenmörtel*Fund.bet. ü.10-20**
StL-Nr. 23115036411299
Streifen oder Rinne mit Pflastersteinen aus Beton aufnehmen. Aufbruch der Tragschicht wird gesondert
vergütet.
Pflasterstein über 12 bis 15 cm dick.
Breite des Streifens/der Rinne bis 20 cm.
Mit Fugenfüllung aus hydraulisch gebundenem Fu-
genmörtel.
Fundament aus Beton/Mörtel, über 10 bis 20 cm dick,
aufbrechen.
Steine und Aufbruchgut 'zum Wiedereinbau im Baustellenbereich lagern'
Menge: 3,000 m

**03.07.0032 Erschwernis infolge Einbauten Erschwer. gesamt*Asphaltbefestig. Hydranten+Schieb**
StL-Nr. 231130781501
Erschwernis infolge Einbauten, Schächten und Straßenabläufen. Abgerechnet wird je Stück Einbauteil.
Erschwernis beim Fräsen, Aufnehmen, Aufsprühen von Bi-
tumenemulsionen sowie Herstellen von Asphaltschichten.
Asphaltbefestigung.
Hydranten und Schieberkappen.
Menge: 4,000 St
Leistungsbereichkatalog: 113

**03.07.0035 Bordstein aufnehmen. Naturstein A2-A5*Fund. bis 10 cm Steine s.+ lagern*Verwertung AN Anteil WV 75-100**
StL-Nr. 23115031711101
Bordstein aufnehmen.
Bordstein = aus Naturstein, Größe A2 bis A5.
Fundament aus Beton, bis 10 cm dick, aufbrechen.
Wiederverwendbare Bordsteine säubern, auf Paletten stapeln, innerhalb der Baustelle fördern und sortiert lagern.
Nicht wiederverwendbare Bordsteine und übriges Aufbruchgut nach Wahl des AN verwerten.
Anteil wiederverwendbarer Bordsteine über 75 bis 100
v. H.
Menge: 6,000 m

**03.07.0040 Leitungsgraben herstellen gew. Boden*m.Verb./+10 m3 W. Verfüllboden ges.*Entsorg. gesond. Abr. senkrecht**
StL-Nr. 2410820729913031
Leitungsgraben profilgerecht herstellen. Straßenaufbruch wird gesondert vergütet.
In gewachsenem Boden. Homogenbereich nach Unterlagen
des AG.
Grabentiefe '2,10 m'

Breite der Grabensohle '1,6 m für Trinkwasserhauptleitung und Trinkwasserleitung'

Notwendigen Verbau entsprechend statischen und konstruktiven Erfordernissen herstellen, vorhalten und
entfernen. Offene Wasserhaltung bis zu einer Pumpenleistung von 10 m3 Fördermenge und 5,00 m Förderhöhe
je Stunde und Haltung ausführen.
Aushub wird zum Verfüllen nicht verwendet. Verfüllen
des Grabens nach Verlegen der Leitung wird gesondert
vergütet.
Zum Verfüllen nicht verwendeten Aushub entsorgen. Entsorgung wird gesondert vergütet.
Abrechnung mit senkrechten Wänden. Grabenbreite
nach DIN 18 300 ohne Berücksichtigung eines Verbaus.
Menge: 700,000 m3

**03.07.0050 Trinkwasserrohrleitung abbrechen Rohr DN bis 450*GGG-Rohr Tiefe bis 2,00 m*Ausb. verwerten**
Trinkwasserrohrleitung nach Unterlagen des AG abbrechen.
Rohr DN/ID bis 350.
Rohr-Material = Gusseisen/Stahl.
Fließsohlentiefe bis 2,00 m.
Ausbaustoffe nach Wahl des AN verwerten.
Menge: 110,000 m

*Hinweis: Materialklasse bis BM-F3*

**03.07.0060 N.gefährl. Abfall aus Baustelle ent Boden*Entsorgung AN Gebühr einrechn.*Abr. Abtrag**
StL-Nr. 12102117211001
Nicht gefährlichen Abfall aus Baustelle laden, fördern
und entsorgen. Schadstoffbelastung nach Unterlagen des
AG.
Abfall = Boden. Abfallschlüsselnummer 17 05 04.
Entsorgung nach Wahl des AN.
Gebühren der Abfallentsorgung sind einzurechnen.
Abgerechnet wird nach Abtragsprofilen.
Menge: 710,000 m3

**03.07.0070 Planum herstellen**
StL-Nr. 2410625099
Planum herstellen nach Unterlagen des AG.
Verformungsmodul 'EvD mind 25 MPa'
Menge: 340,000 m2

**03.07.0080 Untergrund verdichten**
Untergrund verdichten
EvD = mind. 25 MPa
DPr = mind. 97 %
Menge: 340,000 m2

**03.07.0090 Bodenaustausch durchführen.**
Bodenaustausch durchführen. Baustoff in Auskofferung
lösen, einbauen und verdichten einschließlich ggf. erforderli-cher Wasserzugabe.
Homogenbereich S2 bzw. S3
verwerten wird gesondert vergütet
Baustoff 'gebrochenem Naturgestein 0/45 bis 0/56
dynamischen Plattendruckversuch = mind. 25 MPa'

Baustoff liefern.
Abgerechnet wird nach Auftragsprofilen über der Auskofferungssohle.
Menge: 10,000 m3

**03.07.0100 Grabenaushub von Hand**
Grabenaushub von Hand bei Anordnung
durch den Auftraggeber
(unbekannte Kabel- und Leitungskreuzungen)
Vergütet wirder Mehraufwand gegenüber der Leitungsgrabenherstellung
Menge: 10,000 m3

**03.07.0110 Boden über Leitungszone einbauen**
Boden über Leitungszone einbauen und verdichten.
Boden Kiessand 0/8, gemäß DIN EN 1610.
Verdichtungsgrad = DPr mind. 97 %
Einbau über Leitungszone bis Straßenplanum
Menge: 450,000 m3

**03.07.0120 Dichtriegel in Leitungsgraben**
Dichtriegel in Leitungsgraben herstellen
Vergütet wird der Mehraufwand gegenüber den durchgehenden Leitungsgraben.
Dichtendes Material: bindiger Boden
Länge Dichtriegel: ca. 1 m
Höhe bis 20 cm unter Gelände bzw. Planum Folgeschichten
Medienart: 'alle Medien'

Grabenbreite: 'bis 1,2 m'
Menge: 6,000 St

**03.07.0130 Bettung aus Sand,**
Rohr einsanden.
Bettung aus Sand, 2-lagig vor und nach Verlegung, herstellen.
Sand (Körnung 0,2 mm, gelb, rundkörnig und säurefrei)
ist zu liefern und einzubauen:
15 cm unter der Leitung
30 cm über der Leitung
Breite des Grabens 1,0 bis 1,2 m
Menge: 290,000 m3

**03.07.0140 Trassenwarnband**
Warnband für Kennzeichnung  mit
Aufschrift des Mediums nur einbauen;
Das Warnband wird vom Versorgungsträger beigestellt;
die Abforderung hat vom Baubetrieb rechtzeitig zu
erfolgen.
Verlegetiefe 30 cm unter fertiger Oberfläche.
Menge: 310,000 m

**03.07.0150 Baugrube herstellen**
Baugrube Montagegruben
Baugrube: L X B X T 2,5 x 1,5 x 2,0 m
Notwendigen Verbau entsprechend statischen und konstruktiven Erfordernissen herstellen, vorhalten und
entfernen. Offene Wasserhaltung bis zu einer Pumpenleistung von 10 m3 Fördermenge und 5,00 m Förderhöhe je
Stunde und Haltung ausführen.
Aushub und Verfüllen bis Straßenplanum
Menge: 2,000 Stk

*Hinweis: Einbau in Leitungsgraben unter*
Einbau in Leitungsgraben unter Pflaster und Asphaltflächen

**03.07.0160 Frostschutzschicht herstellen Bk100 bis Bk1,0*Feinanteil UF3 0/45*URA n. Unterl. AG ob.L. m. Fertiger*Abrechng. Auftrag**
StL-Nr. 2290010711319921
Frostschutzschicht aus Baustoffgemisch für Frostschutzschichten herstellen. Gesteinsspezifische Anforderungen
gem. TL Gestein-StB und zugeh. Einführungsschreiben.
Erschwernisse durch Einbauten, Schächte und
Straßenabläufe werden gesondert vergütet.
In Verkehrsflächen der Belastungsklassen Bk100 bis
Bk1,0
Feinanteil Kategorie UF 3.
Baustoffgemisch 0/45.
Umweltrelevante Anforderungen beim Einsatz von
Baustoffgemischen nach Unterlagen des AG.
Verdichtungsgrad/Verformungsmodul 'DPr min. 103 v.H. /
EV2 auf der Oberfläche mindestens 120 MPa.'

Einbaudicke 'nach Unterlagen des AG,
Schichtdicke 30cm.'

Mehrlagiger Einbau. Einbau der oberen Lage
mit Fertiger.
Abgerechnet wird nach Auftragsprofilen.
Menge: 115,000 m3

*Hinweis: Einbau in Leitungsgraben unter*
Einbau in Leitungsgraben unter Pflaster und Asphaltflächen

**03.07.0165 Bordstein des AG setzen NBSt. 15/25-15/30*Fuge Typ A gerader Stein*St.gelag. i. Bau. bis 10 cm unt.OK*F-beton 12 MPa**
StL-Nr. 23115321711111
Bordstein des AG setzen. Breite der Rückenstütze mind.
15 cm.
Bordstein aus Naturstein ca. 15/25 bis 15/30 cm.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine lagern innerhalb der Baustelle.
Rückenstütze bis 10 cm unter Oberkante Bordstein. Beton
mit einer Druckfestigkeit (Einzelwert) am Bohrkern von
mind. 12 MPa.
Fundamentbeton mit einer Druckfestigkeit (Einzelwert)
am Bohrkern von mind. 12 MPa.
Menge: 6,000 m

**03.07.0170 Schottertragschicht herstellen Bk0,3 o.F.*0/45*URA+Einbaudoku DPr min. 100 v.H.*Dicke 15 cm**
StL-Nr. 2411232042110100
Schottertragschicht herstellen.
In Verkehrsflächen der Belastungsklasse Bk0,3,
ohne Fertiger bei schwieriger Profilgestaltung oder bei zahlreichen Einbauten.
Baustoffgemisch 0/45.
Umweltrelevante Anforderungen beim Einsatz von Baustoffgemischen einschließlich Einbaudokumentation nach
Unterlagen des AG. Einbaudokumentation übergeben.
Verdichtungsgrad DPr mindestens 100 v.H.
Einbaudicke = 15 cm.
Menge: 190,000 m2

**03.07.0180 Asphalttragsch. aus AC 22 T N herst Bk1,8-Bk0,3*Dicke 8 cm Bitumen 70/100**
StL-Nr. 23113148151000
Asphalttragschicht aus Asphalttragschichtmischgut
AC 22 T N herstellen. Anlieferung des Asphaltmischguts
in thermoisolierten Transportbehältern.
In Verkehrsflächen der Belastungsklassen Bk1,8 bis
Bk0,3.
Einbaudicke = 8 cm.
Bindemittel = 70/100.
Menge: 15,000 m2
Leistungsbereichkatalog: 113

**03.07.0190 Unterlage reinigen Asphaltbefestig.*Einzelflächen**
StL-Nr. 231130581020
Unterlage reinigen. Anfallendes Kehrgut nach Wahl des
AN verwerten.
Unterlage = Asphaltbefestigung.
Nicht zusammenhängende Teilflächen.
Menge: 15,000 m2
Leistungsbereichkatalog: 113

**03.07.0200 Bitumenemulsion aufsprühen Bk1,8-Bk0,3*Asphalt frisch Rampenspritzgerät*C60BP4-S Menge 300 g/m2*vor A.deckschicht**
StL-Nr. 23113063211133
Bitumenemulsion zur Herstellung des Schichtenverbundes
aufsprühen.
Auf Verkehrsflächen der Belastungsklassen Bk1,8 bis
Bk0,3.
Unterlage = Asphaltbefestigung, frisch.
Mit Rampenspritzgerät.
Bindemittel = C60BP4-S.
Bindemittelmenge = 300 g/m2.
Vor Einbau Asphaltdeckschicht.
Menge: 15,000 m2
Leistungsbereichkatalog: 113

**03.07.0210 Asphaltdecksch. aus AC 8 D N herst. Bk1,0-Bk0,3*Dicke 4 cm Bitumen 70/100**
StL-Nr. 2311334811100000
Asphaltdeckschicht aus Asphaltbeton für Asphaltdeckschichten AC 8 D N herstellen. Anlieferung des
Asphaltmischguts in thermoisolierten
Transportbehältern.
In Verkehrsflächen der Belastungsklassen Bk1,0 und
Bk0,3.
Einbaudicke = 4 cm.
Bindemittel = 70/100.
Menge: 15,000 m2
Leistungsbereichkatalog: 113

**03.07.0220 Anschluss a. Fuge m. Fugenm. herst. Längs-/Querfuge*Deckschicht Tiefe 40 mm*Breite 20 mm Verf. mit Ufst.*Fugenmasse N2**
StL-Nr. 2311391231064201
Anschluss als Fuge mit Fugenmasse herstellen.
Längs- und Querfuge.
In der Asphaltdeckschicht ausbilden.
Fugenspalttiefe = 40 mm.
Fugenspaltbreite = 20 mm.
Fugenspalt verfüllen in einer Lage mit Unterfüllstoff.
Mit heiß verarbeitbarer Fugenmasse Typ N2, einschließlich zugehörigem und zuvor aufgetragenem Voranstrichmittel.
Menge: 15,000 m
Leistungsbereichkatalog: 113

**03.07.0230 Pfl.m. Großpfl. a. Nat.d. AG herst. Fahrbahn b. Bk1,8*Pflaster gelagert*SZ18/LA20 Bett.0/4 30 v. H.*Fuge 0/4**
StL-Nr. 2311514220191119
Pflasterdecke mit Großpflastersteinen aus Naturstein
des AG herstellen.
In Fahrbahnflächen der Belastungsklasse bis 1,8.
Pflastersteine gelagert innerhalb der Baustelle aufnehmen und fördern.
Format für Rastermaß 'wie Bestand'

Baustoffgemisch für Bettung und Fugen Kategorie
SZ18/LA20.
Bettung aus Baustoffgemisch 0/4, Anteil an Körnung unter 2 mm max. 30 Massenprozent, E CS35, C 90/3.
Fuge mit Baustoffgemisch 0/4, GU, F, E CS35, C 90/3,
Fugenmaterial einarbeiten und einschlämmen, Fugenschluss durch Einfegen und Einschlämmen herstellen.
Verlegen 'analog Bestand, Höhenlage wie Bestand'
Menge: 100,000 m2

**03.07.0235 Pflasterd. a. Betonst. d. AG herst. Rad- und Gehwege*Flächen bis 2 m2 Pflaster gelagert*St.100/200/80 SZ18/LA20*Bett.0/4 30 v. H. Fuge 0/4*Läuferverband**
StL-Nr. 2311511141141111
Pflasterdecke aus Betonsteinen des AG herstellen.
In Verkehrsflächen für Rad- und Gehwege.
Einzelflächen bis 2,00 m2.
Pflastersteine gelagert innerhalb der Baustelle aufnehmen und fördern.
Format für Rastermaß = 100/200/80 mm.
Baustoffgemisch für Bettung und Fugen Kategorie
SZ18/LA20.
Bettung aus Baustoffgemisch 0/4, Anteil an Körnung unter 2 mm max. 30 Massenprozent, E CS35, C 90/3.
Fuge mit Baustoffgemisch 0/4, GU, F, E CS35, C 90/3,
Fugenmaterial einarbeiten und einschlämmen, Fugenschluss durch Einfegen und Einschlämmen herstellen.
Steine im Läuferverband verlegen.
Menge: 2,000 m2

**03.07.0237 Rinne mit Pflasterst. des AG herst. Bordrinne*1-zeilig Fundamentbeton*Fuge Typ A Radius ü. 12-20 m**
StL-Nr. 2311543119911110
Rinne mit Pflastersteinen des AG herstellen. Lagerplatz
nach Unterlagen des AG. Steine am Lagerplatz laden,
fördern und abladen. Steine vor dem Versetzen von ungebundenen Verschmutzungen säubern. Mehrzeiliger Streifen
ist mit beidseitigen Schnurkanten herzustellen.
Bordrinne.
Format für Rastermaß des Pflastersteins 'ca. 50/20/10cm'

Pflasterstein aus 'Beton'

Breite 1-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung in Radien über 12,00 m bis 20,00 m nach Un-
terlagen des AG.
Menge: 3,000 m

**03.07.0240 Rohr- u. Kabelkreuzungen, B=60 cm**
Erschwernis für Rohr- und Kabelkreuzungen.
Ausführung einschließlich aller Vorkehrungen und Einrichtungen zur Sicherung dieser Leitungen (wie Aufhängen, Abfangen, Unterstützungen etc.),
Medien in Betrieb
Trassenkreuzungen aller Medienarten bis zu einer Gesamtbreite von 'bis 60 cm'
Menge: 1,000 St

#### Abschnitt 03.08 Arndt Straße

**03.08.0010 Schottertragschicht herstellen Bk0,3 o.F.*0/45*URA+Einbaudoku DPr min. 100 v.H.*Dicke 30 cm**
StL-Nr. 2411232042110400
Schottertragschicht herstellen.
In Verkehrsflächen der Belastungsklasse Bk0,3,
ohne Fertiger bei schwieriger Profilgestaltung oder bei zahlreichen Einbauten.
Baustoffgemisch 0/45.
Umweltrelevante Anforderungen beim Einsatz von Baustoffgemischen einschließlich Einbaudokumentation nach
Unterlagen des AG. Einbaudokumentation übergeben.
Verdichtungsgrad DPr mindestens 100 v.H.
Einbaudicke = 30 cm.
Menge: 250,000 m2

**03.08.0020 Asphalttragschicht AC 32 T S herst. Bk3,2*50/70 res.*Dicke 12 cm mit Beschicker**
StL-Nr. 22900204411301
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk3,2.
Bindemittel = 50/70 resultierend.
Einbaudicke 12 cm.
Einbau mit Beschicker.
Menge: 250,000 m2

**03.08.0030 Asphaltbinder AC 16 B S SG herst. Bk3,2*25/55-55 A*Dicke 6 cm Einb.m.Beschicker**
StL-Nr. 229003354131
Asphaltbinderschicht aus Asphaltbinder AC 16 B S SG
herstellen. Gesteinsspezifische Anforderungen gemäß
TL Gestein-StB und zugehörigem Einführungsschreiben
sowie H AI ABi. Anlieferung des Mischgutes in
thermoisolierten Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Weitere Anforderungen nach Unterlagen des AG.
- Bei Zugabe von Asphaltgranulat und Verwendung von PmB
  ist ein PmB mit erhöhtem Elastomeranteil (PmB RC)
  einzusetzen; in der Erstprüfung Nachweis der
  elastischen Rückstellung am resultierenden
  Bindemittel gemäß TL Bitumen-StB.
  Zugabe Asphaltgranulat <= 30 M.-vH.
- Grobe Gesteinskörnungen mit Kategorie C100/0.
- Grobe Gesteinskörnungen mit Kategorie SZ18 / LA20;
  es ist mindestens eine Kategorie anzugeben.
- Temperatur bei Anlieferung >= 160 Grad Celsius.
- Mindesteinbautemperatur (Luft und Unterlage)
  +3 Grad Celsius; zwischen 0 und +3 Grad Celsius
  werden erhöhte Aufwendungen wie zum Beispiel
    - Vorwärmen der Unterlage
    - Verwendung einer Einbauhilfe (z.B. Zeolithe)
  als Zulage gesondert vergütet.
In Verkehrsflächen der Belastungsklasse Bk3,2.
Bindemittel = 25/55-55 A; elastische Rückstellung nach
DIN EN 13398 in der Kontrollprüfung mit >= 40 vH bei
20 cm Ausziehlänge; Ausziehlänge des Fadens >= 10 cm.
Einbaudicke 6 cm.
Einbau mit Beschicker.
Menge: 250,000 m2

**03.08.0040 Asphaltbeton AC 11 D S herstellen Bk3,2*Dicke 4 cm* 25/55-55 A FrosteinwZone II*mit Beschicker**
StL-Nr. 2290040321110001
Asphaltdeckschicht aus Asphaltbeton AC 11 D S
herstellen. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 5,0 Vol.-vH am Bohrkern.
- Bei Zugabe von Asphaltgranulat und Verwendung von PmB
  ist ein PmB mit erhöhtem Elastomeranteil (PmB RC)
  einzusetzen; in der Erstprüfung Nachweis der
  elastischen Rückstellung am resultierenden
  Bindemittel gemäß TL Bitumen-StB.
- Mindesteinbautemperatur (Luft und Unterlage)
  +5 Grad Celsius; zwischen 3 und +5 Grad Celsius
  werden erhöhte Aufwendungen wie zum Beispiel
    - Vorwärmen der Unterlage
    - Verwendung einer Einbauhilfe (z.B. Zeolithe)
  als Zulage gesondert vergütet.
- Weitere Anforderungen nach Unterlagen des AG.
In Verkehrsflächen der Belastungsklasse Bk3,2.
Einbaudicke 4 cm.
Bindemittel = 25/55-55 A; elastische Rückstellung nach
DIN EN 13398 in der Kontrollprüfung mit >= 40 vH bei
20 cm Ausziehlänge; Ausziehlänge des Fadens >= 10 cm.
Frosteinwirkungszone II.
Einbau mit Beschicker.
Menge: 250,000 m2

**03.08.0050 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 250,000 m2
Leistungsbereichkatalog: 113

**03.08.0060 Bitumenemulsion aufsprühen Bk100-Bk3,2*Asphalt frisch Rampenspritzgerät*C60BP4-S Menge 350 g/m2*vor A.bindersch.**
StL-Nr. 23113063111142
Bitumenemulsion zur Herstellung des Schichtenverbundes
aufsprühen.
Auf Verkehrsflächen der Belastungsklassen Bk100 bis
Bk3,2.
Unterlage = Asphaltbefestigung, frisch.
Mit Rampenspritzgerät.
Bindemittel = C60BP4-S.
Bindemittelmenge = 350 g/m2.
Vor Einbau Asphaltbinderschicht.
Menge: 250,000 m2
Leistungsbereichkatalog: 113

**03.08.0070 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 250,000 m2
Leistungsbereichkatalog: 113

**03.08.0080 Zulage Einbauhilfe Binder 0-3 Grad**
StL-Nr. 2290083301
Zulage für den Einbau der Binder- oder Deckschicht
bei niedrigen Außentemperaturen. Zulage umfasst
Zusatz einer Einbauhilfe (z.B. Zeolithe) zum Mischgut.
Einbau der Binderschicht.
Außentemperaturen (Luft und/oder Unterlage) zwischen
>= 0 Grad Celsius und <= +3 Grad Celsius.
Menge: 250,000 m2

**03.08.0090 Zulage Einbauhilfe Decksch. 3-5 Grad**
StL-Nr. 2290083302
Zulage für den Einbau der Binder- oder Deckschicht
bei niedrigen Außentemperaturen. Zulage umfasst
Zusatz einer Einbauhilfe (z.B. Zeolithe) zum Mischgut.
Einbau der Deckschicht.
Außentemperaturen (Luft und/oder Unterlage) zwischen
>= +3 Grad Celsius und <= +5 Grad Celsius.
Menge: 250,000 m2

*Hinweis: Hinweis zur Fugenherstellung*
Hinweis zur Fugenherstellung:
Bei den Anschlüssen von Asphaltdeckschichten an Einbauten, Bordsteinen usw. ist für die Herstellung des Fugenraumes bereits während des Einbaues des Asphaltes ein Aussparen der Fuge durch die Verwendung von herausnehmbaren Einlagen vorzusehen (kein Schneiden). Nach Säuberung sind die Fugenflanken voll deckend mit Fugenvoranstrich zu versehen. Anschließen ist die Fuge zu vergissen bzw. vorher der Unterfüllstoff einzulegen.

**03.08.0100 Anschluss a. Fuge m. Fugenm. herst. versch.Randfugen*Deckschicht Tiefe 40 mm*Breite 15 mm Fugenmasse N2**
StL-Nr. 2311391251063001
Anschluss als Fuge mit Fugenmasse herstellen.
Randfuge vor Borden, Übergängen, Abläufen u.ä.
In der Asphaltdeckschicht ausbilden.
Fugenspalttiefe = 40 mm.
Fugenspaltbreite = 15 mm.
Mit heiß verarbeitbarer Fugenmasse Typ N2, einschließlich zugehörigem und zuvor aufgetragenem Voranstrichmittel.
Menge: 80,000 m
Leistungsbereichkatalog: 113

*Hinweis: Hinweis zur Fugenherstellung*
Hinweis zur Fugenherstellung:
Die Herstellung der Fuge durch Schneiden ist Bestandteil der folgenden Leistung

**03.08.0110 Anschluss a. Fuge m. Fugenm. herst.*Deckschicht Tiefe 40 mm*Breite 20 mm Fugenmasse N2**
StL-Nr. 2311391291064001
Anschluss als Fuge mit Fugenmasse herstellen.
Fuge 'Längs- und Querfuge,
in Anschlussbereichen an bestehende Asphaltdeckschicht.'

In der Asphaltdeckschicht ausbilden.
Fugenspalttiefe = 40 mm.
Fugenspaltbreite = 20 mm.
Mit heiß verarbeitbarer Fugenmasse Typ N2, einschließlich zugehörigem und zuvor aufgetragenem Voranstrichmittel.
Menge: 5,000 m
Leistungsbereichkatalog: 113

**03.08.0120 Erschwernis infolge Einbauten Erschwer. gesamt*Asphaltbefestig.**
StL-Nr. 231130781500
Erschwernis infolge Einbauten, Schächten und Straßenabläufen. Abgerechnet wird je Stück Einbauteil.
Erschwernis beim Fräsen, Aufnehmen, Aufsprühen von Bi-
tumenemulsionen sowie Herstellen von Asphaltschichten.
Asphaltbefestigung.
Menge: 1,000 St
Leistungsbereichkatalog: 113

### Bereich 04 LT 04 Elektroversogrung - Tiefbau

*Hinweis: Vorbemerkung Elektroversorgung*
Vorbemerkung Elektroversorgung
Für alle Planungsleistungen der Elektroversorgung  und
deren Abstimmung ist die
  Stadtwerke Erfurt
  SWE Netz GmbH
  Magdeburger Allee 34
  99086 Erfurt
zuständig.
Alle Elektroarbeiten (Freischalten, Demontage der
Verteilerkästen, Kabelverlegung, Inbetriebnahme) haben
grundsätzlich durch die Vertragspartner des o.g. AG zu
erfolgen.
Der AN hat diesen Betrieb rechtzeitig zu informieren.
Koordinierungsaufwand ist die gleichnamige OZ im LT14 einzukalkulieren.
Auf Grund der technologischen Zwangspunkte und bedingt
durch die zu koordinierenden Leistungsteile Abwasserkanalbau, Elektroversorgung, Straßenbeleuchtung und Straßenbau
(siehe Vorbemerkung zum LV) sind die Tiefbauarbeiten für die Elektroversorgung nur teilabschnittsweise realisierbar.

Die Tiefbauarbeiten erfolgen im Auftrag und auf
Rechnung des Versorgungsunternehmen (SWE Netz GmbH).
Der Aushub wird im allg. ab OK Straße bei bestehenden
Befestigungen und ab OK Straßenplanum in den
Planstraßen gerechnet.
Die Grabenverfüllung erfolgt bis zum geplanten
Straßen bzw. Gehwegplanum in den Planstraßen.
Die Absteckung der Leitungstrasse und deren Sicherung
ist durch den AN des Tiefbaus zu erbringen.
Die Bestandseinmessung nach Kabelverlegung erfolgt am
offenen Graben durch den fachlich zuständigen AG bzw.
dessen Beauftragten.
Die Kabelverlegearbeiten erfolgen durch einen
gesonderten AN der SWE Netz GmbH.
Eventuelle aus der Koordinierung und Leistungsteilung
entstehende Erschwernisse werden nicht gesondert
vergütet und sind in die Einheitspreise einzurechnen.
Soweit im Einzelfall nicht anders festgelegt ist sind
folgende Leistungen in den Preisen enthalten
 - Absperrung d. Baustelle gemäß der "Richtlinie für
  Sicherung der von Arbeitsstellen an Straßen RSA 21 und
  RStVO".
 - Räumen und Säubern des Arbeitsstreifens.
 - Unterhalten u. bei Bedarf reinigen sowie
  instandsetzen der durch den gesamten Baustellenverkehr
  beanspruchten Zu- u. Abfahrtswege bzw. -straßen
  inner- u. außerhalb der  Baustelle einschl. Lieferung u.
  Einbau aller erforderlichen Materialien.
 - Beseitigung von Hindernissen bis 0,1 m3 Rauminhalt.
 - Prüfung für angelieferte u. vor Ort anstehende
  Bodenmaterialien nach ZTVEStb, Abschnitt 2.3.
 - Durchführung von Proctorversuchen mit
  Nachweisführung.

*Hinweis: Vorbemerkung zur Planung*
Vorbemerkung zur Planung
Für die Anlagen für die Stromversorgung gilt die Fachplanung der SWE Netz GmbH sowie der bestätigte Koordinierte Leitungsplan.

#### Abschnitt 04.01 Allgemeine Leistungen

*Hinweis: Vorbemerkungen Allgemeine Leistungen*
Vorbemerkungen Allgemeine Leistungen LT 04
Bestandteil dieses Untertitels (Gewerk) sind nur die allgemeinen Leistungen, die fachspezifisch in diesem Leistungstitel LT 04 Elektroversorgung - Tiefbau zur
Ausführung kommen. Die Leistungstitel übergreifenden allgemeinen Leistungen, die von mehreren fachlich zuständigen Auftraggebern (fzAG) in dem gemeinsamen Bauraum benötigt werden (Baustelleneinrichtung, Baubüro, Umleitung, gemeinsame Absperr- und Sicherungsmaßnahmen usw.), sind im Leistungstitel 14 enthalten.

**04.01.0010 Fußgängerüberwege b=1,0 m, L=2,5 m**
Fußgängerüberwege über Rohrgräben in stabiler massiver
Ausführung nach Wahl des AN, einschl. Sicherung durch
Geländer; bereitstellen, je nach Bedarf aufbauen, über die
gesamte Bauzeit vorhalten, unterhalten, kontinuierlich dem
Bauablauf entsprechend mehrfach innerhalb der Baustelle
umsetzen und wieder beseitigen, nach Bedarf und
Angabe der Bauleitung.
Abrechnungsgrundlage: Anzahl der gleichzeitig auf der
Baustelle eingesetzten Fußgängerbrücken
Nutzbreite: ca. 1,00 m
Länge: bis 2,5 m
Menge: 5,000 Stck

**04.01.0020 Stahlplatten Überfahrt SLW 60**
Stahlplatten zur behelfsmäßigen Verlegung unter
Behelfsfahrbahnen, über Schächten,
Kabelabzweigkästen etc.
zur Lastverteilung beim Überfahren mit Kraftfahrzeugen,
Belastungsklasse SLW 60
liefern, aufbauen, über die gesamte Bauzeit vorhalten,
unterhalten, kontinuierlich dem Bauablauf entsprechend
mehrfach innerhalb der Baustelle umsetzen und wieder
beseitigen, nach Bedarf und Angabe der Bauleitung,
incl. Anrampungen aus bituminösem Mischgut
sowie Sicherung gegen Verschieben.
Abrechnungsgrundlage: Anzahl der gleichzeitig auf der
Baustelle eingesetzten Stahlplatten
Menge: 3,000 Stck

**04.01.0030 Absteckung der Hauptachsen**
*** Pauschalposition
Die Absteckung der Hauptachsen für die Trinkwasserversorgung, Querungen und Knoten  durch den AN vor Baubeginn.
Die Absteckung erfolgt nach den Angaben des koordinierten
Leitungsplanes bzw. der Fachplanung der
ThüWa ThüringenWasser GmbH.
Sicherung und Erhaltung der Absteckpunkte durch
geeignete Schutzeinrichtungen nach Wahl des AN.
Für verlorengegangene Absteckpunkte hat der AN die volle Haftung und die Pflicht zur sofortigen Wiederherstellung mit den vom AG geforderten Maßgenauigkeiten.
Die damit verbundenen notwendigen Vermessungsleistungen,  sichern  der  Absteckpunkte sind  einzukalkulieren.
Menge: 1,000 Psch

**04.01.0040 Belastungsfahrzeug bereitstellen**
StL-Nr. 19101707
Belastungsfahrzeug als Gegengewicht (z.B. ausreichend
beladener Lkw) für Plattendruckversuch bei Kontrollprüfungen bereitstellen.
Menge: 25,000 h

**04.01.0050 Rohr- u. Kabelkreuzungen, B=60 cm**
Erschwernis für Rohr- und Kabelkreuzungen.
Ausführung einschließlich aller Vorkehrungen und Einrichtungen zur Sicherung dieser Leitungen (wie Aufhängen, Abfangen, Unterstützungen etc.),
Medien in Betrieb
Trassenkreuzungen aller Medienarten bis zu einer Gesamtbreite von 'bis 60 cm'
Menge: 10,000 St

**04.01.0060 Rohr- u. Kabelkreuzungen, B=120 cm**
Erschwernis für Rohr- und Kabelkreuzungen.
Ausführung einschließlich aller Vorkehrungen und Einrichtungen zur Sicherung dieser Leitungen (wie Aufhängen,
Abfangen, Unterstützungen etc.),
Medien in Betrieb
Trassenkreuzungen aller Medienarten bis zu einer Gesamtbreite von 'über 60 bis 120 cm'
Menge: 1,000 St

#### Abschnitt 04.02 Vorarbeiten / Aufbruch

**04.02.0010 Oberboden abtragen und lagern*Oberbod.i.lagern Lagerfl.AN Bauz.*Abrechnung Abtrag**
StL-Nr. 24106110009111
Oberboden ggf. einschließlich Vegetationsdecke abtragen
und lagern. Oberboden in regelmäßig geformten Mieten
locker aufsetzen. Ansaat und Mähen einer Decksaat werden gesondert vergütet. Beschreibung der Homogenbereiche nach Unterlagen des AG.
Dicke '15 cm'

Oberboden innerhalb der Baustelle lagern.
Lagerflächen während der Bauzeit bereitstellen.
Abrechnung nach Abtragsprofilen.
Menge: 20,000 m3

**04.02.0020 Plattenbelag aus Beton aufnehmen 4 cm dick*ungeb. Fugenmat. ungeb. Bettung*Verwertung AN Anteil WV 25-50**
StL-Nr. 23115021111303
Plattenbelag mit Platten aus Beton aufnehmen. Aufnehmen
der Tragschicht wird gesondert vergütet.
Platte ca. 4 cm dick.
Mit Fugenfüllung aus ungebundenem Fugenmaterial.
Bettung aus ungebundenem Bettungsmaterial.
Platten und übriges Aufbruchgut nach Wahl des AN verwerten.
Anteil wiederverwendbarer Platten über 25 bis 50 v. H.
Menge: 250,000 m2

**04.02.0030 Pflasterd.m.Betonpfl.-steinen aufn. 8 cm dick*ungeb. Fugenmat. ungeb. Bettung*Verwertung AN**
StL-Nr. 23115011211100
Pflasterdecke mit Pflastersteinen aus Beton aufnehmen.
Aufnehmen der Tragschicht wird gesondert vergütet.
Pflasterstein ca. 8 cm dick.
Mit Fugenfüllung aus ungebundenem Fugenmaterial.
Bettung aus ungebundenem Bettungsmaterial.
Steine und übriges Aufbruchgut nach Wahl des AN verwerten.
Menge: 50,000 m2

**04.02.0040 Schicht ohne Bindemittel aufnehmen DoB*Dicke ü.10-15cm Geh- und Radwege Bstoff zw.-lag**
StL-Nr. 24112006835901
Schicht ohne Bindemittel aufnehmen.
Schicht aus Baustoffgemisch für Deckschichten ohne
Bindemittel.
Dicke über 10 bis 15 cm.
Fläche = Geh- und Radwege.
Materialklasse 'BM-F3'

Baustoffgemisch innerhalb der Baustelle fördern und
nach Unterlagen des AG zwischenlagern.
Menge: 50,000 m2

**04.02.0050 Asphaltbefestigung aufnehmen Fahrbahn Tiefe ü. 30-45 cm**
StL-Nr. 2311302810904099
Asphaltbefestigung aufbrechen und aufnehmen.
Fläche = Fahrbahn.
Dicke der Asphaltbefestigung 'über 30 bis 35cm.'

Gesamtaufbruchtiefe über 30 bis 45 cm.
Aufbruchgut 'aufnehmen, zwischenlagern und beseitigen.
Zwischenlagern auf Flächen des AN entsprechend
Anforderungen für gefährlichen Abfall.
Entsorgen wird gesondert vergütet.'
Menge: 310,000 m2
Leistungsbereichkatalog: 113

**04.02.0060 Gefährl. Abfall aus Baustelle ents.*Gebühr einrechn.**
Gefährlichen Abfall aus Baustelle laden, fördern und
entsorgen. Art der Belastung und Entsorgung nach Unterlagen des AG.
Entsorgungsnachweis mittels Begleitscheinverfahren!
Abgerechnet wird nach Wiegescheinen.
Abfallschlüsselnummer AVV 17 03 01*
Verwertungsklasse B/C
Deponieklasse DK II
Gebühren der Abfallentsorgung sind einzurechnen.
Menge: 226,000 t

**04.02.0070 vorh. Leitungen bauztl. sichern**
Freilegen der erdverlegten vorhandenen Leitungen in Handschachtung.
Freigelegte Leitungen bauzeitlich gemäß Vorgaben der Versorgungsunternehmen sichern.
Menge: 100,000 m

#### Abschnitt 04.03 Erdbau

**04.03.0010 Leitungsgraben herstellen gew. Boden*Tiefe bis 1,25 m*Verfüllboden ges. Entsorg. gesond.*Abr. senkrecht**
StL-Nr. 2410820721903031
Leitungsgraben profilgerecht herstellen. Straßenaufbruch wird gesondert vergütet.
In gewachsenem Boden. Homogenbereich nach Unterlagen
des AG.
Grabentiefe bis 1,25 m.
Breite der Grabensohle '0,3 m für Einzelgraben für Elektro-Versorgung'

Aushub wird zum Verfüllen nicht verwendet. Verfüllen
des Grabens nach Verlegen der Leitung wird gesondert
vergütet.
Zum Verfüllen nicht verwendeten Aushub entsorgen. Entsorgung wird gesondert vergütet.
Abrechnung mit senkrechten Wänden. Grabenbreite
nach DIN 18 300 ohne Berücksichtigung eines Verbaus.
Menge: 4,000 m3

**04.03.0020 Leitungsgraben herstellen gew. Boden*Tiefe bis 1,25 m*Verfüllboden ges. Entsorg. gesond.*Abr. senkrecht**
StL-Nr. 2410820721903031
Leitungsgraben profilgerecht herstellen. Straßenaufbruch wird gesondert vergütet.
In gewachsenem Boden. Homogenbereich nach Unterlagen
des AG.
Grabentiefe bis 1,25 m.
Breite der Grabensohle '0,5 m für Einzelgraben für Elektro-Versorgung'

Aushub wird zum Verfüllen nicht verwendet. Verfüllen
des Grabens nach Verlegen der Leitung wird gesondert
vergütet.
Zum Verfüllen nicht verwendeten Aushub entsorgen. Entsorgung wird gesondert vergütet.
Abrechnung mit senkrechten Wänden. Grabenbreite
nach DIN 18 300 ohne Berücksichtigung eines Verbaus.
Menge: 60,000 m3

**04.03.0030 Leitungsgraben herstellen gew. Boden*Tiefe bis 1,25 m*Verfüllboden ges. Entsorg. gesond.*Abr. senkrecht**
StL-Nr. 2410820721903031
Leitungsgraben profilgerecht herstellen. Straßenaufbruch wird gesondert vergütet.
In gewachsenem Boden. Homogenbereich nach Unterlagen
des AG.
Grabentiefe bis 1,25 m.
Breite der Grabensohle '0,6 m für Einzelgraben für Elektro-Versorgung'

Aushub wird zum Verfüllen nicht verwendet. Verfüllen
des Grabens nach Verlegen der Leitung wird gesondert
vergütet.
Zum Verfüllen nicht verwendeten Aushub entsorgen. Entsorgung wird gesondert vergütet.
Abrechnung mit senkrechten Wänden. Grabenbreite
nach DIN 18 300 ohne Berücksichtigung eines Verbaus.
Menge: 206,000 m3

**04.03.0040 Leitungsgraben herstellen gew. Boden*Tiefe bis 1,25 m*Verfüllboden ges. Entsorg. gesond.*Abr. senkrecht**
StL-Nr. 2410820721903031
Leitungsgraben profilgerecht herstellen. Straßenaufbruch wird gesondert vergütet.
In gewachsenem Boden. Homogenbereich nach Unterlagen
des AG.
Grabentiefe bis 1,25 m.
Breite der Grabensohle '1,0 m für Kabelschutzrohre'

Aushub wird zum Verfüllen nicht verwendet. Verfüllen
des Grabens nach Verlegen der Leitung wird gesondert
vergütet.
Zum Verfüllen nicht verwendeten Aushub entsorgen. Entsorgung wird gesondert vergütet.
Abrechnung mit senkrechten Wänden. Grabenbreite
nach DIN 18 300 ohne Berücksichtigung eines Verbaus.
Menge: 153,000 m3

*Hinweis: Materialklasse bis BM-F3*

**04.03.0060 N.gefährl. Abfall aus Baustelle ent Boden*Entsorgung AN Gebühr einrechn.*Abr. Abtrag**
StL-Nr. 12102117211001
Nicht gefährlichen Abfall aus Baustelle laden, fördern
und entsorgen. Schadstoffbelastung nach Unterlagen des
AG.
Abfall = Boden. Abfallschlüsselnummer 17 05 04.
Entsorgung nach Wahl des AN.
Gebühren der Abfallentsorgung sind einzurechnen.
Abgerechnet wird nach Abtragsprofilen.
Menge: 423,000 m3

**04.03.0070 Kabelgrabenaushub von Hand**
Kabelgrabenaushub von Hand bei Anordnung
durch den Auftraggeber
(Kabel- und Leitungskreuzungen)
Menge: 10,000 m3

**04.03.0080 Planum herstellen**
StL-Nr. 2410625099
Planum herstellen nach Unterlagen des AG.
Verformungsmodul 'EvD mind 25 MPa'
Menge: 460,000 m2

**04.03.0090 Grabensohle verdichten EV2 = mind. 45**
Grabensohle verdichten
EvD = mind. 25 MPa
DPr = mind. 97 %
Die Eigenüberwachung hat im Beisein des Bauüberwachers
des AG zu erfolgen, die Ergebnisse sind laufend zu übergeben
Menge: 460,000 m2

**04.03.0100 Baustoff liefern und einbauen Abrechng. Auftrag**
StL-Nr. 24106243909001
Geeigneten Baustoff liefern, in Auftragsbereichen profilgerecht einbauen und verdichten.
Baustoff 'grobkörnger Boden'

Einbaustelle 'Leitungsgräben bis OK-Gelände'

Abrechnung nach Auftragsprofilen.
Menge: 390,000 m3

**04.03.0110 Dichtriegel in Leitungsgraben**
Dichtriegel in Leitungsgraben herstellen
Vergütet wird der Mehraufwand gegenüber den durchgehenden Leitungsgraben.
Dichtendes Material: bindiger Boden
Länge Dichtriegel: ca. 1 m
Höhe bis 20 cm unter Gelände bzw. Planum Folgeschichten
Medienart: 'alle Medien'

Grabenbreite: 'bis 1,2 m'
Menge: 10,000 St

#### Abschnitt 04.04 Leitungen

*Hinweis: Vorbemerkungen Schutzrohre*
Die SWE netz stellt die Schutzrohre (D90, D110, D160) bei.
Die Rohre sind vom Lager der TEN, Schwerborner Straße 30 abzuholen (laden, transportieren, abladen, lagern, einbauen).
Kabelverlegung und Einmessung der neuen Anlagen erfolgt durch Dritte.

**04.04.0010 Kabelschutzrohr des AG einbauen*Sandbett, 10 cm**
StL-Nr. 2113413790000200
Kabelschutzrohr des AG einschließlich der Rohrverbindung einbauen. Rohröffnungen dicht verschließen. Erdarbeiten und der Aufbruch von Straßenbefestigungen werden
gesondert vergütet.
Kabelschutzrohr 'DN 90'

Kabelschutzrohr in Graben verlegen, einschl. Herstellen
der Bettung aus Sand, 10 cm dick.
Menge: 72,000 m

**04.04.0020 Kabelschutzrohr des AG einbauen*Sandbett, 10 cm**
StL-Nr. 2113413790000200
Kabelschutzrohr des AG einschließlich der Rohrverbindung einbauen. Rohröffnungen dicht verschließen. Erdarbeiten und der Aufbruch von Straßenbefestigungen werden
gesondert vergütet.
Kabelschutzrohr 'DN 110'

Kabelschutzrohr in Graben verlegen, einschl. Herstellen
der Bettung aus Sand, 10 cm dick.
Menge: 260,000 m

**04.04.0030 Kabelschutzrohr des AG einbauen*Sandbett, 10 cm**
StL-Nr. 2113413790000200
Kabelschutzrohr des AG einschließlich der Rohrverbindung einbauen. Rohröffnungen dicht verschließen. Erdarbeiten und der Aufbruch von Straßenbefestigungen werden
gesondert vergütet.
Kabelschutzrohr 'DN 160'

Kabelschutzrohr in Graben verlegen, einschl. Herstellen
der Bettung aus Sand, 10 cm dick.
Menge: 190,000 m

**04.04.0040 Trassenwarnband**
Warnband für Kennzeichnung des Kabelverlaufes mit
Aufschrift des Mediums nur einbauen;
Das Warnband wird vom Versorgungsträger nach rechtzeitiger Abforderung  beigestellt;
Verlegetiefe 30 cm unter fertiger Oberfläche.
Menge: 540,000 m

**04.04.0050 Kabelabdeckfolie**
Kabelabdeckfolie  für Kennzeichnung des Kabelverlaufes
einbauen;
Die Folie  wird vom Versorgungsträger nach rechtzeitiger Abforderung  beigestellt;
Verlegetiefe 80 cm unter fertiger Oberfläche.
Menge: 540,000 m

**04.04.0060 Kabel bzw. Schutzrohr einsanden.**
Kabel bzw. Schutzrohr einsanden.
Bettung aus Sand, 2-lagig vor und nach Kabelverlegung durch Dritte bzw. Schutzrohrverlegung, herstellen.
Sand (Körnung 0,2 mm, gelb, rundkörnig und säurefrei)
ist zu liefern und einzubauen:
10 cm unter Kabel
10 cm über Kabel
Breite des Grabens bis 0,95 m
Menge: 130,000 m3

### Bereich 05 LT 05 Gasversorgung - Tiefbau

*Hinweis: Vorbemerkung Gasversorgung*
Vorbemerkung Gasversorgung
Für alle Planungsleistungen der Gasversorgung  und
deren Abstimmung ist die
  Stadtwerke Erfurt
  SWE Netz GmbH
  Magdeburger Allee 34
  99086 Erfurt
zuständig.
Die Verlegearbeiten erfolgen grundsätzlich durch die Vertragspartner des o.g. AG.
Der AN hat diesen Betrieb rechtzeitig zu informieren.
Koordinierungsaufwand ist die gleichnamige OZ im LT14 einzukalkulieren.
Auf Grund der technologischen Zwangspunkte und bedingt
durch die zu koordinierenden Leistungsteile Abwasserkanalbau, Elektroversorgung, Straßenbeleuchtung und Straßenbau
(siehe Vorbemerkung zum LV) sind die Tiefbauarbeiten nur teilabschnittsweise realisierbar.

Die Tiefbauarbeiten erfolgen im Auftrag und auf
Rechnung des Versorgungsunternehmen.
Der Aushub wird im allg. ab OK Straße bei bestehenden
Befestigungen und ab OK Straßenplanum in den
Planstraßen gerechnet.
Die Grabenverfüllung erfolgt bis zum geplanten
Straßen bzw. Gehwegplanum in den Planstraßen.
Die Absteckung der Leitungstrasse und deren Sicherung
ist durch den AN des Tiefbaus zu erbringen.
Die Bestandseinmessung erfolgt am
offenen Graben durch den fachlich zuständigen AG bzw.
dessen Beauftragten.
Die Verlegearbeiten erfolgen durch einen
gesonderten AN der SWE Netz GmbH.
Eventuelle aus der Koordinierung und Leistungsteilung
entstehende Erschwernisse werden nicht gesondert
vergütet und sind in die Einheitspreise einzurechnen.
Soweit im Einzelfall nicht anders festgelegt ist sind
folgende Leistungen in den Preisen enthalten
 - Absperrung d. Baustelle gemäß der "Richtlinie für
  Sicherung der von Arbeitsstellen an Straßen RSA 21 und
  RStVO".
 - Räumen und Säubern des Arbeitsstreifens.
 - Unterhalten u. bei Bedarf reinigen sowie
  instandsetzen der durch den gesamten Baustellenverkehr
  beanspruchten Zu- u. Abfahrtswege bzw. -straßen
  inner- u. außerhalb der  Baustelle einschl. Lieferung u.
  Einbau aller erforderlichen Materialien.
 - Beseitigung von Hindernissen bis 0,1 m3 Rauminhalt.
 - Prüfung für angelieferte u. vor Ort anstehende
  Bodenmaterialien nach ZTVEStb, Abschnitt 2.3.
 - Durchführung von Proctorversuchen mit
  Nachweisführung.

*Hinweis: Vorbemerkung zur Planung*
Vorbemerkung zur Planung
Es gilt die Fachplanung der SWE sowie der bestätigte Koordinierte Leitungsplan.

#### Abschnitt 05.01 Allgemeine Leistungen

**05.01.0010 Fußgängerüberwege b=1,0 m, L=2,5 m**
Fußgängerüberwege über Rohrgräben in stabiler massiver
Ausführung nach Wahl des AN, einschl. Sicherung durch
Geländer; bereitstellen, je nach Bedarf aufbauen, über die
gesamte Bauzeit vorhalten, unterhalten, kontinuierlich dem
Bauablauf entsprechend mehrfach innerhalb der Baustelle
umsetzen und wieder beseitigen, nach Bedarf und
Angabe der Bauleitung.
Abrechnungsgrundlage: Anzahl der gleichzeitig auf der
Baustelle eingesetzten Fußgängerbrücken
Nutzbreite: ca. 1,00 m
Länge: bis 2,5 m
Menge: 2,000 m

**05.01.0020 Stahlplatten Überfahrt SLW 60**
Stahlplatten zur behelfsmäßigen Verlegung unter
Behelfsfahrbahnen, über Schächten,
Kabelabzweigkästen etc.
zur Lastverteilung beim Überfahren mit Kraftfahrzeugen,
Belastungsklasse SLW 60
liefern, aufbauen, über die gesamte Bauzeit vorhalten,
unterhalten, kontinuierlich dem Bauablauf entsprechend
mehrfach innerhalb der Baustelle umsetzen und wieder
beseitigen, nach Bedarf und Angabe der Bauleitung,
incl. Anrampungen aus bituminösem Mischgut
sowie Sicherung gegen Verschieben.
Abrechnungsgrundlage: Anzahl der gleichzeitig auf der
Baustelle eingesetzten Stahlplatten
Menge: 2,000 Stck

**05.01.0030 Absteckung der Hauptachsen**
*** Pauschalposition
Die Absteckung der Hauptachsen für die Gasversorgung, Querungen und Knoten  durch den AN vor Baubeginn.
Die Absteckung erfolgt nach den Angaben des koordinierten
Leitungsplanes bzw. der Fachplanung der
SWE Netz GmbH
Sicherung und Erhaltung der Absteckpunkte durch
geeignete Schutzeinrichtungen nach Wahl des AN.
Für verlorengegangene Absteckpunkte hat der AN die volle Haftung und die Pflicht zur sofortigen Wiederherstellung mit den vom AG geforderten Maßgenauigkeiten.
Die damit verbundenen notwendigen Vermessungsleistungen,  sichern  der  Absteckpunkte sind  einzukalkulieren.
Menge: 1,000 Psch

**05.01.0040 Belastungsfahrzeug bereitstellen**
StL-Nr. 19101707
Belastungsfahrzeug als Gegengewicht (z.B. ausreichend
beladener Lkw) für Plattendruckversuch bei Kontrollprüfungen bereitstellen.
Menge: 15,000 h

**05.01.0050 Rohr- u. Kabelkreuzungen, B=60 cm**
Erschwernis für Rohr- und Kabelkreuzungen.
Ausführung einschließlich aller Vorkehrungen und Einrichtungen zur Sicherung dieser Leitungen (wie Aufhängen, Abfangen, Unterstützungen etc.),
Medien in Betrieb
Trassenkreuzungen aller Medienarten bis zu einer Gesamtbreite von 'bis 60 cm'
Menge: 5,000 St

**05.01.0051 Gasrohrleitung abbrechen Rohr DN bis 300*Stahl-Rohr Tiefe bis 1,50 m*Ausb. verwerten**
Gasrohrleitung nach Unterlagen des AG abbrechen.
Rohr DN/ID bis 300.
Rohr aus Stahl.
Fließsohlentiefe bis 1,50 m.
Ausbaustoffe nach Wahl des AN verwerten.
Menge: 25,000 m

**05.01.0060 Rohr- u. Kabelkreuzungen, B=120 cm**
Erschwernis für Rohr- und Kabelkreuzungen.
Ausführung einschließlich aller Vorkehrungen und Einrichtungen zur Sicherung dieser Leitungen (wie Aufhängen,
Abfangen, Unterstützungen etc.),
Medien in Betrieb
Trassenkreuzungen aller Medienarten bis zu einer Gesamtbreite von 'über 60 bis 120 cm'
Menge: 1,000 St

#### Abschnitt 05.02 Vorarbeiten / Aufbruch

**05.02.0010 Pflasterd.m.Betonpfl.-steinen aufn. 8 cm dick*ungeb. Fugenmat. ungeb. Bettung*Verwertung AN**
StL-Nr. 23115011211100
Pflasterdecke mit Pflastersteinen aus Beton aufnehmen.
Aufnehmen der Tragschicht wird gesondert vergütet.
Pflasterstein ca. 8 cm dick.
Mit Fugenfüllung aus ungebundenem Fugenmaterial.
Bettung aus ungebundenem Bettungsmaterial.
Steine und übriges Aufbruchgut nach Wahl des AN verwerten.
Menge: 2,000 m2

**05.02.0020 Asphaltbefestigung trennen Anb.quer m. Rand*schneiden**
StL-Nr. 231130385109
Asphaltbefestigung geradlinig trennen.
im Anbaubereich quer zur Fahrbahnachse zum Anschluss an
bestehende Oberbauschichten, einschließlich Abtragen
des Randkeiles.
Trennen durch Schneiden.
Dicke der Asphaltbefestigung 'über 35-40cm.'
Menge: 140,000 m

**05.02.0030 Asphaltbefestigung aufnehmen Fahrbahn*Dicke ü. 12-18 cm Tiefe ü. 10-20 cm**
StL-Nr. 2311302810402099
Asphaltbefestigung aufbrechen und aufnehmen.
Fläche = Fahrbahn.
Dicke der Asphaltbefestigung über 12 cm bis 18 cm.
Gesamtaufbruchtiefe über 10 bis 20 cm.
Aufbruchgut 'aufnehmen, zwischenlagern und beseitigen.
Zwischenlagern auf Flächen des AN entsprechend Anforderungen für gefährlichen Abfall.
Entsorgen wird gesondert vergütet.'
Menge: 70,000 m2
Leistungsbereichkatalog: 113

**05.02.0040 Gefährl. Abfall aus Baustelle ents.*Gebühr einrechn.**
Gefährlichen Abfall aus Baustelle laden, fördern und
entsorgen. Art der Belastung und Entsorgung nach Unterlagen des AG.
Entsorgungsnachweis mittels Begleitscheinverfahren!
Abgerechnet wird nach Wiegescheinen.
Abfallschlüsselnummer AVV 17 03 01*
Verwertungsklasse B/C
Deponieklasse DK II
Gebühren der Abfallentsorgung sind einzurechnen.
Menge: 35,000 t

**05.02.0050 Gasrohrleitung abbrechen Rohr DN bis 100*Stahl-Rohr Tiefe bis 1,50 m*Ausb. verwerten**
Gasrohrleitung nach Unterlagen des AG abbrechen.
Rohr DN/ID bis 100.
Rohr aus Stahl.
Fließsohlentiefe bis 1,50 m.
Ausbaustoffe nach Wahl des AN verwerten.
Menge: 350,000 m

**05.02.0060 Gasrohrleitung abbrechen Rohr DN bis 125*Stahl-Rohr Tiefe bis 1,50 m*Ausb. verwerten**
Gasrohrleitung nach Unterlagen des AG abbrechen.
Rohr DN/ID bis 125.
Rohr aus Stahl.
Fließsohlentiefe bis 1,50 m.
Ausbaustoffe nach Wahl des AN verwerten.
Menge: 110,000 m

**05.02.0070 Gasrohrleitung abbrechen Rohr DN bis 180*PEl-Rohr Tiefe bis 1,50 m*Ausb. verwerten**
Gasrohrleitung nach Unterlagen des AG abbrechen.
D180/D125
Rohr aus PE.
Fließsohlentiefe bis 1,50 m.
Ausbaustoffe nach Wahl des AN verwerten.
Menge: 85,000 m

**05.02.0080 Gasrohrleitung abbrechen Rohr DN bis 300*Stahl-Rohr Tiefe bis 1,50 m*Ausb. verwerten**
Gasrohrleitung nach Unterlagen des AG abbrechen.
Rohr DN/ID bis 300.
Rohr aus Stahl
Fließsohlentiefe bis 1,50 m.
Ausbaustoffe nach Wahl des AN verwerten.
Menge: 25,000 m

**05.02.0090 Gasrohrleitung abbrechen Rohr DN bis 400*Stahl-Rohr Tiefe bis 1,50 m*Ausb. verwerten**
Gasrohrleitung nach Unterlagen des AG abbrechen.
Rohr DN/ID bis 400.
Rohr aus Stahl mit Schutzrohr aus Stahl DN 400.
Fließsohlentiefe bis 1,50 m.
Ausbaustoffe nach Wahl des AN verwerten.
Menge: 25,000 m

**05.02.0100 Einbauteil Schieberkappe ausbauen und sichern**
Einbauteil Schieberkappe ausbauen
Erschwernis in Folge vorhandener Einbautteile beim Ausbauen der sie umgebenen Flächen
Erschwernis für alle Lagen ab Planum.
umgebene Fläche aus 'Pflaster, Plattenbelag'

Schieberkappe für 'Absperreinrichtung Hausanschluss'

Medium 'Gas'

Schieberbis zum Einbau neuer Schieberkappen sichern.
Ausgebaute Stoff nach Wahl des AN verwerten.
Menge: 43,000 St

**05.02.0110 Einbauteil Schieberkappe ausbauen und sichern**
Einbauteil Schieberkappe ausbauen
Erschwernis in Folge vorhandener Einbautteile beim Ausbauen der sie umgebenen Flächen
Erschwernis für alle Lagen ab Planum.
umgebene Fläche aus 'Asphalt'

Schieberkappe für 'Absperreinrichtung'

Medium 'Gas'

Schieberbis zum Einbau neuer Schieberkappen sichern.
Ausgebaute Stoff nach Wahl des AN verwerten.
Menge: 6,000 St

#### Abschnitt 05.03 Erdbau

**05.03.0010 Leitungsgraben herstellen gew. Boden*m.Verb./+10 m3 W. Verfüllboden ges.*Entsorg. gesond. Abr. senkrecht**
StL-Nr. 2410820729913031
Leitungsgraben profilgerecht herstellen. Straßenaufbruch wird gesondert vergütet.
In gewachsenem Boden. Homogenbereich nach Unterlagen
des AG.
Grabentiefe '1,5  m'

Breite der Grabensohle '0,70 m für Rückbau von Gasleitungen'

Notwendigen Verbau entsprechend statischen und konstruktiven Erfordernissen herstellen, vorhalten und
entfernen. Offene Wasserhaltung bis zu einer Pumpenleistung von 10 m3 Fördermenge und 5,00 m Förderhöhe
je Stunde und Haltung ausführen.
Aushub wird zum Verfüllen nicht verwendet. Verfüllen
des Grabens nach Verlegen der Leitung wird gesondert
vergütet.
Zum Verfüllen nicht verwendeten Aushub entsorgen. Entsorgung wird gesondert vergütet.
Abrechnung mit senkrechten Wänden. Grabenbreite
nach DIN 18 300 ohne Berücksichtigung eines Verbaus.
Menge: 400,000 m3

**05.03.0011 Leitungsgraben herstellen gew. Boden*m.Verb./+10 m3 W. Verfüllboden ges.*Entsorg. gesond. Abr. senkrecht**
StL-Nr. 2410820729913031
Leitungsgraben profilgerecht herstellen. Straßenaufbruch wird gesondert vergütet.
In gewachsenem Boden. Homogenbereich nach Unterlagen
des AG.
Grabentiefe '1,5  m'

Breite der Grabensohle '0,70 m für Gas-Niederdruckleitung'

Notwendigen Verbau entsprechend statischen und konstruktiven Erfordernissen herstellen, vorhalten und
entfernen. Offene Wasserhaltung bis zu einer Pumpenleistung von 10 m3 Fördermenge und 5,00 m Förderhöhe
je Stunde und Haltung ausführen.
Aushub wird zum Verfüllen nicht verwendet. Verfüllen
des Grabens nach Verlegen der Leitung wird gesondert
vergütet.
Zum Verfüllen nicht verwendeten Aushub entsorgen. Entsorgung wird gesondert vergütet.
Abrechnung mit senkrechten Wänden. Grabenbreite
nach DIN 18 300 ohne Berücksichtigung eines Verbaus.
Menge: 230,000 m3

*Hinweis: Materialklasse bis BM-F3*

**05.03.0020 N.gefährl. Abfall aus Baustelle ent Boden*Entsorgung AN Gebühr einrechn.*Abr. Abtrag**
StL-Nr. 12102117211001
Nicht gefährlichen Abfall aus Baustelle laden, fördern
und entsorgen. Schadstoffbelastung nach Unterlagen des
AG.
Abfall = Boden. Abfallschlüsselnummer 17 05 04.
Entsorgung nach Wahl des AN.
Gebühren der Abfallentsorgung sind einzurechnen.
Abgerechnet wird nach Abtragsprofilen.
Menge: 630,000 m3

**05.03.0030 Planum herstellen**
StL-Nr. 2410625099
Planum herstellen nach Unterlagen des AG.
Verformungsmodul 'EvD mind 25 MPa'
Menge: 160,000 m2

**05.03.0040 Untergrund verdichten EV2 = mind. 45**
Grabensohle verdichten
EvD = mind. 25 MPa
DPr = mind. 97 %
Die Eigenüberwachung hat im Beisein des Bauüberwachers
des AG zu erfolgen, die Ergebnisse sind laufend zu übergeben
Menge: 160,000 m2

**05.03.0041 Bodenaustausch durchführen.**
Bodenaustausch durchführen. Baustoff in Auskofferung
lösen, einbauen und verdichten einschließlich ggf. erforderli-cher Wasserzugabe.
Homogenbereich S2 bzw. S3
verwerten wird gesondert vergütet
Baustoff 'gebrochenem Naturgestein 0/45 bis 0/56
dynamischen Plattendruckversuch = mind. 25 MPa'

Baustoff liefern.
Abgerechnet wird nach Auftragsprofilen über der Auskofferungssohle.
Menge: 24,000 m

**05.03.0050 Grabenaushub von Hand**
Grabenaushub von Hand bei Anordnung
durch den Auftraggeber
(Kabel- und Leitungskreuzungen)
Vergütet wirder Mehraufwand gegenüber der Leitungsgrabenherstellung
Menge: 10,000 m3

**05.03.0060 Boden über Leitungszone einbauen**
Boden über Leitungszone einbauen und verdichten.
Boden Kiessand 0/8, gemäß DIN EN 1610.
Verdichtungsgrad = DPr mind. 97 %
Einbau über Leitungszone bis Straßenplanum
Menge: 92,000 m3

**05.03.0061 Dichtriegel in Leitungsgraben**
Dichtriegel in Leitungsgraben herstellen
Vergütet wird der Mehraufwand gegenüber den durchgehenden Leitungsgraben.
Dichtendes Material: bindiger Boden
Länge Dichtriegel: ca. 1 m
Höhe bis 20 cm unter Gelände bzw. Planum Folgeschichten
Medienart: 'alle Medien'

Grabenbreite: 'bis 1,2 m'
Menge: 3,000 St

**05.03.0070 Bettung aus Sand,**
Rohr einsanden.
Bettung aus Sand, 2-lagig vor und nach Verlegung, herstellen.
Sand (Körnung 0,2 mm, gelb, rundkörnig und säurefrei)
ist zu liefern und einzubauen:
15 cm unter der Leitung
15 cm über der Leitung
Breite des Grabens 0,7 m
Menge: 100,000 m3

**05.03.0080 Boden in nicht benötigten Leitungsgraben**
Boden in nicht benötigten Leitungsgraben einbauen und verdichten.
Boden Kiessand 0/8, gemäß DIN EN 1610.
Verdichtungsgrad = DPr mind. 97 %
Einbau über Leitungszone bis Straßenplanum
Menge: 600,000 m3

**05.03.0090 Baugrube herstellen, 1,5 x 1,5 x 1,5 m**
Baugrube Montagegruben
Baugrube: L X B X T 1,5 x 1,5 x 1,5 m
Notwendigen Verbau entsprechend statischen und konstruktiven Erfordernissen herstellen, vorhalten und
entfernen. Offene Wasserhaltung bis zu einer Pumpenleistung von 10 m3 Fördermenge und 5,00 m Förderhöhe je
Stunde und Haltung ausführen.
Aushub und Verfüllen bis Straßenplanum
Menge: 2,000 Stk

**05.03.0100 Baugrube herstellen, 3,0 x 1,5 x 1,75 m**
Baugrube Montagegruben
Baugrube: L X B X T 3,0 x 1,5 x 1,75 m
Notwendigen Verbau entsprechend statischen und konstruktiven Erfordernissen herstellen, vorhalten und
entfernen. Offene Wasserhaltung bis zu einer Pumpenleistung von 10 m3 Fördermenge und 5,00 m Förderhöhe je
Stunde und Haltung ausführen.
Aushub und Verfüllen bis Straßenplanum
Menge: 2,000 Stk

#### Abschnitt 05.04 Leitungen

**05.04.0010 Trassenwarnband**
Warnband für Kennzeichnung des Verlaufs mit
Aufschrift des Mediums nur einbauen;
Das Warnband wird vom Versorgungsträger beigestellt;
die Abforderung hat vom Baubetrieb rechtzeitig zu
erfolgen.
Verlegetiefe 30 cm unter fertiger Oberfläche.
Menge: 180,000 m

**05.04.0020 Schutzrohr für Gasleitung**
Schutzrohr für Gasleitung liefern und in Leitungsgraben einbauen.
Material: Stahl, DN 400, Wandstärke 10 mm
Bettung nach DIN EN 1610, Typ 1 herstellen. Boden für
Leitungszone liefern und einbauen.
Ausführung in Teilabschnitten
Menge: 20,000 m

**05.04.0030 Straßenkappe des AG einwalzbar**
Straßenkappe des AG einschl. Tragplatte einbauen,
für 'Absperrschieber Gas'
,
einwalzbar, zunächst auf Höhe Tragschicht einbauen, Stück für Stück auf Höhe setzen,
vor Einbau Deckschschicht Ziehring auf Höhe setzen und auf planmäßige Höhe einbauen,
Menge: 6,000 St

**05.04.0040 Straßenkappe des AG starr**
Straßenkappe des AG einschl. Tragplatte einbauen,
für 'Absperrschieber Gas'
,
starr, Einbau in Pflasterflächen.
mit Einbau Stück für Stück auf Höhe setzen und mit letzter Lage auf planmäßige Höhe einbauen,
Menge: 43,000 St

#### Abschnitt 05.05 Straßenbau außerhalb Baubereich

**05.05.0010 Schottertragschicht herstellen Bk0,3 o.F.*0/45*URA+Einbaudoku DPr min. 100 v.H.*Dicke 30 cm**
StL-Nr. 2411232042110400
Schottertragschicht herstellen.
In Verkehrsflächen der Belastungsklasse Bk0,3,
ohne Fertiger bei schwieriger Profilgestaltung oder bei zahlreichen Einbauten.
Baustoffgemisch 0/45.
Umweltrelevante Anforderungen beim Einsatz von Baustoffgemischen einschließlich Einbaudokumentation nach
Unterlagen des AG. Einbaudokumentation übergeben.
Verdichtungsgrad DPr mindestens 100 v.H.
Einbaudicke = 30 cm.
Menge: 50,000 m2

**05.05.0020 Asphalttragsch. aus AC 22 T N herst Bk1,8-Bk0,3*Dicke 8 cm Bitumen 70/100**
StL-Nr. 23113148151000
Asphalttragschicht aus Asphalttragschichtmischgut
AC 22 T N herstellen. Anlieferung des Asphaltmischguts
in thermoisolierten Transportbehältern.
In Verkehrsflächen der Belastungsklassen Bk1,8 bis
Bk0,3.
Einbaudicke = 8 cm.
Bindemittel = 70/100.
Menge: 50,000 m2
Leistungsbereichkatalog: 113

**05.05.0030 Unterlage reinigen Asphaltbefestig.*Einzelflächen**
StL-Nr. 231130581020
Unterlage reinigen. Anfallendes Kehrgut nach Wahl des
AN verwerten.
Unterlage = Asphaltbefestigung.
Nicht zusammenhängende Teilflächen.
Menge: 50,000 m2
Leistungsbereichkatalog: 113

**05.05.0040 Bitumenemulsion aufsprühen Bk1,8-Bk0,3*Asphalt frisch Rampenspritzgerät*C60BP4-S Menge 300 g/m2*vor A.deckschicht**
StL-Nr. 23113063211133
Bitumenemulsion zur Herstellung des Schichtenverbundes
aufsprühen.
Auf Verkehrsflächen der Belastungsklassen Bk1,8 bis
Bk0,3.
Unterlage = Asphaltbefestigung, frisch.
Mit Rampenspritzgerät.
Bindemittel = C60BP4-S.
Bindemittelmenge = 300 g/m2.
Vor Einbau Asphaltdeckschicht.
Menge: 50,000 m2
Leistungsbereichkatalog: 113

**05.05.0050 Asphaltdecksch. aus AC 8 D N herst. Bk1,0-Bk0,3*Dicke 4 cm Bitumen 70/100**
StL-Nr. 2311334811100000
Asphaltdeckschicht aus Asphaltbeton für Asphaltdeckschichten AC 8 D N herstellen. Anlieferung des
Asphaltmischguts in thermoisolierten
Transportbehältern.
In Verkehrsflächen der Belastungsklassen Bk1,0 und
Bk0,3.
Einbaudicke = 4 cm.
Bindemittel = 70/100.
Menge: 50,000 m2
Leistungsbereichkatalog: 113

**05.05.0060 Anschluss a. Fuge m. Fugenm. herst. Längs-/Querfuge*Deckschicht Tiefe 40 mm*Breite 20 mm Verf. mit Ufst.*Fugenmasse N2**
StL-Nr. 2311391231064201
Anschluss als Fuge mit Fugenmasse herstellen.
Längs- und Querfuge.
In der Asphaltdeckschicht ausbilden.
Fugenspalttiefe = 40 mm.
Fugenspaltbreite = 20 mm.
Fugenspalt verfüllen in einer Lage mit Unterfüllstoff.
Mit heiß verarbeitbarer Fugenmasse Typ N2, einschließlich zugehörigem und zuvor aufgetragenem Voranstrichmittel.
Menge: 90,000 m
Leistungsbereichkatalog: 113

*Hinweis: Hinweistext*
Der Aufbruch der befestigen Flächen ist im LT 08 enthalten.

### Bereich 07 LT 07 Straßenbeleuchtung

#### Abschnitt 07.01 Technische Bearbeitung

**07.01.0010 Statischer Nachweis Fundament Lichtmast LPH 9m**
*** Pauschalposition
Standsicherheitsnachweis mit Schal- und Bewehrungsplan
für Bauteil 'Fundament für Lichtmast LPH 9m / rückw Ausl' erstellen und in geprüfter Form 2-fach liefern, spätestens 2 Wochen vor Einbringen des Betons. Die Auswahl des Prüfingenieurs trifft der AN. Das Prüfhonorar wird nicht gesondert vergütet.
Menge: 1,000 Psch
DIN276_18: 599

**07.01.0020 Statischer Nachweis Sonderfundament Lichtmast LPH 9m**
*** Pauschalposition
Standsicherheitsnachweis mit Schal- und Bewehrungsplan
für Bauteil 'Sonderfundament für Lichtmast LPH 9m' erstellen und in geprüfter Form 2-fach liefern, spätestens 2 Wochen vor Einbringen des Betons. Die Auswahl des Prüfingenieurs trifft der AN. Das Prüfhonorar wird nicht gesondert vergütet.
Menge: 1,000 Psch
DIN276_18: 599

**07.01.0030 Statischer Nachweis Fundament Lichtmast LPH 6m**
*** Pauschalposition
Standsicherheitsnachweis mit Schal- und Bewehrungsplan für Bauteil 'Fundament für Lichtmast LPH 6m / rückw Ausl' erstellen und in geprüfter Form 2-fach liefern, spätestens 2 Wochen vor Einbringen des Betons. Die Auswahl des Prüfingenieurs trifft der AN. Das Prüfhonorar wird nicht gesondert vergütet.
Menge: 1,000 Psch
DIN276_18: 599

**07.01.0040 Statischer Nachweis Sonderfundament Lichtmast LPH 6m**
*** Pauschalposition
Standsicherheitsnachweis mit Schal- und Bewehrungsplan
für Bauteil 'Sonderfundament für Lichtmast LPH 6m' erstellen und in geprüfter Form 2-fach liefern, spätestens 2 Wochen vor Einbringen des Betons. Die Auswahl des Prüfingenieurs trifft der AN. Das Prüfhonorar wird nicht gesondert vergütet.
Menge: 1,000 Psch
DIN276_18: 599

**07.01.0050 Statischer Nachweis Fundament Lichtmast LPH 5m**
*** Pauschalposition
Standsicherheitsnachweis mit Schal- und Bewehrungsplan für Bauteil 'Fundament für Lichtmast LPH 5m' erstellen und in geprüfter Form 2-fach liefern, spätestens 2 Wochen vor Einbringen des Betons. Die Auswahl des Prüfingenieurs trifft der AN. Das Prüfhonorar wird nicht gesondert vergütet.
Menge: 1,000 Psch
DIN276_18: 599

**07.01.0060 Werkstatt- und Montageplanung**
*** Pauschalposition
Pauschale für die Vorlage der Werkstatt- und Montageplanung für die gesamte Straßenbeleuchtungsanlage.
Menge: 1,000 Psch
DIN276_18: 599

**07.01.0070 Einmessung / Bestandsunterlagen**
*** Pauschalposition
Pauschale für die Einmessung der
Straßenbeleuchtungsanlage sowie die Vorlage der
Bestandsunterlagen.
Es gelten die Festlegungen der Einmessungsvorschrift
und der Zusätzlichen Technischen Vertragsbedingungen
des Tiefbau- und Verkehrsamtes Erfurt. Beide Unterlagen
können über die Web-Seite der Landeshauptstadt Erfurt
kostenfrei heruntergeladen werden.
Menge: 1,000 Psch
DIN276_18: 599

**07.01.0080 Inbetriebnahme / Funktionsprüfungen**
*** Pauschalposition
Pauschale für Inbetriebnahme und Funktionsprüfungen der
gesamten Straßenbeleuchtungsanlage einschließlich
Protokollierung gemäß den Richtlinien zur Errichtung
von Straßenbeleuchtungsanlagen des Tiefbau- und
Verkehrsamtes Erfurt. Die Richtlinie kann über
die Web-Seite der Landeshauptstadt Erfurt kostenfrei
heruntergeladen werden.

Die Inbetriebnahme erfolgt in Abschnitten.
Für die abschnittsweise zu erstellenden Kabelanschlüsse an die Bestandsanlage sind separate Inbetriebnahme Prüfungen durchzuführen. Hierfür ist die Freischaltung der Bestandsanlage und die Wiederinbetriebsetzung der Bestandsanlage an einem Arbeitstag durchzuführen. Der störungsfreie und dauerhafte Betrieb der Bestandsbeleuchtungsanlage muss gewährleistet sein. Die einzelnen Stromkreise sind gemäß DIN VDE 0100 Teil 600 zu prüfen. Die Prüfergebnisse sind in Protokollen darzulegen und inkl. der Errichtererklärung in zu übergebenden. Die Unterlagen der abschnittweisen Inbetriebnahmen sind in die Anlagendokumentationen der Revisionsunterlage einzufügen.
Menge: 1,000 Psch
DIN276_18: 599

**07.01.0090 Revisionsunterlage**
*** Pauschalposition
Pauschale für die Vorlage der Revisionsunterlage der
gesamten Straßenbeleuchtungsanlage gemäß den
Richtlinien zur Errichtung von
Straßenbeleuchtungsanlagen des Tiefbau- und
Verkehrsamtes Erfurt. Die Richtlinie kann über die
Web-Seite der Landeshauptstadt
Erfurt kostenfrei heruntergeladen werden.

Die Anlagendokumentation ist Papier, 3-fach sortiert in Ordnern mit Inhaltsverzeichnis abzuliefern. Zusätzliche Übergabe der Revisionsunterlagen elektronisch mit analoger Ordnerstruktur zur Papierunterlage.

Inhalt der Unterlage:
- Stromlaufpläne,
- Kabelverlegepläne/Kabellisten,
- VDE Meß-/Prüfprotokolle,
- Fachunternehmererklärung,
- Gerätedokumentation/Funktionsbeschreibungen,
- Wartungs- und Betriebsanleitungen,
- vollständige und aussagekräftige Fotodokumentation: aller Einbauten, die nach Abschluss der Oberflächenarbeiten verdeckt sind,
(Fundamente, Kabeltrassen, Muffen, Endkappen)
- Materiallieferscheine (in Kopie).

Bildformat: 13x10 (4:3, Digitalkameraformat), Datei-Format: *.jpg, Kennzeichnung: Dateiname, Erläuterung pro Bild: Aufnahmedatum, Standort, ggf. Blickrichtung ggf. Detailinformationen zu den zu erkennenden Einbauteilen.
Menge: 1,000 Psch
DIN276_18: 599

#### Abschnitt 07.02 Abbruch- und Demontagearbeiten

*Hinweis: Hinweistext*
Nach Freigabe durch AG sind folgende Lichtpunkte abzubrechen:

Martin-Andersen-Nexö-Straße: 3370-A080, 3370-A100,
3470-A080 bis A010, 3470-E010 bis E070, 3470-E100,

Kreuzung Arnstädter Straße / Carl-Spier-Straße / Martin-Andersen-Nexö-Straße: 3740-A010 bis A020, 3740-B030 bis B050, 3740-F010 bis F020

**07.02.0010 Demontage LED-Ansatzleuchte zur Übergabe**
Nach Freigabe durch den AG vorhandene LED-Ansatzleuchte, im Rahmen einer Totalabbruchmaßnahme beschädigungsfrei zur Übergabe an AG demontieren, Ausführung im Freien, Arbeitshöhe bis 10m, Geräteeinsatz ist möglich, aufgenommene Stoffe zur Wiederverwendung sortieren, sammeln, wiederverwendbare Stoffe säubern, aufladen, zur Lagerstelle des AG fördern und lagern, Förderweg bis 10 km.

Lichtpunkte 3370-A080, 3740-B040
Menge: 3,000 St
DIN276_18: 594

**07.02.0020 Demontage Ansatzleuchte H 10 m zur Übergabe oder Entsorgung**
Nach Freigabe durch den AG vorhandene Ansatzleuchte, Bauform rechteckig, Betriebsgerät in Leuchte, einschl. einem Leuchtmittel HST 150W, im Rahmen einer Totalabbruchmaßnahme beschädigungsfrei zur Übergabe an AG demontieren, Ausführung im Freien, Arbeitshöhe bis 10m, Geräteeinsatz ist möglich, aufgenommene Stoffe zur Wiederverwendung sortieren, sammeln, wiederverwendbare Stoffe säubern, aufladen, zur Lagerstelle des AG fördern und lagern, Förderweg bis 10 km. Nicht wiederverwendbare Stoffe zur Entsorgung sortieren, sammeln, auf LKW des AN laden, Mengenermittlung nach Aufmaß, Entsorgung wird gesondert vergütet.
Menge: 31,000 St
DIN276_18: 594

**07.02.0030 Demontage Ansatzleuchte H 5 m zur Übergabe oder Entsorgung**
Nach Freigabe durch den AG vorhandene Ansatzleuchte, Bauform rechteckig, Betriebsgerät in Leuchte, einschl. einem Leuchtmittel HSE/HST 50W, im Rahmen einer Totalabbruchmaßnahme beschädigungsfrei zur Übergabe an AG demontieren, Ausführung im Freien, Arbeitshöhe bis 5 m, Geräteeinsatz ist möglich, aufgenommene Stoffe zur Wiederverwendung sortieren, sammeln, wiederverwendbare Stoffe säubern, aufladen, zur Lagerstelle des AG fördern und lagern, Förderweg bis 10 km. Nicht wiederverwendbare Stoffe zur Entsorgung sortieren, sammeln, auf LKW des AN laden, Mengenermittlung nach Aufmaß, Entsorgung wird gesondert vergütet.
Menge: 12,000 St
DIN276_18: 594

**07.02.0040 Ausleger abbrechen Geräteeinsatz mgl. laden LKW AN**
Abbruch Ausleger aus Stahl, 1-fach, Ausladung bis 1,25 m, im Rahmen einer Totalabbruchmaßnahme, Ausführung im Freien, Arbeitshöhe bis 10 m, Geräteeinsatz ist möglich, aufgenommene Stoffe zur Wiederverwendung sortieren, sammeln, wiederverwendbare Stoffe säubern, aufladen, zur Lagerstelle des AG fördern und lagern, Förderweg bis 10 km, nicht wiederverwendbare Stoffe laden.
Menge: 44,000 St
DIN276_18: 594

**07.02.0050 Entfernen Lichtmast Stahl Fundament Beton 1-1,5m3 wiederverwendb Stoffe reinigen aufladen lagern 10km**
Entfernen von Lichtmast aus Stahl, mit Fundamenten aus Beton, Nennhöhe 10 m, Länge Erdstück/Eingrabtiefe 1,5 m, Volumen Fundament über 1 bis 1,5 m3, aufgenommene Stoffe zur Wiederverwendung sortieren, sammeln, wiederverwendbare Stoffe säubern, aufladen, zur Lagerstelle des AG fördern und lagern, Förderweg bis 10 km, nicht wiederverwendbare Stoffe laden.
Menge: 2,000 St
DIN276_18: 594

**07.02.0060 Entfernen Lichtmast Stahl Fundament Beton 0,5-1m3 wiederverwendb Stoffe reinigen aufladen lagern 10km**
Entfernen von Lichtmast aus Stahl, mit Fundamenten aus Beton, Nennhöhe 8 m, Länge Erdstück/Eingrabtiefe 1,2 m, Volumen Fundament über 0,5 bis 1 m3, aufgenommene Stoffe zur Wiederverwendung sortieren, sammeln, wiederverwendbare Stoffe säubern, aufladen, zur Lagerstelle des AG fördern und lagern, Förderweg bis 10 km, nicht wiederverwendbare Stoffe laden.
Menge: 1,000 St
DIN276_18: 594

**07.02.0070 Entfernen Lichtmast Stahl Fundament Beton 0,5m3 wiederverwendb Stoffe reinigen aufladen lagern 10km**
Entfernen von Lichtmast aus Stahl, mit Fundamenten aus Beton, Nennhöhe 5 m, Länge Erdstück/Eingrabtiefe 0,8 m, Volumen Fundament bis 0,5 m3, aufgenommene Stoffe zur Wiederverwendung sortieren, sammeln, wiederverwendbare Stoffe säubern, aufladen, zur Lagerstelle des AG fördern und lagern, Förderweg bis 10 km, nicht wiederverwendbare Stoffe laden.
Menge: 1,000 St
DIN276_18: 594

**07.02.0080 Entfernen Lichtmast Beton Fundament Beton 1-2m3**
Entfernen von Lichtmast aus Beton, mit Fundamenten aus Beton, Nennhöhe 10 m, Länge Erdstück/Eingrabtiefe bis 2m, Volumen Fundament über 1 bis 2 m3, anfallende Stoffe laden.
Menge: 15,000 St
DIN276_18: 594

*Hinweis: Hinweistext*
Demontage Lichtpunkte 3740-A010 und A020, 3740-B030 und B050, 3740-F010 bis F030 (Systemmast Hess/Colorado 700)

Lichtpunkt 3740-F030 ist im Baufeld umzusetzen

**07.02.0090 Demontage Hängeleuchte zur Übergabe**
Nach Freigabe durch den AG vorhandene Hängeleuchte, Gehäuse aus Aluminiumdruckguss, Bauform Glocke, einschl. 2 Leuchtmittel HSE 100W, im Rahmen einer Totalabbruchmaßnahme beschädigungsfrei zur Übergabe an AG demontieren, Ausführung im Freien, Arbeitshöhe bis 8m, Geräteeinsatz ist möglich, aufgenommene Stoffe zur Wiederverwendung sortieren, sammeln, wiederverwendbare Stoffe säubern, aufladen, zur Lagerstelle des AG fördern und lagern, Förderweg bis 10 km.
Menge: 7,000 St
DIN276_18: 594

**07.02.0100 Entfernen Systembogenmast Stahl Fundament Beton 1-1,5m3 wiederverwendb Stoffe reinigen aufladen lagern 10km**
Entfernen von Systembogenmast aus Stahl, mit Fundamenten aus Beton, freie Länge 9,15 m, Länge Erdstück/Eingrabtiefe 1,25 m, Volumen Fundament über 1 bis 1,5 m3, Ausladung Bogenausleger 1-fach 1,5m,  aufgenommene Stoffe zur Wiederverwendung sortieren, sammeln, wiederverwendbare Stoffe säubern, aufladen, zur Lagerstelle des AG fördern und lagern, Förderweg bis 10 km, nicht wiederverwendbare Stoffe laden.
Menge: 7,000 St
DIN276_18: 594

*Hinweis: Hinweistext*
Entsorgung nicht wiederverwendbarer Hochdruck-Entladungslampen und Ansatzleuchten

**07.02.0110 Abfall gefährlich AVV200121* schadstoffbelastet LKW AN transp. entsorgen Vergüt.Entsorg. AN**
STLB-Bau 2024-10 087
Siedlungsabfälle, getrennt gesammelte Fraktionen,
gefährlich, Abfallschlüssel nach AVV (Abfallverzeichnis-Verordnung) 200121* Leuchtstoffröhren und andere quecksilberhaltige Abfälle,
schadstoffbelastet, Schadstoff Quecksilber, Schadstoff 2 Kupfer,
auf Fahrzeug lagernd, mit LKW des AN transportieren, entsorgen, max. Gesamtgewicht ohne Beschränkung, zum zugelassenem Lager oder zur Anlage nach Wahl des AN, Sammelentsorgungsnachweis gemäß Nachweisverordnung ist erforderlich, Vergütung der Entsorgung übernimmt AN, Mengenermittlung nach Aufmaß.
Menge: 1,000 kg
Leistungsbereichkatalog: 087
DIN276_18: 596

**07.02.0120 Abfall nicht gefährlich AVV160214 nicht schadstoffbelastet LKW AN transp. entsorgen Vergüt.Entsorg. AN**
STLB-Bau 2024-10 087
Abfälle aus elektrischen und elektronischen Geräten,
nicht gefährlich, Abfallschlüssel nach AVV (Abfallverzeichnis-Verordnung) 160214 gebrauchte Geräte,
nicht schadstoffbelastet,
auf Fahrzeug lagernd, mit LKW des AN transportieren, entsorgen, max. Gesamtgewicht ohne Beschränkung, zum zugelassenem Lager oder zur Anlage nach Wahl des AN, Vergütung der Entsorgung übernimmt AN, Mengenermittlung nach Aufmaß.
Menge: 650,000 kg
Leistungsbereichkatalog: 087
DIN276_18: 596

*Hinweis: Hinweistext*
Entsorgung nicht wiederverwendbarer Ausleger und Maste aus Stahl, Entsorgung Maste und Fundamente aus Beton

**07.02.0130 Abfall nicht gefährlich AVV170405 nicht schadstoffbelastet LKW AN transp. entsorgen Vergüt.Entsorg. AN**
STLB-Bau 2024-10 087
Bau- und Abbruchabfälle, Metalle,
nicht gefährlich, Abfallschlüssel nach AVV (Abfallverzeichnis-Verordnung) 170405 Eisen/Stahl,
nicht schadstoffbelastet,
auf Fahrzeug lagernd, mit LKW des AN transportieren, entsorgen, max. Gesamtgewicht bis 7,5 t, zum zugelassenem Lager oder zur Anlage nach Wahl des AN, Vergütung der Entsorgung übernimmt AN.
Menge: 0,500 t
Leistungsbereichkatalog: 087
DIN276_18: 596

**07.02.0140 Abfall nicht gefährlich AVV170101 nicht schadstoffbelastet Z0 LKW AN transp. entsorgen Vergüt.Entsorg. AN**
STLB-Bau 2024-10 087
Bau- und Abbruchabfälle, Beton, Ziegel, Fliesen und Keramik,
nicht gefährlich, Abfallschlüssel nach AVV (Abfallverzeichnis-Verordnung) 170101 Beton,
nicht schadstoffbelastet, Zuordnung LAGA Z 0 (uneingeschränkter Einbau),
auf Fahrzeug lagernd, mit LKW des AN transportieren, entsorgen, max. Gesamtgewicht bis 7,5 t, zum zugelassenem Lager oder zur Anlage nach Wahl des AN, Vergütung der Entsorgung übernimmt AN.
Menge: 65,000 t
Leistungsbereichkatalog: 087
DIN276_18: 596

*Hinweis: Hinweistext*
Demontage und Entsorgung Kabel

**07.02.0150 Niederspannungskabel Alu 25mm2 maxAnzLeiter 4 St abbrechen nicht schadstoffbelastet v.Hand laden transp. LKW AN entsorgen AVV170411 Vergüt.Entsorg. AN**
STLB-Bau 2024-10 084
Abbruch Niederspannungskabel, Kabelleiter aus Aluminium, Leiterquerschnitt 25 mm2,
max. Leiteranzahl '4' St,
im Rahmen einer Totalabbruchmaßnahme, nicht schadstoffbelastet,
Abfall ist nicht gefährlich, vorwiegende Verlegeart in vorh. Graben/geteilter Kabelkanalformstein, Freilegung wird gesondert vergütet, Ausführung im Freien, Arbeitshöhe bis 2 m, Abbruch von Hand/mit handgeführten Kleingeräten,
aufgenommene Stoffe sammeln, auf LKW des AN laden, transportieren, entsorgen, zum Lager oder zur Anlage nach Wahl des AN, Abfallschlüssel nach AVV (Abfallverzeichnis-Verordnung) 170411 Kabel, Mengenermittlung nach Aufmaß,
Vergütung der Entsorgung übernimmt AN.
Menge: 865,000 m
Leistungsbereichkatalog: 084
DIN276_18: 494

**07.02.0160 Niederspannungskabel Kupfer 16mm2 maxAnzLeiter 4 St abbrechen nicht schadstoffbelastet v.Hand laden transp. LKW AN entsorgen AVV170411 Vergüt.Entsorg. AN**
STLB-Bau 2024-10 084
Abbruch Niederspannungskabel, Kabelleiter aus Kupfer, Leiterquerschnitt 16 mm2,
max. Leiteranzahl '4' St,
im Rahmen einer Totalabbruchmaßnahme, nicht schadstoffbelastet,
Abfall ist nicht gefährlich, vorwiegende Verlegeart in vorh. Graben/geteilter Kabelkanalformstein, Freilegung wird gesondert vergütet, Ausführung im Freien, Arbeitshöhe bis 2 m, Abbruch von Hand/mit handgeführten Kleingeräten,
aufgenommene Stoffe sammeln, auf LKW des AN laden, transportieren, entsorgen, zum Lager oder zur Anlage nach Wahl des AN, Abfallschlüssel nach AVV (Abfallverzeichnis-Verordnung) 170411 Kabel, Mengenermittlung nach Aufmaß,
Vergütung der Entsorgung übernimmt AN.
Menge: 532,000 m
Leistungsbereichkatalog: 084
DIN276_18: 494

**07.02.0170 Niederspannungskabel Kupfer 16mm2 maxAnzLeiter 5 St abbrechen nicht schadstoffbelastet v.Hand laden transp. LKW AN entsorgen AVV170411 Vergüt.Entsorg. AN**
STLB-Bau 2024-10 084
Abbruch Niederspannungskabel, Kabelleiter aus Kupfer, Leiterquerschnitt 16 mm2,
max. Leiteranzahl '5' St,
im Rahmen einer Totalabbruchmaßnahme, nicht schadstoffbelastet,
Abfall ist nicht gefährlich, vorwiegende Verlegeart in vorh. Graben/geteilter Kabelkanalformstein, Freilegung wird gesondert vergütet, Ausführung im Freien, Arbeitshöhe bis 2 m, Abbruch von Hand/mit handgeführten Kleingeräten,
aufgenommene Stoffe sammeln, auf LKW des AN laden, transportieren, entsorgen, zum Lager oder zur Anlage nach Wahl des AN, Abfallschlüssel nach AVV (Abfallverzeichnis-Verordnung) 170411 Kabel, Mengenermittlung nach Aufmaß,
Vergütung der Entsorgung übernimmt AN.
Menge: 65,000 m
Leistungsbereichkatalog: 084
DIN276_18: 494

#### Abschnitt 07.03 Bauzeitliche provisorische Beleuchtung

*Hinweis: Hinweistext*
Der Betrieb der vorhandenen Straßenbeleuchtung ist in den Bereichen mit öffentlichem Verkehr während des Baugeschehens aufrecht zu erhalten. Ist diese Verfahrensweise aus technologischen Gründen nicht durchführbar, hat der Bauausführende eine provisorische Beleuchtungsanlage zur Gewährleistung der Verkehrssicherungspflicht zu errichten und bis zur Inbetriebnahme der neuen Straßenbeleuchtung vorzuhalten, zu betreiben, instand zu halten, ggf. im Baufeld umzusetzen und zu räumen. Die gesamte Beleuchtungsanlage verbleibt im Eigentum des Auftragnehmers.

Bauzeitliche provisorische Beleuchtung eines öffentlichen Verkehrsweges der Breite 6m entlang der Martin-Andersen-Nexö-Straße in Beleuchtungsklasse P3  nach DIN EN 13201 Straßenbeleuchtung, einseitige Anordnung, Lichtpunkthöhe 8,2m, Lichtpunktabstand maximal 50m längs. Dabei ist die maximale Spannweite der Freileitung zu beachten.

**07.03.0010 Fertigteilfundament für Lichtmast 7m freistehend**
Fertigteilfundament aus Beton C25/30 für nachfolgend beschriebenen 'Lichtmast verz Stahl konisch LPH 7m', ausreichend dimensioniert zur Aufnahme der Zugkräfte des Freiluftkabels sowie Eigen-, Schnee- und Windlast, einschließlich geprüftem statischen Nachweis zur Baustelle liefern und freistehend aufstellen.
Menge: 10,000 St
DIN276_18: 491

**07.03.0020 Lichtmast verz Stahl konisch LPH 7m**
Lichtmast als gerader Mast DIN EN 40 und DIN 18 800, mit CE-Kennzeichnung, aus Stahl Mindestqualität S235 JR, innen und außen feuerverzinkt nach DIN EN ISO 1461,
Nennhöhe H1= 7.000 mm, Eingrabtiefe H2= 1.200 mm,
Zopfdurchmesser D1= 76 mm,
statisch ausgelegt für Aufstellort Erfurt, eine Aufsatzleuchte und für Anbringung eines Freiluftkabels YTBKW-J 3x10 re Cu der Spannweite bis 50m,
200 mm unter OK Mast Montage von 2 Abspannhaken (einschraubbare offene Haken oder Ringelschwanz) an aufgeschweißten Muttern M16 oder M20, Anordnung 0° und 180°,
250 mm unter OK Mast Herstellen von 2 Bohrungen D=20 mm, als Kabeleinführung, Anordnung 0° und 180°,
mit Masttür versenkt, Türgröße 85 x 400 mm, Unterkante Tür 600 mm über Gelände, Riegelverschluss mit unverlierbarer Schraube M10, Dreikant V2A mit 12mm Kantenlänge, Gerätesteg C-Schiene mit 2 Schiebemuttern M6 und einer Erdungsschraube M8,
mit 2 Kabeleinführungsöffnungen 50 x 150 mm gegenüberliegend (Anordnung 0° und 180°), Unterkante Öffnung 500 mm unter Gelände, mit Kantenschutz, mit
Korrosionsschutzmanschette aus Stahl im Erdübergangsbereich, Länge 400 mm,
einschließlich geprüftem statischen Nachweis zur Baustelle liefern, in vorbeschriebenem Fertigteilfundament aufstellen. Bei Aufstellung ohne Leuchte ist der Mastzopf mit einer Abdeckung aus Kunststoff zu verschließen.
Menge: 10,000 St
DIN276_18: 491

**07.03.0030 Aufsatzleuchte LED Lichtstrom 7500 lm**
Aufsatzleuchte, Leuchtenanschlussmaße B/L 76/130 mm DIN EN 40-2, Schutzklasse II, Schutzart IP 65 DIN EN 60529 (VDE 0470-1), Gehäuse aus GFK, Lichtstärkeverteilung asymmetrisch für Beleuchtungsklasse P3 nach DIN EN 13201, Abdeckung aus Sicherheitsglas, klar, glatt, mit integriertem Betriebsgerät, mit werkseitiger Anschlussleitung Länge 7m, mit LED-Leuchtmittel,
Mindestlichtstrom Leuchte '7500' lm,
max. Anschlussleistung '75' W, Lebensdauer mind. 50.000 h, Lichtstromfaktor 90 % bei 25 Grad C Umgebungstemperatur, Neigung verstellbar bis 15°, liefern, auf Lichtmast in Höhe ca. 8m montieren und anschließen an Übergangskasten.
Menge: 10,000 St
DIN276_18: 491

**07.03.0040 Freitragende Abspannleitung Cu 3x10mm²**
Freitragende Abspannleitung Cu 3x10mm²
Abspannleitung zur freitragenden Abspannung mit Abspannklemmen zwischen Leuchtenträgern oder Bauwerken bis max. 50m.
Nennspannung 300/500V
Prüfspannung 2000V
YTBKW-J 3x10 re Cu mit UV beständigen Außenmantel
Verlegung als Freileitung mit Abspannklemme, Montagehöhe ca. 8m
liefern und betriebsfertig installieren
Menge: 550,000 m
DIN276_18: 491

**07.03.0050 Abspannung Lichtmast am Endpunkt Freileitung**
*** Pauschalposition
Abspannung Lichtmast am Endpunkt Freileitung provisorische Beleuchtung mit Spannseil und Widerlager zur Aufnahme Zugkraft Abspannung Freileitung.
Menge: 1,000 Psch
DIN276_18: 491

*Hinweis: Hinweistext*
Masthalterung und Abspannklemme für Leuchtenmast Bestand sowie Lichtmast prov. Beleuchtung.

**07.03.0060 Abspannklemme Freitragende Abspannleitung**
Abspannklemme zur Abspannung Freitragende Abspannleitung mit zulässiger Zugbelastung bis 7,5 kN, Spannbereich 16,5-24mm, Öse 26mmx113mm,
Montagehöhe bis ca. 8m, liefern und betriebsfertig montieren.
Menge: 20,000 St
DIN276_18: 491

**07.03.0070 Halterung für Abspannklemme für Lichtmast**
Halterung für Abspannklemme für Lichtmast mit Montagehöhe ca. 8m für 2 Abspannklemmen bzw. Abspannung Lichtmast, 180° versetzt.
liefern und betriebsfertig am Mast montieren.
Menge: 11,000 St
DIN276_18: 491

**07.03.0080 Übergangskasten GFK Masteinbau IP54**
STLB-Bau 2024-10 058
Kabelübergangskasten aus GFK, für Masteinbau, Schutzklasse II, Schutzart IP 54 DIN EN 60529 (VDE 0470-1), für Türgröße B/H 85/400 mm, mit 3 Kabeleinführungen für Kabel bis 5 x 16, mit 2 Kabelabgängen für Kabel bis 5 x 2,5, ein Sicherungssockel DIN 57635 (VDE 0635), 500 V mit Gewinde D01 und Sicherungseinsatz.
Menge: 10,000 St
Leistungsbereichkatalog: 058
DIN276_18: 546

**07.03.0090 Kabel NYY-J 3x10RE vorh.Rohr/Unterflurkanal**
STLB-Bau 2024-10 053
Kabel DIN VDE 0276-603 (VDE 0276-603) NYY-J 3 x 10 RE, Cu-Zahl 288, in vorh. Rohre/Unterflurkanäle.
Menge: 50,000 m
Leistungsbereichkatalog: 053
DIN276_18: 444

*Hinweis: Hinweistext*
Anschluss an vorhandenen Lichtmast

**07.03.0100 Kabel YTBKW-J 3x10 3x10RE anschließen**
STLB-Bau 2023-10 053
Kabel DIN VDE 0276-603 (VDE 0276-603) NYY-J 3 x 10 RE, Cu-Zahl 288, nur anschließen an beigestellte Betriebsmittel, einschl. Verbindungsmittel.
Menge: 3,000 St
Leistungsbereichkatalog: 053
DIN276_18: 491

**07.03.0110 Erstprüfung provisorische Beleuchtungsanlage**
Erstprüfung der Anlage einschließlich Übergabe der Prüfprotokolle, mindestens bestehend aus:
-  Meßprotokolle Schleifen- und Isolationswiderstände
-  Bescheinigung über DIN/VDE-gemäße Installation
-  Prüfung nach DIN VDE 0100 Teil 610.
Menge: 3,000 St
DIN276_18: 491

**07.03.0120 Monatliche Überprüfung der gesamten provisorischen Beleuchtung**
Monatliche Überprüfung der gesamten provisorischen Beleuchtung nach den technischen Richtlinien und Anfertigung eines Prüfprotokolls.
Menge: 24,000 St
DIN276_18: 491

**07.03.0130 Inbetriebnahme**
*** Pauschalposition
Pauschale für die Inbetriebnahme der gesamten Anlage im
Beisein von Vertretern des Bauherrn. Bei in sich abgeschlossenen Anlagenteilen sind Teilinbetriebnahmen möglich. Es ist mit mindestens 3 Abnahmebereichen zu kalkulieren.
Menge: 1,000 Psch
DIN276_18: 491

**07.03.0140 Beleuchtung 10 Lichtquellen 75W vorhalten**
Beleuchtung des öffentlichen Verkehrsbereiches mit 10 Lichtquellen, Leistung je Lichtquelle 75 W, vorhalten,
Positionsmenge = Produkt aus '1 St Provisorium bestehend aus allen in diesem Abschnitt des Leistungsverzeichnisses beschriebenen Elementen' (Vorhaltemenge)

mal '24 Mt' (Vorhaltedauer)
.
Menge: 24,000 StMt
DIN276_18: 491

**07.03.0150 Beleuchtung 10 Lichtquellen 75W instand halten**
Beleuchtung des öffentlichen Verkehrsbereiches mit 10 Lichtquellen, Leistung je Lichtquelle 75 W, instand halten DIN 31051,
Umfang Wartung 'Monatliche Wartung einschl. Ersatz von defekten Betriebsmitteln nach Erfordernis'

Umfang Inspektion 'Prüfung der Anlage nach DIN VDE 0100 Teil 610'

Positionsmenge = Produkt aus '1 St Provisorium bestehend aus allen in diesem Abschnitt des Leistungsverzeichnisses beschriebenen Elementen' (Instandhaltemenge)

mal '24 Mt' (Instandhaltedauer)
.
Menge: 24,000 StMt
DIN276_18: 491

**07.03.0160 Beleuchtung 10 Lichtquellen 75W umsetzen**
Beleuchtung des öffentlichen Verkehrsbereiches mit 10 Lichtquellen, Leistung je Lichtquelle 75W, umsetzen.
Menge: 2,000 St
DIN276_18: 491

**07.03.0170 Beleuchtung 10 Lichtquellen 75W räumen**
In diesem Abschnitt des Leistungsverzeichnisses beschriebene Beleuchtung des öffentlichen Verkehrsbereiches mit 10 Lichtquellen, Leistung je Lichtquelle 75W, räumen.
Menge: 1,000 St
DIN276_18: 491

#### Abschnitt 07.04 Vorarbeiten / Aufbruch

*Hinweis: Hinweistext*
Der Aufbruch der befestigen Flächen ist im LT 08 enthalten.

#### Abschnitt 07.05 Erdarbeiten

*Hinweis: Hinweistext*
Lichtmastfundamente

**07.05.0010 Baugrube herstellen für Fundament Lichtmast LPH 9m**
Baugrube herstellen für Fundament Lichtmast der Lichtpunkthöhe 9m. Beschreibung der Homogenbereiche nach Unterlagen des AG.
Abmessung Fundament ca. B x L 0,8 x 0,8 m
Baugrubentiefe über 1,5 bis 1,7 m.
Materialklasse 'BM-F3'

Aushub der Verwertung nach Wahl des AN zuführen.
Abgerechnet wird senkrecht über der Grundfläche des
Fundamentes.
Handschachtung bei Näherungen von Kabeln,
Einbauobjekten, an Bauwerken sowie im Wurzelbereich von
Bäumen ist in den Einheitspreis einzukalkulieren.
Menge: 23,500 m3
DIN276_18: 511

**07.05.0020 Baugrube herstellen für Fundament Lichtmast LPH 6m**
Baugrube herstellen für Fundament Lichtmast der Lichtpunkthöhe 6m. Beschreibung der Homogenbereiche nach Unterlagen des AG.
Abmessung Fundament B x L ca. 0,7 x 0,7 m
Baugrubentiefe bis 1,2 m.
Materialklasse 'BM-F3'

Aushub der Verwertung nach Wahl des AN zuführen.
Abgerechnet wird senkrecht über der Grundfläche des
Fundamentes.
Handschachtung bei Näherungen von Kabeln,
Einbauobjekten, an Bauwerken sowie im Wurzelbereich von
Bäumen ist in den Einheitspreis einzukalkulieren.
Menge: 21,500 m3
DIN276_18: 511

**07.05.0030 Baugrube herstellen für Fundament Lichtmast LPH 5m**
Baugrube herstellen für Fundament Lichtmast der Lichtpunkthöhe 5m. Beschreibung der Homogenbereiche nach Unterlagen des AG.
Abmessung Fundament B x L ca. 0,6 x 0,6 m
Baugrubentiefe über 1,0 bis 1,1 m.
Materialklasse 'BM-F3'

Aushub der Verwertung nach Wahl des AN zuführen.
Abgerechnet wird senkrecht über der Grundfläche des
Fundamentes.
Handschachtung bei Näherungen von Kabeln,
Einbauobjekten, an Bauwerken sowie im Wurzelbereich von
Bäumen ist in den Einheitspreis einzukalkulieren.
Menge: 0,750 m3
DIN276_18: 511

*Hinweis: Hinweistext*
Sauberkeitsschicht am Hülsenboden der Einzelfundamente für Lichtmaste

**07.05.0040 Schotter-Splitt-Brechsand-Gemisch Sauberkeitsschicht einbauen verdichten D 15-20cm**
STLB-Bau 2024-10 002
Schotter-Splitt-Brechsand-Gemisch, Körnung 0/45, liefern, für Sauberkeitsschichten, profilgerecht einbauen und verdichten, in Graben, Schichtdicke über 15 bis 20 cm.
Menge: 5,000 m3
Leistungsbereichkatalog: 002
DIN276_18: 524

**07.05.0050 Kabelschutzrohr PE-HD-Verbundrohr flexibel AD 110mm**
Kabelschutzrohr als Verbundrohr aus PE-HD DIN 8075, Maße DIN 16961-1 in Sandwich-Bauweise, flexibel, Nenn-Außendurchmesser 110 mm, für Anwendung in
Beton und Erdreich, als Kabeleinführung in Mastfundament liefern, in Teillängen ca. 0,5 m einbauen.
Menge: 65,000 m
DIN276_18: 522

**07.05.0060 Fundamentrohr PE-HD DN350 L 1300 mm**
STLB-Bau 2024-10 058
Fundamentrohr mit Abdeckung, aus PE-HD, gerippt, mit 2-seitigem Kabelauslass, DN 350,
Länge '1300' mm,
Länge des Erdstückes/Eingrabtiefe 1,5 m.
Menge: 21,000 St
Leistungsbereichkatalog: 058
DIN276_18: 522

**07.05.0070 Fundament für Lichtmast LPH 9m**
Herstellen eines Fundamentes für Lichtmast der Lichtpunkthöhe 9 m gemäß Richtlinie zur Errichtung von
Straßenbeleuchtungsanlagen des AG, Hülsenboden offen, mit vorbeschriebenem 'Fundamentrohr PE-HD DN350 L 1300 mm' als Mastaussparung, mit vorbeschriebenem 'Kabelschutzrohr PE-HD-Verbundrohr flexibel AD 110mm' Herstellen von 2 Kabelzuführungen. Fundament statisch und konstruktiv ausgelegt für Standort und nachfolgend beschriebenen 'Lichtmast verz Stahl konisch LPH 9m / rückw Ausl'. Betonfundament einschließlich erforderlicher Bewehrung nach statisch-konstruktiven Erfordernissen mit Schalung herstellen, Schalung vorhalten und beseitigen.
Menge: 20,000 St
DIN276_18: 522

**07.05.0080 Sonderfundament für Lichtmast LPH 9m**
Herstellen eines Fundamentes für Lichtmast der Lichtpunkthöhe 9 m gemäß Richtlinie zur Errichtung von
Straßenbeleuchtungsanlagen des AG, Hülsenboden offen, mit vorbeschriebenem 'Fundamentrohr PE-HD DN350 L 1300 mm' als Mastaussparung, mit vorbeschriebenem 'Kabelschutzrohr PE-HD-Verbundrohr flexibel AD 110mm' Herstellen von 3 Kabelzuführungen. Fahrbahnseitig neben der Hülse das Betonfundament erweitern und Herstellen von 4 weiteren Leerrohrdurchführungen AD 110mm, alle mit mind. 100 mm beidseitigem Überstand zum Anschluss der weiterführenden Kabelschutzrohre. Fundament statisch und konstruktiv ausgelegt für Standort und nachfolgend beschriebenen 'Lichtmast verz Stahl konisch LPH 9m / Kombi LSA'. Betonfundament einschließlich erforderlicher Bewehrung nach statisch-konstruktiven Erfordernissen mit Schalung herstellen, Schalung vorhalten und beseitigen.
Menge: 1,000 St
DIN276_18: 522

**07.05.0090 Fundamentrohr PE-HD DN300 L 800 mm**
STLB-Bau 2024-10 058
Fundamentrohr mit Abdeckung, aus PE-HD, gerippt, mit 2-seitigem Kabelauslass, DN 300,
Länge '800' mm,
Länge des Erdstückes/Eingrabtiefe 1 m.
Menge: 38,000 St
Leistungsbereichkatalog: 058
DIN276_18: 522

**07.05.0100 Fundament für Lichtmast LPH 6 m**
Herstellen eines Fundamentes für Lichtmast der Lichtpunkthöhe 6 m gemäß Richtlinie zur Errichtung von Straßenbeleuchtungsanlagen des AG, Hülsenboden offen, mit vorbeschriebenem 'Fundamentrohr PE-HD DN300 L 800 mm' als Mastaussparung, mit vorbeschriebenem 'Kabelschutzrohr PE-HD-Verbundrohr flexibel AD 110mm' Herstellen von 2 Kabelzuführungen. Fundament statisch und konstruktiv ausgelegt für Standort und nachfolgend beschriebenen 'Lichtmast verz Stahl konisch LPH 6m / rückw Ausl'. Betonfundament einschließlich erforderlicher Bewehrung nach statisch-konstruktiven Erfordernissen mit Schalung herstellen, Schalung vorhalten und beseitigen.
Menge: 20,000 St
DIN276_18: 522

**07.05.0110 Sonderfundament für Lichtmast LPH 6 m**
Herstellen eines Fundamentes für Lichtmast der Lichtpunkthöhe 6 m gemäß Richtlinie zur Errichtung von Straßenbeleuchtungsanlagen des AG, Hülsenboden offen, mit vorbeschriebenem 'Fundamentrohr PE-HD DN300 L 800 mm' als Mastaussparung, mit vorbeschriebenem 'Kabelschutzrohr PE-HD-Verbundrohr flexibel AD 110mm' Herstellen von 2 Kabelzuführungen. Fahrbahnseitig neben der Hülse das Betonfundament erweitern und Herstellen von 4 weiteren Leerrohrdurchführungen AD 110mm, alle mit mind. 100 mm beidseitigem Überstand zum Anschluss der weiterführenden Kabelschutzrohre. Fundament statisch und konstruktiv ausgelegt für Standort und nachfolgend beschriebenen 'Lichtmast verz Stahl konisch LPH 6m'. Betonfundament einschließlich erforderlicher Bewehrung nach statisch-konstruktiven Erfordernissen mit Schalung herstellen, Schalung vorhalten und beseitigen.
Menge: 18,000 St
DIN276_18: 522

**07.05.0120 Fundamentrohr PE-HD DN300 L 600 mm**
STLB-Bau 2024-10 058
Fundamentrohr mit Abdeckung, aus PE-HD, gerippt, mit 2-seitigem Kabelauslass, DN 300,
Länge '600' mm,
Länge des Erdstückes/Eingrabtiefe 0,8 m.
Menge: 2,000 St
Leistungsbereichkatalog: 058
DIN276_18: 522

**07.05.0130 Fundament für Lichtmast LPH 5 m**
Herstellen eines Fundamentes für Lichtmast der Lichtpunkthöhe 5 m gemäß Richtlinie zur Errichtung von Straßenbeleuchtungsanlagen des AG, Hülsenboden offen, mit vorbeschriebenem 'Fundamentrohr PE-HD DN300 L 600 mm' als Mastaussparung, mit vorbeschriebenem 'Kabelschutzrohr PE-HD-Verbundrohr flexibel AD 110mm' Herstellen von 2 Kabelzuführungen. Fundament statisch und konstruktiv ausgelegt für Standort und nachfolgend beschriebenen 'Lichtmast verz Stahl konisch LPH 5m'. Betonfundament einschließlich erforderlicher Bewehrung nach statisch-konstruktiven Erfordernissen mit Schalung herstellen, Schalung vorhalten und beseitigen.
Menge: 2,000 St
DIN276_18: 522

**07.05.0140 Aufstellen Lichtmast LPH 9m**
Aufstellen des 'Lichtmast verz Stahl konisch LPH 9m' bzw. 'Lichtmast verz Stahl konisch LPH 9m / rückw Ausl' oder 'Lichtmast verz Stahl konisch LPH 9m / Kombi LSA' mit Erdstück im Hülsenfundament und ausrichten. Einbringen einer feinkörnigen Sand-Kiesfüllung in Zwischenraum zwischen Fundamentrohr und Außenwandung Lichtmast, im Kabeleinführungsbereich Sandbettung 2-lagig 5 cm vor und 5 cm nach Kabeleinzug, durch Einschwemmen gut verdichtet. Oberhalb Sand-Kiesfüllung Herstellen einer Abschlusskappe aus Zementmörtel gemäß Richtlinie zur Errichtung von Straßenbeleuchtungsanlagen des AG als Ummantelung des Masts im Fundamentrohr, Höhe ca. 10 cm.
Menge: 21,000 St
DIN276_18: 522

**07.05.0150 Aufstellen Lichtmast LPH 6m**
Aufstellen des 'Lichtmast verz Stahl konisch LPH 6m' bzw. 'Lichtmast verz Stahl konisch LPH 6m / rückw Ausl' mit Erdstück im Hülsenfundament und ausrichten. Einbringen einer feinkörnigen Sand-Kiesfüllung in Zwischenraum zwischen Fundamentrohr und Außenwandung Lichtmast, im Kabeleinführungsbereich Sandbettung 2-lagig 5 cm vor und 5 cm nach Kabeleinzug, durch Einschwemmen gut verdichtet. Oberhalb Sand-Kiesfüllung Herstellen einer Abschlusskappe aus Zementmörtel gemäß Richtlinie zur Errichtung von Straßenbeleuchtungsanlagen des AG als Ummantelung des Masts im Fundamentrohr, Höhe ca. 10 cm.
Menge: 38,000 St
DIN276_18: 522

**07.05.0160 Aufstellen Lichtmast LPH 5m**
Aufstellen des 'Lichtmast verz Stahl konisch LPH 5m' mit Erdstück im Hülsenfundament und ausrichten. Einbringen einer feinkörnigen Sand-Kiesfüllung in Zwischenraum zwischen Fundamentrohr und Außenwandung Lichtmast, im Kabeleinführungsbereich Sandbettung 2-lagig 5 cm vor und 5 cm nach Kabeleinzug, durch Einschwemmen gut verdichtet. Oberhalb Sand-Kiesfüllung Herstellen einer Abschlusskappe aus Zementmörtel gemäß Richtlinie zur Errichtung von Straßenbeleuchtungsanlagen des AG als Ummantelung des Masts im Fundamentrohr, Höhe ca. 10 cm.
Menge: 2,000 St
DIN276_18: 522

*Hinweis: Hinweistext*
Umsetzen Lichtpunkt 3740-F030
(Systembogenmast Hess/Colorado 700)

**07.05.0170 Fundamentrohr PE-HD DN400 L 1050 mm**
STLB-Bau 2024-10 058
Fundamentrohr mit Abdeckung, aus PE-HD, gerippt, mit 2-seitigem Kabelauslass, DN 400,
Länge '1050' mm,
Länge des Erdstückes/Eingrabtiefe 1,2 m.
Menge: 1,000 St
Leistungsbereichkatalog: 058
DIN276_18: 522

**07.05.0180 Fundament für Systembogenmast**
Herstellen eines Fundaments für Systembogenmast freie Länge 9,15 m, Länge Erdstück/Eingrabtiefe 1,25 m, Ausladung Bogenausleger 1-fach 1,5m, gemäß Richtlinie zur Errichtung von Straßenbeleuchtungsanlagen des AG, Hülsenboden offen, mit vorbeschriebenem 'Fundamentrohr PE-HD DN400 L 1050 mm' als Mastaussparung, mit vorbeschriebenem 'Kabelschutzrohr PE-HD-Verbundrohr flexibel AD 110mm' Herstellen von 2 Kabelzuführungen. Fundament statisch und konstruktiv ausgelegt für Standort und Systembogenmast. Betonfundament einschließlich erforderlicher Bewehrung nach statisch-konstruktiven Erfordernissen mit Schalung herstellen, Schalung vorhalten und beseitigen.
Menge: 1,000 St
DIN276_18: 522

**07.05.0190 Systembogenmast mit Hängeleuchte von Lagerstelle AG fördern**
Systembogenmast freie Länge 9,15 m, Länge Erdstück/Eingrabtiefe 1,25 m, Ausladung Bogenausleger 1-fach 1,5m, mit Hängeleuchte, Gehäuse aus Aluminiumdruckguss, Bauform Glocke, einschl. 2 Leuchtmittel HSE 100W von Lagerstelle des AG zum Aufstellort fördern, Förderweg bis 10 km.
Menge: 1,000 St
DIN276_18: 556

**07.05.0200 Aufstellen Systembogenmast**
Aufstellen des Systembogenmasts mit Erdstück im Hülsenfundament und ausrichten. Einbringen einer feinkörnigen Sand-Kiesfüllung in Zwischenraum zwischen Fundamentrohr (D 40 cm) und Außenwandung Lichtmast (D 22 cm), im Kabeleinführungsbereich Sandbettung 2-lagig 5 cm vor und 5 cm nach Kabeleinzug, durch Einschwemmen gut verdichtet. Oberhalb Sand-Kiesfüllung Herstellen einer Abschlusskappe aus Zementmörtel gemäß Richtlinie zur Errichtung von Straßenbeleuchtungsanlagen des AG als Ummantelung des Masts im Fundamentrohr, Höhe ca. 10 cm.
Menge: 1,000 St
DIN276_18: 522

*Hinweis: Hinweistext*
Leitungsgraben

**07.05.0210 Leitungsgraben Sohlen-B bis 0,3m T bis 1,1m OK**
Leitungsgraben profilgerecht herstellen. Straßenaufbruch wird gesondert vergütet. In eingebautem und verdichteten Boden.
Grabentiefe bis 1,1 m.
Breite der Grabensohle 0,3 m.
für 1 Rohr AD 110mm.
Aushub wird zum Verfüllen nicht verwendet.
Materialklasse 'BM-F3'

Zum Verfüllen nicht verwendeten Aushub der Verwertung
nach Wahl des AN zuführen.

Länge 200m in nördliche Stichstraßen
Menge: 66,000 m3
DIN276_18: 511

**07.05.0220 Leitungsgraben Sohlen-B bis 0,4m T bis 1,1m OK**
Leitungsgraben profilgerecht herstellen. Straßenaufbruch wird gesondert vergütet. In eingebautem und verdichteten Boden.
Grabentiefe bis 1,1 m.
Breite der Grabensohle 0,4 m.
für 2 Rohre AD 110mm in 1 bis 2 Lagen.
Aushub wird zum Verfüllen nicht verwendet.
Materialklasse 'BM-F3'

Zum Verfüllen nicht verwendeten Aushub der Verwertung
nach Wahl des AN zuführen.

Länge 1800 m
Menge: 792,000 m3
DIN276_18: 511

**07.05.0230 Leitungsgraben Sohlen-B bis 0,7m T bis 1,1m OK**
Leitungsgraben profilgerecht herstellen. Straßenaufbruch wird gesondert vergütet. In eingebautem und verdichteten Boden.
Grabentiefe bis 1,1 m.
Breite der Grabensohle 0,7 m.
für 4 Rohre AD 110mm in 1 bis 2 Lagen.
Aushub wird zum Verfüllen nicht verwendet.
Materialklasse 'BM-F3'

Zum Verfüllen nicht verwendeten Aushub der Verwertung
nach Wahl des AN zuführen.

Länge 100m GW Süd und Ost Knoten 2
Menge: 77,000 m3
DIN276_18: 511

**07.05.0240 Leitungsgraben Sohlen-B bis 1,0 T bis 1,1m OK**
Leitungsgraben profilgerecht herstellen. Straßenaufbruch wird gesondert vergütet. In eingebautem und verdichteten Boden.
Grabentiefe bis 1,1 m.
Breite der Grabensohle 1,0 m.
für 6 Rohre AD 110mm in 2 Lagen.
Aushub wird zum Verfüllen nicht verwendet.
Materialklasse 'BM-F3'

Zum Verfüllen nicht verwendeten Aushub der Verwertung
nach Wahl des AN zuführen.

Länge 5m von SBS zu KS19
Menge: 5,500 m3
DIN276_18: 511

**07.05.0250 Leitungsgraben Sohlen-B bis 0,7m T bis 1,35m OK**
Leitungsgraben profilgerecht herstellen. Straßenaufbruch wird gesondert vergütet. In eingebautem und verdichteten Boden.
Grabentiefe bis 1,35 m.
Breite der Grabensohle 0,7 m.
für 4 Rohre AD 110mm in 1 bis 2 Lagen.
Aushub wird zum Verfüllen nicht verwendet.
Materialklasse 'BM-F3'

Zum Verfüllen nicht verwendeten Aushub der Verwertung
nach Wahl des AN zuführen.

Länge 200m Straßenquerungen
Menge: 189,000 m3
DIN276_18: 511

**07.05.0260 Grabenaushub von Hand**
Grabenaushub von Hand bei Anordnung
durch den Auftraggeber
(Kabel- und Leitungskreuzungen)
Menge: 10,000 m3
DIN276_18: 511

**07.05.0270 Planum herstellen**
StL-Nr. 2410625099
Planum herstellen nach Unterlagen des AG.
Verformungsmodul 'EvD mind 25 MPa'
Menge: 1000,000 m2
DIN276_18: 511

**07.05.0280 Grabensohle verdichten EVD = mind. 25 MPa**
Grabensohle verdichten
EvD = mind. 25 MPa
DPr = mind. 97 %
Die Eigenüberwachung hat im Beisein des Bauüberwachers
des AG zu erfolgen, die Ergebnisse sind laufend zu übergeben
Menge: 1000,000 m2
DIN276_18: 511

**07.05.0290 Sand Bettungsschicht einbauen D 5-10cm**
STLB-Bau 2024-10 002
Sand, Körnung 0/2, liefern, für Bettungsschichten, profilgerecht einbauen, in Graben für Kabelschutzrohr, Schichtdicke über 5 bis 10 cm.
Menge: 100,000 m3
Leistungsbereichkatalog: 002
DIN276_18: 511

**07.05.0300 Kabelschutzrohr PE-HD-Verbundrohr flexibel AD 110mm liefern**
STLB-Bau 2024-10 051
Kabelschutzrohr als Verbundrohr aus PE-HD DIN 8075, Maße DIN 16961-1 in Sandwich-Bauweise, flexibel, 450 N, Nenn-Außendurchmesser 110 mm, einschl. Lieferung.
Menge: 200,000 m
Leistungsbereichkatalog: 051
DIN276_18: 556

**07.05.0310 Kabelschutzrohr PE-HD-Verbundrohr flexibel AD 110mm liefern 2Rohre nebeneinander Abstandhalter 1,5m**
STLB-Bau 2024-10 051
Kabelschutzrohr als Verbundrohr aus PE-HD DIN 8075, Maße DIN 16961-1 in Sandwich-Bauweise, flexibel, 450 N, Nenn-Außendurchmesser 110 mm, einschl. Lieferung, 2 Rohre nebeneinander, Abstandhalter alle 1,5 m, abgerechnet wird die verlegte Länge des Rohrbündels.
Menge: 1500,000 m
Leistungsbereichkatalog: 051
DIN276_18: 556

**07.05.0320 Kabelschutzrohr PE-HD-Verbundrohr flexibel AD 110mm liefern je 2Rohre in 2Lagen Abstandhalter 1,5m**
STLB-Bau 2024-10 051
Kabelschutzrohr als Verbundrohr aus PE-HD DIN 8075, Maße DIN 16961-1 in Sandwich-Bauweise, flexibel, 450 N, Nenn-Außendurchmesser 110 mm, einschl. Lieferung, je 2 Rohre in 2 Lagen, Abstandhalter alle 1,5 m, abgerechnet wird die verlegte Länge des Rohrbündels.
Menge: 300,000 m
Leistungsbereichkatalog: 051
DIN276_18: 556

**07.05.0330 Kabelschutzrohr PE-HD-Verbundrohr flexibel AD 110mm liefern 3Rohre nebeneinander Abstandhalter 1,5m**
STLB-Bau 2024-10 051
Kabelschutzrohr als Verbundrohr aus PE-HD DIN 8075, Maße DIN 16961-1 in Sandwich-Bauweise, flexibel, 450 N, Nenn-Außendurchmesser 110 mm, einschl. Lieferung, 3 Rohre nebeneinander, Abstandhalter alle 1,5 m, abgerechnet wird die verlegte Länge des Rohrbündels.
Menge: 10,000 m
Leistungsbereichkatalog: 051
DIN276_18: 556

**07.05.0340 Kabelschutzrohr PE-HD-Verbundrohr flexibel AD 110mm liefern je 3Rohre in 2Lagen Abstandhalter 1,5m**
STLB-Bau 2024-10 051
Kabelschutzrohr als Verbundrohr aus PE-HD DIN 8075, Maße DIN 16961-1 in Sandwich-Bauweise, flexibel, 450 N, Nenn-Außendurchmesser 110 mm, einschl. Lieferung, je 3 Rohre in 2 Lagen, Abstandhalter alle 1,5 m, abgerechnet wird die verlegte Länge des Rohrbündels.
Menge: 10,000 m
Leistungsbereichkatalog: 051
DIN276_18: 556

**07.05.0350 Kabelschutzrohr PE-HD-Verbundrohr flexibel AD 110mm liefern 4Rohre nebeneinander Abstandhalter 1,5m**
STLB-Bau 2024-10 051
Kabelschutzrohr als Verbundrohr aus PE-HD DIN 8075, Maße DIN 16961-1 in Sandwich-Bauweise, flexibel, 450 N, Nenn-Außendurchmesser 110 mm, einschl. Lieferung, 4 Rohre nebeneinander, Abstandhalter alle 1,5 m, abgerechnet wird die verlegte Länge des Rohrbündels.
Menge: 50,000 m
Leistungsbereichkatalog: 051
DIN276_18: 556

**07.05.0360 Kabelschutzrohr PE-HD-Verbundrohr flexibel AD 110mm liefern je 4Rohre in 2Lagen Abstandhalter 1,5m**
STLB-Bau 2024-10 051
Kabelschutzrohr als Verbundrohr aus PE-HD DIN 8075, Maße DIN 16961-1 in Sandwich-Bauweise, flexibel, 450 N, Nenn-Außendurchmesser 110 mm, einschl. Lieferung, je 4 Rohre in 2 Lagen, Abstandhalter alle 1,5 m, abgerechnet wird die verlegte Länge des Rohrbündels.
Menge: 250,000 m
Leistungsbereichkatalog: 051
DIN276_18: 556

**07.05.0370 Zugdraht Stahl verz vorh.Leerrohr**
STLB-Bau 2024-10 053
Zugdraht aus verzinktem Stahl, in vorh. Leerrohr einlegen.
Menge: 3500,000 m
Leistungsbereichkatalog: 053
DIN276_18: 556

**07.05.0380 Sand Seitenverfüllung Abdeckung Rohr AD 100-150mm einbauen D 15-20cm**
STLB-Bau 2024-10 002
Sand, Körnung 0/2, liefern, für Seitenverfüllung und Abdeckung von Rohrleitungen, Außendurchmesser über 100 bis 150 mm, profilgerecht einbauen, in Graben für Kabelschutzrohr, Schichtdicke über 15 bis 20 cm.
Menge: 280,000 m3
Leistungsbereichkatalog: 002
DIN276_18: 511

**07.05.0390 Markierung Trasse Kabelwarnband Beschriftung liefern**
STLB-Bau 2024-10 051
Markierung von Kabeltrassen mit Kabelwarnband, Farbton gelb, in Trassenmitte, mit Beschriftung,
Beschriftung 'Achtung Straßenbeleuchtungskabel'

einschl. Lieferung, verlegen 40 cm über Rohr.
Menge: 2500,000 m
Leistungsbereichkatalog: 051
DIN276_18: 556

**07.05.0400 Übergang Rohr PVC-U DN 100 auf AD 110mm flex Rohr**
Übergang von vorhandenem Kabelschutzrohr aus PVC-U Nenndurchmesser 100 mm auf Kabelschutzrohr aus PE-HD, flexibel, Nenn-Außendurchmesser 110 mm, einschl. Lieferung.
Menge: 10,000 St
DIN276_18: 556

**07.05.0410 Kabelschutzrohr Kunststoffhalbschalen DN100 L 1m liefern**
STLB-Bau 2024-10 051
Kabelschutzrohr bestehend aus Kunststoffhalbschalen, DN 100, Baulänge 1 m, einschl. Lieferung.
Menge: 10,000 St
Leistungsbereichkatalog: 051
DIN276_18: 556

*Hinweis: Hinweistext*
Kabelziehschächte

**07.05.0420 Baugrube herstellen für Kabelziehschacht klein**
Baugrube herstellen für Kabelziehschacht. Beschreibung der Homogenbereiche nach Unterlagen des AG. Abmessung Kabelziehschacht bis B x L 0,8 x 0,6 m
Baugrubentiefe bis 1,1 m.
Materialklasse 'BM-F3'

Aushub der Verwertung nach Wahl des AN zuführen.
Abgerechnet wird senkrecht über der Grundfläche des
Kabelziehschachts.
Handschachtung bei Näherungen von Kabeln,
Einbauobjekten, an Bauwerken sowie im Wurzelbereich von
Bäumen ist in den Einheitspreis einzukalkulieren.
Menge: 12,000 m3
DIN276_18: 511

**07.05.0430 Baugrube herstellen für Kabelziehschacht groß**
Baugrube herstellen für Kabelziehschacht. Beschreibung der Homogenbereiche nach Unterlagen des AG. Abmessung Kabelziehschacht bis B x L 1,0 x 1,4 m
Baugrubentiefe bis 1,1 m.
Materialklasse 'BM-F3'

Aushub der Verwertung nach Wahl des AN zuführen.
Abgerechnet wird senkrecht über der Grundfläche des
Kabelziehschachts.
Handschachtung bei Näherungen von Kabeln,
Einbauobjekten, an Bauwerken sowie im Wurzelbereich von
Bäumen ist in den Einheitspreis einzukalkulieren.
Menge: 23,000 m3
DIN276_18: 511

**07.05.0440 Schotter-Splitt-Brechsand-Gemisch Sauberkeitsschicht einbauen verdichten D 15-20cm**
STLB-Bau 2024-10 002
Schotter-Splitt-Brechsand-Gemisch, Körnung 0/45, liefern, für Sauberkeitsschichten, profilgerecht einbauen und verdichten, in Graben und Schacht, Schichtdicke über 15 bis 20 cm.
Menge: 6,500 m3
Leistungsbereichkatalog: 002
DIN276_18: 524

**07.05.0450 Kabelziehschacht Kl.D L/B 650/400mm bis 10 Einf liefern**
Kabelziehschacht aus Kunststoffelementen, Abdeckung Klasse D 400 DIN 1229 und DIN EN 124, lichte Maße L/B 650/400 mm, einschl. Lieferung, mit mehr als 5 bis 10 Einführungsöffnungen, stirnseitig und längsseitig, Durchmesser 110 mm, Ausführung gemäß Einzelbeschreibung,
Einzelbeschreibungs-Nr 'Baubeschreibung'
.
Menge: 14,000 St
DIN276_18: 556

**07.05.0460 Kabelziehschacht Kl.D L/B 650/400mm bis 15 Einf liefern**
Kabelziehschacht aus Kunststoffelementen, Abdeckung Klasse D 400 DIN 1229 und DIN EN 124, lichte Maße L/B 650/400 mm, einschl. Lieferung, mit mehr als 10 bis 15 Einführungsöffnungen, stirnseitig und längsseitig, Durchmesser 110 mm, Ausführung gemäß Einzelbeschreibung,
Einzelbeschreibungs-Nr 'Baubeschreibung'
.
Menge: 9,000 St
DIN276_18: 556

**07.05.0470 Kabelziehschacht Kl.D L/B 1165/800mm bis 20 Einf liefern**
Kabelziehschacht aus Kunststoffelementen, Abdeckung Klasse D 400 DIN 1229 und DIN EN 124, lichte Maße L/B 1165/800 mm, einschl. Lieferung, mit mehr als 10 bis 20 Einführungsöffnungen, stirnseitig und längsseitig, Durchmesser 110 mm, Ausführung gemäß Einzelbeschreibung,
Einzelbeschreibungs-Nr 'Baubeschreibung'
.
Menge: 9,000 St
DIN276_18: 556

**07.05.0480 Kabelziehschacht Kl.D L/B 1165/800mm bis 30 Einf liefern**
Kabelziehschacht aus Kunststoffelementen, Abdeckung Klasse D 400 DIN 1229 und DIN EN 124, lichte Maße L/B 1165/800 mm, einschl. Lieferung, mit mehr als 20 bis 30 Einführungsöffnungen, stirnseitig und längsseitig, Durchmesser 110 mm, Ausführung gemäß Einzelbeschreibung,
Einzelbeschreibungs-Nr 'Baubeschreibung'
.
Menge: 6,000 St
DIN276_18: 556

**07.05.0490 Endstopfen SD AD 110 mm**
Endstopfen sanddicht für unbelegte Rohreinführungen Nenn-Außendurchmesser 110 mm liefern und im Kabelziehschacht montieren.
Menge: 300,000 St
DIN276_18: 556

#### Abschnitt 07.06 Elektromontage

*Hinweis: Hinweistext*
Lichtmaste, Ausleger und Leuchten
siehe Zeichnungen AS-SB-1 bis 7

**07.06.0010 Lichtmast verz Stahl konisch LPH 5m**
Lichtmast als gerader Mast DIN EN 40-2 und DIN EN 40-5, mit CE-Kennzeichnung, aus Stahl Mindestqualität
S235 JR, innen und außen feuerverzinkt nach DIN EN ISO
1461, pulverbeschichtet in Farbton Eisenglimmer Grau DB
703, als Anti-Sticker- und Anti-Graffitti-Beschichtung, Bauform: konisch, Querschnitt: rund, Nennhöhe H1= 5.000 mm, Eingrabtiefe H2= 800 mm, Zopfdurchmesser D1= 76 mm, unterer Durchmesser D2= 140 mm, Konizität 11 mm/m, Wandstärke mind. 3 mm, statisch ausgelegt für Aufstellort Erfurt und beschriebene 'Mastaufsatzleuchte LED Typ 3B', mit Masttür versenkt, Türgröße 85 x 400 mm, Unterkante Tür 600 mm über Gelände, Riegelverschluss mit unverlierbarer Schraube M10 Dreikant  V2A mit 12 mm Kantenlänge, Gerätesteg C-Schiene Länge 450 mm mit 2 Schiebemuttern M6 und einer Erdungsschraube M8 x 16 mm,
2 Kabeleinführungsöffnungen 50 x 150 mm,
gegenüberliegend (Anordnung 0° und 180°), Unterkante
Öffnung 500 mm unter Gelände, mit Kantenschutz, mit
Korrosionsschutzmanschette aus Stahl im Erdübergangsbereich, Länge 400 mm, einschließlich geprüftem statischen Nachweis zur Baustelle liefern und abladen. Das Aufstellen wird gesondert vergütet.

Lichtmast Typ 1
Menge: 2,000 St
DIN276_18: 556

**07.06.0020 Lichtmast verz Stahl konisch LPH 6m**
Lichtmast als gerader Mast DIN EN 40-2 und DIN EN 40-5, mit CE-Kennzeichnung, aus Stahl Mindestqualität
S235 JR, innen und außen feuerverzinkt nach DIN EN ISO
1461, pulverbeschichtet in Farbton Eisenglimmer Grau DB
703, als Anti-Sticker- und Anti-Graffitti-Beschichtung, Bauform: konisch, Querschnitt: rund, Nennhöhe H1= 6.000 mm, Eingrabtiefe H2= 1.000 mm, Zopfdurchmesser D1= 76 mm, unterer Durchmesser D2= 153 mm, Konizität 11 mm/m, Wandstärke mind. 3 mm, statisch ausgelegt für Aufstellort Erfurt beschriebenen 'Einfach-Ausleger Typ 2 -1000' als Mastaufsatz mit 'Mastansatzleuchte LED Typ 2' in Anordnung 90° , mit Masttür versenkt, Türgröße 85 x 400 mm, Unterkante Tür 600 mm über Gelände, Riegelverschluss mit unverlierbarer Schraube M10 Dreikant  V2A mit 12 mm Kantenlänge, Gerätesteg C-Schiene Länge 450 mm mit 2 Schiebemuttern M6 und einer Erdungsschraube M8 x 16 mm,
2 Kabeleinführungsöffnungen 50 x 150 mm,
gegenüberliegend (Anordnung 0° und 180°), Unterkante
Öffnung 500 mm unter Gelände, mit Kantenschutz, mit
Korrosionsschutzmanschette aus Stahl im Erdübergangsbereich, Länge 400 mm,
einschließlich geprüftem statischen Nachweis zur
Baustelle liefern und abladen. Das Aufstellen wird
gesondert vergütet.

Lichtmast Typ 2
Menge: 20,000 St
DIN276_18: 556

**07.06.0030 Lichtmast verz Stahl konisch LPH 6m / rückw Ausl**
Lichtmast als gerader Mast DIN EN 40-2 und DIN EN 40-5, mit CE-Kennzeichnung, aus Stahl Mindestqualität
S235 JR, innen und außen feuerverzinkt nach DIN EN ISO
1461, pulverbeschichtet in Farbton Eisenglimmer Grau DB
703, als Anti-Sticker- und Anti-Graffitti-Beschichtung, Bauform: konisch, Querschnitt: rund, Nennhöhe H1= 6.000 mm, Eingrabtiefe H2= 1.000 mm, Zopfdurchmesser D1= 76 mm, unterer Durchmesser D2= 153 mm, Konizität 11 mm/m, Wandstärke mind. 4 mm, statisch ausgelegt für Aufstellort Erfurt beschriebenen 'Einfach-Ausleger Typ 2 -1000' als Mastaufsatz mit 'Mastansatzleuchte LED Typ 2' in Anordnung 90° sowie beschriebenen 'Ausleger Typ 1' mit 'Mastansatzleuchte LED Typ 3' in Anordnung 270° auf Höhe 4m, mit seitlich angeschweißtem Stutzen 60x250mm, Neigung 5° auf Höhe 4m üOKG, Anordnung 270°, mit Masttür versenkt, Türgröße 85 x 400 mm, Unterkante Tür 600 mm über Gelände, Riegelverschluss mit unverlierbarer Schraube M10 Dreikant  V2A mit 12 mm Kantenlänge, Gerätesteg C-Schiene Länge 450 mm mit 2 Schiebemuttern M6 und einer Erdungsschraube M8 x 16 mm,
2 Kabeleinführungsöffnungen 50 x 150 mm,
gegenüberliegend (Anordnung 0° und 180°), Unterkante
Öffnung 500 mm unter Gelände, mit Kantenschutz, mit
Korrosionsschutzmanschette aus Stahl im Erdübergangsbereich, Länge 400 mm,
einschließlich geprüftem statischen Nachweis zur
Baustelle liefern und abladen. Das Aufstellen wird
gesondert vergütet.

Lichtmast Typ 2.1, Zeichnung AS-SB-4
Menge: 18,000 St
DIN276_18: 556

**07.06.0040 Lichtmast verz Stahl konisch LPH 9m**
Lichtmast als gerader Mast DIN EN 40-2 und DIN EN 40-5, mit CE-Kennzeichnung, aus Stahl Mindestqualität
S235 JR, innen und außen feuerverzinkt nach DIN EN ISO
1461, pulverbeschichtet in Farbton Eisenglimmer Grau DB
703, als Anti-Sticker- und Anti-Graffitti-Beschichtung, Bauform: konisch, Querschnitt: rund, Nennhöhe H1= 9000 mm, Eingrabtiefe H2= 1500 mm, Zopfdurchmesser D1= 76 mm, unterer Durchmesser D2= 192 mm, Konizität 11 mm/m, Wandstärke mind. 4 mm, statisch ausgelegt für Aufstellort Erfurt und beschriebenen 'Einfach-Ausleger Typ 3 -1500' als Mastaufsatz mit 'Mastansatzleuchte LED Typ 1' in Anordnung 90° , mit Masttür versenkt, Türgröße 85 x 400 mm, Unterkante Tür 600 mm über Gelände, Riegelverschluss mit unverlierbarer Schraube M10 Dreikant  V2A mit 12 mm Kantenlänge, Gerätesteg C-Schiene Länge 450 mm mit 2 Schiebemuttern M6 und einer Erdungsschraube M8 x 16 mm,
2 Kabeleinführungsöffnungen 50 x 150 mm,
gegenüberliegend (Anordnung 0° und 180°), Unterkante
Öffnung 500 mm unter Gelände, mit Kantenschutz, mit
Korrosionsschutzmanschette aus Stahl im Erdübergangsbereich, Länge 400 mm,
einschließlich geprüftem statischen Nachweis zur
Baustelle liefern und abladen. Das Aufstellen wird
gesondert vergütet.

Lichtmast Typ 3
Menge: 17,000 St
DIN276_18: 556

**07.06.0050 Lichtmast verz Stahl konisch LPH 9m / rückw Ausl**
Lichtmast als gerader Mast DIN EN 40-2 und DIN EN 40-5, mit CE-Kennzeichnung, aus Stahl Mindestqualität
S235 JR, innen und außen feuerverzinkt nach DIN EN ISO
1461, pulverbeschichtet in Farbton Eisenglimmer Grau DB
703, als Anti-Sticker- und Anti-Graffitti-Beschichtung, Bauform: konisch, Querschnitt: rund, Nennhöhe H1= 9000 mm, Eingrabtiefe H2= 1500 mm, Zopfdurchmesser D1= 76 mm, unterer Durchmesser D2= 192 mm, Konizität 11 mm/m, Wandstärke mind. 4 mm, statisch ausgelegt für Aufstellort Erfurt und beschriebenen 'Einfach-Ausleger Typ 3 -1500' als Mastaufsatz mit 'Mastansatzleuchte LED Typ 1' in Anordnung 90° sowie beschriebenen 'Ausleger Typ 1' mit 'Mastansatzleuchte LED Typ 3' in Anordnung 270° auf Höhe 4m, mit seitlich angeschweißtem Stutzen 60x250mm, Neigung 5° auf Höhe 4m üOKG, Anordnung 270°, mit Masttür versenkt, Türgröße 85 x 400 mm, Unterkante Tür 600 mm über Gelände, Riegelverschluss mit unverlierbarer Schraube M10 Dreikant  V2A mit 12 mm Kantenlänge, Gerätesteg C-Schiene Länge 450 mm mit 2 Schiebemuttern M6 und einer Erdungsschraube M8 x 16 mm,
2 Kabeleinführungsöffnungen 50 x 150 mm,
gegenüberliegend (Anordnung 0° und 180°), Unterkante
Öffnung 500 mm unter Gelände, mit Kantenschutz, mit
Korrosionsschutzmanschette aus Stahl im Erdübergangsbereich, Länge 400 mm,
einschließlich geprüftem statischen Nachweis zur
Baustelle liefern und abladen. Das Aufstellen wird
gesondert vergütet.

Lichtmast Typ 3.1, Zeichnung AS-SB-3
Menge: 3,000 St
DIN276_18: 556

**07.06.0060 Lichtmast verz Stahl konisch LPH 9m / Kombi LSA**
Lichtmast als gerader Mast DIN EN 40-2 und DIN EN 40-5, mit CE-Kennzeichnung, aus Stahl Mindestqualität
S235 JR, innen und außen feuerverzinkt nach DIN EN ISO
1461, pulverbeschichtet in Farbton Eisenglimmer Grau DB
703, als Anti-Sticker- und Anti-Graffitti-Beschichtung, Bauform: konisch, Querschnitt: rund, Nennhöhe H1= 9000 mm, Eingrabtiefe H2= 1500 mm, Zopfdurchmesser D1= 76 mm, unterer Durchmesser D2= 192 mm, Konizität 11 mm/m, Wandstärke mind. 4 mm, statisch ausgelegt für Aufstellort Erfurt und beschriebenen 'Einfach-Ausleger Typ 3 -1500' als Mastaufsatz mit 'Mastansatzleuchte LED Typ 1' in Anordnung 90° sowie 2 LSA-Signalgeber seitlich angeschellt auf Höhe 2,25m in Anordnung ca. 0° und 135°, Gewicht ca. 7kg/St,
mit Masttür versenkt, Türgröße 85 x 400 mm, Unterkante Tür 600 mm über Gelände, Anordnung 180°, Riegelverschluss mit unverlierbarer Schraube M10 Dreikant  V2A mit 12 mm Kantenlänge, Gerätesteg C-Schiene Länge 450 mm mit 2 Schiebemuttern M6 und einer Erdungsschraube M8 x 16 mm,
2 Kabeleinführungsöffnungen 50 x 150 mm,
gegenüberliegend (Anordnung 0° und 180°), Unterkante
Öffnung 500 mm unter Gelände, und eine weitere Kabeleinführung 50 x 150 mm, Anordnung 0°, Unterkante 750 mm unter Gelände, alle mit Kantenschutz, mit
Korrosionsschutzmanschette aus Stahl im Erdübergangsbereich, Länge 400 mm,
einschließlich geprüftem statischen Nachweis zur
Baustelle liefern und abladen. Das Aufstellen wird
gesondert vergütet.

Lichtmast Typ 3.2, Zeichnung AS-SB-2
Menge: 1,000 St
DIN276_18: 556

**07.06.0070 Ausleger Typ 1**
Ausleger Typ 1 nach Zeichnung 'AS-SB-5' als Überschub-Ausleger zur Verlängerung der Ausladung, für Ansatzmontage von Leuchten Anschlussmaße B/L 60/100 mm DIN EN 40-2, bestehend aus Stahlrohr 76x250mm mit Stutzen 60x450 mm, zum Überschub für Auslegerstutzen am Mast, aus Stahl Mindestqualität S235 JR, innen und außen feuerverzinkt nach DIN EN ISO 1461, pulverbeschichtet in Farbton Eisenglimmer Grau DB 703, Oberfläche: Feinstruktur, statisch ausgelegt für beschriebene 'Mastansatzleuchte LED Typ 3' und Standort Erfurt, Fixierung am angeschweißten Auslegerstutzen am Lichtmast durch 6 Gewindestifte M8, Neigungswinkel 5° , einschließlich geprüftem statischen Nachweis, mit Befestigungszubehör aus Edelstahl liefern und montieren an Lichtmast in Höhe 4 m.
Menge: 21,000 St
DIN276_18: 556

**07.06.0080 Einfach-Ausleger Typ 2 -1000**
Einfach-Ausleger Typ 2 nach Zeichnung 'AS-SB-6' für Ansatzmontage von Leuchten, zylindrisch kantig abgesetzt D1= 88,9 mm, H1= 375 mm,
D2= 76 mm, H2= 375mm, als Aufsatz für konischen
Lichtmast mit Zopfmaß 76 mm, Ausladung W=1000 mm, für
Leuchtenanschluss D3= 60 mm, Neigungswinkel 5°, mit angeschweißter Aussteifung D=12mm im Winkel 70° zur Senkrechten, aus Stahl Mindestqualität S235 JR, innen und außen feuerverzinkt nach DIN EN ISO 1461, pulverbeschichtet in Farbton Eisenglimmer Grau DB 703, Oberfläche: Feinstruktur,
statisch ausgelegt für beschriebene 'Mastansatzleuchte
LED Typ 2' und Standort Erfurt, Fixierung am Mast
durch 6 Gewindestifte M8, einschließlich geprüftem
statischen Nachweis, mit Befestigungszubehör aus
Edelstahl liefern, montieren auf Lichtmast in
Höhe 6 m und ausrichten.
Menge: 37,000 St
DIN276_18: 556

**07.06.0090 Einfach-Ausleger Typ 3 -1500**
Einfach-Ausleger Typ 3 nach Zeichnung 'AS-SB-7' für Ansatzmontage von Leuchten, zylindrisch kantig abgesetzt D1= 88,9 mm, H1= 500 mm,
D2= 76 mm, H2= 500mm, als Aufsatz für konischen
Lichtmast mit Zopfmaß 76 mm, Ausladung W=1500 mm, für
Leuchtenanschluss D3= 60 mm, Neigungswinkel 5°, mit angeschweißter Aussteifung D=12mm im Winkel 70° zur Senkrechten, aus Stahl Mindestqualität S235 JR, innen und außen feuerverzinkt nach DIN EN ISO 1461, pulverbeschichtet in Farbton Eisenglimmer Grau DB 703, Oberfläche: Feinstruktur,
statisch ausgelegt für beschriebene 'Mastansatzleuchte
LED Typ 1' und Standort Erfurt, Fixierung am Mast
durch 6 Gewindestifte M8, einschließlich geprüftem
statischen Nachweis, mit Befestigungszubehör aus
Edelstahl liefern, montieren auf Lichtmast in
Höhe 9 m und ausrichten.
Menge: 21,000 St
DIN276_18: 556

**07.06.0100 Mastansatzleuchte LED Typ 1**
Ansatzleuchte, Leuchtenanschlussmaße B/L 60/100 mm DIN EN 40-2, Gehäuse aus Aluminiumdruckguss, Farbton DB 703, werkzeuglos zu öffnen, Neigung einstellbar in 5 Grad Schritten bis 15 Grad, flache Abdeckung aus Kunststoff klar, glatt, für Hochleistungs-LEDs auf Aluminiumkern-Leiterplatte mit Lichtlenkungssystem Reflektor für Mehrfachüberlagerungsoptik, modular aufgebaut, Lichtverteilung asymmetrisch breit strahlend, Anteil Lichtstrom oberhalb der Horizontalen ULOR: max. 0,1 %, Farbtemperatur fest 2200 Kelvin, Farbtemperaturtoleranz 100 K, Farbwiedergabeeigenschaften Ra 70 DIN EN 12665,
Lebensdauer mind. 100000 h, Lichtstromfaktor mind. 96 % bei 25 Grad C Umgebungstemperatur, für Umgebungstemperatur -25 Grad C bis > 40 Grad C, mit passiver Wärmeableitung, als Einzelleuchte mit CE- und ENEC-Zeichen, Bemessungslichtstrom: 14.840 lm, Bemessungsleistung: 132 W, Leuchten-Lichtausbeute: > 110 lm/W,  mit integriertem Betriebsgerät, elektronisch dimmbar, mit Leistungsreduzierung über Steuerphase, ausgerüstet mit thermischem Überlastungsschutz, Konstantlichtstrom-Steuerung, Stoßspannungsfestigkeit bis 6 kV, mit digitaler Kommunikationsschnittstelle, vor Ort über Bluetooth parametrierbar, Lebensdauer Betriebsgerät mind. 100000 h, Komponenten (Betriebsgerät und LED-Modul) einzeln vor Ort austauschbar, mit werkseitiger Anschlussleitung 5x1,5 mm² Länge 12,5 m, für Netzanschluss: 220 bis 240V, AC, 50/60Hz, Schutzklasse II, Schutzart IP 66 DIN EN 60529 (VDE 0470-1), Schutzart IK09 DIN EN 50102, DIN EN 62262 (VDE 0470-100),
Abmessungen: L 780mm, B 376 mm, H 118 mm, Gewicht 12 kg
Gemäß Unterlagen des AG einrichten / programmieren, einschließlich Zubehör montieren in Höhe 9 m und betriebsfertig anschließen.

Hersteller: Siteco
Typ: Streetlight SL 11 iQ midi
Bestell-Nr.  5XC3A21F08ME-Z mit beschriebenem Zubehör
Menge: 16,000 St
DIN276_18: 556

**07.06.0110 Mastansatzleuchte LED Typ 2**
Ansatzleuchte, Leuchtenanschlussmaße B/L 60/100 mm DIN EN 40-2, Gehäuse aus Aluminiumdruckguss, Farbton DB 703, werkzeuglos zu öffnen, Neigung einstellbar in 5 Grad Schritten bis 15 Grad, flache Abdeckung aus Kunststoff klar, glatt, für Hochleistungs-LEDs auf Aluminiumkern-Leiterplatte mit Lichtlenkungssystem Reflektor für Mehrfachüberlagerungsoptik, modular aufgebaut, Lichtverteilung asymmetrisch breit strahlend mit zusätzlichem Lichtanteil für rückwärtige Wege, Anteil Lichtstrom oberhalb der Horizontalen ULOR: max. 0,1 %, Farbtemperatur fest 2200 Kelvin, Farbtemperaturtoleranz 100 K, Farbwiedergabeeigenschaften Ra 70 DIN EN 12665,
Lebensdauer mind. 100000 h, Lichtstromfaktor mind. 96 % bei 25 Grad C Umgebungstemperatur, für Umgebungstemperatur -25 Grad C bis > 40 Grad C, mit passiver Wärmeableitung, als Einzelleuchte mit CE- und ENEC-Zeichen, Bemessungslichtstrom: 6.820 lm, Bemessungsleistung: 61 W, Leuchten-Lichtausbeute: > 110 lm/W, mit integriertem Betriebsgerät, elektronisch dimmbar, mit Leistungsreduzierung über Steuerphase, ausgerüstet mit thermischem Überlastungsschutz, Konstantlichtstrom-Steuerung, Stoßspannungsfestigkeit bis 6 kV, mit digitaler Kommunikationsschnittstelle, vor Ort über Bluetooth parametrierbar, Lebensdauer Betriebsgerät mind. 100000 h, Komponenten (Betriebsgerät und LED-Modul) einzeln vor Ort austauschbar, mit werkseitiger Anschlussleitung 5x1,5 mm² Länge 8,5 m, für Netzanschluss: 220 bis 240V, AC, 50/60Hz, Schutzklasse II, Schutzart IP 66 DIN EN 60529 (VDE 0470-1), Schutzart IK09 DIN EN 50102, DIN EN 62262 (VDE 0470-100),
Abmessungen: L 736 mm, B 174 mm, H 116 mm, Gewicht 7,5 kg
Gemäß Unterlagen des AG einrichten / programmieren, einschließlich Zubehör montieren in Höhe 6 m und betriebsfertig anschließen.

Hersteller: Siteco
Typ: Streetlight SL 11 iQ mini
Bestell-Nr. 5XC2G21G08HE-Z mit beschriebenem Zubehör
Menge: 37,000 St
DIN276_18: 556

**07.06.0120 Mastansatzleuchte LED Typ 3**
Ansatzleuchte, Leuchtenanschlussmaße B/L 60/100 mm DIN EN 40-2, Gehäuse aus Aluminiumdruckguss, Farbton DB 703, werkzeuglos zu öffnen, Neigung einstellbar in 5 Grad Schritten bis 15 Grad, flache Abdeckung aus Kunststoff klar, glatt, für Hochleistungs-LEDs auf Aluminiumkern-Leiterplatte mit Lichtlenkungssystem Reflektor für Mehrfachüberlagerungsoptik, modular aufgebaut, Lichtverteilung asymmetrisch breit strahlend, Anteil Lichtstrom oberhalb der Horizontalen ULOR: max. 0,1 %, Farbtemperatur fest 2200 Kelvin, Farbtemperaturtoleranz 100 K, Farbwiedergabeeigenschaften Ra 70 DIN EN 12665,
Lebensdauer mind. 100000 h, Lichtstromfaktor mind. 96 % bei 25 Grad C Umgebungstemperatur, für Umgebungstemperatur -25 Grad C bis > 40 Grad C, mit passiver Wärmeableitung, als Einzelleuchte mit CE- und ENEC-Zeichen, Bemessungslichtstrom: 2.930 lm, Bemessungsleistung: 23 W, Leuchten-Lichtausbeute: > 120 lm/W,  mit integriertem Betriebsgerät, elektronisch dimmbar, mit Leistungsreduzierung über Steuerphase, ausgerüstet mit thermischem Überlastungsschutz, Konstantlichtstrom-Steuerung, Stoßspannungsfestigkeit bis 6 kV, mit digitaler Kommunikationsschnittstelle, vor Ort über Bluetooth parametrierbar, Lebensdauer Betriebsgerät mind. 100000 h, Komponenten (Betriebsgerät und LED-Modul) einzeln vor Ort austauschbar, mit werkseitiger Anschlussleitung 5x1,5 mm² Länge 8,5 m, für Netzanschluss: 220 bis 240V, AC, 50/60Hz, Schutzklasse II, Schutzart IP 66 DIN EN 60529 (VDE 0470-1), Schutzart IK09 DIN EN 50102, DIN EN 62262 (VDE 0470-100),
Abmessungen: L 736mm, B 174 mm, H 116 mm, Gewicht 7,5 kg
Gemäß Unterlagen des AG einrichten / programmieren, einschließlich Zubehör montieren in Höhe 4 m und betriebsfertig anschließen.

Hersteller: Siteco
Typ: Streetlight SL 11 iQ mini
Bestell-Nr.  5XC2A21F08GE-Z mit beschriebenem Zubehör
Menge: 21,000 St
DIN276_18: 556

**07.06.0130 Mastaufsatzleuchte LED Typ 3B**
Aufsatzleuchte, Leuchtenanschlussmaße B/L 76/130 mm DIN EN 40-2, Gehäuse aus Aluminiumdruckguss, Farbton DB 703, werkzeuglos zu öffnen, Neigung einstellbar in 5 Grad Schritten bis 15 Grad, flache Abdeckung aus Kunststoff klar, glatt, für Hochleistungs-LEDs auf Aluminiumkern-Leiterplatte mit Lichtlenkungssystem Reflektor für Mehrfachüberlagerungsoptik, modular aufgebaut, Lichtverteilung asymmetrisch breit strahlend, Anteil Lichtstrom oberhalb der Horizontalen ULOR: max. 0,1 %, Farbtemperatur fest 2200 Kelvin, Farbtemperaturtoleranz 100 K, Farbwiedergabeeigenschaften Ra 70 DIN EN 12665,
Lebensdauer mind. 100000 h, Lichtstromfaktor mind. 96 % bei 25 Grad C Umgebungstemperatur, für Umgebungstemperatur -25 Grad C bis > 40 Grad C, mit passiver Wärmeableitung, als Einzelleuchte mit CE- und ENEC-Zeichen, Bemessungslichtstrom: 2.930 lm, Bemessungsleistung: 23 W, Leuchten-Lichtausbeute: > 120 lm/W,  mit integriertem Betriebsgerät, elektronisch dimmbar, mit Leistungsreduzierung über Steuerphase, ausgerüstet mit thermischem Überlastungsschutz, Konstantlichtstrom-Steuerung, Stoßspannungsfestigkeit bis 6 kV, mit digitaler Kommunikationsschnittstelle, vor Ort über Bluetooth parametrierbar, Lebensdauer Betriebsgerät mind. 100000 h, Komponenten (Betriebsgerät und LED-Modul) einzeln vor Ort austauschbar, mit werkseitiger Anschlussleitung 5x1,5 mm² Länge 8,5 m, für Netzanschluss: 220 bis 240V, AC, 50/60Hz, Schutzklasse II, Schutzart IP 66 DIN EN 60529 (VDE 0470-1), Schutzart IK09 DIN EN 50102, DIN EN 62262 (VDE 0470-100),
Abmessungen: L 736mm, B 174 mm, H 116 mm, Gewicht 7,5 kg
Gemäß Unterlagen des AG einrichten / programmieren, einschließlich Zubehör montieren in Höhe 5 m und betriebsfertig anschließen.

Hersteller: Siteco
Typ: Streetlight SL 11 iQ mini
Bestell-Nr.  5XC2A21F08GE-Z mit beschriebenem Zubehör
Menge: 2,000 St
DIN276_18: 556

**07.06.0140 Mastaufsatzleuchte LED Typ 4**
Aufsatzleuchte, Leuchtenanschlussmaße B/L 76/130 mm DIN EN 40-2, Gehäuse aus Aluminiumdruckguss, Farbton DB 703, werkzeuglos zu öffnen, Neigung einstellbar in 5 Grad Schritten bis 15 Grad, flache Abdeckung aus Kunststoff klar, glatt, für Hochleistungs-LEDs auf Aluminiumkern-Leiterplatte mit Lichtlenkungssystem Reflektor für Mehrfachüberlagerungsoptik, modular aufgebaut, Lichtverteilung asymmetrisch breit strahlend, Anteil Lichtstrom oberhalb der Horizontalen ULOR: max. 0,1 %, Farbtemperatur fest 2200 Kelvin, Farbtemperaturtoleranz 100 K, Farbwiedergabeeigenschaften Ra 70 DIN EN 12665,
Lebensdauer mind. 100000 h, Lichtstromfaktor mind. 96 % bei 25 Grad C Umgebungstemperatur, für Umgebungstemperatur -25 Grad C bis > 40 Grad C, mit passiver Wärmeableitung, als Einzelleuchte mit CE- und ENEC-Zeichen, Bemessungslichtstrom: 6.920 lm, Bemessungsleistung: 61 W, Leuchten-Lichtausbeute: > 110 lm/W,  mit integriertem Betriebsgerät, elektronisch dimmbar, mit Leistungsreduzierung über Steuerphase, ausgerüstet mit thermischem Überlastungsschutz, Konstantlichtstrom-Steuerung, Stoßspannungsfestigkeit bis 6 kV, mit digitaler Kommunikationsschnittstelle, vor Ort über Bluetooth parametrierbar, Lebensdauer Betriebsgerät mind. 100000 h, Komponenten (Betriebsgerät und LED-Modul) einzeln vor Ort austauschbar, mit werkseitiger Anschlussleitung 5x1,5 mm² Länge 8,5 m, für Netzanschluss: 220 bis 240V, AC, 50/60Hz, Schutzklasse II, Schutzart IP 66 DIN EN 60529 (VDE 0470-1), Schutzart IK09 DIN EN 50102, DIN EN 62262 (VDE 0470-100),
Abmessungen: L 736mm, B 174 mm, H 116 mm, Gewicht 7,5 kg
Gemäß Unterlagen des AG einrichten / programmieren, einschließlich Zubehör montieren in Höhe 6 m und betriebsfertig anschließen.

Hersteller: Siteco
Typ: Streetlight SL 11 iQ mini
Bestell-Nr. 5XC2A21F08HE-Z mit beschriebenem Zubehör
Menge: 1,000 St
DIN276_18: 556

**07.06.0150 Mastansatzleuchte LED Typ 5**
Ansatzleuchte, Leuchtenanschlussmaße B/L 60/100 mm DIN EN 40-2, Gehäuse aus Aluminiumdruckguss, Farbton DB 703, werkzeuglos zu öffnen, Neigung einstellbar in 5 Grad Schritten bis 15 Grad, flache Abdeckung aus Kunststoff klar, glatt, für Hochleistungs-LEDs auf Aluminiumkern-Leiterplatte mit Lichtlenkungssystem Reflektor für Mehrfachüberlagerungsoptik, modular aufgebaut, Lichtverteilung asymmetrisch breit strahlend mit zusätzlichem Lichtanteil für rückwärtige Wege, Anteil Lichtstrom oberhalb der Horizontalen ULOR: max. 0,1 %, Farbtemperatur fest 2200 Kelvin, Farbtemperaturtoleranz 100 K, Farbwiedergabeeigenschaften Ra 70 DIN EN 12665,
Lebensdauer mind. 100000 h, Lichtstromfaktor mind. 96 % bei 25 Grad C Umgebungstemperatur, für Umgebungstemperatur -25 Grad C bis > 40 Grad C, mit passiver Wärmeableitung, als Einzelleuchte mit CE- und ENEC-Zeichen, Bemessungslichtstrom: 14.540 lm, Bemessungsleistung: 129 W, Leuchten-Lichtausbeute: > 110 lm/W,  mit integriertem Betriebsgerät, elektronisch dimmbar, mit Leistungsreduzierung über Steuerphase, ausgerüstet mit thermischem Überlastungsschutz, Konstantlichtstrom-Steuerung, Stoßspannungsfestigkeit bis 6 kV, mit digitaler Kommunikationsschnittstelle, vor Ort über Bluetooth parametrierbar, Lebensdauer Betriebsgerät mind. 100000 h, Komponenten (Betriebsgerät und LED-Modul) einzeln vor Ort austauschbar, mit werkseitiger Anschlussleitung 5x1,5 mm² Länge 12,5 m, für Netzanschluss: 220 bis 240V, AC, 50/60Hz, Schutzklasse II, Schutzart IP 66 DIN EN 60529 (VDE 0470-1), Schutzart IK09 DIN EN 50102, DIN EN 62262 (VDE 0470-100),
Abmessungen: L 780mm, B 376 mm, H 118 mm, Gewicht 12 kg
Gemäß Unterlagen des AG einrichten / programmieren, einschließlich Zubehör montieren in Höhe 9 m und betriebsfertig anschließen.

Hersteller: Siteco
Typ: Streetlight SL 11 iQ midi
Bestell-Nr.  5XC3G21F08ME-Z mit beschriebenem Zubehör
Menge: 5,000 St
DIN276_18: 556

**07.06.0160 Leuchtenidentifikation vor Ort anbringen**
Während der Leuchtenmontage ist der im Lieferumfang enthaltene Aufkleber mit dem QR-Code der Leuchte am Kabelübergangskasten im Mast anzubringen zur eindeutigen Identifikation der Leuchte bei der Parametrierung vor Ort.
Menge: 82,000 St
DIN276_18: 556

**07.06.0170 Handgerät für Leuchtenparametrierung zur Übergabe**
Handgerät zur kabellosen Parametrierung für bereits montierte Leuchten vor Ort per Bluetooth, Schutzart IP 65 zur Übergabe an AG.

Hersteller: Siteco
Typ: Street Light Control iQ-Handheld
Bestell-Nr. 5EA6ABR01-Z
Menge: 1,000 St
DIN276_18: 556

**07.06.0180 Bezeichnungsschild Alu graviert Lichtmast**
Bezeichnungsschild aus Aluminium, eloxiert in Farbton schwarz, Form rechteckig, mit gravierter Beschriftung nach Vorgabe des AG, einzeilig mit max 10 Zeichen, Zeichenhöhe 10 mm, befestigen an Lichtmast aus verzinktem Stahl mit Hohlnieten.
Menge: 61,000 St
DIN276_18: 556

*Hinweis: Hinweistext*
Kabel, Leitungen

**07.06.0190 Kabel NYY-J 5x16RE vorh.Graben/Kabelkanalform**
STLB-Bau 2024-10 053
Kabel DIN VDE 0276-603 (VDE 0276-603) NYY-J 5 x 16 RE, Cu-Zahl 768, Brandklasse Eca DIN EN 13501-6, Kabelmantel schwarz, in vorh. Gräben oder geteilte Kabelkanalformsteine, ohne Einbettung.
Menge: 50,000 m
Leistungsbereichkatalog: 053
DIN276_18: 444

**07.06.0200 Kabel NYY-J 5x16RE vorh.Rohr/Unterflurkanal**
STLB-Bau 2024-10 053
Kabel DIN VDE 0276-603 (VDE 0276-603) NYY-J 5 x 16 RE, Cu-Zahl 768, Brandklasse Eca DIN EN 13501-6, Kabelmantel schwarz, in vorh. Rohre/Unterflurkanäle.
Menge: 3480,000 m
Leistungsbereichkatalog: 053
DIN276_18: 444

*Hinweis: Hinweistext*
Verbindung SBS Lichtsensor

**07.06.0210 Kabel NYY-O 2x1,5RE vorh.Rohr/Unterflurkanal**
STLB-Bau 2024-10 053
Kabel DIN VDE 0276-603 (VDE 0276-603) NYY-O 2 x 1,5 RE, Cu-Zahl 29, in vorh. Rohre/Unterflurkanäle.
Menge: 28,000 m
Leistungsbereichkatalog: 053
DIN276_18: 444

**07.06.0220 Kabel NYY-O 2x1,5RE vorh.Rohr/Unterflurkanal**
STLB-Bau 2024-10 053
Kabel DIN VDE 0276-603 (VDE 0276-603) NYY-O 2 x 1,5 RE, Cu-Zahl 29, in vorh. Rohre/Unterflurkanäle.
Menge: 2,000 m
Leistungsbereichkatalog: 053
DIN276_18: 444

*Hinweis: Hinweistext*
Anschließen an beigestellte Betriebsmittel, welche nicht Bestandteil der Leistungsbeschreibung sind. Anschließen an Betriebsmittel Bestandteil der Leistungsbeschreibung wie KÜK und SBS ist im Betriebsmittel mit zu kalkulieren und wird nicht gesondert vergütet.

**07.06.0230 Kabel NYY-J 5x16RE anschließen**
STLB-Bau 2024-10 053
Kabel DIN VDE 0276-603 (VDE 0276-603) NYY-J 5 x 16 RE, Cu-Zahl 768, Brandklasse Eca DIN EN 13501-6, nur anschließen an beigestellte Betriebsmittel, einschl. Verbindungsmittel.
Menge: 10,000 St
Leistungsbereichkatalog: 053
DIN276_18: 444

*Hinweis: Hinweistext*
Erdung SBS

**07.06.0240 Erdung Strahlenerder Stahl niro Rd10**
STLB-Bau 2024-10 050
Erdung als Strahlenerder, einstrahlig, DIN EN IEC 62561-2 (VDE 0185-561-2), aus nichtrostendem Stahl, Rd 10, Werkstoff-Nr 1.4404, in vorh. Graben einlegen.
Menge: 55,000 m
Leistungsbereichkatalog: 050
DIN276_18: 446

**07.06.0250 Korrosionsschutz Anschluss-Verbindungsstellen Korrosionsschutzbinde**
STLB-Bau 2024-10 050
Korrosionsschutz an Anschluss- und Verbindungsstellen im Erdreich mit Korrosionsschutzbinde DIN 30672-1 und DIN 30672-2.
Menge: 5,000 St
Leistungsbereichkatalog: 050
DIN276_18: 446

**07.06.0260 Verbinder Kl.H Parallelverbindung Stahl niro**
STLB-Bau 2024-10 050
Verbinder DIN EN IEC 62561-1 (VDE 0185-561-1), Klasse H für hohe Belastung, für Parallelverbindungen, aus nichtrostendem Stahl, Werkstoff-Nr 1.4404, für Rd 10 mit Rd 10.
Menge: 5,000 St
Leistungsbereichkatalog: 050
DIN276_18: 446

**07.06.0270 Einführen und Anschluss Erder V4A RD10 an SBS**
Einführen und Anschluss Erder V4A RD10 an Potentialausgleichschiene SBS.
Menge: 1,000 St
DIN276_18: 446

**07.06.0280 Messbericht**
STLB-Bau 2022-04 050
Messbericht DIN EN 62305-3 (VDE 0185-305-3).
Menge: 1,000 St
Leistungsbereichkatalog: 050
DIN276_18: 446

*Hinweis: Hinweistext*
Installation Mast

**07.06.0290 Installationsleitung NYM-J 5x2,5 anschließen**
STLB-Bau 2024-10 053
Installationsleitung DIN VDE 0250-204 (VDE 0250-204) NYM-J 5 x 2,5, Cu-Zahl 120, Brandklasse Eca DIN EN 13501-6, nur anschließen an beigestellte Betriebsmittel, einschl. Verbindungsmittel.
Menge: 82,000 St
Leistungsbereichkatalog: 053
DIN276_18: 556

**07.06.0300 Übergangskasten GFK Masteinbau IP54**
STLB-Bau 2024-10 058
Kabelübergangskasten aus GFK, für Masteinbau, Schutzklasse II, Schutzart IP 54 DIN EN 60529 (VDE 0470-1), für Türgröße B/H 85/400 mm, mit 3 Kabeleinführungen für Kabel bis 5 x 16, mit 2 Kabelabgängen für Kabel bis 5 x 2,5, 3 Sicherungssockel DIN 57635 (VDE 0635), 500 V mit Gewinde D01 und Sicherungseinsatz,
Hersteller und Typ 'Langmatz EK480 G3S-2d'
.
Menge: 61,000 St
Leistungsbereichkatalog: 058
DIN276_18: 556

*Hinweis: Hinweistext*
Überspannungsschutz eingebaut in Kabelübergangskasten.

**07.06.0310 Überspannungsschutzgerät Typ2 230VAC Nennableitstoßstrom 5kA/Leiter 2phasig**
STLB-Bau 2024-10 050
Überspannungsschutzgerät für LED-Beleuchtung, Typ 2, Einbauort im Betriebsmittel, zum Schutz von Betriebsmitteln der Schutzklasse II DIN EN 61140 (VDE 0140-1), Komplettbauweise, mit Funktionsanzeige, Bemessungsbetriebsspannung 230 V AC, Nennableitstoßstrom (8/20) je Leiter mind. 5 kA, zweiphasig, für Gehäuseeinbau,
Hersteller und Typ 'DEHNcord L 3P 275 SO LTG'
.
Menge: 61,000 St
Leistungsbereichkatalog: 050
DIN276_18: 446

*Hinweis: Hinweistext*
Verbindungs- und Endmuffen
Endkappen/Endmuffen in spannungsfester Ausführung in Warmschrumpftechnik allpolige Ausführung.

Benötigte Trennstellen zwischen den Anlagenteilen sind einseitig aufzulegen und das jeweils andere Ende des Kabel im 2. Trennstellenmast ist durch eine spannungsfeste Endkappe gegen Berührung zu sichern.

**07.06.0320 Schutzmuffe im Freien**
STLB-Bau 2024-10 053
Schutzmuffe, in Schrumpftechnik,
für Kabelaußendurchmesser '25' mm,
einschl. systemgebundenem Zubehör, Montage im Freien.
Menge: 18,000 St
Leistungsbereichkatalog: 053
DIN276_18: 556

**07.06.0330 Übergangsmuffe im Freien**
STLB-Bau 2024-10 053
Übergangsmuffe 0,6/1 kV, in Schrumpftechnik,
Anzahl/Typ kommende Kabel '1xNAYY4x25mm²'

Aderzahl/Querschnitt '4x25mm²'

Anzahl/Typ gehende Kabel '1xNYY5x16mm²'

Aderzahl/Querschnitt '5x16mm²'

einschl. systemgebundenem Zubehör, Quetschverbindern und Befestigung, Montage im Freien.
Menge: 2,000 St
Leistungsbereichkatalog: 053
DIN276_18: 556

**07.06.0340 Übergangsmuffe im Freien**
STLB-Bau 2024-10 053
Übergangsmuffe 0,6/1 kV, in Schrumpftechnik,
Anzahl/Typ kommende Kabel '1xNYY4x10mm²'

Aderzahl/Querschnitt '4x10mm²'

Anzahl/Typ gehende Kabel '1xNYY5x16mm²'

Aderzahl/Querschnitt '5x16mm²'

einschl. systemgebundenem Zubehör, Quetschverbindern und Befestigung, Montage im Freien.
Menge: 10,000 St
Leistungsbereichkatalog: 053
DIN276_18: 556

**07.06.0350 Übergangsmuffe im Freien**
STLB-Bau 2024-10 053
Übergangsmuffe 0,6/1 kV, in Schrumpftechnik,
Anzahl/Typ kommende Kabel '1xNYY5x16mm²'

Aderzahl/Querschnitt '5x16mm²'

Anzahl/Typ gehende Kabel '1xNYY5x16mm²'

Aderzahl/Querschnitt '5x16mm²'

einschl. systemgebundenem Zubehör, Quetschverbindern und Befestigung, Montage im Freien.
Menge: 3,000 St
Leistungsbereichkatalog: 053
DIN276_18: 556

*Hinweis: Standardbesch Anforderung Einbaugerät*
STLB-Bau 2024-10 054
Die Kosten für anteilige Verdrahtungskanäle, Verdrahtung, Hilfs- und Verbindungsschienen in Installationskleinverteilern, Zählerplätzen, Installationsverteilern, Schaltanlagen und Rangierverteilern sind mit den Einheitspreisen abgegolten.

**07.06.0360 SBLSchrank-TVA Erfurt**
SBLSchrank-TVA Erfurt Sachgebiet Straßenbeleuchtung
Der zu verwendende Schaltschranktyp muss dem Standard des Tiefbau- und Verkehrsamtes,
Sachgebiet Straßenbeleuchtung der Stadt Erfurt entsprechen.
SBS Typ "GSAB 01.00.0P1EF mod" gem. "Richtlinie zur Errichtung von Straßenbeleuchtungsanlagen" Erfurt
Klemmenabgänge 11 + 1 [für Kabel 11 St. NYY-I 5x16 geschaltet + 1 St. NYY-I 5x16 Dauerspannung
Einspeisenetz: TT-Netz 3x230V/400/N/50Hz
Schutzmaßnahme: Schutzisoliert nach VDE 0100 Teil 410
Norm gerechter Aufbau unter Einhaltung der TAB TEAG / Thüringer Energienetze
Schrank und Sockel als Einzelkomponenten, Schrank aufschraubbar auf Sockel
Abmessung gesamt BxHxT: 1.135 mm x2.300 mm x 320 mm,
Schutzart Schrank: IP44, Schutzart Zählerplatz / TSG: IP54
Schrank und Sockel in RAL 7039, quarzgrau, Farbe in Gehäuse verpresst nach Powder in Mould Verfahren, nicht lackiert!
Schließung: Doppelschwenkhebel waagerecht oder senkrecht zum Einbau für 2 Schließzylinder
Bedienelemente "Hand/0/Auto" sind als Kippschalter auszuführen. Taster mit Rastfunktion
werden nicht zugelassen.
Lichtfänger (IP65) ist an dem nächstgelegenen Beleuchtungspunkt zu montieren. Der
Anschluss an den Dämmerungsschalter
(Empfindlichkeit: 2 – 200lx, einschaltverzögert mit
Schalthysterese) erfolgt über ein im Schutzrohr verlegtes Kabel Typ NYY-O 4x1,5mm2.
Kabelabfangschiene im Sockel, 90° abgewinkelt mit Schenkelmaßen 40x40mm
Einlegbare Abstandhalter im Sockel (z.B. Kantholzstücke)
Einbau von 3 selektiven Hauptleitungsautomaten E50A als Zählervorsicherung auf 4 Leiter
Sammelschienensystem
HAK einschl. Bestückung 3x NH00 63A mit Sammelschienensystem 250A
Innenverdrahtung entsprechend den zur Verfügung gestellten Stromlaufplänen.
Anschlussraum im unteren Klemmenbereich, ist so zu gestalten, wie im
Montageplattenaufbau der Stromlaufpläne dargestellt. Er erstreckt sich über 3 Felder und
entspricht in der Höhe einer 2reihigen Verteilung.
Folgende Komponenten werden nach Auftragserteilung vom AG an den AN beigestellt:
Gateway vom Hersteller Siteco (BMK= 10B1)
Phasenkoppler vom Hersteller Siteco (BMK= 10B2)
Menge: 1,000 St
DIN276_18: 443

**07.06.0370 Hauptleitungsschutzschalter 230/400VAC Ausschaltvermögen 25kA Gr.6 3polig Charakter.E 40-50A**
STLB-Bau 2024-10 054
Selektiver Hauptleitungsschutzschalter DIN VDE 0641-21 (VDE 0641-21), fingersicher DIN EN 50274 (VDE 0660-514),
Bemessungsbetriebsspannung 230/400 V AC, Bemessungsausschaltvermögen 25 kA, Stoßspannungsfestigkeit 8 kV (2000 m) mit Sternkennzeichnung, Baugröße 6, mit Sammelschienenadapter für Sammelschienen, 3-polig, Auslösecharakteristik E, Bemessungsstrom 40 bis 50 A,
Hersteller und Typ 'ABB S751/3-E50'
.
Menge: 1,000 St
Leistungsbereichkatalog: 054
DIN276_18: 443

**07.06.0380 Überspannungsschutzgerät Typ1/2/3 Reiheneinbau 230/400VAC TT-System 7,5kA/Pol 30kA N-PE Schutzpegel 1,5kV**
STLB-Bau 2024-10 050
Überspannungsschutzgerät DIN EN 61643-11 (VDE 0675-6-11), Typ 1, 2 und 3, mit integrierter Überstromschutzeinrichtung, Einbauort am oder in der Nähe des Speisepunktes der elektrischen Anlage, Komplettbauweise, als Reiheneinbaugerät, Maße DIN 43880, mit Funktionsanzeige, Bemessungsbetriebsspannung 230/400 V AC, für TT-System mit Schutzschaltung DIN VDE 0100-534, Blitzstoßstrom (10/350) mind. 7,5 kA je Pol, Blitzstoßstrom (10/350) zwischen N und PE mind. 30 kA, Folgestromlöschfähigkeit mind. 25 kA effektiv, Schutzpegel max. 1,5 kV,
Hersteller und Typ 'Dehn 909396 30kA'
.
Menge: 1,000 St
Leistungsbereichkatalog: 050
DIN276_18: 446

**07.06.0390 Messgerät multifunktional Schnittstelle RS485 PC IP5X 400VAC LCD**
STLB-Bau 2024-10 054
Multifunktionales Messgerät für die Messung und wahlweise Darstellung der Messergebnisse auf einem Display für die Messfunktionen Spannung in V, Strom in A (Effektivwerte), Wirkleistung in kW, Blindleistung in kVAr, Scheinleistung in kVA, Leistungsfaktor cos phi, Frequenz in Hz, Oberschwingung in V/A, mit Schnittstelle RS485 für PC-Anschaltung, Mittelwertbildung für Strom und Wirkleistung über einen einstellbaren Zeitraum, Maximalwertspeicher für Ströme, Mittelwert des Stromes und Mittelwert der Wirkleistung, Extremwertspeicher für Spannungen, Ströme, Wirkleistung, Scheinleistung und Mittelwert der Wirkleistung,
Messgenauigkeit: Strom 0,5 %, Spannung 0,5 %, Leistung 1 %, Schutzart IP 5X DIN EN 60529 (VDE 0470-1), zur Montage auf Tragschiene DIN EN 60715 (VDE 0660-520), direkter Anschluss, Bemessungsbetriebsspannung 400 V, Messwertanzeige mit LCD hinter blendungsarmer Glasscheibe,
Hersteller und Typ 'Gavazzi EM24DIN AV9-3-X-IS-PFB'
.
Menge: 1,000 St
Leistungsbereichkatalog: 054
DIN276_18: 443

**07.06.0400 Differenzstromüberwachungsgerät TypA**
STLB-Bau 2024-10 054
Differenzstromüberwachungsgerät DIN EN IEC 62020-1 (VDE 0663-1), Typ A pulsstromsensitiv, als Reiheneinbaugerät, Maße DIN 43880, fingersicher DIN EN 50274 (VDE 0660-514), für TN- und TT-Netze, für Anschluss an externen Stromwandler für Messzwecke,
Unterer Einstellwert Differenzstrom '30' mA,

Oberer Einstellwert Differenzstrom '10000' mA,
Ansprechwerte für Vorwarnung und Alarmmeldung fest eingestellt, Ansprechverzögerung einstellbar,
Einstellbereich von '0,6' s,

Einstellbereich bis '10' s,
mit Fehlerspeicher, Reset- und Testtaste, mit separater Bemessungssteuerspeisespannung,
Bemessungssteuerspeisespannung AC '230' V,
Einstellungen plombierbar oder Passwortschutz, Ruhestromprinzip oder Arbeitsstromprinzip einstellbar, mit 2 Hilfskontakten Wechsler, zur Montage auf Tragschiene DIN EN 60715 (VDE 0660-520),
Hersteller und Typ 'ABB MRCD RD3P'
.
Menge: 1,000 St
Leistungsbereichkatalog: 054
DIN276_18: 443

**07.06.0410 Differenzstromwandler 0,72kV Aufsteckstromwandler**
STLB-Bau 2024-10 054
Differenzstromwandler passend zum Auswertegerät, Bemessungsbetriebsspannung 0,72 kV, als Aufsteckstromwandler,
Hersteller und Typ 'ABB TRM'
.
Menge: 1,000 St
Leistungsbereichkatalog: 054
DIN276_18: 443

**07.06.0420 Überspannungsschutzgerät Typ1/2 Reiheneinbau 400VAC TT-System 7,5kA/Pol 30kA N-PE Schutzpegel 1,5kV**
STLB-Bau 2024-10 050
Überspannungsschutzgerät DIN EN 61643-11 (VDE 0675-6-11), leckstromfrei, Typ 1 und 2, Einbauort am oder in der Nähe des Speisepunktes der elektrischen Anlage, Komplettbauweise, als Reiheneinbaugerät, Maße DIN 43880, Bemessungsbetriebsspannung 400 V AC, für TT-System mit Schutzschaltung DIN VDE 0100-534, Blitzstoßstrom (10/350) mind. 7,5 kA je Pol, Blitzstoßstrom (10/350) zwischen N und PE mind. 30 kA, Folgestromlöschfähigkeit mind. 25 kA effektiv, Schutzpegel max. 1,5 kV,
Hersteller und Typ 'DEHN 941316'
.
Menge: 1,000 St
Leistungsbereichkatalog: 050
DIN276_18: 443

**07.06.0430 Leitungsschutzschalter 230/400VAC Ausschaltvermögen 6kA 3polig Charakter.B 16A**
STLB-Bau 2024-10 054
Leitungsschutzschalter DIN EN 60898-1 (VDE 0641-11), als Reiheneinbaugerät, Maße DIN 43880, fingersicher DIN EN 50274 (VDE 0660-514),
Bemessungsbetriebsspannung 230/400 V AC, Bemessungsausschaltvermögen 6 kA, mit beidseitiger Klemmenabdeckung, 3-polig, Auslösecharakteristik B, Bemessungsstrom 16 A.
Menge: 1,000 St
Leistungsbereichkatalog: 054
DIN276_18: 443

**07.06.0440 Leitungsschutzschalter 230/400VAC Ausschaltvermögen 6kA einpolig Charakter.B 6A**
STLB-Bau 2024-10 054
Leitungsschutzschalter DIN EN 60898-1 (VDE 0641-11), als Reiheneinbaugerät, Maße DIN 43880, fingersicher DIN EN 50274 (VDE 0660-514),
Bemessungsbetriebsspannung 230/400 V AC, Bemessungsausschaltvermögen 6 kA, mit beidseitiger Klemmenabdeckung, einpolig, Auslösecharakteristik B, Bemessungsstrom 6 A.
Menge: 4,000 St
Leistungsbereichkatalog: 054
DIN276_18: 443

**07.06.0450 Leitungsschutzschalter 230/400VAC Ausschaltvermögen 6kA einpolig Charakter.B 16A**
STLB-Bau 2024-10 054
Leitungsschutzschalter DIN EN 60898-1 (VDE 0641-11), als Reiheneinbaugerät, Maße DIN 43880, fingersicher DIN EN 50274 (VDE 0660-514),
Bemessungsbetriebsspannung 230/400 V AC, Bemessungsausschaltvermögen 6 kA, mit beidseitiger Klemmenabdeckung, einpolig, Auslösecharakteristik B, Bemessungsstrom 16 A.
Menge: 37,000 St
Leistungsbereichkatalog: 054
DIN276_18: 443

**07.06.0460 Befehlsgerät Wahltaster 6A 1W AC-15**
STLB-Bau 2024-10 054
Befehlsgerät in Komplettbauform, Bemessungsisolationsspannung 250 V AC, als Wahltaster, Betätigung durch Kipphebel, 3 Schaltstellungen rastend, mit Kontaktelement 6 A, 1 W, Gebrauchskategorie AC-15, Frontausführung quadratisch mit systembedingtem Bezeichnungsschild,
Hersteller und Typ 'ABB E214-16-101'
.
Menge: 4,000 St
Leistungsbereichkatalog: 054
DIN276_18: 443

*Hinweis: Hinweistext*
Dämmerungsschalter einschließlich Lichtsensor

**07.06.0470 Dämmerungsschalter Schalt-P 2600 W 3-2000lx**
STLB-Bau 2024-10 053
Dämmerungsschalter 230 V AC, für Montage auf Tragschiene DIN EN 60715 (VDE 0660-520), mit Fernmesselement,
Schaltleistung '2600' W,
Einstellbereich 3 bis 2000 lx,
Mindesteinschaltverzögerung '1000' s,

Mindestausschaltverzögerung '1000' s,

Hersteller und Typ 'Theben LUNA 111 top3 AL'
.
Menge: 1,000 St
Leistungsbereichkatalog: 053
DIN276_18: 443

**07.06.0480 Digitale Zeitschaltuhr 230V Tages-Wochenprogramm 2Kanäle 1S 10A Schaltabstand 1Min**
STLB-Bau 2024-10 054
Digitale Zeitschaltuhr, als Reiheneinbaugerät, Maße DIN 43880, fingersicher DIN EN 50274 (VDE 0660-514), zur Montage auf Tragschiene DIN EN 60715 (VDE 0660-520), Bemessungsbetriebsspannung 230 V AC, mit Tages- und Wochenprogramm, mind. 2 Kanäle, mit 1 S, Belastbarkeit 10 A, 230 V AC, min. Schaltabstand 1 min,
Hersteller und Typ 'Hager EG203'
.
Menge: 1,000 St
Leistungsbereichkatalog: 054
DIN276_18: 443

**07.06.0490 Fehlerstromschutzschalter RCCB TypA unverzögert 25A Fehlerstrom 30mA einpolig+N 230VAC**
STLB-Bau 2024-10 054
Fehlerstromschutzschalter (RCCB) DIN EN 61008-1 (VDE 0664-10), als Reiheneinbaugerät, Maße DIN 43880, fingersicher DIN EN 50274 (VDE 0660-514), Typ A pulsstromsensitiv, Auslösung unverzögert, Bemessungsstrom 25 A, Bemessungsfehlerstrom 30 mA, einpolig + N, 230 V AC, Kurzschlussfestigkeit 6 kA, stoßstromfest bis 250 A, mit Handbetätigung.
Menge: 1,000 St
Leistungsbereichkatalog: 054
DIN276_18: 443

**07.06.0500 Installationsschütz 4polig AC-1 24A 230V Betätigungsspannung 230VAC**
STLB-Bau 2024-10 054
Installationsschütz DIN EN 61095 (VDE 0637-3), als Reiheneinbaugerät, Maße DIN 43880, fingersicher DIN EN 50274 (VDE 0660-514), 4-polig, zur Montage auf Tragschiene DIN EN 60715 (VDE 0660-520), Gebrauchskategorie AC-1, Bemessungsbetriebsstrom mind. 24 A, Bemessungsbetriebsspannung 230 V AC, Bemessungsbetätigungsspannung 230 V AC,
Hersteller und Typ 'ABB ESB24-40 20A 4S'
.
Menge: 4,000 St
Leistungsbereichkatalog: 054
DIN276_18: 443

**07.06.0510 Installationsschütz 4polig AC-1 63A 230V Betätigungsspannung 230VAC**
STLB-Bau 2022-04 054
Installationsschütz DIN EN 61095 (VDE 0637-3), als Reiheneinbaugerät, Maße DIN 43880, fingersicher DIN EN 50274 (VDE 0660-514), 4-polig, zur Montage auf Tragschiene DIN EN 60715 (VDE 0660-520), Gebrauchskategorie AC-1, Bemessungsbetriebsstrom mind. 63 A, Bemessungsbetriebsspannung 230 V AC, Bemessungsbetätigungsspannung 230 V AC,
Hersteller und Typ 'ABB ESB63-40 63A 4S'
.
Menge: 3,000 St
Leistungsbereichkatalog: 054
DIN276_18: 443

**07.06.0520 Koppelrelais 6A 230V 4W**
STLB-Bau 2024-10 054
Koppelrelais DIN EN 61810-1 (VDE 0435-201), zur Montage auf Tragschiene DIN EN 60715 (VDE 0660-520), Bemessungsbetriebsstrom 6 A, Bemessungsbetriebsspannung 230 V AC, Kontaktausführung 4 W.
Menge: 1,000 St
Leistungsbereichkatalog: 054
DIN276_18: 443

**07.06.0530 Steckdose 230VAC 16A einpolig+N+PE**
STLB-Bau 2024-10 054
Steckdose DIN VDE 0620-1 (VDE 0620-1), als Reiheneinbaugerät, Maße DIN 43880, fingersicher DIN EN 50274 (VDE 0660-514), zur Montage auf Tragschiene DIN EN 60715 (VDE 0660-520), Bemessungsbetriebsspannung 230 V AC, Bemessungsstrom 16 A, einpolig + N + PE.
Menge: 1,000 St
Leistungsbereichkatalog: 054
DIN276_18: 443

**07.06.0540 Hauptleitungsabzweigklemme 690V 4polig Zugang 25mm2 Abgang 2x16mm2 Tragschiene**
STLB-Bau 2024-10 054
Hauptleitungsabzweigklemme DIN EN IEC 60670-1 (VDE 0606-1), Bemessungsisolationsspannung 690 V AC, 4-polig, Klemmenzugang 25 mm2, Klemmenabgang 2 x 16 mm2, Klemmenträger aus selbstlöschendem oder nichtbrennbarem Isolierstoff, zur Montage auf Tragschiene DIN EN 60715 (VDE 0660-520), einschl. systemgebundenem Zubehör mit dauerhafter Anschlussbezeichnung.
Menge: 1,000 St
Leistungsbereichkatalog: 054
DIN276_18: 443

*Hinweis: Hinweistext*
Reihenklemmen Nennquerschnitt 16mm² mit Auschluss für starre Leitung von 0,5mm² - 16mm²

**07.06.0550 Reihenklemme 690V einstöckig bis 16mm2 Tragschiene**
STLB-Bau 2024-10 054
Reihenklemme DIN EN 60947-7-1 (VDE 0611-1), Bemessungsisolationsspannung 690 V AC, Isolationsgruppe C, einstöckig, für Leiterquerschnitt bis 16 mm2, Klemmenträger aus selbstlöschendem oder nichtbrennbarem Isolierstoff, zur Montage auf Tragschiene DIN EN 60715 (VDE 0660-520), einschl. systemgebundenem Zubehör mit dauerhafter Anschlussbezeichnung,
Hersteller und Typ 'Phoenix PT10'
.
Menge: 36,000 St
Leistungsbereichkatalog: 054
DIN276_18: 443

**07.06.0560 Schutzleiter-Reihenklemme bis 16mm2 Tragschiene**
STLB-Bau 2024-10 054
Schutzleiter-Reihenklemme DIN EN 60947-7-2 (VDE 0611-3), für Leiterquerschnitt bis 16 mm2, Klemmenträger aus selbstlöschendem oder nichtbrennbarem Isolierstoff, zur Montage auf Tragschiene DIN EN 60715 (VDE 0660-520), einschl. systemgebundenem Zubehör mit dauerhafter Anschlussbezeichnung,
Hersteller und Typ 'Phoenix PT10-PE'
.
Menge: 12,000 St
Leistungsbereichkatalog: 054
DIN276_18: 443

**07.06.0570 Neutralleiter-Reihenklemme 690V bis 16mm2 Tragschiene**
STLB-Bau 2024-10 054
Neutralleiter-Reihenklemme DIN EN 60947-7-1 (VDE 0611-1), Bemessungsisolationsspannung 690 V AC, für Leiterquerschnitt bis 16 mm2, Klemmenträger aus selbstlöschendem oder nichtbrennbarem Isolierstoff, zur Montage auf Tragschiene DIN EN 60715 (VDE 0660-520), einschl. systemgebundenem Zubehör mit dauerhafter Anschlussbezeichnung,
Hersteller und Typ 'Phoenix PT10 BU'
.
Menge: 12,000 St
Leistungsbereichkatalog: 054
DIN276_18: 443

**07.06.0580 Reihenklemme 690V einstöckig bis 2,5mm2 Tragschiene**
STLB-Bau 2024-10 054
Reihenklemme DIN EN 60947-7-1 (VDE 0611-1), Bemessungsisolationsspannung 690 V AC, Isolationsgruppe C, einstöckig, für Leiterquerschnitt bis 2,5 mm2, mit schraubenlosen Anschlüssen, Klemmenträger aus selbstlöschendem oder nichtbrennbarem Isolierstoff, zur Montage auf Tragschiene DIN EN 60715 (VDE 0660-520), einschl. systemgebundenem Zubehör mit dauerhafter Anschlussbezeichnung,
Hersteller und Typ 'Phoenix PT 2,5'
.
Menge: 29,000 St
Leistungsbereichkatalog: 054
DIN276_18: 443

**07.06.0590 Neutralleiter-Reihenklemme 690V bis 2,5mm2 Tragschiene**
STLB-Bau 2024-10 054
Neutralleiter-Reihenklemme DIN EN 60947-7-1 (VDE 0611-1), Bemessungsisolationsspannung 690 V AC, für Leiterquerschnitt bis 2,5 mm2, mit schraubenlosen Anschlüssen, Klemmenträger aus selbstlöschendem oder nichtbrennbarem Isolierstoff, zur Montage auf Tragschiene DIN EN 60715 (VDE 0660-520), einschl. systemgebundenem Zubehör mit dauerhafter Anschlussbezeichnung,
Hersteller und Typ 'Phoenix PT 2,5'
.
Menge: 3,000 St
Leistungsbereichkatalog: 054
DIN276_18: 443

**07.06.0600 Schutzleiter-Reihenklemme bis 2,5mm2 Tragschiene**
STLB-Bau 2024-10 054
Schutzleiter-Reihenklemme DIN EN 60947-7-2 (VDE 0611-3), für Leiterquerschnitt bis 2,5 mm2, mit schraubenlosen Anschlüssen, Klemmenträger aus selbstlöschendem oder nichtbrennbarem Isolierstoff, zur Montage auf Tragschiene DIN EN 60715 (VDE 0660-520), einschl. systemgebundenem Zubehör mit dauerhafter Anschlussbezeichnung,
Hersteller und Typ 'Phoenix PT 2,5'
.
Menge: 3,000 St
Leistungsbereichkatalog: 054
DIN276_18: 443

**07.06.0610 Reihenklemme 690V einstöckig bis 2,5mm2 Tragschiene**
STLB-Bau 2024-10 054
Reihenklemme DIN EN 60947-7-1 (VDE 0611-1), Bemessungsisolationsspannung 690 V AC, Isolationsgruppe C, einstöckig, für Leiterquerschnitt bis 2,5 mm2, mit schraubenlosen Anschlüssen, Klemmenträger aus selbstlöschendem oder nichtbrennbarem Isolierstoff, zur Montage auf Tragschiene DIN EN 60715 (VDE 0660-520), einschl. systemgebundenem Zubehör mit dauerhafter Anschlussbezeichnung,
Hersteller und Typ 'Phoenix PT 2,5-Quattro-MT'
.
Menge: 4,000 St
Leistungsbereichkatalog: 054
DIN276_18: 443

### Bereich 08 LT 08 Straßenbau TA1 bis TA4

*Hinweis: TA1: Arnstädter Chaussee (0+000 - 0+154,5)*

#### Abschnitt 08.00 Allgemeine Leistungen

**08.00.0010 Grabenaushub von Hand**
Grabenaushub von Hand bei Anordnung
durch den Auftraggeber
(Kabel- und Leitungskreuzungen)
Vergütet wirder Mehraufwand gegenüber der Leitungsgrabenherstellung
Menge: 30,000 m3

**08.00.0020 Suchgraben herstellen Tiefe bis 1,25 m*nur Handschacht. Boden einb.u.v.*Abrechnung Abtrag**
StL-Nr. 2410891201100101
Suchgraben nach Unterlagen des AG einschließlich Handschachtung herstellen. Aushub zur Wiederverwendung
seitlich lagern. Beschreibung der Homogenbereiche nach
Unterlagen des AG.
Grabentiefe bis 1,25 m.
Nur Handschachtung.
Seitlich gelagerten Boden einbauen und verdichten.
Abrechnung nach Abtragsprofilen.
Menge: 20,000 m3

**08.00.0030 Suchgraben herstellen Tiefe >1,25-1,75m*mitMasch.unterst.*Boden einb.u.v. Abrechnung Abtrag**
StL-Nr. 2410891202209101
Suchgraben nach Unterlagen des AG einschließlich Handschachtung herstellen. Aushub zur Wiederverwendung
seitlich lagern. Beschreibung der Homogenbereiche nach
Unterlagen des AG.
Grabentiefe über 1,25 bis 1,75 m.
Handschachtung mit Maschinenunterstützung.
Verbau 'nach Wahl des AN'

Seitlich gelagerten Boden einbauen und verdichten.
Abrechnung nach Abtragsprofilen.
Menge: 35,000 m3

**08.00.0040 Rohr- u. Kabelkreuzungen, B=60 cm**
Erschwernis für Rohr- und Kabelkreuzungen.
Ausführung einschließlich aller Vorkehrungen und Einrichtungen zur Sicherung dieser Leitungen (wie Aufhängen, Abfangen, Unterstützungen etc.),
Medien in Betrieb
Trassenkreuzungen aller Medienarten bis zu einer Gesamtbreite von 'bis 60 cm'
Menge: 260,000 St

**08.00.0050 Rohr- u. Kabelkreuzungen, B=120 cm**
Erschwernis für Rohr- und Kabelkreuzungen.
Ausführung einschließlich aller Vorkehrungen und Einrichtungen zur Sicherung dieser Leitungen (wie Aufhängen, Abfangen, Unterstützungen etc.),
Medien in Betrieb
Trassenkreuzungen aller Medienarten bis zu einer
Gesamtbreite von
'über 60 bis 120 cm'
Menge: 5,000 St

**08.00.0051 Kabelkreuzungen, B=400-600 cm**
Erschwernis für Kabelkreuzung.
Ausführung einschließlich aller Vorkehrungen und Einrichtungen zur Sicherung dieser Leitungen (wie Aufhängen,Abfangen, Unterstützungen etc.),
Medien in Betrieb
Trassenkreuzungen Telekom bis zu einer Gesamtbreite von 'über 400 bis 600 cm'
Menge: 1,000 St

**08.00.0060 Sicherung Trassen längs**
Sicherung vorhandener Leitungstrassen
Leitungstrasse wird längs angeschnitten.
Leitungen sichern.
angeschnitte Leitungszone wieder herstellen.
Vergütet wird der Mehraufwand gegenüber Leitungsgraben.
Sicherungsdauer für Aushub bis zur Verfüllung einschl. Leitungsverlegung ( ggf. durch Dritte).
Menge: 120,000 m

**08.00.0070 Bodenaustausch durchführen.**
Bodenaustausch durchführen. Baustoff in Auskofferung
lösen, einbauen und verdichten einschließlich ggf. erforderli-cher Wasserzugabe.
Homogenbereich S2 bzw. S3
verwerten wird gesondert vergütet
Baustoff 'gebrochenem Naturgestein 0/45 bis 0/56
dynamischen Plattendruckversuch = mind. 25 MPa'

Baustoff liefern.
Abgerechnet wird nach Auftragsprofilen über der Auskofferungssohle.
Menge: 240,000 m3

#### Abschnitt 08.01 TA1: Fahrbahn - Auf-/Abbruch

**08.01.0010 Asphaltbefestigung aufnehmen Fahrbahn*Aufbr. Verw. AN**
StL-Nr. 2311302810909003
Asphaltbefestigung aufbrechen und aufnehmen.
Fläche = Fahrbahn.
Dicke der Asphaltbefestigung 'über 30 bis 35cm.
Verwertungsklasse A / Deponieklasse 0.'

Gesamtaufbruchtiefe 'wie Asphaltbefestigung'

Aufbruchgut nach Wahl des AN verwerten.
Menge: 1135,000 m2
Leistungsbereichkatalog: 113

**08.01.0020 Asphaltbefestigung aufnehmen Fahrbahn*Aufbr. Verw. AN**
StL-Nr. 2311302810909003
Asphaltbefestigung aufbrechen und aufnehmen.
Fläche = Fahrbahn.
Dicke der Asphaltbefestigung 'über 35 bis 40cm.
Verwertungsklasse A / Deponieklasse 0.'

Gesamtaufbruchtiefe 'wie Asphaltbefestigung'

Aufbruchgut nach Wahl des AN verwerten.
Menge: 1685,000 m2
Leistungsbereichkatalog: 113

**08.01.0030 Asphaltbefestigung trennen Anb.quer m. Rand*schneiden**
StL-Nr. 231130385109
Asphaltbefestigung geradlinig trennen.
im Anbaubereich quer zur Fahrbahnachse zum Anschluss an
bestehende Oberbauschichten, einschließlich Abtragen
des Randkeiles.
Trennen durch Schneiden.
Dicke der Asphaltbefestigung 'über 35-40cm.'
Menge: 16,000 m

**08.01.0040 Bordstein aufnehmen. Hochbord Beton*Fund.ü10-20/R-St. Verwertung AN**
StL-Nr. 23115031150100
Bordstein aufnehmen.
Bordstein = Hoch- und Rundbordstein aus Beton, Breite
bis 18 cm, Höhe bis 30 cm.
Fundament aus Beton, über 10 bis 20 cm dick, und
Rückenstütze aus Beton aufbrechen.
Nicht wiederverwendbare Bordsteine und übriges Aufbruchgut nach Wahl des AN verwerten.
Menge: 5,000 m

**08.01.0050 Bordstein aufnehmen.*Fund.ü10-20/R-St. Steine s.+f.+abl.*Verwertung AN Anteil WV 75-100**
StL-Nr. 23115031952101
Bordstein aufnehmen.
Bordstein '= Granit, in verschiedene Abmessungen.'

Fundament aus Beton, über 10 bis 20 cm dick, und
Rückenstütze aus Beton aufbrechen.
Wiederverwendbare Bordsteine säubern, auf Paletten stapeln, zum Lagerplatz nach Unterlagen des AG fördern,
abladen.
Nicht wiederverwendbare Bordsteine und übriges Aufbruchgut nach Wahl des AN verwerten.
Anteil wiederverwendbarer Bordsteine über 75 bis 100
v. H.
Menge: 175,000 m

#### Abschnitt 08.02 TA1: Fahrbahn - Erdbau

**08.02.0010 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 2100,000 m3

*Hinweis: Materialklasse bis BM-F3*

**08.02.0020 N.gefährl. Abfall aus Baustelle ent Boden*Entsorgung AN Gebühr einrechn.*Abr. Abtrag**
StL-Nr. 12102117211001
Nicht gefährlichen Abfall aus Baustelle laden, fördern
und entsorgen. Schadstoffbelastung nach Unterlagen des
AG.
Abfall = Boden. Abfallschlüsselnummer 17 05 04.
Entsorgung nach Wahl des AN.
Gebühren der Abfallentsorgung sind einzurechnen.
Abgerechnet wird nach Abtragsprofilen.
Menge: 2100,000 m3

**08.02.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 2550,000 m2

**08.02.0040 Baustoff für Bodenaustausch einb.*Baustoff liefern Abrechng. Auftrag**
StL-Nr. 241063309101
Baustoff für Bodenaustausch profilgerecht
einbauen und verdichten einschließlich ggf. erforderlicher Wasserzugabe. Boden bzw. Fels lösen und verwerten
wird gesondert vergütet.
Baustoff 'gebrochenes Naturgestein 0/45 bis 0/56'

Baustoff nach Unterlagen des AG liefern. Einbaudokumentation nach Unterlagen des AG übergeben.
Abrechnung nach Auftragsprofilen
Menge: 1400,000 m3

#### Abschnitt 08.03 TA1: Fahrbahn - SoB

**08.03.0010 Frostschutzschicht herstellen Bk100 bis Bk1,0*Feinanteil UF3 0/45*URA n. Unterl. AG ob.L. m. Fertiger*Abrechng. Auftrag**
StL-Nr. 2290010711319921
Frostschutzschicht aus Baustoffgemisch für Frostschutzschichten herstellen. Gesteinsspezifische Anforderungen
gem. TL Gestein-StB und zugeh. Einführungsschreiben.
Erschwernisse durch Einbauten, Schächte und
Straßenabläufe werden gesondert vergütet.
In Verkehrsflächen der Belastungsklassen Bk100 bis
Bk1,0
Feinanteil Kategorie UF 3.
Baustoffgemisch 0/45.
Umweltrelevante Anforderungen beim Einsatz von
Baustoffgemischen nach Unterlagen des AG.
Verdichtungsgrad/Verformungsmodul 'DPr min. 103 v.H. /
EV2 auf der Oberfläche mindestens 120 MPa.'

Einbaudicke 'nach Unterlagen des AG,
Schichtdicke 30cm.'

Mehrlagiger Einbau. Einbau der oberen Lage
mit Fertiger.
Abgerechnet wird nach Auftragsprofilen.
Menge: 860,000 m3

#### Abschnitt 08.04 TA1: Fahrbahn - Asphaltbauweise

**08.04.0010 Asphalttragschicht AC 32 T S herst. Bk10*50/70 res.*Dicke 14 cm mit Beschicker**
StL-Nr. 22900204311401
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk10.
Bindemittel = 50/70 resultierend.
Einbaudicke 14 cm.
Einbau mit Beschicker.
Menge: 2500,000 m2

**08.04.0015 Asphalttragschicht AC 32 T N herst. Bk0,3 - Bk1,8*70/100 res. Dicke 10 cm**
StL-Nr. 22900224112000
Asphalttragschicht aus Asphalttragschichtmischgut
AC 32 T N herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind.
In Verkehrsflächen der Belastungsklassen Bk0,3 bis
Bk1,8.
Bindemittel = 70/100 resultierend.
Einbaudicke 10 cm.
Menge: 50,000 m2

**08.04.0020 Asphaltbinder AC 16 B S SG herst. Bk10*25/55-55 A*Dicke 8 cm Einb.m.Beschicker**
StL-Nr. 229003353171
Asphaltbinderschicht aus Asphaltbinder AC 16 B S SG
herstellen. Gesteinsspezifische Anforderungen gemäß
TL Gestein-StB und zugehörigem Einführungsschreiben
sowie H AI ABi. Anlieferung des Mischgutes in
thermoisolierten Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Weitere Anforderungen nach Unterlagen des AG.
- Bei Zugabe von Asphaltgranulat und Verwendung von PmB
  ist ein PmB mit erhöhtem Elastomeranteil (PmB RC)
  einzusetzen; in der Erstprüfung Nachweis der
  elastischen Rückstellung am resultierenden
  Bindemittel gemäß TL Bitumen-StB.
  Zugabe Asphaltgranulat <= 30 M.-vH.
- Grobe Gesteinskörnungen mit Kategorie C100/0.
- Grobe Gesteinskörnungen mit Kategorie SZ18 / LA20;
  es ist mindestens eine Kategorie anzugeben.
- Temperatur bei Anlieferung >= 160 Grad Celsius.
- Mindesteinbautemperatur (Luft und Unterlage)
  +3 Grad Celsius; zwischen 0 und +3 Grad Celsius
  werden erhöhte Aufwendungen wie zum Beispiel
    - Vorwärmen der Unterlage
    - Verwendung einer Einbauhilfe (z.B. Zeolithe)
  als Zulage gesondert vergütet.
In Verkehrsflächen der Belastungsklasse Bk10.
Bindemittel = 25/55-55 A; elastische Rückstellung nach
DIN EN 13398 in der Kontrollprüfung mit >= 40 vH bei
20 cm Ausziehlänge; Ausziehlänge des Fadens >= 10 cm.
Einbaudicke 8 cm.
Einbau mit Beschicker.
Menge: 2500,000 m2

**08.04.0030 Splittmastixasphalt SMA 8 S herst. Bk10 - Bk100*Dicke 4 cm 25/55-55 A*FrosteinwZone II mit Beschicker**
StL-Nr. 22900509141101
Asphaltdeckschicht aus Splittmastixasphalt SMA 8 S
herstellen. Asphaltmischgut ohne Verwendung von
Asphaltgranulat. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Mindesteinbautemperatur (Luft und Unterlage)
  +5 Grad Celsius; zwischen 3 und +5 Grad Celsius
  werden erhöhte Aufwendungen wie zum Beispiel
    - Vorwärmen der Unterlage
    - Verwendung einer Einbauhilfe (z.B. Zeolithe)
  als Zulage gesondert vergütet.
- Weitere Anforderungen nach Unterlagen des AG.
In Verkehrsflächen der Belastungsklassen Bk10 bis
Bk100.
Einbaudicke 4 cm.
Bindemittel = 25/55-55 A; elastische Rückstellung nach
DIN EN 13398 in der Kontrollprüfung mit >= 40 vH bei
20 cm Ausziehlänge; Ausziehlänge des Fadens >= 10 cm.
Frosteinwirkungszone II.
Einbau mit Beschicker.
Menge: 2500,000 m2

**08.04.0035 Asphaltbeton AC 8 D N herstellen Bk0,3 - Bk1,0*Dicke 4 cm 70/100*FrosteinwZone II**
StL-Nr. 22900417132100
Asphaltdeckschicht aus Asphaltbeton AC 8 D N
herstellen. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 5,0 Vol.-vH am Bohrkern.
- Mindesteinbautemperatur (Luft und Unterlage)
  +5 Grad Celsius; zwischen 3 und +5 Grad Celsius
  werden erhöhte Aufwendungen wie zum Beispiel
    - Vorwärmen der Unterlage
    - Verwendung einer Einbauhilfe (z.B. Zeolithe)
  als Zulage gesondert vergütet.
- Weitere Anforderungen nach Unterlagen des AG.
In Verkehrsflächen der Belastungsklassen Bk0,3 bis
Bk1,0.
Einbaudicke 4 cm.
Bindemittel = 70/100.
Frosteinwirkungszone II.
Menge: 50,000 m2

**08.04.0040 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 2500,000 m2
Leistungsbereichkatalog: 113

**08.04.0050 Bitumenemulsion aufsprühen Bk100-Bk3,2*Asphalt frisch Rampenspritzgerät*C60BP4-S Menge 350 g/m2*vor A.bindersch.**
StL-Nr. 23113063111142
Bitumenemulsion zur Herstellung des Schichtenverbundes
aufsprühen.
Auf Verkehrsflächen der Belastungsklassen Bk100 bis
Bk3,2.
Unterlage = Asphaltbefestigung, frisch.
Mit Rampenspritzgerät.
Bindemittel = C60BP4-S.
Bindemittelmenge = 350 g/m2.
Vor Einbau Asphaltbinderschicht.
Menge: 2500,000 m2
Leistungsbereichkatalog: 113

**08.04.0060 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 2500,000 m2
Leistungsbereichkatalog: 113

**08.04.0065 Bitumenemulsion aufsprühen Bk1,8-Bk0,3*Asphalt frisch Rampenspritzgerät*C40B5-S Menge 250 g/m2*vor A.deckschicht**
StL-Nr. 23113063211223
Bitumenemulsion zur Herstellung des Schichtenverbundes
aufsprühen.
Auf Verkehrsflächen der Belastungsklassen Bk1,8 bis
Bk0,3.
Unterlage = Asphaltbefestigung, frisch.
Mit Rampenspritzgerät.
Bindemittel = C40B5-S.
Bindemittelmenge = 250 g/m2.
Vor Einbau Asphaltdeckschicht.
Menge: 50,000 m2
Leistungsbereichkatalog: 113

**08.04.0070 Zulage Einbauhilfe Binder 0-3 Grad**
StL-Nr. 2290083301
Zulage für den Einbau der Binder- oder Deckschicht
bei niedrigen Außentemperaturen. Zulage umfasst
Zusatz einer Einbauhilfe (z.B. Zeolithe) zum Mischgut.
Einbau der Binderschicht.
Außentemperaturen (Luft und/oder Unterlage) zwischen
>= 0 Grad Celsius und <= +3 Grad Celsius.
Menge: 2500,000 m2

**08.04.0080 Zulage Einbauhilfe Decksch. 3-5 Grad**
StL-Nr. 2290083302
Zulage für den Einbau der Binder- oder Deckschicht
bei niedrigen Außentemperaturen. Zulage umfasst
Zusatz einer Einbauhilfe (z.B. Zeolithe) zum Mischgut.
Einbau der Deckschicht.
Außentemperaturen (Luft und/oder Unterlage) zwischen
>= +3 Grad Celsius und <= +5 Grad Celsius.
Menge: 2500,000 m2

*Hinweis: Hinweis zur Fugenherstellung*
Hinweis zur Fugenherstellung:
Bei den Anschlüssen von Asphaltdeckschichten an Einbauten, Bordsteinen usw. ist für die Herstellung des Fugenraumes bereits während des Einbaues des Asphaltes ein Aussparen der Fuge durch die Verwendung von herausnehmbaren Einlagen vorzusehen (kein Schneiden). Nach Säuberung sind die Fugenflanken voll deckend mit Fugenvoranstrich zu versehen. Anschließen ist die Fuge zu vergissen bzw. vorher der Unterfüllstoff einzulegen.

**08.04.0090 Anschluss a. Fuge m. Fugenm. herst. versch.Randfugen*Deckschicht Tiefe 40 mm*Breite 15 mm Fugenmasse N2**
StL-Nr. 2311391251063001
Anschluss als Fuge mit Fugenmasse herstellen.
Randfuge vor Borden, Übergängen, Abläufen u.ä.
In der Asphaltdeckschicht ausbilden.
Fugenspalttiefe = 40 mm.
Fugenspaltbreite = 15 mm.
Mit heiß verarbeitbarer Fugenmasse Typ N2, einschließlich zugehörigem und zuvor aufgetragenem Voranstrichmittel.
Menge: 1020,000 m
Leistungsbereichkatalog: 113

*Hinweis: Hinweis zur Fugenherstellung*
Hinweis zur Fugenherstellung:
Die Herstellung der Fuge durch Schneiden ist Bestandteil der folgenden Leistung

**08.04.0100 Anschluss a. Fuge m. Fugenm. herst.*Deckschicht Tiefe 40 mm*Breite 20 mm Fugenmasse N2**
StL-Nr. 2311391291064001
Anschluss als Fuge mit Fugenmasse herstellen.
Fuge 'Längs- und Querfuge,
in Anschlußbereichen an bestehende Asphaltdeckschicht.'

In der Asphaltdeckschicht ausbilden.
Fugenspalttiefe = 40 mm.
Fugenspaltbreite = 20 mm.
Mit heiß verarbeitbarer Fugenmasse Typ N2, einschließlich zugehörigem und zuvor aufgetragenem Voranstrichmittel.
Menge: 20,000 m
Leistungsbereichkatalog: 113

**08.04.0120 Erschwernis infolge Einbauten Erschwer. gesamt*Asphaltbefestig.**
StL-Nr. 231130781500
Erschwernis infolge Einbauten, Schächten und Straßenabläufen. Abgerechnet wird je Stück Einbauteil.
Erschwernis beim Fräsen, Aufnehmen, Aufsprühen von Bi-
tumenemulsionen sowie Herstellen von Asphaltschichten.
Asphaltbefestigung.
Menge: 45,000 St
Leistungsbereichkatalog: 113

#### Abschnitt 08.05 TA1: Fahrbahn - Borde

**08.05.0010 Bordstein aus Naturstein setzen*Granit gerader Stein**
StL-Nr. 2311531699101999
Bordstein aus Naturstein mit gleichmäßiger Färbung setzen. Breite der Rückenstütze mind. 15 cm.
Naturstein '-Bord, als Hochbord "A3" mit Anlauf, 15/18x30cm (HB+12)'

Bordstein aus Granit.
Gerader Stein.
Rückenstütze 'bis 10 cm unter Oberkante Bordstein.
Beton C20/25.'

Fundamentbeton 'D= 20cm, Beton C20/25.'
Menge: 250,000 m

**08.05.0020 Bordstein aus Naturstein setzen*Granit gerader Stein**
StL-Nr. 2311531699101999
Bordstein aus Naturstein mit gleichmäßiger Färbung setzen. Breite der Rückenstütze mind. 15 cm.
Naturstein '-Bord  als Rundbord "B6", 16x30cm (RB+3).'

Bordstein aus Granit.
Gerader Stein.
Rückenstütze 'bis 10 cm unter Oberkante Bordstein.
Beton C20/25.'

Fundamentbeton 'D= 20cm, Beton C20/25.'
Menge: 35,000 m

**08.05.0030 Bordstein aus Naturstein setzen*Granit Überg./Absenker**
StL-Nr. 2311531699106999
Bordstein aus Naturstein mit gleichmäßiger Färbung setzen. Breite der Rückenstütze mind. 15 cm.
Naturstein '-Bord als Übergang (von HB +12 auf RB +3
bzw. von RB+3 auf HB+12) auf 2 m (2 Bordesteine).'

Bordstein aus Granit.
Übergangsstein/Absenkungsstein.
Rückenstütze 'bis 10 cm unter Oberkante Bordstein.
Beton C20/25.'

Fundamentbeton 'D= 20cm, Beton C20/25.'
Menge: 16,000 m

**08.05.0040 Bordstein aus Naturstein setzen*Granit Überg./Absenker**
StL-Nr. 2311531699106999
Bordstein aus Naturstein mit gleichmäßiger Färbung setzen. Breite der Rückenstütze mind. 15 cm.
Naturstein '-Bord als Übergang  (von HB +12 auf 0cm
bzw. von 0 cm auf HB+12) auf 2 m (2 Bordesteine)'

Bordstein aus Granit.
Übergangsstein/Absenkungsstein.
Rückenstütze 'bis 10 cm unter Oberkante Bordstein.
Beton C20/25.'

Fundamentbeton 'D= 20cm, Beton C20/25.'
Menge: 2,000 m

**08.05.0050 Bordstein aus Naturstein setzen*Granit gerader Stein**
StL-Nr. 2311531699101999
Bordstein aus Naturstein mit gleichmäßiger Färbung setzen. Breite der Rückenstütze mind. 15 cm.
Naturstein '-Bord, als Tiefbord "B7", 8x20cm (TB0).'

Bordstein aus Granit.
Gerader Stein.
Rückenstütze 'bis 10 cm unter Oberkante Bordstein.
Beton C20/25.'

Fundamentbeton 'D= 20cm, Beton C20/25.'
Menge: 3,000 m

**08.05.0060 Bordstein aus Naturstein setzen*Granit Überg./Absenker**
StL-Nr. 2311531699106999
Bordstein aus Naturstein mit gleichmäßiger Färbung setzen. Breite der Rückenstütze mind. 15 cm.
Naturstein '-Bord als Übergang  (Sonderanfertigung)
von 12cm Hochbord auf 6cm Tastbord b=30cm links.'

Bordstein aus Granit.
Übergangsstein/Absenkungsstein.
Rückenstütze 'bis 10 cm unter Oberkante Bordstein.
Beton C20/25.'

Fundamentbeton 'D= 20cm, Beton C20/25.'
Menge: 2,000 m

**08.05.0070 Bordstein aus Naturstein setzen*Granit Überg./Absenker**
StL-Nr. 2311531699106999
Bordstein aus Naturstein mit gleichmäßiger Färbung setzen. Breite der Rückenstütze mind. 15 cm.
Naturstein '-Bord als Übergang  (Sonderanfertigung)
von 6cm Tastbord auf 12 cm Hochbord b=30cm rechts.'

Bordstein aus Granit.
Übergangsstein/Absenkungsstein.
Rückenstütze 'bis 10 cm unter Oberkante Bordstein.
Beton C20/25.'

Fundamentbeton 'D= 20cm, Beton C20/25.'
Menge: 2,000 m

**08.05.0080 Bordstein aus Naturstein setzen*Granit Überg./Absenker**
StL-Nr. 2311531699106999
Bordstein aus Naturstein mit gleichmäßiger Färbung setzen. Breite der Rückenstütze mind. 15 cm.
Naturstein '-Bord als Übergang  (Sonderanfertigung)
von 6cm Tastbord auf 0cm b=30cm links.'

Bordstein aus Granit.
Übergangsstein/Absenkungsstein.
Rückenstütze 'bis 10 cm unter Oberkante Bordstein.
Beton C20/25.'

Fundamentbeton 'D= 20cm, Beton C20/25.'
Menge: 1,000 m

**08.05.0090 Bordstein aus Naturstein setzen*Granit Überg./Absenker**
StL-Nr. 2311531699106999
Bordstein aus Naturstein mit gleichmäßiger Färbung setzen. Breite der Rückenstütze mind. 15 cm.
Naturstein '-Bord als Übergang  (Sonderanfertigung)
von 0cm  auf 6cm Tastbord b=30cm rechts.'

Bordstein aus Granit.
Übergangsstein/Absenkungsstein.
Rückenstütze 'bis 10 cm unter Oberkante Bordstein.
Beton C20/25.'

Fundamentbeton 'D= 20cm, Beton C20/25.'
Menge: 1,000 m

**08.05.0100 Bordstein aus Naturstein setzen*Granit gerader Stein**
StL-Nr. 2311531699101999
Bordstein aus Naturstein mit gleichmäßiger Färbung setzen. Breite der Rückenstütze mind. 15 cm.
Naturstein '-Bord, als Rollbord,  30x 17-20cm
(Anschlag 0cm).'

Bordstein aus Granit.
Gerader Stein.
Rückenstütze 'bis 10 cm unter Oberkante Bordstein.
Beton C20/25.'

Fundamentbeton 'D= 20cm, Beton C20/25.'
Menge: 2,000 m

**08.05.0110 Bordstein aus Naturstein setzen*Granit gerader Stein**
StL-Nr. 2311531699101999
Bordstein aus Naturstein mit gleichmäßiger Färbung setzen. Breite der Rückenstütze mind. 15 cm.
Naturstein '-Bord, als Tastbord,  30x 18cm
(Anschlag 6cm, R=2cm.'

Bordstein aus Granit.
Gerader Stein.
Rückenstütze 'bis 10 cm unter Oberkante Bordstein.
Beton C20/25.'

Fundamentbeton 'D= 20cm, Beton C20/25.'
Menge: 4,000 m

**08.05.0120 Bordstein aus Naturstein setzen*Granit Überg./Absenker**
StL-Nr. 2311531699106999
Bordstein aus Naturstein mit gleichmäßiger Färbung setzen. Breite der Rückenstütze mind. 15 cm.
Naturstein '-Bord als Übergang Nr.9 (Sonderanfertigung)
von 3cm  auf 12cm b=30cm rechts.'

Bordstein aus Granit.
Übergangsstein/Absenkungsstein.
Rückenstütze 'bis 10 cm unter Oberkante Bordstein.
Beton C20/25.'

Fundamentbeton 'D= 20cm, Beton C20/25.'
Menge: 1,000 m

**08.05.0130 Bordstein aus Naturstein setzen*Granit Überg./Absenker**
StL-Nr. 2311531699106999
Bordstein aus Naturstein mit gleichmäßiger Färbung setzen. Breite der Rückenstütze mind. 15 cm.
Naturstein '-Bord als Übergang Nr.10 (Sonderanfertigung)
von 12cm  auf 3cm b=30cm rechts.'

Bordstein aus Granit.
Übergangsstein/Absenkungsstein.
Rückenstütze 'bis 10 cm unter Oberkante Bordstein.
Beton C20/25.'

Fundamentbeton 'D= 20cm, Beton C20/25.'
Menge: 1,000 m

**08.05.0140 Bordstein aus Naturstein setzen*Granit gerader Stein**
StL-Nr. 2311531699101999
Bordstein aus Naturstein mit gleichmäßiger Färbung setzen. Breite der Rückenstütze mind. 15 cm.
Naturstein '-Bord, als Busbord "Kasseler Sonderbord Plus" KSB+22.'

Bordstein aus Granit.
Gerader Stein.
Rückenstütze 'bis 10 cm unter Oberkante Bordstein.
Beton C20/25.'

Fundamentbeton 'D= 20cm, Beton C20/25.'
Menge: 18,000 m

**08.05.0150 Bordstein trennen*BSt.nassschneiden BSt. trennen**
StL-Nr. 231153269101
Bordstein auf Passmaß trennen.
Bordstein 'aus Granit ca. 30/25 bis 15/30 cm.'

Bordstein trennen durch Nassschneiden.
Bordstein quer trennen.
Menge: 25,000 St

**08.05.0160 Bewegungsfuge in Borden herstellen Fugenl. b. 30 cm**
StL-Nr. 2311551610
Bewegungsfuge in einer Dicke von 8 mm bis 15mm in Borden herstellen.
Fugenlänge bis 30 cm.
Menge: 42,000 St

**08.05.0170 Bewegungsfuge im Fundament herst. Fuge unter Borden*Band mit PU-Kaut.**
StL-Nr. 2311550631
Bewegungsfuge im Fundament von Streifen, Rinnen und
Borden mit einer Dicke von 8 mm bis 15 mm herstellen.
Fuge unter Bord.
Bewegungsfuge mit Band aus PU-Kautschuk mit Shore A-
Härte (ShA) 50 +/-10, nach DIN ISO 7619-1:2012-02.
Menge: 42,000 St

#### Abschnitt 08.06 TA1: gem. Rad-/Gehweg - Auf-/Abbruch

**08.06.0010 Pflasterd.m.Betonpfl.-steinen aufn. 8 cm dick*ungeb. Fugenmat. ungeb. Bettung*Verwertung AN**
StL-Nr. 23115011211100
Pflasterdecke mit Pflastersteinen aus Beton aufnehmen.
Aufnehmen der Tragschicht wird gesondert vergütet.
Pflasterstein ca. 8 cm dick.
Mit Fugenfüllung aus ungebundenem Fugenmaterial.
Bettung aus ungebundenem Bettungsmaterial.
Steine und übriges Aufbruchgut nach Wahl des AN verwerten.
Menge: 41,000 m2

**08.06.0020 Plattenbelag aus Beton aufnehmen 6 cm dick*ungeb. Fugenmat. ungeb. Bettung*Verwertung AN**
StL-Nr. 23115021311300
Plattenbelag mit Platten aus Beton aufnehmen. Aufnehmen
der Tragschicht wird gesondert vergütet.
Platte ca. 6 cm dick.
Mit Fugenfüllung aus ungebundenem Fugenmaterial.
Bettung aus ungebundenem Bettungsmaterial.
Platten und übriges Aufbruchgut nach Wahl des AN verwerten.
Menge: 155,000 m2

**08.06.0030 Bordstein aufnehmen.*Fund.ü10-20/R-St. Steine s.+f.+abl.*Verwertung AN Anteil WV 75-100**
StL-Nr. 23115031952101
Bordstein aufnehmen.
Bordstein '= Granit, in verschiedene Abmessungen.'

Fundament aus Beton, über 10 bis 20 cm dick, und
Rückenstütze aus Beton aufbrechen.
Wiederverwendbare Bordsteine säubern, auf Paletten stapeln, zum Lagerplatz nach Unterlagen des AG fördern,
abladen.
Nicht wiederverwendbare Bordsteine und übriges Aufbruchgut nach Wahl des AN verwerten.
Anteil wiederverwendbarer Bordsteine über 75 bis 100
v. H.
Menge: 180,000 m

**08.06.0040 Asphaltbefestigung aufnehmen Geh- und Radwege*Dicke ü. 6-12 cm Tiefe ü. 10-20 cm**
StL-Nr. 2311302850302099
Asphaltbefestigung aufbrechen und aufnehmen.
Fläche = Geh- und Radwege.
Dicke der Asphaltbefestigung über 6 cm bis 12 cm.
Gesamtaufbruchtiefe über 10 bis 20 cm.
Aufbruchgut 'Verwertungsklasse A / DK0,
 Aufbruchgut nach Wahl des AN verwerten.'
Menge: 135,000 m2

#### Abschnitt 08.07 TA1: gem. Rad-/Gehweg - Erdbau

**08.07.0010 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 1150,000 m3

*Hinweis: Materialklasse bis BM-F3*

**08.07.0020 N.gefährl. Abfall aus Baustelle ent Boden*Entsorgung AN Gebühr einrechn.*Abr. Abtrag**
StL-Nr. 12102117211001
Nicht gefährlichen Abfall aus Baustelle laden, fördern
und entsorgen. Schadstoffbelastung nach Unterlagen des
AG.
Abfall = Boden. Abfallschlüsselnummer 17 05 04.
Entsorgung nach Wahl des AN.
Gebühren der Abfallentsorgung sind einzurechnen.
Abgerechnet wird nach Abtragsprofilen.
Menge: 1150,000 m3

**08.07.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 1150,000 m2

**08.07.0040 Baustoff für Bodenaustausch einb.*Baustoff liefern Abrechng. Auftrag**
StL-Nr. 241063309101
Baustoff für Bodenaustausch profilgerecht
einbauen und verdichten einschließlich ggf. erforderlicher Wasserzugabe. Boden bzw. Fels lösen und verwerten
wird gesondert vergütet.
Baustoff 'gebrochenes Naturgestein 0/45 bis 0/56'

Baustoff nach Unterlagen des AG liefern. Einbaudokumentation nach Unterlagen des AG übergeben.
Abrechnung nach Auftragsprofilen
Menge: 510,000 m3

#### Abschnitt 08.08 TA1: gem. Rad-/Gehweg - SoB

**08.08.0010 Bankett profilgerecht herstellen Neben Geh-Radweg*Baustoff. C 90/3 URA+Einbaudoku 12 tief+ 6 hoch*Bündig Bordstein EV2 mind. 100MPa**
StL-Nr. 2411270221191301
Bankett gemäß ZTV E-StB profilgerecht herstellen.
Neben Verkehrsfläche Geh- und Radweg.
Baustoffgemisch, Kategorie C 90/3, Größtkorn
von 32 mm. Der Feinkornanteil muss im eingebauten Zu-
Stand 8 M.-v.H. bis 12 M.-v.H. betragen.
Umweltrelevante Anforderungen beim Einsatz von Baustoffgemischen einschließlich Einbaudokumentation nach
Unterlagen des AG. Einbaudokumentation übergeben.
Einbau '28 cm'

Querneigung 12 v.H. am tiefliegenden und 6 v.H. am
hochliegenden Fahrbahnrand.
Einbau bündig mit Bordstein.
Verformungsmodul EV2 auf der Oberfläche mindestens
100 MPa.
Menge: 220,000 m3

**08.08.0020 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 1100,000 m2

**08.08.0030 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30-45cm.'

Abgerechnet wird nach Auftragsprofilen.
Menge: 360,000 m3

#### Abschnitt 08.09 TA1: gem. Rad-/Gehweg-Pflaster, Platten, Borde, Bit-bef.

**08.09.0010 Bordstein aus Beton setzen BSt. TB 8x25 cm*gerader Stein**
StL-Nr. 2311531107000199
Bordstein aus Beton setzen. Breite der Rückenstütze
mind. 15 cm.
Bordstein = TB 8 x 25 cm.
Gerader Stein.
Rückenstütze 'bis 10 cm unter Oberkante Bordstein.
Beton C20/25.'

Fundamentbeton 'D= 20cm, Beton C20/25.'
Menge: 355,000 m

**08.09.0020 Bordstein trennen TBSt. 10/30-8/20*BSt.nassschneiden BSt. trennen**
StL-Nr. 231153262101
Bordstein auf Passmaß trennen.
Bordstein aus Beton ca. 10/30 bis 8/20 cm.
Bordstein trennen durch Nassschneiden.
Bordstein quer trennen.
Menge: 20,000 St

**08.09.0030 Plattenbel. mit Pl. a. Bet. herst. Rad- und Gehwege*Bett.0/4 30 v. H. Fuge 0/4**
StL-Nr. 23115202109911
Plattenbelag mit Platten aus Beton einschließlich handelsüblicher Ergänzungsplatten herstellen. Äußere Be-
schaffenheit (Oberfläche und Farbgestaltung) der Platten, Trassierung des Plattenbelages und Verlegung der
Platten im Kurvenbereich nach Unterlagen des AG.
In Verkehrsflächen für Rad- und Gehwege.
Format für Rastermaß '30x30x8cm.'

Platten 'diagonal verlegt.
Verlegeart: Bischofsmütze mit Endsteinen.'

Bettung aus Baustoffgemisch 0/4, Anteil an Körnung unter 2 mm max. 30 Massenprozent, E CS35, C 90/3.
Fuge mit Baustoffgemisch 0/4, GU, F, E CS35, C 90/3,
Fugenmaterial einarbeiten und einschlämmen, Fugenschluss durch Einfegen und Einschlämmen herstellen.
Menge: 640,000 m2

**08.09.0040 Plattenbel. mit Pl. a. Bet. herst. Rad- und Gehwege*Bett.0/4 30 v. H. Fuge 0/4**
StL-Nr. 23115202109911
Plattenbelag mit Platten aus Beton einschließlich handelsüblicher Ergänzungsplatten herstellen. Äußere Be-
schaffenheit (Oberfläche und Farbgestaltung) der Platten, Trassierung des Plattenbelages und Verlegung der
Platten im Kurvenbereich nach Unterlagen des AG.
In Verkehrsflächen für Rad- und Gehwege.
Format für Rastermaß '30x30x8cm.'

Platten 'im Reihenverband mit Halbversatz verlegt.'

Bettung aus Baustoffgemisch 0/4, Anteil an Körnung unter 2 mm max. 30 Massenprozent, E CS35, C 90/3.
Fuge mit Baustoffgemisch 0/4, GU, F, E CS35, C 90/3,
Fugenmaterial einarbeiten und einschlämmen, Fugenschluss durch Einfegen und Einschlämmen herstellen.
Menge: 265,000 m2

*Hinweis: Pflastersteine des AG*
Pflastersteine des AG
am Lagerplatz des AG aufnehmen und transportieren
Material: Granit

**08.09.0050 Pfl.m. Kl.pfl.st. a. Nat.st. herst. Rad- und Gehwege*Flächen ü. 2-10m2 St.90/90/90 SZ18/LA20*Bett.0/4 30 v. H. Fuge 0/4**
StL-Nr. 2311514732291119
Pflasterdecke mit Kleinpflastersteinen aus Naturstein
herstellen. Bearbeitung der Oberfläche der Kleinpflastersteine nach Unterlagen des AG.
In Verkehrsflächen für Rad- und Gehwege.
Einzelflächen über 2,00 bis 10,00 m2.
Format für Rastermaß = 90/90/90 mm.
Pflasterstein 'Granit, geschnitten, gestockt
mit Pflasterumlaufstreifen.'

Baustoffgemisch für Bettung und Fugen Kategorie
SZ18/LA20.
Bettung aus Baustoffgemisch 0/4, Anteil an Körnung unter 2 mm max. 30 Massenprozent, E CS35, C 90/3.
Fuge mit Baustoffgemisch 0/4, GU, F, E CS35, C 90/3,
Fugenmaterial einarbeiten und einschlämmen, Fugenschluss durch Einfegen und Einschlämmen herstellen.
Verlegen 'im Läufer- oder Reihenverband.'
Menge: 5,000 m2

*Hinweis: Pflastersteine des AG*
Pflastersteine des AG
am Lagerplatz des AG aufnehmen und transportieren
Material: Kalkstein

**08.09.0060 Streifen aus Pfl.st. a. Nst. herst.*1-zeilig bis 10 cm unt.OK*F-Beton 12 MPa Fuge Typ A**
StL-Nr. 2311541199911110
Streifen aus Pflastersteinen aus Naturstein herstellen.
Ein mehrzeiliger Streifen ist mit beidseitigen Schnurkanten herzustellen.
Streifen 'als Randeinfassung und Flächenaufteilung.'

Format für Rastermaß '7x7x7cm.'

Pflasterstein aus 'Kalkstein'

Breite 1-zeilig.
Rückenstütze bis 10 cm unter Oberkante Streifen. Beton
mit einer Druckfestigkeit (Einzelwert) am Bohrkern von
mind. 12 MPa.
Fundamentbeton mit einer Druckfestigkeit (Einzelwert)
am Bohrkern von mind. 12 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 320,000 m

*Hinweis: Pflastersteine des AG*
Pflastersteine des AG
am Lagerplatz des AG aufnehmen und transportieren
Material: Kalkstein

**08.09.0070 Streifen aus Pfl.st. a. Nst. herst.*2-zeilig bis 10 cm unt.OK*F-Beton 12 MPa Fuge Typ A**
StL-Nr. 2311541199921110
Streifen aus Pflastersteinen aus Naturstein herstellen.
Ein mehrzeiliger Streifen ist mit beidseitigen Schnurkanten herzustellen.
Streifen 'als Randeinfassung und Flächenaufteilung.'

Format für Rastermaß '7x7x7cm.'

Pflasterstein aus 'Kalkstein'

Breite 2-zeilig.
Rückenstütze bis 10 cm unter Oberkante Streifen. Beton
mit einer Druckfestigkeit (Einzelwert) am Bohrkern von
mind. 12 MPa.
Fundamentbeton mit einer Druckfestigkeit (Einzelwert)
am Bohrkern von mind. 12 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 160,000 m

*Hinweis: Pflastersteine des AG*
Pflastersteine des AG
am Lagerplatz des AG aufnehmen und transportieren
Material: Granit

**08.09.0080 Streifen aus Pfl.st. a. Nst. herst. Granit*3-zeilig*bis 10 cm unt.OK F-Beton 12 MPa*Fuge Typ A**
StL-Nr. 2311541199131110
Streifen aus Pflastersteinen aus Naturstein herstellen.
Ein mehrzeiliger Streifen ist mit beidseitigen Schnurkanten herzustellen.
Streifen 'als Randeinfassung und Flächenaufteilung.'

Format für Rastermaß '9/11x9/11x9/11cm.'

Pflasterstein aus Granit.
Breite 3-zeilig.
Rückenstütze bis 10 cm unter Oberkante Streifen. Beton
mit einer Druckfestigkeit (Einzelwert) am Bohrkern von
mind. 12 MPa.
Fundamentbeton mit einer Druckfestigkeit (Einzelwert)
am Bohrkern von mind. 12 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 30,000 m

**08.09.0090 Befestigung barrierefrei**
Befestigung für barrierefreie Querungsstelle nach Unterlagen des  AG herstellen.
Rippenplatten für Richtungsfeld und
Noppenplatten für Auffindestreifen.
Platten aus Beton gemäß DIN EN 1338 verlegen.
Die Platten sind talbündig und so zu verlegen, dass die
Rippen/Noppen über das Niveau des Gehweges hinausragen.
Plattengröße: ca. 300 x 300 x 80
Verlegung gem. Detailzeichnung des AG.
Farbe: weiß
Oberfläche: trapezförmige Rippen, Höhe 5 mm,
bzw. kugel- oder kalottenförmige Tastnoppen,
Höhe 5 mm,
Abstand nach DIN 32984
Bettung 'Zementmörtel. 4 cm dick '
Fuge mit Fertigzementmörtel vergießen. Druckfestigkeit
am Würfel mindestens 50 N/mm2, Expositionsklasse XF4,
Ausbreitmaßklasse F5.'
Menge: 10,000 m2

**08.09.0100 Platte zuarbeiten Platte aus Beton*Dicke 6 bis 8 cm**
StL-Nr. 231152220101
Platte auf Passmaß trennen und an Kanten und Einfassungen oder an Aussparungen und Einbauten über 1,00 m2
Einzelgröße zuarbeiten, nassschneiden oder behauen. Das
Zuarbeiten, Nassschneiden oder Behauen der Platten an
Aussparungen und Einbauten bis zu 1,00 m2 Einzelgröße
wird gesondert vergütet.
Art = Platte aus Beton.
Dicke 6 bis 8 cm.
Menge: 60,000 m

*Hinweis: Bettung ca. 12 cm dick*

**08.09.0110 Pflasterd. geb.Bauw. Betonst.herst. Park-/sonst. Fl.*Fl. ü. 10-100 m2 St.100/200/80*Fase 2/2 Bett.mörtel 0/4*Haftvermittler Fuge Typ A*Läuferverband**
StL-Nr. 2311510633511111
Pflasterdecke in gebundener Bauweise mit Pflastersteinen aus Beton mit Vorsatzbeton herstellen.
Oberfläche der Pflastersteine, Trassierung der Pflasterdecke und Verlegung der Pflastersteine in Kurvenbereichen nach Unterlagen des AG.
Haftzugfestigkeit zwischen Pflasterstein und Bettung
sowie zwischen Pflasterstein und Fugenfüllung im fertigen Zustand mind. 0,6 MPa im Einzelwert.
In Park- und sonstigen Verkehrsflächen. Rutschwiderstand SRT-Wert mind. 55.
Einzelflächen über 10,00 bis 100,00 m2.
Format für Rastermaß = 100/200/80 mm.
Fase max. 2/2 mm.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Steine im Läuferverband verlegen.
Menge: 130,000 m2
Leistungsbereichkatalog: 113

**08.09.0125 Pflastersteine zuarbeiten aus Beton*Dicke 6-8 cm**
StL-Nr. 231151950101
Pflastersteine auf Passmaß trennen und Pflastersteine
an Kanten und Einfassungen oder an Aussparungen und
Einbauten über 1,00 m2 Einzelgröße zuarbeiten, nassschneiden oder behauen.
Das Zuarbeiten, Nassschneiden oder Behauen der Pflastersteine an Aussparungen und Einbauten bis zu 1,00 m2
Einzelgröße wird gesondert vergütet.
Art = Pflastersteine aus Beton.
Dicke 6 bis 8 cm.
Menge: 130,000 m

**08.09.0130 Fläche aus Rasensteinen herstellen R-Gittersteine*schw.geneigte Fl. Beton 10cm dick*Bett.0/4 30 v. H. Oberb. Saatgut**
StL-Nr. 2311591211110100
Fläche aus Rasensteinen einschl. Verfüllung herstellen.
Unterlage standfest verdichten. Erdarbeiten werden gesondert vergütet.
Befestigung aus Rasengittersteinen.
Ausführung auf horizontalen bis schwach geneigten
Flächen.
Rasenstein aus Beton, Dicke mindestens 10 cm.
Bettung aus Baustoffgemisch 0/4, Anteil an Körnung unter 2 mm max. 30 Massenprozent, E CS35, C 90/3.
Sandigen Oberboden liefern und Rasensteine damit verfüllen. Einbau bis 2 cm unter OK-Rasenstein. Fläche mit
15 g/m2 Rasensaatgut einsäen.
Menge: 63,000 m2

#### Abschnitt 08.10 TA1: Zufahrten - Erdbau

**08.10.0010 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 25,000 m3

*Hinweis: Materialklasse bis BM-F3*

**08.10.0020 N.gefährl. Abfall aus Baustelle ent Boden*Entsorgung AN Gebühr einrechn.*Abr. Abtrag**
StL-Nr. 12102117211001
Nicht gefährlichen Abfall aus Baustelle laden, fördern
und entsorgen. Schadstoffbelastung nach Unterlagen des
AG.
Abfall = Boden. Abfallschlüsselnummer 17 05 04.
Entsorgung nach Wahl des AN.
Gebühren der Abfallentsorgung sind einzurechnen.
Abgerechnet wird nach Abtragsprofilen.
Menge: 25,000 m3

**08.10.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 25,000 m2

**08.10.0040 Baustoff für Bodenaustausch einb.*Baustoff liefern Abrechng. Auftrag**
StL-Nr. 241063309101
Baustoff für Bodenaustausch profilgerecht
einbauen und verdichten einschließlich ggf. erforderlicher Wasserzugabe. Boden bzw. Fels lösen und verwerten
wird gesondert vergütet.
Baustoff 'gebrochenes Naturgestein 0/45 bis 0/56'

Baustoff nach Unterlagen des AG liefern. Einbaudokumentation nach Unterlagen des AG übergeben.
Abrechnung nach Auftragsprofilen
Menge: 10,000 m3

#### Abschnitt 08.11 TA1: Zufahrten - SoB

**08.11.0010 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 22,000 m2

**08.11.0020 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30cm.'

Abgerechnet wird nach Auftragsprofilen.
Menge: 7,000 m3

#### Abschnitt 08.12 TA1: Zufahrten - Pflaster, Platten, Borde

**08.12.0010 Bordstein aus Beton setzen BSt. TB 8x25 cm*gerader Stein**
StL-Nr. 2311531107000199
Bordstein aus Beton setzen. Breite der Rückenstütze
mind. 15 cm.
Bordstein = TB 8 x 25 cm.
Gerader Stein.
Rückenstütze 'bis 10 cm unter Oberkante Bordstein.
Beton C20/25.'

Fundamentbeton 'D= 20cm, Beton C20/25.'
Menge: 12,000 m

**08.12.0020 Bordstein trennen TBSt. 10/30-8/20*BSt.nassschneiden BSt. trennen**
StL-Nr. 231153262101
Bordstein auf Passmaß trennen.
Bordstein aus Beton ca. 10/30 bis 8/20 cm.
Bordstein trennen durch Nassschneiden.
Bordstein quer trennen.
Menge: 2,000 St

**08.12.0030 Pfl.m. Kl.pfl.st. a. Nat.st. herst. Über-/Zufahrten*Flächen ü. 2-10m2 St.90/90/90 SZ18/LA20*Bett.0/4 30 v. H. Fuge 0/4**
StL-Nr. 2311514742291119
Pflasterdecke mit Kleinpflastersteinen aus Naturstein
herstellen. Bearbeitung der Oberfläche der Kleinpflastersteine nach Unterlagen des AG.
In Überfahrten und Zufahrten.
Einzelflächen über 2,00 bis 10,00 m2.
Format für Rastermaß = 90/90/90 mm.
Pflasterstein 'Granit, geschnitten, gestockt
mit Pflasterumlaufstreifen.'

Baustoffgemisch für Bettung und Fugen Kategorie
SZ18/LA20.
Bettung aus Baustoffgemisch 0/4, Anteil an Körnung unter 2 mm max. 30 Massenprozent, E CS35, C 90/3.
Fuge mit Baustoffgemisch 0/4, GU, F, E CS35, C 90/3,
Fugenmaterial einarbeiten und einschlämmen, Fugenschluss durch Einfegen und Einschlämmen herstellen.
Verlegen 'im Läufer- oder Reihenverband.'
Menge: 22,000 m2

**08.12.0040 Bewegungsfuge in Borden herstellen**
StL-Nr. 2311551690
Bewegungsfuge in einer Dicke von 8 mm bis 15mm in Borden herstellen.
Fugenlänge 'bis Bordhöhe 30 cm zuzüglich Fundament (Fuge auch im Fundament)'
Menge: 2,000 St

#### Abschnitt 08.13 TA1: Straßenentwässerung

*Hinweis: Straßenabläufe, Anschlussltg., Drainage*

**08.13.0010 Straßenablauf ausbauen Betonfertigteile*Tiefe ü1,25-1,75m StrA in bef. Fl.*Ausbau verwerten**
StL-Nr. 24110506122001
Straßenablauf einschließlich Aufsatz ausbauen. An-
schlussleitungen, die bestehen bleiben, soweit erforderlich abdichten. Das Ausbauen von Rohrleitungen wird
gesondert vergütet.
Straßenablauf aus Betonfertigteilen, vollständig ausbauen.
Ausbautiefe ab OK Aufsatz über 1,25 bis 1,75 m.
Straßenablauf liegt in befestigter Fläche. Aufbruch und
Erdarbeiten ausführen.
Sämtliche Ausbaustoffe verwerten nach Wahl des AN.
Menge: 8,000 St

**08.13.0020 Entwässerungsrohrleitung abbrechen Rohr DN bis 250*Kunststoff-Rohr Tiefe ü.1,25-1,75*Ausb. verwerten**
StL-Nr. 24110305140201
Entwässerungsrohrleitung abbrechen. Entwässerungsrohrleitung liegt bis Oberkante Rohr frei. Erdarbeiten in
der verbliebenen Leitungszone ausführen. Offene Wasserhaltung bis zu einer Pumpenleistung von 10 m3 Fördermenge und 5,00 m Förderhöhe je Stunde und Haltung ausführen. Das Ausbauen von Schächten wird gesondert vergütet.
Rohr DN/ID bis 250.
Rohr aus Kunststoff.
Fließsohlentiefe über 1,25 bis 1,75 m.
Ausbaustoffe nach Wahl des AN verwerten.
Menge: 370,000 m

**08.13.0030 Schacht ausbauen*Betonfertigteile Tiefe 1,25-2,00 m*Ausbau verwerten**
StL-Nr. 24110404912001
Freigelegten Schacht einschließlich Abdeckung vollständig ausbauen. Aufbruch von Straßenbefestigungen und das
Ausbauen von Rohrleitungen wird gesondert vergütet.
Schacht 'DN 600'

Schacht aus Betonfertigteilen.
Ausbautiefe ab OK Abdeckung über 1,25 bis 2,00 m.
Sämtliche Ausbaustoffe verwerten nach Wahl des AN.
Menge: 4,000 St

**08.13.0040 Sickerrohrltg. herst.m.Erdarbeiten*Teilsickerrohr PE-HD-Rohr,Typ R2*Tiefe bis 0,50 m Kies 16/32*eing. verd. Bod.**
StL-Nr. 2411023192114199
Sickerrohrleitung herstellen, Erdarbeiten ausführen.
Offene Wasserhaltung bis zu einer Pumpenleistung von
10 m3 Fördermenge und 5,00 m Förderhöhe je Stunde und
Haltung ausführen. Die Grabensohle als Sickerraumsohle
ausbilden. Restlichen Grabenraum mit Filtermaterial
verfüllen und verdichten. Schächte und Anschlüsse an Schächte
werden gesondert vergütet.
Rohr DN/ID '150, ummantelt mit geotextilem Trennvlies,
Geotextilrobustheitsklasse 4.'

Teilsickerrohr (LP).
Rohr aus PE-HD Typ R 2 (innen glatt, außen gewellt).
Grabentiefe bis 0,50 m.
Filter aus Kies 16/32.
In vom AN eingebauten und verdichteten Boden.
Aushub 'entsorgen. Entsorgung wird gesondert vergütet.'

Materialklasse 'BM-F3'
Menge: 320,000 m

**08.13.0041 Abdichtung gemäß RiStWag**
Abdichtung gemäß RiStWag,
Kunststoffdichtungsbahn (KDB)
mit Stütz- u. Schutzschicht liefern und einbauen
d=2,0 mm HDPE
Menge: 900,000 m2

**08.13.0050 Kunststoffschacht mit Erdarb. herst Schacht-DU 600 mm*H 1,00 bis 1,75 m Aufl. konstr.Erf.*Abd. D400,geschl. Boden Unterl. AG**
StL-Nr. 2411024932132999
Fertigteil-Schacht aus Kunststoff für Sickerleitungen
einschließlich der Öffnungen für Rohranschlüsse einschließlich aller erforderlichen Zwischen- und Auflageringe, Ausgleichsringe und Dichtungen herstellen.
Schachtabdeckung liefern und aufsetzen, Auflager für
Schachtabdeckung nach konstruktiven Erfordernissen herstellen. Erdarbeiten sowie erforderlichen Verbau
ausführen. Offene Wasserhaltung bis zu einer Pumpenleistung von 10 m3 Fördermenge und 5,00 m Förderhöhe je
Stunde und Haltung ausführen. Anschluss der Rohrleitungen wird gesondert vergütet.
Schacht-DU = 600 mm.
Lichte Schachthöhe über 1,00 m bis 1,75 m.
Schachtauflager nach konstruktiven Erfordernissen.
Schachtabdeckung Klasse D 400, geschlossen.
Homogenbereich nach Unterlagen des AG.
Aushub 'entsorgen. Entsorgung wird gesondert vergütet. Baustoff zum Verfüllen liefern und einbauen.'

Materialklasse 'BM-F3'
Menge: 5,000 St

**08.13.0060 Kunststoffsch. Anschl. herst.(Zul.) Rohr DN 150**
StL-Nr. 2411025103
Kunststoffrohrleitung an Kunststoffschacht anschließen,
Anschluss dichten. Vergütet wird der Mehraufwand für
das Herstellen des Anschlusses einschließlich Pass- und
Reduzierstücke gegenüber der bis zur Innenfläche des
Schachtes durchgemessenen Rohrleitung.
Rohrleitung DN/ID 150.
Menge: 8,000 St

**08.13.0070 Rohranschluss herstellen (Zul.) Anschluss DN 150*AL Kunststoff SL Kunststoff**
StL-Nr. 241103642340
Rohranschluss an Sammelrohrleitung herstellen, An-
schluss abdichten. Vergütet wird der Mehraufwand für
das Herstellen des Anschlusses einschließlich Pass- und
Sattelstücke gegenüber der bis zur Innenfläche der Sammelrohrleitung durchgemessenen Rohrleitung.
Rohr DN/ID der Anschlussleitung 150.
Anschlussleitung aus Kunststoff.
Sammelleitung aus Kunststoff.
Menge: 12,000 St

**08.13.0080 Anschlussleitung herstellen Rohr DN 150*PP-Rohr Rohrverb.Wahl AN T ü. 1,25-1,75 m*Überdeckg.ü.1-2 m LM 1, Sta.prüf.**
StL-Nr. 2411031522192249
Anschlussleitung zum Schacht bzw. zur Sammelrohrleitung
nach statischen und konstruktiven Erfordernissen herstellen. Anschluss an Schacht bzw. Sammelrohrleitung
sowie Formstücke werden gesondert vergütet.
Rohr DN/ID 150.
Rohr aus PP.
Rohrverbindung nach Wahl des AN.
Bettung 'nach DIN EN 1610, Typ 1 herstellen.
Erdarbeiten für Leitungsgraben ausführen.
Boden einschl. für Leitungszone liefern und einbauen.'

Fließsohlentiefe über 1,25 bis 1,75 m.
Überdeckungshöhe über 1,00 bis 2,00 m.
Straßenverkehrslast = LM 1 nach DIN EN 1991-2. Statische Berechnung aufstellen und in prüffähiger Form
liefern.
Ringsteifigkeit 'SN10.'
Menge: 70,000 m

**08.13.0090 Formstück einbauen (Zul.) Bogen DN 150*Kunststoff-Rohr**
StL-Nr. 24110369080400
Formstück in Rohrleitung einbauen. Vergütet wird der
Mehraufwand für den Einbau des Formstückes gegenüber
der bis zur Innenfläche der Sammelrohrleitung durchgemessenen Rohrleitung.
Formstück = Bogen DN/ID 150.
Rohr aus Kunststoff.
Menge: 20,000 St

**08.13.0100 Formstück einbauen (Zul.) Abzweig DN 150*Kunststoff-Rohr Rohr DN 300**
StL-Nr. 24110369020406
Formstück in Rohrleitung einbauen. Vergütet wird der
Mehraufwand für den Einbau des Formstückes gegenüber
der bis zur Innenfläche der Sammelrohrleitung durchgemessenen Rohrleitung.
Formstück = Abzweig, Anschlussrohr DN/ID 150.
Rohr aus Kunststoff.
Durchgangsrohr DN/ID 300.
Menge: 12,000 St

**08.13.0110 Straßenablauf einbauen mit Erdarb. Boden Form 1a*Schaft Form 5d 1 ZwTeil 6b*Aufl-Ring 10a Aufl. C 8/10,10cm*Tiefe bis 1,25 m**
StL-Nr. 2411051713211199
Straßenablauf aus Betonfertigteilen einbauen. Fugen mit
Mörtel M20 dichten und glattstreichen. Aufsatz wird gesondert vergütet. Erdarbeiten ausführen.
Boden Form 1a, Abfluss im Boden.
Schaft Form 5d (570 mm hoch).
Ein Zwischenteil Form 6b (195 mm hoch).
Auflagering Form 10a (für quadratische Aufsätze).
Auflager aus Beton C 8/10, 10 cm dick, herstellen.
Aushubtiefe ab OK Straßenablauf bis 1,25 m.
Aushub 'Homogenbereich nach Unterlagen des AG.
Aushub entsorgen. Entsorgung wird gesondert vergütet.
Baustoff zum Verfüllen liefern und einbauen.'

Materialklasse 'BM-F3'
Menge: 12,000 St

**08.13.0120 Aufsatz f. Straßenablauf aufsetzen 500x500, D, Begu*dämpf.Einlage Zinkeimer A 4*Höhe Zug um Zug Mörtel M20**
StL-Nr. 2411052301001221
Aufsatz für Straßenablauf aufsetzen.
Klasse D 400, Ausführung nach DIN 19 583, 500x500, mit
Rahmen aus Gusseisen mit Beton.
Dämpfende Einlage.
Verzinkter Eimer, Form A 4.
Aufsatz zunächst provisorisch auflegen und entsprechend
Bauablauf Zug um Zug bis auf planmäßige Höhe setzen.
Fuge zwischen Fertigteilen mit Mörtel M20 vollflächig
herstellen, Fugen glattstreichen.
Menge: 12,000 St

*Hinweis: Materialklasse bis BM-F3*

**08.13.0130 N.gefährl. Abfall aus Baustelle ent Boden*Entsorgung AN Gebühr einrechn.*Abr. Abtrag**
StL-Nr. 12102117211001
Nicht gefährlichen Abfall aus Baustelle laden, fördern
und entsorgen. Schadstoffbelastung nach Unterlagen des
AG.
Abfall = Boden. Abfallschlüsselnummer 17 05 04.
Entsorgung nach Wahl des AN.
Gebühren der Abfallentsorgung sind einzurechnen.
Abgerechnet wird nach Abtragsprofilen.
Menge: 120,000 m3

#### Abschnitt 08.14 TA1: Mittelinsel

**08.14.0010 Bordstein aufnehmen.*Fund.ü10-20/R-St. Steine s.+f.+abl.*Verwertung AN Anteil WV 75-100**
StL-Nr. 23115031952101
Bordstein aufnehmen.
Bordstein '= Granit, in verschiedene Abmessungen.'

Fundament aus Beton, über 10 bis 20 cm dick, und
Rückenstütze aus Beton aufbrechen.
Wiederverwendbare Bordsteine säubern, auf Paletten stapeln, zum Lagerplatz nach Unterlagen des AG fördern,
abladen.
Nicht wiederverwendbare Bordsteine und übriges Aufbruchgut nach Wahl des AN verwerten.
Anteil wiederverwendbarer Bordsteine über 75 bis 100
v. H.
Menge: 290,000 m

**08.14.0020 Bordstein aus Naturstein setzen*Granit gerader Stein**
StL-Nr. 2311531699101999
Bordstein aus Naturstein mit gleichmäßiger Färbung setzen. Breite der Rückenstütze mind. 15 cm.
Naturstein '-Flachbord F15, 10/30 x 25 cm'

Bordstein aus Granit.
Gerader Stein.
Rückenstütze 'bis 10 cm unter Oberkante Bordstein.
Beton C20/25.'

Fundamentbeton 'D= 20cm, Beton C20/25.'
Menge: 260,000 m

**08.14.0030 Bordstein aus Naturstein setzen*Granit Halbm. ü. 5-12 m**
StL-Nr. 2311531699102999
Bordstein aus Naturstein mit gleichmäßiger Färbung setzen. Breite der Rückenstütze mind. 15 cm.
Naturstein '-Flachbord F15, 10/30 x 25 cm'

Bordstein aus Granit.
Kurvenstein, Halbmesser größer 5,00 bis 12,00 m.
Rückenstütze 'bis 10 cm unter Oberkante Bordstein.
Beton C20/25.'

Fundamentbeton 'D= 20cm, Beton C20/25.'
Menge: 20,000 m

**08.14.0040 Bordstein aus Naturstein setzen*Granit Halbm. ü. 1-2,5 m**
StL-Nr. 2311531699104999
Bordstein aus Naturstein mit gleichmäßiger Färbung setzen. Breite der Rückenstütze mind. 15 cm.
Naturstein '-Flachbord F15, 10/30 x 25 cm'

Bordstein aus Granit.
Kurvenstein, Halbmesser größer 1,00 bis 2,50 m.
Rückenstütze 'bis 10 cm unter Oberkante Bordstein.
Beton C20/25.'

Fundamentbeton 'D= 20cm, Beton C20/25.'
Menge: 15,000 m

**08.14.0050 Bordstein aus Naturstein setzen*Granit Halbm. bis 1 m**
StL-Nr. 2311531699105999
Bordstein aus Naturstein mit gleichmäßiger Färbung setzen. Breite der Rückenstütze mind. 15 cm.
Naturstein '-Flachbord F15, 10/30 x 25 cm'

Bordstein aus Granit.
Kurvenstein, Halbmesser bis 1,00 m.
Rückenstütze 'bis 10 cm unter Oberkante Bordstein.
Beton C20/25.'

Fundamentbeton 'D= 20cm, Beton C20/25.'
Menge: 2,000 m

**08.14.0060 Bordstein aus Naturstein setzen*Granit Überg./Absenker**
StL-Nr. 2311531699106999
Bordstein aus Naturstein mit gleichmäßiger Färbung setzen. Breite der Rückenstütze mind. 15 cm.
Naturstein '-Bord als Übergang  (Sonderanfertigung)
von 6cm Tastbord auf 0cm b=30cm links.'

Bordstein aus Granit.
Übergangsstein/Absenkungsstein.
Rückenstütze 'bis 10 cm unter Oberkante Bordstein.
Beton C20/25.'

Fundamentbeton 'D= 20cm, Beton C20/25.'
Menge: 1,000 m

**08.14.0070 Bordstein aus Naturstein setzen*Granit Überg./Absenker**
StL-Nr. 2311531699106999
Bordstein aus Naturstein mit gleichmäßiger Färbung setzen. Breite der Rückenstütze mind. 15 cm.
Naturstein '-Bord als Übergang  (Sonderanfertigung)
von 0cm  auf 6cm Tastbord b=30cm rechts.'

Bordstein aus Granit.
Übergangsstein/Absenkungsstein.
Rückenstütze 'bis 10 cm unter Oberkante Bordstein.
Beton C20/25.'

Fundamentbeton 'D= 20cm, Beton C20/25.'
Menge: 1,000 m

**08.14.0080 Bordstein aus Naturstein setzen*Granit gerader Stein**
StL-Nr. 2311531699101999
Bordstein aus Naturstein mit gleichmäßiger Färbung setzen. Breite der Rückenstütze mind. 15 cm.
Naturstein '-Bord, als Rollbord,  30x 17-20cm
(Anschlag 0cm).'

Bordstein aus Granit.
Gerader Stein.
Rückenstütze 'bis 10 cm unter Oberkante Bordstein.
Beton C20/25.'

Fundamentbeton 'D= 20cm, Beton C20/25.'
Menge: 2,000 m

**08.14.0090 Bordstein aus Naturstein setzen*Granit gerader Stein**
StL-Nr. 2311531699101999
Bordstein aus Naturstein mit gleichmäßiger Färbung setzen. Breite der Rückenstütze mind. 15 cm.
Naturstein '-Bord, als Tastbord,  30x 18cm
(Anschlag 6cm, R=2cm.'

Bordstein aus Granit.
Gerader Stein.
Rückenstütze 'bis 10 cm unter Oberkante Bordstein.
Beton C20/25.'

Fundamentbeton 'D= 20cm, Beton C20/25.'
Menge: 3,000 m

**08.14.0100 Bordstein aus Naturstein setzen*Granit gerader Stein**
StL-Nr. 2311531699101999
Bordstein aus Naturstein mit gleichmäßiger Färbung setzen. Breite der Rückenstütze mind. 15 cm.
Naturstein '-Bord, als Tiefbord "B1",  10x25cm'

Bordstein aus Granit.
Gerader Stein.
Rückenstütze 'bis 10 cm unter Oberkante Bordstein.
Beton C20/25.'

Fundamentbeton 'D= 20cm, Beton C20/25.'
Menge: 8,000 m

**08.14.0110 Bordstein trennen*BSt.nassschneiden BSt. trennen**
StL-Nr. 231153269101
Bordstein auf Passmaß trennen.
Bordstein 'aus Granit ca. 30/25 bis 15/30 cm.'

Bordstein trennen durch Nassschneiden.
Bordstein quer trennen.
Menge: 6,000 St

**08.14.0120 Pflasterd. gebBw Kleinpfl.st. herst*St.90/90/90 Granit*Bett.mörtel 0/4 Haftvermittler*Fuge Typ A**
StL-Nr. 2311515290211119
Pflasterdecke in gebundener Bauweise mit Kleinpflastersteinen aus Naturstein herstellen. Bearbeitung der O-
berfläche der Kleinpflastersteine nach Unterlagen des
AG.
Haftzugfestigkeit zwischen Pflasterstein und Bettung
sowie zwischen Pflasterstein und Fugenfüllung, im fertigen Zustand mind. 0,6 MPa im Einzelwert.
In Flächen 'Mittelinsel'

Format für Rastermaß = 90/90/90 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen 'Verlegen im Läufer- oder Reihenverband.'
Menge: 160,000 m2

**08.14.0121 Bewegungsfuge in Borden herstellen Fugenl. b. 30 cm**
StL-Nr. 2311551610
Bewegungsfuge in einer Dicke von 8 mm bis 15mm in Borden herstellen.
Fugenlänge bis 30 cm.
Menge: 40,000 St

**08.14.0130 Bewegungsfuge im Fundament herst. Fuge unter Borden*Band mit PU-Kaut.**
StL-Nr. 2311550631
Bewegungsfuge im Fundament von Streifen, Rinnen und
Borden mit einer Dicke von 8 mm bis 15 mm herstellen.
Fuge unter Bord.
Bewegungsfuge mit Band aus PU-Kautschuk mit Shore A-
Härte (ShA) 50 +/-10, nach DIN ISO 7619-1:2012-02.
Menge: 40,000 St

**08.14.0140 Bewegungsfuge Pflasterdecke herst.**
Bewegungsfuge in Pflasterdecke mit gebundener Bauweise
in Pflasterdecke und Fundament der Pflasterdecke
Bewegungsfuge mit Band aus PU-Kautschuk mit Shore A-
Härte (ShA) 50 +/-10, nach DIN ISO 7619-1:2012-02.
Menge: 75,000 m

**08.14.0150 Plattenbel. mit Pl. a. Bet. herst.*Flächen ü. 2-10m2 Bett.0/4 30 v. H.*Fuge 0/4**
StL-Nr. 23115202929911
Plattenbelag mit Platten aus Beton einschließlich handelsüblicher Ergänzungsplatten herstellen. Äußere Be-
schaffenheit (Oberfläche und Farbgestaltung) der Platten, Trassierung des Plattenbelages und Verlegung der
Platten im Kurvenbereich nach Unterlagen des AG.
In Flächen 'Inselquerung'

Einzelflächen über 2,00 bis 10,00 m2.
Format für Rastermaß '30x30x8cn'

Platten 'im Reihenverband mit Halbversatz'

Bettung aus Baustoffgemisch 0/4, Anteil an Körnung unter 2 mm max. 30 Massenprozent, E CS35, C 90/3.
Fuge mit Baustoffgemisch 0/4, GU, F, E CS35, C 90/3,
Fugenmaterial einarbeiten und einschlämmen, Fugenschluss durch Einfegen und Einschlämmen herstellen.
Menge: 12,000 m2

**08.14.0160 Befestigung barrierefrei**
Befestigung für barrierefreie Querungsstelle nach Unterlagen des  AG herstellen.
Rippenplatten für Richtungsfeld und
Noppenplatten für Auffindestreifen.
Platten aus Beton gemäß DIN EN 1338 verlegen.
Die Platten sind talbündig und so zu verlegen, dass die
Rippen/Noppen über das Niveau des Gehweges hinausragen.
Plattengröße: ca. 300 x 300 x 80
Verlegung gem. Detailzeichnung des AG.
Farbe: weiß
Oberfläche: trapezförmige Rippen, Höhe 5 mm,
bzw. kugel- oder kalottenförmige Tastnoppen,
Höhe 5 mm,
Abstand nach DIN 32984
Bettung 'Zementmörtel. 4 cm dick '
Fuge mit Fertigzementmörtel vergießen. Druckfestigkeit
am Würfel mindestens 50 N/mm2, Expositionsklasse XF4,
Ausbreitmaßklasse F5.'
Menge: 5,000 m2

**08.14.0170 Platte zuarbeiten Platte aus Beton*Dicke 6 bis 8 cm**
StL-Nr. 231152220101
Platte auf Passmaß trennen und an Kanten und Einfassungen oder an Aussparungen und Einbauten über 1,00 m2
Einzelgröße zuarbeiten, nassschneiden oder behauen. Das
Zuarbeiten, Nassschneiden oder Behauen der Platten an
Aussparungen und Einbauten bis zu 1,00 m2 Einzelgröße
wird gesondert vergütet.
Art = Platte aus Beton.
Dicke 6 bis 8 cm.
Menge: 25,000 m

**08.14.0180 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 360,000 m2

**08.14.0190 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30cm.'

Abgerechnet wird nach Auftragsprofilen.
Menge: 110,000 m3

**08.14.0200 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 380,000 m3

*Hinweis: Materialklasse bis BM-F3*

**08.14.0210 N.gefährl. Abfall aus Baustelle ent Boden*Entsorgung AN Gebühr einrechn.*Abr. Abtrag**
StL-Nr. 12102117211001
Nicht gefährlichen Abfall aus Baustelle laden, fördern
und entsorgen. Schadstoffbelastung nach Unterlagen des
AG.
Abfall = Boden. Abfallschlüsselnummer 17 05 04.
Entsorgung nach Wahl des AN.
Gebühren der Abfallentsorgung sind einzurechnen.
Abgerechnet wird nach Abtragsprofilen.
Menge: 380,000 m3

**08.14.0220 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 370,000 m2

**08.14.0230 Baustoff für Bodenaustausch einb.*Baustoff liefern Abrechng. Auftrag**
StL-Nr. 241063309101
Baustoff für Bodenaustausch profilgerecht
einbauen und verdichten einschließlich ggf. erforderlicher Wasserzugabe. Boden bzw. Fels lösen und verwerten
wird gesondert vergütet.
Baustoff 'gebrochenes Naturgestein 0/45 bis 0/56'

Baustoff nach Unterlagen des AG liefern. Einbaudokumentation nach Unterlagen des AG übergeben.
Abrechnung nach Auftragsprofilen
Menge: 170,000 m3

**08.14.0240 Oberboden liefern und andecken Trennstr./Inseln*Andeckung 20 cm**
StL-Nr. 241061534004
Oberboden liefern und profilgerecht andecken. Abrechnung nach angedeckten Flächen.
Andeckung auf Trennstreifen und Verkehrsinseln.
Dicke der Andeckung = 20 cm.
Menge: 185,000 m2

#### Abschnitt 08.15 TA1: Markierung

**08.15.0010 Markierungsfläche trocknen**
StL-Nr. 21131105
Fläche für Markierung schonend trocknen. Abgerechnet
wird die zu markierende Fläche. Bei Pfeil, Buchstabe,
Ziffer, Verkehrsschild und Piktogramm ergibt sich die
Fläche aus dem kleinsten umschließenden Rechteck.
Menge: 250,000 m2

**08.15.0020 Markierungsfläche reinigen Wasserhochdruck**
StL-Nr. 2113111001
Fläche für Markierung reinigen. Kehrgut aufnehmen und
nach Wahl des AN verwerten. Abgerechnet wird die zu
markierende Fläche. Bei Pfeil, Buchstabe, Ziffer, Verkehrsschild, und Piktogramm ergibt sich die Fläche aus
dem kleinsten umschließenden Rechteck.
Reinigung mit Wasserhochdruckverfahren.
Menge: 250,000 m2

**08.15.0030 Markierungsfläche reinigen von Hand**
StL-Nr. 2113111003
Fläche für Markierung reinigen. Kehrgut aufnehmen und
nach Wahl des AN verwerten. Abgerechnet wird die zu
markierende Fläche. Bei Pfeil, Buchstabe, Ziffer, Verkehrsschild, und Piktogramm ergibt sich die Fläche aus
dem kleinsten umschließenden Rechteck.
Reinigung von Hand.
Menge: 30,000 m2

**08.15.0040 Längsmarkierung Typ I herstellen durchg.Fstr.begr.*Breite 0,12 m mit Vormarkierung*mehrkomp. Farbe mind. P 5*a.Asphaltdecksch.**
StL-Nr. 2113120521120201
Längsmarkierung Typ I einschl. evtl. Sperrflächenumrandung als Verkehrsfreigabemarkierung herstellen. Abgerechnet wird der markierte Strich, bei Doppelstrichen
zwei Striche.
Durchgehend als Fahrstreifenbegrenzung.
Strichbreite = 0,12 m.
Strich mit Vormarkierung.
Markierungssystem aus mehrkomponentiger lösemittelarmer
Farbe (High-Solid).
Verkehrsklasse mindestens P 5.
Markierung auf Asphaltdeckschicht.
Menge: 80,000 m

**08.15.0050 Längsmarkierung Typ I herstellen durchg.Fstr.begr.*Breite 0,25 m mit Vormarkierung*mehrkomp. Farbe mind. P 5*a.Asphaltdecksch.**
StL-Nr. 2113120523120201
Längsmarkierung Typ I einschl. evtl. Sperrflächenumrandung als Verkehrsfreigabemarkierung herstellen. Abgerechnet wird der markierte Strich, bei Doppelstrichen
zwei Striche.
Durchgehend als Fahrstreifenbegrenzung.
Strichbreite = 0,25 m.
Strich mit Vormarkierung.
Markierungssystem aus mehrkomponentiger lösemittelarmer
Farbe (High-Solid).
Verkehrsklasse mindestens P 5.
Markierung auf Asphaltdeckschicht.
Menge: 25,000 m

**08.15.0060 Längsmarkierung Typ I herstellen Leitlinie 1 zu 1*Breite 0,12 m mit Vormarkierung*mehrkomp. Farbe mind. P 5*a.Asphaltdecksch.**
StL-Nr. 2113120551120201
Längsmarkierung Typ I einschl. evtl. Sperrflächenumrandung als Verkehrsfreigabemarkierung herstellen. Abgerechnet wird der markierte Strich, bei Doppelstrichen
zwei Striche.
Unterbrochen; Verhältnis Strich/Lücke 1 zu 1 als Leitlinie.
Strichbreite = 0,12 m.
Strich mit Vormarkierung.
Markierungssystem aus mehrkomponentiger lösemittelarmer
Farbe (High-Solid).
Verkehrsklasse mindestens P 5.
Markierung auf Asphaltdeckschicht.
Menge: 70,000 m

**08.15.0070 Längsmarkierung Typ I herstellen Leitlinie 1 zu 1*Breite 0,25 m mit Vormarkierung*mehrkomp. Farbe mind. P 5*a.Asphaltdecksch.**
StL-Nr. 2113120553120201
Längsmarkierung Typ I einschl. evtl. Sperrflächenumrandung als Verkehrsfreigabemarkierung herstellen. Abgerechnet wird der markierte Strich, bei Doppelstrichen
zwei Striche.
Unterbrochen; Verhältnis Strich/Lücke 1 zu 1 als Leitlinie.
Strichbreite = 0,25 m.
Strich mit Vormarkierung.
Markierungssystem aus mehrkomponentiger lösemittelarmer
Farbe (High-Solid).
Verkehrsklasse mindestens P 5.
Markierung auf Asphaltdeckschicht.
Menge: 30,000 m

**08.15.0080 Längsmarkierung Typ I herstellen Blockmark. 1 zu 1*Breite 0,25 m mit Vormarkierung*mehrkomp. Farbe mind. P 5*a.Asphaltdecksch.**
StL-Nr. 2113120543120201
Längsmarkierung Typ I einschl. evtl. Sperrflächenumrandung als Verkehrsfreigabemarkierung herstellen. Abgerechnet wird der markierte Strich, bei Doppelstrichen
zwei Striche.
Unterbrochen; Verhältnis Strich/Lücke 1 zu 1 als Fahrbahnbegrenzung (Blockmarkierung).
Strichbreite = 0,25 m.
Strich mit Vormarkierung.
Markierungssystem aus mehrkomponentiger lösemittelarmer
Farbe (High-Solid).
Verkehrsklasse mindestens P 5.
Markierung auf Asphaltdeckschicht.
Menge: 25,000 m

**08.15.0090 Längsmarkierung Typ I herstellen Leitlinie 1 zu 2*Breite 0,12 m mit Vormarkierung*mehrkomp. Farbe mind. P 5*a.Asphaltdecksch.**
StL-Nr. 2113120531120201
Längsmarkierung Typ I einschl. evtl. Sperrflächenumrandung als Verkehrsfreigabemarkierung herstellen. Abgerechnet wird der markierte Strich, bei Doppelstrichen
zwei Striche.
Unterbrochen; Verhältnis Strich/Lücke 1 zu 2 als Leitlinie.
Strichbreite = 0,12 m.
Strich mit Vormarkierung.
Markierungssystem aus mehrkomponentiger lösemittelarmer
Farbe (High-Solid).
Verkehrsklasse mindestens P 5.
Markierung auf Asphaltdeckschicht.
Menge: 30,000 m

**08.15.0100 Längsmarkierung Typ I herstellen Leitlinie 2 zu 1*Breite 0,12 m mit Vormarkierung*mehrkomp. Farbe mind. P 5*a.Asphaltdecksch.**
StL-Nr. 2113120561120201
Längsmarkierung Typ I einschl. evtl. Sperrflächenumrandung als Verkehrsfreigabemarkierung herstellen. Abgerechnet wird der markierte Strich, bei Doppelstrichen
zwei Striche.
Unterbrochen; Verhältnis Strich/Lücke 2 zu 1 als Leitlinie.
Strichbreite = 0,12 m.
Strich mit Vormarkierung.
Markierungssystem aus mehrkomponentiger lösemittelarmer
Farbe (High-Solid).
Verkehrsklasse mindestens P 5.
Markierung auf Asphaltdeckschicht.
Menge: 8,000 m

**08.15.0110 Quermarkierung Typ I herstellen Haltlinie*mit Vormarkierung mehrkomp. Farbe*mind. P 5 a.Asphaltdecksch.**
StL-Nr. 21131210112021
Quermarkierung Typ I als Verkehrsfreigabemarkierung
herstellen. Abgerechnet wird der markierte Strich.
Markierung = Haltlinie.
Strich mit Vormarkierung.
Markierungssystem aus mehrkomponentiger lösemittelarmer
Farbe (High-Solid).
Verkehrsklasse mindestens P 5.
Markierung auf Asphaltdeckschicht.
Menge: 20,000 m

**08.15.0120 Quermarkierung Typ I herstellen Wartelinie*mit Vormarkierung mehrkomp. Farbe*mind. P 5 a.Asphaltdecksch.**
StL-Nr. 21131210212021
Quermarkierung Typ I als Verkehrsfreigabemarkierung
herstellen. Abgerechnet wird der markierte Strich.
Markierung = Wartelinie.
Strich mit Vormarkierung.
Markierungssystem aus mehrkomponentiger lösemittelarmer
Farbe (High-Solid).
Verkehrsklasse mindestens P 5.
Markierung auf Asphaltdeckschicht.
Menge: 7,000 m

**08.15.0130 Quermarkierung Typ I herstellen Fußgängerfurt*mit Vormarkierung mehrkomp. Farbe*mind. P 5 a.Asphaltdecksch.**
StL-Nr. 21131210312021
Quermarkierung Typ I als Verkehrsfreigabemarkierung
herstellen. Abgerechnet wird der markierte Strich.
Markierung = Fußgängerfurt.
Strich mit Vormarkierung.
Markierungssystem aus mehrkomponentiger lösemittelarmer
Farbe (High-Solid).
Verkehrsklasse mindestens P 5.
Markierung auf Asphaltdeckschicht.
Menge: 20,000 m

**08.15.0140 Quermarkierung Typ I herstellen Radfahrerfurt*mit Vormarkierung mehrkomp. Farbe*mind. P 5 a.Asphaltdecksch.**
StL-Nr. 21131210412021
Quermarkierung Typ I als Verkehrsfreigabemarkierung
herstellen. Abgerechnet wird der markierte Strich.
Markierung = Radfahrerfurt.
Strich mit Vormarkierung.
Markierungssystem aus mehrkomponentiger lösemittelarmer
Farbe (High-Solid).
Verkehrsklasse mindestens P 5.
Markierung auf Asphaltdeckschicht.
Menge: 26,000 m

**08.15.0150 Pfeilmarkierung Typ I herstellen geradeaus*mit Vormarkierung Länge 5,00 m*mehrkomp. Farbe mind. P 5*a.Asphaltdecksch.**
StL-Nr. 2113122011220201
Pfeilmarkierung Typ I als Verkehrsfreigabemarkierung
herstellen.
Markierungszeichen = Pfeil geradeaus.
Mit Vormarkierung.
Länge = 5,00 m.
Markierungssystem aus mehrkomponentiger lösemittelarmer
Farbe (High-Solid).
Verkehrsklasse mindestens P 5.
Markierung auf Asphaltdeckschicht.
Menge: 8,000 St

**08.15.0160 Pfeilmarkierung Typ I herstellen li.o.re. ab*mit Vormarkierung Länge 5,00 m*mehrkomp. Farbe mind. P 5*a.Asphaltdecksch.**
StL-Nr. 2113122021220201
Pfeilmarkierung Typ I als Verkehrsfreigabemarkierung
herstellen.
Markierungszeichen = Pfeil links oder rechts ab.
Mit Vormarkierung.
Länge = 5,00 m.
Markierungssystem aus mehrkomponentiger lösemittelarmer
Farbe (High-Solid).
Verkehrsklasse mindestens P 5.
Markierung auf Asphaltdeckschicht.
Menge: 10,000 St

**08.15.0170 Längsmarkierung entfernen durchg.Fstr.begr.*Breite 0,12 m Farbe*a.Asphaltdecksch. Erneuer.d.Mark.*Wasserhochdruck Abf.d. Verw.zuf.**
StL-Nr. 2113100521112201
Längsmarkierung einschl. evtl. Sperrflächenumrandung
entfernen. Abgerechnet wird der entfernte Strich, bei
Doppelstrichen zwei Striche.
Durchgehender Strich als Fahrstreifenbegrenzung.
Strichbreite = 0,12 m.
Markierungsstoffart = Farbe.
Auf Asphaltdeckschicht.
Entfernen für Erneuerung der Markierung.
Durch Wasserhochdruckverfahren.
Abfall aufnehmen und nach Wahl des AN verwerten.
Menge: 80,000 m

**08.15.0180 Längsmarkierung entfernen durchg.Fstr.begr.*Breite 0,25 m Farbe*a.Asphaltdecksch. Erneuer.d.Mark.*Wasserhochdruck Abf.d. Verw.zuf.**
StL-Nr. 2113100523112201
Längsmarkierung einschl. evtl. Sperrflächenumrandung
entfernen. Abgerechnet wird der entfernte Strich, bei
Doppelstrichen zwei Striche.
Durchgehender Strich als Fahrstreifenbegrenzung.
Strichbreite = 0,25 m.
Markierungsstoffart = Farbe.
Auf Asphaltdeckschicht.
Entfernen für Erneuerung der Markierung.
Durch Wasserhochdruckverfahren.
Abfall aufnehmen und nach Wahl des AN verwerten.
Menge: 25,000 m

**08.15.0190 Längsmarkierung entfernen Leitlinie 1 zu 1*Breite 0,12 m Farbe*a.Asphaltdecksch. Erneuer.d.Mark.*Wasserhochdruck Abf.d. Verw.zuf.**
StL-Nr. 2113100551112201
Längsmarkierung einschl. evtl. Sperrflächenumrandung
entfernen. Abgerechnet wird der entfernte Strich, bei
Doppelstrichen zwei Striche.
Unterbrochener Strich; Verhältnis Strich/Lücke 1 zu 1
als Leitlinie.
Strichbreite = 0,12 m.
Markierungsstoffart = Farbe.
Auf Asphaltdeckschicht.
Entfernen für Erneuerung der Markierung.
Durch Wasserhochdruckverfahren.
Abfall aufnehmen und nach Wahl des AN verwerten.
Menge: 70,000 m

**08.15.0200 Längsmarkierung entfernen Leitlinie 1 zu 1*Breite 0,25 m Farbe*a.Asphaltdecksch. Erneuer.d.Mark.*Wasserhochdruck Abf.d. Verw.zuf.**
StL-Nr. 2113100553112201
Längsmarkierung einschl. evtl. Sperrflächenumrandung
entfernen. Abgerechnet wird der entfernte Strich, bei
Doppelstrichen zwei Striche.
Unterbrochener Strich; Verhältnis Strich/Lücke 1 zu 1
als Leitlinie.
Strichbreite = 0,25 m.
Markierungsstoffart = Farbe.
Auf Asphaltdeckschicht.
Entfernen für Erneuerung der Markierung.
Durch Wasserhochdruckverfahren.
Abfall aufnehmen und nach Wahl des AN verwerten.
Menge: 30,000 m

**08.15.0210 Längsmarkierung entfernen Blockmark. 1 zu 1*Breite 0,25 m Farbe*a.Asphaltdecksch. Erneuer.d.Mark.*Wasserhochdruck Abf.d. Verw.zuf.**
StL-Nr. 2113100543112201
Längsmarkierung einschl. evtl. Sperrflächenumrandung
entfernen. Abgerechnet wird der entfernte Strich, bei
Doppelstrichen zwei Striche.
Unterbrochener Strich; Verhältnis Strich/Lücke 1 zu 1
als Fahrbahnbegrenzung (Blockmarkierung).
Strichbreite = 0,25 m.
Markierungsstoffart = Farbe.
Auf Asphaltdeckschicht.
Entfernen für Erneuerung der Markierung.
Durch Wasserhochdruckverfahren.
Abfall aufnehmen und nach Wahl des AN verwerten.
Menge: 25,000 m

**08.15.0220 Längsmarkierung entfernen Leitlinie 1zu2*Breite 0,12 m Farbe*a.Asphaltdecksch. Erneuer.d.Mark.*Wasserhochdruck Abf.d. Verw.zuf.**
StL-Nr. 2113100531112201
Längsmarkierung einschl. evtl. Sperrflächenumrandung
entfernen. Abgerechnet wird der entfernte Strich, bei
Doppelstrichen zwei Striche.
Unterbrochener Strich; Verhältnis Strich/Lücke 1 zu 2
als Leitlinie.
Strichbreite = 0,12 m.
Markierungsstoffart = Farbe.
Auf Asphaltdeckschicht.
Entfernen für Erneuerung der Markierung.
Durch Wasserhochdruckverfahren.
Abfall aufnehmen und nach Wahl des AN verwerten.
Menge: 30,000 m

**08.15.0230 Längsmarkierung entfernen Leitlinie 2 zu 1*Breite 0,12 m Farbe*a.Asphaltdecksch. Erneuer.d.Mark.*Wasserhochdruck Abf.d. Verw.zuf.**
StL-Nr. 2113100561112201
Längsmarkierung einschl. evtl. Sperrflächenumrandung
entfernen. Abgerechnet wird der entfernte Strich, bei
Doppelstrichen zwei Striche.
Unterbrochener Strich; Verhältnis Strich/Lücke 2 zu 1
als Leitlinie.
Strichbreite = 0,12 m.
Markierungsstoffart = Farbe.
Auf Asphaltdeckschicht.
Entfernen für Erneuerung der Markierung.
Durch Wasserhochdruckverfahren.
Abfall aufnehmen und nach Wahl des AN verwerten.
Menge: 8,000 m

**08.15.0240 Sonstige Markierung entfernen Quermarkierung*Breite 0,50 m Farbe*a.Asphaltdecksch. Erneuer.d.Mark.*Wasserhochdruck Abf.d. Verw.zuf.**
StL-Nr. 2113101015112201
Sonstige Markierung wie Quermarkierung, Schrägstrich
der Sperrfläche oder Parkmarkierung entfernen. Abgerechnet wird der entfernte Strich.
Quermarkierung.
Strichbreite = 0,50 m.
Markierungsstoffart = Farbe.
Auf Asphaltdeckschicht.
Entfernen für Erneuerung der Markierung.
Durch Wasserhochdruckverfahren.
Abfall aufnehmen und nach Wahl des AN verwerten.
Menge: 75,000 m

**08.15.0250 Markierungszeichen entfernen Farbe*a.Asphaltdecksch. Erneuer.d.Mark.*Wasserhochdruck Abf.d. Verw.zuf.**
StL-Nr. 21131015112201
Markierungszeichen entfernen. Abgerechnet wird die entfernte markierte Fläche. Bei Pfeil, Buchstabe, Ziffer,
Verkehrsschild und Piktogramm ergibt sich die Fläche
aus dem kleinsten umschließenden Rechteck.
Markierungsstoffart = Farbe.
Auf Asphaltdeckschicht.
Entfernen für Erneuerung der Markierung.
Durch Wasserhochdruckverfahren.
Abfall aufnehmen und nach Wahl des AN verwerten.
Menge: 55,000 m2

*Hinweis: Endgültige Markierung*

**08.15.0260 Längsmarkierung Typ II herstellen durchg.Fstr.begr.*Breite 0,12 m mit Vormarkierung*Heißplastikmasse*P 7 grobstr. Decke**
StL-Nr. 2113150521170921
Längsmarkierung Typ II einschl. evtl.
Sperrflächenumrandung als endgültige Markierung herstellen. Abgerechnet wird der markierte Strich, bei
Doppelstrichen zwei Striche.
Durchgehend als Fahrstreifenbegrenzung.
Strichbreite = 0,12 m.
Strich mit Vormarkierung.
Markierungssystem aus thermoplastischem Stoff, nicht
spritzbar (Heißplastikmasse).
Schichtdicke 'min. 3,0 mm / max. 3,5 mm'

Verkehrsklasse = P 7.
Markierung auf grobstrukturierter Asphaltdeckschicht.
Menge: 80,000 m

**08.15.0270 Längsmarkierung Typ II herstellen durchg.Fstr.begr.*Breite 0,25 m mit Vormarkierung*Heißplastikmasse*P 7 grobstr. Decke**
StL-Nr. 2113150523170921
Längsmarkierung Typ II einschl. evtl.
Sperrflächenumrandung als endgültige Markierung herstellen. Abgerechnet wird der markierte Strich, bei
Doppelstrichen zwei Striche.
Durchgehend als Fahrstreifenbegrenzung.
Strichbreite = 0,25 m.
Strich mit Vormarkierung.
Markierungssystem aus thermoplastischem Stoff, nicht
spritzbar (Heißplastikmasse).
Schichtdicke 'min. 3,0 mm / max. 3,5 mm'

Verkehrsklasse = P 7.
Markierung auf grobstrukturierter Asphaltdeckschicht.
Menge: 25,000 m

**08.15.0280 Längsmarkierung Typ II herstellen Leitlinie 1 zu 1*Breite 0,12 m mit Vormarkierung*Heißplastikmasse*P 7 grobstr. Decke**
StL-Nr. 2113150551170921
Längsmarkierung Typ II einschl. evtl.
Sperrflächenumrandung als endgültige Markierung herstellen. Abgerechnet wird der markierte Strich, bei
Doppelstrichen zwei Striche.
Unterbrochen; Verhältnis Strich/Lücke 1 zu 1 als Leitlinie.
Strichbreite = 0,12 m.
Strich mit Vormarkierung.
Markierungssystem aus thermoplastischem Stoff, nicht
spritzbar (Heißplastikmasse).
Schichtdicke 'min. 3,0 mm / max. 3,5 mm'

Verkehrsklasse = P 7.
Markierung auf grobstrukturierter Asphaltdeckschicht.
Menge: 70,000 m

**08.15.0290 Längsmarkierung Typ II herstellen Leitlinie 1 zu 1*Breite 0,25 m mit Vormarkierung*Heißplastikmasse*P 7 grobstr. Decke**
StL-Nr. 2113150553170921
Längsmarkierung Typ II einschl. evtl.
Sperrflächenumrandung als endgültige Markierung herstellen. Abgerechnet wird der markierte Strich, bei
Doppelstrichen zwei Striche.
Unterbrochen; Verhältnis Strich/Lücke 1 zu 1 als Leitlinie.
Strichbreite = 0,25 m.
Strich mit Vormarkierung.
Markierungssystem aus thermoplastischem Stoff, nicht
spritzbar (Heißplastikmasse).
Schichtdicke 'min. 3,0 mm / max. 3,5 mm'

Verkehrsklasse = P 7.
Markierung auf grobstrukturierter Asphaltdeckschicht.
Menge: 30,000 m

**08.15.0300 Längsmarkierung Typ II herstellen Blockmark. 1 zu 1*Breite 0,25 m mit Vormarkierung*Heißplastikmasse*P 7 grobstr. Decke**
StL-Nr. 2113150543170921
Längsmarkierung Typ II einschl. evtl.
Sperrflächenumrandung als endgültige Markierung herstellen. Abgerechnet wird der markierte Strich, bei
Doppelstrichen zwei Striche.
Unterbrochen; Verhältnis Strich/Lücke 1 zu 1 als Fahrbahnbegrenzung (Blockmarkierung).
Strichbreite = 0,25 m.
Strich mit Vormarkierung.
Markierungssystem aus thermoplastischem Stoff, nicht
spritzbar (Heißplastikmasse).
Schichtdicke 'min. 3,0 mm / max. 3,5 mm'

Verkehrsklasse = P 7.
Markierung auf grobstrukturierter Asphaltdeckschicht.
Menge: 25,000 m

**08.15.0310 Längsmarkierung Typ II herstellen Leitlinie 1 zu 2*Breite 0,12 m mit Vormarkierung*Heißplastikmasse*P 7 grobstr. Decke**
StL-Nr. 2113150531170921
Längsmarkierung Typ II einschl. evtl.
Sperrflächenumrandung als endgültige Markierung herstellen. Abgerechnet wird der markierte Strich, bei
Doppelstrichen zwei Striche.
Unterbrochen; Verhältnis Strich/Lücke 1 zu 2 als Leitlinie.
Strichbreite = 0,12 m.
Strich mit Vormarkierung.
Markierungssystem aus thermoplastischem Stoff, nicht
spritzbar (Heißplastikmasse).
Schichtdicke 'min. 3,0 mm / max. 3,5 mm'

Verkehrsklasse = P 7.
Markierung auf grobstrukturierter Asphaltdeckschicht.
Menge: 30,000 m

**08.15.0320 Längsmarkierung Typ II herstellen Leitlinie 2 zu 1*Breite 0,12 m mit Vormarkierung*Heißplastikmasse*P 7 grobstr. Decke**
StL-Nr. 2113150561170921
Längsmarkierung Typ II einschl. evtl.
Sperrflächenumrandung als endgültige Markierung herstellen. Abgerechnet wird der markierte Strich, bei
Doppelstrichen zwei Striche.
Unterbrochen; Verhältnis Strich/Lücke 2 zu 1 als Leitlinie.
Strichbreite = 0,12 m.
Strich mit Vormarkierung.
Markierungssystem aus thermoplastischem Stoff, nicht
spritzbar (Heißplastikmasse).
Schichtdicke 'min. 3,0 mm / max. 3,5 mm'

Verkehrsklasse = P 7.
Markierung auf grobstrukturierter Asphaltdeckschicht.
Menge: 8,000 m

**08.15.0330 Quermarkierung Typ II herstellen Haltlinie*mit Vormarkierung Heißplastikmasse grobstr. Decke**
StL-Nr. 21131510112091
Quermarkierung Typ II als endgültige Markierung herstellen. Verkehrsklasse P 7. Abgerechnet wird der markierte Strich.
Markierung = Haltlinie.
Strich mit Vormarkierung.
Markierungssystem aus thermoplastischem Stoff, nicht
spritzbar (Heißplastikmasse).
Schichtdicke 'min. 3,0 mm / max. 3,5 mm'

Markierung auf grobstrukturierter Asphaltdeckschicht.
Menge: 20,000 m

**08.15.0340 Quermarkierung Typ II herstellen Wartelinie*mit Vormarkierung Heißplastikmasse grobstr. Decke**
StL-Nr. 21131510212091
Quermarkierung Typ II als endgültige Markierung herstellen. Verkehrsklasse P 7. Abgerechnet wird der markierte Strich.
Markierung = Wartelinie.
Strich mit Vormarkierung.
Markierungssystem aus thermoplastischem Stoff, nicht
spritzbar (Heißplastikmasse).
Schichtdicke 'min. 3,0 mm / max. 3,5 mm'

Markierung auf grobstrukturierter Asphaltdeckschicht.
Menge: 7,000 m

**08.15.0350 Quermarkierung Typ II herstellen Fußgängerfurt*mit Vormarkierung Heißplastikmasse grobstr. Decke**
StL-Nr. 21131510312091
Quermarkierung Typ II als endgültige Markierung herstellen. Verkehrsklasse P 7. Abgerechnet wird der markierte Strich.
Markierung = Fußgängerfurt.
Strich mit Vormarkierung.
Markierungssystem aus thermoplastischem Stoff, nicht
spritzbar (Heißplastikmasse).
Schichtdicke 'min. 3,0 mm / max. 3,5 mm'

Markierung auf grobstrukturierter Asphaltdeckschicht.
Menge: 20,000 m

**08.15.0360 Quermarkierung Typ II herstellen Radfahrerfurt*mit Vormarkierung Heißplastikmasse grobstr. Decke**
StL-Nr. 21131510412091
Quermarkierung Typ II als endgültige Markierung herstellen. Verkehrsklasse P 7. Abgerechnet wird der markierte Strich.
Markierung = Radfahrerfurt.
Strich mit Vormarkierung.
Markierungssystem aus thermoplastischem Stoff, nicht
spritzbar (Heißplastikmasse).
Schichtdicke 'min. 3,0 mm / max. 3,5 mm'

Markierung auf grobstrukturierter Asphaltdeckschicht.
Menge: 26,000 m

**08.15.0370 Pfeilmarkierung Typ II herstellen geradeaus*mit Vormarkierung Länge 5,00 m*Heißplastikmasse*grobstr. Decke**
StL-Nr. 2113152011220901
Pfeilmarkierung Typ II als endgültige Markierung herstellen.  Verkehrsklasse P 7.
Markierungszeichen = Pfeil geradeaus.
Mit Vormarkierung.
Länge = 5,00 m.
Markierungssystem aus thermoplastischem Stoff, nicht
spritzbar (Heißplastikmasse).
Schichtdicke 'min. 3,0 mm / max. 3,5 mm'

Markierung auf grobstrukturierter Asphaltdeckschicht.
Menge: 8,000 St

**08.15.0380 Pfeilmarkierung Typ II herstellen li.o.re. ab*mit Vormarkierung Länge 5,00 m*Heißplastikmasse*grobstr. Decke**
StL-Nr. 2113152021220901
Pfeilmarkierung Typ II als endgültige Markierung herstellen.  Verkehrsklasse P 7.
Markierungszeichen = Pfeil links oder rechts ab.
Mit Vormarkierung.
Länge = 5,00 m.
Markierungssystem aus thermoplastischem Stoff, nicht
spritzbar (Heißplastikmasse).
Schichtdicke 'min. 3,0 mm / max. 3,5 mm'

Markierung auf grobstrukturierter Asphaltdeckschicht.
Menge: 10,000 St

#### Abschnitt 08.16 TA1: Beschilderung

**08.16.0010 Verkehrsschild abbauen Größe bis 1,1 m2*Rohrpf. bis 76,1 Fundament entf.*neben d. Fahrbahn Stoffe d.Verw.zuf*Geeig.Boden verf.**
StL-Nr. 2113001110051122
Verkehrsschild ggf. mit Aufstellvorrichtung abbauen.
Schildgröße bis 1,1 m2.
Aufstellvorrichtung = Rohrpfosten, DU bis 76,1 mm abbauen.
Fundament entfernen.
Schild neben der Fahrbahn.
Abgebaute Stoffe nach Wahl des AN verwerten.
Fundamentlöcher mit geeignetem Boden des AN verfüllen
und verdichten.
Menge: 13,000 St

**08.16.0020 Verkehrsschild anbringen Ronde*Größe 2*einseitig Folie RA 2*3 mm dick St.Rohrsch.Plan I*UK Schild ab 2 m**
StL-Nr. 2113010101212212
Verkehrsschild nach Unterlagen des AG anbringen.
Schild = Ronde.
Größe 2.
Einseitig.
Mit retroreflektierender Folie der Klasse RA 2.
Schild = flach, 3 mm dick.
Befestigung mit Stahl-Rohrschelle, feuerverzinkt, nach
IVZ-Norm, Standardplan I. Verschraubung aus nicht rostendem Stahl mind. der Stahlsorte A 2.
Anbringung neben der Fahrbahn. Unterkante des Schildes
ab 2,00 m über der Verkehrsfläche.
Menge: 5,000 St

**08.16.0030 Verkehrsschild anbringen Ronde*Größe 2*einseitig Folie RA 2 Edelst.Klemmsch.*UK Schild unt.2 m**
StL-Nr. 2113010101212941
Verkehrsschild nach Unterlagen des AG anbringen.
Schild = Ronde.
Größe 2.
Einseitig.
Mit retroreflektierender Folie der Klasse RA 2.
Schild 'Alform'

Befestigung mit Edelstahl-Klemmschelle. Verschraubung
aus nicht rostendem Stahl mind. der Stahlsorte A 2.
Anbringung neben der Fahrbahn. Unterkante des Schildes
unter 2,00 m über der Verkehrsfläche.
Menge: 3,000 St

**08.16.0040 Verkehrsschild anbringen Z206,900x900 mm*einseitig*3 mm dick St.Rohrsch.Plan I*UK Schild ab 2 m**
StL-Nr. 2113010121019212
Verkehrsschild nach Unterlagen des AG anbringen.
Schild = Zeichen 206, 900 x 900 mm.
Einseitig.
Mit 'retroreflektierender Folie der Klasse RA 3, Aufbau C.'

Schild = flach, 3 mm dick.
Befestigung mit Stahl-Rohrschelle, feuerverzinkt, nach
IVZ-Norm, Standardplan I. Verschraubung aus nicht rostendem Stahl mind. der Stahlsorte A 2.
Anbringung neben der Fahrbahn. Unterkante des Schildes
ab 2,00 m über der Verkehrsfläche.
Menge: 1,000 St

*Hinweis: erforderliche Werkstattzeichnungen*
erforderliche Werkstattzeichnungen sind einzukalkulieren

**08.16.0050 Verkehrsschild anbringen Z310 einseitig 3 mm dick*Edelst.Klemmsch. UK Schild ab 2 m**
StL-Nr. 2113010124919242
Verkehrsschild nach Unterlagen des AG anbringen.
Schild = Zeichen 310.
Größe '600 x 900 mm'

Einseitig.
Mit 'retroreflektierender Folie der Klasse RA 3, Aufbau C, fluoreszierend brillantgelb.'

Schild = flach, 3 mm dick.
Befestigung mit Edelstahl-Klemmschelle. Verschraubung
aus nicht rostendem Stahl mind. der Stahlsorte A 2.
Anbringung neben der Fahrbahn. Unterkante des Schildes
ab 2,00 m über der Verkehrsfläche.
Menge: 1,000 St

*Hinweis: erforderliche Werkstattzeichnungen*
erforderliche Werkstattzeichnungen sind einzukalkulieren

**08.16.0060 Verkehrsschild anbringen Z310-40 doppelseitig 3 mm dick*Edelst.Klemmsch. UK Schild ab 2 m**
StL-Nr. 2113010125929242
Verkehrsschild nach Unterlagen des AG anbringen.
Schild = Zeichen 310-40.
Größe '600 x 900 mm'

Doppelseitig.
Mit 'retroreflektierender Folie der Klasse RA 3, Aufbau C, fluoreszierend brillantgelb.'

Schild = flach, 3 mm dick.
Befestigung mit Edelstahl-Klemmschelle. Verschraubung
aus nicht rostendem Stahl mind. der Stahlsorte A 2.
Anbringung neben der Fahrbahn. Unterkante des Schildes
ab 2,00 m über der Verkehrsfläche.
Menge: 1,000 St

*Hinweis: erforderliche Werkstattzeichnungen*
erforderliche Werkstattzeichnungen sind einzukalkulieren

**08.16.0070 Verkehrsschild anbringen Z311 einseitig 3 mm dick*Edelst.Klemmsch. UK Schild ab 2 m**
StL-Nr. 2113010126919242
Verkehrsschild nach Unterlagen des AG anbringen.
Schild = Zeichen 311.
Größe '600 * 900 mm'

Einseitig.
Mit 'retroreflektierender Folie der Klasse RA 3, Aufbau C, fluoreszierend billantgeld.'

Schild = flach, 3 mm dick.
Befestigung mit Edelstahl-Klemmschelle. Verschraubung
aus nicht rostendem Stahl mind. der Stahlsorte A 2.
Anbringung neben der Fahrbahn. Unterkante des Schildes
ab 2,00 m über der Verkehrsfläche.
Menge: 1,000 St

**08.16.0080 Verkehrsschild anbringen Zusatzz. Höhe 2*Größe 2 einseitig*Folie RA 2 3 mm dick*Edelst.Klemmsch. UK Schild ab 2 m**
StL-Nr. 2113010151212242
Verkehrsschild nach Unterlagen des AG anbringen.
Schild = Zusatzzeichen Höhe 2.
Größe 2.
Einseitig.
Mit retroreflektierender Folie der Klasse RA 2.
Schild = flach, 3 mm dick.
Befestigung mit Edelstahl-Klemmschelle. Verschraubung
aus nicht rostendem Stahl mind. der Stahlsorte A 2.
Anbringung neben der Fahrbahn. Unterkante des Schildes
ab 2,00 m über der Verkehrsfläche.
Menge: 2,000 St

**08.16.0090 Rohrpfosten aufstellen Länge>1500-2000mm*R.St. 60,3/2,0 mm*Pflaster Boden Unterl. AG*Fundament Typ A Aushub verwerten*Preisänd. Pfosten**
StL-Nr. 2113030221931121
Rohrpfosten mit Abdeckkappe für Verkehrsschild aufstellen einschl. anfallenden Aushubarbeiten. Stahlteile
feuerverzinkt. Umgebende Fläche entsprechend dem früheren Zustand herstellen.
Pfostenlänge = über 1500 mm bis 2000 mm.
Rohr = Stahl 60,3/2,0 mm.
Pfosten 'Bodenhülse mit Gewindering und Blindstopfen
aus Grauguss GG 25,
Länge: 300 mm,
mit seitlichen Ankerkrallen,
mit Alkydharzlack gestrichen,
Spannring aus Polyamid,
Form zylindrisch, nicht konisch zulaufend
Einbau in Betonfundament gemäß IVZ-Norm.'

Vorh. Befestigung = Pflaster.
Aufstellung in Boden/Homogenbereich nach Unterlagen des
AG.
Fundament Typ A nach IVZ-Norm.
Aushub nach Wahl des AN verwerten.
Bei Änderung der Pfostenlänge verändert sich der Einheitspreis im Verhältnis zur ausgeschriebenen Pfostenlänge. Basislänge für die Abrechnung ist bei Mehrlängen
die maximal, bei Minderlängen die minimal ausgeschriebene Pfostenlänge.
Menge: 3,000 St

**08.16.0100 Rohrpfosten aufstellen Länge>3000-3500mm*R.St. 60,3/2,0 mm Boden Unterl. AG*Fundament Typ A Aushub verwerten*Preisänd. Pfosten**
StL-Nr. 2113030251991121
Rohrpfosten mit Abdeckkappe für Verkehrsschild aufstellen einschl. anfallenden Aushubarbeiten. Stahlteile
feuerverzinkt. Umgebende Fläche entsprechend dem früheren Zustand herstellen.
Pfostenlänge = über 3000 mm bis 3500 mm.
Rohr = Stahl 60,3/2,0 mm.
Pfosten 'Bodenhülse mit Gewindering und Blindstopfen
aus Grauguss GG 25,
Länge: 300 mm,
mit seitlichen Ankerkrallen,
mit Alkydharzlack gestrichen,
Spannring aus Polyamid,
Form zylindrisch, nicht konisch zulaufend
Einbau in Betonfundament gemäß IVZ-Norm.'

Vorh. Befestigung 'Gehwegplatten bzw. Pflaster.'

Aufstellung in Boden/Homogenbereich nach Unterlagen des
AG.
Fundament Typ A nach IVZ-Norm.
Aushub nach Wahl des AN verwerten.
Bei Änderung der Pfostenlänge verändert sich der Einheitspreis im Verhältnis zur ausgeschriebenen Pfostenlänge. Basislänge für die Abrechnung ist bei Mehrlängen
die maximal, bei Minderlängen die minimal ausgeschriebene Pfostenlänge.
Menge: 4,000 St

**08.16.0110 Rohrpfosten aufstellen Länge>3500-4000mm*R.St. 76,1/2,0 mm Boden Unterl. AG*Fundament Typ B Aushub verwerten*Preisänd. Pfosten**
StL-Nr. 2113030262991221
Rohrpfosten mit Abdeckkappe für Verkehrsschild aufstellen einschl. anfallenden Aushubarbeiten. Stahlteile
feuerverzinkt. Umgebende Fläche entsprechend dem früheren Zustand herstellen.
Pfostenlänge = über 3500 mm bis 4000 mm.
Rohr = Stahl 76,1/2,0 mm.
Pfosten 'Bodenhülse mit Gewindering und Blindstopfen
aus Grauguss GG 25,
Länge: 300 mm,
mit seitlichen Ankerkrallen,
mit Alkydharzlack gestrichen,
Spannring aus Polyamid,
Form zylindrisch, nicht konisch zulaufend
Einbau in Betonfundament gemäß IVZ-Norm.'

Vorh. Befestigung 'Gehwegplatten bzw. Pflaster.'

Aufstellung in Boden/Homogenbereich nach Unterlagen des
AG.
Fundament Typ B nach IVZ-Norm.
Aushub nach Wahl des AN verwerten.
Bei Änderung der Pfostenlänge verändert sich der Einheitspreis im Verhältnis zur ausgeschriebenen Pfostenlänge. Basislänge für die Abrechnung ist bei Mehrlängen
die maximal, bei Minderlängen die minimal ausgeschriebene Pfostenlänge.
Menge: 1,000 St

**08.16.0120 Rohrpfosten aufstellen Länge>3000-3500mm*R.St. 76,1/2,0 mm mit Erdanker*Boden Unterl. AG Fundament Typ B*Aushub verwerten Preisänd. Pfosten**
StL-Nr. 2113030252101221
Rohrpfosten mit Abdeckkappe für Verkehrsschild aufstellen einschl. anfallenden Aushubarbeiten. Stahlteile
feuerverzinkt. Umgebende Fläche entsprechend dem früheren Zustand herstellen.
Pfostenlänge = über 3000 mm bis 3500 mm.
Rohr = Stahl 76,1/2,0 mm.
Pfosten mit biegesteifem Erdanker aus Rundstahl, ca.
250 mm vom unteren Rohrende.
Aufstellung in Boden/Homogenbereich nach Unterlagen des
AG.
Fundament Typ B nach IVZ-Norm.
Aushub nach Wahl des AN verwerten.
Bei Änderung der Pfostenlänge verändert sich der Einheitspreis im Verhältnis zur ausgeschriebenen Pfostenlänge. Basislänge für die Abrechnung ist bei Mehrlängen
die maximal, bei Minderlängen die minimal ausgeschriebene Pfostenlänge.
Menge: 1,000 St

**08.16.0130 Rohrrahmen aufstellen*mit Erdanker Boden Unterl. AG*Fundament Typ B Aushub verwerten**
StL-Nr. 21130316910122
Rohrrahmen für Verkehrsschild aufstellen einschl. anfallender Aushubarbeiten. Stahlteile feuerverzinkt. Um-
gebende Fläche entsprechend dem früheren Zustand herstellen.
Rohrrahmen IVZ-Typ Nr. 'E48'

Rohrrahmen mit biegesteifem Erdanker aus Rundstahl ca.
250 mm vom unteren Rohrende.
Aufstellung in Boden/Homogenbereich nach Unterlagen des
AG.
Fundament Typ B nach IVZ-Norm.
Aushub nach Wahl des AN verwerten.
Menge: 3,000 St

*Hinweis: TA2: MAN-Straße (0+154,5 - 0+827,50 )*

#### Abschnitt 08.17 TA2: Fahrbahn - Auf-/Abbruch

**08.17.0010 Asphaltbefestigung aufnehmen Fahrbahn**
StL-Nr. 2311302810909099
Asphaltbefestigung aufbrechen und aufnehmen.
Fläche = Fahrbahn.
Dicke der Asphaltbefestigung 'über 25 bis 30cm.'

Gesamtaufbruchtiefe 'wie Asphaltbefestigung'

Aufbruchgut 'aufnehmen, zwischenlagern und beseitigen.
Zwischenlagern auf Flächen des AN entsprechend
Anforderungen für gefährlichen Abfall.
Entsorgen wird gesondert vergütet.'
Menge: 1210,000 m2
Leistungsbereichkatalog: 113

**08.17.0020 Asphaltbefestigung aufnehmen Fahrbahn**
StL-Nr. 2311302810909099
Asphaltbefestigung aufbrechen und aufnehmen.
Fläche = Fahrbahn.
Dicke der Asphaltbefestigung 'über 30 bis 35cm.'

Gesamtaufbruchtiefe 'wie Asphaltbefestigung'

Aufbruchgut 'aufnehmen, zwischenlagern und beseitigen.
Zwischenlagern auf Flächen des AN entsprechend
Anforderungen für gefährlichen Abfall.
Entsorgen wird gesondert vergütet.'
Menge: 1820,000 m2
Leistungsbereichkatalog: 113

**08.17.0030 Asphaltbefestigung aufnehmen Fahrbahn*mit Pflaster*Tiefe ü. 30-45 cm**
StL-Nr. 2311302812904099
Asphaltbefestigung aufbrechen und aufnehmen.
Fläche = Fahrbahn.
Einschließlich Unterlage = Pflaster.
Dicke der Asphaltbefestigung 'über 15 bis 20cm.'

Gesamtaufbruchtiefe über 30 bis 45 cm.
Aufbruchgut 'aufnehmen, zwischenlagern und beseitigen.
Zwischenlagern auf Flächen des AN entsprechend
Anforderungen für gefährlichen Abfall.
Entsorgen wird gesondert vergütet.'
Menge: 4335,000 m2

**08.17.0040 Asphaltbefestigung aufnehmen Fahrbahn*mit Pflaster*Tiefe ü. 45-60 cm**
StL-Nr. 2311302812905099
Asphaltbefestigung aufbrechen und aufnehmen.
Fläche = Fahrbahn.
Einschließlich Unterlage = Pflaster.
Dicke der Asphaltbefestigung 'über 30 bis 35cm.'

Gesamtaufbruchtiefe über 45 bis 60 cm.
Aufbruchgut 'aufnehmen, zwischenlagern und beseitigen.
Zwischenlagern auf Flächen des AN entsprechend
Anforderungen für gefährlichen Abfall.
Entsorgen wird gesondert vergütet.'
Menge: 990,000 m2

**08.17.0050 Asphaltbefestigung aufnehmen Fahrbahn**
StL-Nr. 2311302810909099
Asphaltbefestigung aufbrechen und aufnehmen.
Fläche = Fahrbahn.
Dicke der Asphaltbefestigung 'über 15 bis 20cm.'

Gesamtaufbruchtiefe 'wie Asphaltbefestigung'

Aufbruchgut 'aufnehmen, zwischenlagern und beseitigen.
Zwischenlagern auf Flächen des AN entsprechend
Anforderungen für gefährlichen Abfall.
Entsorgen wird gesondert vergütet.'
Menge: 840,000 m2
Leistungsbereichkatalog: 113

**08.17.0060 Asphaltbefestigung trennen Anb.quer m. Rand*schneiden**
StL-Nr. 231130385109
Asphaltbefestigung geradlinig trennen.
im Anbaubereich quer zur Fahrbahnachse zum Anschluss an
bestehende Oberbauschichten, einschließlich Abtragen
des Randkeiles.
Trennen durch Schneiden.
Dicke der Asphaltbefestigung 'über 15-20cm.'
Menge: 40,000 m

**08.17.0070 Naturpflasterd.zur Wiederverw.aufn. Pfl.st. 10 cm*Granit ungeb. Fugenmat.*ungeb. Bettung**
StL-Nr. 2311500603011199
Natursteinpflasterdecke zur Wiederverwendung aufnehmen.
Aufnehmen der Tragschicht wird gesondert vergütet.
Art = Pflasterstein, Dicke ca. 10 cm.
Pflasterstein aus Granit.
Mit Fugenfüllung aus ungebundenem Fugenmaterial.
Bettung aus ungebundenem Bettungsmaterial.
Steine 'wiederverwendbar, zum Lagerplatz  nach Unterlagen des  AG fördern und abladen.
Nicht wiederverwendbare Steine und übriges Aufbruchgut nach Wahl des AN verwerten.'

Pflastersteine säubern 'und lagern.
Anteil wiederverwendbarer Pflastersteine 80 v. H.'
Menge: 45,000 m2

**08.17.0080 Bordstein aufnehmen.*Fund.ü10-20/R-St. Steine s.+f.+abl.*Verwertung AN Anteil WV 75-100**
StL-Nr. 23115031952101
Bordstein aufnehmen.
Bordstein '= Granit, in verschiedene Abmessungen.'

Fundament aus Beton, über 10 bis 20 cm dick, und
Rückenstütze aus Beton aufbrechen.
Wiederverwendbare Bordsteine säubern, auf Paletten stapeln, zum Lagerplatz nach Unterlagen des AG fördern,
abladen.
Nicht wiederverwendbare Bordsteine und übriges Aufbruchgut nach Wahl des AN verwerten.
Anteil wiederverwendbarer Bordsteine über 75 bis 100
v. H.
Menge: 1350,000 m

**08.17.0090 Gefährl. Abfall aus Baustelle ents.*Gebühr einrechn.**
StL-Nr. 1210221791
Gefährlichen Abfall aus Baustelle laden, fördern und
entsorgen. Art der Belastung und Entsorgung nach Unterlagen des AG. Entsorgungsnachweis nach Unterlagen des
AG führen.
Abgerechnet wird nach Wiegescheinen.
Abfallschlüsselnummer '170301*,
Verwertungsklasse B/C, Deponieklasse DKI.'

Gebühren der Abfallentsorgung sind einzurechnen.
Menge: 5100,000 t

**08.17.0100 Geländer abbauen Stahl*Pfosten ausbauen**
StL-Nr. 241213030103
Geländer nach Unterlagen des AG abbauen und nach Wahl
des AN verwerten.
Abrechnung nach Länge des Handlaufs zwischen den
Achsen der Endpfosten bzw. Endstäbe.
Baustoff = Stahl.
Pfosten ausbauen.
Menge: 370,000 m

**08.17.0110 Poller ausbauen Stahl***
Poller nach Unterlagen des AG ausbauen und nach Wahl
des AN verwerten.
Material = Stahl.
Menge: 10,000 St

**08.17.0120 Anfahrschutz ausbauen Stahl***
Anfahrschutz nach Unterlagen des AG ausbauen und nach Wahl des AN verwerten.
Material = Stahlrohrkonstruktion (zum Schutz von Straßenbäumen und Grünstreifen).
Menge: 20,000 St

**08.17.0130 Transp.Schutzeinrichtung aufbauen entg.Verkehrsstr.*Aufhaltest. T1 Wirkungsber.maxW1**
Transportable Schutzeinrichtung nach Unterlagen des AG abbauen und nach Wahl des AN verwerten
Einsatzbereich zwischen entgegengesetzt gerichteten
Verkehrsströmen.
Menge: 12,000 m
Leistungsbereichkatalog: 105

**08.17.0140 Zaun aufnehmen Stahlgitterzaun*Höhe 1,50-2,00 m Pfosten Stahl*Abstand2,00-3,00m Pf.in Sockelmauer*Löcher schließen Tür/Tor aufnehm.*Material verwert.**
StL-Nr. 2112810123224111
Zaun aufnehmen, einschließlich Verstrebungen.
Stahlgitterzaun.
Zaunhöhe über 1,50 bis 2,00 m.
Pfosten aus Stahl.
Pfostenabstand über 2,00 bis 3,00 m.
Pfosten in Sockelmauer.
Pfostenlöcher entsprechend der sie umgebenden Fläche
schließen. Material aus Baubereich.
Türen und Tore mit beidseitigen Pfosten aufnehmen.
Ausgebautes Material nach Wahl des AN verwerten.
Menge: 110,000 m

#### Abschnitt 08.18 TA2: Fahrbahn - Erdbau

**08.18.0010 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 8300,000 m3

*Hinweis: Materialklasse bis BM-F3*

**08.18.0020 N.gefährl. Abfall aus Baustelle ent Boden*Entsorgung AN Gebühr einrechn.*Abr. Abtrag**
StL-Nr. 12102117211001
Nicht gefährlichen Abfall aus Baustelle laden, fördern
und entsorgen. Schadstoffbelastung nach Unterlagen des
AG.
Abfall = Boden. Abfallschlüsselnummer 17 05 04.
Entsorgung nach Wahl des AN.
Gebühren der Abfallentsorgung sind einzurechnen.
Abgerechnet wird nach Abtragsprofilen.
Menge: 8300,000 m3

**08.18.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 9450,000 m2

**08.18.0040 Baustoff für Bodenaustausch einb.*Baustoff liefern Abrechng. Auftrag**
StL-Nr. 241063309101
Baustoff für Bodenaustausch profilgerecht
einbauen und verdichten einschließlich ggf. erforderlicher Wasserzugabe. Boden bzw. Fels lösen und verwerten
wird gesondert vergütet.
Baustoff 'gebrochenes Naturgestein 0/45 bis 0/56'

Baustoff nach Unterlagen des AG liefern. Einbaudokumentation nach Unterlagen des AG übergeben.
Abrechnung nach Auftragsprofilen
Menge: 5200,000 m3

#### Abschnitt 08.19 TA2: Fahrbahn - SoB

**08.19.0010 Frostschutzschicht herstellen Bk100 bis Bk1,0*Feinanteil UF3 0/45*URA n. Unterl. AG ob.L. m. Fertiger*Abrechng. Auftrag**
StL-Nr. 2290010711319921
Frostschutzschicht aus Baustoffgemisch für Frostschutzschichten herstellen. Gesteinsspezifische Anforderungen
gem. TL Gestein-StB und zugeh. Einführungsschreiben.
Erschwernisse durch Einbauten, Schächte und
Straßenabläufe werden gesondert vergütet.
In Verkehrsflächen der Belastungsklassen Bk100 bis
Bk1,0
Feinanteil Kategorie UF 3.
Baustoffgemisch 0/45.
Umweltrelevante Anforderungen beim Einsatz von
Baustoffgemischen nach Unterlagen des AG.
Verdichtungsgrad/Verformungsmodul 'DPr min. 103 v.H. /
EV2 auf der Oberfläche mindestens 120 MPa.'

Einbaudicke 'nach Unterlagen des AG,
Schichtdicke 30cm.'

Mehrlagiger Einbau. Einbau der oberen Lage
mit Fertiger.
Abgerechnet wird nach Auftragsprofilen.
Menge: 3300,000 m3

**08.19.0020 Bankett profilgerecht herstellen Neben Fahrbahn*Baustoff. C 90/3 URA+Einbaudoku 12 tief+ 6 hoch*Bündig Bordstein EV2 mind. 100MPa**
StL-Nr. 2411270211191301
Bankett gemäß ZTV E-StB profilgerecht herstellen.
Neben Verkehrsfläche Fahrbahn.
Baustoffgemisch, Kategorie C 90/3, Größtkorn
von 32 mm. Der Feinkornanteil muss im eingebauten Zu-
Stand 8 M.-v.H. bis 12 M.-v.H. betragen.
Umweltrelevante Anforderungen beim Einsatz von Baustoffgemischen einschließlich Einbaudokumentation nach
Unterlagen des AG. Einbaudokumentation übergeben.
Einbau '28 cm'

Querneigung 12 v.H. am tiefliegenden und 6 v.H. am
hochliegenden Fahrbahnrand.
Einbau bündig mit Bordstein.
Verformungsmodul EV2 auf der Oberfläche mindestens
100 MPa.
Menge: 270,000 m3

#### Abschnitt 08.20 TA2: Fahrbahn - Asphaltbauweise

**08.20.0010 Asphalttragschicht AC 32 T S herst. Bk10*50/70 res.*Dicke 14 cm mit Beschicker**
StL-Nr. 22900204311401
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk10.
Bindemittel = 50/70 resultierend.
Einbaudicke 14 cm.
Einbau mit Beschicker.
Menge: 8200,000 m2

**08.20.0015 Asphalttragschicht AC 32 T S herst. Bk3,2*50/70 res.*Dicke 12 cm mit Beschicker**
StL-Nr. 22900204411301
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk3,2.
Bindemittel = 50/70 resultierend.
Einbaudicke 12 cm.
Einbau mit Beschicker.
Menge: 900,000 m2

**08.20.0020 Asphaltbinder AC 16 B S SG herst. Bk10*25/55-55 A*Dicke 8 cm Einb.m.Beschicker**
StL-Nr. 229003353171
Asphaltbinderschicht aus Asphaltbinder AC 16 B S SG
herstellen. Gesteinsspezifische Anforderungen gemäß
TL Gestein-StB und zugehörigem Einführungsschreiben
sowie H AI ABi. Anlieferung des Mischgutes in
thermoisolierten Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Weitere Anforderungen nach Unterlagen des AG.
- Bei Zugabe von Asphaltgranulat und Verwendung von PmB
  ist ein PmB mit erhöhtem Elastomeranteil (PmB RC)
  einzusetzen; in der Erstprüfung Nachweis der
  elastischen Rückstellung am resultierenden
  Bindemittel gemäß TL Bitumen-StB.
  Zugabe Asphaltgranulat <= 30 M.-vH.
- Grobe Gesteinskörnungen mit Kategorie C100/0.
- Grobe Gesteinskörnungen mit Kategorie SZ18 / LA20;
  es ist mindestens eine Kategorie anzugeben.
- Temperatur bei Anlieferung >= 160 Grad Celsius.
- Mindesteinbautemperatur (Luft und Unterlage)
  +3 Grad Celsius; zwischen 0 und +3 Grad Celsius
  werden erhöhte Aufwendungen wie zum Beispiel
    - Vorwärmen der Unterlage
    - Verwendung einer Einbauhilfe (z.B. Zeolithe)
  als Zulage gesondert vergütet.
In Verkehrsflächen der Belastungsklasse Bk10.
Bindemittel = 25/55-55 A; elastische Rückstellung nach
DIN EN 13398 in der Kontrollprüfung mit >= 40 vH bei
20 cm Ausziehlänge; Ausziehlänge des Fadens >= 10 cm.
Einbaudicke 8 cm.
Einbau mit Beschicker.
Menge: 8450,000 m2

**08.20.0025 Asphaltbinder AC 16 B S SG herst. Bk3,2*25/55-55 A*Dicke 6 cm Einb.m.Beschicker**
StL-Nr. 229003354131
Asphaltbinderschicht aus Asphaltbinder AC 16 B S SG
herstellen. Gesteinsspezifische Anforderungen gemäß
TL Gestein-StB und zugehörigem Einführungsschreiben
sowie H AI ABi. Anlieferung des Mischgutes in
thermoisolierten Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Weitere Anforderungen nach Unterlagen des AG.
- Bei Zugabe von Asphaltgranulat und Verwendung von PmB
  ist ein PmB mit erhöhtem Elastomeranteil (PmB RC)
  einzusetzen; in der Erstprüfung Nachweis der
  elastischen Rückstellung am resultierenden
  Bindemittel gemäß TL Bitumen-StB.
  Zugabe Asphaltgranulat <= 30 M.-vH.
- Grobe Gesteinskörnungen mit Kategorie C100/0.
- Grobe Gesteinskörnungen mit Kategorie SZ18 / LA20;
  es ist mindestens eine Kategorie anzugeben.
- Temperatur bei Anlieferung >= 160 Grad Celsius.
- Mindesteinbautemperatur (Luft und Unterlage)
  +3 Grad Celsius; zwischen 0 und +3 Grad Celsius
  werden erhöhte Aufwendungen wie zum Beispiel
    - Vorwärmen der Unterlage
    - Verwendung einer Einbauhilfe (z.B. Zeolithe)
  als Zulage gesondert vergütet.
In Verkehrsflächen der Belastungsklasse Bk3,2.
Bindemittel = 25/55-55 A; elastische Rückstellung nach
DIN EN 13398 in der Kontrollprüfung mit >= 40 vH bei
20 cm Ausziehlänge; Ausziehlänge des Fadens >= 10 cm.
Einbaudicke 6 cm.
Einbau mit Beschicker.
Menge: 900,000 m2

**08.20.0030 Splittmastixasphalt SMA 8 S herst. Bk10 - Bk100*Dicke 4 cm 25/55-55 A*FrosteinwZone II mit Beschicker**
StL-Nr. 22900509141101
Asphaltdeckschicht aus Splittmastixasphalt SMA 8 S
herstellen. Asphaltmischgut ohne Verwendung von
Asphaltgranulat. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Mindesteinbautemperatur (Luft und Unterlage)
  +5 Grad Celsius; zwischen 3 und +5 Grad Celsius
  werden erhöhte Aufwendungen wie zum Beispiel
    - Vorwärmen der Unterlage
    - Verwendung einer Einbauhilfe (z.B. Zeolithe)
  als Zulage gesondert vergütet.
- Weitere Anforderungen nach Unterlagen des AG.
In Verkehrsflächen der Belastungsklassen Bk10 bis
Bk100.
Einbaudicke 4 cm.
Bindemittel = 25/55-55 A; elastische Rückstellung nach
DIN EN 13398 in der Kontrollprüfung mit >= 40 vH bei
20 cm Ausziehlänge; Ausziehlänge des Fadens >= 10 cm.
Frosteinwirkungszone II.
Einbau mit Beschicker.
Menge: 8450,000 m2

**08.20.0035 Asphaltbeton AC 11 D S herstellen Bk3,2*Dicke 4 cm* 25/55-55 A FrosteinwZone II*mit Beschicker**
StL-Nr. 2290040321110001
Asphaltdeckschicht aus Asphaltbeton AC 11 D S
herstellen. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 5,0 Vol.-vH am Bohrkern.
- Bei Zugabe von Asphaltgranulat und Verwendung von PmB
  ist ein PmB mit erhöhtem Elastomeranteil (PmB RC)
  einzusetzen; in der Erstprüfung Nachweis der
  elastischen Rückstellung am resultierenden
  Bindemittel gemäß TL Bitumen-StB.
- Mindesteinbautemperatur (Luft und Unterlage)
  +5 Grad Celsius; zwischen 3 und +5 Grad Celsius
  werden erhöhte Aufwendungen wie zum Beispiel
    - Vorwärmen der Unterlage
    - Verwendung einer Einbauhilfe (z.B. Zeolithe)
  als Zulage gesondert vergütet.
- Weitere Anforderungen nach Unterlagen des AG.
In Verkehrsflächen der Belastungsklasse Bk3,2.
Einbaudicke 4 cm.
Bindemittel = 25/55-55 A; elastische Rückstellung nach
DIN EN 13398 in der Kontrollprüfung mit >= 40 vH bei
20 cm Ausziehlänge; Ausziehlänge des Fadens >= 10 cm.
Frosteinwirkungszone II.
Einbau mit Beschicker.
Menge: 900,000 m2

**08.20.0040 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 9100,000 m2
Leistungsbereichkatalog: 113

**08.20.0050 Bitumenemulsion aufsprühen Bk100-Bk3,2*Asphalt frisch Rampenspritzgerät*C60BP4-S Menge 350 g/m2*vor A.bindersch.**
StL-Nr. 23113063111142
Bitumenemulsion zur Herstellung des Schichtenverbundes
aufsprühen.
Auf Verkehrsflächen der Belastungsklassen Bk100 bis
Bk3,2.
Unterlage = Asphaltbefestigung, frisch.
Mit Rampenspritzgerät.
Bindemittel = C60BP4-S.
Bindemittelmenge = 350 g/m2.
Vor Einbau Asphaltbinderschicht.
Menge: 9100,000 m2
Leistungsbereichkatalog: 113

**08.20.0060 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 9100,000 m2
Leistungsbereichkatalog: 113

**08.20.0070 Zulage Einbauhilfe Binder 0-3 Grad**
StL-Nr. 2290083301
Zulage für den Einbau der Binder- oder Deckschicht
bei niedrigen Außentemperaturen. Zulage umfasst
Zusatz einer Einbauhilfe (z.B. Zeolithe) zum Mischgut.
Einbau der Binderschicht.
Außentemperaturen (Luft und/oder Unterlage) zwischen
>= 0 Grad Celsius und <= +3 Grad Celsius.
Menge: 9100,000 m2

**08.20.0080 Zulage Einbauhilfe Decksch. 3-5 Grad**
StL-Nr. 2290083302
Zulage für den Einbau der Binder- oder Deckschicht
bei niedrigen Außentemperaturen. Zulage umfasst
Zusatz einer Einbauhilfe (z.B. Zeolithe) zum Mischgut.
Einbau der Deckschicht.
Außentemperaturen (Luft und/oder Unterlage) zwischen
>= +3 Grad Celsius und <= +5 Grad Celsius.
Menge: 9100,000 m2

*Hinweis: Hinweis zur Fugenherstellung*
Hinweis zur Fugenherstellung:
Bei den Anschlüssen von Asphaltdeckschichten an Einbauten, Bordsteinen usw. ist für die Herstellung des Fugenraumes bereits während des Einbaues des Asphaltes ein Aussparen der Fuge durch die Verwendung von herausnehmbaren Einlagen vorzusehen (kein Schneiden). Nach Säuberung sind die Fugenflanken voll deckend mit Fugenvoranstrich zu versehen. Anschließen ist die Fuge zu vergissen bzw. vorher der Unterfüllstoff einzulegen.

**08.20.0090 Anschluss a. Fuge m. Fugenm. herst. versch.Randfugen*Deckschicht Tiefe 40 mm*Breite 15 mm Fugenmasse N2**
StL-Nr. 2311391251063001
Anschluss als Fuge mit Fugenmasse herstellen.
Randfuge vor Borden, Übergängen, Abläufen u.ä.
In der Asphaltdeckschicht ausbilden.
Fugenspalttiefe = 40 mm.
Fugenspaltbreite = 15 mm.
Mit heiß verarbeitbarer Fugenmasse Typ N2, einschließlich zugehörigem und zuvor aufgetragenem Voranstrichmittel.
Menge: 2950,000 m
Leistungsbereichkatalog: 113

*Hinweis: Hinweis zur Fugenherstellung*
Hinweis zur Fugenherstellung:
Die Herstellung der Fuge durch Schneiden ist Bestandteil der folgenden Leistung

**08.20.0100 Anschluss a. Fuge m. Fugenm. herst.*Deckschicht Tiefe 40 mm*Breite 20 mm Fugenmasse N2**
StL-Nr. 2311391291064001
Anschluss als Fuge mit Fugenmasse herstellen.
Fuge 'Längs- und Querfuge,
in Anschlussbereichen an bestehende Asphaltdeckschicht.'

In der Asphaltdeckschicht ausbilden.
Fugenspalttiefe = 40 mm.
Fugenspaltbreite = 20 mm.
Mit heiß verarbeitbarer Fugenmasse Typ N2, einschließlich zugehörigem und zuvor aufgetragenem Voranstrichmittel.
Menge: 55,000 m
Leistungsbereichkatalog: 113

**08.20.0120 Erschwernis infolge Einbauten Erschwer. gesamt*Asphaltbefestig.**
StL-Nr. 231130781500
Erschwernis infolge Einbauten, Schächten und Straßenabläufen. Abgerechnet wird je Stück Einbauteil.
Erschwernis beim Fräsen, Aufnehmen, Aufsprühen von Bi-
tumenemulsionen sowie Herstellen von Asphaltschichten.
Asphaltbefestigung.
Menge: 170,000 St
Leistungsbereichkatalog: 113

#### Abschnitt 08.21 TA2: Fahrbahn - Borde, Sonstiges

**08.21.0010 Bordstein aus Naturstein setzen*Granit gerader Stein**
StL-Nr. 2311531699101999
Bordstein aus Naturstein mit gleichmäßiger Färbung setzen. Breite der Rückenstütze mind. 15 cm.
Naturstein '-Bord, als Hochbord "A3" mit Anlauf, 15/18x30cm (HB+12)'

Bordstein aus Granit.
Gerader Stein.
Rückenstütze 'bis 10 cm unter Oberkante Bordstein.
Beton C20/25.'

Fundamentbeton 'D= 20cm, Beton C20/25.'
Menge: 1200,000 m

**08.21.0020 Bordstein aus Naturstein setzen*Granit Halbm. ü. 2,5-5 m**
StL-Nr. 2311531699103999
Bordstein aus Naturstein mit gleichmäßiger Färbung setzen. Breite der Rückenstütze mind. 15 cm.
Naturstein '-Bord, als Hochbord "A3" mit Anlauf, 15/18x30cm (HB+12).'

Bordstein aus Granit.
Kurvenstein, Halbmesser größer 2,50 bis 5,00 m.
Rückenstütze 'bis 10 cm unter Oberkante Bordstein.
Beton C20/25.'

Fundamentbeton 'D= 20cm, Beton C20/25.'
Menge: 15,000 m

**08.21.0030 Bordstein aus Naturstein setzen*Granit Halbm. ü. 5-12 m**
StL-Nr. 2311531699102999
Bordstein aus Naturstein mit gleichmäßiger Färbung setzen. Breite der Rückenstütze mind. 15 cm.
Naturstein '-Bord, als Hochbord "A3" mit Anlauf, 15/18x30cm (HB+12).'

Bordstein aus Granit.
Kurvenstein, Halbmesser größer 5,00 bis 12,00 m.
Rückenstütze 'bis 10 cm unter Oberkante Bordstein.
Beton C20/25.'

Fundamentbeton 'D= 20cm, Beton C20/25.'
Menge: 125,000 m

**08.21.0040 Bordstein aus Naturstein setzen*Granit gerader Stein**
StL-Nr. 2311531699101999
Bordstein aus Naturstein mit gleichmäßiger Färbung setzen. Breite der Rückenstütze mind. 15 cm.
Naturstein '-Bord  als Rundbord "B6", 16x30cm (RB+3).'

Bordstein aus Granit.
Gerader Stein.
Rückenstütze 'bis 10 cm unter Oberkante Bordstein.
Beton C20/25.'

Fundamentbeton 'D= 20cm, Beton C20/25.'
Menge: 240,000 m

**08.21.0050 Bordstein aus Naturstein setzen*Granit Überg./Absenker**
StL-Nr. 2311531699106999
Bordstein aus Naturstein mit gleichmäßiger Färbung setzen. Breite der Rückenstütze mind. 15 cm.
Naturstein '-Bord als Übergang (von HB +12 auf RB +3
bzw. von RB+3 auf HB+12) auf 2 m (2 Borde je 1 m).'

Bordstein aus Granit.
Übergangsstein/Absenkungsstein.
Rückenstütze 'bis 10 cm unter Oberkante Bordstein.
Beton C20/25.'

Fundamentbeton 'D= 20cm, Beton C20/25.'
Menge: 160,000 m

**08.21.0060 Bordstein aus Naturstein setzen*Granit Überg./Absenker**
StL-Nr. 2311531699106999
Bordstein aus Naturstein mit gleichmäßiger Färbung setzen. Breite der Rückenstütze mind. 15 cm.
Naturstein '-Bord als Übergang  (von HB +12 auf 0cm
bzw. von 0 cm auf HB+12) auf 2 m (2 Borde je 1 m).'

Bordstein aus Granit.
Übergangsstein/Absenkungsstein.
Rückenstütze 'bis 10 cm unter Oberkante Bordstein.
Beton C20/25.'

Fundamentbeton 'D= 20cm, Beton C20/25.'
Menge: 2,000 m

**08.21.0070 Bordstein aus Naturstein setzen*Granit gerader Stein**
StL-Nr. 2311531699101999
Bordstein aus Naturstein mit gleichmäßiger Färbung setzen. Breite der Rückenstütze mind. 15 cm.
Naturstein '-Bord, als Tiefbord "B7", 8x20cm (TB0).'

Bordstein aus Granit.
Gerader Stein.
Rückenstütze 'bis 10 cm unter Oberkante Bordstein.
Beton C20/25.'

Fundamentbeton 'D= 20cm, Beton C20/25.'
Menge: 3,000 m

**08.21.0080 Bordstein aus Naturstein setzen*Granit Überg./Absenker**
StL-Nr. 2311531699106999
Bordstein aus Naturstein mit gleichmäßiger Färbung setzen. Breite der Rückenstütze mind. 15 cm.
Naturstein '-Bord als Übergang  (Sonderanfertigung)
von 12cm Hochbord auf 6cm Tastbord b=30cm links.'

Bordstein aus Granit.
Übergangsstein/Absenkungsstein.
Rückenstütze 'bis 10 cm unter Oberkante Bordstein.
Beton C20/25.'

Fundamentbeton 'D= 20cm, Beton C20/25.'
Menge: 8,000 m

**08.21.0090 Bordstein aus Naturstein setzen*Granit Überg./Absenker**
StL-Nr. 2311531699106999
Bordstein aus Naturstein mit gleichmäßiger Färbung setzen. Breite der Rückenstütze mind. 15 cm.
Naturstein '-Bord als Übergang  (Sonderanfertigung)
von 6cm Tastbord auf 12 cm Hochbord b=30cm rechts.'

Bordstein aus Granit.
Übergangsstein/Absenkungsstein.
Rückenstütze 'bis 10 cm unter Oberkante Bordstein.
Beton C20/25.'

Fundamentbeton 'D= 20cm, Beton C20/25.'
Menge: 7,000 m

**08.21.0100 Bordstein aus Naturstein setzen*Granit Überg./Absenker**
StL-Nr. 2311531699106999
Bordstein aus Naturstein mit gleichmäßiger Färbung setzen. Breite der Rückenstütze mind. 15 cm.
Naturstein '-Bord als Übergang  (Sonderanfertigung)
von 6cm Tastbord auf 0cm b=30cm links.'

Bordstein aus Granit.
Übergangsstein/Absenkungsstein.
Rückenstütze 'bis 10 cm unter Oberkante Bordstein.
Beton C20/25.'

Fundamentbeton 'D= 20cm, Beton C20/25.'
Menge: 4,000 m

**08.21.0110 Bordstein aus Naturstein setzen*Granit Überg./Absenker**
StL-Nr. 2311531699106999
Bordstein aus Naturstein mit gleichmäßiger Färbung setzen. Breite der Rückenstütze mind. 15 cm.
Naturstein '-Bord als Übergang  (Sonderanfertigung)
von 0cm  auf 6cm Tastbord b=30cm rechts.'

Bordstein aus Granit.
Übergangsstein/Absenkungsstein.
Rückenstütze 'bis 10 cm unter Oberkante Bordstein.
Beton C20/25.'

Fundamentbeton 'D= 20cm, Beton C20/25.'
Menge: 4,000 m

**08.21.0120 Bordstein aus Naturstein setzen*Granit gerader Stein**
StL-Nr. 2311531699101999
Bordstein aus Naturstein mit gleichmäßiger Färbung setzen. Breite der Rückenstütze mind. 15 cm.
Naturstein '-Bord, als Rollbord,  30x 17-20cm
(Anschlag 0cm).'

Bordstein aus Granit.
Gerader Stein.
Rückenstütze 'bis 10 cm unter Oberkante Bordstein.
Beton C20/25.'

Fundamentbeton 'D= 20cm, Beton C20/25.'
Menge: 12,000 m

**08.21.0130 Bordstein aus Naturstein setzen*Granit gerader Stein**
StL-Nr. 2311531699101999
Bordstein aus Naturstein mit gleichmäßiger Färbung setzen. Breite der Rückenstütze mind. 15 cm.
Naturstein '-Bord, als Tastbord,  30x 18cm
(Anschlag 6cm, R=2cm.'

Bordstein aus Granit.
Gerader Stein.
Rückenstütze 'bis 10 cm unter Oberkante Bordstein.
Beton C20/25.'

Fundamentbeton 'D= 20cm, Beton C20/25.'
Menge: 15,000 m

**08.21.0140 Bordstein aus Naturstein setzen*Granit Überg./Absenker**
StL-Nr. 2311531699106999
Bordstein aus Naturstein mit gleichmäßiger Färbung setzen. Breite der Rückenstütze mind. 15 cm.
Naturstein '-Bord als Übergang Nr. 7 (Sonderanfertigung)
von 0cm  auf 12cm b=30cm rechts'

Bordstein aus Granit.
Übergangsstein/Absenkungsstein.
Rückenstütze 'bis 10 cm unter Oberkante Bordstein.
Beton C20/25.'

Fundamentbeton 'D= 20cm, Beton C20/25.'
Menge: 2,000 m

**08.21.0150 Bordstein aus Naturstein setzen*Granit Überg./Absenker**
StL-Nr. 2311531699106999
Bordstein aus Naturstein mit gleichmäßiger Färbung setzen. Breite der Rückenstütze mind. 15 cm.
Naturstein '-Bord als Übergang Nr. 9 (Sonderanfertigung)
von 3cm  auf 12cm b=30cm rechts'

Bordstein aus Granit.
Übergangsstein/Absenkungsstein.
Rückenstütze 'bis 10 cm unter Oberkante Bordstein.
Beton C20/25.'

Fundamentbeton 'D= 20cm, Beton C20/25.'
Menge: 11,000 m

**08.21.0160 Bordstein aus Naturstein setzen*Granit Überg./Absenker**
StL-Nr. 2311531699106999
Bordstein aus Naturstein mit gleichmäßiger Färbung setzen. Breite der Rückenstütze mind. 15 cm.
Naturstein '-Bord als Übergang Nr.10 (Sonderanfertigung)
von 12cm  auf 3cm b=30cm rechts.'

Bordstein aus Granit.
Übergangsstein/Absenkungsstein.
Rückenstütze 'bis 10 cm unter Oberkante Bordstein.
Beton C20/25.'

Fundamentbeton 'D= 20cm, Beton C20/25.'
Menge: 11,000 m

**08.21.0170 Bordstein aus Naturstein setzen*Granit Überg./Absenker**
StL-Nr. 2311531699106999
Bordstein aus Naturstein mit gleichmäßiger Färbung setzen. Breite der Rückenstütze mind. 15 cm.
Naturstein '-Bord als Übergang Nr.11 (Sonderanfertigung)
von 15cm  auf 3cm b=30cm links.'

Bordstein aus Granit.
Übergangsstein/Absenkungsstein.
Rückenstütze 'bis 10 cm unter Oberkante Bordstein.
Beton C20/25.'

Fundamentbeton 'D= 20cm, Beton C20/25.'
Menge: 2,000 m

**08.21.0180 Bordstein aus Naturstein setzen*Granit Überg./Absenker**
StL-Nr. 2311531699106999
Bordstein aus Naturstein mit gleichmäßiger Färbung setzen. Breite der Rückenstütze mind. 15 cm.
Naturstein '-Bord als Übergang Nr.12 (Sonderanfertigung)
von 3cm  auf 15cm b=30cm rechts.'

Bordstein aus Granit.
Übergangsstein/Absenkungsstein.
Rückenstütze 'bis 10 cm unter Oberkante Bordstein.
Beton C20/25.'

Fundamentbeton 'D= 20cm, Beton C20/25.'
Menge: 2,000 m

**08.21.0190 Bordstein aus Naturstein setzen*Granit gerader Stein**
StL-Nr. 2311531699101999
Bordstein aus Naturstein mit gleichmäßiger Färbung setzen. Breite der Rückenstütze mind. 15 cm.
Naturstein '-Bord, als Tiefbord "B1",  10x25cm'

Bordstein aus Granit.
Gerader Stein.
Rückenstütze 'bis 10 cm unter Oberkante Bordstein.
Beton C20/25.'

Fundamentbeton 'D= 20cm, Beton C20/25.'
Menge: 4,000 m

**08.21.0200 Bordstein aus Naturstein setzen*Granit gerader Stein**
StL-Nr. 2311531699101999
Bordstein aus Naturstein mit gleichmäßiger Färbung setzen. Breite der Rückenstütze mind. 15 cm.
Naturstein '-Bord, als Busbord "Kasseler Sonderbord Plus" KSB+22.'

Bordstein aus Granit.
Gerader Stein.
Rückenstütze 'bis 10 cm unter Oberkante Bordstein.
Beton C20/25.'

Fundamentbeton 'D= 20cm, Beton C20/25.'
Menge: 20,000 m

**08.21.0210 Bordstein trennen*BSt.nassschneiden BSt. trennen**
StL-Nr. 231153269101
Bordstein auf Passmaß trennen.
Bordstein 'aus Granit ca. 30/25 bis 15/30 cm.'

Bordstein trennen durch Nassschneiden.
Bordstein quer trennen.
Menge: 150,000 St

**08.21.0211 Bewegungsfuge in Borden herstellen Fugenl. b. 30 cm**
StL-Nr. 2311551610
Bewegungsfuge in einer Dicke von 8 mm bis 15mm in Borden herstellen.
Fugenlänge bis 30 cm.
Menge: 230,000 St

**08.21.0212 Bewegungsfuge im Fundament herst. Fuge unter Borden*Band mit PU-Kaut.**
StL-Nr. 2311550631
Bewegungsfuge im Fundament von Streifen, Rinnen und
Borden mit einer Dicke von 8 mm bis 15 mm herstellen.
Fuge unter Bord.
Bewegungsfuge mit Band aus PU-Kautschuk mit Shore A-
Härte (ShA) 50 +/-10, nach DIN ISO 7619-1:2012-02.
Menge: 230,000 St

*Hinweis: Sonstiges*

**08.21.0220 Stahlgitterzaun herstellen Zaunhöhe 2,03 m*Pf.St. 60x40x2mm Pf.L2,5m Fu.40x80*Feldlänge 2,50 m Doppelstabmatte*Ob.Abschl. glatt Besch. moosgrün**
StL-Nr. 2112821961511119
Stahlgitterzaun einschließlich der erforderlichen Erdarbeiten herstellen. Stahlteile feuerverzinkt. Verbindungsteile aus nichtrostendem Stahl mind. Stahlsorte
A2. Eck- und Endausbildung werden gesondert vergütet.
Zaunhöhe = 2,03 m.
Pfosten aus Stahl, regensicher abgedeckt, Abmessung
60x40x2 mm.
Pfostenlänge = 2,50 m. Betonfundament C12/15, Durchmesser = 40 cm, Tiefe = 80 cm, bis 5 cm unter Oberkante
Gelände.
Feldlänge = 2,50 m.
Doppelstabmatte aus Drahtstäben. Senkrechte Drähte 6
mm, zwei waagerechte Drähte 6 mm, Maschenweite 50x200
mm.
Oberer Abschluss glatt.
Pulverbeschichtung moosgrün, RAL 6005.
Boden-/Felsklasse 'Erdarbeiten Homogenbereich nach Unterlagen des AG ausfphren. Überschüssiges Aushubmaterial nach Wahl des AN verwerten.'
Menge: 150,000 m

#### Abschnitt 08.22 TA2: Gehweg+Wartebereich - Auf-/Abbruch

**08.22.0010 Pflasterd.m.Betonpfl.-steinen aufn. 8 cm dick*ungeb. Fugenmat. ungeb. Bettung*Verwertung AN**
StL-Nr. 23115011211100
Pflasterdecke mit Pflastersteinen aus Beton aufnehmen.
Aufnehmen der Tragschicht wird gesondert vergütet.
Pflasterstein ca. 8 cm dick.
Mit Fugenfüllung aus ungebundenem Fugenmaterial.
Bettung aus ungebundenem Bettungsmaterial.
Steine und übriges Aufbruchgut nach Wahl des AN verwerten.
Menge: 650,000 m2

**08.22.0020 Plattenbelag aus Beton aufnehmen 6 cm dick*ungeb. Fugenmat. ungeb. Bettung*Verwertung AN**
StL-Nr. 23115021311300
Plattenbelag mit Platten aus Beton aufnehmen. Aufnehmen
der Tragschicht wird gesondert vergütet.
Platte ca. 6 cm dick.
Mit Fugenfüllung aus ungebundenem Fugenmaterial.
Bettung aus ungebundenem Bettungsmaterial.
Platten und übriges Aufbruchgut nach Wahl des AN verwerten.
Menge: 1700,000 m2

**08.22.0030 Naturpflasterd.zur Wiederverw.aufn. Pfl.st. bis 6 cm ungeb. Fugenmat.*ungeb. Bettung**
StL-Nr. 2311500601091199
Natursteinpflasterdecke zur Wiederverwendung aufnehmen.
Aufnehmen der Tragschicht wird gesondert vergütet.
Art = Pflasterstein, Dicke bis 6 cm.
Pflasterstein 'Kalkstein Mosaikpflaster'

Mit Fugenfüllung aus ungebundenem Fugenmaterial.
Bettung aus ungebundenem Bettungsmaterial.
Steine 'wiederverwendbar, zum Lagerplatz nach Unterlagen des  AG fördern und abladen.
Nicht wiederverwendbare Steine und übriges Aufbruchgut nach Wahl des AN verwerten.'

Pflastersteine säubern 'und lagern.
Anteil wiederverwendbarer Pflastersteine 80 v. H.'
Menge: 800,000 m2

**08.22.0040 Asphaltbefestigung aufnehmen Geh- und Radwege*Dicke ü. 6-12 cm Tiefe ü. 10-20 cm**
StL-Nr. 2311302850302099
Asphaltbefestigung aufbrechen und aufnehmen.
Fläche = Geh- und Radwege.
Dicke der Asphaltbefestigung über 6 cm bis 12 cm.
Gesamtaufbruchtiefe über 10 bis 20 cm.
Aufbruchgut 'Verwertungsklasse A / DK0,
 Aufbruchgut nach Wahl des AN verwerten.'
Menge: 210,000 m2

**08.22.0050 Bordstein aufnehmen. Einfassungstein*Fund.ü10-20/R-St. alles Verw. AN**
StL-Nr. 23115031550200
Bordstein aufnehmen.
Bordstein = Einfassungsstein aus Beton.
Fundament aus Beton, über 10 bis 20 cm dick, und
Rückenstütze aus Beton aufbrechen.
Sämtliche Steine und übriges Aufbruchgut nach Wahl des
AN verwerten.
Menge: 90,000 m

#### Abschnitt 08.23 TA2: Gehweg+Wartebereich - Erdbau

**08.23.0010 Boden lös. m.nicht gefährl. Inhaltsstoff.*profilger. lösen Planum nicht ges.*Abrechnung Abtrag**
Boden bzw. Fels mit nicht gefährlichen Inhaltsstoffen sowie
Beschreibung der Homogenbereiche und Zuordung LAGA
nach Unterlagen des AG (Baugrundgutachten)
aus Abtragsbereichen profilgerecht lösen,
einschl. Bodenaustauschbereich.
Entsorgen wird gesondert vergütet.
Homogenbereich EA-L1.
Materialklasse ...
Profilgerecht lösen.
Das Herstellen des Planums wird nicht gesondert
vergütet.
Abrechnung nach Abtragsprofilen.
Menge: 3000,000 m3

*Hinweis: Materialklasse bis BM-F3*

**08.23.0020 N.gefährl. Abfall aus Baustelle ent Boden*Entsorgung AN Gebühr einrechn.*Abr. Abtrag**
StL-Nr. 12102117211001
Nicht gefährlichen Abfall aus Baustelle laden, fördern
und entsorgen. Schadstoffbelastung nach Unterlagen des
AG.
Abfall = Boden. Abfallschlüsselnummer 17 05 04.
Entsorgung nach Wahl des AN.
Gebühren der Abfallentsorgung sind einzurechnen.
Abgerechnet wird nach Abtragsprofilen.
Menge: 3000,000 m3

**08.23.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 2900,000 m2

**08.23.0040 Baustoff für Bodenaustausch einb.*Baustoff liefern Abrechng. Auftrag**
StL-Nr. 241063309101
Baustoff für Bodenaustausch profilgerecht
einbauen und verdichten einschließlich ggf. erforderlicher Wasserzugabe. Boden bzw. Fels lösen und verwerten
wird gesondert vergütet.
Baustoff 'gebrochenes Naturgestein 0/45 bis 0/56'

Baustoff nach Unterlagen des AG liefern. Einbaudokumentation nach Unterlagen des AG übergeben.
Abrechnung nach Auftragsprofilen
Menge: 1300,000 m3

#### Abschnitt 08.24 TA2: Gehweg+Wartebereich - SoB

**08.24.0010 Bankett profilgerecht herstellen Neben Geh-Radweg*Baustoff. C 90/3 Breite Unterl. AG 12 tief+ 6 hoch*Bündig Bordstein EV2 mind. 100MPa**
Bankett analog ZTV E-StB profilgerecht herstellen. Er-
schwernisse durch Einbauten, Schächte und Straßenabläufe werden gesondert vergütet.
Neben Verkehrsfläche Geh- und Radweg.
Baustoffgemisch Kalkschotter, Kategorie C 90/3, Größtkorn
von 22 mm. Der Feinkornanteil muss im eingebauten Zu-
Stand 8 M.-v.H. bis 12 M.-v.H. betragen.
Breite nach Unterlagen des AG.
Einbaudicke 28 cm.
Querneigung 12 v.H. am tiefliegenden und 6 v.H. am
hochliegenden Fahrbahnrand.
Einbau bündig mit Bordstein.
Verformungsmodul EV2 auf der Oberfläche mindestens
100 MPa.
Menge: 55,000 m2

**08.24.0020 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 2850,000 m2

**08.24.0030 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30-45cm.'

Abgerechnet wird nach Auftragsprofilen.
Menge: 880,000 m3

**08.24.0040 Deckschicht ohne Bindem. herst. KL. F.Einb. o. F.*0/11 URA+Einbaudoku*Dicke 5 cm**
StL-Nr. 241125023213
Deckschicht ohne Bindemittel herstellen.
In kleinen Flächen, Einbau ohne Fertiger.
Baustoffgemisch 0/11.
Umweltrelevante Anforderungen beim Einsatz von Baustoffgemischen einschließlich Einbaudokumentation nach
Unterlagen des AG. Einbaudokumentation übergeben.
Einbaudicke = 5 cm.
Menge: 25,000 m2

#### Abschnitt 08.25 TA2: Gehweg+Wartebereich - Pflaster, Platten, Borde

**08.25.0010 Bordstein aus Beton setzen BSt. TB 8x25 cm*gerader Stein**
StL-Nr. 2311531107000199
Bordstein aus Beton setzen. Breite der Rückenstütze
mind. 15 cm.
Bordstein = TB 8 x 25 cm.
Gerader Stein.
Rückenstütze 'bis 10 cm unter Oberkante Bordstein.
Beton C20/25.'

Fundamentbeton 'D= 20cm, Beton C20/25.'
Menge: 760,000 m

**08.25.0020 Bordstein trennen TBSt. 10/30-8/20*BSt.nassschneiden BSt. trennen**
StL-Nr. 231153262101
Bordstein auf Passmaß trennen.
Bordstein aus Beton ca. 10/30 bis 8/20 cm.
Bordstein trennen durch Nassschneiden.
Bordstein quer trennen.
Menge: 60,000 St

**08.25.0030 Plattenbel. mit Pl. a. Bet. herst. Rad- und Gehwege*Bett.0/4 30 v. H. Fuge 0/4**
StL-Nr. 23115202109911
Plattenbelag mit Platten aus Beton einschließlich handelsüblicher Ergänzungsplatten herstellen. Äußere Be-
schaffenheit (Oberfläche und Farbgestaltung) der Platten, Trassierung des Plattenbelages und Verlegung der
Platten im Kurvenbereich nach Unterlagen des AG.
In Verkehrsflächen für Rad- und Gehwege.
Format für Rastermaß '30x30x8cm.'

Platten 'diagonal verlegt.
Verlegeart: Bischofsmütze mit Endsteinen.'

Bettung aus Baustoffgemisch 0/4, Anteil an Körnung unter 2 mm max. 30 Massenprozent, E CS35, C 90/3.
Fuge mit Baustoffgemisch 0/4, GU, F, E CS35, C 90/3,
Fugenmaterial einarbeiten und einschlämmen, Fugenschluss durch Einfegen und Einschlämmen herstellen.
Menge: 1500,000 m2

**08.25.0040 Plattenbel. mit Pl. a. Bet. herst. Rad- und Gehwege*Bett.0/4 30 v. H. Fuge 0/4**
StL-Nr. 23115202109911
Plattenbelag mit Platten aus Beton einschließlich handelsüblicher Ergänzungsplatten herstellen. Äußere Be-
schaffenheit (Oberfläche und Farbgestaltung) der Platten, Trassierung des Plattenbelages und Verlegung der
Platten im Kurvenbereich nach Unterlagen des AG.
In Verkehrsflächen für Rad- und Gehwege.
Format für Rastermaß '30x30x8cm.'

Platten 'im Reihenverband mit Halbversatz verlegt.'

Bettung aus Baustoffgemisch 0/4, Anteil an Körnung unter 2 mm max. 30 Massenprozent, E CS35, C 90/3.
Fuge mit Baustoffgemisch 0/4, GU, F, E CS35, C 90/3,
Fugenmaterial einarbeiten und einschlämmen, Fugenschluss durch Einfegen und Einschlämmen herstellen.
Menge: 620,000 m2

**08.25.0050 Pfl.m. Kl.pfl.st. a. Nat.st. herst. Rad- und Gehwege*Fl. ü. 10-100 m2 St.90/90/90 SZ18/LA20*Bett.0/4 30 v. H. Fuge 0/4**
StL-Nr. 2311514733291119
Pflasterdecke mit Kleinpflastersteinen aus Naturstein
herstellen. Bearbeitung der Oberfläche der Kleinpflastersteine nach Unterlagen des AG.
In Verkehrsflächen für Rad- und Gehwege.
Einzelflächen über 10,00 bis 100,00 m2.
Format für Rastermaß = 90/90/90 mm.
Pflasterstein 'Ganit, geschnitten, gestockt
mit Pflasterumlaufstreifen.'

Baustoffgemisch für Bettung und Fugen Kategorie
SZ18/LA20.
Bettung aus Baustoffgemisch 0/4, Anteil an Körnung unter 2 mm max. 30 Massenprozent, E CS35, C 90/3.
Fuge mit Baustoffgemisch 0/4, GU, F, E CS35, C 90/3,
Fugenmaterial einarbeiten und einschlämmen, Fugenschluss durch Einfegen und Einschlämmen herstellen.
Verlegen 'im Läufer- oder Reihenverband.'
Menge: 380,000 m2

*Hinweis: Pflastersteine des AG*
Pflastersteine des AG
am Lagerplatz des AG aufnehmen und transportieren
Material: Kalkstein

**08.25.0060 Streifen aus Pfl.st. a. Nst. herst.*1-zeilig bis 10 cm unt.OK*F-Beton 12 MPa Fuge Typ A**
StL-Nr. 2311541199911110
Streifen aus Pflastersteinen aus Naturstein herstellen.
Ein mehrzeiliger Streifen ist mit beidseitigen Schnurkanten herzustellen.
Streifen 'als Randeinfassung und Flächenaufteilung.'

Format für Rastermaß '7x7x7cm.'

Pflasterstein aus 'Kalkstein'

Breite 1-zeilig.
Rückenstütze bis 10 cm unter Oberkante Streifen. Beton
mit einer Druckfestigkeit (Einzelwert) am Bohrkern von
mind. 12 MPa.
Fundamentbeton mit einer Druckfestigkeit (Einzelwert)
am Bohrkern von mind. 12 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 165,000 m

*Hinweis: Pflastersteine des AG*
Pflastersteine des AG
am Lagerplatz des AG aufnehmen und transportieren
Material: Kalkstein

**08.25.0070 Streifen aus Pfl.st. a. Nst. herst.*2-zeilig bis 10 cm unt.OK*F-Beton 12 MPa Fuge Typ A**
StL-Nr. 2311541199921110
Streifen aus Pflastersteinen aus Naturstein herstellen.
Ein mehrzeiliger Streifen ist mit beidseitigen Schnurkanten herzustellen.
Streifen 'als Randeinfassung und Flächenaufteilung.'

Format für Rastermaß '7x7x7cm.'

Pflasterstein aus 'Kalkstein'

Breite 2-zeilig.
Rückenstütze bis 10 cm unter Oberkante Streifen. Beton
mit einer Druckfestigkeit (Einzelwert) am Bohrkern von
mind. 12 MPa.
Fundamentbeton mit einer Druckfestigkeit (Einzelwert)
am Bohrkern von mind. 12 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 1420,000 m

*Hinweis: Pflastersteine des AG*
Pflastersteine des AG
am Lagerplatz des AG aufnehmen und transportieren
Material: Granit

**08.25.0080 Streifen aus Pfl.st. a. Nst. herst. Granit*3-zeilig*bis 10 cm unt.OK F-Beton 12 MPa*Fuge Typ A**
StL-Nr. 2311541199131110
Streifen aus Pflastersteinen aus Naturstein herstellen.
Ein mehrzeiliger Streifen ist mit beidseitigen Schnurkanten herzustellen.
Streifen 'als Randeinfassung und Flächenaufteilung.'

Format für Rastermaß '7x7x7cm.'

Pflasterstein aus Granit.
Breite 3-zeilig.
Rückenstütze bis 10 cm unter Oberkante Streifen. Beton
mit einer Druckfestigkeit (Einzelwert) am Bohrkern von
mind. 12 MPa.
Fundamentbeton mit einer Druckfestigkeit (Einzelwert)
am Bohrkern von mind. 12 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 60,000 m

**08.25.0090 Befestigung barrierefrei**
Befestigung für barrierefreie Querungsstelle nach Unterlagen des  AG herstellen.
Rippenplatten für Richtungsfeld und
Noppenplatten für Auffindestreifen.
Platten aus Beton gemäß DIN EN 1338 verlegen.
Die Platten sind talbündig und so zu verlegen, dass die
Rippen/Noppen über das Niveau des Gehweges hinausragen.
Plattengröße: ca. 300 x 300 x 80
Verlegung gem. Detailzeichnung des AG.
Farbe: weiß
Oberfläche: trapezförmige Rippen, Höhe 5 mm,
bzw. kugel- oder kalottenförmige Tastnoppen,
Höhe 5 mm,
Abstand nach DIN 32984
Bettung 'Zementmörtel. 4 cm dick '
Fuge mit Fertigzementmörtel vergießen. Druckfestigkeit
am Würfel mindestens 50 N/mm2, Expositionsklasse XF4,
Ausbreitmaßklasse F5.'
Menge: 50,000 m2

**08.25.0100 Platte zuarbeiten Platte aus Beton*Dicke 6 bis 8 cm**
StL-Nr. 231152220101
Platte auf Passmaß trennen und an Kanten und Einfassungen oder an Aussparungen und Einbauten über 1,00 m2
Einzelgröße zuarbeiten, nassschneiden oder behauen. Das
Zuarbeiten, Nassschneiden oder Behauen der Platten an
Aussparungen und Einbauten bis zu 1,00 m2 Einzelgröße
wird gesondert vergütet.
Art = Platte aus Beton.
Dicke 6 bis 8 cm.
Menge: 550,000 m

**08.25.0110 Pflasterd. aus Betonsteinen herst. Rad-/Gehwegflchn.*St.100/200/80 Fase 2/2*SZ18/LA20 Bett.0/4 30 v. H.*Fuge 0/4 Läuferverband**
StL-Nr. 2311510140411111
Pflasterdecke mit Pflastersteinen aus Beton mit Vorsatzbeton herstellen.
Oberfläche der Pflastersteine, Trassierung der Pflasterdecke und Verlegung der Pflastersteine in Kurvenbereichen nach Unterlagen des AG.
In Verkehrsflächen für Rad- und Gehwege. Rutschwiderstand SRT-Wert mind. 55.
Format für Rastermaß = 100/200/80 mm.
Fase max. 2/2 mm.
Baustoffgemisch für Bettung und Fugen Kategorie
SZ18/LA20.
Bettung aus Baustoffgemisch 0/4, Anteil an Körnung unter 2 mm max. 30 Massenprozent, E CS35, C 90/3.
Fuge mit Baustoffgemisch 0/4, GU, F, E CS35, C 90/3,
Fugenmaterial einarbeiten und einschlämmen, Fugenschluss durch Einfegen und Einschlämmen herstellen.
Steine im Läuferverband verlegen.
Menge: 55,000 m2

**08.25.0120 Pflaster-Set liefern und einbauen**
Pflaster-Set liefern und einbauen
Pflasterset für: 'Schieberkappe'

Durchmesser Einbauteil: '27,2 cm'

Vergütet wird der Mehraufwand gegenüber der durchgemessenen Pflasterfläche.
Menge: 43,000 St

**08.25.0130 Pflaster-Set liefern und einbauen**
Pflaster-Set liefern und einbauen
Pflasterset für: 'Schieberkappe'

Durchmesser Einbauteil: '16 cm'

Vergütet wird der Mehraufwand gegenüber der durchgemessenen Pflasterfläche.
Menge: 13,000 St

**08.25.0140 Pflaster-Set liefern und einbauen**
Pflaster-Set liefern und einbauen
Pflasterset für: 'Hydrantenkappe'

Durchmesser Einbauteil: 'oval 37,9 / 27,3 cm'

Vergütet wird der Mehraufwand gegenüber der durchgemessenen Pflasterfläche.
Menge: 10,000 St

#### Abschnitt 08.26 TA2: Radweg - Erdbau

**08.26.0010 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 245,000 m3

*Hinweis: Materialklasse bis BM-F3*

**08.26.0020 N.gefährl. Abfall aus Baustelle ent Boden*Entsorgung AN Gebühr einrechn.*Abr. Abtrag**
StL-Nr. 12102117211001
Nicht gefährlichen Abfall aus Baustelle laden, fördern
und entsorgen. Schadstoffbelastung nach Unterlagen des
AG.
Abfall = Boden. Abfallschlüsselnummer 17 05 04.
Entsorgung nach Wahl des AN.
Gebühren der Abfallentsorgung sind einzurechnen.
Abgerechnet wird nach Abtragsprofilen.
Menge: 245,000 m3

**08.26.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 250,000 m2

**08.26.0040 Baustoff für Bodenaustausch einb.*Baustoff liefern Abrechng. Auftrag**
StL-Nr. 241063309101
Baustoff für Bodenaustausch profilgerecht
einbauen und verdichten einschließlich ggf. erforderlicher Wasserzugabe. Boden bzw. Fels lösen und verwerten
wird gesondert vergütet.
Baustoff 'gebrochenes Naturgestein 0/45 bis 0/56'

Baustoff nach Unterlagen des AG liefern. Einbaudokumentation nach Unterlagen des AG übergeben.
Abrechnung nach Auftragsprofilen
Menge: 110,000 m3

#### Abschnitt 08.27 TA2: Radweg - SoB

**08.27.0010 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 235,000 m2

**08.27.0020 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30-45cm.'

Abgerechnet wird nach Auftragsprofilen.
Menge: 75,000 m3

#### Abschnitt 08.28 TA2: Radweg - Pflaster, Platten, Borde

**08.28.0010 Plattenbel. mit Pl. a. Bet. herst. Rad- und Gehwege*Bett.0/4 30 v. H. Fuge 0/4**
StL-Nr. 23115202109911
Plattenbelag mit Platten aus Beton einschließlich handelsüblicher Ergänzungsplatten herstellen. Äußere Be-
schaffenheit (Oberfläche und Farbgestaltung) der Platten, Trassierung des Plattenbelages und Verlegung der
Platten im Kurvenbereich nach Unterlagen des AG.
In Verkehrsflächen für Rad- und Gehwege.
Format für Rastermaß '30x30x8cm.'

Platten 'im Reihenverband mit Halbversatz verlegt.'

Bettung aus Baustoffgemisch 0/4, Anteil an Körnung unter 2 mm max. 30 Massenprozent, E CS35, C 90/3.
Fuge mit Baustoffgemisch 0/4, GU, F, E CS35, C 90/3,
Fugenmaterial einarbeiten und einschlämmen, Fugenschluss durch Einfegen und Einschlämmen herstellen.
Menge: 155,000 m2

**08.28.0020 Pfl.m. Kl.pfl.st. a. Nat.st. herst. Rad- und Gehwege*Fl. ü. 10-100 m2 St.90/90/90 SZ18/LA20*Bett.0/4 30 v. H. Fuge 0/4**
StL-Nr. 2311514733291119
Pflasterdecke mit Kleinpflastersteinen aus Naturstein
herstellen. Bearbeitung der Oberfläche der Kleinpflastersteine nach Unterlagen des AG.
In Verkehrsflächen für Rad- und Gehwege.
Einzelflächen über 10,00 bis 100,00 m2.
Format für Rastermaß = 90/90/90 mm.
Pflasterstein 'Granit, geschnitten, gestockt
mit Pflasterumlaufstreifen.'

Baustoffgemisch für Bettung und Fugen Kategorie
SZ18/LA20.
Bettung aus Baustoffgemisch 0/4, Anteil an Körnung unter 2 mm max. 30 Massenprozent, E CS35, C 90/3.
Fuge mit Baustoffgemisch 0/4, GU, F, E CS35, C 90/3,
Fugenmaterial einarbeiten und einschlämmen, Fugenschluss durch Einfegen und Einschlämmen herstellen.
Verlegen 'im Läufer- oder Reihenverband.'
Menge: 80,000 m2

**08.28.0030 Platte zuarbeiten Platte aus Beton*Dicke 6 bis 8 cm**
StL-Nr. 231152220101
Platte auf Passmaß trennen und an Kanten und Einfassungen oder an Aussparungen und Einbauten über 1,00 m2
Einzelgröße zuarbeiten, nassschneiden oder behauen. Das
Zuarbeiten, Nassschneiden oder Behauen der Platten an
Aussparungen und Einbauten bis zu 1,00 m2 Einzelgröße
wird gesondert vergütet.
Art = Platte aus Beton.
Dicke 6 bis 8 cm.
Menge: 125,000 m

**08.28.0040 PflastersetUmrandung Straßenkappen**
Pflasterset zur Umrandung von Aussparungen für Straßenkappen liefern und einbauen.
Durchmesser Straßenkappen bis 19 cm
Farbe: betongrau
Abgerechnet wird der Mehraufwand gegenüber der durchgehenden Pflaster- bzw. Plattendecke
Menge: 32,000 St

#### Abschnitt 08.29 TA2: Zufahrten - Auf-/Abbruch

**08.29.0010 Naturpflasterd.zur Wiederverw.aufn. Pfl.st. 10 cm*Granit ungeb. Fugenmat.*ungeb. Bettung**
StL-Nr. 2311500603011199
Natursteinpflasterdecke zur Wiederverwendung aufnehmen.
Aufnehmen der Tragschicht wird gesondert vergütet.
Art = Pflasterstein, Dicke ca. 10 cm.
Pflasterstein aus Granit.
Mit Fugenfüllung aus ungebundenem Fugenmaterial.
Bettung aus ungebundenem Bettungsmaterial.
Steine 'wiederverwendbar, zum Lagerplatz nach Unterlagen des  AG fördern und abladen.
Nicht wiederverwendbare Steine und übriges Aufbruchgut nach Wahl des AN verwerten.'

Pflastersteine säubern 'und lagern.
Anteil wiederverwendbarer Pflastersteine 80 v. H.'
Menge: 95,000 m2

**08.29.0020 Pflasterd.m.Betonpfl.-steinen aufn. 8 cm dick*ungeb. Fugenmat. ungeb. Bettung*Verwertung AN**
StL-Nr. 23115011211100
Pflasterdecke mit Pflastersteinen aus Beton aufnehmen.
Aufnehmen der Tragschicht wird gesondert vergütet.
Pflasterstein ca. 8 cm dick.
Mit Fugenfüllung aus ungebundenem Fugenmaterial.
Bettung aus ungebundenem Bettungsmaterial.
Steine und übriges Aufbruchgut nach Wahl des AN verwerten.
Menge: 50,000 m2

**08.29.0030 Rasengitterst./Rasenfugenst. aufn. Rasengitterst.*Verwertung AN**
StL-Nr. 2311505611
Rasengittersteine / Rasenfugensteine einschließlich
Kammerverfüllung aufnehmen.
Art = Rasengittersteine bis 12 cm dick.
Aufbruchgut nach Wahl des AN verwerten.
Menge: 20,000 m2

**08.29.0040 Plattenbelag aus Beton aufnehmen 8-10 cm dick*ungeb. Fugenmat. ungeb. Bettung*Verwertung AN**
StL-Nr. 23115021511300
Plattenbelag mit Platten aus Beton aufnehmen. Aufnehmen
der Tragschicht wird gesondert vergütet.
Platte 8 bis 10 cm dick.
Mit Fugenfüllung aus ungebundenem Fugenmaterial.
Bettung aus ungebundenem Bettungsmaterial.
Platten und übriges Aufbruchgut nach Wahl des AN verwerten.
Menge: 45,000 m2

**08.29.0050 Betondecke aufnehmen*Betondecke auf Unterl. ToB*ohne Bewehrung Tiefe ü. 20-25 cm*Ausb. Verw. zuf.**
StL-Nr. 2311400291410303
Betondecke ausbauen und aufnehmen. Dicke der Betondecke und Betondruckfestigkeit nach Unterlagen des AG.
Fläche 'Zufahrten.'

Befestigung = Betondecke.
Auf Unterlage = Tragschicht ohne Bindemittel.
Decke ohne Bewehrung, Dübel und Anker.
Gesamtausbautiefe über 20 bis 25 cm.
Ausbaustoffe nach Wahl des AN verwerten.
Angaben zu den umweltrelevanten Merkmalen nach Unterlagen des AG.
Menge: 210,000 m2

**08.29.0060 Bordstein aufnehmen.*Fund.ü10-20/R-St. Steine s.+f.+abl.*Verwertung AN Anteil WV 75-100**
StL-Nr. 23115031952101
Bordstein aufnehmen.
Bordstein '= Granit, in verschiedene Abmessungen.'

Fundament aus Beton, über 10 bis 20 cm dick, und
Rückenstütze aus Beton aufbrechen.
Wiederverwendbare Bordsteine säubern, auf Paletten stapeln, zum Lagerplatz nach Unterlagen des AG fördern,
abladen.
Nicht wiederverwendbare Bordsteine und übriges Aufbruchgut nach Wahl des AN verwerten.
Anteil wiederverwendbarer Bordsteine über 75 bis 100
v. H.
Menge: 195,000 m

#### Abschnitt 08.30 TA2: Zufahrten - Erdbau

**08.30.0010 Boden lös. m.nicht gefährl. Inhaltsstoff.*profilger. lösen Planum nicht ges.*Abrechnung Abtrag**
Boden bzw. Fels mit nicht gefährlichen Inhaltsstoffen sowie
Beschreibung der Homogenbereiche und Zuordung LAGA
nach Unterlagen des AG (Baugrundgutachten)
aus Abtragsbereichen profilgerecht lösen,
einschl. Bodenaustauschbereich.
Entsorgen wird gesondert vergütet.
Homogenbereich EA-L1.
Materialklasse bis BM-F3
Profilgerecht lösen.
Das Herstellen des Planums wird nicht gesondert
vergütet.
Abrechnung nach Abtragsprofilen.
Menge: 690,000 m3

*Hinweis: Materialklasse bis BM-F3*

**08.30.0020 N.gefährl. Abfall aus Baustelle ent Boden*Entsorgung AN Gebühr einrechn.*Abr. Abtrag**
StL-Nr. 12102117211001
Nicht gefährlichen Abfall aus Baustelle laden, fördern
und entsorgen. Schadstoffbelastung nach Unterlagen des
AG.
Abfall = Boden. Abfallschlüsselnummer 17 05 04.
Entsorgung nach Wahl des AN.
Gebühren der Abfallentsorgung sind einzurechnen.
Abgerechnet wird nach Abtragsprofilen.
Menge: 690,000 m3

**08.30.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 700,000 m2

**08.30.0040 Baustoff für Bodenaustausch einb.*Baustoff liefern Abrechng. Auftrag**
StL-Nr. 241063309101
Baustoff für Bodenaustausch profilgerecht
einbauen und verdichten einschließlich ggf. erforderlicher Wasserzugabe. Boden bzw. Fels lösen und verwerten
wird gesondert vergütet.
Baustoff 'gebrochenes Naturgestein 0/45 bis 0/56'

Baustoff nach Unterlagen des AG liefern. Einbaudokumentation nach Unterlagen des AG übergeben.
Abrechnung nach Auftragsprofilen
Menge: 300,000 m3

#### Abschnitt 08.31 TA2: Zufahrten - SoB

**08.31.0010 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 665,000 m2

**08.31.0020 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30cm.'

Abgerechnet wird nach Auftragsprofilen.
Menge: 200,000 m3

#### Abschnitt 08.32 TA2: Zufahrten - Pflaster, Platten, Borde

**08.32.0010 Bordstein aus Beton setzen BSt. TB 8x25 cm*gerader Stein**
StL-Nr. 2311531107000199
Bordstein aus Beton setzen. Breite der Rückenstütze
mind. 15 cm.
Bordstein = TB 8 x 25 cm.
Gerader Stein.
Rückenstütze 'bis 10 cm unter Oberkante Bordstein.
Beton C20/25.'

Fundamentbeton 'D= 20cm, Beton C20/25.'
Menge: 315,000 m

**08.32.0011 Bewegungsfuge in Borden herstellen Fugenl. b. 30 cm**
StL-Nr. 2311551610
Bewegungsfuge in einer Dicke von 8 mm bis 15mm in Borden herstellen.
Fugenlänge bis 30 cm.
Menge: 40,000 St

**08.32.0012 Bewegungsfuge im Fundament herst. Fuge unter Borden*Band mit PU-Kaut.**
StL-Nr. 2311550631
Bewegungsfuge im Fundament von Streifen, Rinnen und
Borden mit einer Dicke von 8 mm bis 15 mm herstellen.
Fuge unter Bord.
Bewegungsfuge mit Band aus PU-Kautschuk mit Shore A-
Härte (ShA) 50 +/-10, nach DIN ISO 7619-1:2012-02.
Menge: 40,000 St

**08.32.0020 Bordstein trennen TBSt. 10/30-8/20*BSt.nassschneiden BSt. trennen**
StL-Nr. 231153262101
Bordstein auf Passmaß trennen.
Bordstein aus Beton ca. 10/30 bis 8/20 cm.
Bordstein trennen durch Nassschneiden.
Bordstein quer trennen.
Menge: 150,000 St

**08.32.0030 Pfl.m. Kl.pfl.st. a. Nat.st. herst. Rad- und Gehwege*Fl. ü. 10-100 m2 St.90/90/90 SZ18/LA20*Bett.0/4 30 v. H. Fuge 0/4**
StL-Nr. 2311514733291119
Pflasterdecke mit Kleinpflastersteinen aus Naturstein
herstellen. Bearbeitung der Oberfläche der Kleinpflastersteine nach Unterlagen des AG.
In Verkehrsflächen für Rad- und Gehwege.
Einzelflächen über 10,00 bis 100,00 m2.
Format für Rastermaß = 90/90/90 mm.
Pflasterstein 'Granit, geschnitten, gestockt
mit Pflasterumlaufstreifen.'

Baustoffgemisch für Bettung und Fugen Kategorie
SZ18/LA20.
Bettung aus Baustoffgemisch 0/4, Anteil an Körnung unter 2 mm max. 30 Massenprozent, E CS35, C 90/3.
Fuge mit Baustoffgemisch 0/4, GU, F, E CS35, C 90/3,
Fugenmaterial einarbeiten und einschlämmen, Fugenschluss durch Einfegen und Einschlämmen herstellen.
Verlegen 'im Läufer- oder Reihenverband.'
Menge: 15,000 m2

**08.32.0040 Pfl.m. Kl.pfl.st. a. Nat.st. herst. Rad- und Gehwege*Fl. ü. 10-100 m2 St.90/90/90 SZ18/LA20*Bett.0/4 30 v. H. Fuge 0/4*Segmentbogen**
StL-Nr. 2311514733291111
Pflasterdecke mit Kleinpflastersteinen aus Naturstein
herstellen. Bearbeitung der Oberfläche der Kleinpflastersteine nach Unterlagen des AG.
In Verkehrsflächen für Rad- und Gehwege.
Einzelflächen über 10,00 bis 100,00 m2.
Format für Rastermaß = 90/90/90 mm.
Pflasterstein 'Granit, gebrochen mit Pflasterumlaufstreifen.'

Baustoffgemisch für Bettung und Fugen Kategorie
SZ18/LA20.
Bettung aus Baustoffgemisch 0/4, Anteil an Körnung unter 2 mm max. 30 Massenprozent, E CS35, C 90/3.
Fuge mit Baustoffgemisch 0/4, GU, F, E CS35, C 90/3,
Fugenmaterial einarbeiten und einschlämmen, Fugenschluss durch Einfegen und Einschlämmen herstellen.
Verlegen im Segmentbogen.
Menge: 650,000 m2

**08.32.0050 Betonfertigteile einbauen*FT:Stahlbeton C30/37 Schaltafeln**
StL-Nr. 2211851891390199
Bewehrte Betonfertigteile entsprechend statischen und
konstruktiven Erfordernissen nach Unterlagen des AG
herstellen und einbauen.
Bauteil 'Stützwinkel
Betonstärke 12 cm, Elementbreite 100 cm
Bauhöhe 105 cm, Fußlänge 55 cm'

Fertigteile aus Stahlbeton.
Druckfestigkeitsklasse C30/37.
Expositionsklasse 'XC4, XD3, XF4, WA'

Sichtflächenschalung = Schaltafeln.
Schalungsverlauf 'glatt'
Menge: 1,000 St
Leistungsbereichkatalog: 118

**08.32.0060 Betonfertigteile einbauen*FT:Stahlbeton C30/37 Schaltafeln**
StL-Nr. 2211851891390199
Bewehrte Betonfertigteile entsprechend statischen und
konstruktiven Erfordernissen nach Unterlagen des AG
herstellen und einbauen.
Bauteil 'Stützwinkel
Betonstärke 12 cm, Elementbreite 100 cm
Bauhöhe 130 cm, Fußlänge 70 cm'

Fertigteile aus Stahlbeton.
Druckfestigkeitsklasse C30/37.
Expositionsklasse 'XC4, XD3, XF4, WA'

Sichtflächenschalung = Schaltafeln.
Schalungsverlauf 'glatt'
Menge: 2,000 St
Leistungsbereichkatalog: 118

**08.32.0070 Poller rot/weiß Typ Passau lösbar**
Poller rot/weiß Typ Passau lösbar
liefern und einbauen.
Poller aus Stahlrohr, herausnehmbar mit Bodenhülse.
Stahlrohr mit einer Gesamtlänge = 1.200 mm (Überflurlänge/Einbauhöhe
1.000 mm / Unterflurlänge 200 mm) und einem Außendurchmesser = 60 mm.
Gewicht = ca. 7,5 kg.
Oberfläche feuerverzinkt, weiß kunststoffbeschichtet mit zwei roten,
reflektierenden Ringen.
Bodenhülse mit einer Länge = 400 mm und einem Außendurchmesser = 65 mm.
Schließsystem: Innenliegender Verschlussmechanismus (selbstverriegelnd),
bedienbar mit Dreikant-/ Feuerwehrverschluss nach DIN.
Erforderliche Erdarbeiten ausführen, die die Poller umgebende Fläche wiederherstellen.
Aufstellung in Boden Homogenbereich HB 1.
Fundament Typ A nach IVZ-Norm (entspricht Stahl-Rohrpfosten 60,3).
Aushub der Verwertung nach Wahl des AN zuführen.
Menge: 3,000 St

**08.32.0080 Einbauteil Straßenkappe**
Einbauteil Schtraßenkappe
Erschwernis in Folge vorhandener Einbautteile beim Aus- und Einbauen der sie umgebenen Flächen
Erschwernis für alle Lagen ab Planum.
umgebene Fläche aus 'Pflaster'

Schieberkappe für 'Absperreinrichtung Hausanschluss'

Medium 'Wasser'

Schieberbis zum Einbau neuer Schieberkappen sichern.
Ausgebaute Stoff nach Wahl des AN verwerten.
Menge: 15,000 St

**08.32.0090 Pflaster-Set liefern und einbauen**
Pflaster-Set liefern und einbauen
Pflasterset für: 'Schieberkappe'

Durchmesser Einbauteil: '16 cm'

Vergütet wird der Mehraufwand gegenüber der durchgemessenen Pflasterfläche.
Menge: 15,000 St

#### Abschnitt 08.33 TA2: Straßenentwässerung

*Hinweis: Straßenabläufe, Anschlussltg., Drainage*

**08.33.0010 Straßenablauf ausbauen Betonfertigteile*Tiefe bis 1,25 m StrA in bef. Fl.*Ausbau verwerten**
StL-Nr. 24110506112001
Straßenablauf einschließlich Aufsatz ausbauen. An-
schlussleitungen, die bestehen bleiben, soweit erforderlich abdichten. Das Ausbauen von Rohrleitungen wird
gesondert vergütet.
Straßenablauf aus Betonfertigteilen, vollständig ausbauen.
Ausbautiefe ab OK Aufsatz bis 1,25 m.
Straßenablauf liegt in befestigter Fläche. Aufbruch und
Erdarbeiten ausführen.
Sämtliche Ausbaustoffe verwerten nach Wahl des AN.
Menge: 31,000 St

**08.33.0020 Entwässerungsrohrleitung abbrechen Rohr DN bis 250*Kunststoff-Rohr Tiefe ü.1,25-1,75*Ausb. verwerten**
StL-Nr. 24110305140201
Entwässerungsrohrleitung abbrechen. Entwässerungsrohrleitung liegt bis Oberkante Rohr frei. Erdarbeiten in
der verbliebenen Leitungszone ausführen. Offene Wasserhaltung bis zu einer Pumpenleistung von 10 m3 Fördermenge und 5,00 m Förderhöhe je Stunde und Haltung ausführen. Das Ausbauen von Schächten wird gesondert vergütet.
Rohr DN/ID bis 250.
Rohr aus Kunststoff.
Fließsohlentiefe über 1,25 bis 1,75 m.
Ausbaustoffe nach Wahl des AN verwerten.
Menge: 1550,000 m

**08.33.0030 Schacht ausbauen*Betonfertigteile Tiefe 1,25-2,00 m*Ausbau verwerten**
StL-Nr. 24110404912001
Freigelegten Schacht einschließlich Abdeckung vollständig ausbauen. Aufbruch von Straßenbefestigungen und das
Ausbauen von Rohrleitungen wird gesondert vergütet.
Schacht 'DN 600'

Schacht aus Betonfertigteilen.
Ausbautiefe ab OK Abdeckung über 1,25 bis 2,00 m.
Sämtliche Ausbaustoffe verwerten nach Wahl des AN.
Menge: 13,000 St

**08.33.0040 Sickerrohrltg. herst.m.Erdarbeiten*Teilsickerrohr PE-HD-Rohr,Typ R2*Tiefe bis 0,50 m Kies 16/32*eing. verd. Bod.**
StL-Nr. 2411023192114199
Sickerrohrleitung herstellen, Erdarbeiten ausführen.
Offene Wasserhaltung bis zu einer Pumpenleistung von
10 m3 Fördermenge und 5,00 m Förderhöhe je Stunde und
Haltung ausführen. Die Grabensohle als Sickerraumsohle
ausbilden. Restlichen Grabenraum mit Filtermaterial
verfüllen und verdichten. Schächte und Anschlüsse an Schächte
werden gesondert vergütet.
Rohr DN/ID '150, ummantelt mit geotextilem Trennvlies,
Geotextilrobustheitsklasse 4.'

Teilsickerrohr (LP).
Rohr aus PE-HD Typ R 2 (innen glatt, außen gewellt).
Grabentiefe bis 0,50 m.
Filter aus Kies 16/32.
In vom AN eingebauten und verdichteten Boden.
Aushub 'entsorgen. Entsorgung wird gesondert vergütet.'

Materialklasse 'BM-F3'
Menge: 800,000 m

**08.33.0041 Abdichtung gemäß RiStWag**
Abdichtung gemäß RiStWag,
Kunststoffdichtungsbahn (KDB)
mit Stütz- u. Schutzschicht liefern und einbauen
d=2,0 mm HDPE
Menge: 800,000 m2

**08.33.0050 Kunststoffschacht mit Erdarb. herst Schacht-DU 600 mm*H 1,00 bis 1,75 m Aufl. konstr.Erf.*Abd. D400,geschl. Boden Unterl. AG**
StL-Nr. 2411024932132999
Fertigteil-Schacht aus Kunststoff für Sickerleitungen
einschließlich der Öffnungen für Rohranschlüsse einschließlich aller erforderlichen Zwischen- und Auflageringe, Ausgleichsringe und Dichtungen herstellen.
Schachtabdeckung liefern und aufsetzen, Auflager für
Schachtabdeckung nach konstruktiven Erfordernissen herstellen. Erdarbeiten sowie erforderlichen Verbau
ausführen. Offene Wasserhaltung bis zu einer Pumpenleistung von 10 m3 Fördermenge und 5,00 m Förderhöhe je
Stunde und Haltung ausführen. Anschluss der Rohrleitungen wird gesondert vergütet.
Schacht-DU = 600 mm.
Lichte Schachthöhe über 1,00 m bis 1,75 m.
Schachtauflager nach konstruktiven Erfordernissen.
Schachtabdeckung Klasse D 400, geschlossen.
Homogenbereich nach Unterlagen des AG.
Aushub 'Aushub entsorgen. Entsorgung wird gesondert vergütet. Baustoff zum Verfüllen liefern und einbauen.'

Materialklasse 'BM-F3'
Menge: 15,000 St

**08.33.0051 Kunststoffschacht mit Erdarb. herst Schacht-DU 600 mm*H 1,75 bis 2,00 m Aufl. konstr.Erf.*Abd. D400,geschl. Boden Unterl. AG**
Fertigteil-Schacht aus Kunststoff für Sickerleitungen
einschließlich der Öffnungen für Rohranschlüsse einschließlich aller erforderlichen Zwischen- und Auflageringe, Ausgleichsringe und Dichtungen herstellen.
Schachtabdeckung liefern und aufsetzen, Auflager für
Schachtabdeckung nach konstruktiven Erfordernissen herstellen. Erdarbeiten sowie erforderlichen Verbau
ausführen. Offene Wasserhaltung bis zu einer Pumpenleistung von 10 m3 Fördermenge und 5,00 m Förderhöhe je
Stunde und Haltung ausführen. Anschluss der Rohrleitungen wird gesondert vergütet.
Schacht-DU = 600 mm.
Lichte Schachthöhe über 1,75 m bis 2,00 m.
Schachtauflager nach konstruktiven Erfordernissen.
Schachtabdeckung Klasse D 400, geschlossen.
Homogenbereich nach Unterlagen des AG.
Aushub  Aushub entsorgen. Entsorgung wird gesondert vergütet. Baustoff zum Verfüllen liefern und einbauen.
Materialklasse BM-F3
Menge: 1,000 St

**08.33.0060 Kunststoffsch. Anschl. herst.(Zul.) Rohr DN 150**
StL-Nr. 2411025103
Kunststoffrohrleitung an Kunststoffschacht anschließen,
Anschluss dichten. Vergütet wird der Mehraufwand für
das Herstellen des Anschlusses einschließlich Pass- und
Reduzierstücke gegenüber der bis zur Innenfläche des
Schachtes durchgemessenen Rohrleitung.
Rohrleitung DN/ID 150.
Menge: 28,000 St

**08.33.0070 Rohranschluss herstellen (Zul.) Anschluss DN 150*AL Kunststoff SL Stahlbeton*Öffnung herst.**
StL-Nr. 241103642321
Rohranschluss an Sammelrohrleitung herstellen, An-
schluss abdichten. Vergütet wird der Mehraufwand für
das Herstellen des Anschlusses einschließlich Pass- und
Sattelstücke gegenüber der bis zur Innenfläche der Sammelrohrleitung durchgemessenen Rohrleitung.
Rohr DN/ID der Anschlussleitung 150.
Anschlussleitung aus Kunststoff.
Sammelleitung aus Stahlbeton.
Öffnung für Rohranschluss durch Bohren herstellen.
Menge: 39,000 St

**08.33.0071 Rohranschluss herstellen (Zul.) Anschluss DN 150*AL Kunststoff SL Kunststoff**
StL-Nr. 241103642340
Rohranschluss an Sammelrohrleitung herstellen, An-
schluss abdichten. Vergütet wird der Mehraufwand für
das Herstellen des Anschlusses einschließlich Pass- und
Sattelstücke gegenüber der bis zur Innenfläche der Sammelrohrleitung durchgemessenen Rohrleitung.
Rohr DN/ID der Anschlussleitung 150.
Anschlussleitung aus Kunststoff.
Sammelleitung aus Kunststoff.
Menge: 11,000 St

**08.33.0075 Anschluss an BW herstellen (Zul.) Rohr DN 150*Kunststoff-Rohr Ortbeton 40 cm*Öffnung herst. Anschluss+Gelenk**
Rohrleitung an Bauwerk anschließen, Anschluss abdichten. Vergütet wird der Mehraufwand für das Herstellen
des Anschlusses einschließlich Passstücke gegenüber der
bis zur Innenfläche des Schachtes durchgemessenen Rohrleitung.
Rohrleitung DN/ID 150.
Rohr aus Kunststoff.
Bauwerk aus Stahlbetonfertigteilen, 40 cm dick.
Öffnung für Rohranschluss durch Bohren herstellen.
Anschluss mit Schachtanschlussstück und Gelenkstück.
Menge: 7,000 St

**08.33.0080 Anschlussleitung herstellen Rohr DN 150*PP-Rohr Rohrverb.Wahl AN T ü. 1,25-1,75 m*Überdeckg.ü.1-2 m LM 1, Sta.prüf.**
StL-Nr. 2411031522192249
Anschlussleitung zum Schacht bzw. zur Sammelrohrleitung
nach statischen und konstruktiven Erfordernissen herstellen. Anschluss an Schacht bzw. Sammelrohrleitung
sowie Formstücke werden gesondert vergütet.
Rohr DN/ID 150.
Rohr aus PP.
Rohrverbindung nach Wahl des AN.
Bettung 'nach DIN EN 1610, Typ 1 herstellen.
Erdarbeiten für Leitungsgraben ausführen.
Boden einschl. für Leitungszone liefern und einbauen.'

Fließsohlentiefe über 1,25 bis 1,75 m.
Überdeckungshöhe über 1,00 bis 2,00 m.
Straßenverkehrslast = LM 1 nach DIN EN 1991-2. Statische Berechnung aufstellen und in prüffähiger Form
liefern.
Ringsteifigkeit 'SN10.'
Menge: 360,000 m

**08.33.0090 Formstück einbauen (Zul.) Bogen DN 150*Kunststoff-Rohr**
StL-Nr. 24110369080400
Formstück in Rohrleitung einbauen. Vergütet wird der
Mehraufwand für den Einbau des Formstückes gegenüber
der bis zur Innenfläche der Sammelrohrleitung durchgemessenen Rohrleitung.
Formstück = Bogen DN/ID 150.
Rohr aus Kunststoff.
Menge: 150,000 St

**08.33.0100 Formstück einbauen (Zul.) Abzweig DN 150*Kunststoff-Rohr Rohr DN 300**
StL-Nr. 24110369020406
Formstück in Rohrleitung einbauen. Vergütet wird der
Mehraufwand für den Einbau des Formstückes gegenüber
der bis zur Innenfläche der Sammelrohrleitung durchgemessenen Rohrleitung.
Formstück = Abzweig, Anschlussrohr DN/ID 150.
Rohr aus Kunststoff.
Durchgangsrohr DN/ID 300.
Menge: 10,000 St

**08.33.0101 Formstück einbauen (Zul.) Abzweig DN 150*Kunststoff-Rohr Rohr DN 150**
StL-Nr. 24110369020403
Formstück in Rohrleitung einbauen. Vergütet wird der
Mehraufwand für den Einbau des Formstückes gegenüber
der bis zur Innenfläche der Sammelrohrleitung durchgemessenen Rohrleitung.
Formstück = Abzweig, Anschlussrohr DN/ID 150.
Rohr aus Kunststoff.
Durchgangsrohr DN/ID 150.
Menge: 1,000 St

**08.33.0110 Straßenablauf einbauen mit Erdarb. Boden Form 1a*Schaft Form 5d 1 ZwTeil 6b*Aufl-Ring 10a Aufl. C 8/10,10cm*T ü. 1,25-1,75 m**
StL-Nr. 2411051713211299
Straßenablauf aus Betonfertigteilen einbauen. Fugen mit
Mörtel M20 dichten und glattstreichen. Aufsatz wird gesondert vergütet. Erdarbeiten ausführen.
Boden Form 1a, Abfluss im Boden.
Schaft Form 5d (570 mm hoch).
Ein Zwischenteil Form 6b (195 mm hoch).
Auflagering Form 10a (für quadratische Aufsätze).
Auflager aus Beton C 8/10, 10 cm dick, herstellen.
Aushubtiefe ab OK Straßenablauf über 1,25 bis 1,75 m.
Aushub 'Homogenbereich nach Unterlagen des AG.
Aushub entsorgen. Entsorgung wird gesondert vergütet.
Baustoff zum Verfüllen liefern und einbauen.'

Materialklasse 'BM-F3'
Menge: 29,000 St

**08.33.0120 Straßenablauf einbauen mit Erdarb. Boden Form 1a*Schaft Form 5d 2xZwTeil 6a*Aufl-Ring 10a Aufl. C 8/10,10cm**
StL-Nr. 2411051713311999
Straßenablauf aus Betonfertigteilen einbauen. Fugen mit
Mörtel M20 dichten und glattstreichen. Aufsatz wird gesondert vergütet. Erdarbeiten ausführen.
Boden Form 1a, Abfluss im Boden.
Schaft Form 5d (570 mm hoch).
Zwei Zwischenteile Form 6a (je 295 mm hoch).
Auflagering Form 10a (für quadratische Aufsätze).
Auflager aus Beton C 8/10, 10 cm dick, herstellen.
Aushubtiefe 'über 1,75 bis 2,5m.'

Aushub 'Homogenbereich nach Unterlagen des AG.
Aushub entsorgen. Entsorgung wird gesondert vergütet.
Baustoff zum Verfüllen liefern und einbauen'

Materialklasse 'BM-F3'
Menge: 14,000 St

**08.33.0121 Straßenablauf aus Kunststoff 300x500, 1,0**
Straßenablauf aus Kunststoff für Aufsätze 300x500
Klasse D 400 nach DIN EN 124/ DIN 1229,
Werkstoff PP oder PE, mit vertikalen und horizontalen
Verstärkungsrippen,
Ablaufstutzen DN/OD 160 Spitzende,15%
einschließlich Auflagering 10b
nach DIN 4052-3, geeignet zur Ausrüstung mit Schmutzeimer
Form A4 nach DIN 4052-4.
Bauhöhe ca. 100 cm.
liefern und entsprechend den Einbauhinweisen des
Herstellers setzen.
Menge: 10,000 St

**08.33.0122 Straßenablauf aus Kunststoff 300x500, 1,5**
Straßenablauf aus Kunststoff für Aufsätze 300x500
Klasse D 400 nach DIN EN 124/ DIN 1229,
Werkstoff PP oder PE, mit vertikalen und horizontalen
Verstärkungsrippen,
Ablaufstutzen DN/OD 160 Spitzende,15%
einschließlich Auflagering 10b
nach DIN 4052-3, geeignet zur Ausrüstung mit Schmutzeimer
Form A4 nach DIN 4052-4.
Bauhöhe ca. 150 cm.
liefern und entsprechend den Einbauhinweisen des
Herstellers setzen.
Menge: 1,000 St

**08.33.0130 Aufsatz f. Straßenablauf aufsetzen 500x500, D, Begu*dämpf.Einlage Zinkeimer A 4*Höhe Zug um Zug Mörtel M20**
StL-Nr. 2411052301001221
Aufsatz für Straßenablauf aufsetzen.
Klasse D 400, Ausführung nach DIN 19 583, 500x500, mit
Rahmen aus Gusseisen mit Beton.
Dämpfende Einlage.
Verzinkter Eimer, Form A 4.
Aufsatz zunächst provisorisch auflegen und entsprechend
Bauablauf Zug um Zug bis auf planmäßige Höhe setzen.
Fuge zwischen Fertigteilen mit Mörtel M20 vollflächig
herstellen, Fugen glattstreichen.
Menge: 43,000 St

**08.33.0131 Aufsatz f. Straßenablauf aufsetzen 300x500, D,34,5mm*dämpf.Einlage Zinkeimer C 3*Höhe Zug um Zug Mörtel M20**
StL-Nr. 2411052303001421
Aufsatz für Straßenablauf aufsetzen.
Klasse D 400, 300x500, mit Schlitzweite 34,5 mm.
Dämpfende Einlage.
Verzinkter Eimer, Form C 3.
Aufsatz zunächst provisorisch auflegen und entsprechend
Bauablauf Zug um Zug bis auf planmäßige Höhe setzen.
Fuge zwischen Fertigteilen mit Mörtel M20 vollflächig
herstellen, Fugen glattstreichen.
Menge: 11,000 St

**08.33.0140 Straßenabläufe mit seitlichen Einlauf einschl. Aufsatz**
Straßenabläufe mit seitlichen Einlauf
Seitenablauf, Standard
Aufsatz: Seitenablauf Typ RG 13
Vollgusseiserner Aufsatz,  DIN EN  124  /  DIN  1229
Einlaufquerschnitt:  ca.  482  cm2
Unterteil:  einteiliger Betonsinkkasten
Bauhöhe: ca. 1000 mm
Schlammeimer, feuerverzinkter Stahl, Form A4
Anschluss an Leitung DN
150 herstellen
Lieferfirma: Rebholz DS Guss GmbH
Seitenablauf: Typ RG 13
Menge: 3,000 St

*Hinweis: Materialklasse bis BM-F3*

**08.33.0150 N.gefährl. Abfall aus Baustelle ent Boden*Entsorgung AN Gebühr einrechn.*Abr. Abtrag**
StL-Nr. 12102117211001
Nicht gefährlichen Abfall aus Baustelle laden, fördern
und entsorgen. Schadstoffbelastung nach Unterlagen des
AG.
Abfall = Boden. Abfallschlüsselnummer 17 05 04.
Entsorgung nach Wahl des AN.
Gebühren der Abfallentsorgung sind einzurechnen.
Abgerechnet wird nach Abtragsprofilen.
Menge: 640,000 m3

#### Abschnitt 08.34 TA2: Mittelinsel

**08.34.0010 Pflasterd.m.Betonpfl.-steinen aufn. 8 cm dick*ungeb. Fugenmat. ungeb. Bettung*Verwertung AN**
StL-Nr. 23115011211100
Pflasterdecke mit Pflastersteinen aus Beton aufnehmen.
Aufnehmen der Tragschicht wird gesondert vergütet.
Pflasterstein ca. 8 cm dick.
Mit Fugenfüllung aus ungebundenem Fugenmaterial.
Bettung aus ungebundenem Bettungsmaterial.
Steine und übriges Aufbruchgut nach Wahl des AN verwerten.
Menge: 12,000 m2

**08.34.0020 Bordstein aufnehmen.*Fund.ü10-20/R-St. Steine s.+f.+abl.*Verwertung AN Anteil WV 75-100**
StL-Nr. 23115031952101
Bordstein aufnehmen.
Bordstein '= Granit, in verschiedene Abmessungen.'

Fundament aus Beton, über 10 bis 20 cm dick, und
Rückenstütze aus Beton aufbrechen.
Wiederverwendbare Bordsteine säubern, auf Paletten stapeln, zum Lagerplatz nach Unterlagen des AG fördern,
abladen.
Nicht wiederverwendbare Bordsteine und übriges Aufbruchgut nach Wahl des AN verwerten.
Anteil wiederverwendbarer Bordsteine über 75 bis 100
v. H.
Menge: 90,000 m

**08.34.0030 Bordstein aus Naturstein setzen*Granit gerader Stein**
StL-Nr. 2311531699101999
Bordstein aus Naturstein mit gleichmäßiger Färbung setzen. Breite der Rückenstütze mind. 15 cm.
Naturstein '-Flachbord F15, 10/30 x 25 cm'

Bordstein aus Granit.
Gerader Stein.
Rückenstütze 'bis 10 cm unter Oberkante Bordstein.
Beton C20/25.'

Fundamentbeton 'D= 20cm, Beton C20/25.'
Menge: 270,000 m

**08.34.0040 Bordstein aus Naturstein setzen*Granit Halbm. ü. 1-2,5 m**
StL-Nr. 2311531699104999
Bordstein aus Naturstein mit gleichmäßiger Färbung setzen. Breite der Rückenstütze mind. 15 cm.
Naturstein '-Flachbord F15, 10/30 x 25 cm'

Bordstein aus Granit.
Kurvenstein, Halbmesser größer 1,00 bis 2,50 m.
Rückenstütze 'bis 10 cm unter Oberkante Bordstein.
Beton C20/25.'

Fundamentbeton 'D= 20cm, Beton C20/25.'
Menge: 6,000 m

**08.34.0050 Bordstein aus Naturstein setzen*Granit Halbm. bis 1 m**
StL-Nr. 2311531699105999
Bordstein aus Naturstein mit gleichmäßiger Färbung setzen. Breite der Rückenstütze mind. 15 cm.
Naturstein '-Flachbord F15, 10/30 x 25 cm'

Bordstein aus Granit.
Kurvenstein, Halbmesser bis 1,00 m.
Rückenstütze 'bis 10 cm unter Oberkante Bordstein.
Beton C20/25.'

Fundamentbeton 'D= 20cm, Beton C20/25.'
Menge: 6,000 m

**08.34.0060 Bordstein aus Naturstein setzen*Granit Überg./Absenker**
StL-Nr. 2311531699106999
Bordstein aus Naturstein mit gleichmäßiger Färbung setzen. Breite der Rückenstütze mind. 15 cm.
Naturstein '-Bord als Übergang  (Sonderanfertigung)
von 6cm Tastbord auf 0cm b=30cm links.'

Bordstein aus Granit.
Übergangsstein/Absenkungsstein.
Rückenstütze 'bis 10 cm unter Oberkante Bordstein.
Beton C20/25.'

Fundamentbeton 'D= 20cm, Beton C20/25.'
Menge: 4,000 m

**08.34.0070 Bordstein aus Naturstein setzen*Granit Überg./Absenker**
StL-Nr. 2311531699106999
Bordstein aus Naturstein mit gleichmäßiger Färbung setzen. Breite der Rückenstütze mind. 15 cm.
Naturstein '-Bord als Übergang  (Sonderanfertigung)
von 0cm  auf 6cm Tastbord b=30cm rechts.'

Bordstein aus Granit.
Übergangsstein/Absenkungsstein.
Rückenstütze 'bis 10 cm unter Oberkante Bordstein.
Beton C20/25.'

Fundamentbeton 'D= 20cm, Beton C20/25.'
Menge: 4,000 m

**08.34.0080 Bordstein aus Naturstein setzen*Granit gerader Stein**
StL-Nr. 2311531699101999
Bordstein aus Naturstein mit gleichmäßiger Färbung setzen. Breite der Rückenstütze mind. 15 cm.
Naturstein '-Bord, als Rollbord,  30x 17-20cm
(Anschlag 0cm).'

Bordstein aus Granit.
Gerader Stein.
Rückenstütze 'bis 10 cm unter Oberkante Bordstein.
Beton C20/25.'

Fundamentbeton 'D= 20cm, Beton C20/25.'
Menge: 8,000 m

**08.34.0090 Bordstein aus Naturstein setzen*Granit gerader Stein**
StL-Nr. 2311531699101999
Bordstein aus Naturstein mit gleichmäßiger Färbung setzen. Breite der Rückenstütze mind. 15 cm.
Naturstein '-Bord, als Tastbord,  30x 18cm
(Anschlag 6cm, R=2cm.'

Bordstein aus Granit.
Gerader Stein.
Rückenstütze 'bis 10 cm unter Oberkante Bordstein.
Beton C20/25.'

Fundamentbeton 'D= 20cm, Beton C20/25.'
Menge: 13,000 m

**08.34.0100 Bordstein aus Naturstein setzen*Granit gerader Stein**
StL-Nr. 2311531699101999
Bordstein aus Naturstein mit gleichmäßiger Färbung setzen. Breite der Rückenstütze mind. 15 cm.
Naturstein '-Bord, als Tiefbord "B1",  10x25cm'

Bordstein aus Granit.
Gerader Stein.
Rückenstütze 'bis 10 cm unter Oberkante Bordstein.
Beton C20/25.'

Fundamentbeton 'D= 20cm, Beton C20/25.'
Menge: 16,000 m

**08.34.0110 Bordstein aus Naturstein setzen*Granit gerader Stein**
StL-Nr. 2311531699101999
Bordstein aus Naturstein mit gleichmäßiger Färbung setzen. Breite der Rückenstütze mind. 15 cm.
Naturstein '-Bord  als Rundbord "B6", 16x30cm (RB+3).'

Bordstein aus Granit.
Gerader Stein.
Rückenstütze 'bis 10 cm unter Oberkante Bordstein.
Beton C20/25.'

Fundamentbeton 'D= 20cm, Beton C20/25.'
Menge: 12,000 m

**08.34.0120 Bordstein trennen*BSt.nassschneiden BSt. trennen**
StL-Nr. 231153269101
Bordstein auf Passmaß trennen.
Bordstein 'aus Granit ca. 30/25 bis 15/30 cm.'

Bordstein trennen durch Nassschneiden.
Bordstein quer trennen.
Menge: 10,000 St

**08.34.0130 Bordstein aus Naturstein setzen*Granit gerader Stein**
StL-Nr. 2311531699101999
Bordstein aus Naturstein mit gleichmäßiger Färbung setzen. Breite der Rückenstütze mind. 15 cm.
Naturstein '-Flachbord Sonderbauteil
65x 25cm doppelseitig mit 15 cm Anlauf("2x F15")'

Bordstein aus Granit.
Gerader Stein.
Rückenstütze 'bis 10 cm unter Oberkante Bordstein.
Beton C20/25.'

Fundamentbeton 'D= 20cm, Beton C20/25.'
Menge: 210,000 m

**08.34.0140 Pflasterd. gebBw Kleinpfl.st. herst*Fl. ü. 10-100 m2 St.90/90/90*Granit Bett.mörtel 0/4*Haftvermittler Fuge Typ A**
StL-Nr. 2311515293211119
Pflasterdecke in gebundener Bauweise mit Kleinpflastersteinen aus Naturstein herstellen. Bearbeitung der O-
berfläche der Kleinpflastersteine nach Unterlagen des
AG.
Haftzugfestigkeit zwischen Pflasterstein und Bettung
sowie zwischen Pflasterstein und Fugenfüllung, im fertigen Zustand mind. 0,6 MPa im Einzelwert.
In Flächen 'Mittelinsel'

Einzelflächen über 10,00 bis 100,00 m2.
Format für Rastermaß = 90/90/90 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen 'Verlegen im Läufer- oder Reihenverband.'
Menge: 185,000 m2

**08.34.0141 Bewegungsfuge in Borden herstellen Fugenl. b. 30 cm**
StL-Nr. 2311551610
Bewegungsfuge in einer Dicke von 8 mm bis 15mm in Borden herstellen.
Fugenlänge bis 30 cm.
Menge: 26,000 St

**08.34.0150 Bewegungsfuge im Fundament herst. Fuge unter Borden*Band mit PU-Kaut.**
StL-Nr. 2311550631
Bewegungsfuge im Fundament von Streifen, Rinnen und
Borden mit einer Dicke von 8 mm bis 15 mm herstellen.
Fuge unter Bord.
Bewegungsfuge mit Band aus PU-Kautschuk mit Shore A-
Härte (ShA) 50 +/-10, nach DIN ISO 7619-1:2012-02.
Menge: 26,000 St

**08.34.0160 Bewegungsfuge im Pflasterdecke**
Bewegungsfuge in Pflasterdecke mit gebundener Bauweise
in Pflasterdecke und Fundament der Pflasterdecke
Bewegungsfuge mit Band aus PU-Kautschuk mit Shore A-
Härte (ShA) 50 +/-10, nach DIN ISO 7619-1:2012-02.
Menge: 55,000 m

**08.34.0170 Plattenbel. mit Pl. a. Bet. herst.*Flächen ü. 2-10m2 Bett.0/4 30 v. H.*Fuge 0/4**
StL-Nr. 23115202929911
Plattenbelag mit Platten aus Beton einschließlich handelsüblicher Ergänzungsplatten herstellen. Äußere Be-
schaffenheit (Oberfläche und Farbgestaltung) der Platten, Trassierung des Plattenbelages und Verlegung der
Platten im Kurvenbereich nach Unterlagen des AG.
In Flächen 'Inselquerung'

Einzelflächen über 2,00 bis 10,00 m2.
Format für Rastermaß '30x30x8cn'

Platten 'im Reihenverband mit Halbversatz'

Bettung aus Baustoffgemisch 0/4, Anteil an Körnung unter 2 mm max. 30 Massenprozent, E CS35, C 90/3.
Fuge mit Baustoffgemisch 0/4, GU, F, E CS35, C 90/3,
Fugenmaterial einarbeiten und einschlämmen, Fugenschluss durch Einfegen und Einschlämmen herstellen.
Menge: 26,000 m2

**08.34.0180 Befestigung barrierefrei**
Befestigung für barrierefreie Querungsstelle nach Unterlagen des  AG herstellen.
Rippenplatten für Richtungsfeld und
Noppenplatten für Auffindestreifen.
Platten aus Beton gemäß DIN EN 1338 verlegen.
Die Platten sind talbündig und so zu verlegen, dass die
Rippen/Noppen über das Niveau des Gehweges hinausragen.
Plattengröße: ca. 300 x 300 x 80
Verlegung gem. Detailzeichnung des AG.
Farbe: weiß
Oberfläche: trapezförmige Rippen, Höhe 5 mm,
bzw. kugel- oder kalottenförmige Tastnoppen,
Höhe 5 mm,
Abstand nach DIN 32984
Bettung 'Zementmörtel. 4 cm dick '
Fuge mit Fertigzementmörtel vergießen. Druckfestigkeit
am Würfel mindestens 50 N/mm2, Expositionsklasse XF4,
Ausbreitmaßklasse F5.'
Menge: 15,000 m2

**08.34.0190 Platte zuarbeiten Platte aus Beton*Dicke 6 bis 8 cm**
StL-Nr. 231152220101
Platte auf Passmaß trennen und an Kanten und Einfassungen oder an Aussparungen und Einbauten über 1,00 m2
Einzelgröße zuarbeiten, nassschneiden oder behauen. Das
Zuarbeiten, Nassschneiden oder Behauen der Platten an
Aussparungen und Einbauten bis zu 1,00 m2 Einzelgröße
wird gesondert vergütet.
Art = Platte aus Beton.
Dicke 6 bis 8 cm.
Menge: 75,000 m

**08.34.0200 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 230,000 m2

**08.34.0210 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30cm.'

Abgerechnet wird nach Auftragsprofilen.
Menge: 115,000 m3

**08.34.0220 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 235,000 m3

*Hinweis: Materialklasse bis BM-F3*

**08.34.0230 N.gefährl. Abfall aus Baustelle ent Boden*Entsorgung AN Gebühr einrechn.*Abr. Abtrag**
StL-Nr. 12102117211001
Nicht gefährlichen Abfall aus Baustelle laden, fördern
und entsorgen. Schadstoffbelastung nach Unterlagen des
AG.
Abfall = Boden. Abfallschlüsselnummer 17 05 04.
Entsorgung nach Wahl des AN.
Gebühren der Abfallentsorgung sind einzurechnen.
Abgerechnet wird nach Abtragsprofilen.
Menge: 235,000 m3

**08.34.0240 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 230,000 m2

**08.34.0250 Baustoff für Bodenaustausch einb.*Baustoff liefern Abrechng. Auftrag**
StL-Nr. 241063309101
Baustoff für Bodenaustausch profilgerecht
einbauen und verdichten einschließlich ggf. erforderlicher Wasserzugabe. Boden bzw. Fels lösen und verwerten
wird gesondert vergütet.
Baustoff 'gebrochenes Naturgestein 0/45 bis 0/56'

Baustoff nach Unterlagen des AG liefern. Einbaudokumentation nach Unterlagen des AG übergeben.
Abrechnung nach Auftragsprofilen
Menge: 100,000 m3

#### Abschnitt 08.35 TA2: Markierung

**08.35.0010 Markierungsfläche trocknen**
StL-Nr. 21131105
Fläche für Markierung schonend trocknen. Abgerechnet
wird die zu markierende Fläche. Bei Pfeil, Buchstabe,
Ziffer, Verkehrsschild und Piktogramm ergibt sich die
Fläche aus dem kleinsten umschließenden Rechteck.
Menge: 1050,000 m2

**08.35.0020 Markierungsfläche reinigen Wasserhochdruck**
StL-Nr. 2113111001
Fläche für Markierung reinigen. Kehrgut aufnehmen und
nach Wahl des AN verwerten. Abgerechnet wird die zu
markierende Fläche. Bei Pfeil, Buchstabe, Ziffer, Verkehrsschild, und Piktogramm ergibt sich die Fläche aus
dem kleinsten umschließenden Rechteck.
Reinigung mit Wasserhochdruckverfahren.
Menge: 1050,000 m2

**08.35.0030 Markierungsfläche reinigen von Hand**
StL-Nr. 2113111003
Fläche für Markierung reinigen. Kehrgut aufnehmen und
nach Wahl des AN verwerten. Abgerechnet wird die zu
markierende Fläche. Bei Pfeil, Buchstabe, Ziffer, Verkehrsschild, und Piktogramm ergibt sich die Fläche aus
dem kleinsten umschließenden Rechteck.
Reinigung von Hand.
Menge: 200,000 m2

*Hinweis: Freigabemarkierung*

**08.35.0040 Längsmarkierung Typ I herstellen durchg.Fstr.begr.*Breite 0,12 m mit Vormarkierung*mehrkomp. Farbe mind. P 5*a.Asphaltdecksch.**
StL-Nr. 2113120521120201
Längsmarkierung Typ I einschl. evtl. Sperrflächenumrandung als Verkehrsfreigabemarkierung herstellen. Abgerechnet wird der markierte Strich, bei Doppelstrichen
zwei Striche.
Durchgehend als Fahrstreifenbegrenzung.
Strichbreite = 0,12 m.
Strich mit Vormarkierung.
Markierungssystem aus mehrkomponentiger lösemittelarmer
Farbe (High-Solid).
Verkehrsklasse mindestens P 5.
Markierung auf Asphaltdeckschicht.
Menge: 290,000 m

**08.35.0050 Längsmarkierung Typ I herstellen durchg.Fstr.begr.*Breite 0,25 m mit Vormarkierung*mehrkomp. Farbe mind. P 5*a.Asphaltdecksch.**
StL-Nr. 2113120523120201
Längsmarkierung Typ I einschl. evtl. Sperrflächenumrandung als Verkehrsfreigabemarkierung herstellen. Abgerechnet wird der markierte Strich, bei Doppelstrichen
zwei Striche.
Durchgehend als Fahrstreifenbegrenzung.
Strichbreite = 0,25 m.
Strich mit Vormarkierung.
Markierungssystem aus mehrkomponentiger lösemittelarmer
Farbe (High-Solid).
Verkehrsklasse mindestens P 5.
Markierung auf Asphaltdeckschicht.
Menge: 1200,000 m

**08.35.0060 Längsmarkierung Typ I herstellen Leitlinie 1 zu 1*Breite 0,12 m mit Vormarkierung*mehrkomp. Farbe mind. P 5*a.Asphaltdecksch.**
StL-Nr. 2113120551120201
Längsmarkierung Typ I einschl. evtl. Sperrflächenumrandung als Verkehrsfreigabemarkierung herstellen. Abgerechnet wird der markierte Strich, bei Doppelstrichen
zwei Striche.
Unterbrochen; Verhältnis Strich/Lücke 1 zu 1 als Leitlinie.
Strichbreite = 0,12 m.
Strich mit Vormarkierung.
Markierungssystem aus mehrkomponentiger lösemittelarmer
Farbe (High-Solid).
Verkehrsklasse mindestens P 5.
Markierung auf Asphaltdeckschicht.
Menge: 70,000 m

**08.35.0070 Längsmarkierung Typ I herstellen Blockmark. 1 zu 1*Breite 0,25 m mit Vormarkierung*mehrkomp. Farbe mind. P 5*a.Asphaltdecksch.**
StL-Nr. 2113120543120201
Längsmarkierung Typ I einschl. evtl. Sperrflächenumrandung als Verkehrsfreigabemarkierung herstellen. Abgerechnet wird der markierte Strich, bei Doppelstrichen
zwei Striche.
Unterbrochen; Verhältnis Strich/Lücke 1 zu 1 als Fahrbahnbegrenzung (Blockmarkierung).
Strichbreite = 0,25 m.
Strich mit Vormarkierung.
Markierungssystem aus mehrkomponentiger lösemittelarmer
Farbe (High-Solid).
Verkehrsklasse mindestens P 5.
Markierung auf Asphaltdeckschicht.
Menge: 40,000 m

**08.35.0080 Quermarkierung Typ I herstellen Haltlinie*mit Vormarkierung mehrkomp. Farbe*mind. P 5 a.Asphaltdecksch.**
StL-Nr. 21131210112021
Quermarkierung Typ I als Verkehrsfreigabemarkierung
herstellen. Abgerechnet wird der markierte Strich.
Markierung = Haltlinie.
Strich mit Vormarkierung.
Markierungssystem aus mehrkomponentiger lösemittelarmer
Farbe (High-Solid).
Verkehrsklasse mindestens P 5.
Markierung auf Asphaltdeckschicht.
Menge: 16,000 m

**08.35.0090 Quermarkierung Typ I herstellen Wartelinie*mit Vormarkierung mehrkomp. Farbe*mind. P 5 a.Asphaltdecksch.**
StL-Nr. 21131210212021
Quermarkierung Typ I als Verkehrsfreigabemarkierung
herstellen. Abgerechnet wird der markierte Strich.
Markierung = Wartelinie.
Strich mit Vormarkierung.
Markierungssystem aus mehrkomponentiger lösemittelarmer
Farbe (High-Solid).
Verkehrsklasse mindestens P 5.
Markierung auf Asphaltdeckschicht.
Menge: 2,000 m

**08.35.0100 Quermarkierung Typ I herstellen Fußgängerfurt*mit Vormarkierung mehrkomp. Farbe*mind. P 5 a.Asphaltdecksch.**
StL-Nr. 21131210312021
Quermarkierung Typ I als Verkehrsfreigabemarkierung
herstellen. Abgerechnet wird der markierte Strich.
Markierung = Fußgängerfurt.
Strich mit Vormarkierung.
Markierungssystem aus mehrkomponentiger lösemittelarmer
Farbe (High-Solid).
Verkehrsklasse mindestens P 5.
Markierung auf Asphaltdeckschicht.
Menge: 24,000 m

**08.35.0110 Quermarkierung Typ I herstellen Radfahrerfurt*mit Vormarkierung mehrkomp. Farbe*mind. P 5 a.Asphaltdecksch.**
StL-Nr. 21131210412021
Quermarkierung Typ I als Verkehrsfreigabemarkierung
herstellen. Abgerechnet wird der markierte Strich.
Markierung = Radfahrerfurt.
Strich mit Vormarkierung.
Markierungssystem aus mehrkomponentiger lösemittelarmer
Farbe (High-Solid).
Verkehrsklasse mindestens P 5.
Markierung auf Asphaltdeckschicht.
Menge: 240,000 m

**08.35.0120 Pfeilmarkierung Typ I herstellen geradeaus*mit Vormarkierung Länge 5,00 m*mehrkomp. Farbe mind. P 5*a.Asphaltdecksch.**
StL-Nr. 2113122011220201
Pfeilmarkierung Typ I als Verkehrsfreigabemarkierung
herstellen.
Markierungszeichen = Pfeil geradeaus.
Mit Vormarkierung.
Länge = 5,00 m.
Markierungssystem aus mehrkomponentiger lösemittelarmer
Farbe (High-Solid).
Verkehrsklasse mindestens P 5.
Markierung auf Asphaltdeckschicht.
Menge: 1,000 St

**08.35.0130 Pfeilmarkierung Typ I herstellen li.o.re. ab*mit Vormarkierung Länge 5,00 m*mehrkomp. Farbe mind. P 5*a.Asphaltdecksch.**
StL-Nr. 2113122021220201
Pfeilmarkierung Typ I als Verkehrsfreigabemarkierung
herstellen.
Markierungszeichen = Pfeil links oder rechts ab.
Mit Vormarkierung.
Länge = 5,00 m.
Markierungssystem aus mehrkomponentiger lösemittelarmer
Farbe (High-Solid).
Verkehrsklasse mindestens P 5.
Markierung auf Asphaltdeckschicht.
Menge: 5,000 St

**08.35.0140 Pfeilmarkierung Typ I herstellen gerad.+li.o.re.ab*mit Vormarkierung Länge 5,00 m*mehrkomp. Farbe mind. P 5*a.Asphaltdecksch.**
StL-Nr. 2113122031220201
Pfeilmarkierung Typ I als Verkehrsfreigabemarkierung
herstellen.
Markierungszeichen = Pfeil geradeaus und links oder
rechts ab.
Mit Vormarkierung.
Länge = 5,00 m.
Markierungssystem aus mehrkomponentiger lösemittelarmer
Farbe (High-Solid).
Verkehrsklasse mindestens P 5.
Markierung auf Asphaltdeckschicht.
Menge: 1,000 St

**08.35.0150 Sonstiges MarkierungszeichenTyp I Fahrrad**
Sonstiges MarkierungszeichenTyp I als Verkehrsfreigabemarkierung herstellen.
Markierungszeichen 'Fahrrad, Länge 1,3 m'

Mit Vormarkierung.
Markierungssystem aus mehrkomponentiger lösemittelarmer
Farbe (High-Solid).
Verkehrsklasse mindestens P 5.
Markierung auf Asphaltdeckschicht.
Menge: 22,000 St

**08.35.0160 Sperrflächenmarkierung Typ I herst. Breite 0,50 m*mit Vormarkierung mehrkomp. Farbe*mind. P 5 a.Asphaltdecksch.**
StL-Nr. 21131215312021
Sperrfläche als Schrägstrichgatter Typ I als Verkehrsfreigabemarkierung herstellen. Abgerechnet wird der
markierte Strich.
Strichbreite = 0,50 m.
Strich mit Vormarkierung.
Markierungssystem aus mehrkomponentiger lösemittelarmer
Farbe (High-Solid).
Verkehrsklasse mindestens P 5.
Markierung auf Asphaltdeckschicht.
Menge: 35,000 m

**08.35.0170 Längsmarkierung entfernen durchg.Fstr.begr.*Breite 0,12 m Farbe*a.Asphaltdecksch. Erneuer.d.Mark.*Wasserhochdruck Abf.d. Verw.zuf.**
StL-Nr. 2113100521112201
Längsmarkierung einschl. evtl. Sperrflächenumrandung
entfernen. Abgerechnet wird der entfernte Strich, bei
Doppelstrichen zwei Striche.
Durchgehender Strich als Fahrstreifenbegrenzung.
Strichbreite = 0,12 m.
Markierungsstoffart = Farbe.
Auf Asphaltdeckschicht.
Entfernen für Erneuerung der Markierung.
Durch Wasserhochdruckverfahren.
Abfall aufnehmen und nach Wahl des AN verwerten.
Menge: 290,000 m

**08.35.0180 Längsmarkierung entfernen durchg.Fstr.begr.*Breite 0,25 m Farbe*a.Asphaltdecksch. Erneuer.d.Mark.*Wasserhochdruck Abf.d. Verw.zuf.**
StL-Nr. 2113100523112201
Längsmarkierung einschl. evtl. Sperrflächenumrandung
entfernen. Abgerechnet wird der entfernte Strich, bei
Doppelstrichen zwei Striche.
Durchgehender Strich als Fahrstreifenbegrenzung.
Strichbreite = 0,25 m.
Markierungsstoffart = Farbe.
Auf Asphaltdeckschicht.
Entfernen für Erneuerung der Markierung.
Durch Wasserhochdruckverfahren.
Abfall aufnehmen und nach Wahl des AN verwerten.
Menge: 1200,000 m

**08.35.0190 Längsmarkierung entfernen Leitlinie 1 zu 1*Breite 0,12 m Farbe*a.Asphaltdecksch. Erneuer.d.Mark.*Wasserhochdruck Abf.d. Verw.zuf.**
StL-Nr. 2113100551112201
Längsmarkierung einschl. evtl. Sperrflächenumrandung
entfernen. Abgerechnet wird der entfernte Strich, bei
Doppelstrichen zwei Striche.
Unterbrochener Strich; Verhältnis Strich/Lücke 1 zu 1
als Leitlinie.
Strichbreite = 0,12 m.
Markierungsstoffart = Farbe.
Auf Asphaltdeckschicht.
Entfernen für Erneuerung der Markierung.
Durch Wasserhochdruckverfahren.
Abfall aufnehmen und nach Wahl des AN verwerten.
Menge: 700,000 m

**08.35.0200 Längsmarkierung entfernen Blockmark. 1 zu 1*Breite 0,25 m Farbe*a.Asphaltdecksch. Erneuer.d.Mark.*Wasserhochdruck Abf.d. Verw.zuf.**
StL-Nr. 2113100543112201
Längsmarkierung einschl. evtl. Sperrflächenumrandung
entfernen. Abgerechnet wird der entfernte Strich, bei
Doppelstrichen zwei Striche.
Unterbrochener Strich; Verhältnis Strich/Lücke 1 zu 1
als Fahrbahnbegrenzung (Blockmarkierung).
Strichbreite = 0,25 m.
Markierungsstoffart = Farbe.
Auf Asphaltdeckschicht.
Entfernen für Erneuerung der Markierung.
Durch Wasserhochdruckverfahren.
Abfall aufnehmen und nach Wahl des AN verwerten.
Menge: 40,000 m

**08.35.0210 Sonstige Markierung entfernen Quermarkierung*Breite 0,50 m Farbe*a.Asphaltdecksch. Erneuer.d.Mark.*Wasserhochdruck Abf.d. Verw.zuf.**
StL-Nr. 2113101015112201
Sonstige Markierung wie Quermarkierung, Schrägstrich
der Sperrfläche oder Parkmarkierung entfernen. Abgerechnet wird der entfernte Strich.
Quermarkierung.
Strichbreite = 0,50 m.
Markierungsstoffart = Farbe.
Auf Asphaltdeckschicht.
Entfernen für Erneuerung der Markierung.
Durch Wasserhochdruckverfahren.
Abfall aufnehmen und nach Wahl des AN verwerten.
Menge: 285,000 m

**08.35.0220 Sonstige Markierung entfernen Sperrfläche*Breite 0,50 m Farbe*a.Asphaltdecksch. Erneuer.d.Mark.*Wasserhochdruck Abf.d. Verw.zuf.**
StL-Nr. 2113101025112201
Sonstige Markierung wie Quermarkierung, Schrägstrich
der Sperrfläche oder Parkmarkierung entfernen. Abgerechnet wird der entfernte Strich.
Schrägstrich der Sperrfläche.
Strichbreite = 0,50 m.
Markierungsstoffart = Farbe.
Auf Asphaltdeckschicht.
Entfernen für Erneuerung der Markierung.
Durch Wasserhochdruckverfahren.
Abfall aufnehmen und nach Wahl des AN verwerten.
Menge: 35,000 m

**08.35.0230 Markierungszeichen entfernen Farbe*a.Asphaltdecksch. Erneuer.d.Mark.*Wasserhochdruck Abf.d. Verw.zuf.**
StL-Nr. 21131015112201
Markierungszeichen entfernen. Abgerechnet wird die entfernte markierte Fläche. Bei Pfeil, Buchstabe, Ziffer,
Verkehrsschild und Piktogramm ergibt sich die Fläche
aus dem kleinsten umschließenden Rechteck.
Markierungsstoffart = Farbe.
Auf Asphaltdeckschicht.
Entfernen für Erneuerung der Markierung.
Durch Wasserhochdruckverfahren.
Abfall aufnehmen und nach Wahl des AN verwerten.
Menge: 40,000 m2

*Hinweis: endgültige Markierung*

**08.35.0240 Längsmarkierung Typ II herstellen durchg.Fstr.begr.*Breite 0,12 m mit Vormarkierung*Heißplastikmasse*P 7 grobstr. Decke**
StL-Nr. 2113150521170921
Längsmarkierung Typ II einschl. evtl.
Sperrflächenumrandung als endgültige Markierung herstellen. Abgerechnet wird der markierte Strich, bei
Doppelstrichen zwei Striche.
Durchgehend als Fahrstreifenbegrenzung.
Strichbreite = 0,12 m.
Strich mit Vormarkierung.
Markierungssystem aus thermoplastischem Stoff, nicht
spritzbar (Heißplastikmasse).
Schichtdicke 'min. 3,0 mm / max. 3,5 mm'

Verkehrsklasse = P 7.
Markierung auf grobstrukturierter Asphaltdeckschicht.
Menge: 290,000 m

**08.35.0250 Längsmarkierung Typ II herstellen durchg.Fstr.begr.*Breite 0,25 m mit Vormarkierung*Heißplastikmasse*P 7 grobstr. Decke**
StL-Nr. 2113150523170921
Längsmarkierung Typ II einschl. evtl.
Sperrflächenumrandung als endgültige Markierung herstellen. Abgerechnet wird der markierte Strich, bei
Doppelstrichen zwei Striche.
Durchgehend als Fahrstreifenbegrenzung.
Strichbreite = 0,25 m.
Strich mit Vormarkierung.
Markierungssystem aus thermoplastischem Stoff, nicht
spritzbar (Heißplastikmasse).
Schichtdicke 'min. 3,0 mm / max. 3,5 mm'

Verkehrsklasse = P 7.
Markierung auf grobstrukturierter Asphaltdeckschicht.
Menge: 1200,000 m

**08.35.0260 Längsmarkierung Typ II herstellen Leitlinie 1 zu 1*Breite 0,12 m mit Vormarkierung*Heißplastikmasse*P 7 grobstr. Decke**
StL-Nr. 2113150551170921
Längsmarkierung Typ II einschl. evtl.
Sperrflächenumrandung als endgültige Markierung herstellen. Abgerechnet wird der markierte Strich, bei
Doppelstrichen zwei Striche.
Unterbrochen; Verhältnis Strich/Lücke 1 zu 1 als Leitlinie.
Strichbreite = 0,12 m.
Strich mit Vormarkierung.
Markierungssystem aus thermoplastischem Stoff, nicht
spritzbar (Heißplastikmasse).
Schichtdicke 'min. 3,0 mm / max. 3,5 mm'

Verkehrsklasse = P 7.
Markierung auf grobstrukturierter Asphaltdeckschicht.
Menge: 70,000 m

**08.35.0270 Längsmarkierung Typ II herstellen Blockmark. 1 zu 1*Breite 0,25 m mit Vormarkierung*Heißplastikmasse*P 7 grobstr. Decke**
StL-Nr. 2113150543170921
Längsmarkierung Typ II einschl. evtl.
Sperrflächenumrandung als endgültige Markierung herstellen. Abgerechnet wird der markierte Strich, bei
Doppelstrichen zwei Striche.
Unterbrochen; Verhältnis Strich/Lücke 1 zu 1 als Fahrbahnbegrenzung (Blockmarkierung).
Strichbreite = 0,25 m.
Strich mit Vormarkierung.
Markierungssystem aus thermoplastischem Stoff, nicht
spritzbar (Heißplastikmasse).
Schichtdicke 'min. 3,0 mm / max. 3,5 mm'

Verkehrsklasse = P 7.
Markierung auf grobstrukturierter Asphaltdeckschicht.
Menge: 40,000 m

**08.35.0280 Quermarkierung Typ II herstellen Haltlinie*mit Vormarkierung Heißplastikmasse grobstr. Decke**
StL-Nr. 21131510112091
Quermarkierung Typ II als endgültige Markierung herstellen. Verkehrsklasse P 7. Abgerechnet wird der markierte Strich.
Markierung = Haltlinie.
Strich mit Vormarkierung.
Markierungssystem aus thermoplastischem Stoff, nicht
spritzbar (Heißplastikmasse).
Schichtdicke 'min. 3,0 mm / max. 3,5 mm'

Markierung auf grobstrukturierter Asphaltdeckschicht.
Menge: 16,000 m

**08.35.0290 Quermarkierung Typ II herstellen Wartelinie*mit Vormarkierung Heißplastikmasse grobstr. Decke**
StL-Nr. 21131510212091
Quermarkierung Typ II als endgültige Markierung herstellen. Verkehrsklasse P 7. Abgerechnet wird der markierte Strich.
Markierung = Wartelinie.
Strich mit Vormarkierung.
Markierungssystem aus thermoplastischem Stoff, nicht
spritzbar (Heißplastikmasse).
Schichtdicke 'min. 3,0 mm / max. 3,5 mm'

Markierung auf grobstrukturierter Asphaltdeckschicht.
Menge: 2,000 m

**08.35.0300 Quermarkierung Typ II herstellen Fußgängerfurt*mit Vormarkierung Heißplastikmasse grobstr. Decke**
StL-Nr. 21131510312091
Quermarkierung Typ II als endgültige Markierung herstellen. Verkehrsklasse P 7. Abgerechnet wird der markierte Strich.
Markierung = Fußgängerfurt.
Strich mit Vormarkierung.
Markierungssystem aus thermoplastischem Stoff, nicht
spritzbar (Heißplastikmasse).
Schichtdicke 'min. 3,0 mm / max. 3,5 mm'

Markierung auf grobstrukturierter Asphaltdeckschicht.
Menge: 24,000 m

**08.35.0310 Quermarkierung Typ II herstellen Radfahrerfurt*mit Vormarkierung Heißplastikmasse grobstr. Decke**
StL-Nr. 21131510412091
Quermarkierung Typ II als endgültige Markierung herstellen. Verkehrsklasse P 7. Abgerechnet wird der markierte Strich.
Markierung = Radfahrerfurt.
Strich mit Vormarkierung.
Markierungssystem aus thermoplastischem Stoff, nicht
spritzbar (Heißplastikmasse).
Schichtdicke 'min. 3,0 mm / max. 3,5 mm'

Markierung auf grobstrukturierter Asphaltdeckschicht.
Menge: 240,000 m

**08.35.0320 Pfeilmarkierung Typ II herstellen geradeaus*mit Vormarkierung Länge 5,00 m*Heißplastikmasse*grobstr. Decke**
StL-Nr. 2113152011220901
Pfeilmarkierung Typ II als endgültige Markierung herstellen.  Verkehrsklasse P 7.
Markierungszeichen = Pfeil geradeaus.
Mit Vormarkierung.
Länge = 5,00 m.
Markierungssystem aus thermoplastischem Stoff, nicht
spritzbar (Heißplastikmasse).
Schichtdicke 'min. 3,0 mm / max. 3,5 mm'

Markierung auf grobstrukturierter Asphaltdeckschicht.
Menge: 1,000 St

**08.35.0330 Pfeilmarkierung Typ II herstellen li.o.re. ab*mit Vormarkierung Länge 5,00 m*Heißplastikmasse*grobstr. Decke**
StL-Nr. 2113152021220901
Pfeilmarkierung Typ II als endgültige Markierung herstellen.  Verkehrsklasse P 7.
Markierungszeichen = Pfeil links oder rechts ab.
Mit Vormarkierung.
Länge = 5,00 m.
Markierungssystem aus thermoplastischem Stoff, nicht
spritzbar (Heißplastikmasse).
Schichtdicke 'min. 3,0 mm / max. 3,5 mm'

Markierung auf grobstrukturierter Asphaltdeckschicht.
Menge: 5,000 St

**08.35.0340 Pfeilmarkierung Typ II herstellen gerad.+li.o.re.ab*mit Vormarkierung Länge 5,00 m*Heißplastikmasse*grobstr. Decke**
StL-Nr. 2113152031220901
Pfeilmarkierung Typ II als endgültige Markierung herstellen.  Verkehrsklasse P 7.
Markierungszeichen = Pfeil geradeaus und links oder
rechts ab.
Mit Vormarkierung.
Länge = 5,00 m.
Markierungssystem aus thermoplastischem Stoff, nicht
spritzbar (Heißplastikmasse).
Schichtdicke 'min. 3,0 mm / max. 3,5 mm'

Markierung auf grobstrukturierter Asphaltdeckschicht.
Menge: 1,000 St

**08.35.0350 Sonstiges Mark.zeichen Typ II herst*mit Vormarkierung Heißplastikmasse grobstr. Decke**
StL-Nr. 21131530912091
Sonstiges Markierungszeichen Typ II als endgültige Markierung nach Unterlagen des AG herstellen. Verkehrsklasse P 7.
Markierungszeichen 'Fahrrad, Länge 1,3 m'

Mit Vormarkierung.
Markierungssystem aus thermoplastischem Stoff, nicht
spritzbar (Heißplastikmasse).
Schichtdicke 'min. 3,0 mm / max. 3,5 mm'

Markierung auf grobstrukturierter Asphaltdeckschicht.
Menge: 22,000 St

**08.35.0360 Sperrflächenmarkierung Typ II herst Breite 0,50 m*mit Vormarkierung Kaltspritzplastik mind. P 6*grobstr. Decke**
StL-Nr. 2113151531409101
Sperrfläche als Schrägstrichgatter Typ II als endgültige Markierung herstellen. Abgerechnet wird der markierte Strich.
Strichbreite = 0,50 m.
Strich mit Vormarkierung.
Markierungssystem aus reaktivem Stoff, spritzbar (Kaltspritzplastik).
Schichtdicke 'mind. 0,6 mm'

Verkehrsklasse mindestens P 6.
Markierung auf grobstrukturierter Asphaltdeckschicht.
Menge: 35,000 m

*Hinweis: Radweg-ROT Einmündungsbereiche*
Radweg-ROT für die Einmündungsbereiche

**08.35.0370 Farbige Kennzeichnung von Radwegen**
Farbige Kennzeichnung von Radwegen randscharf herstellen - Losen Schmutz von zu kennzeichnender Fläche entfernen. Vormarkieren. Nicht retroreflektierend.
Griffigkeit im Neuzustand größer/gleich 60 SRT-Einheiten.
Farbe Rot, Farbortbereich im Neuzustand innerhalb Eckpunkt 1 y 0,345 x 0,655; Eckpunkt 2 y 0,360 x 0,370; Eckpunkt 3 y 0,320 x 0,360; Eckpunkt 4 y 0,310 x 0,690.
DTV-Wert 5.000 – 15.000.
Herstellung aus reaktivem Stoff, nicht spritzbar (Kaltplastikmasse als Reibeplastik).
Mindestschichtdicke  = 3,0 mm.
Herstellung auf grobstrukturierter Asphaltdeckschicht.
Menge: 400,000 m2

#### Abschnitt 08.36 TA2: Beschilderung

**08.36.0010 Verkehrsschild abbauen Größe bis 1,1 m2*Rohrpf. bis 76,1 Fundament entf.*neben d. Fahrbahn Stoffe d.Verw.zuf*Geeig.Boden verf.**
StL-Nr. 2113001110051122
Verkehrsschild ggf. mit Aufstellvorrichtung abbauen.
Schildgröße bis 1,1 m2.
Aufstellvorrichtung = Rohrpfosten, DU bis 76,1 mm abbauen.
Fundament entfernen.
Schild neben der Fahrbahn.
Abgebaute Stoffe nach Wahl des AN verwerten.
Fundamentlöcher mit geeignetem Boden des AN verfüllen
und verdichten.
Menge: 56,000 St

**08.36.0020 Verkehrsschild abbauen*Mast bis 168,3 Fundament entf.*neben d. Fahrbahn Stoffe d.Verw.zuf*Geeig.Boden verf.**
StL-Nr. 2113001190151122
Verkehrsschild ggf. mit Aufstellvorrichtung abbauen.
Schildgröße 'über 1,1 m2 bis 5,5 m2.
3 Großschilder 2 Maste'

Aufstellvorrichtung = Mast, DU bis 168,3 mm abbauen.
Fundament entfernen.
Schild neben der Fahrbahn.
Abgebaute Stoffe nach Wahl des AN verwerten.
Fundamentlöcher mit geeignetem Boden des AN verfüllen
und verdichten.
Menge: 2,000 St

**08.36.0030 Verkehrsschild anbringen Ronde*Größe 2*einseitig Folie RA 2*3 mm dick St.Rohrsch.Plan I*UK Schild ab 2 m**
StL-Nr. 2113010101212212
Verkehrsschild nach Unterlagen des AG anbringen.
Schild = Ronde.
Größe 2.
Einseitig.
Mit retroreflektierender Folie der Klasse RA 2.
Schild = flach, 3 mm dick.
Befestigung mit Stahl-Rohrschelle, feuerverzinkt, nach
IVZ-Norm, Standardplan I. Verschraubung aus nicht rostendem Stahl mind. der Stahlsorte A 2.
Anbringung neben der Fahrbahn. Unterkante des Schildes
ab 2,00 m über der Verkehrsfläche.
Menge: 25,000 St

**08.36.0040 Verkehrsschild anbringen Ronde*Größe 2*einseitig Folie RA 2 Edelst.Klemmsch.*UK Schild unt.2 m**
StL-Nr. 2113010101212941
Verkehrsschild nach Unterlagen des AG anbringen.
Schild = Ronde.
Größe 2.
Einseitig.
Mit retroreflektierender Folie der Klasse RA 2.
Schild 'Alform'

Befestigung mit Edelstahl-Klemmschelle. Verschraubung
aus nicht rostendem Stahl mind. der Stahlsorte A 2.
Anbringung neben der Fahrbahn. Unterkante des Schildes
unter 2,00 m über der Verkehrsfläche.
Menge: 4,000 St

**08.36.0050 Verkehrsschild anbringen Z206,900x900 mm*einseitig*3 mm dick St.Rohrsch.Plan I*UK Schild ab 2 m**
StL-Nr. 2113010121019212
Verkehrsschild nach Unterlagen des AG anbringen.
Schild = Zeichen 206, 900 x 900 mm.
Einseitig.
Mit 'retroreflektierender Folie der Klasse RA 3, Aufbau C.'

Schild = flach, 3 mm dick.
Befestigung mit Stahl-Rohrschelle, feuerverzinkt, nach
IVZ-Norm, Standardplan I. Verschraubung aus nicht rostendem Stahl mind. der Stahlsorte A 2.
Anbringung neben der Fahrbahn. Unterkante des Schildes
ab 2,00 m über der Verkehrsfläche.
Menge: 1,000 St

**08.36.0060 Verkehrsschild anbringen Dreieck*Größe 2*einseitig Folie RA 2*3 mm dick St.Rohrsch.Plan I*UK Schild ab 2 m**
StL-Nr. 2113010102212212
Verkehrsschild nach Unterlagen des AG anbringen.
Schild = Dreieck.
Größe 2.
Einseitig.
Mit retroreflektierender Folie der Klasse RA 2.
Schild = flach, 3 mm dick.
Befestigung mit Stahl-Rohrschelle, feuerverzinkt, nach
IVZ-Norm, Standardplan I. Verschraubung aus nicht rostendem Stahl mind. der Stahlsorte A 2.
Anbringung neben der Fahrbahn. Unterkante des Schildes
ab 2,00 m über der Verkehrsfläche.
Menge: 6,000 St

**08.36.0070 Verkehrsschild anbringen Quadrat*Größe 2*einseitig Folie RA 2*3 mm dick St.Rohrsch.Plan I*UK Schild ab 2 m**
StL-Nr. 2113010103212212
Verkehrsschild nach Unterlagen des AG anbringen.
Schild = Quadrat.
Größe 2.
Einseitig.
Mit retroreflektierender Folie der Klasse RA 2.
Schild = flach, 3 mm dick.
Befestigung mit Stahl-Rohrschelle, feuerverzinkt, nach
IVZ-Norm, Standardplan I. Verschraubung aus nicht rostendem Stahl mind. der Stahlsorte A 2.
Anbringung neben der Fahrbahn. Unterkante des Schildes
ab 2,00 m über der Verkehrsfläche.
Menge: 8,000 St

**08.36.0080 Verkehrsschild anbringen Quadrat einseitig*Folie RA 2 3 mm dick*St.Rohrsch.Plan I UK Schild ab 2 m**
StL-Nr. 2113010103912212
Verkehrsschild nach Unterlagen des AG anbringen.
Schild = Quadrat.
Größe '840x840'

Einseitig.
Mit retroreflektierender Folie der Klasse RA 2.
Schild = flach, 3 mm dick.
Befestigung mit Stahl-Rohrschelle, feuerverzinkt, nach
IVZ-Norm, Standardplan I. Verschraubung aus nicht rostendem Stahl mind. der Stahlsorte A 2.
Anbringung neben der Fahrbahn. Unterkante des Schildes
ab 2,00 m über der Verkehrsfläche.
Menge: 3,000 St

**08.36.0090 Verkehrsschild anbringen Rechteck, Hochf.*Größe 2 einseitig*Folie RA 2 3 mm dick*St.Rohrsch.Plan I UK Schild ab 2 m**
StL-Nr. 2113010104212212
Verkehrsschild nach Unterlagen des AG anbringen.
Schild = Rechteck, Hochformat.
Größe 2.
Einseitig.
Mit retroreflektierender Folie der Klasse RA 2.
Schild = flach, 3 mm dick.
Befestigung mit Stahl-Rohrschelle, feuerverzinkt, nach
IVZ-Norm, Standardplan I. Verschraubung aus nicht rostendem Stahl mind. der Stahlsorte A 2.
Anbringung neben der Fahrbahn. Unterkante des Schildes
ab 2,00 m über der Verkehrsfläche.
Menge: 1,000 St

**08.36.0100 Verkehrsschild anbringen Zusatzz. Höhe 2*Größe 2 einseitig*Folie RA 2 3 mm dick*St.Rohrsch.Plan I UK Schild ab 2 m**
StL-Nr. 2113010151212212
Verkehrsschild nach Unterlagen des AG anbringen.
Schild = Zusatzzeichen Höhe 2.
Größe 2.
Einseitig.
Mit retroreflektierender Folie der Klasse RA 2.
Schild = flach, 3 mm dick.
Befestigung mit Stahl-Rohrschelle, feuerverzinkt, nach
IVZ-Norm, Standardplan I. Verschraubung aus nicht rostendem Stahl mind. der Stahlsorte A 2.
Anbringung neben der Fahrbahn. Unterkante des Schildes
ab 2,00 m über der Verkehrsfläche.
Menge: 3,000 St

**08.36.0110 Verkehrsschild anbringen Zusatzz. Höhe 3*Größe 2 einseitig*Folie RA 2 3 mm dick*St.Rohrsch.Plan I UK Schild ab 2 m**
StL-Nr. 2113010152212212
Verkehrsschild nach Unterlagen des AG anbringen.
Schild = Zusatzzeichen Höhe 3.
Größe 2.
Einseitig.
Mit retroreflektierender Folie der Klasse RA 2.
Schild = flach, 3 mm dick.
Befestigung mit Stahl-Rohrschelle, feuerverzinkt, nach
IVZ-Norm, Standardplan I. Verschraubung aus nicht rostendem Stahl mind. der Stahlsorte A 2.
Anbringung neben der Fahrbahn. Unterkante des Schildes
ab 2,00 m über der Verkehrsfläche.
Menge: 1,000 St

**08.36.0120 Verkehrsschild anbringen Rechteck, Hochf.*Größe 2 einseitig*Folie RA 2 3 mm dick*St.Rohrsch.Plan I UK Schild ab 2 m**
Straßennamenschilder nach Unterlagen des AG anbringen.
Schild = Rechteck, Querformat.
Beidseitig.
Mit retroreflektierender Folie der Klasse RA 1, Aufbau A.
Schild = Alu-Kasten-Hohlprofile, Höhe: 150mm, mit seitlicher Abdeckkappe aus Aluminium, Universl-Nut-Profil (
Schildersystem FUVIAL  oder gleichwertig, angebotenes System: '....................................................'
) als Einschubleiste für Zusätze am unteren Rand,  Grundfarbe blau, Schrift weiß Schrifthöhe 84 m.
mit Schellenbefestigung VARIO oder gleichwertig.
angebotenes System '....................................................'

Verschraubung aus nicht rostendem Stahl mind. der Stahlsorte A 2.
Anbringung neben der Fahrbahn. Unterkante des Schildes
ab 2,00 m über der Verkehrsfläche.
Menge: 17,000 St

*Hinweis: erforderliche Werkstattzeichnungen*
erforderliche Werkstattzeichnungen sind einzukalkulieren

**08.36.0130 Großflächigen Wegweiser anbringen Ausf.zeichnung*3 mm profilverst. Folie RA 2*Größe > 3,5-4 m2 Schell+v.Trav.St.*UK Schild ab 2 m**
StL-Nr. 2113011611020532
Großflächigen Wegweiser nach Unterlagen des AG entsprechend statischen und konstruktiven Erfordernissen an
Aufstellvorrichtung anbringen.
Maßstäbliche Ausführungszeichnung herstellen.
Schild = 3 mm dick, profilverstärkt.
Mit retroreflektierender Folie der Klasse RA 2.
Größe über 3,5 m2 bis 4 m2.
Befestigung mit Schellen und verschiebbaren Traversen
aus Stahl, feuerverzinkt. Verschraubung aus nicht rostendem Stahl mind. der Stahlsorte A 2.
Anbringung neben der Fahrbahn. Unterkante des Schildes
ab 2,00 m über der Verkehrsfläche.
Menge: 3,000 St

*Hinweis: erforderliche Werkstattzeichnungen*
erforderliche Werkstattzeichnungen sind einzukalkulieren

**08.36.0140 Großflächigen Wegweiser anbringen Ausf.zeichnung*3 mm profilverst. Folie RA 2*Größe > 5-6 m2 Schell+v.Trav.St.*UK Schild ab 2 m**
StL-Nr. 2113011611020832
Großflächigen Wegweiser nach Unterlagen des AG entsprechend statischen und konstruktiven Erfordernissen an
Aufstellvorrichtung anbringen.
Maßstäbliche Ausführungszeichnung herstellen.
Schild = 3 mm dick, profilverstärkt.
Mit retroreflektierender Folie der Klasse RA 2.
Größe über 5 m2 bis 6 m2.
Befestigung mit Schellen und verschiebbaren Traversen
aus Stahl, feuerverzinkt. Verschraubung aus nicht rostendem Stahl mind. der Stahlsorte A 2.
Anbringung neben der Fahrbahn. Unterkante des Schildes
ab 2,00 m über der Verkehrsfläche.
Menge: 1,000 St

**08.36.0150 Rohrpfosten aufstellen Länge>1500-2000mm*R.St. 60,3/2,0 mm*Pflaster Boden Unterl. AG*Fundament Typ A Aushub verwerten*Preisänd. Pfosten**
StL-Nr. 2113030221931121
Rohrpfosten mit Abdeckkappe für Verkehrsschild aufstellen einschl. anfallenden Aushubarbeiten. Stahlteile
feuerverzinkt. Umgebende Fläche entsprechend dem früheren Zustand herstellen.
Pfostenlänge = über 1500 mm bis 2000 mm.
Rohr = Stahl 60,3/2,0 mm.
Pfosten 'Bodenhülse mit Gewindering und Blindstopfen
aus Grauguss GG 25,
Länge: 300 mm,
mit seitlichen Ankerkrallen,
mit Alkydharzlack gestrichen,
Spannring aus Polyamid,
Form zylindrisch, nicht konisch zulaufend
Einbau in Betonfundament gemäß IVZ-Norm.'

Vorh. Befestigung = Pflaster.
Aufstellung in Boden/Homogenbereich nach Unterlagen des
AG.
Fundament Typ A nach IVZ-Norm.
Aushub nach Wahl des AN verwerten.
Bei Änderung der Pfostenlänge verändert sich der Einheitspreis im Verhältnis zur ausgeschriebenen Pfostenlänge. Basislänge für die Abrechnung ist bei Mehrlängen
die maximal, bei Minderlängen die minimal ausgeschriebene Pfostenlänge.
Menge: 4,000 St

**08.36.0160 Rohrpfosten aufstellen Länge>3000-3500mm*R.St. 60,3/2,0 mm mit Erdanker*Boden Unterl. AG Fundament Typ A*Aushub verwerten Preisänd. Pfosten**
StL-Nr. 2113030251101121
Rohrpfosten mit Abdeckkappe für Verkehrsschild aufstellen einschl. anfallenden Aushubarbeiten. Stahlteile
feuerverzinkt. Umgebende Fläche entsprechend dem früheren Zustand herstellen.
Pfostenlänge = über 3000 mm bis 3500 mm.
Rohr = Stahl 60,3/2,0 mm.
Pfosten mit biegesteifem Erdanker aus Rundstahl, ca.
250 mm vom unteren Rohrende.
Aufstellung in Boden/Homogenbereich nach Unterlagen des
AG.
Fundament Typ A nach IVZ-Norm.
Aushub nach Wahl des AN verwerten.
Bei Änderung der Pfostenlänge verändert sich der Einheitspreis im Verhältnis zur ausgeschriebenen Pfostenlänge. Basislänge für die Abrechnung ist bei Mehrlängen
die maximal, bei Minderlängen die minimal ausgeschriebene Pfostenlänge.
Menge: 9,000 St

**08.36.0170 Rohrpfosten aufstellen Länge>3000-3500mm*R.St. 60,3/2,0 mm mit Erdanker*Fundament Typ A Aushub verwerten*Preisänd. Pfosten**
StL-Nr. 2113030251199121
Rohrpfosten mit Abdeckkappe für Verkehrsschild aufstellen einschl. anfallenden Aushubarbeiten. Stahlteile
feuerverzinkt. Umgebende Fläche entsprechend dem früheren Zustand herstellen.
Pfostenlänge = über 3000 mm bis 3500 mm.
Rohr = Stahl 60,3/2,0 mm.
Pfosten mit biegesteifem Erdanker aus Rundstahl, ca.
250 mm vom unteren Rohrende.
Vorh. Befestigung 'Gehwegplatten bzw. Pflaster.'

Aufstellung 'Bodenhülse mit Gewindering und Blindstopfen
aus Grauguss GG 25,
Länge: 300 mm,
mit seitlichen Ankerkrallen,
mit Alkydharzlack gestrichen,
Spannring aus Polyamid,
Form zylindrisch, nicht konisch zulaufend
Einbau in Betonfundament gemäß IVZ-Norm.'

Fundament Typ A nach IVZ-Norm.
Aushub nach Wahl des AN verwerten.
Bei Änderung der Pfostenlänge verändert sich der Einheitspreis im Verhältnis zur ausgeschriebenen Pfostenlänge. Basislänge für die Abrechnung ist bei Mehrlängen
die maximal, bei Minderlängen die minimal ausgeschriebene Pfostenlänge.
Menge: 34,000 St

**08.36.0180 Rohrpfosten aufstellen Länge>3500-4000mm*R.St. 60,3/2,0 mm mit Erdanker*Boden Unterl. AG Fundament Typ A*Aushub verwerten Preisänd. Pfosten**
StL-Nr. 2113030261101121
Rohrpfosten mit Abdeckkappe für Verkehrsschild aufstellen einschl. anfallenden Aushubarbeiten. Stahlteile
feuerverzinkt. Umgebende Fläche entsprechend dem früheren Zustand herstellen.
Pfostenlänge = über 3500 mm bis 4000 mm.
Rohr = Stahl 60,3/2,0 mm.
Pfosten mit biegesteifem Erdanker aus Rundstahl, ca.
250 mm vom unteren Rohrende.
Aufstellung in Boden/Homogenbereich nach Unterlagen des
AG.
Fundament Typ A nach IVZ-Norm.
Aushub nach Wahl des AN verwerten.
Bei Änderung der Pfostenlänge verändert sich der Einheitspreis im Verhältnis zur ausgeschriebenen Pfostenlänge. Basislänge für die Abrechnung ist bei Mehrlängen
die maximal, bei Minderlängen die minimal ausgeschriebene Pfostenlänge.
Menge: 2,000 St

**08.36.0190 Rohrpfosten aufstellen Länge>3500-4000mm*R.St. 76,1/2,0 mm mit Erdanker*Boden Unterl. AG Fundament Typ B*Aushub verwerten Preisänd. Pfosten**
StL-Nr. 2113030262101221
Rohrpfosten mit Abdeckkappe für Verkehrsschild aufstellen einschl. anfallenden Aushubarbeiten. Stahlteile
feuerverzinkt. Umgebende Fläche entsprechend dem früheren Zustand herstellen.
Pfostenlänge = über 3500 mm bis 4000 mm.
Rohr = Stahl 76,1/2,0 mm.
Pfosten mit biegesteifem Erdanker aus Rundstahl, ca.
250 mm vom unteren Rohrende.
Aufstellung in Boden/Homogenbereich nach Unterlagen des
AG.
Fundament Typ B nach IVZ-Norm.
Aushub nach Wahl des AN verwerten.
Bei Änderung der Pfostenlänge verändert sich der Einheitspreis im Verhältnis zur ausgeschriebenen Pfostenlänge. Basislänge für die Abrechnung ist bei Mehrlängen
die maximal, bei Minderlängen die minimal ausgeschriebene Pfostenlänge.
Menge: 7,000 St

**08.36.0200 Rohrpfosten aufstellen Länge>4000-4500mm*R.St. 88,9/3,2 mm mit Erdanker*Boden Unterl. AG Fundament Typ C*Aushub verwerten Preisänd. Pfosten**
StL-Nr. 2113030274101321
Rohrpfosten mit Abdeckkappe für Verkehrsschild aufstellen einschl. anfallenden Aushubarbeiten. Stahlteile
feuerverzinkt. Umgebende Fläche entsprechend dem früheren Zustand herstellen.
Pfostenlänge = über 4000 mm bis 4500 mm.
Rohr = Stahl 88,9/3,2 mm.
Pfosten mit biegesteifem Erdanker aus Rundstahl, ca.
250 mm vom unteren Rohrende.
Aufstellung in Boden/Homogenbereich nach Unterlagen des
AG.
Fundament Typ C nach IVZ-Norm.
Aushub nach Wahl des AN verwerten.
Bei Änderung der Pfostenlänge verändert sich der Einheitspreis im Verhältnis zur ausgeschriebenen Pfostenlänge. Basislänge für die Abrechnung ist bei Mehrlängen
die maximal, bei Minderlängen die minimal ausgeschriebene Pfostenlänge.
Menge: 2,000 St

*Hinweis: Mastlänge 4925 mm*

**08.36.0210 Mast aufstellen Statik gepr.vorl.*rund Abd.verschw. Fußpl.+Korb+Mört. Preisänd. Mast**
StL-Nr. 2113033622996901
Mast aus Stahl, feuerverzinkt, nach statischen und konstruktiven Erfordernissen für Verkehrsschild aufstellen. Schild nach Unterlagen des AG.
Statische Berechnung erstellen und in geprüfter Form
vorlegen.
Mastform = rund, Abdeckung verschweißt.
Mastquerschnitt 'gem. statischer Berechnung,
für Schild (Hx B) 2400 x 2200 mm'

Mastlänge 'gem. statischer Berechnung,'

Mast mit Fußplatte und Ankerkorb. Fußplatte mit
schwindfreiem, wasserdichtem Reaktionsharzmörtel unterfüttern.
Auf Konstruktion 'Fundament gem. statischer Berechnung. Fundament herstellen einschl. erforderlicher Erdbau.'

Bei Änderung der Mastlänge verändert sich der Einheitspreis im Verhältnis zur ausgeschriebenen Mastlänge. Ba-
sislänge für die Abrechnung ist bei Mehrlängen die maximal, bei Minderlängen die minimal ausgeschriebene
Mastlänge.
Menge: 1,000 St

*Hinweis: Mastlänge 4275 mm*

**08.36.0220 Mast aufstellen Statik gepr.vorl.*rund Abd.verschw. Fußpl.+Korb+Mört. Preisänd. Mast**
StL-Nr. 2113033622996901
Mast aus Stahl, feuerverzinkt, nach statischen und konstruktiven Erfordernissen für Verkehrsschild aufstellen. Schild nach Unterlagen des AG.
Statische Berechnung erstellen und in geprüfter Form
vorlegen.
Mastform = rund, Abdeckung verschweißt.
Mastquerschnitt 'gem. statischer Berechnung,
für Schild (Hx B) 1750 x 2200 mm'

Mastlänge 'gem. statischer Berechnung,'

Mast mit Fußplatte und Ankerkorb. Fußplatte mit
schwindfreiem, wasserdichtem Reaktionsharzmörtel unterfüttern.
Auf Konstruktion 'Fundament gem. statischer Berechnung. Fundament herstellen einschl. erforderlicher Erdbau.'

Bei Änderung der Mastlänge verändert sich der Einheitspreis im Verhältnis zur ausgeschriebenen Mastlänge. Ba-
sislänge für die Abrechnung ist bei Mehrlängen die maximal, bei Minderlängen die minimal ausgeschriebene
Mastlänge.
Menge: 2,000 St

*Hinweis: TA3: Arnstädter Straße (0+827,50 - 0+876,3 )*

#### Abschnitt 08.37 TA3: Fahrbahn - Auf-/Abbruch

**08.37.0010 Asphaltbefestigung aufnehmen Fahrbahn**
StL-Nr. 2311302810909099
Asphaltbefestigung aufbrechen und aufnehmen.
Fläche = Fahrbahn.
Dicke der Asphaltbefestigung 'über 25 bis 30cm.'

Gesamtaufbruchtiefe 'wie Asphaltbefestigung'

Aufbruchgut 'aufnehmen, zwischenlagern und beseitigen.
Zwischenlagern auf Flächen des AN entsprechend
Anforderungen für gefährlichen Abfall.
Entsorgen wird gesondert vergütet.'
Menge: 600,000 m2
Leistungsbereichkatalog: 113

**08.37.0020 Asphaltbefestigung trennen Anb.quer m. Rand*schneiden**
StL-Nr. 231130385109
Asphaltbefestigung geradlinig trennen.
im Anbaubereich quer zur Fahrbahnachse zum Anschluss an
bestehende Oberbauschichten, einschließlich Abtragen
des Randkeiles.
Trennen durch Schneiden.
Dicke der Asphaltbefestigung 'über 25-30cm.'
Menge: 15,000 m

**08.37.0030 Bordstein aufnehmen.*Fund.ü10-20/R-St. Steine s.+f.+abl.*Verwertung AN Anteil WV 75-100**
StL-Nr. 23115031952101
Bordstein aufnehmen.
Bordstein '= Granit, in verschiedene Abmessungen.'

Fundament aus Beton, über 10 bis 20 cm dick, und
Rückenstütze aus Beton aufbrechen.
Wiederverwendbare Bordsteine säubern, auf Paletten stapeln, zum Lagerplatz nach Unterlagen des AG fördern,
abladen.
Nicht wiederverwendbare Bordsteine und übriges Aufbruchgut nach Wahl des AN verwerten.
Anteil wiederverwendbarer Bordsteine über 75 bis 100
v. H.
Menge: 85,000 m

**08.37.0040 Gefährl. Abfall aus Baustelle ents.*Gebühr einrechn.**
StL-Nr. 1210221791
Gefährlichen Abfall aus Baustelle laden, fördern und
entsorgen. Art der Belastung und Entsorgung nach Unterlagen des AG. Entsorgungsnachweis nach Unterlagen des
AG führen.
Abgerechnet wird nach Wiegescheinen.
Abfallschlüsselnummer '170301*,
Verwertungsklasse B/C, Deponieklasse DKI.'

Gebühren der Abfallentsorgung sind einzurechnen.
Menge: 400,000 t

**08.37.0050 Poller ausbauen Stahl***
Poller nach Unterlagen des AG ausbauen und nach Wahl
des AN verwerten.
Material = Stahl.
Menge: 27,000 St

#### Abschnitt 08.38 TA3: Fahrbahn - Erdbau

**08.38.0010 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 590,000 m3

*Hinweis: Materialklasse bis BM-F3*

**08.38.0020 N.gefährl. Abfall aus Baustelle ent Boden*Entsorgung AN Gebühr einrechn.*Abr. Abtrag**
StL-Nr. 12102117211001
Nicht gefährlichen Abfall aus Baustelle laden, fördern
und entsorgen. Schadstoffbelastung nach Unterlagen des
AG.
Abfall = Boden. Abfallschlüsselnummer 17 05 04.
Entsorgung nach Wahl des AN.
Gebühren der Abfallentsorgung sind einzurechnen.
Abgerechnet wird nach Abtragsprofilen.
Menge: 590,000 m3

**08.38.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 650,000 m2

**08.38.0040 Baustoff für Bodenaustausch einb.*Baustoff liefern Abrechng. Auftrag**
StL-Nr. 241063309101
Baustoff für Bodenaustausch profilgerecht
einbauen und verdichten einschließlich ggf. erforderlicher Wasserzugabe. Boden bzw. Fels lösen und verwerten
wird gesondert vergütet.
Baustoff 'gebrochenes Naturgestein 0/45 bis 0/56'

Baustoff nach Unterlagen des AG liefern. Einbaudokumentation nach Unterlagen des AG übergeben.
Abrechnung nach Auftragsprofilen
Menge: 360,000 m3

#### Abschnitt 08.39 TA3: Fahrbahn - SoB

**08.39.0010 Frostschutzschicht herstellen Bk100 bis Bk1,0*Feinanteil UF3 0/45*URA n. Unterl. AG ob.L. m. Fertiger*Abrechng. Auftrag**
StL-Nr. 2290010711319921
Frostschutzschicht aus Baustoffgemisch für Frostschutzschichten herstellen. Gesteinsspezifische Anforderungen
gem. TL Gestein-StB und zugeh. Einführungsschreiben.
Erschwernisse durch Einbauten, Schächte und
Straßenabläufe werden gesondert vergütet.
In Verkehrsflächen der Belastungsklassen Bk100 bis
Bk1,0
Feinanteil Kategorie UF 3.
Baustoffgemisch 0/45.
Umweltrelevante Anforderungen beim Einsatz von
Baustoffgemischen nach Unterlagen des AG.
Verdichtungsgrad/Verformungsmodul 'DPr min. 103 v.H. /
EV2 auf der Oberfläche mindestens 120 MPa.'

Einbaudicke 'nach Unterlagen des AG,
Schichtdicke 30cm.'

Mehrlagiger Einbau. Einbau der oberen Lage
mit Fertiger.
Abgerechnet wird nach Auftragsprofilen.
Menge: 250,000 m3

#### Abschnitt 08.40 TA3: Fahrbahn - Asphaltbauweise

**08.40.0010 Asphalttragschicht AC 32 T S herst. Bk10*50/70 res.*Dicke 14 cm mit Beschicker**
StL-Nr. 22900204311401
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk10.
Bindemittel = 50/70 resultierend.
Einbaudicke 14 cm.
Einbau mit Beschicker.
Menge: 650,000 m2

**08.40.0020 Asphaltbinder AC 16 B S SG herst. Bk10*25/55-55 A*Dicke 8 cm Einb.m.Beschicker**
StL-Nr. 229003353171
Asphaltbinderschicht aus Asphaltbinder AC 16 B S SG
herstellen. Gesteinsspezifische Anforderungen gemäß
TL Gestein-StB und zugehörigem Einführungsschreiben
sowie H AI ABi. Anlieferung des Mischgutes in
thermoisolierten Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Weitere Anforderungen nach Unterlagen des AG.
- Bei Zugabe von Asphaltgranulat und Verwendung von PmB
  ist ein PmB mit erhöhtem Elastomeranteil (PmB RC)
  einzusetzen; in der Erstprüfung Nachweis der
  elastischen Rückstellung am resultierenden
  Bindemittel gemäß TL Bitumen-StB.
  Zugabe Asphaltgranulat <= 30 M.-vH.
- Grobe Gesteinskörnungen mit Kategorie C100/0.
- Grobe Gesteinskörnungen mit Kategorie SZ18 / LA20;
  es ist mindestens eine Kategorie anzugeben.
- Temperatur bei Anlieferung >= 160 Grad Celsius.
- Mindesteinbautemperatur (Luft und Unterlage)
  +3 Grad Celsius; zwischen 0 und +3 Grad Celsius
  werden erhöhte Aufwendungen wie zum Beispiel
    - Vorwärmen der Unterlage
    - Verwendung einer Einbauhilfe (z.B. Zeolithe)
  als Zulage gesondert vergütet.
In Verkehrsflächen der Belastungsklasse Bk10.
Bindemittel = 25/55-55 A; elastische Rückstellung nach
DIN EN 13398 in der Kontrollprüfung mit >= 40 vH bei
20 cm Ausziehlänge; Ausziehlänge des Fadens >= 10 cm.
Einbaudicke 8 cm.
Einbau mit Beschicker.
Menge: 650,000 m2

**08.40.0030 Splittmastixasphalt SMA 8 S herst. Bk10 - Bk100*Dicke 4 cm 25/55-55 A*FrosteinwZone II mit Beschicker**
StL-Nr. 22900509141101
Asphaltdeckschicht aus Splittmastixasphalt SMA 8 S
herstellen. Asphaltmischgut ohne Verwendung von
Asphaltgranulat. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Mindesteinbautemperatur (Luft und Unterlage)
  +5 Grad Celsius; zwischen 3 und +5 Grad Celsius
  werden erhöhte Aufwendungen wie zum Beispiel
    - Vorwärmen der Unterlage
    - Verwendung einer Einbauhilfe (z.B. Zeolithe)
  als Zulage gesondert vergütet.
- Weitere Anforderungen nach Unterlagen des AG.
In Verkehrsflächen der Belastungsklassen Bk10 bis
Bk100.
Einbaudicke 4 cm.
Bindemittel = 25/55-55 A; elastische Rückstellung nach
DIN EN 13398 in der Kontrollprüfung mit >= 40 vH bei
20 cm Ausziehlänge; Ausziehlänge des Fadens >= 10 cm.
Frosteinwirkungszone II.
Einbau mit Beschicker.
Menge: 650,000 m2

**08.40.0040 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 650,000 m2
Leistungsbereichkatalog: 113

**08.40.0050 Bitumenemulsion aufsprühen Bk100-Bk3,2*Asphalt frisch Rampenspritzgerät*C60BP4-S Menge 350 g/m2*vor A.bindersch.**
StL-Nr. 23113063111142
Bitumenemulsion zur Herstellung des Schichtenverbundes
aufsprühen.
Auf Verkehrsflächen der Belastungsklassen Bk100 bis
Bk3,2.
Unterlage = Asphaltbefestigung, frisch.
Mit Rampenspritzgerät.
Bindemittel = C60BP4-S.
Bindemittelmenge = 350 g/m2.
Vor Einbau Asphaltbinderschicht.
Menge: 650,000 m2
Leistungsbereichkatalog: 113

**08.40.0060 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 650,000 m2
Leistungsbereichkatalog: 113

**08.40.0070 Zulage Einbauhilfe Binder 0-3 Grad**
StL-Nr. 2290083301
Zulage für den Einbau der Binder- oder Deckschicht
bei niedrigen Außentemperaturen. Zulage umfasst
Zusatz einer Einbauhilfe (z.B. Zeolithe) zum Mischgut.
Einbau der Binderschicht.
Außentemperaturen (Luft und/oder Unterlage) zwischen
>= 0 Grad Celsius und <= +3 Grad Celsius.
Menge: 650,000 m2

**08.40.0080 Zulage Einbauhilfe Decksch. 3-5 Grad**
StL-Nr. 2290083302
Zulage für den Einbau der Binder- oder Deckschicht
bei niedrigen Außentemperaturen. Zulage umfasst
Zusatz einer Einbauhilfe (z.B. Zeolithe) zum Mischgut.
Einbau der Deckschicht.
Außentemperaturen (Luft und/oder Unterlage) zwischen
>= +3 Grad Celsius und <= +5 Grad Celsius.
Menge: 650,000 m2

*Hinweis: Hinweis zur Fugenherstellung*
Hinweis zur Fugenherstellung:
Bei den Anschlüssen von Asphaltdeckschichten an Einbauten, Bordsteinen usw. ist für die Herstellung des Fugenraumes bereits während des Einbaues des Asphaltes ein Aussparen der Fuge durch die Verwendung von herausnehmbaren Einlagen vorzusehen (kein Schneiden). Nach Säuberung sind die Fugenflanken voll deckend mit Fugenvoranstrich zu versehen. Anschließen ist die Fuge zu vergissen bzw. vorher der Unterfüllstoff einzulegen.

**08.40.0090 Anschluss a. Fuge m. Fugenm. herst. versch.Randfugen*Deckschicht Tiefe 40 mm*Breite 15 mm Fugenmasse N2**
StL-Nr. 2311391251063001
Anschluss als Fuge mit Fugenmasse herstellen.
Randfuge vor Borden, Übergängen, Abläufen u.ä.
In der Asphaltdeckschicht ausbilden.
Fugenspalttiefe = 40 mm.
Fugenspaltbreite = 15 mm.
Mit heiß verarbeitbarer Fugenmasse Typ N2, einschließlich zugehörigem und zuvor aufgetragenem Voranstrichmittel.
Menge: 260,000 m
Leistungsbereichkatalog: 113

*Hinweis: Hinweis zur Fugenherstellung*
Hinweis zur Fugenherstellung:
Die Herstellung der Fuge durch Schneiden ist Bestandteil der folgenden Leistung

**08.40.0100 Anschluss a. Fuge m. Fugenm. herst.*Deckschicht Tiefe 40 mm*Breite 20 mm Fugenmasse N2**
StL-Nr. 2311391291064001
Anschluss als Fuge mit Fugenmasse herstellen.
Fuge 'Längs- und Querfuge,
in Anschlußbereichen an bestehende Asphaltdeckschicht.'

In der Asphaltdeckschicht ausbilden.
Fugenspalttiefe = 40 mm.
Fugenspaltbreite = 20 mm.
Mit heiß verarbeitbarer Fugenmasse Typ N2, einschließlich zugehörigem und zuvor aufgetragenem Voranstrichmittel.
Menge: 15,000 m
Leistungsbereichkatalog: 113

**08.40.0120 Erschwernis infolge Einbauten Erschwer. gesamt*Asphaltbefestig.**
StL-Nr. 231130781500
Erschwernis infolge Einbauten, Schächten und Straßenabläufen. Abgerechnet wird je Stück Einbauteil.
Erschwernis beim Fräsen, Aufnehmen, Aufsprühen von Bi-
tumenemulsionen sowie Herstellen von Asphaltschichten.
Asphaltbefestigung.
Menge: 20,000 St
Leistungsbereichkatalog: 113

#### Abschnitt 08.41 TA3: Fahrbahn - Borde

**08.41.0010 Bordstein aus Naturstein setzen*Granit gerader Stein**
StL-Nr. 2311531699101999
Bordstein aus Naturstein mit gleichmäßiger Färbung setzen. Breite der Rückenstütze mind. 15 cm.
Naturstein '-Bord, als Hochbord "A3" mit Anlauf, 15/18x30cm (HB+12).'

Bordstein aus Granit.
Gerader Stein.
Rückenstütze 'bis 10 cm unter Oberkante Bordstein.
Beton C20/25.'

Fundamentbeton 'D= 20cm, Beton C20/25.'
Menge: 115,000 m

**08.41.0011 Bewegungsfuge in Borden herstellen Fugenl. b. 30 cm**
StL-Nr. 2311551610
Bewegungsfuge in einer Dicke von 8 mm bis 15mm in Borden herstellen.
Fugenlänge bis 30 cm.
Menge: 15,000 St

**08.41.0012 Bewegungsfuge im Fundament herst. Fuge unter Borden*Band mit PU-Kaut.**
StL-Nr. 2311550631
Bewegungsfuge im Fundament von Streifen, Rinnen und
Borden mit einer Dicke von 8 mm bis 15 mm herstellen.
Fuge unter Bord.
Bewegungsfuge mit Band aus PU-Kautschuk mit Shore A-
Härte (ShA) 50 +/-10, nach DIN ISO 7619-1:2012-02.
Menge: 15,000 St

**08.41.0020 Bordstein trennen*BSt.nassschneiden BSt. trennen**
StL-Nr. 231153269101
Bordstein auf Passmaß trennen.
Bordstein 'aus Granit ca. 30/25 bis 15/30 cm.'

Bordstein trennen durch Nassschneiden.
Bordstein quer trennen.
Menge: 12,000 St

#### Abschnitt 08.42 TA3: Gehweg+Wartebereich - Auf-/Abbruch

**08.42.0010 Pflasterd.m.Betonpfl.-steinen aufn. 8 cm dick*ungeb. Fugenmat. ungeb. Bettung*Verwertung AN**
StL-Nr. 23115011211100
Pflasterdecke mit Pflastersteinen aus Beton aufnehmen.
Aufnehmen der Tragschicht wird gesondert vergütet.
Pflasterstein ca. 8 cm dick.
Mit Fugenfüllung aus ungebundenem Fugenmaterial.
Bettung aus ungebundenem Bettungsmaterial.
Steine und übriges Aufbruchgut nach Wahl des AN verwerten.
Menge: 505,000 m2

**08.42.0020 Bordstein aufnehmen. Einfassungstein*Fund.ü10-20/R-St. alles Verw. AN**
StL-Nr. 23115031550200
Bordstein aufnehmen.
Bordstein = Einfassungsstein aus Beton.
Fundament aus Beton, über 10 bis 20 cm dick, und
Rückenstütze aus Beton aufbrechen.
Sämtliche Steine und übriges Aufbruchgut nach Wahl des
AN verwerten.
Menge: 125,000 m

#### Abschnitt 08.43 TA3: Gehweg+Wartebereich - Erdbau

**08.43.0010 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 510,000 m3

*Hinweis: Materialklasse bis BM-F3*

**08.43.0020 N.gefährl. Abfall aus Baustelle ent Boden*Entsorgung AN Gebühr einrechn.*Abr. Abtrag**
StL-Nr. 12102117211001
Nicht gefährlichen Abfall aus Baustelle laden, fördern
und entsorgen. Schadstoffbelastung nach Unterlagen des
AG.
Abfall = Boden. Abfallschlüsselnummer 17 05 04.
Entsorgung nach Wahl des AN.
Gebühren der Abfallentsorgung sind einzurechnen.
Abgerechnet wird nach Abtragsprofilen.
Menge: 510,000 m3

**08.43.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 500,000 m2

**08.43.0040 Baustoff für Bodenaustausch einb.*Baustoff liefern Abrechng. Auftrag**
StL-Nr. 241063309101
Baustoff für Bodenaustausch profilgerecht
einbauen und verdichten einschließlich ggf. erforderlicher Wasserzugabe. Boden bzw. Fels lösen und verwerten
wird gesondert vergütet.
Baustoff 'gebrochenes Naturgestein 0/45 bis 0/56'

Baustoff nach Unterlagen des AG liefern. Einbaudokumentation nach Unterlagen des AG übergeben.
Abrechnung nach Auftragsprofilen
Menge: 225,000 m3

#### Abschnitt 08.44 TA3: Gehweg+Wartebereich - SoB

**08.44.0010 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 500,000 m2

**08.44.0020 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30-45cm.'

Abgerechnet wird nach Auftragsprofilen.
Menge: 150,000 m3

#### Abschnitt 08.45 TA3: Gehweg+Wartebereich - Pflaster, Platten, Borde

**08.45.0010 Bordstein aus Beton setzen BSt. TB 8x25 cm*gerader Stein**
StL-Nr. 2311531107000199
Bordstein aus Beton setzen. Breite der Rückenstütze
mind. 15 cm.
Bordstein = TB 8 x 25 cm.
Gerader Stein.
Rückenstütze 'bis 10 cm unter Oberkante Bordstein.
Beton C20/25.'

Fundamentbeton 'D= 20cm, Beton C20/25.'
Menge: 30,000 m

**08.45.0011 Bewegungsfuge in Borden herstellen Fugenl. b. 30 cm**
StL-Nr. 2311551610
Bewegungsfuge in einer Dicke von 8 mm bis 15mm in Borden herstellen.
Fugenlänge bis 30 cm.
Menge: 4,000 St

**08.45.0012 Bewegungsfuge im Fundament herst. Fuge unter Borden*Band mit PU-Kaut.**
StL-Nr. 2311550631
Bewegungsfuge im Fundament von Streifen, Rinnen und
Borden mit einer Dicke von 8 mm bis 15 mm herstellen.
Fuge unter Bord.
Bewegungsfuge mit Band aus PU-Kautschuk mit Shore A-
Härte (ShA) 50 +/-10, nach DIN ISO 7619-1:2012-02.
Menge: 4,000 St

**08.45.0016 Bahnsteigkanten BL 650/50 bzw. BL**
Bahnsteigkanten BL 650/50 bzw. BL 650/100
System RAILBETON oder gleichwertig für Straßenbahnen,
angebotenes System: '....................................................'

Beton C35/45 XC4, XD3, XF4, nach Unterlagen des AG, Stoßfugenausbildung mit Nut/Feder und seitlichen Abstandhalter,
betongrau oder farbig, schalungsglatt
L = 995 mm, obere Breite = 210 bzw. 160 mm, H = 650 mm
Verlegung auf Unterbeton C12/15, Dicke ≥ 100 mm und frostsicherer
Tragschicht, Fugenbreite ≥ 5 mm, mit Dichtung (dauerelastisches Material nach DIN 18 540)
Menge: 10,000 m

**08.45.0018 Eckelement für Bahnsteigkanten**
Eckelement für Bahnsteigkanten
sonst wie vor.
Menge: 2,000 St

**08.45.0019 Abdeckstein Bahnsteigkante**
Abdeckstein Bahnsteigkante liefern und verlegen
System Halle (RAILBETON) oder gleichwertig, angebotenes System: '....................................................'

Länge: ca. 100 cm
Breite: Ca. 50 cm
Höhe: ca. 13 cm
Verlegung auf einem Gleisbord.
Oberfläche mit trittsicher in Noppenstruktur (2 mm über Oberfläche), weiß.
Menge: 10,000 m

**08.45.0020 Bordstein trennen TBSt. 10/30-8/20*BSt.nassschneiden BSt. trennen**
StL-Nr. 231153262101
Bordstein auf Passmaß trennen.
Bordstein aus Beton ca. 10/30 bis 8/20 cm.
Bordstein trennen durch Nassschneiden.
Bordstein quer trennen.
Menge: 5,000 St

**08.45.0030 Plattenbel. mit Pl. a. Bet. herst. Rad- und Gehwege*Bett.0/4 30 v. H. Fuge 0/4**
StL-Nr. 23115202109911
Plattenbelag mit Platten aus Beton einschließlich handelsüblicher Ergänzungsplatten herstellen. Äußere Be-
schaffenheit (Oberfläche und Farbgestaltung) der Platten, Trassierung des Plattenbelages und Verlegung der
Platten im Kurvenbereich nach Unterlagen des AG.
In Verkehrsflächen für Rad- und Gehwege.
Format für Rastermaß '30x30x8cm.'

Platten 'im Reihenverband mit Halbversatz verlegt.'

Bettung aus Baustoffgemisch 0/4, Anteil an Körnung unter 2 mm max. 30 Massenprozent, E CS35, C 90/3.
Fuge mit Baustoffgemisch 0/4, GU, F, E CS35, C 90/3,
Fugenmaterial einarbeiten und einschlämmen, Fugenschluss durch Einfegen und Einschlämmen herstellen.
Menge: 400,000 m2

*Hinweis: Pflastersteine des AG*
Pflastersteine des AG
am Lagerplatz des AG aufnehmen und transportieren
Material: Granit

**08.45.0040 Pfl.m. Kl.pfl.st. a. Nat.st. herst. Rad- und Gehwege*Fl. ü. 10-100 m2 St.90/90/90 SZ18/LA20*Bett.0/4 30 v. H. Fuge 0/4**
StL-Nr. 2311514733291119
Pflasterdecke mit Kleinpflastersteinen aus Naturstein
herstellen. Bearbeitung der Oberfläche der Kleinpflastersteine nach Unterlagen des AG.
In Verkehrsflächen für Rad- und Gehwege.
Einzelflächen über 10,00 bis 100,00 m2.
Format für Rastermaß = 90/90/90 mm.
Pflasterstein 'Granit, geschnitten, gestockt
mit Pflasterumlaufstreifen.'

Baustoffgemisch für Bettung und Fugen Kategorie
SZ18/LA20.
Bettung aus Baustoffgemisch 0/4, Anteil an Körnung unter 2 mm max. 30 Massenprozent, E CS35, C 90/3.
Fuge mit Baustoffgemisch 0/4, GU, F, E CS35, C 90/3,
Fugenmaterial einarbeiten und einschlämmen, Fugenschluss durch Einfegen und Einschlämmen herstellen.
Verlegen 'im Läufer- oder Reihenverband.'
Menge: 70,000 m2

**08.45.0050 Streifen aus Pfl.st. a. Nst. herst. Granit*3-zeilig*bis 10 cm unt.OK F-Beton 12 MPa*Fuge Typ A**
StL-Nr. 2311541199131110
Streifen aus Pflastersteinen aus Naturstein herstellen.
Ein mehrzeiliger Streifen ist mit beidseitigen Schnurkanten herzustellen.
Streifen 'als Randeinfassung und Flächenaufteilung.'

Format für Rastermaß '7x7x7cm.'

Pflasterstein aus Granit.
Breite 3-zeilig.
Rückenstütze bis 10 cm unter Oberkante Streifen. Beton
mit einer Druckfestigkeit (Einzelwert) am Bohrkern von
mind. 12 MPa.
Fundamentbeton mit einer Druckfestigkeit (Einzelwert)
am Bohrkern von mind. 12 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 85,000 m

**08.45.0060 Platte zuarbeiten Platte aus Beton*Dicke 6 bis 8 cm**
StL-Nr. 231152220101
Platte auf Passmaß trennen und an Kanten und Einfassungen oder an Aussparungen und Einbauten über 1,00 m2
Einzelgröße zuarbeiten, nassschneiden oder behauen. Das
Zuarbeiten, Nassschneiden oder Behauen der Platten an
Aussparungen und Einbauten bis zu 1,00 m2 Einzelgröße
wird gesondert vergütet.
Art = Platte aus Beton.
Dicke 6 bis 8 cm.
Menge: 155,000 m

**08.45.0070 Aluminiumgeländer einbauen*H = 1000 mm*Pf.in Beton.**
StL-Nr. 2412132291900499
Aluminiumgeländer nach Unterlagen des AG einbauen. Ab-
rechnung nach Länge des Handlaufs zwischen den
Achsen der Endpfosten bzw. Endstäbe.
Geländer 'für Trennung Rad-/Gwehweg mit Fahrbahn'

Höhe des Geländers 1000 mm.
Ausbildung 'als Geländer mit Plexiglasfüllung mit Handlauf aus nichtrostendem Stahlrohr'

Verankerung durch Einbetonieren des Pfostens.
Korrosionsschutz 'Pulverbeschichtet'
Menge: 50,000 m

#### Abschnitt 08.46 TA3: Radweg - Erdbau

**08.46.0010 Boden lös. m.nicht gefährl. Inhaltsstoff.*profilger. lösen Planum nicht ges.*Abrechnung Abtrag**
Boden bzw. Fels mit nicht gefährlichen Inhaltsstoffen sowie
Beschreibung der Homogenbereiche und Zuordung LAGA
nach Unterlagen des AG (Baugrundgutachten)
aus Abtragsbereichen profilgerecht lösen,
einschl. Bodenaustauschbereich.
Entsorgen wird gesondert vergütet.
Homogenbereich EA-L1.
Materialklasse BM-F1
Profilgerecht lösen.
Das Herstellen des Planums wird nicht gesondert
vergütet.
Abrechnung nach Abtragsprofilen.
Menge: 185,000 m3

*Hinweis: Materialklasse bis BM-F3*

**08.46.0020 N.gefährl. Abfall aus Baustelle ent Boden*Entsorgung AN Gebühr einrechn.*Abr. Abtrag**
StL-Nr. 12102117211001
Nicht gefährlichen Abfall aus Baustelle laden, fördern
und entsorgen. Schadstoffbelastung nach Unterlagen des
AG.
Abfall = Boden. Abfallschlüsselnummer 17 05 04.
Entsorgung nach Wahl des AN.
Gebühren der Abfallentsorgung sind einzurechnen.
Abgerechnet wird nach Abtragsprofilen.
Menge: 185,000 m3

**08.46.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 160,000 m2

**08.46.0040 Baustoff für Bodenaustausch einb.*Baustoff liefern Abrechng. Auftrag**
StL-Nr. 241063309101
Baustoff für Bodenaustausch profilgerecht
einbauen und verdichten einschließlich ggf. erforderlicher Wasserzugabe. Boden bzw. Fels lösen und verwerten
wird gesondert vergütet.
Baustoff 'gebrochenes Naturgestein 0/45 bis 0/56'

Baustoff nach Unterlagen des AG liefern. Einbaudokumentation nach Unterlagen des AG übergeben.
Abrechnung nach Auftragsprofilen
Menge: 80,000 m3

#### Abschnitt 08.47 TA3: Radweg - SoB

**08.47.0010 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 175,000 m2

**08.47.0020 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30-45cm.'

Abgerechnet wird nach Auftragsprofilen.
Menge: 55,000 m3

#### Abschnitt 08.48 TA3: Radweg - Pflaster, Platten, Borde

**08.48.0010 Plattenbel. mit Pl. a. Bet. herst. Rad- und Gehwege*Bett.0/4 30 v. H. Fuge 0/4**
StL-Nr. 23115202109911
Plattenbelag mit Platten aus Beton einschließlich handelsüblicher Ergänzungsplatten herstellen. Äußere Be-
schaffenheit (Oberfläche und Farbgestaltung) der Platten, Trassierung des Plattenbelages und Verlegung der
Platten im Kurvenbereich nach Unterlagen des AG.
In Verkehrsflächen für Rad- und Gehwege.
Format für Rastermaß '30x30x8cm.'

Platten 'im Reihenverband mit Halbversatz verlegt.'

Bettung aus Baustoffgemisch 0/4, Anteil an Körnung unter 2 mm max. 30 Massenprozent, E CS35, C 90/3.
Fuge mit Baustoffgemisch 0/4, GU, F, E CS35, C 90/3,
Fugenmaterial einarbeiten und einschlämmen, Fugenschluss durch Einfegen und Einschlämmen herstellen.
Menge: 175,000 m2

**08.48.0020 Platte zuarbeiten Platte aus Beton*Dicke 6 bis 8 cm**
StL-Nr. 231152220101
Platte auf Passmaß trennen und an Kanten und Einfassungen oder an Aussparungen und Einbauten über 1,00 m2
Einzelgröße zuarbeiten, nassschneiden oder behauen. Das
Zuarbeiten, Nassschneiden oder Behauen der Platten an
Aussparungen und Einbauten bis zu 1,00 m2 Einzelgröße
wird gesondert vergütet.
Art = Platte aus Beton.
Dicke 6 bis 8 cm.
Menge: 75,000 m

#### Abschnitt 08.49 TA3: Straßenentwässerung

*Hinweis: Straßenabläufe, Anschlussltg., Drainage*

**08.49.0010 Straßenablauf ausbauen Betonfertigteile*Tiefe bis 1,25 m StrA in bef. Fl.*Ausbau verwerten**
StL-Nr. 24110506112001
Straßenablauf einschließlich Aufsatz ausbauen. An-
schlussleitungen, die bestehen bleiben, soweit erforderlich abdichten. Das Ausbauen von Rohrleitungen wird
gesondert vergütet.
Straßenablauf aus Betonfertigteilen, vollständig ausbauen.
Ausbautiefe ab OK Aufsatz bis 1,25 m.
Straßenablauf liegt in befestigter Fläche. Aufbruch und
Erdarbeiten ausführen.
Sämtliche Ausbaustoffe verwerten nach Wahl des AN.
Menge: 4,000 St

**08.49.0020 Entwässerungsrohrleitung abbrechen Rohr DN bis 250*Kunststoff-Rohr Tiefe ü.1,25-1,75*Ausb. verwerten**
StL-Nr. 24110305140201
Entwässerungsrohrleitung abbrechen. Entwässerungsrohrleitung liegt bis Oberkante Rohr frei. Erdarbeiten in
der verbliebenen Leitungszone ausführen. Offene Wasserhaltung bis zu einer Pumpenleistung von 10 m3 Fördermenge und 5,00 m Förderhöhe je Stunde und Haltung ausführen. Das Ausbauen von Schächten wird gesondert vergütet.
Rohr DN/ID bis 250.
Rohr aus Kunststoff.
Fließsohlentiefe über 1,25 bis 1,75 m.
Ausbaustoffe nach Wahl des AN verwerten.
Menge: 120,000 m

**08.49.0030 Schacht ausbauen*Betonfertigteile Tiefe 1,25-2,00 m*Ausbau verwerten**
StL-Nr. 24110404912001
Freigelegten Schacht einschließlich Abdeckung vollständig ausbauen. Aufbruch von Straßenbefestigungen und das
Ausbauen von Rohrleitungen wird gesondert vergütet.
Schacht 'DN 600'

Schacht aus Betonfertigteilen.
Ausbautiefe ab OK Abdeckung über 1,25 bis 2,00 m.
Sämtliche Ausbaustoffe verwerten nach Wahl des AN.
Menge: 2,000 St

**08.49.0040 Sickerrohrltg. herst.m.Erdarbeiten*Teilsickerrohr PE-HD-Rohr,Typ R2*Tiefe bis 0,50 m Kies 16/32*eing. verd. Bod.**
StL-Nr. 2411023192114199
Sickerrohrleitung herstellen, Erdarbeiten ausführen.
Offene Wasserhaltung bis zu einer Pumpenleistung von
10 m3 Fördermenge und 5,00 m Förderhöhe je Stunde und
Haltung ausführen. Die Grabensohle als Sickerraumsohle
ausbilden. Restlichen Grabenraum mit Filtermaterial
verfüllen und verdichten. Schächte und Anschlüsse an Schächte
werden gesondert vergütet.
Rohr DN/ID '150, ummantelt mit geotextilem Trennvlies,
Geotextilrobustheitsklasse 4.'

Teilsickerrohr (LP).
Rohr aus PE-HD Typ R 2 (innen glatt, außen gewellt).
Grabentiefe bis 0,50 m.
Filter aus Kies 16/32.
In vom AN eingebauten und verdichteten Boden.
Aushub 'entsorgen. Entsorgung wird gesondert vergütet.'

Materialklasse 'BM-F3'
Menge: 30,000 m

**08.49.0050 Kunststoffschacht mit Erdarb. herst Schacht-DU 600 mm*H 1,00 bis 1,75 m Aufl. konstr.Erf.*Abd. D400,geschl. Boden Unterl. AG**
StL-Nr. 2411024932132999
Fertigteil-Schacht aus Kunststoff für Sickerleitungen
einschließlich der Öffnungen für Rohranschlüsse einschließlich aller erforderlichen Zwischen- und Auflageringe, Ausgleichsringe und Dichtungen herstellen.
Schachtabdeckung liefern und aufsetzen, Auflager für
Schachtabdeckung nach konstruktiven Erfordernissen herstellen. Erdarbeiten sowie erforderlichen Verbau
ausführen. Offene Wasserhaltung bis zu einer Pumpenleistung von 10 m3 Fördermenge und 5,00 m Förderhöhe je
Stunde und Haltung ausführen. Anschluss der Rohrleitungen wird gesondert vergütet.
Schacht-DU = 600 mm.
Lichte Schachthöhe über 1,00 m bis 1,75 m.
Schachtauflager nach konstruktiven Erfordernissen.
Schachtabdeckung Klasse D 400, geschlossen.
Homogenbereich nach Unterlagen des AG.
Aushub 'Aushub entsorgen. Entsorgung wird gesondert vergütet. Baustoff zum Verfüllen liefern und einbauen.'

Materialklasse 'BM-F3'
Menge: 1,000 St

**08.49.0060 Kunststoffsch. Anschl. herst.(Zul.) Rohr DN 150**
StL-Nr. 2411025103
Kunststoffrohrleitung an Kunststoffschacht anschließen,
Anschluss dichten. Vergütet wird der Mehraufwand für
das Herstellen des Anschlusses einschließlich Pass- und
Reduzierstücke gegenüber der bis zur Innenfläche des
Schachtes durchgemessenen Rohrleitung.
Rohrleitung DN/ID 150.
Menge: 2,000 St

**08.49.0070 Rohranschluss herstellen (Zul.) Anschluss DN 150*AL Kunststoff SL Kunststoff**
StL-Nr. 241103642340
Rohranschluss an Sammelrohrleitung herstellen, An-
schluss abdichten. Vergütet wird der Mehraufwand für
das Herstellen des Anschlusses einschließlich Pass- und
Sattelstücke gegenüber der bis zur Innenfläche der Sammelrohrleitung durchgemessenen Rohrleitung.
Rohr DN/ID der Anschlussleitung 150.
Anschlussleitung aus Kunststoff.
Sammelleitung aus Kunststoff.
Menge: 4,000 St

**08.49.0080 Anschlussleitung herstellen Rohr DN 150*PP-Rohr Rohrverb.Wahl AN T ü. 1,25-1,75 m*Überdeckg.ü.1-2 m LM 1, Sta.prüf.**
StL-Nr. 2411031522192249
Anschlussleitung zum Schacht bzw. zur Sammelrohrleitung
nach statischen und konstruktiven Erfordernissen herstellen. Anschluss an Schacht bzw. Sammelrohrleitung
sowie Formstücke werden gesondert vergütet.
Rohr DN/ID 150.
Rohr aus PP.
Rohrverbindung nach Wahl des AN.
Bettung 'nach DIN EN 1610, Typ 1 herstellen.
Erdarbeiten für Leitungsgraben ausführen.
Boden einschl. für Leitungszone liefern und einbauen.'

Fließsohlentiefe über 1,25 bis 1,75 m.
Überdeckungshöhe über 1,00 bis 2,00 m.
Straßenverkehrslast = LM 1 nach DIN EN 1991-2. Statische Berechnung aufstellen und in prüffähiger Form
liefern.
Ringsteifigkeit 'SN10.'
Menge: 35,000 m

**08.49.0085 Schachtanschluss herstellen (Zul.) Rohr DN 150*Kunststoff-Rohr Betonfertigteile*Muffe+Gelenk**
StL-Nr. 24110362034102
Rohrleitung an Schacht anschließen, Anschluss abdichten. Vergütet wird der Mehraufwand für das Herstellen
des Anschlusses einschließlich Passstücke gegenüber der
bis zur Innenfläche des Schachtes durchgemessenen Rohrleitung.
Rohrleitung DN/ID 150.
Rohr aus Kunststoff.
Schacht aus Betonfertigteilen.
Anschluss mit werksseitig eingebauter Muffe und Ge-
lenkstück.
Menge: 1,000 St

**08.49.0090 Formstück einbauen (Zul.) Bogen DN 150*Kunststoff-Rohr**
StL-Nr. 24110369080400
Formstück in Rohrleitung einbauen. Vergütet wird der
Mehraufwand für den Einbau des Formstückes gegenüber
der bis zur Innenfläche der Sammelrohrleitung durchgemessenen Rohrleitung.
Formstück = Bogen DN/ID 150.
Rohr aus Kunststoff.
Menge: 15,000 St

**08.49.0100 Formstück einbauen (Zul.) Abzweig DN 150*Kunststoff-Rohr Rohr DN 300**
StL-Nr. 24110369020406
Formstück in Rohrleitung einbauen. Vergütet wird der
Mehraufwand für den Einbau des Formstückes gegenüber
der bis zur Innenfläche der Sammelrohrleitung durchgemessenen Rohrleitung.
Formstück = Abzweig, Anschlussrohr DN/ID 150.
Rohr aus Kunststoff.
Durchgangsrohr DN/ID 300.
Menge: 5,000 St

**08.49.0110 Straßenablauf einbauen mit Erdarb. Boden Form 1a*Schaft Form 5d 1 ZwTeil 6b*Aufl-Ring 10a Aufl. C 8/10,10cm*T ü. 1,25-1,75 m**
StL-Nr. 2411051713211299
Straßenablauf aus Betonfertigteilen einbauen. Fugen mit
Mörtel M20 dichten und glattstreichen. Aufsatz wird gesondert vergütet. Erdarbeiten ausführen.
Boden Form 1a, Abfluss im Boden.
Schaft Form 5d (570 mm hoch).
Ein Zwischenteil Form 6b (195 mm hoch).
Auflagering Form 10a (für quadratische Aufsätze).
Auflager aus Beton C 8/10, 10 cm dick, herstellen.
Aushubtiefe ab OK Straßenablauf über 1,25 bis 1,75 m.
Aushub 'Homogenbereich nach Unterlagen des AG.
Aushub entsorgen. Entsorgung wird gesondert vergütet.
Baustoff zum Verfüllen liefern und einbauen.'

Materialklasse 'BM-F3'
Menge: 5,000 St

**08.49.0120 Aufsatz f. Straßenablauf aufsetzen 500x500, D, Begu*dämpf.Einlage Zinkeimer A 4*Höhe Zug um Zug Mörtel M20**
StL-Nr. 2411052301001221
Aufsatz für Straßenablauf aufsetzen.
Klasse D 400, Ausführung nach DIN 19 583, 500x500, mit
Rahmen aus Gusseisen mit Beton.
Dämpfende Einlage.
Verzinkter Eimer, Form A 4.
Aufsatz zunächst provisorisch auflegen und entsprechend
Bauablauf Zug um Zug bis auf planmäßige Höhe setzen.
Fuge zwischen Fertigteilen mit Mörtel M20 vollflächig
herstellen, Fugen glattstreichen.
Menge: 5,000 St

*Hinweis: Materialklasse bis BM-F3*

**08.49.0130 N.gefährl. Abfall aus Baustelle ent Boden*Entsorgung AN Gebühr einrechn.*Abr. Abtrag**
StL-Nr. 12102117211001
Nicht gefährlichen Abfall aus Baustelle laden, fördern
und entsorgen. Schadstoffbelastung nach Unterlagen des
AG.
Abfall = Boden. Abfallschlüsselnummer 17 05 04.
Entsorgung nach Wahl des AN.
Gebühren der Abfallentsorgung sind einzurechnen.
Abgerechnet wird nach Abtragsprofilen.
Menge: 57,000 m3

#### Abschnitt 08.50 TA3: Mittelinsel

**08.50.0010 Pflasterd.m.Betonpfl.-steinen aufn. 8 cm dick*ungeb. Fugenmat. ungeb. Bettung*Verwertung AN**
StL-Nr. 23115011211100
Pflasterdecke mit Pflastersteinen aus Beton aufnehmen.
Aufnehmen der Tragschicht wird gesondert vergütet.
Pflasterstein ca. 8 cm dick.
Mit Fugenfüllung aus ungebundenem Fugenmaterial.
Bettung aus ungebundenem Bettungsmaterial.
Steine und übriges Aufbruchgut nach Wahl des AN verwerten.
Menge: 10,000 m2

**08.50.0020 Bordstein aufnehmen.*Fund.ü10-20/R-St. Steine s.+f.+abl.*Verwertung AN Anteil WV 75-100**
StL-Nr. 23115031952101
Bordstein aufnehmen.
Bordstein '= Granit, in verschiedene Abmessungen.'

Fundament aus Beton, über 10 bis 20 cm dick, und
Rückenstütze aus Beton aufbrechen.
Wiederverwendbare Bordsteine säubern, auf Paletten stapeln, zum Lagerplatz nach Unterlagen des AG fördern,
abladen.
Nicht wiederverwendbare Bordsteine und übriges Aufbruchgut nach Wahl des AN verwerten.
Anteil wiederverwendbarer Bordsteine über 75 bis 100
v. H.
Menge: 85,000 m

**08.50.0030 Bordstein aus Naturstein setzen*Granit gerader Stein**
StL-Nr. 2311531699101999
Bordstein aus Naturstein mit gleichmäßiger Färbung setzen. Breite der Rückenstütze mind. 15 cm.
Naturstein '-Flachbord F15, 10/30 x 25 cm'

Bordstein aus Granit.
Gerader Stein.
Rückenstütze 'bis 10 cm unter Oberkante Bordstein.
Beton C20/25.'

Fundamentbeton 'D= 20cm, Beton C20/25.'
Menge: 75,000 m

**08.50.0040 Bordstein aus Naturstein setzen*Granit Halbm. bis 1 m**
StL-Nr. 2311531699105999
Bordstein aus Naturstein mit gleichmäßiger Färbung setzen. Breite der Rückenstütze mind. 15 cm.
Naturstein '-Flachbord F15, 10/30 x 25 cm'

Bordstein aus Granit.
Kurvenstein, Halbmesser bis 1,00 m.
Rückenstütze 'bis 10 cm unter Oberkante Bordstein.
Beton C20/25.'

Fundamentbeton 'D= 20cm, Beton C20/25.'
Menge: 6,000 m

**08.50.0050 Bordstein trennen*BSt.nassschneiden BSt. trennen**
StL-Nr. 231153269101
Bordstein auf Passmaß trennen.
Bordstein 'aus Granit ca. 30/25 bis 15/30 cm.'

Bordstein trennen durch Nassschneiden.
Bordstein quer trennen.
Menge: 6,000 St

**08.50.0060 Pflasterd. gebBw Kleinpfl.st. herst*Fl. ü. 10-100 m2 St.90/90/90*Granit Bett.mörtel 0/4*Haftvermittler Fuge Typ A**
StL-Nr. 2311515293211119
Pflasterdecke in gebundener Bauweise mit Kleinpflastersteinen aus Naturstein herstellen. Bearbeitung der O-
berfläche der Kleinpflastersteine nach Unterlagen des
AG.
Haftzugfestigkeit zwischen Pflasterstein und Bettung
sowie zwischen Pflasterstein und Fugenfüllung, im fertigen Zustand mind. 0,6 MPa im Einzelwert.
In Flächen 'Mittelinsel'

Einzelflächen über 10,00 bis 100,00 m2.
Format für Rastermaß = 90/90/90 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen 'Verlegen im Läufer- oder Reihenverband.'
Menge: 60,000 m2

**08.50.0061 Bewegungsfuge in Borden herstellen Fugenl. b. 30 cm**
StL-Nr. 2311551610
Bewegungsfuge in einer Dicke von 8 mm bis 15mm in Borden herstellen.
Fugenlänge bis 30 cm.
Menge: 17,000 St

**08.50.0070 Bewegungsfuge im Fundament herst. Fuge unter Borden*Band mit PU-Kaut.**
StL-Nr. 2311550631
Bewegungsfuge im Fundament von Streifen, Rinnen und
Borden mit einer Dicke von 8 mm bis 15 mm herstellen.
Fuge unter Bord.
Bewegungsfuge mit Band aus PU-Kautschuk mit Shore A-
Härte (ShA) 50 +/-10, nach DIN ISO 7619-1:2012-02.
Menge: 17,000 St

**08.50.0080 Bewegungsfuge Pflasterdecke herst.**
Bewegungsfuge in Pflasterdecke mit gebundener Bauweise
in Pflasterdecke und Fundament der Pflasterdecke
Bewegungsfuge mit Band aus PU-Kautschuk mit Shore A-
Härte (ShA) 50 +/-10, nach DIN ISO 7619-1:2012-02.
Menge: 24,000 m

**08.50.0090 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 60,000 m2

**08.50.0100 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30cm.'

Abgerechnet wird nach Auftragsprofilen.
Menge: 20,000 m3

**08.50.0110 Boden lös. m.nicht gefährl. Inhaltsstoff.*profilger. lösen Planum nicht ges.*Abrechnung Abtrag**
Boden bzw. Fels mit nicht gefährlichen Inhaltsstoffen sowie
Beschreibung der Homogenbereiche und Zuordung LAGA
nach Unterlagen des AG (Baugrundgutachten)
aus Abtragsbereichen profilgerecht lösen,
einschl. Bodenaustauschbereich.
Entsorgen wird gesondert vergütet.
Homogenbereich EA-L1.
Materialklasse ...
Profilgerecht lösen.
Das Herstellen des Planums wird nicht gesondert
vergütet.
Abrechnung nach Abtragsprofilen.
Menge: 60,000 m3

*Hinweis: Materialklasse bis BM-F3*

**08.50.0120 N.gefährl. Abfall aus Baustelle ent Boden*Entsorgung AN Gebühr einrechn.*Abr. Abtrag**
StL-Nr. 12102117211001
Nicht gefährlichen Abfall aus Baustelle laden, fördern
und entsorgen. Schadstoffbelastung nach Unterlagen des
AG.
Abfall = Boden. Abfallschlüsselnummer 17 05 04.
Entsorgung nach Wahl des AN.
Gebühren der Abfallentsorgung sind einzurechnen.
Abgerechnet wird nach Abtragsprofilen.
Menge: 60,000 m3

**08.50.0130 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 60,000 m2

**08.50.0140 Baustoff für Bodenaustausch einb.*Baustoff liefern Abrechng. Auftrag**
StL-Nr. 241063309101
Baustoff für Bodenaustausch profilgerecht
einbauen und verdichten einschließlich ggf. erforderlicher Wasserzugabe. Boden bzw. Fels lösen und verwerten
wird gesondert vergütet.
Baustoff 'gebrochenes Naturgestein 0/45 bis 0/56'

Baustoff nach Unterlagen des AG liefern. Einbaudokumentation nach Unterlagen des AG übergeben.
Abrechnung nach Auftragsprofilen
Menge: 25,000 m3

#### Abschnitt 08.51 TA3: Haltestelle EVAG

**08.51.0010 Schottertragschicht herstellen*0/32 URA+Einbaudoku Profilausgleich**
StL-Nr. 2411232591190200
Schottertragschicht herstellen.
In Verkehrsflächen 'Querung Straßenbahn'

Baustoffgemisch 0/32.
Umweltrelevante Anforderungen beim Einsatz von Baustoffgemischen einschließlich Einbaudokumentation nach
Unterlagen des AG. Einbaudokumentation übergeben.
Verdichtungsgrad/Verformungsmodul '80 MPa'

Zum Profilausgleich.
Menge: 10,000 t

**08.51.0015 Geotextil als Trennschicht verlegen Nutz.Dauer>25Jahr*pH 4-9*GRK 4 Abr. Überdeckung**
StL-Nr. 2410640321910991
Geotextil als Trenn- und Filterschicht verlegen. Trennschicht nach Unterlagen des AG. Überlappung mindestens
0,50 m. Überschüttung wird gesondert vergütet.
Erforderliche Nutzungsdauer über 25 Jahre.
pH-Wert des Umgebungsmilieus 4 bis 9.
Kontakt 'mit Asphalt'

Geotextilrobustheitsklasse 4.
Verlegen 'quer zur Gleisachse'

Verlegen auf Flächen 'Schotterplanum ok Schwellen'

Abrechnnung nach überdeckter Trennfläche.
Menge: 25,000 m2

**08.51.0020 Asphalttragsch. aus AC 32 T N herst*Dicke 14 cm Bitumen 70/100**
StL-Nr. 23113138921000
Asphalttragschicht aus Asphalttragschichtmischgut
AC 32 T N herstellen. Anlieferung des Asphaltmischguts
in thermoisolierten Transportbehältern.
In Verkehrsflächen 'Querung Straßenbahn'

Einbaudicke = 14 cm.
Bindemittel = 70/100.
Menge: 25,000 m2
Leistungsbereichkatalog: 113

**08.51.0040 Asphaltdecksch. aus AC 8 D N herst.*Dicke 4 cm Bitumen 70/100**
StL-Nr. 2311334891100000
Asphaltdeckschicht aus Asphaltbeton für Asphaltdeckschichten AC 8 D N herstellen. Anlieferung des
Asphaltmischguts in thermoisolierten
Transportbehältern.
In Verkehrsflächen 'Querung Straßenbahn'

Einbaudicke = 4 cm.
Bindemittel = 70/100.
Menge: 25,000 m2
Leistungsbereichkatalog: 113

**08.51.0060 Bitumenemulsion aufsprühen*Asphalt frisch C40B5-S*Menge 250 g/m2 vor A.deckschicht**
StL-Nr. 23113063910223
Bitumenemulsion zur Herstellung des Schichtenverbundes
aufsprühen.
Auf Verkehrsflächen 'Querung Straßenbahn'

Unterlage = Asphaltbefestigung, frisch.
Bindemittel = C40B5-S.
Bindemittelmenge = 250 g/m2.
Vor Einbau Asphaltdeckschicht.
Menge: 25,000 m2
Leistungsbereichkatalog: 113

**08.51.0070 Anschluss a. Fuge m. Fugenm. herst.*Deckschicht Tiefe 40 mm*Breite 15 mm Fugenmasse N1**
StL-Nr. 2311391291063002
Anschluss als Fuge mit Fugenmasse herstellen.
Fuge 'an Borden und Schienen,
Fuge schneiden'

In der Asphaltdeckschicht ausbilden.
Fugenspalttiefe = 40 mm.
Fugenspaltbreite = 15 mm.
Mit heiß verarbeitbarer Fugenmasse Typ N1, einschließlich zugehörigem und zuvor aufgetragenem Voranstrichmittel.
Menge: 40,000 m
Leistungsbereichkatalog: 113

#### Abschnitt 08.52 TA3: Markierung

**08.52.0010 Markierungsfläche trocknen**
StL-Nr. 21131105
Fläche für Markierung schonend trocknen. Abgerechnet
wird die zu markierende Fläche. Bei Pfeil, Buchstabe,
Ziffer, Verkehrsschild und Piktogramm ergibt sich die
Fläche aus dem kleinsten umschließenden Rechteck.
Menge: 150,000 m2

**08.52.0020 Markierungsfläche reinigen Wasserhochdruck**
StL-Nr. 2113111001
Fläche für Markierung reinigen. Kehrgut aufnehmen und
nach Wahl des AN verwerten. Abgerechnet wird die zu
markierende Fläche. Bei Pfeil, Buchstabe, Ziffer, Verkehrsschild, und Piktogramm ergibt sich die Fläche aus
dem kleinsten umschließenden Rechteck.
Reinigung mit Wasserhochdruckverfahren.
Menge: 150,000 m2

**08.52.0030 Markierungsfläche reinigen von Hand**
StL-Nr. 2113111003
Fläche für Markierung reinigen. Kehrgut aufnehmen und
nach Wahl des AN verwerten. Abgerechnet wird die zu
markierende Fläche. Bei Pfeil, Buchstabe, Ziffer, Verkehrsschild, und Piktogramm ergibt sich die Fläche aus
dem kleinsten umschließenden Rechteck.
Reinigung von Hand.
Menge: 40,000 m2

*Hinweis: Freigabemarkierung*

**08.52.0040 Längsmarkierung Typ I herstellen durchg.Fstr.begr.*Breite 0,12 m mit Vormarkierung*mehrkomp. Farbe mind. P 5*a.Asphaltdecksch.**
StL-Nr. 2113120521120201
Längsmarkierung Typ I einschl. evtl. Sperrflächenumrandung als Verkehrsfreigabemarkierung herstellen. Abgerechnet wird der markierte Strich, bei Doppelstrichen
zwei Striche.
Durchgehend als Fahrstreifenbegrenzung.
Strichbreite = 0,12 m.
Strich mit Vormarkierung.
Markierungssystem aus mehrkomponentiger lösemittelarmer
Farbe (High-Solid).
Verkehrsklasse mindestens P 5.
Markierung auf Asphaltdeckschicht.
Menge: 12,000 m

**08.52.0050 Längsmarkierung Typ I herstellen Leitlinie 1 zu 1*Breite 0,12 m mit Vormarkierung*mehrkomp. Farbe mind. P 5*a.Asphaltdecksch.**
StL-Nr. 2113120551120201
Längsmarkierung Typ I einschl. evtl. Sperrflächenumrandung als Verkehrsfreigabemarkierung herstellen. Abgerechnet wird der markierte Strich, bei Doppelstrichen
zwei Striche.
Unterbrochen; Verhältnis Strich/Lücke 1 zu 1 als Leitlinie.
Strichbreite = 0,12 m.
Strich mit Vormarkierung.
Markierungssystem aus mehrkomponentiger lösemittelarmer
Farbe (High-Solid).
Verkehrsklasse mindestens P 5.
Markierung auf Asphaltdeckschicht.
Menge: 245,000 m

**08.52.0060 Längsmarkierung Typ I herstellen Blockmark. 1 zu 1*Breite 0,25 m mit Vormarkierung*mehrkomp. Farbe mind. P 5*a.Asphaltdecksch.**
StL-Nr. 2113120543120201
Längsmarkierung Typ I einschl. evtl. Sperrflächenumrandung als Verkehrsfreigabemarkierung herstellen. Abgerechnet wird der markierte Strich, bei Doppelstrichen
zwei Striche.
Unterbrochen; Verhältnis Strich/Lücke 1 zu 1 als Fahrbahnbegrenzung (Blockmarkierung).
Strichbreite = 0,25 m.
Strich mit Vormarkierung.
Markierungssystem aus mehrkomponentiger lösemittelarmer
Farbe (High-Solid).
Verkehrsklasse mindestens P 5.
Markierung auf Asphaltdeckschicht.
Menge: 20,000 m

**08.52.0070 Quermarkierung Typ I herstellen Haltlinie*mit Vormarkierung mehrkomp. Farbe*mind. P 5 a.Asphaltdecksch.**
StL-Nr. 21131210112021
Quermarkierung Typ I als Verkehrsfreigabemarkierung
herstellen. Abgerechnet wird der markierte Strich.
Markierung = Haltlinie.
Strich mit Vormarkierung.
Markierungssystem aus mehrkomponentiger lösemittelarmer
Farbe (High-Solid).
Verkehrsklasse mindestens P 5.
Markierung auf Asphaltdeckschicht.
Menge: 8,000 m

**08.52.0080 Sonstiges MarkierungszeichenTyp I Fahrrad**
Sonstiges MarkierungszeichenTyp I als Verkehrsfreigabemarkierung herstellen.
Markierungszeichen 'Fahrrad, Länge 0,9 m'

Mit Vormarkierung.
Markierungssystem aus mehrkomponentiger lösemittelarmer
Farbe (High-Solid).
Verkehrsklasse mindestens P 5.
Markierung auf Asphaltdeckschicht.
Menge: 10,000 St

**08.52.0090 Pfeilmarkierung Typ I herstellen geradeaus*mit Vormarkierung Länge 5,00 m*mehrkomp. Farbe mind. P 5*a.Asphaltdecksch.**
StL-Nr. 2113122011220201
Pfeilmarkierung Typ I als Verkehrsfreigabemarkierung
herstellen.
Markierungszeichen = Pfeil geradeaus.
Mit Vormarkierung.
Länge = 5,00 m.
Markierungssystem aus mehrkomponentiger lösemittelarmer
Farbe (High-Solid).
Verkehrsklasse mindestens P 5.
Markierung auf Asphaltdeckschicht.
Menge: 2,000 St

**08.52.0100 Pfeilmarkierung Typ I herstellen li.o.re. ab*mit Vormarkierung Länge 5,00 m*mehrkomp. Farbe mind. P 5*a.Asphaltdecksch.**
StL-Nr. 2113122021220201
Pfeilmarkierung Typ I als Verkehrsfreigabemarkierung
herstellen.
Markierungszeichen = Pfeil links oder rechts ab.
Mit Vormarkierung.
Länge = 5,00 m.
Markierungssystem aus mehrkomponentiger lösemittelarmer
Farbe (High-Solid).
Verkehrsklasse mindestens P 5.
Markierung auf Asphaltdeckschicht.
Menge: 2,000 St

**08.52.0110 Längsmarkierung entfernen durchg.Fstr.begr.*Breite 0,12 m Farbe*a.Asphaltdecksch. Erneuer.d.Mark.*Wasserhochdruck Abf.d. Verw.zuf.**
StL-Nr. 2113100521112201
Längsmarkierung einschl. evtl. Sperrflächenumrandung
entfernen. Abgerechnet wird der entfernte Strich, bei
Doppelstrichen zwei Striche.
Durchgehender Strich als Fahrstreifenbegrenzung.
Strichbreite = 0,12 m.
Markierungsstoffart = Farbe.
Auf Asphaltdeckschicht.
Entfernen für Erneuerung der Markierung.
Durch Wasserhochdruckverfahren.
Abfall aufnehmen und nach Wahl des AN verwerten.
Menge: 12,000 m

**08.52.0120 Längsmarkierung entfernen Leitlinie 1 zu 1*Breite 0,12 m Farbe*a.Asphaltdecksch. Erneuer.d.Mark.*Wasserhochdruck Abf.d. Verw.zuf.**
StL-Nr. 2113100551112201
Längsmarkierung einschl. evtl. Sperrflächenumrandung
entfernen. Abgerechnet wird der entfernte Strich, bei
Doppelstrichen zwei Striche.
Unterbrochener Strich; Verhältnis Strich/Lücke 1 zu 1
als Leitlinie.
Strichbreite = 0,12 m.
Markierungsstoffart = Farbe.
Auf Asphaltdeckschicht.
Entfernen für Erneuerung der Markierung.
Durch Wasserhochdruckverfahren.
Abfall aufnehmen und nach Wahl des AN verwerten.
Menge: 245,000 m

**08.52.0130 Längsmarkierung entfernen Blockmark. 1 zu 1*Breite 0,25 m Farbe*a.Asphaltdecksch. Erneuer.d.Mark.*Wasserhochdruck Abf.d. Verw.zuf.**
StL-Nr. 2113100543112201
Längsmarkierung einschl. evtl. Sperrflächenumrandung
entfernen. Abgerechnet wird der entfernte Strich, bei
Doppelstrichen zwei Striche.
Unterbrochener Strich; Verhältnis Strich/Lücke 1 zu 1
als Fahrbahnbegrenzung (Blockmarkierung).
Strichbreite = 0,25 m.
Markierungsstoffart = Farbe.
Auf Asphaltdeckschicht.
Entfernen für Erneuerung der Markierung.
Durch Wasserhochdruckverfahren.
Abfall aufnehmen und nach Wahl des AN verwerten.
Menge: 20,000 m

**08.52.0140 Sonstige Markierung entfernen Quermarkierung*Breite 0,50 m Farbe*a.Asphaltdecksch. Erneuer.d.Mark.*feinstfräsen Abf.d. Verw.zuf.**
StL-Nr. 2113101015112101
Sonstige Markierung wie Quermarkierung, Schrägstrich
der Sperrfläche oder Parkmarkierung entfernen. Abgerechnet wird der entfernte Strich.
Quermarkierung.
Strichbreite = 0,50 m.
Markierungsstoffart = Farbe.
Auf Asphaltdeckschicht.
Entfernen für Erneuerung der Markierung.
Durch Feinstfräsen.
Abfall aufnehmen und nach Wahl des AN verwerten.
Menge: 8,000 m

**08.52.0150 Markierungszeichen entfernen Farbe*a.Asphaltdecksch. Erneuer.d.Mark.*Wasserhochdruck Abf.d. Verw.zuf.**
StL-Nr. 21131015112201
Markierungszeichen entfernen. Abgerechnet wird die entfernte markierte Fläche. Bei Pfeil, Buchstabe, Ziffer,
Verkehrsschild und Piktogramm ergibt sich die Fläche
aus dem kleinsten umschließenden Rechteck.
Markierungsstoffart = Farbe.
Auf Asphaltdeckschicht.
Entfernen für Erneuerung der Markierung.
Durch Wasserhochdruckverfahren.
Abfall aufnehmen und nach Wahl des AN verwerten.
Menge: 20,000 m2

*Hinweis: endgültige Markierung*

**08.52.0160 Längsmarkierung Typ II herstellen durchg.Fstr.begr.*Breite 0,12 m mit Vormarkierung*Heißplastikmasse*P 7 grobstr. Decke**
StL-Nr. 2113150521170921
Längsmarkierung Typ II einschl. evtl.
Sperrflächenumrandung als endgültige Markierung herstellen. Abgerechnet wird der markierte Strich, bei
Doppelstrichen zwei Striche.
Durchgehend als Fahrstreifenbegrenzung.
Strichbreite = 0,12 m.
Strich mit Vormarkierung.
Markierungssystem aus thermoplastischem Stoff, nicht
spritzbar (Heißplastikmasse).
Schichtdicke 'min. 3,0 mm / max. 3,5 mm'

Verkehrsklasse = P 7.
Markierung auf grobstrukturierter Asphaltdeckschicht.
Menge: 12,000 m

**08.52.0170 Längsmarkierung Typ II herstellen Leitlinie 1 zu 1*Breite 0,12 m mit Vormarkierung*Heißplastikmasse*P 7 grobstr. Decke**
StL-Nr. 2113150551170921
Längsmarkierung Typ II einschl. evtl.
Sperrflächenumrandung als endgültige Markierung herstellen. Abgerechnet wird der markierte Strich, bei
Doppelstrichen zwei Striche.
Unterbrochen; Verhältnis Strich/Lücke 1 zu 1 als Leitlinie.
Strichbreite = 0,12 m.
Strich mit Vormarkierung.
Markierungssystem aus thermoplastischem Stoff, nicht
spritzbar (Heißplastikmasse).
Schichtdicke 'min. 3,0 mm / max. 3,5 mm'

Verkehrsklasse = P 7.
Markierung auf grobstrukturierter Asphaltdeckschicht.
Menge: 25,000 m

**08.52.0180 Quermarkierung Typ II herstellen Haltlinie*mit Vormarkierung Heißplastikmasse grobstr. Decke**
StL-Nr. 21131510112091
Quermarkierung Typ II als endgültige Markierung herstellen. Verkehrsklasse P 7. Abgerechnet wird der markierte Strich.
Markierung = Haltlinie.
Strich mit Vormarkierung.
Markierungssystem aus thermoplastischem Stoff, nicht
spritzbar (Heißplastikmasse).
Schichtdicke 'min. 3,0 mm / max. 3,5 mm'

Markierung auf grobstrukturierter Asphaltdeckschicht.
Menge: 8,000 m

**08.52.0190 Pfeilmarkierung Typ II herstellen geradeaus*mit Vormarkierung Länge 5,00 m*Heißplastikmasse*grobstr. Decke**
StL-Nr. 2113152011220901
Pfeilmarkierung Typ II als endgültige Markierung herstellen.  Verkehrsklasse P 7.
Markierungszeichen = Pfeil geradeaus.
Mit Vormarkierung.
Länge = 5,00 m.
Markierungssystem aus thermoplastischem Stoff, nicht
spritzbar (Heißplastikmasse).
Schichtdicke 'min. 3,0 mm / max. 3,5 mm'

Markierung auf grobstrukturierter Asphaltdeckschicht.
Menge: 2,000 St

**08.52.0200 Pfeilmarkierung Typ II herstellen li.o.re. ab*mit Vormarkierung Länge 5,00 m*Heißplastikmasse*grobstr. Decke**
StL-Nr. 2113152021220901
Pfeilmarkierung Typ II als endgültige Markierung herstellen.  Verkehrsklasse P 7.
Markierungszeichen = Pfeil links oder rechts ab.
Mit Vormarkierung.
Länge = 5,00 m.
Markierungssystem aus thermoplastischem Stoff, nicht
spritzbar (Heißplastikmasse).
Schichtdicke 'min. 3,0 mm / max. 3,5 mm'

Markierung auf grobstrukturierter Asphaltdeckschicht.
Menge: 2,000 St

#### Abschnitt 08.53 TA3: Beschilderung

**08.53.0010 Verkehrsschild abbauen Größe bis 1,1 m2*Rohrpf. bis 76,1 Fundament entf.*neben d. Fahrbahn Stoffe d.Verw.zuf*Geeig.Boden verf.**
StL-Nr. 2113001110051122
Verkehrsschild ggf. mit Aufstellvorrichtung abbauen.
Schildgröße bis 1,1 m2.
Aufstellvorrichtung = Rohrpfosten, DU bis 76,1 mm abbauen.
Fundament entfernen.
Schild neben der Fahrbahn.
Abgebaute Stoffe nach Wahl des AN verwerten.
Fundamentlöcher mit geeignetem Boden des AN verfüllen
und verdichten.
Menge: 6,000 St

**08.53.0020 Verkehrsschild abbauen*Mast bis 168,3 Fundament entf.*neben d. Fahrbahn Stoffe d.Verw.zuf*Geeig.Boden verf.**
StL-Nr. 2113001190151122
Verkehrsschild ggf. mit Aufstellvorrichtung abbauen.
Schildgröße 'über 1,1 m2 bis 5,5 m2.
2 Großschilder 1 Mast'

Aufstellvorrichtung = Mast, DU bis 168,3 mm abbauen.
Fundament entfernen.
Schild neben der Fahrbahn.
Abgebaute Stoffe nach Wahl des AN verwerten.
Fundamentlöcher mit geeignetem Boden des AN verfüllen
und verdichten.
Menge: 1,000 St

**08.53.0030 Verkehrsschild anbringen Ronde*Größe 2*einseitig Folie RA 2 Edelst.Klemmsch.*UK Schild unt.2 m**
StL-Nr. 2113010101212941
Verkehrsschild nach Unterlagen des AG anbringen.
Schild = Ronde.
Größe 2.
Einseitig.
Mit retroreflektierender Folie der Klasse RA 2.
Schild 'Alform'

Befestigung mit Edelstahl-Klemmschelle. Verschraubung
aus nicht rostendem Stahl mind. der Stahlsorte A 2.
Anbringung neben der Fahrbahn. Unterkante des Schildes
unter 2,00 m über der Verkehrsfläche.
Menge: 2,000 St

**08.53.0040 Verkehrsschild anbringen Ronde*Größe 2*einseitig Folie RA 2*3 mm dick St.Rohrsch.Plan I*UK Schild ab 2 m**
StL-Nr. 2113010101212212
Verkehrsschild nach Unterlagen des AG anbringen.
Schild = Ronde.
Größe 2.
Einseitig.
Mit retroreflektierender Folie der Klasse RA 2.
Schild = flach, 3 mm dick.
Befestigung mit Stahl-Rohrschelle, feuerverzinkt, nach
IVZ-Norm, Standardplan I. Verschraubung aus nicht rostendem Stahl mind. der Stahlsorte A 2.
Anbringung neben der Fahrbahn. Unterkante des Schildes
ab 2,00 m über der Verkehrsfläche.
Menge: 3,000 St

**08.53.0050 Verkehrsschild anbringen Quadrat*Größe 2*einseitig Folie RA 2*3 mm dick St.Rohrsch.Plan I*UK Schild ab 2 m**
StL-Nr. 2113010103212212
Verkehrsschild nach Unterlagen des AG anbringen.
Schild = Quadrat.
Größe 2.
Einseitig.
Mit retroreflektierender Folie der Klasse RA 2.
Schild = flach, 3 mm dick.
Befestigung mit Stahl-Rohrschelle, feuerverzinkt, nach
IVZ-Norm, Standardplan I. Verschraubung aus nicht rostendem Stahl mind. der Stahlsorte A 2.
Anbringung neben der Fahrbahn. Unterkante des Schildes
ab 2,00 m über der Verkehrsfläche.
Menge: 2,000 St

**08.53.0060 Verkehrsschild anbringen Quadrat einseitig*Folie RA 2 3 mm dick*St.Rohrsch.Plan I UK Schild ab 2 m**
StL-Nr. 2113010103912212
Verkehrsschild nach Unterlagen des AG anbringen.
Schild = Quadrat.
Größe '840x840'

Einseitig.
Mit retroreflektierender Folie der Klasse RA 2.
Schild = flach, 3 mm dick.
Befestigung mit Stahl-Rohrschelle, feuerverzinkt, nach
IVZ-Norm, Standardplan I. Verschraubung aus nicht rostendem Stahl mind. der Stahlsorte A 2.
Anbringung neben der Fahrbahn. Unterkante des Schildes
ab 2,00 m über der Verkehrsfläche.
Menge: 1,000 St

**08.53.0070 Verkehrsschild anbringen Zusatzz. Höhe 2*Größe 2 einseitig*Folie RA 2 3 mm dick*St.Rohrsch.Plan I UK Schild ab 2 m**
StL-Nr. 2113010151212212
Verkehrsschild nach Unterlagen des AG anbringen.
Schild = Zusatzzeichen Höhe 2.
Größe 2.
Einseitig.
Mit retroreflektierender Folie der Klasse RA 2.
Schild = flach, 3 mm dick.
Befestigung mit Stahl-Rohrschelle, feuerverzinkt, nach
IVZ-Norm, Standardplan I. Verschraubung aus nicht rostendem Stahl mind. der Stahlsorte A 2.
Anbringung neben der Fahrbahn. Unterkante des Schildes
ab 2,00 m über der Verkehrsfläche.
Menge: 2,000 St

**08.53.0080 Verkehrsschild anbringen Rechteck, Hochf.*Größe 2 einseitig*Folie RA 2 3 mm dick*St.Rohrsch.Plan I UK Schild ab 2 m**
Straßennamenschilder nach Unterlagen des AG anbringen.
Schild = Rechteck, Querformat.
Beidseitig.
Mit retroreflektierender Folie der Klasse RA 1, Aufbau A.
Schild = Alu-Kasten-Hohlprofile, Höhe: 150mm, mit seitlicher Abdeckkappe aus Aluminium, Universal-Nut-Profil (
Schildersystem FUVIAL  oder gleichwertig, angebotenes System: '....................................................'
) als Einschubleiste für Zusätze am unteren Rand,  Grundfarbe blau, Schrift weiß Schrifthöhe 84 mm.
mit Schellenbefestigung VARIO oder gleichwertig.
angebotenes System '....................................................'

Verschraubung aus nicht rostendem Stahl mind. der Stahlsorte A 2.
Anbringung neben der Fahrbahn. Unterkante des Schildes
ab 2,00 m über der Verkehrsfläche.
Menge: 2,000 St

*Hinweis: erforderliche Werkstattzeichnungen*
erforderliche Werkstattzeichnungen sind einzukalkulieren

**08.53.0090 Großflächigen Wegweiser anbringen Ausf.zeichnung*3 mm profilverst. Folie RA 2*Größe > 3,5-4 m2 Schell+v.Trav.St.*UK Schild ab 2 m**
StL-Nr. 2113011611020532
Großflächigen Wegweiser nach Unterlagen des AG entsprechend statischen und konstruktiven Erfordernissen an
Aufstellvorrichtung anbringen.
Maßstäbliche Ausführungszeichnung herstellen.
Schild = 3 mm dick, profilverstärkt.
Mit retroreflektierender Folie der Klasse RA 2.
Größe über 3,5 m2 bis 4 m2.
Befestigung mit Schellen und verschiebbaren Traversen
aus Stahl, feuerverzinkt. Verschraubung aus nicht rostendem Stahl mind. der Stahlsorte A 2.
Anbringung neben der Fahrbahn. Unterkante des Schildes
ab 2,00 m über der Verkehrsfläche.
Menge: 2,000 St

**08.53.0100 Rohrpfosten aufstellen Länge>1500-2000mm*R.St. 60,3/2,0 mm*Pflaster Boden Unterl. AG*Fundament Typ A Aushub verwerten*Preisänd. Pfosten**
StL-Nr. 2113030221931121
Rohrpfosten mit Abdeckkappe für Verkehrsschild aufstellen einschl. anfallenden Aushubarbeiten. Stahlteile
feuerverzinkt. Umgebende Fläche entsprechend dem früheren Zustand herstellen.
Pfostenlänge = über 1500 mm bis 2000 mm.
Rohr = Stahl 60,3/2,0 mm.
Pfosten 'Bodenhülse mit Gewindering und Blindstopfen
aus Grauguss GG 25,
Länge: 300 mm,
mit seitlichen Ankerkrallen,
mit Alkydharzlack gestrichen,
Spannring aus Polyamid,
Form zylindrisch, nicht konisch zulaufend
Einbau in Betonfundament gemäß IVZ-Norm.'

Vorh. Befestigung = Pflaster.
Aufstellung in Boden/Homogenbereich nach Unterlagen des
AG.
Fundament Typ A nach IVZ-Norm.
Aushub nach Wahl des AN verwerten.
Bei Änderung der Pfostenlänge verändert sich der Einheitspreis im Verhältnis zur ausgeschriebenen Pfostenlänge. Basislänge für die Abrechnung ist bei Mehrlängen
die maximal, bei Minderlängen die minimal ausgeschriebene Pfostenlänge.
Menge: 2,000 St

**08.53.0110 Rohrpfosten aufstellen Länge>3000-3500mm*R.St. 60,3/2,0 mm mit Erdanker*Fundament Typ A Aushub verwerten*Preisänd. Pfosten**
StL-Nr. 2113030251199121
Rohrpfosten mit Abdeckkappe für Verkehrsschild aufstellen einschl. anfallenden Aushubarbeiten. Stahlteile
feuerverzinkt. Umgebende Fläche entsprechend dem früheren Zustand herstellen.
Pfostenlänge = über 3000 mm bis 3500 mm.
Rohr = Stahl 60,3/2,0 mm.
Pfosten mit biegesteifem Erdanker aus Rundstahl, ca.
250 mm vom unteren Rohrende.
Vorh. Befestigung 'Gehwegplatten bzw. Pflaster.'

Aufstellung 'Bodenhülse mit Gewindering und Blindstopfen
aus Grauguss GG 25,
Länge: 300 mm,
mit seitlichen Ankerkrallen,
mit Alkydharzlack gestrichen,
Spannring aus Polyamid,
Form zylindrisch, nicht konisch zulaufend
Einbau in Betonfundament gemäß IVZ-Norm.'

Fundament Typ A nach IVZ-Norm.
Aushub nach Wahl des AN verwerten.
Bei Änderung der Pfostenlänge verändert sich der Einheitspreis im Verhältnis zur ausgeschriebenen Pfostenlänge. Basislänge für die Abrechnung ist bei Mehrlängen
die maximal, bei Minderlängen die minimal ausgeschriebene Pfostenlänge.
Menge: 3,000 St

**08.53.0120 Rohrpfosten aufstellen Länge>4000-4500mm*R.St. 88,9/3,2 mm mit Erdanker*Boden Unterl. AG Fundament Typ C*Aushub verwerten Preisänd. Pfosten**
StL-Nr. 2113030274101321
Rohrpfosten mit Abdeckkappe für Verkehrsschild aufstellen einschl. anfallenden Aushubarbeiten. Stahlteile
feuerverzinkt. Umgebende Fläche entsprechend dem früheren Zustand herstellen.
Pfostenlänge = über 4000 mm bis 4500 mm.
Rohr = Stahl 88,9/3,2 mm.
Pfosten mit biegesteifem Erdanker aus Rundstahl, ca.
250 mm vom unteren Rohrende.
Aufstellung in Boden/Homogenbereich nach Unterlagen des
AG.
Fundament Typ C nach IVZ-Norm.
Aushub nach Wahl des AN verwerten.
Bei Änderung der Pfostenlänge verändert sich der Einheitspreis im Verhältnis zur ausgeschriebenen Pfostenlänge. Basislänge für die Abrechnung ist bei Mehrlängen
die maximal, bei Minderlängen die minimal ausgeschriebene Pfostenlänge.
Menge: 1,000 St

**08.53.0130 Rohrpfosten aufstellen Länge>3000-3500mm*R.St. 60,3/2,0 mm mit Erdanker*Boden Unterl. AG Fundament Typ A*Aushub verwerten Preisänd. Pfosten**
StL-Nr. 2113030251101121
Rohrpfosten mit Abdeckkappe für Verkehrsschild aufstellen einschl. anfallenden Aushubarbeiten. Stahlteile
feuerverzinkt. Umgebende Fläche entsprechend dem früheren Zustand herstellen.
Pfostenlänge = über 3000 mm bis 3500 mm.
Rohr = Stahl 60,3/2,0 mm.
Pfosten mit biegesteifem Erdanker aus Rundstahl, ca.
250 mm vom unteren Rohrende.
Aufstellung in Boden/Homogenbereich nach Unterlagen des
AG.
Fundament Typ A nach IVZ-Norm.
Aushub nach Wahl des AN verwerten.
Bei Änderung der Pfostenlänge verändert sich der Einheitspreis im Verhältnis zur ausgeschriebenen Pfostenlänge. Basislänge für die Abrechnung ist bei Mehrlängen
die maximal, bei Minderlängen die minimal ausgeschriebene Pfostenlänge.
Menge: 1,000 St

**08.53.0140 Rohrpfosten aufstellen Länge>3500-4000mm*R.St. 60,3/2,0 mm mit Erdanker*Fundament Typ A Aushub verwerten*Preisänd. Pfosten**
StL-Nr. 2113030261199121
Rohrpfosten mit Abdeckkappe für Verkehrsschild aufstellen einschl. anfallenden Aushubarbeiten. Stahlteile
feuerverzinkt. Umgebende Fläche entsprechend dem früheren Zustand herstellen.
Pfostenlänge = über 3500 mm bis 4000 mm.
Rohr = Stahl 60,3/2,0 mm.
Pfosten mit biegesteifem Erdanker aus Rundstahl, ca.
250 mm vom unteren Rohrende.
Vorh. Befestigung 'Gehwegplatten bzw. Pflaster.'

Aufstellung 'Bodenhülse mit Gewindering und Blindstopfen
aus Grauguss GG 25,
Länge: 300 mm,
mit seitlichen Ankerkrallen,
mit Alkydharzlack gestrichen,
Spannring aus Polyamid,
Form zylindrisch, nicht konisch zulaufend
Einbau in Betonfundament gemäß IVZ-Norm.'

Fundament Typ A nach IVZ-Norm.
Aushub nach Wahl des AN verwerten.
Bei Änderung der Pfostenlänge verändert sich der Einheitspreis im Verhältnis zur ausgeschriebenen Pfostenlänge. Basislänge für die Abrechnung ist bei Mehrlängen
die maximal, bei Minderlängen die minimal ausgeschriebene Pfostenlänge.
Menge: 1,000 St

**08.53.0150 Rohrpfosten aufstellen Länge>3500-4000mm*R.St. 76,1/2,0 mm mit Erdanker*Boden Unterl. AG Fundament Typ B*Aushub verwerten Preisänd. Pfosten**
StL-Nr. 2113030262101221
Rohrpfosten mit Abdeckkappe für Verkehrsschild aufstellen einschl. anfallenden Aushubarbeiten. Stahlteile
feuerverzinkt. Umgebende Fläche entsprechend dem früheren Zustand herstellen.
Pfostenlänge = über 3500 mm bis 4000 mm.
Rohr = Stahl 76,1/2,0 mm.
Pfosten mit biegesteifem Erdanker aus Rundstahl, ca.
250 mm vom unteren Rohrende.
Aufstellung in Boden/Homogenbereich nach Unterlagen des
AG.
Fundament Typ B nach IVZ-Norm.
Aushub nach Wahl des AN verwerten.
Bei Änderung der Pfostenlänge verändert sich der Einheitspreis im Verhältnis zur ausgeschriebenen Pfostenlänge. Basislänge für die Abrechnung ist bei Mehrlängen
die maximal, bei Minderlängen die minimal ausgeschriebene Pfostenlänge.
Menge: 1,000 St

*Hinweis: Mastlänge 4375 mm*

**08.53.0160 Mast aufstellen Statik gepr.vorl.*rund Abd.verschw. Fußpl.+Korb+Mört. Preisänd. Mast**
StL-Nr. 2113033622996901
Mast aus Stahl, feuerverzinkt, nach statischen und konstruktiven Erfordernissen für Verkehrsschild aufstellen. Schild nach Unterlagen des AG.
Statische Berechnung erstellen und in geprüfter Form
vorlegen.
Mastform = rund, Abdeckung verschweißt.
Mastquerschnitt 'gem. statischer Berechnung,
für Schild (Hx B) 1850 x 2200 mm'

Mastlänge 'gem. statischer Berechnung,'

Mast mit Fußplatte und Ankerkorb. Fußplatte mit
schwindfreiem, wasserdichtem Reaktionsharzmörtel unterfüttern.
Auf Konstruktion 'Fundament gem. statischer Berechnung. Fundament herstellen einschl. erforderlicher Erdbau.'

Bei Änderung der Mastlänge verändert sich der Einheitspreis im Verhältnis zur ausgeschriebenen Mastlänge. Ba-
sislänge für die Abrechnung ist bei Mehrlängen die maximal, bei Minderlängen die minimal ausgeschriebene
Mastlänge.
Menge: 1,000 St

*Hinweis: TA4: Carl-Spier-Straße*

#### Abschnitt 08.54 TA4: Fahrbahn - Auf-/Abbruch

**08.54.0010 Asphaltbefestigung aufnehmen Fahrbahn Tiefe ü. 20-30 cm**
StL-Nr. 2311302810903099
Asphaltbefestigung aufbrechen und aufnehmen.
Fläche = Fahrbahn.
Dicke der Asphaltbefestigung 'über 25 bis 30cm.'

Gesamtaufbruchtiefe über 20 bis 30 cm.
Aufbruchgut 'aufnehmen, zwischenlagern und beseitigen.
Zwischenlagern auf Flächen des AN entsprechend
Anforderungen für gefährlichen Abfall.
Entsorgen wird gesondert vergütet.'
Menge: 490,000 m2

**08.54.0020 Asphaltbefestigung trennen Anb.quer m. Rand*schneiden**
StL-Nr. 231130385109
Asphaltbefestigung geradlinig trennen.
im Anbaubereich quer zur Fahrbahnachse zum Anschluss an
bestehende Oberbauschichten, einschließlich Abtragen
des Randkeiles.
Trennen durch Schneiden.
Dicke der Asphaltbefestigung 'über 25-30cm.'
Menge: 11,000 m

**08.54.0030 Bordstein aufnehmen.*Fund.ü10-20/R-St. Steine s.+f.+abl.*Verwertung AN Anteil WV 75-100**
StL-Nr. 23115031952101
Bordstein aufnehmen.
Bordstein '= Granit, in verschiedene Abmessungen.'

Fundament aus Beton, über 10 bis 20 cm dick, und
Rückenstütze aus Beton aufbrechen.
Wiederverwendbare Bordsteine säubern, auf Paletten stapeln, zum Lagerplatz nach Unterlagen des AG fördern,
abladen.
Nicht wiederverwendbare Bordsteine und übriges Aufbruchgut nach Wahl des AN verwerten.
Anteil wiederverwendbarer Bordsteine über 75 bis 100
v. H.
Menge: 80,000 m

**08.54.0040 Gefährl. Abfall aus Baustelle ents.*Gebühr einrechn.**
StL-Nr. 1210221791
Gefährlichen Abfall aus Baustelle laden, fördern und
entsorgen. Art der Belastung und Entsorgung nach Unterlagen des AG. Entsorgungsnachweis nach Unterlagen des
AG führen.
Abgerechnet wird nach Wiegescheinen.
Abfallschlüsselnummer '170301*,
Verwertungsklasse B/C, Deponieklasse DKI.'

Gebühren der Abfallentsorgung sind einzurechnen.
Menge: 260,000 t

#### Abschnitt 08.55 TA4: Fahrbahn - Erdbau

**08.55.0010 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 650,000 m3

*Hinweis: Materialklasse bis BM-F3*

**08.55.0020 N.gefährl. Abfall aus Baustelle ent Boden*Entsorgung AN Gebühr einrechn.*Abr. Abtrag**
StL-Nr. 12102117211001
Nicht gefährlichen Abfall aus Baustelle laden, fördern
und entsorgen. Schadstoffbelastung nach Unterlagen des
AG.
Abfall = Boden. Abfallschlüsselnummer 17 05 04.
Entsorgung nach Wahl des AN.
Gebühren der Abfallentsorgung sind einzurechnen.
Abgerechnet wird nach Abtragsprofilen.
Menge: 650,000 m3

**08.55.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 680,000 m2

**08.55.0040 Baustoff für Bodenaustausch einb.*Baustoff liefern Abrechng. Auftrag**
StL-Nr. 241063309101
Baustoff für Bodenaustausch profilgerecht
einbauen und verdichten einschließlich ggf. erforderlicher Wasserzugabe. Boden bzw. Fels lösen und verwerten
wird gesondert vergütet.
Baustoff 'gebrochenes Naturgestein 0/45 bis 0/56'

Baustoff nach Unterlagen des AG liefern. Einbaudokumentation nach Unterlagen des AG übergeben.
Abrechnung nach Auftragsprofilen
Menge: 370,000 m3

#### Abschnitt 08.56 TA4: Fahrbahn - SoB

**08.56.0010 Frostschutzschicht herstellen Bk100 bis Bk1,0*Feinanteil UF3 0/45*URA n. Unterl. AG ob.L. m. Fertiger*Abrechng. Auftrag**
StL-Nr. 2290010711319921
Frostschutzschicht aus Baustoffgemisch für Frostschutzschichten herstellen. Gesteinsspezifische Anforderungen
gem. TL Gestein-StB und zugeh. Einführungsschreiben.
Erschwernisse durch Einbauten, Schächte und
Straßenabläufe werden gesondert vergütet.
In Verkehrsflächen der Belastungsklassen Bk100 bis
Bk1,0
Feinanteil Kategorie UF 3.
Baustoffgemisch 0/45.
Umweltrelevante Anforderungen beim Einsatz von
Baustoffgemischen nach Unterlagen des AG.
Verdichtungsgrad/Verformungsmodul 'DPr min. 103 v.H. /
EV2 auf der Oberfläche mindestens 120 MPa.'

Einbaudicke 'nach Unterlagen des AG,
Schichtdicke 30cm.'

Mehrlagiger Einbau. Einbau der oberen Lage
mit Fertiger.
Abgerechnet wird nach Auftragsprofilen.
Menge: 250,000 m3

#### Abschnitt 08.57 TA4: Fahrbahn - Asphaltbauweise

**08.57.0010 Asphalttragschicht AC 32 T S herst. Bk10*50/70 res.*Dicke 14 cm mit Beschicker**
StL-Nr. 22900204311401
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk10.
Bindemittel = 50/70 resultierend.
Einbaudicke 14 cm.
Einbau mit Beschicker.
Menge: 650,000 m2

**08.57.0020 Asphaltbinder AC 16 B S SG herst. Bk10*25/55-55 A*Dicke 8 cm Einb.m.Beschicker**
StL-Nr. 229003353171
Asphaltbinderschicht aus Asphaltbinder AC 16 B S SG
herstellen. Gesteinsspezifische Anforderungen gemäß
TL Gestein-StB und zugehörigem Einführungsschreiben
sowie H AI ABi. Anlieferung des Mischgutes in
thermoisolierten Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Weitere Anforderungen nach Unterlagen des AG.
- Bei Zugabe von Asphaltgranulat und Verwendung von PmB
  ist ein PmB mit erhöhtem Elastomeranteil (PmB RC)
  einzusetzen; in der Erstprüfung Nachweis der
  elastischen Rückstellung am resultierenden
  Bindemittel gemäß TL Bitumen-StB.
  Zugabe Asphaltgranulat <= 30 M.-vH.
- Grobe Gesteinskörnungen mit Kategorie C100/0.
- Grobe Gesteinskörnungen mit Kategorie SZ18 / LA20;
  es ist mindestens eine Kategorie anzugeben.
- Temperatur bei Anlieferung >= 160 Grad Celsius.
- Mindesteinbautemperatur (Luft und Unterlage)
  +3 Grad Celsius; zwischen 0 und +3 Grad Celsius
  werden erhöhte Aufwendungen wie zum Beispiel
    - Vorwärmen der Unterlage
    - Verwendung einer Einbauhilfe (z.B. Zeolithe)
  als Zulage gesondert vergütet.
In Verkehrsflächen der Belastungsklasse Bk10.
Bindemittel = 25/55-55 A; elastische Rückstellung nach
DIN EN 13398 in der Kontrollprüfung mit >= 40 vH bei
20 cm Ausziehlänge; Ausziehlänge des Fadens >= 10 cm.
Einbaudicke 8 cm.
Einbau mit Beschicker.
Menge: 650,000 m2

**08.57.0030 Splittmastixasphalt SMA 8 S herst. Bk10 - Bk100*Dicke 4 cm 25/55-55 A*FrosteinwZone II mit Beschicker**
StL-Nr. 22900509141101
Asphaltdeckschicht aus Splittmastixasphalt SMA 8 S
herstellen. Asphaltmischgut ohne Verwendung von
Asphaltgranulat. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Mindesteinbautemperatur (Luft und Unterlage)
  +5 Grad Celsius; zwischen 3 und +5 Grad Celsius
  werden erhöhte Aufwendungen wie zum Beispiel
    - Vorwärmen der Unterlage
    - Verwendung einer Einbauhilfe (z.B. Zeolithe)
  als Zulage gesondert vergütet.
- Weitere Anforderungen nach Unterlagen des AG.
In Verkehrsflächen der Belastungsklassen Bk10 bis
Bk100.
Einbaudicke 4 cm.
Bindemittel = 25/55-55 A; elastische Rückstellung nach
DIN EN 13398 in der Kontrollprüfung mit >= 40 vH bei
20 cm Ausziehlänge; Ausziehlänge des Fadens >= 10 cm.
Frosteinwirkungszone II.
Einbau mit Beschicker.
Menge: 650,000 m2

**08.57.0040 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 650,000 m2
Leistungsbereichkatalog: 113

**08.57.0050 Bitumenemulsion aufsprühen Bk100-Bk3,2*Asphalt frisch Rampenspritzgerät*C60BP4-S Menge 350 g/m2*vor A.bindersch.**
StL-Nr. 23113063111142
Bitumenemulsion zur Herstellung des Schichtenverbundes
aufsprühen.
Auf Verkehrsflächen der Belastungsklassen Bk100 bis
Bk3,2.
Unterlage = Asphaltbefestigung, frisch.
Mit Rampenspritzgerät.
Bindemittel = C60BP4-S.
Bindemittelmenge = 350 g/m2.
Vor Einbau Asphaltbinderschicht.
Menge: 650,000 m2
Leistungsbereichkatalog: 113

**08.57.0060 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 650,000 m2
Leistungsbereichkatalog: 113

**08.57.0070 Zulage Einbauhilfe Binder 0-3 Grad**
StL-Nr. 2290083301
Zulage für den Einbau der Binder- oder Deckschicht
bei niedrigen Außentemperaturen. Zulage umfasst
Zusatz einer Einbauhilfe (z.B. Zeolithe) zum Mischgut.
Einbau der Binderschicht.
Außentemperaturen (Luft und/oder Unterlage) zwischen
>= 0 Grad Celsius und <= +3 Grad Celsius.
Menge: 650,000 m2

**08.57.0080 Zulage Einbauhilfe Decksch. 3-5 Grad**
StL-Nr. 2290083302
Zulage für den Einbau der Binder- oder Deckschicht
bei niedrigen Außentemperaturen. Zulage umfasst
Zusatz einer Einbauhilfe (z.B. Zeolithe) zum Mischgut.
Einbau der Deckschicht.
Außentemperaturen (Luft und/oder Unterlage) zwischen
>= +3 Grad Celsius und <= +5 Grad Celsius.
Menge: 650,000 m2

*Hinweis: Hinweis zur Fugenherstellung*
Hinweis zur Fugenherstellung:
Bei den Anschlüssen von Asphaltdeckschichten an Einbauten, Bordsteinen usw. ist für die Herstellung des Fugenraumes bereits während des Einbaues des Asphaltes ein Aussparen der Fuge durch die Verwendung von herausnehmbaren Einlagen vorzusehen (kein Schneiden). Nach Säuberung sind die Fugenflanken voll deckend mit Fugenvoranstrich zu versehen. Anschließen ist die Fuge zu vergissen bzw. vorher der Unterfüllstoff einzulegen.

**08.57.0090 Anschluss a. Fuge m. Fugenm. herst. versch.Randfugen*Deckschicht Tiefe 40 mm*Breite 15 mm Fugenmasse N2**
StL-Nr. 2311391251063001
Anschluss als Fuge mit Fugenmasse herstellen.
Randfuge vor Borden, Übergängen, Abläufen u.ä.
In der Asphaltdeckschicht ausbilden.
Fugenspalttiefe = 40 mm.
Fugenspaltbreite = 15 mm.
Mit heiß verarbeitbarer Fugenmasse Typ N2, einschließlich zugehörigem und zuvor aufgetragenem Voranstrichmittel.
Menge: 215,000 m
Leistungsbereichkatalog: 113

*Hinweis: Hinweis zur Fugenherstellung*
Hinweis zur Fugenherstellung:
Die Herstellung der Fug durch Schneiden ist Bestandteil der folgenden Leistung

**08.57.0100 Anschluss a. Fuge m. Fugenm. herst.*Deckschicht Tiefe 40 mm*Breite 20 mm Fugenmasse N2**
StL-Nr. 2311391291064001
Anschluss als Fuge mit Fugenmasse herstellen.
Fuge 'Längs- und Querfuge,
in Anschlußbereichen an bestehende Asphaltdeckschicht.'

In der Asphaltdeckschicht ausbilden.
Fugenspalttiefe = 40 mm.
Fugenspaltbreite = 20 mm.
Mit heiß verarbeitbarer Fugenmasse Typ N2, einschließlich zugehörigem und zuvor aufgetragenem Voranstrichmittel.
Menge: 35,000 m
Leistungsbereichkatalog: 113

**08.57.0120 Erschwernis infolge Einbauten Erschwer. gesamt*Asphaltbefestig.**
StL-Nr. 231130781500
Erschwernis infolge Einbauten, Schächten und Straßenabläufen. Abgerechnet wird je Stück Einbauteil.
Erschwernis beim Fräsen, Aufnehmen, Aufsprühen von Bi-
tumenemulsionen sowie Herstellen von Asphaltschichten.
Asphaltbefestigung.
Menge: 20,000 St
Leistungsbereichkatalog: 113

#### Abschnitt 08.58 TA4: Fahrbahn - Borde

**08.58.0010 Bordstein aus Naturstein setzen*Granit gerader Stein**
StL-Nr. 2311531699101999
Bordstein aus Naturstein mit gleichmäßiger Färbung setzen. Breite der Rückenstütze mind. 15 cm.
Naturstein '-Bord, als Hochbord "A3" mit Anlauf, 15/18x30cm (HB+12)'

Bordstein aus Granit.
Gerader Stein.
Rückenstütze 'bis 10 cm unter Oberkante Bordstein.
Beton C20/25.'

Fundamentbeton 'D= 20cm, Beton C20/25.'
Menge: 55,000 m

**08.58.0020 Bordstein aus Naturstein setzen*Granit gerader Stein**
StL-Nr. 2311531699101999
Bordstein aus Naturstein mit gleichmäßiger Färbung setzen. Breite der Rückenstütze mind. 15 cm.
Naturstein '-Bord  als Rundbord "B6", 16x30cm (RB+3).'

Bordstein aus Granit.
Gerader Stein.
Rückenstütze 'bis 10 cm unter Oberkante Bordstein.
Beton C20/25.'

Fundamentbeton 'D= 20cm, Beton C20/25.'
Menge: 15,000 m

**08.58.0030 Bordstein aus Naturstein setzen*Granit Überg./Absenker**
StL-Nr. 2311531699106999
Bordstein aus Naturstein mit gleichmäßiger Färbung setzen. Breite der Rückenstütze mind. 15 cm.
Naturstein '-Bord als Übergang (von HB +12 auf RB +3
bzw. von RB+3 auf HB+12) auf 2 m (2 Bordesteine).'

Bordstein aus Granit.
Übergangsstein/Absenkungsstein.
Rückenstütze 'bis 10 cm unter Oberkante Bordstein.
Beton C20/25.'

Fundamentbeton 'D= 20cm, Beton C20/25.'
Menge: 4,000 m

**08.58.0040 Bordstein aus Naturstein setzen*Granit Überg./Absenker**
StL-Nr. 2311531699106999
Bordstein aus Naturstein mit gleichmäßiger Färbung setzen. Breite der Rückenstütze mind. 15 cm.
Naturstein '-Bord als Übergang  (von HB +12 auf 0cm
bzw. von 0 cm auf HB+12) auf 2 m (2 Bordesteine)'

Bordstein aus Granit.
Übergangsstein/Absenkungsstein.
Rückenstütze 'bis 10 cm unter Oberkante Bordstein.
Beton C20/25.'

Fundamentbeton 'D= 20cm, Beton C20/25.'
Menge: 2,000 m

**08.58.0050 Bordstein aus Naturstein setzen*Granit gerader Stein**
StL-Nr. 2311531699101999
Bordstein aus Naturstein mit gleichmäßiger Färbung setzen. Breite der Rückenstütze mind. 15 cm.
Naturstein '-Bord, als Tiefbord "B7", 8x20cm (TB0).'

Bordstein aus Granit.
Gerader Stein.
Rückenstütze 'bis 10 cm unter Oberkante Bordstein.
Beton C20/25.'

Fundamentbeton 'D= 20cm, Beton C20/25.'
Menge: 3,000 m

**08.58.0060 Bordstein aus Naturstein setzen*Granit Überg./Absenker**
StL-Nr. 2311531699106999
Bordstein aus Naturstein mit gleichmäßiger Färbung setzen. Breite der Rückenstütze mind. 15 cm.
Naturstein '-Bord als Übergang  (Sonderanfertigung)
von 12cm Hochbord auf 6cm Tastbord b=30cm links.'

Bordstein aus Granit.
Übergangsstein/Absenkungsstein.
Rückenstütze 'bis 10 cm unter Oberkante Bordstein.
Beton C20/25.'

Fundamentbeton 'D= 20cm, Beton C20/25.'
Menge: 1,000 m

**08.58.0070 Bordstein aus Naturstein setzen*Granit Überg./Absenker**
StL-Nr. 2311531699106999
Bordstein aus Naturstein mit gleichmäßiger Färbung setzen. Breite der Rückenstütze mind. 15 cm.
Naturstein '-Bord als Übergang  (Sonderanfertigung)
von 6cm Tastbord auf 12 cm Hochbord b=30cm rechts.'

Bordstein aus Granit.
Übergangsstein/Absenkungsstein.
Rückenstütze 'bis 10 cm unter Oberkante Bordstein.
Beton C20/25.'

Fundamentbeton 'D= 20cm, Beton C20/25.'
Menge: 2,000 m

**08.58.0080 Bordstein aus Naturstein setzen*Granit Überg./Absenker**
StL-Nr. 2311531699106999
Bordstein aus Naturstein mit gleichmäßiger Färbung setzen. Breite der Rückenstütze mind. 15 cm.
Naturstein '-Bord als Übergang  (Sonderanfertigung)
von 6cm Tastbord auf 0cm b=30cm links.'

Bordstein aus Granit.
Übergangsstein/Absenkungsstein.
Rückenstütze 'bis 10 cm unter Oberkante Bordstein.
Beton C20/25.'

Fundamentbeton 'D= 20cm, Beton C20/25.'
Menge: 1,000 m

**08.58.0090 Bordstein aus Naturstein setzen*Granit Überg./Absenker**
StL-Nr. 2311531699106999
Bordstein aus Naturstein mit gleichmäßiger Färbung setzen. Breite der Rückenstütze mind. 15 cm.
Naturstein '-Bord als Übergang  (Sonderanfertigung)
von 0cm  auf 6cm Tastbord b=30cm rechts.'

Bordstein aus Granit.
Übergangsstein/Absenkungsstein.
Rückenstütze 'bis 10 cm unter Oberkante Bordstein.
Beton C20/25.'

Fundamentbeton 'D= 20cm, Beton C20/25.'
Menge: 1,000 m

**08.58.0100 Bordstein aus Naturstein setzen*Granit gerader Stein**
StL-Nr. 2311531699101999
Bordstein aus Naturstein mit gleichmäßiger Färbung setzen. Breite der Rückenstütze mind. 15 cm.
Naturstein '-Bord, als Rollbord,  30x 17-20cm
(Anschlag 0cm).'

Bordstein aus Granit.
Gerader Stein.
Rückenstütze 'bis 10 cm unter Oberkante Bordstein.
Beton C20/25.'

Fundamentbeton 'D= 20cm, Beton C20/25.'
Menge: 12,000 m

**08.58.0110 Bordstein aus Naturstein setzen*Granit gerader Stein**
StL-Nr. 2311531699101999
Bordstein aus Naturstein mit gleichmäßiger Färbung setzen. Breite der Rückenstütze mind. 15 cm.
Naturstein '-Bord, als Tastbord,  30x 18cm
(Anschlag 6cm, R=2cm.'

Bordstein aus Granit.
Gerader Stein.
Rückenstütze 'bis 10 cm unter Oberkante Bordstein.
Beton C20/25.'

Fundamentbeton 'D= 20cm, Beton C20/25.'
Menge: 6,000 m

**08.58.0120 Bordstein aus Naturstein setzen*Granit Überg./Absenker**
StL-Nr. 2311531699106999
Bordstein aus Naturstein mit gleichmäßiger Färbung setzen. Breite der Rückenstütze mind. 15 cm.
Naturstein '-Bord als Übergang Nr. 7 (Sonderanfertigung)
von 0cm  auf 12cm b=30cm rechts auf 2 m (2 Bordesteine)'

Bordstein aus Granit.
Übergangsstein/Absenkungsstein.
Rückenstütze 'bis 10 cm unter Oberkante Bordstein.
Beton C20/25.'

Fundamentbeton 'D= 20cm, Beton C20/25.'
Menge: 2,000 m

**08.58.0130 Bordstein aus Naturstein setzen*Granit Überg./Absenker**
StL-Nr. 2311531699106999
Bordstein aus Naturstein mit gleichmäßiger Färbung setzen. Breite der Rückenstütze mind. 15 cm.
Naturstein '-Bord als Übergang Nr.8 (Sonderanfertigung)
von 12cm  auf 0cm b=30cm links auf 2 m (2 Bordesteine).'

Bordstein aus Granit.
Übergangsstein/Absenkungsstein.
Rückenstütze 'bis 10 cm unter Oberkante Bordstein.
Beton C20/25.'

Fundamentbeton 'D= 20cm, Beton C20/25.'
Menge: 4,000 m

**08.58.0140 Bordstein trennen*BSt.nassschneiden BSt. trennen**
StL-Nr. 231153269101
Bordstein auf Passmaß trennen.
Bordstein 'aus Granit ca. 30/25 bis 15/30 cm.'

Bordstein trennen durch Nassschneiden.
Bordstein quer trennen.
Menge: 10,000 St

**08.58.0150 Bewegungsfuge in Borden herstellen Fugenl. b. 30 cm**
StL-Nr. 2311551610
Bewegungsfuge in einer Dicke von 8 mm bis 15mm in Borden herstellen.
Fugenlänge bis 30 cm.
Menge: 14,000 St

**08.58.0160 Bewegungsfuge im Fundament herst. Fuge unter Borden*Band mit PU-Kaut.**
StL-Nr. 2311550631
Bewegungsfuge im Fundament von Streifen, Rinnen und
Borden mit einer Dicke von 8 mm bis 15 mm herstellen.
Fuge unter Bord.
Bewegungsfuge mit Band aus PU-Kautschuk mit Shore A-
Härte (ShA) 50 +/-10, nach DIN ISO 7619-1:2012-02.
Menge: 14,000 St

#### Abschnitt 08.59 TA4: Gehweg+Wartebereich - Auf-/Abbruch

**08.59.0010 Pflasterd.m.Betonpfl.-steinen aufn. 8 cm dick*ungeb. Fugenmat. ungeb. Bettung*Verwertung AN**
StL-Nr. 23115011211100
Pflasterdecke mit Pflastersteinen aus Beton aufnehmen.
Aufnehmen der Tragschicht wird gesondert vergütet.
Pflasterstein ca. 8 cm dick.
Mit Fugenfüllung aus ungebundenem Fugenmaterial.
Bettung aus ungebundenem Bettungsmaterial.
Steine und übriges Aufbruchgut nach Wahl des AN verwerten.
Menge: 475,000 m2

**08.59.0020 Bordstein aufnehmen. Einfassungstein*Fund.ü10-20/R-St. alles Verw. AN**
StL-Nr. 23115031550200
Bordstein aufnehmen.
Bordstein = Einfassungsstein aus Beton.
Fundament aus Beton, über 10 bis 20 cm dick, und
Rückenstütze aus Beton aufbrechen.
Sämtliche Steine und übriges Aufbruchgut nach Wahl des
AN verwerten.
Menge: 80,000 m

#### Abschnitt 08.60 TA4: Gehweg+Wartebereich - Erdbau

**08.60.0010 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 560,000 m3

*Hinweis: Materialklasse bis BM-F3*

**08.60.0020 N.gefährl. Abfall aus Baustelle ent Boden*Entsorgung AN Gebühr einrechn.*Abr. Abtrag**
StL-Nr. 12102117211001
Nicht gefährlichen Abfall aus Baustelle laden, fördern
und entsorgen. Schadstoffbelastung nach Unterlagen des
AG.
Abfall = Boden. Abfallschlüsselnummer 17 05 04.
Entsorgung nach Wahl des AN.
Gebühren der Abfallentsorgung sind einzurechnen.
Abgerechnet wird nach Abtragsprofilen.
Menge: 560,000 m3

**08.60.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 550,000 m2

**08.60.0040 Baustoff für Bodenaustausch einb.*Baustoff liefern Abrechng. Auftrag**
StL-Nr. 241063309101
Baustoff für Bodenaustausch profilgerecht
einbauen und verdichten einschließlich ggf. erforderlicher Wasserzugabe. Boden bzw. Fels lösen und verwerten
wird gesondert vergütet.
Baustoff 'gebrochenes Naturgestein 0/45 bis 0/56'

Baustoff nach Unterlagen des AG liefern. Einbaudokumentation nach Unterlagen des AG übergeben.
Abrechnung nach Auftragsprofilen
Menge: 250,000 m3

#### Abschnitt 08.61 TA4: Gehweg+Wartebereich - SoB

**08.61.0010 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 550,000 m2

**08.61.0020 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30-45cm.'

Abgerechnet wird nach Auftragsprofilen.
Menge: 165,000 m3

#### Abschnitt 08.62 TA4: Gehweg+Wartebereich - Pflaster, Platten, Borde

**08.62.0010 Bordstein aus Beton setzen BSt. TB 8x25 cm*gerader Stein**
StL-Nr. 2311531107000199
Bordstein aus Beton setzen. Breite der Rückenstütze
mind. 15 cm.
Bordstein = TB 8 x 25 cm.
Gerader Stein.
Rückenstütze 'bis 10 cm unter Oberkante Bordstein.
Beton C20/25.'

Fundamentbeton 'D= 20cm, Beton C20/25.'
Menge: 40,000 m

**08.62.0020 Bordstein trennen TBSt. 10/30-8/20*BSt.nassschneiden BSt. trennen**
StL-Nr. 231153262101
Bordstein auf Passmaß trennen.
Bordstein aus Beton ca. 10/30 bis 8/20 cm.
Bordstein trennen durch Nassschneiden.
Bordstein quer trennen.
Menge: 5,000 St

**08.62.0021 Bewegungsfuge in Borden herstellen Fugenl. b. 30 cm**
StL-Nr. 2311551610
Bewegungsfuge in einer Dicke von 8 mm bis 15mm in Borden herstellen.
Fugenlänge bis 30 cm.
Menge: 5,000 St

**08.62.0022 Bewegungsfuge im Fundament herst. Fuge unter Borden*Band mit PU-Kaut.**
StL-Nr. 2311550631
Bewegungsfuge im Fundament von Streifen, Rinnen und
Borden mit einer Dicke von 8 mm bis 15 mm herstellen.
Fuge unter Bord.
Bewegungsfuge mit Band aus PU-Kautschuk mit Shore A-
Härte (ShA) 50 +/-10, nach DIN ISO 7619-1:2012-02.
Menge: 5,000 St

**08.62.0030 Plattenbel. mit Pl. a. Bet. herst. Rad- und Gehwege*Bett.0/4 30 v. H. Fuge 0/4**
StL-Nr. 23115202109911
Plattenbelag mit Platten aus Beton einschließlich handelsüblicher Ergänzungsplatten herstellen. Äußere Be-
schaffenheit (Oberfläche und Farbgestaltung) der Platten, Trassierung des Plattenbelages und Verlegung der
Platten im Kurvenbereich nach Unterlagen des AG.
In Verkehrsflächen für Rad- und Gehwege.
Format für Rastermaß '30x30x8cm.'

Platten 'diagonal verlegt.
Verlegeart: Bischofsmütze mit Endsteinen.'

Bettung aus Baustoffgemisch 0/4, Anteil an Körnung unter 2 mm max. 30 Massenprozent, E CS35, C 90/3.
Fuge mit Baustoffgemisch 0/4, GU, F, E CS35, C 90/3,
Fugenmaterial einarbeiten und einschlämmen, Fugenschluss durch Einfegen und Einschlämmen herstellen.
Menge: 50,000 m2

**08.62.0040 Plattenbel. mit Pl. a. Bet. herst. Rad- und Gehwege*Bett.0/4 30 v. H. Fuge 0/4**
StL-Nr. 23115202109911
Plattenbelag mit Platten aus Beton einschließlich handelsüblicher Ergänzungsplatten herstellen. Äußere Be-
schaffenheit (Oberfläche und Farbgestaltung) der Platten, Trassierung des Plattenbelages und Verlegung der
Platten im Kurvenbereich nach Unterlagen des AG.
In Verkehrsflächen für Rad- und Gehwege.
Format für Rastermaß '30x30x8cm.'

Platten 'im Reihenverband mit Halbversatz verlegt.'

Bettung aus Baustoffgemisch 0/4, Anteil an Körnung unter 2 mm max. 30 Massenprozent, E CS35, C 90/3.
Fuge mit Baustoffgemisch 0/4, GU, F, E CS35, C 90/3,
Fugenmaterial einarbeiten und einschlämmen, Fugenschluss durch Einfegen und Einschlämmen herstellen.
Menge: 400,000 m2

**08.62.0050 Pfl.m. Kl.pfl.st. a. Nat.st. herst. Rad- und Gehwege*Fl. ü. 10-100 m2 St.90/90/90 SZ18/LA20*Bett.0/4 30 v. H. Fuge 0/4**
StL-Nr. 2311514733291119
Pflasterdecke mit Kleinpflastersteinen aus Naturstein
herstellen. Bearbeitung der Oberfläche der Kleinpflastersteine nach Unterlagen des AG.
In Verkehrsflächen für Rad- und Gehwege.
Einzelflächen über 10,00 bis 100,00 m2.
Format für Rastermaß = 90/90/90 mm.
Pflasterstein 'Granit, geschnitten, gestockt
mit Pflasterumlaufstreifen.'

Baustoffgemisch für Bettung und Fugen Kategorie
SZ18/LA20.
Bettung aus Baustoffgemisch 0/4, Anteil an Körnung unter 2 mm max. 30 Massenprozent, E CS35, C 90/3.
Fuge mit Baustoffgemisch 0/4, GU, F, E CS35, C 90/3,
Fugenmaterial einarbeiten und einschlämmen, Fugenschluss durch Einfegen und Einschlämmen herstellen.
Verlegen 'im Läufer- oder Reihenverband.'
Menge: 55,000 m2

*Hinweis: Pflastersteine des AG*
Pflastersteine des AG
am Lagerplatz des AG aufnehmen und transportieren
Material: Kalkstein

**08.62.0060 Streifen aus Pfl.st. a. Nst. herst.*2-zeilig bis 10 cm unt.OK*F-Beton 12 MPa Fuge Typ A**
StL-Nr. 2311541199921110
Streifen aus Pflastersteinen aus Naturstein herstellen.
Ein mehrzeiliger Streifen ist mit beidseitigen Schnurkanten herzustellen.
Streifen 'als Randeinfassung und Flächenaufteilung.'

Format für Rastermaß '7x7x7cm.'

Pflasterstein aus 'Kalkstein'

Breite 2-zeilig.
Rückenstütze bis 10 cm unter Oberkante Streifen. Beton
mit einer Druckfestigkeit (Einzelwert) am Bohrkern von
mind. 12 MPa.
Fundamentbeton mit einer Druckfestigkeit (Einzelwert)
am Bohrkern von mind. 12 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 75,000 m

*Hinweis: Pflastersteine des AG*
Pflastersteine des AG
am Lagerplatz des AG aufnehmen und transportieren
Material: Granit

**08.62.0070 Streifen aus Pfl.st. a. Nst. herst. Granit*3-zeilig*bis 10 cm unt.OK F-Beton 12 MPa*Fuge Typ A**
StL-Nr. 2311541199131110
Streifen aus Pflastersteinen aus Naturstein herstellen.
Ein mehrzeiliger Streifen ist mit beidseitigen Schnurkanten herzustellen.
Streifen 'als Randeinfassung und Flächenaufteilung.'

Format für Rastermaß '7x7x7cm.'

Pflasterstein aus Granit.
Breite 3-zeilig.
Rückenstütze bis 10 cm unter Oberkante Streifen. Beton
mit einer Druckfestigkeit (Einzelwert) am Bohrkern von
mind. 12 MPa.
Fundamentbeton mit einer Druckfestigkeit (Einzelwert)
am Bohrkern von mind. 12 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 85,000 m

**08.62.0071 Bewegungsf. in Str. u. Ri. herst. Fuge in Streifen*Breite bis 20 cm verf. Pflasterfm.**
StL-Nr. 231155111101
Bewegungsfuge in Streifen und Rinnen herstellen. Fugenbreite 8 mm bis 15 mm.
Fuge in Streifen.
Streifen-/Rinnenbreite bis 20 cm.
Verfüllen mit Pflasterfugenmasse. Unterfüllung mit Band
aus PU-Kautschuk mit Shore A-Härte (ShA) 50 +/-10, nach
DIN ISO 7619-1:2012-02.
Menge: 7,000 St

**08.62.0072 Bewegungsf. in Str. u. Ri. herst. Fuge in Streifen*Breite ü. 20-30cm verf. Pflasterfm.**
StL-Nr. 231155111201
Bewegungsfuge in Streifen und Rinnen herstellen. Fugenbreite 8 mm bis 15 mm.
Fuge in Streifen.
Streifen-/Rinnenbreite über 20 bis 30 cm.
Verfüllen mit Pflasterfugenmasse. Unterfüllung mit Band
aus PU-Kautschuk mit Shore A-Härte (ShA) 50 +/-10, nach
DIN ISO 7619-1:2012-02.
Menge: 10,000 St

**08.62.0073 Bewegungsfuge im Fundament herst. Fuge unter Borden*Band mit PU-Kaut.**
StL-Nr. 2311550631
Bewegungsfuge im Fundament von Streifen, Rinnen und
Borden mit einer Dicke von 8 mm bis 15 mm herstellen.
Fuge unter Bord.
Bewegungsfuge mit Band aus PU-Kautschuk mit Shore A-
Härte (ShA) 50 +/-10, nach DIN ISO 7619-1:2012-02.
Menge: 17,000 St

**08.62.0080 Befestigung barrierefrei**
Befestigung für barrierefreie Querungsstelle nach Unterlagen des  AG herstellen.
Rippenplatten für Richtungsfeld und
Noppenplatten für Auffindestreifen.
Platten aus Beton gemäß DIN EN 1338 verlegen.
Die Platten sind talbündig und so zu verlegen, dass die
Rippen/Noppen über das Niveau des Gehweges hinausragen.
Plattengröße: ca. 300 x 300 x 80
Verlegung gem. Detailzeichnung des AG.
Farbe: weiß
Oberfläche: trapezförmige Rippen, Höhe 5 mm,
bzw. kugel- oder kalottenförmige Tastnoppen,
Höhe 5 mm,
Abstand nach DIN 32984
Bettung 'Zementmörtel. 4 cm dick '
Fuge mit Fertigzementmörtel vergießen. Druckfestigkeit
am Würfel mindestens 50 N/mm2, Expositionsklasse XF4,
Ausbreitmaßklasse F5.'
Menge: 30,000 m2

**08.62.0090 Platte zuarbeiten Platte aus Beton*Dicke 6 bis 8 cm**
StL-Nr. 231152220101
Platte auf Passmaß trennen und an Kanten und Einfassungen oder an Aussparungen und Einbauten über 1,00 m2
Einzelgröße zuarbeiten, nassschneiden oder behauen. Das
Zuarbeiten, Nassschneiden oder Behauen der Platten an
Aussparungen und Einbauten bis zu 1,00 m2 Einzelgröße
wird gesondert vergütet.
Art = Platte aus Beton.
Dicke 6 bis 8 cm.
Menge: 130,000 m

#### Abschnitt 08.63 TA4: Radweg - Erdbau

**08.63.0010 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 165,000 m3

*Hinweis: Materialklasse bis BM-F3*

**08.63.0020 N.gefährl. Abfall aus Baustelle ent Boden*Entsorgung AN Gebühr einrechn.*Abr. Abtrag**
StL-Nr. 12102117211001
Nicht gefährlichen Abfall aus Baustelle laden, fördern
und entsorgen. Schadstoffbelastung nach Unterlagen des
AG.
Abfall = Boden. Abfallschlüsselnummer 17 05 04.
Entsorgung nach Wahl des AN.
Gebühren der Abfallentsorgung sind einzurechnen.
Abgerechnet wird nach Abtragsprofilen.
Menge: 165,000 m3

**08.63.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 160,000 m2

**08.63.0040 Baustoff für Bodenaustausch einb.*Baustoff liefern Abrechng. Auftrag**
StL-Nr. 241063309101
Baustoff für Bodenaustausch profilgerecht
einbauen und verdichten einschließlich ggf. erforderlicher Wasserzugabe. Boden bzw. Fels lösen und verwerten
wird gesondert vergütet.
Baustoff 'gebrochenes Naturgestein 0/45 bis 0/56'

Baustoff nach Unterlagen des AG liefern. Einbaudokumentation nach Unterlagen des AG übergeben.
Abrechnung nach Auftragsprofilen
Menge: 75,000 m3

#### Abschnitt 08.64 TA4: Radweg - SoB

**08.64.0010 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 160,000 m2

**08.64.0020 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30-45cm.'

Abgerechnet wird nach Auftragsprofilen.
Menge: 50,000 m3

#### Abschnitt 08.65 TA4: Radweg - Pflaster, Platten, Borde

**08.65.0010 Plattenbel. mit Pl. a. Bet. herst. Rad- und Gehwege*Bett.0/4 30 v. H. Fuge 0/4**
StL-Nr. 23115202109911
Plattenbelag mit Platten aus Beton einschließlich handelsüblicher Ergänzungsplatten herstellen. Äußere Be-
schaffenheit (Oberfläche und Farbgestaltung) der Platten, Trassierung des Plattenbelages und Verlegung der
Platten im Kurvenbereich nach Unterlagen des AG.
In Verkehrsflächen für Rad- und Gehwege.
Format für Rastermaß '30x30x8cm.'

Platten 'im Reihenverband mit Halbversatz verlegt.'

Bettung aus Baustoffgemisch 0/4, Anteil an Körnung unter 2 mm max. 30 Massenprozent, E CS35, C 90/3.
Fuge mit Baustoffgemisch 0/4, GU, F, E CS35, C 90/3,
Fugenmaterial einarbeiten und einschlämmen, Fugenschluss durch Einfegen und Einschlämmen herstellen.
Menge: 130,000 m2

*Hinweis: Pflastersteine des AG*
Pflastersteine des AG
am Lagerplatz des AG aufnehmen und transportieren
Material: Granit

**08.65.0020 Pfl.m. Kl.pfl.st. a. Nat.st. herst. Rad- und Gehwege*Fl. ü. 10-100 m2 St.90/90/90 SZ18/LA20*Bett.0/4 30 v. H. Fuge 0/4**
StL-Nr. 2311514733291119
Pflasterdecke mit Kleinpflastersteinen aus Naturstein
herstellen. Bearbeitung der Oberfläche der Kleinpflastersteine nach Unterlagen des AG.
In Verkehrsflächen für Rad- und Gehwege.
Einzelflächen über 10,00 bis 100,00 m2.
Format für Rastermaß = 90/90/90 mm.
Pflasterstein 'Granit, geschnitten, gestockt
mit Pflasterumlaufstreifen.'

Baustoffgemisch für Bettung und Fugen Kategorie
SZ18/LA20.
Bettung aus Baustoffgemisch 0/4, Anteil an Körnung unter 2 mm max. 30 Massenprozent, E CS35, C 90/3.
Fuge mit Baustoffgemisch 0/4, GU, F, E CS35, C 90/3,
Fugenmaterial einarbeiten und einschlämmen, Fugenschluss durch Einfegen und Einschlämmen herstellen.
Verlegen 'im Läufer- oder Reihenverband.'
Menge: 30,000 m2

**08.65.0030 Platte zuarbeiten Platte aus Beton*Dicke 6 bis 8 cm**
StL-Nr. 231152220101
Platte auf Passmaß trennen und an Kanten und Einfassungen oder an Aussparungen und Einbauten über 1,00 m2
Einzelgröße zuarbeiten, nassschneiden oder behauen. Das
Zuarbeiten, Nassschneiden oder Behauen der Platten an
Aussparungen und Einbauten bis zu 1,00 m2 Einzelgröße
wird gesondert vergütet.
Art = Platte aus Beton.
Dicke 6 bis 8 cm.
Menge: 90,000 m

**08.65.0040 Fläche aus Rasensteinen herstellen R-Gittersteine*schw.geneigte Fl. Beton 10cm dick*Bett.0/4 30 v. H. Oberb. Saatgut**
StL-Nr. 2311591211110100
Fläche aus Rasensteinen einschl. Verfüllung herstellen.
Unterlage standfest verdichten. Erdarbeiten werden gesondert vergütet.
Befestigung aus Rasengittersteinen.
Ausführung auf horizontalen bis schwach geneigten
Flächen.
Rasenstein aus Beton, Dicke mindestens 10 cm.
Bettung aus Baustoffgemisch 0/4, Anteil an Körnung unter 2 mm max. 30 Massenprozent, E CS35, C 90/3.
Sandigen Oberboden liefern und Rasensteine damit verfüllen. Einbau bis 2 cm unter OK-Rasenstein. Fläche mit
15 g/m2 Rasensaatgut einsäen.
Menge: 22,000 m2

#### Abschnitt 08.66 TA4: Zufahrten - Auf-/Abbruch

**08.66.0010 Naturpflasterd.zur Wiederverw.aufn. Pfl.st. 10 cm*Granit ungeb. Fugenmat.*ungeb. Bettung**
StL-Nr. 2311500603011199
Natursteinpflasterdecke zur Wiederverwendung aufnehmen.
Aufnehmen der Tragschicht wird gesondert vergütet.
Art = Pflasterstein, Dicke ca. 10 cm.
Pflasterstein aus Granit.
Mit Fugenfüllung aus ungebundenem Fugenmaterial.
Bettung aus ungebundenem Bettungsmaterial.
Steine 'wiederverwendbar, zum Lagerplatz nach Unterlagen des  AG fördern und abladen.
Nicht wiederverwendbare Steine und übriges Aufbruchgut nach Wahl des AN verwerten.'

Pflastersteine säubern 'und lagern.
Anteil wiederverwendbarer Pflastersteine 80 v. H.'
Menge: 47,000 m2

**08.66.0020 Bordstein aufnehmen.*Fund.ü10-20/R-St. Steine s.+f.+abl.*Verwertung AN Anteil WV 75-100**
StL-Nr. 23115031952101
Bordstein aufnehmen.
Bordstein '= Granit, in verschiedene Abmessungen.'

Fundament aus Beton, über 10 bis 20 cm dick, und
Rückenstütze aus Beton aufbrechen.
Wiederverwendbare Bordsteine säubern, auf Paletten stapeln, zum Lagerplatz nach Unterlagen des AG fördern,
abladen.
Nicht wiederverwendbare Bordsteine und übriges Aufbruchgut nach Wahl des AN verwerten.
Anteil wiederverwendbarer Bordsteine über 75 bis 100
v. H.
Menge: 16,000 m

#### Abschnitt 08.67 TA4: Zufahrten - Erdbau

**08.67.0010 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 55,000 m3

*Hinweis: Materialklasse bis BM-F3*

**08.67.0020 N.gefährl. Abfall aus Baustelle ent Boden*Entsorgung AN Gebühr einrechn.*Abr. Abtrag**
StL-Nr. 12102117211001
Nicht gefährlichen Abfall aus Baustelle laden, fördern
und entsorgen. Schadstoffbelastung nach Unterlagen des
AG.
Abfall = Boden. Abfallschlüsselnummer 17 05 04.
Entsorgung nach Wahl des AN.
Gebühren der Abfallentsorgung sind einzurechnen.
Abgerechnet wird nach Abtragsprofilen.
Menge: 55,000 m3

**08.67.0030 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 55,000 m2

**08.67.0040 Baustoff für Bodenaustausch einb.*Baustoff liefern Abrechng. Auftrag**
StL-Nr. 241063309101
Baustoff für Bodenaustausch profilgerecht
einbauen und verdichten einschließlich ggf. erforderlicher Wasserzugabe. Boden bzw. Fels lösen und verwerten
wird gesondert vergütet.
Baustoff 'gebrochenes Naturgestein 0/45 bis 0/56'

Baustoff nach Unterlagen des AG liefern. Einbaudokumentation nach Unterlagen des AG übergeben.
Abrechnung nach Auftragsprofilen
Menge: 25,000 m3

#### Abschnitt 08.68 TA4: Zufahrten - SoB

**08.68.0010 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 45cm.'

Abgerechnet wird nach Auftragsprofilen.
Menge: 25,000 m3

#### Abschnitt 08.69 TA4: Zufahrten - Asphaltbauweise

**08.69.0010 Asphaltdecksch. aus AC 5 D L herst.*Dicke 3 cm Bitumen 70/100*Böschung 2 zu 1**
StL-Nr. 2311336891100001
Asphaltdeckschicht aus Asphaltbeton für Asphaltdeckschichten AC 5 D L herstellen. Anlieferung des
Asphaltmischguts in thermoisolierten
Transportbehältern.
In Verkehrsflächen 'Zufahrt'

Einbaudicke = 3 cm.
Bindemittel = 70/100.
Seitliche Abböschungen mit Neigung 2 zu 1 herstellen.
Menge: 52,000 m2
Leistungsbereichkatalog: 113

**08.69.0020 Asphalttragsch. aus AC 22 T L herst*Dicke 8 cm Bitumen 70/100**
StL-Nr. 231131789310
Asphalttragschicht aus Asphalttragschichtmischgut
AC 22 T L herstellen. Anlieferung des Asphaltmischguts
in thermoisolierten Transportbehältern.
In Verkehrsflächen 'Zufahrt'

Einbaudicke = 8 cm.
Bindemittel = 70/100.
Menge: 55,000 m2
Leistungsbereichkatalog: 113

**08.69.0030 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 52,000 m2
Leistungsbereichkatalog: 113

**08.69.0040 Bitumenemulsion aufsprühen*Asphalt frisch Rampenspritzgerät*C40B5-S Menge 250 g/m2*vor A.deckschicht**
StL-Nr. 23113063911223
Bitumenemulsion zur Herstellung des Schichtenverbundes
aufsprühen.
Auf Verkehrsflächen 'Zufahrt'

Unterlage = Asphaltbefestigung, frisch.
Mit Rampenspritzgerät.
Bindemittel = C40B5-S.
Bindemittelmenge = 250 g/m2.
Vor Einbau Asphaltdeckschicht.
Menge: 52,000 m2
Leistungsbereichkatalog: 113

#### Abschnitt 08.70 TA4: Straßenentwässerung

*Hinweis: Straßenabläufe, Anschlussltg., Drainage*

**08.70.0010 Straßenablauf ausbauen Betonfertigteile*Tiefe bis 1,25 m StrA in bef. Fl.*Ausbau verwerten**
StL-Nr. 24110506112001
Straßenablauf einschließlich Aufsatz ausbauen. An-
schlussleitungen, die bestehen bleiben, soweit erforderlich abdichten. Das Ausbauen von Rohrleitungen wird
gesondert vergütet.
Straßenablauf aus Betonfertigteilen, vollständig ausbauen.
Ausbautiefe ab OK Aufsatz bis 1,25 m.
Straßenablauf liegt in befestigter Fläche. Aufbruch und
Erdarbeiten ausführen.
Sämtliche Ausbaustoffe verwerten nach Wahl des AN.
Menge: 3,000 St

**08.70.0020 Entwässerungsrohrleitung abbrechen Rohr DN bis 250*Kunststoff-Rohr Tiefe ü.1,25-1,75*Ausb. verwerten**
StL-Nr. 24110305140201
Entwässerungsrohrleitung abbrechen. Entwässerungsrohrleitung liegt bis Oberkante Rohr frei. Erdarbeiten in
der verbliebenen Leitungszone ausführen. Offene Wasserhaltung bis zu einer Pumpenleistung von 10 m3 Fördermenge und 5,00 m Förderhöhe je Stunde und Haltung ausführen. Das Ausbauen von Schächten wird gesondert vergütet.
Rohr DN/ID bis 250.
Rohr aus Kunststoff.
Fließsohlentiefe über 1,25 bis 1,75 m.
Ausbaustoffe nach Wahl des AN verwerten.
Menge: 90,000 m

**08.70.0030 Schacht ausbauen*Betonfertigteile Tiefe 1,25-2,00 m*Ausbau verwerten**
StL-Nr. 24110404912001
Freigelegten Schacht einschließlich Abdeckung vollständig ausbauen. Aufbruch von Straßenbefestigungen und das
Ausbauen von Rohrleitungen wird gesondert vergütet.
Schacht 'DN 600'

Schacht aus Betonfertigteilen.
Ausbautiefe ab OK Abdeckung über 1,25 bis 2,00 m.
Sämtliche Ausbaustoffe verwerten nach Wahl des AN.
Menge: 2,000 St

**08.70.0040 Sickerrohrltg. herst.m.Erdarbeiten*Teilsickerrohr PE-HD-Rohr,Typ R2*Tiefe bis 0,50 m Kies 16/32*eing. verd. Bod.**
StL-Nr. 2411023192114199
Sickerrohrleitung herstellen, Erdarbeiten ausführen.
Offene Wasserhaltung bis zu einer Pumpenleistung von
10 m3 Fördermenge und 5,00 m Förderhöhe je Stunde und
Haltung ausführen. Die Grabensohle als Sickerraumsohle
ausbilden. Restlichen Grabenraum mit Filtermaterial
verfüllen und verdichten. Schächte und Anschlüsse an Schächte
werden gesondert vergütet.
Rohr DN/ID '150, ummantelt mit geotextilem Trennvlies,
Geotextilrobustheitsklasse 4.'

Teilsickerrohr (LP).
Rohr aus PE-HD Typ R 2 (innen glatt, außen gewellt).
Grabentiefe bis 0,50 m.
Filter aus Kies 16/32.
In vom AN eingebauten und verdichteten Boden.
Aushub 'entsorgen. Entsorgung wird gesondert vergütet.'

Materialklasse 'BM-F3'
Menge: 40,000 m

**08.70.0050 Kunststoffschacht mit Erdarb. herst Schacht-DU 600 mm*H 1,75 bis 2,00 m Aufl. konstr.Erf.*Abd. D400,geschl. Boden Unterl. AG**
Fertigteil-Schacht aus Kunststoff für Sickerleitungen
einschließlich der Öffnungen für Rohranschlüsse einschließlich aller erforderlichen Zwischen- und Auflageringe, Ausgleichsringe und Dichtungen herstellen.
Schachtabdeckung liefern und aufsetzen, Auflager für
Schachtabdeckung nach konstruktiven Erfordernissen herstellen. Erdarbeiten sowie erforderlichen Verbau
ausführen. Offene Wasserhaltung bis zu einer Pumpenleistung von 10 m3 Fördermenge und 5,00 m Förderhöhe je
Stunde und Haltung ausführen. Anschluss der Rohrleitungen wird gesondert vergütet.
Schacht-DU = 600 mm.
Lichte Schachthöhe über 1,75 m bis 2,00 m.
Schachtauflager nach konstruktiven Erfordernissen.
Schachtabdeckung Klasse D 400, geschlossen.
Homogenbereich nach Unterlagen des AG.
Aushub  Aushub entsorgen. Entsorgung wird gesondert vergütet. Baustoff zum Verfüllen liefern und einbauen.
Materialklasse BM-F3
Menge: 2,000 St

**08.70.0060 Kunststoffsch. Anschl. herst.(Zul.) Rohr DN 150**
StL-Nr. 2411025103
Kunststoffrohrleitung an Kunststoffschacht anschließen,
Anschluss dichten. Vergütet wird der Mehraufwand für
das Herstellen des Anschlusses einschließlich Pass- und
Reduzierstücke gegenüber der bis zur Innenfläche des
Schachtes durchgemessenen Rohrleitung.
Rohrleitung DN/ID 150.
Menge: 3,000 St

**08.70.0070 Rohranschluss herstellen (Zul.) Anschluss DN 150*AL Kunststoff SL Kunststoff**
StL-Nr. 241103642340
Rohranschluss an Sammelrohrleitung herstellen, An-
schluss abdichten. Vergütet wird der Mehraufwand für
das Herstellen des Anschlusses einschließlich Pass- und
Sattelstücke gegenüber der bis zur Innenfläche der Sammelrohrleitung durchgemessenen Rohrleitung.
Rohr DN/ID der Anschlussleitung 150.
Anschlussleitung aus Kunststoff.
Sammelleitung aus Kunststoff.
Menge: 4,000 St

**08.70.0071 Schachtanschluss herstellen (Zul.) Rohr DN 150*Kunststoff-Rohr Betonfertigteile*Muffe+Gelenk**
StL-Nr. 24110362034102
Rohrleitung an Schacht anschließen, Anschluss abdichten. Vergütet wird der Mehraufwand für das Herstellen
des Anschlusses einschließlich Passstücke gegenüber der
bis zur Innenfläche des Schachtes durchgemessenen Rohrleitung.
Rohrleitung DN/ID 150.
Rohr aus Kunststoff.
Schacht aus Betonfertigteilen.
Anschluss mit werksseitig eingebauter Muffe und Ge-
lenkstück.
Menge: 2,000 St

**08.70.0080 Anschlussleitung herstellen Rohr DN 150*PP-Rohr Rohrverb.Wahl AN T ü. 1,25-1,75 m*Überdeckg.ü.1-2 m LM 1, Sta.prüf.**
StL-Nr. 2411031522192249
Anschlussleitung zum Schacht bzw. zur Sammelrohrleitung
nach statischen und konstruktiven Erfordernissen herstellen. Anschluss an Schacht bzw. Sammelrohrleitung
sowie Formstücke werden gesondert vergütet.
Rohr DN/ID 150.
Rohr aus PP.
Rohrverbindung nach Wahl des AN.
Bettung 'nach DIN EN 1610, Typ 1 herstellen.
Erdarbeiten für Leitungsgraben ausführen.
Boden einschl. für Leitungszone liefern und einbauen.'

Fließsohlentiefe über 1,25 bis 1,75 m.
Überdeckungshöhe über 1,00 bis 2,00 m.
Straßenverkehrslast = LM 1 nach DIN EN 1991-2. Statische Berechnung aufstellen und in prüffähiger Form
liefern.
Ringsteifigkeit 'SN10.'
Menge: 65,000 m

**08.70.0090 Formstück einbauen (Zul.) Bogen DN 150*Kunststoff-Rohr**
StL-Nr. 24110369080400
Formstück in Rohrleitung einbauen. Vergütet wird der
Mehraufwand für den Einbau des Formstückes gegenüber
der bis zur Innenfläche der Sammelrohrleitung durchgemessenen Rohrleitung.
Formstück = Bogen DN/ID 150.
Rohr aus Kunststoff.
Menge: 20,000 St

**08.70.0100 Formstück einbauen (Zul.) Abzweig DN 150*Kunststoff-Rohr Rohr DN 300**
StL-Nr. 24110369020406
Formstück in Rohrleitung einbauen. Vergütet wird der
Mehraufwand für den Einbau des Formstückes gegenüber
der bis zur Innenfläche der Sammelrohrleitung durchgemessenen Rohrleitung.
Formstück = Abzweig, Anschlussrohr DN/ID 150.
Rohr aus Kunststoff.
Durchgangsrohr DN/ID 300.
Menge: 4,000 St

**08.70.0101 Formstück einbauen (Zul.) Abzweig DN 150*Kunststoff-Rohr Rohr DN 150**
StL-Nr. 24110369020403
Formstück in Rohrleitung einbauen. Vergütet wird der
Mehraufwand für den Einbau des Formstückes gegenüber
der bis zur Innenfläche der Sammelrohrleitung durchgemessenen Rohrleitung.
Formstück = Abzweig, Anschlussrohr DN/ID 150.
Rohr aus Kunststoff.
Durchgangsrohr DN/ID 150.
Menge: 1,000 St

**08.70.0110 Straßenablauf einbauen mit Erdarb. Boden Form 1a*Schaft Form 5d 1 ZwTeil 6b*Aufl-Ring 10a Aufl. C 8/10,10cm*T ü. 1,25-1,75 m**
StL-Nr. 2411051713211299
Straßenablauf aus Betonfertigteilen einbauen. Fugen mit
Mörtel M20 dichten und glattstreichen. Aufsatz wird gesondert vergütet. Erdarbeiten ausführen.
Boden Form 1a, Abfluss im Boden.
Schaft Form 5d (570 mm hoch).
Ein Zwischenteil Form 6b (195 mm hoch).
Auflagering Form 10a (für quadratische Aufsätze).
Auflager aus Beton C 8/10, 10 cm dick, herstellen.
Aushubtiefe ab OK Straßenablauf über 1,25 bis 1,75 m.
Aushub 'Homogenbereich nach Unterlagen des AG.
Aushub entsorgen. Entsorgung wird gesondert vergütet.
Baustoff zum Verfüllen liefern und einbauen.'

Materialklasse 'BM-F3'
Menge: 7,000 St

**08.70.0120 Aufsatz f. Straßenablauf aufsetzen 500x500, D, Begu*dämpf.Einlage Zinkeimer A 4*Höhe Zug um Zug Mörtel M20**
StL-Nr. 2411052301001221
Aufsatz für Straßenablauf aufsetzen.
Klasse D 400, Ausführung nach DIN 19 583, 500x500, mit
Rahmen aus Gusseisen mit Beton.
Dämpfende Einlage.
Verzinkter Eimer, Form A 4.
Aufsatz zunächst provisorisch auflegen und entsprechend
Bauablauf Zug um Zug bis auf planmäßige Höhe setzen.
Fuge zwischen Fertigteilen mit Mörtel M20 vollflächig
herstellen, Fugen glattstreichen.
Menge: 7,000 St

*Hinweis: Materialklasse bis BM-F3*

**08.70.0130 N.gefährl. Abfall aus Baustelle ent Boden*Entsorgung AN Gebühr einrechn.*Abr. Abtrag**
StL-Nr. 12102117211001
Nicht gefährlichen Abfall aus Baustelle laden, fördern
und entsorgen. Schadstoffbelastung nach Unterlagen des
AG.
Abfall = Boden. Abfallschlüsselnummer 17 05 04.
Entsorgung nach Wahl des AN.
Gebühren der Abfallentsorgung sind einzurechnen.
Abgerechnet wird nach Abtragsprofilen.
Menge: 68,000 m3

#### Abschnitt 08.71 TA4: Mittelinsel

**08.71.0010 Pflasterd.m.Betonpfl.-steinen aufn. 8 cm dick*ungeb. Fugenmat. ungeb. Bettung*Verwertung AN**
StL-Nr. 23115011211100
Pflasterdecke mit Pflastersteinen aus Beton aufnehmen.
Aufnehmen der Tragschicht wird gesondert vergütet.
Pflasterstein ca. 8 cm dick.
Mit Fugenfüllung aus ungebundenem Fugenmaterial.
Bettung aus ungebundenem Bettungsmaterial.
Steine und übriges Aufbruchgut nach Wahl des AN verwerten.
Menge: 10,000 m2

**08.71.0020 Bordstein aufnehmen.*Fund.ü10-20/R-St. Steine s.+f.+abl.*Verwertung AN Anteil WV 75-100**
StL-Nr. 23115031952101
Bordstein aufnehmen.
Bordstein '= Granit, in verschiedene Abmessungen.'

Fundament aus Beton, über 10 bis 20 cm dick, und
Rückenstütze aus Beton aufbrechen.
Wiederverwendbare Bordsteine säubern, auf Paletten stapeln, zum Lagerplatz nach Unterlagen des AG fördern,
abladen.
Nicht wiederverwendbare Bordsteine und übriges Aufbruchgut nach Wahl des AN verwerten.
Anteil wiederverwendbarer Bordsteine über 75 bis 100
v. H.
Menge: 40,000 m

**08.71.0030 Bordstein aus Naturstein setzen*Granit Halbm. ü. 1-2,5 m**
StL-Nr. 2311531699104999
Bordstein aus Naturstein mit gleichmäßiger Färbung setzen. Breite der Rückenstütze mind. 15 cm.
Naturstein '-Flachbord F15, 10/30 x 25 cm'

Bordstein aus Granit.
Kurvenstein, Halbmesser größer 1,00 bis 2,50 m.
Rückenstütze 'bis 10 cm unter Oberkante Bordstein.
Beton C20/25.'

Fundamentbeton 'D= 20cm, Beton C20/25.'
Menge: 15,000 m

**08.71.0040 Bordstein aus Naturstein setzen*Granit Überg./Absenker**
StL-Nr. 2311531699106999
Bordstein aus Naturstein mit gleichmäßiger Färbung setzen. Breite der Rückenstütze mind. 15 cm.
Naturstein '-Bord als Übergang  (Sonderanfertigung)
von 6cm Tastbord auf 0cm b=30cm links.'

Bordstein aus Granit.
Übergangsstein/Absenkungsstein.
Rückenstütze 'bis 10 cm unter Oberkante Bordstein.
Beton C20/25.'

Fundamentbeton 'D= 20cm, Beton C20/25.'
Menge: 1,000 m

**08.71.0050 Bordstein aus Naturstein setzen*Granit Überg./Absenker**
StL-Nr. 2311531699106999
Bordstein aus Naturstein mit gleichmäßiger Färbung setzen. Breite der Rückenstütze mind. 15 cm.
Naturstein '-Bord als Übergang  (Sonderanfertigung)
von 0cm  auf 6cm Tastbord b=30cm rechts.'

Bordstein aus Granit.
Übergangsstein/Absenkungsstein.
Rückenstütze 'bis 10 cm unter Oberkante Bordstein.
Beton C20/25.'

Fundamentbeton 'D= 20cm, Beton C20/25.'
Menge: 1,000 m

**08.71.0060 Bordstein aus Naturstein setzen*Granit gerader Stein**
StL-Nr. 2311531699101999
Bordstein aus Naturstein mit gleichmäßiger Färbung setzen. Breite der Rückenstütze mind. 15 cm.
Naturstein '-Bord, als Rollbord,  30x 17-20cm
(Anschlag 0cm).'

Bordstein aus Granit.
Gerader Stein.
Rückenstütze 'bis 10 cm unter Oberkante Bordstein.
Beton C20/25.'

Fundamentbeton 'D= 20cm, Beton C20/25.'
Menge: 8,000 m

**08.71.0070 Bordstein aus Naturstein setzen*Granit gerader Stein**
StL-Nr. 2311531699101999
Bordstein aus Naturstein mit gleichmäßiger Färbung setzen. Breite der Rückenstütze mind. 15 cm.
Naturstein '-Bord, als Tastbord,  30x 18cm
(Anschlag 6cm, R=2cm.'

Bordstein aus Granit.
Gerader Stein.
Rückenstütze 'bis 10 cm unter Oberkante Bordstein.
Beton C20/25.'

Fundamentbeton 'D= 20cm, Beton C20/25.'
Menge: 6,000 m

**08.71.0080 Bordstein aus Naturstein setzen*Granit gerader Stein**
StL-Nr. 2311531699101999
Bordstein aus Naturstein mit gleichmäßiger Färbung setzen. Breite der Rückenstütze mind. 15 cm.
Naturstein '-Bord, als Tiefbord "B1",  10x25cm'

Bordstein aus Granit.
Gerader Stein.
Rückenstütze 'bis 10 cm unter Oberkante Bordstein.
Beton C20/25.'

Fundamentbeton 'D= 20cm, Beton C20/25.'
Menge: 5,000 m

**08.71.0090 Bordstein trennen*BSt.nassschneiden BSt. trennen**
StL-Nr. 231153269101
Bordstein auf Passmaß trennen.
Bordstein 'aus Granit ca. 30/25 bis 15/30 cm.'

Bordstein trennen durch Nassschneiden.
Bordstein quer trennen.
Menge: 8,000 St

**08.71.0100 Pflasterd. gebBw Kleinpfl.st. herst*Fl. ü. 10-100 m2 St.90/90/90*Granit Bett.mörtel 0/4*Haftvermittler Fuge Typ A**
StL-Nr. 2311515293211119
Pflasterdecke in gebundener Bauweise mit Kleinpflastersteinen aus Naturstein herstellen. Bearbeitung der O-
berfläche der Kleinpflastersteine nach Unterlagen des
AG.
Haftzugfestigkeit zwischen Pflasterstein und Bettung
sowie zwischen Pflasterstein und Fugenfüllung, im fertigen Zustand mind. 0,6 MPa im Einzelwert.
In Flächen 'Mittelinsel'

Einzelflächen über 10,00 bis 100,00 m2.
Format für Rastermaß = 90/90/90 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen 'Verlegen im Läufer- oder Reihenverband.'
Menge: 15,000 m2

**08.71.0101 Bewegungsfuge in Borden herstellen Fugenl. b. 30 cm**
StL-Nr. 2311551610
Bewegungsfuge in einer Dicke von 8 mm bis 15mm in Borden herstellen.
Fugenlänge bis 30 cm.
Menge: 6,000 St

**08.71.0110 Bewegungsfuge im Fundament herst. Fuge unter Borden*Band mit PU-Kaut.**
StL-Nr. 2311550631
Bewegungsfuge im Fundament von Streifen, Rinnen und
Borden mit einer Dicke von 8 mm bis 15 mm herstellen.
Fuge unter Bord.
Bewegungsfuge mit Band aus PU-Kautschuk mit Shore A-
Härte (ShA) 50 +/-10, nach DIN ISO 7619-1:2012-02.
Menge: 6,000 St

**08.71.0120 Bewegungsfuge Pflasterdecke herst.**
Bewegungsfuge in Pflasterdecke mit gebundener Bauweise
in Pflasterdecke und Fundament der Pflasterdecke
Bewegungsfuge mit Band aus PU-Kautschuk mit Shore A-
Härte (ShA) 50 +/-10, nach DIN ISO 7619-1:2012-02.
Menge: 8,000 m

**08.71.0130 Plattenbel. mit Pl. a. Bet. herst.*Flächen ü. 2-10m2 Bett.0/4 30 v. H.*Fuge 0/4**
StL-Nr. 23115202929911
Plattenbelag mit Platten aus Beton einschließlich handelsüblicher Ergänzungsplatten herstellen. Äußere Be-
schaffenheit (Oberfläche und Farbgestaltung) der Platten, Trassierung des Plattenbelages und Verlegung der
Platten im Kurvenbereich nach Unterlagen des AG.
In Flächen 'Inselquerung'

Einzelflächen über 2,00 bis 10,00 m2.
Format für Rastermaß '30x30x8cn'

Platten 'im Reihenverband mit Halbversatz'

Bettung aus Baustoffgemisch 0/4, Anteil an Körnung unter 2 mm max. 30 Massenprozent, E CS35, C 90/3.
Fuge mit Baustoffgemisch 0/4, GU, F, E CS35, C 90/3,
Fugenmaterial einarbeiten und einschlämmen, Fugenschluss durch Einfegen und Einschlämmen herstellen.
Menge: 17,000 m2

**08.71.0140 Befestigung barrierefrei**
Befestigung für barrierefreie Querungsstelle nach Unterlagen des  AG herstellen.
Rippenplatten für Richtungsfeld und
Noppenplatten für Auffindestreifen.
Platten aus Beton gemäß DIN EN 1338 verlegen.
Die Platten sind talbündig und so zu verlegen, dass die
Rippen/Noppen über das Niveau des Gehweges hinausragen.
Plattengröße: ca. 300 x 300 x 80
Verlegung gem. Detailzeichnung des AG.
Farbe: weiß
Oberfläche: trapezförmige Rippen, Höhe 5 mm,
bzw. kugel- oder kalottenförmige Tastnoppen,
Höhe 5 mm,
Abstand nach DIN 32984
Bettung 'Zementmörtel. 4 cm dick '
Fuge mit Fertigzementmörtel vergießen. Druckfestigkeit
am Würfel mindestens 50 N/mm2, Expositionsklasse XF4,
Ausbreitmaßklasse F5.'
Menge: 9,000 m2

**08.71.0150 Platte zuarbeiten Platte aus Beton*Dicke 6 bis 8 cm**
StL-Nr. 231152220101
Platte auf Passmaß trennen und an Kanten und Einfassungen oder an Aussparungen und Einbauten über 1,00 m2
Einzelgröße zuarbeiten, nassschneiden oder behauen. Das
Zuarbeiten, Nassschneiden oder Behauen der Platten an
Aussparungen und Einbauten bis zu 1,00 m2 Einzelgröße
wird gesondert vergütet.
Art = Platte aus Beton.
Dicke 6 bis 8 cm.
Menge: 20,000 m

**08.71.0160 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 40,000 m2

**08.71.0170 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30cm.'

Abgerechnet wird nach Auftragsprofilen.
Menge: 15,000 m3

**08.71.0180 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 45,000 m3

*Hinweis: Materialklasse bis BM-F3*

**08.71.0190 N.gefährl. Abfall aus Baustelle ent Boden*Entsorgung AN Gebühr einrechn.*Abr. Abtrag**
StL-Nr. 12102117211001
Nicht gefährlichen Abfall aus Baustelle laden, fördern
und entsorgen. Schadstoffbelastung nach Unterlagen des
AG.
Abfall = Boden. Abfallschlüsselnummer 17 05 04.
Entsorgung nach Wahl des AN.
Gebühren der Abfallentsorgung sind einzurechnen.
Abgerechnet wird nach Abtragsprofilen.
Menge: 45,000 m3

**08.71.0200 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 45,000 m2

**08.71.0210 Baustoff für Bodenaustausch einb.*Baustoff liefern Abrechng. Auftrag**
StL-Nr. 241063309101
Baustoff für Bodenaustausch profilgerecht
einbauen und verdichten einschließlich ggf. erforderlicher Wasserzugabe. Boden bzw. Fels lösen und verwerten
wird gesondert vergütet.
Baustoff 'gebrochenes Naturgestein 0/45 bis 0/56'

Baustoff nach Unterlagen des AG liefern. Einbaudokumentation nach Unterlagen des AG übergeben.
Abrechnung nach Auftragsprofilen
Menge: 20,000 m3

#### Abschnitt 08.72 TA4: Markierung

**08.72.0010 Markierungsfläche trocknen**
StL-Nr. 21131105
Fläche für Markierung schonend trocknen. Abgerechnet
wird die zu markierende Fläche. Bei Pfeil, Buchstabe,
Ziffer, Verkehrsschild und Piktogramm ergibt sich die
Fläche aus dem kleinsten umschließenden Rechteck.
Menge: 200,000 m2

**08.72.0020 Markierungsfläche reinigen Wasserhochdruck**
StL-Nr. 2113111001
Fläche für Markierung reinigen. Kehrgut aufnehmen und
nach Wahl des AN verwerten. Abgerechnet wird die zu
markierende Fläche. Bei Pfeil, Buchstabe, Ziffer, Verkehrsschild, und Piktogramm ergibt sich die Fläche aus
dem kleinsten umschließenden Rechteck.
Reinigung mit Wasserhochdruckverfahren.
Menge: 200,000 m2

**08.72.0030 Markierungsfläche reinigen von Hand**
StL-Nr. 2113111003
Fläche für Markierung reinigen. Kehrgut aufnehmen und
nach Wahl des AN verwerten. Abgerechnet wird die zu
markierende Fläche. Bei Pfeil, Buchstabe, Ziffer, Verkehrsschild, und Piktogramm ergibt sich die Fläche aus
dem kleinsten umschließenden Rechteck.
Reinigung von Hand.
Menge: 30,000 m2

*Hinweis: Freigabemarkierung*

**08.72.0040 Längsmarkierung Typ I herstellen durchg.Fstr.begr.*Breite 0,12 m mit Vormarkierung*mehrkomp. Farbe mind. P 5*a.Asphaltdecksch.**
StL-Nr. 2113120521120201
Längsmarkierung Typ I einschl. evtl. Sperrflächenumrandung als Verkehrsfreigabemarkierung herstellen. Abgerechnet wird der markierte Strich, bei Doppelstrichen
zwei Striche.
Durchgehend als Fahrstreifenbegrenzung.
Strichbreite = 0,12 m.
Strich mit Vormarkierung.
Markierungssystem aus mehrkomponentiger lösemittelarmer
Farbe (High-Solid).
Verkehrsklasse mindestens P 5.
Markierung auf Asphaltdeckschicht.
Menge: 70,000 m

**08.72.0050 Längsmarkierung Typ I herstellen durchg.Fstr.begr.*Breite 0,25 m mit Vormarkierung*mehrkomp. Farbe mind. P 5*a.Asphaltdecksch.**
StL-Nr. 2113120523120201
Längsmarkierung Typ I einschl. evtl. Sperrflächenumrandung als Verkehrsfreigabemarkierung herstellen. Abgerechnet wird der markierte Strich, bei Doppelstrichen
zwei Striche.
Durchgehend als Fahrstreifenbegrenzung.
Strichbreite = 0,25 m.
Strich mit Vormarkierung.
Markierungssystem aus mehrkomponentiger lösemittelarmer
Farbe (High-Solid).
Verkehrsklasse mindestens P 5.
Markierung auf Asphaltdeckschicht.
Menge: 22,000 m

**08.72.0060 Längsmarkierung Typ I herstellen Leitlinie 1 zu 1*Breite 0,12 m mit Vormarkierung*mehrkomp. Farbe mind. P 5*a.Asphaltdecksch.**
StL-Nr. 2113120551120201
Längsmarkierung Typ I einschl. evtl. Sperrflächenumrandung als Verkehrsfreigabemarkierung herstellen. Abgerechnet wird der markierte Strich, bei Doppelstrichen
zwei Striche.
Unterbrochen; Verhältnis Strich/Lücke 1 zu 1 als Leitlinie.
Strichbreite = 0,12 m.
Strich mit Vormarkierung.
Markierungssystem aus mehrkomponentiger lösemittelarmer
Farbe (High-Solid).
Verkehrsklasse mindestens P 5.
Markierung auf Asphaltdeckschicht.
Menge: 20,000 m

**08.72.0070 Längsmarkierung Typ I herstellen Blockmark. 1 zu 1*Breite 0,25 m mit Vormarkierung*mehrkomp. Farbe mind. P 5*a.Asphaltdecksch.**
StL-Nr. 2113120543120201
Längsmarkierung Typ I einschl. evtl. Sperrflächenumrandung als Verkehrsfreigabemarkierung herstellen. Abgerechnet wird der markierte Strich, bei Doppelstrichen
zwei Striche.
Unterbrochen; Verhältnis Strich/Lücke 1 zu 1 als Fahrbahnbegrenzung (Blockmarkierung).
Strichbreite = 0,25 m.
Strich mit Vormarkierung.
Markierungssystem aus mehrkomponentiger lösemittelarmer
Farbe (High-Solid).
Verkehrsklasse mindestens P 5.
Markierung auf Asphaltdeckschicht.
Menge: 22,000 m

**08.72.0080 Quermarkierung Typ I herstellen Haltlinie*mit Vormarkierung mehrkomp. Farbe*mind. P 5 a.Asphaltdecksch.**
StL-Nr. 21131210112021
Quermarkierung Typ I als Verkehrsfreigabemarkierung
herstellen. Abgerechnet wird der markierte Strich.
Markierung = Haltlinie.
Strich mit Vormarkierung.
Markierungssystem aus mehrkomponentiger lösemittelarmer
Farbe (High-Solid).
Verkehrsklasse mindestens P 5.
Markierung auf Asphaltdeckschicht.
Menge: 10,000 m

**08.72.0090 Quermarkierung Typ I herstellen Fußgängerfurt*mit Vormarkierung mehrkomp. Farbe*mind. P 5 a.Asphaltdecksch.**
StL-Nr. 21131210312021
Quermarkierung Typ I als Verkehrsfreigabemarkierung
herstellen. Abgerechnet wird der markierte Strich.
Markierung = Fußgängerfurt.
Strich mit Vormarkierung.
Markierungssystem aus mehrkomponentiger lösemittelarmer
Farbe (High-Solid).
Verkehrsklasse mindestens P 5.
Markierung auf Asphaltdeckschicht.
Menge: 12,000 m

**08.72.0100 Quermarkierung Typ I herstellen Radfahrerfurt*mit Vormarkierung mehrkomp. Farbe*mind. P 5 a.Asphaltdecksch.**
StL-Nr. 21131210412021
Quermarkierung Typ I als Verkehrsfreigabemarkierung
herstellen. Abgerechnet wird der markierte Strich.
Markierung = Radfahrerfurt.
Strich mit Vormarkierung.
Markierungssystem aus mehrkomponentiger lösemittelarmer
Farbe (High-Solid).
Verkehrsklasse mindestens P 5.
Markierung auf Asphaltdeckschicht.
Menge: 72,000 m

**08.72.0110 Pfeilmarkierung Typ I herstellen li.o.re. ab*mit Vormarkierung Länge 5,00 m*mehrkomp. Farbe mind. P 5*a.Asphaltdecksch.**
StL-Nr. 2113122021220201
Pfeilmarkierung Typ I als Verkehrsfreigabemarkierung
herstellen.
Markierungszeichen = Pfeil links oder rechts ab.
Mit Vormarkierung.
Länge = 5,00 m.
Markierungssystem aus mehrkomponentiger lösemittelarmer
Farbe (High-Solid).
Verkehrsklasse mindestens P 5.
Markierung auf Asphaltdeckschicht.
Menge: 6,000 St

**08.72.0120 Pfeilmarkierung Typ I herstellen geradeaus*mit Vormarkierung Länge 5,00 m*mehrkomp. Farbe mind. P 5*a.Asphaltdecksch.**
StL-Nr. 2113122011220201
Pfeilmarkierung Typ I als Verkehrsfreigabemarkierung
herstellen.
Markierungszeichen = Pfeil geradeaus.
Mit Vormarkierung.
Länge = 5,00 m.
Markierungssystem aus mehrkomponentiger lösemittelarmer
Farbe (High-Solid).
Verkehrsklasse mindestens P 5.
Markierung auf Asphaltdeckschicht.
Menge: 3,000 St

**08.72.0130 Sonstiges MarkierungszeichenTyp I Fahrrad**
Sonstiges MarkierungszeichenTyp I als Verkehrsfreigabemarkierung herstellen.
Markierungszeichen 'Fahrrad, Länge 1,3 m'

Mit Vormarkierung.
Markierungssystem aus mehrkomponentiger lösemittelarmer
Farbe (High-Solid).
Verkehrsklasse mindestens P 5.
Markierung auf Asphaltdeckschicht.
Menge: 1,000 St

**08.72.0140 Sperrflächenmarkierung Typ I herst. Breite 0,25 m*mit Vormarkierung mehrkomp. Farbe*mind. P 5 a.Asphaltdecksch.**
StL-Nr. 21131215112021
Sperrfläche als Schrägstrichgatter Typ I als Verkehrsfreigabemarkierung herstellen. Abgerechnet wird der
markierte Strich.
Strichbreite = 0,25 m.
Strich mit Vormarkierung.
Markierungssystem aus mehrkomponentiger lösemittelarmer
Farbe (High-Solid).
Verkehrsklasse mindestens P 5.
Markierung auf Asphaltdeckschicht.
Menge: 20,000 m

**08.72.0150 Längsmarkierung entfernen durchg.Fstr.begr.*Breite 0,12 m Farbe*a.Asphaltdecksch. Erneuer.d.Mark.*Wasserhochdruck Abf.d. Verw.zuf.**
StL-Nr. 2113100521112201
Längsmarkierung einschl. evtl. Sperrflächenumrandung
entfernen. Abgerechnet wird der entfernte Strich, bei
Doppelstrichen zwei Striche.
Durchgehender Strich als Fahrstreifenbegrenzung.
Strichbreite = 0,12 m.
Markierungsstoffart = Farbe.
Auf Asphaltdeckschicht.
Entfernen für Erneuerung der Markierung.
Durch Wasserhochdruckverfahren.
Abfall aufnehmen und nach Wahl des AN verwerten.
Menge: 70,000 m

**08.72.0160 Längsmarkierung entfernen durchg.Fstr.begr.*Breite 0,25 m Farbe*a.Asphaltdecksch. Erneuer.d.Mark.*Wasserhochdruck Abf.d. Verw.zuf.**
StL-Nr. 2113100523112201
Längsmarkierung einschl. evtl. Sperrflächenumrandung
entfernen. Abgerechnet wird der entfernte Strich, bei
Doppelstrichen zwei Striche.
Durchgehender Strich als Fahrstreifenbegrenzung.
Strichbreite = 0,25 m.
Markierungsstoffart = Farbe.
Auf Asphaltdeckschicht.
Entfernen für Erneuerung der Markierung.
Durch Wasserhochdruckverfahren.
Abfall aufnehmen und nach Wahl des AN verwerten.
Menge: 22,000 m

**08.72.0170 Längsmarkierung entfernen Leitlinie 1 zu 1*Breite 0,12 m Farbe*a.Asphaltdecksch. Erneuer.d.Mark.*Wasserhochdruck Abf.d. Verw.zuf.**
StL-Nr. 2113100551112201
Längsmarkierung einschl. evtl. Sperrflächenumrandung
entfernen. Abgerechnet wird der entfernte Strich, bei
Doppelstrichen zwei Striche.
Unterbrochener Strich; Verhältnis Strich/Lücke 1 zu 1
als Leitlinie.
Strichbreite = 0,12 m.
Markierungsstoffart = Farbe.
Auf Asphaltdeckschicht.
Entfernen für Erneuerung der Markierung.
Durch Wasserhochdruckverfahren.
Abfall aufnehmen und nach Wahl des AN verwerten.
Menge: 20,000 m

**08.72.0180 Längsmarkierung entfernen Blockmark. 1 zu 1*Breite 0,25 m Farbe*a.Asphaltdecksch. Erneuer.d.Mark.*Wasserhochdruck Abf.d. Verw.zuf.**
StL-Nr. 2113100543112201
Längsmarkierung einschl. evtl. Sperrflächenumrandung
entfernen. Abgerechnet wird der entfernte Strich, bei
Doppelstrichen zwei Striche.
Unterbrochener Strich; Verhältnis Strich/Lücke 1 zu 1
als Fahrbahnbegrenzung (Blockmarkierung).
Strichbreite = 0,25 m.
Markierungsstoffart = Farbe.
Auf Asphaltdeckschicht.
Entfernen für Erneuerung der Markierung.
Durch Wasserhochdruckverfahren.
Abfall aufnehmen und nach Wahl des AN verwerten.
Menge: 22,000 m

**08.72.0190 Sonstige Markierung entfernen Quermarkierung*Breite 0,50 m Farbe*a.Asphaltdecksch. Erneuer.d.Mark.*Wasserhochdruck Abf.d. Verw.zuf.**
StL-Nr. 2113101015112201
Sonstige Markierung wie Quermarkierung, Schrägstrich
der Sperrfläche oder Parkmarkierung entfernen. Abgerechnet wird der entfernte Strich.
Quermarkierung.
Strichbreite = 0,50 m.
Markierungsstoffart = Farbe.
Auf Asphaltdeckschicht.
Entfernen für Erneuerung der Markierung.
Durch Wasserhochdruckverfahren.
Abfall aufnehmen und nach Wahl des AN verwerten.
Menge: 95,000 m

**08.72.0200 Sonstige Markierung entfernen Sperrfläche*Breite 0,25 m Farbe*a.Asphaltdecksch. Erneuer.d.Mark.*Wasserhochdruck Abf.d. Verw.zuf.**
StL-Nr. 2113101023112201
Sonstige Markierung wie Quermarkierung, Schrägstrich
der Sperrfläche oder Parkmarkierung entfernen. Abgerechnet wird der entfernte Strich.
Schrägstrich der Sperrfläche.
Strichbreite = 0,25 m.
Markierungsstoffart = Farbe.
Auf Asphaltdeckschicht.
Entfernen für Erneuerung der Markierung.
Durch Wasserhochdruckverfahren.
Abfall aufnehmen und nach Wahl des AN verwerten.
Menge: 20,000 m

**08.72.0210 Markierungszeichen entfernen Farbe*a.Asphaltdecksch. Erneuer.d.Mark.*Wasserhochdruck Abf.d. Verw.zuf.**
StL-Nr. 21131015112201
Markierungszeichen entfernen. Abgerechnet wird die entfernte markierte Fläche. Bei Pfeil, Buchstabe, Ziffer,
Verkehrsschild und Piktogramm ergibt sich die Fläche
aus dem kleinsten umschließenden Rechteck.
Markierungsstoffart = Farbe.
Auf Asphaltdeckschicht.
Entfernen für Erneuerung der Markierung.
Durch Wasserhochdruckverfahren.
Abfall aufnehmen und nach Wahl des AN verwerten.
Menge: 30,000 m2

*Hinweis: Endgültige Markierung*

**08.72.0220 Längsmarkierung Typ II herstellen durchg.Fstr.begr.*Breite 0,12 m mit Vormarkierung*Heißplastikmasse*P 7 grobstr. Decke**
StL-Nr. 2113150521170921
Längsmarkierung Typ II einschl. evtl.
Sperrflächenumrandung als endgültige Markierung herstellen. Abgerechnet wird der markierte Strich, bei
Doppelstrichen zwei Striche.
Durchgehend als Fahrstreifenbegrenzung.
Strichbreite = 0,12 m.
Strich mit Vormarkierung.
Markierungssystem aus thermoplastischem Stoff, nicht
spritzbar (Heißplastikmasse).
Schichtdicke 'min. 3,0 mm / max. 3,5 mm'

Verkehrsklasse = P 7.
Markierung auf grobstrukturierter Asphaltdeckschicht.
Menge: 70,000 m

**08.72.0230 Längsmarkierung Typ II herstellen durchg.Fstr.begr.*Breite 0,25 m mit Vormarkierung*Heißplastikmasse*P 7 grobstr. Decke**
StL-Nr. 2113150523170921
Längsmarkierung Typ II einschl. evtl.
Sperrflächenumrandung als endgültige Markierung herstellen. Abgerechnet wird der markierte Strich, bei
Doppelstrichen zwei Striche.
Durchgehend als Fahrstreifenbegrenzung.
Strichbreite = 0,25 m.
Strich mit Vormarkierung.
Markierungssystem aus thermoplastischem Stoff, nicht
spritzbar (Heißplastikmasse).
Schichtdicke 'min. 3,0 mm / max. 3,5 mm'

Verkehrsklasse = P 7.
Markierung auf grobstrukturierter Asphaltdeckschicht.
Menge: 22,000 m

**08.72.0240 Längsmarkierung Typ II herstellen Leitlinie 1 zu 1*Breite 0,12 m mit Vormarkierung*Heißplastikmasse*P 7 grobstr. Decke**
StL-Nr. 2113150551170921
Längsmarkierung Typ II einschl. evtl.
Sperrflächenumrandung als endgültige Markierung herstellen. Abgerechnet wird der markierte Strich, bei
Doppelstrichen zwei Striche.
Unterbrochen; Verhältnis Strich/Lücke 1 zu 1 als Leitlinie.
Strichbreite = 0,12 m.
Strich mit Vormarkierung.
Markierungssystem aus thermoplastischem Stoff, nicht
spritzbar (Heißplastikmasse).
Schichtdicke 'min. 3,0 mm / max. 3,5 mm'

Verkehrsklasse = P 7.
Markierung auf grobstrukturierter Asphaltdeckschicht.
Menge: 20,000 m

**08.72.0250 Längsmarkierung Typ II herstellen Blockmark. 1 zu 1*Breite 0,25 m mit Vormarkierung*Heißplastikmasse*P 7 grobstr. Decke**
StL-Nr. 2113150543170921
Längsmarkierung Typ II einschl. evtl.
Sperrflächenumrandung als endgültige Markierung herstellen. Abgerechnet wird der markierte Strich, bei
Doppelstrichen zwei Striche.
Unterbrochen; Verhältnis Strich/Lücke 1 zu 1 als Fahrbahnbegrenzung (Blockmarkierung).
Strichbreite = 0,25 m.
Strich mit Vormarkierung.
Markierungssystem aus thermoplastischem Stoff, nicht
spritzbar (Heißplastikmasse).
Schichtdicke 'min. 3,0 mm / max. 3,5 mm'

Verkehrsklasse = P 7.
Markierung auf grobstrukturierter Asphaltdeckschicht.
Menge: 22,000 m

**08.72.0260 Quermarkierung Typ II herstellen Haltlinie*mit Vormarkierung Heißplastikmasse grobstr. Decke**
StL-Nr. 21131510112091
Quermarkierung Typ II als endgültige Markierung herstellen. Verkehrsklasse P 7. Abgerechnet wird der markierte Strich.
Markierung = Haltlinie.
Strich mit Vormarkierung.
Markierungssystem aus thermoplastischem Stoff, nicht
spritzbar (Heißplastikmasse).
Schichtdicke 'min. 3,0 mm / max. 3,5 mm'

Markierung auf grobstrukturierter Asphaltdeckschicht.
Menge: 10,000 m

**08.72.0270 Quermarkierung Typ II herstellen Fußgängerfurt*mit Vormarkierung Heißplastikmasse grobstr. Decke**
StL-Nr. 21131510312091
Quermarkierung Typ II als endgültige Markierung herstellen. Verkehrsklasse P 7. Abgerechnet wird der markierte Strich.
Markierung = Fußgängerfurt.
Strich mit Vormarkierung.
Markierungssystem aus thermoplastischem Stoff, nicht
spritzbar (Heißplastikmasse).
Schichtdicke 'min. 3,0 mm / max. 3,5 mm'

Markierung auf grobstrukturierter Asphaltdeckschicht.
Menge: 12,000 m

**08.72.0280 Quermarkierung Typ II herstellen Radfahrerfurt*mit Vormarkierung Heißplastikmasse grobstr. Decke**
StL-Nr. 21131510412091
Quermarkierung Typ II als endgültige Markierung herstellen. Verkehrsklasse P 7. Abgerechnet wird der markierte Strich.
Markierung = Radfahrerfurt.
Strich mit Vormarkierung.
Markierungssystem aus thermoplastischem Stoff, nicht
spritzbar (Heißplastikmasse).
Schichtdicke 'min. 3,0 mm / max. 3,5 mm'

Markierung auf grobstrukturierter Asphaltdeckschicht.
Menge: 72,000 m

**08.72.0290 Pfeilmarkierung Typ II herstellen li.o.re. ab*mit Vormarkierung Länge 5,00 m*Heißplastikmasse*grobstr. Decke**
StL-Nr. 2113152021220901
Pfeilmarkierung Typ II als endgültige Markierung herstellen.  Verkehrsklasse P 7.
Markierungszeichen = Pfeil links oder rechts ab.
Mit Vormarkierung.
Länge = 5,00 m.
Markierungssystem aus thermoplastischem Stoff, nicht
spritzbar (Heißplastikmasse).
Schichtdicke 'min. 3,0 mm / max. 3,5 mm'

Markierung auf grobstrukturierter Asphaltdeckschicht.
Menge: 6,000 St

**08.72.0300 Pfeilmarkierung Typ II herstellen geradeaus*mit Vormarkierung Länge 2,00 m*Heißplastikmasse*grobstr. Decke**
StL-Nr. 2113152011120901
Pfeilmarkierung Typ II als endgültige Markierung herstellen.  Verkehrsklasse P 7.
Markierungszeichen = Pfeil geradeaus.
Mit Vormarkierung.
Länge = 2,00 m.
Markierungssystem aus thermoplastischem Stoff, nicht
spritzbar (Heißplastikmasse).
Schichtdicke 'min. 3,0 mm / max. 3,5 mm'

Markierung auf grobstrukturierter Asphaltdeckschicht.
Menge: 3,000 St

**08.72.0310 Sonstiges Mark.zeichen Typ II herst*mit Vormarkierung Heißplastikmasse grobstr. Decke**
StL-Nr. 21131530912091
Sonstiges Markierungszeichen Typ II als endgültige Markierung nach Unterlagen des AG herstellen. Verkehrsklasse P 7.
Markierungszeichen 'Fahrrad, Länge 1,3 m'

Mit Vormarkierung.
Markierungssystem aus thermoplastischem Stoff, nicht
spritzbar (Heißplastikmasse).
Schichtdicke 'min. 3,0 mm / max. 3,5 mm'

Markierung auf grobstrukturierter Asphaltdeckschicht.
Menge: 1,000 St

**08.72.0320 Sperrflächenmarkierung Typ II herst Breite 0,25 m*mit Vormarkierung Kaltspritzplastik mind. P 6*grobstr. Decke**
StL-Nr. 2113151511409101
Sperrfläche als Schrägstrichgatter Typ II als endgültige Markierung herstellen. Abgerechnet wird der markierte Strich.
Strichbreite = 0,25 m.
Strich mit Vormarkierung.
Markierungssystem aus reaktivem Stoff, spritzbar (Kaltspritzplastik).
Schichtdicke 'min. 0,6  mm'

Verkehrsklasse mindestens P 6.
Markierung auf grobstrukturierter Asphaltdeckschicht.
Menge: 20,000 m

*Hinweis: Radweg-ROT Einmündungsbereiche*
Radweg-ROT für die Einmündungsbereiche

**08.72.0330 Farbige Kennzeichnung von Radwegen**
Farbige Kennzeichnung von Radwegen randscharf herstellen - Losen Schmutz von zu kennzeichnender Fläche entfernen. Vormarkieren. Nicht retroreflektierend.
Griffigkeit im Neuzustand größer/gleich 60 SRT-Einheiten.
Farbe Rot, Farbortbereich im Neuzustand innerhalb Eckpunkt 1 y 0,345 x 0,655; Eckpunkt 2 y 0,360 x 0,370; Eckpunkt 3 y 0,320 x 0,360; Eckpunkt 4 y 0,310 x 0,690.
DTV-Wert 5.000 – 15.000.
Herstellung aus reaktivem Stoff, nicht spritzbar (Kaltplastikmasse als Reibeplastik).
Mindestschichtdicke  = 3,0 mm.
Herstellung auf grobstrukturierter Asphaltdeckschicht.
Menge: 50,000 m2

#### Abschnitt 08.73 TA4: Beschilderung

**08.73.0010 Verkehrsschild abbauen Größe bis 1,1 m2*Rohrpf. bis 76,1 Fundament entf.*neben d. Fahrbahn Stoffe d.Verw.zuf*Geeig.Boden verf.**
StL-Nr. 2113001110051122
Verkehrsschild ggf. mit Aufstellvorrichtung abbauen.
Schildgröße bis 1,1 m2.
Aufstellvorrichtung = Rohrpfosten, DU bis 76,1 mm abbauen.
Fundament entfernen.
Schild neben der Fahrbahn.
Abgebaute Stoffe nach Wahl des AN verwerten.
Fundamentlöcher mit geeignetem Boden des AN verfüllen
und verdichten.
Menge: 9,000 St

**08.73.0020 Verkehrsschild abbauen*Mast bis 168,3 Fundament entf.*neben d. Fahrbahn Stoffe d.Verw.zuf*Geeig.Boden verf.**
StL-Nr. 2113001190151122
Verkehrsschild ggf. mit Aufstellvorrichtung abbauen.
Schildgröße 'über 1,1 m2 bis 5,5 m2.'

Aufstellvorrichtung = Mast, DU bis 168,3 mm abbauen.
Fundament entfernen.
Schild neben der Fahrbahn.
Abgebaute Stoffe nach Wahl des AN verwerten.
Fundamentlöcher mit geeignetem Boden des AN verfüllen
und verdichten.
Menge: 1,000 St

**08.73.0030 Verkehrsschild anbringen Dreieck*Größe 2*einseitig Folie RA 2*3 mm dick St.Rohrsch.Plan I*UK Schild ab 2 m**
StL-Nr. 2113010102212212
Verkehrsschild nach Unterlagen des AG anbringen.
Schild = Dreieck.
Größe 2.
Einseitig.
Mit retroreflektierender Folie der Klasse RA 2.
Schild = flach, 3 mm dick.
Befestigung mit Stahl-Rohrschelle, feuerverzinkt, nach
IVZ-Norm, Standardplan I. Verschraubung aus nicht rostendem Stahl mind. der Stahlsorte A 2.
Anbringung neben der Fahrbahn. Unterkante des Schildes
ab 2,00 m über der Verkehrsfläche.
Menge: 2,000 St

**08.73.0040 Verkehrsschild anbringen Ronde*Größe 2*einseitig Folie RA 2 Edelst.Klemmsch.*UK Schild unt.2 m**
StL-Nr. 2113010101212941
Verkehrsschild nach Unterlagen des AG anbringen.
Schild = Ronde.
Größe 2.
Einseitig.
Mit retroreflektierender Folie der Klasse RA 2.
Schild 'Alform'

Befestigung mit Edelstahl-Klemmschelle. Verschraubung
aus nicht rostendem Stahl mind. der Stahlsorte A 2.
Anbringung neben der Fahrbahn. Unterkante des Schildes
unter 2,00 m über der Verkehrsfläche.
Menge: 2,000 St

**08.73.0050 Verkehrsschild anbringen Ronde*Größe 2*einseitig Folie RA 2*3 mm dick St.Rohrsch.Plan I*UK Schild ab 2 m**
StL-Nr. 2113010101212212
Verkehrsschild nach Unterlagen des AG anbringen.
Schild = Ronde.
Größe 2.
Einseitig.
Mit retroreflektierender Folie der Klasse RA 2.
Schild = flach, 3 mm dick.
Befestigung mit Stahl-Rohrschelle, feuerverzinkt, nach
IVZ-Norm, Standardplan I. Verschraubung aus nicht rostendem Stahl mind. der Stahlsorte A 2.
Anbringung neben der Fahrbahn. Unterkante des Schildes
ab 2,00 m über der Verkehrsfläche.
Menge: 7,000 St

**08.73.0060 Verkehrsschild anbringen Quadrat*Größe 2*einseitig Folie RA 2*3 mm dick St.Rohrsch.Plan I*UK Schild ab 2 m**
StL-Nr. 2113010103212212
Verkehrsschild nach Unterlagen des AG anbringen.
Schild = Quadrat.
Größe 2.
Einseitig.
Mit retroreflektierender Folie der Klasse RA 2.
Schild = flach, 3 mm dick.
Befestigung mit Stahl-Rohrschelle, feuerverzinkt, nach
IVZ-Norm, Standardplan I. Verschraubung aus nicht rostendem Stahl mind. der Stahlsorte A 2.
Anbringung neben der Fahrbahn. Unterkante des Schildes
ab 2,00 m über der Verkehrsfläche.
Menge: 1,000 St

**08.73.0070 Verkehrsschild anbringen Zusatzz. Höhe 2*Größe 2 einseitig*Folie RA 2 3 mm dick*St.Rohrsch.Plan I UK Schild ab 2 m**
StL-Nr. 2113010151212212
Verkehrsschild nach Unterlagen des AG anbringen.
Schild = Zusatzzeichen Höhe 2.
Größe 2.
Einseitig.
Mit retroreflektierender Folie der Klasse RA 2.
Schild = flach, 3 mm dick.
Befestigung mit Stahl-Rohrschelle, feuerverzinkt, nach
IVZ-Norm, Standardplan I. Verschraubung aus nicht rostendem Stahl mind. der Stahlsorte A 2.
Anbringung neben der Fahrbahn. Unterkante des Schildes
ab 2,00 m über der Verkehrsfläche.
Menge: 2,000 St

**08.73.0080 Verkehrsschild anbringen Rechteck, Hochf.*Größe 2 einseitig*Folie RA 2 3 mm dick*St.Rohrsch.Plan I UK Schild ab 2 m**
Straßennamenschilder nach Unterlagen des AG anbringen.
Schild = Rechteck, Querformat.
Beidseitig.
Mit retroreflektierender Folie der Klasse RA 1, Aufbau A.
Schild = Alu-Kasten-Hohlprofile, Höhe: 150mm, mit seitlicher Abdeckkappeaus Aluminiun, Universal-Nut-Profil (
Schildersystem FUVIAL  oder gleichwertig, angebotenes System: '....................................................'
)  als Einschubleiste für Zusätze am unteren Rand,  Grundfarbe blau, Schrift weiß Schirfthöhe 84 mm.
mit Schellenbefestigung VARIO oder gleichwertig.
angebotenes System '....................................................'
Verschraubung aus nicht rostendem Stahl mind. der Stahlsorte A 2.
Anbringung neben der Fahrbahn. Unterkante des Schildes
ab 2,00 m über der Verkehrsfläche.
Menge: 2,000 St

**08.73.0090 Rohrpfosten aufstellen Länge>1500-2000mm*R.St. 60,3/2,0 mm*Pflaster Boden Unterl. AG*Fundament Typ A Aushub verwerten*Preisänd. Pfosten**
StL-Nr. 2113030221931121
Rohrpfosten mit Abdeckkappe für Verkehrsschild aufstellen einschl. anfallenden Aushubarbeiten. Stahlteile
feuerverzinkt. Umgebende Fläche entsprechend dem früheren Zustand herstellen.
Pfostenlänge = über 1500 mm bis 2000 mm.
Rohr = Stahl 60,3/2,0 mm.
Pfosten 'Bodenhülse mit Gewindering und Blindstopfen
aus Grauguss GG 25,
Länge: 300 mm,
mit seitlichen Ankerkrallen,
mit Alkydharzlack gestrichen,
Spannring aus Polyamid,
Form zylindrisch, nicht konisch zulaufend
Einbau in Betonfundament gemäß IVZ-Norm.'

Vorh. Befestigung = Pflaster.
Aufstellung in Boden/Homogenbereich nach Unterlagen des
AG.
Fundament Typ A nach IVZ-Norm.
Aushub nach Wahl des AN verwerten.
Bei Änderung der Pfostenlänge verändert sich der Einheitspreis im Verhältnis zur ausgeschriebenen Pfostenlänge. Basislänge für die Abrechnung ist bei Mehrlängen
die maximal, bei Minderlängen die minimal ausgeschriebene Pfostenlänge.
Menge: 2,000 St

**08.73.0100 Rohrpfosten aufstellen Länge>3000-3500mm*R.St. 60,3/2,0 mm mit Erdanker*Fundament Typ A Aushub verwerten*Preisänd. Pfosten**
StL-Nr. 2113030251199121
Rohrpfosten mit Abdeckkappe für Verkehrsschild aufstellen einschl. anfallenden Aushubarbeiten. Stahlteile
feuerverzinkt. Umgebende Fläche entsprechend dem früheren Zustand herstellen.
Pfostenlänge = über 3000 mm bis 3500 mm.
Rohr = Stahl 60,3/2,0 mm.
Pfosten mit biegesteifem Erdanker aus Rundstahl, ca.
250 mm vom unteren Rohrende.
Vorh. Befestigung 'Gehwegplatten bzw. Pflaster.'

Aufstellung 'Bodenhülse mit Gewindering und Blindstopfen
aus Grauguss GG 25,
Länge: 300 mm,
mit seitlichen Ankerkrallen,
mit Alkydharzlack gestrichen,
Spannring aus Polyamid,
Form zylindrisch, nicht konisch zulaufend
Einbau in Betonfundament gemäß IVZ-Norm.'

Fundament Typ A nach IVZ-Norm.
Aushub nach Wahl des AN verwerten.
Bei Änderung der Pfostenlänge verändert sich der Einheitspreis im Verhältnis zur ausgeschriebenen Pfostenlänge. Basislänge für die Abrechnung ist bei Mehrlängen
die maximal, bei Minderlängen die minimal ausgeschriebene Pfostenlänge.
Menge: 7,000 St

**08.73.0110 Rohrpfosten aufstellen Länge>3000-3500mm*R.St. 60,3/2,0 mm mit Erdanker*Boden Unterl. AG Fundament Typ A*Aushub verwerten Preisänd. Pfosten**
StL-Nr. 2113030251101121
Rohrpfosten mit Abdeckkappe für Verkehrsschild aufstellen einschl. anfallenden Aushubarbeiten. Stahlteile
feuerverzinkt. Umgebende Fläche entsprechend dem früheren Zustand herstellen.
Pfostenlänge = über 3000 mm bis 3500 mm.
Rohr = Stahl 60,3/2,0 mm.
Pfosten mit biegesteifem Erdanker aus Rundstahl, ca.
250 mm vom unteren Rohrende.
Aufstellung in Boden/Homogenbereich nach Unterlagen des
AG.
Fundament Typ A nach IVZ-Norm.
Aushub nach Wahl des AN verwerten.
Bei Änderung der Pfostenlänge verändert sich der Einheitspreis im Verhältnis zur ausgeschriebenen Pfostenlänge. Basislänge für die Abrechnung ist bei Mehrlängen
die maximal, bei Minderlängen die minimal ausgeschriebene Pfostenlänge.
Menge: 3,000 St

**08.73.0120 Rohrpfosten aufstellen Länge>3500-4000mm*R.St. 60,3/2,0 mm mit Erdanker*Fundament Typ A Aushub verwerten*Preisänd. Pfosten**
StL-Nr. 2113030261199121
Rohrpfosten mit Abdeckkappe für Verkehrsschild aufstellen einschl. anfallenden Aushubarbeiten. Stahlteile
feuerverzinkt. Umgebende Fläche entsprechend dem früheren Zustand herstellen.
Pfostenlänge = über 3500 mm bis 4000 mm.
Rohr = Stahl 60,3/2,0 mm.
Pfosten mit biegesteifem Erdanker aus Rundstahl, ca.
250 mm vom unteren Rohrende.
Vorh. Befestigung 'Gehwegplatten bzw. Pflaster.'

Aufstellung 'Bodenhülse mit Gewindering und Blindstopfen
aus Grauguss GG 25,
Länge: 300 mm,
mit seitlichen Ankerkrallen,
mit Alkydharzlack gestrichen,
Spannring aus Polyamid,
Form zylindrisch, nicht konisch zulaufend
Einbau in Betonfundament gemäß IVZ-Norm.'

Fundament Typ A nach IVZ-Norm.
Aushub nach Wahl des AN verwerten.
Bei Änderung der Pfostenlänge verändert sich der Einheitspreis im Verhältnis zur ausgeschriebenen Pfostenlänge. Basislänge für die Abrechnung ist bei Mehrlängen
die maximal, bei Minderlängen die minimal ausgeschriebene Pfostenlänge.
Menge: 1,000 St

**08.73.0130 Rohrpfosten aufstellen Länge>3500-4000mm*R.St. 76,1/2,0 mm mit Erdanker*Boden Unterl. AG Fundament Typ B*Aushub verwerten Preisänd. Pfosten**
StL-Nr. 2113030262101221
Rohrpfosten mit Abdeckkappe für Verkehrsschild aufstellen einschl. anfallenden Aushubarbeiten. Stahlteile
feuerverzinkt. Umgebende Fläche entsprechend dem früheren Zustand herstellen.
Pfostenlänge = über 3500 mm bis 4000 mm.
Rohr = Stahl 76,1/2,0 mm.
Pfosten mit biegesteifem Erdanker aus Rundstahl, ca.
250 mm vom unteren Rohrende.
Aufstellung in Boden/Homogenbereich nach Unterlagen des
AG.
Fundament Typ B nach IVZ-Norm.
Aushub nach Wahl des AN verwerten.
Bei Änderung der Pfostenlänge verändert sich der Einheitspreis im Verhältnis zur ausgeschriebenen Pfostenlänge. Basislänge für die Abrechnung ist bei Mehrlängen
die maximal, bei Minderlängen die minimal ausgeschriebene Pfostenlänge.
Menge: 1,000 St

#### Abschnitt 08.74 "Sackgasse" bei 0+700

**08.74.0010 Asphaltbefestigung aufnehmen Fahrbahn*mit Pflaster**
StL-Nr. 2311302812909099
Asphaltbefestigung aufbrechen und aufnehmen.
Fläche = Fahrbahn.
Einschließlich Unterlage = Pflaster.
Dicke der Asphaltbefestigung 'über 5 bis 15cm.'

Gesamtaufbruchtiefe 'wie Asphaltbefestigung'

Aufbruchgut 'aufnehmen, zwischenlagern und beseitigen.
Zwischenlagern auf Flächen des AN entsprechend
Anforderungen für gefährlichen Abfall.
Entsorgen wird gesondert vergütet.'
Menge: 510,000 m2
Leistungsbereichkatalog: 113

**08.74.0020 Gefährl. Abfall aus Baustelle ents.*Gebühr einrechn.**
StL-Nr. 1210221791
Gefährlichen Abfall aus Baustelle laden, fördern und
entsorgen. Art der Belastung und Entsorgung nach Unterlagen des AG. Entsorgungsnachweis nach Unterlagen des
AG führen.
Abgerechnet wird nach Wiegescheinen.
Abfallschlüsselnummer '170301*,
Verwertungsklasse B/C, Deponieklasse DKI.'

Gebühren der Abfallentsorgung sind einzurechnen.
Menge: 185,000 t

**08.74.0030 Streifen/Rinne aus Naturstein aufn. Dicke 14 cm Basalt*Fugenmörtel Fund.bet. ü.10-20*Verwertung AN**
StL-Nr. 2311504649212100
Streifen oder Rinne aus Naturstein aufnehmen. Aufbruch
der Tragschicht wird gesondert vergütet.
Dicke ca. 14 cm.
Breite des Streifens/der Rinne '10 bis 15cm.'

Pflasterstein aus Basalt.
Mit Fugenfüllung aus hydraulisch gebundenem Fu-
genmörtel.
Fundament aus Beton/Mörtel, über 10 bis 20 cm dick,
aufbrechen.
Steine und Aufbruchgut nach Wahl des AN verwerten.
Menge: 15,000 m

**08.74.0040 Boden lös. m.nicht gefährl. Inhaltsstoff.*profilger. lösen Planum nicht ges.*Abrechnung Abtrag**
Boden bzw. Fels mit nicht gefährlichen Inhaltsstoffen sowie
Beschreibung der Homogenbereiche und Zuordung LAGA
nach Unterlagen des AG (Baugrundgutachten)
aus Abtragsbereichen profilgerecht lösen,
einschl. Bodenaustauschbereich.
Entsorgen wird gesondert vergütet.
Homogenbereich EA-L1.
Materialklasse BM-F3
Profilgerecht lösen.
Das Herstellen des Planums wird nicht gesondert
vergütet.
Abrechnung nach Abtragsprofilen.
Menge: 420,000 m3

*Hinweis: Materialklasse bis BM-F3*

**08.74.0050 N.gefährl. Abfall aus Baustelle ent Boden*Entsorgung AN Gebühr einrechn.*Abr. Abtrag**
StL-Nr. 12102117211001
Nicht gefährlichen Abfall aus Baustelle laden, fördern
und entsorgen. Schadstoffbelastung nach Unterlagen des
AG.
Abfall = Boden. Abfallschlüsselnummer 17 05 04.
Entsorgung nach Wahl des AN.
Gebühren der Abfallentsorgung sind einzurechnen.
Abgerechnet wird nach Abtragsprofilen.
Menge: 420,000 m3

**08.74.0060 Geotextil als Trennschicht verlegen Nutz.Dauer>25Jahr*pH 4-9 GRK 4*verlegen quer Abr. Überdeckung**
StL-Nr. 2410640321010101
Geotextil als Trenn- und Filterschicht verlegen. Trennschicht nach Unterlagen des AG. Überlappung mindestens
0,50 m. Überschüttung wird gesondert vergütet.
Erforderliche Nutzungsdauer über 25 Jahre.
pH-Wert des Umgebungsmilieus 4 bis 9.
Geotextilrobustheitsklasse 4.
Verlegen quer zur Straßenachse.
Abrechnnung nach überdeckter Trennfläche.
Menge: 520,000 m2

**08.74.0070 Baustoff für Bodenaustausch einb.*Baustoff liefern Abrechng. Auftrag**
StL-Nr. 241063309101
Baustoff für Bodenaustausch profilgerecht
einbauen und verdichten einschließlich ggf. erforderlicher Wasserzugabe. Boden bzw. Fels lösen und verwerten
wird gesondert vergütet.
Baustoff 'gebrochenes Naturgestein 0/45 bis 0/56'

Baustoff nach Unterlagen des AG liefern. Einbaudokumentation nach Unterlagen des AG übergeben.
Abrechnung nach Auftragsprofilen
Menge: 210,000 m3

**08.74.0080 Frostschutzschicht herstellen Bk0,3*Feinanteil UF3 0/45*URA n. Unterl. AG Abrechng. Auftrag**
StL-Nr. 2290010721319901
Frostschutzschicht aus Baustoffgemisch für Frostschutzschichten herstellen. Gesteinsspezifische Anforderungen
gem. TL Gestein-StB und zugeh. Einführungsschreiben.
Erschwernisse durch Einbauten, Schächte und
Straßenabläufe werden gesondert vergütet.
In Verkehrsflächen der Belastungsklasse Bk0,3.
Feinanteil Kategorie UF 3.
Baustoffgemisch 0/45.
Umweltrelevante Anforderungen beim Einsatz von
Baustoffgemischen nach Unterlagen des AG.
Verdichtungsgrad/Verformungsmodul 'DPr min. 100 v.H. /
EV2 auf der Oberfläche mindestens 100 MPa.'

Einbaudicke 'nach Unterlagen des AG,
Schichtdicke 30-45cm.'

Abgerechnet wird nach Auftragsprofilen.
Menge: 160,000 m3

**08.74.0090 Schottertragschicht herstellen Bk0,3*Feinanteil UF3 0/32*URA n. Unterl. AG*Dicke 15 cm U>=13 filterstab.**
StL-Nr. 2290014121119110
Schottertragschicht herstellen.
Gesteinsspezifische Anforderungen gem. TL Gestein-StB
und zugeh. Einführungsschreiben.
Erschwernisse durch Einbauten, Schächte und
Straßenabläufe werden gesondert vergütet.
In Verkehrsflächen der Belastungsklasse Bk0,3.
Feinanteil Kategorie UF 3.
Baustoffgemisch 0/32.
Umweltrelevante Anforderungen beim Einsatz von
Baustoffgemischen nach Unterlagen des AG.
Verdichtungsgrad/Verformungsmodul 'DPr min. 100 v.H. /
EV2 auf der Oberfläche mindestens 120 MPa'

Einbaudicke = 15 cm.
Ungleichförmigkeitszahl U mindestens 13. Die Filterstabilität gegenüber dem Bettungsmaterial muss
eingehalten werden.
Menge: 520,000 m2

**08.74.0100 Pflasterd. aus Betonsteinen herst. Park-/sonst. Fl.*St.100/200/100 Fase 2/2*SZ18/LA20 Bett.0/4 30 v. H.*Fuge 0/4 Ellenbogenverband**
StL-Nr. 2311510130311112
Pflasterdecke mit Pflastersteinen aus Beton mit Vorsatzbeton herstellen.
Oberfläche der Pflastersteine, Trassierung der Pflasterdecke und Verlegung der Pflastersteine in Kurvenbereichen nach Unterlagen des AG.
In Park- und sonstigen Verkehrsflächen. Rutschwiderstand SRT-Wert mind. 55.
Format für Rastermaß = 100/200/100 mm.
Fase max. 2/2 mm.
Baustoffgemisch für Bettung und Fugen Kategorie
SZ18/LA20.
Bettung aus Baustoffgemisch 0/4, Anteil an Körnung unter 2 mm max. 30 Massenprozent, E CS35, C 90/3.
Fuge mit Baustoffgemisch 0/4, GU, F, E CS35, C 90/3,
Fugenmaterial einarbeiten und einschlämmen, Fugenschluss durch Einfegen und Einschlämmen herstellen.
Steine im Ellenbogenverband verlegen.
Menge: 520,000 m2

**08.74.0110 Pflastersteine zuarbeiten brechen*aus Beton*Dicke ü. 8-10 cm**
StL-Nr. 231151951102
Pflastersteine auf Passmaß trennen und Pflastersteine
an Kanten und Einfassungen oder an Aussparungen und
Einbauten über 1,00 m2 Einzelgröße zuarbeiten, nassschneiden oder behauen.
Das Zuarbeiten, Nassschneiden oder Behauen der Pflastersteine an Aussparungen und Einbauten bis zu 1,00 m2
Einzelgröße wird gesondert vergütet.
Pflastersteine mit Vorrichtung brechen.
Art = Pflastersteine aus Beton.
Dicke über 8 bis 10 cm.
Menge: 200,000 m

#### Abschnitt 08.75 Regenwasserkanal

*Hinweis: Rückbau RW-Kanal*

**08.75.0001 Entwässerungsrohrleitung abbrechen Rohr DN ü.250-500*Stahlbeton-Rohr*Ausb. verwerten**
StL-Nr. 24110305220901
Entwässerungsrohrleitung abbrechen. Entwässerungsrohrleitung liegt bis Oberkante Rohr frei. Erdarbeiten in
der verbliebenen Leitungszone ausführen. Offene Wasserhaltung bis zu einer Pumpenleistung von 10 m3 Fördermenge und 5,00 m Förderhöhe je Stunde und Haltung ausführen. Das Ausbauen von Schächten wird gesondert vergütet.
Rohr DN/ID über 250 bis 500.
Rohr aus Stahlbeton.
Fließsohlentiefe 'über 2 bis 4 m'

Ausbaustoffe nach Wahl des AN verwerten.
Menge: 270,000 m

**08.75.0002 Schacht ausbauen DU bis 1,00 m*Betonfertigteile*Ausbau verwerten**
StL-Nr. 24110404119001
Freigelegten Schacht einschließlich Abdeckung vollständig ausbauen. Aufbruch von Straßenbefestigungen und das
Ausbauen von Rohrleitungen wird gesondert vergütet.
Runder Schacht, DN/ID bis 1,00 m.
Schacht aus Betonfertigteilen.
Ausbautiefe 'über 2 bis 4 m.'

Sämtliche Ausbaustoffe verwerten nach Wahl des AN.
Menge: 6,000 St

**08.75.0003 Schacht ausbauen DU bis 1,00 m*Mauerwerk 30 cm*Ausbau verwerten**
StL-Nr. 24110404149001
Freigelegten Schacht einschließlich Abdeckung vollständig ausbauen. Aufbruch von Straßenbefestigungen und das
Ausbauen von Rohrleitungen wird gesondert vergütet.
Runder Schacht, DN/ID bis 1,00 m.
Schacht aus Mauerwerk, bis 30 cm dick.
Ausbautiefe 'über 2 bis 4 m.'

Sämtliche Ausbaustoffe verwerten nach Wahl des AN.
Menge: 2,000 St

*Hinweis: Erdarbeiten RW-Kanal*

**08.75.0004 Leitungsgr. m. Schachtbaugr. herst. gew. Boden*m.Verb./+10 m3 W. Entsorg. gesond.*Abr. senkrecht**
StL-Nr. 2410821529919931
Leitungsgraben einschließlich Schachtbaugruben herstellen. Straßenaufbruch wird gesondert vergütet. Schachtdurchmesser und -abstände nach Unterlagen des AG.
In gewachsenem Boden. Homogenbereich nach Unterlagen
des AG.
Grabentiefe 'bis 5,00 m'

Breite der Grabensohle 'für Rohr DN 300'

Notwendigen Verbau entsprechend statischen und konstruktiven Erfordernissen herstellen, vorhalten und
entfernen. Offene Wasserhaltung bis zu einer Pumpenleistung von 10 m3 Fördermenge und 5,00 m Förderhöhe
je Stunde und Haltung ausführen.
Aushub 'entsorgen.  Entsorgung wird gesondert vergütet.'

Materialklasse 'BM-F3'

Zum Verfüllen nicht verwendeten Aushub entsorgen. Entsorgung wird gesondert vergütet.
Abrechnung mit senkrechten Wänden.
Menge: 670,000 m3

**08.75.0005 Leitungsgr. m. Schachtbaugr. herst. gew. Boden*m.Verb./+10 m3 W. Entsorg. gesond.*Abr. senkrecht**
StL-Nr. 2410821529919931
Leitungsgraben einschließlich Schachtbaugruben herstellen. Straßenaufbruch wird gesondert vergütet. Schachtdurchmesser und -abstände nach Unterlagen des AG.
In gewachsenem Boden. Homogenbereich nach Unterlagen
des AG.
Grabentiefe 'bis 5,00 m'

Breite der Grabensohle 'für Rohr DN 400'

Notwendigen Verbau entsprechend statischen und konstruktiven Erfordernissen herstellen, vorhalten und
entfernen. Offene Wasserhaltung bis zu einer Pumpenleistung von 10 m3 Fördermenge und 5,00 m Förderhöhe
je Stunde und Haltung ausführen.
Aushub 'entsorgen.  Entsorgung wird gesondert vergütet.'

Materialklasse 'BM-F3'

Zum Verfüllen nicht verwendeten Aushub entsorgen. Entsorgung wird gesondert vergütet.
Abrechnung mit senkrechten Wänden.
Menge: 620,000 m3

**08.75.0007 Leitungsgr. m. Schachtbaugr. herst. gew. Boden*m.Verb./+10 m3 W. Entsorg. gesond.*Abr. senkrecht**
StL-Nr. 2410821529919931
Leitungsgraben einschließlich Schachtbaugruben herstellen. Straßenaufbruch wird gesondert vergütet. Schachtdurchmesser und -abstände nach Unterlagen des AG.
In gewachsenem Boden. Homogenbereich nach Unterlagen
des AG.
Grabentiefe 'bis 5,00 m'

Breite der Grabensohle 'für Rohr DN 500'

Notwendigen Verbau entsprechend statischen und konstruktiven Erfordernissen herstellen, vorhalten und
entfernen. Offene Wasserhaltung bis zu einer Pumpenleistung von 10 m3 Fördermenge und 5,00 m Förderhöhe
je Stunde und Haltung ausführen.
Aushub 'entsorgen.  Entsorgung wird gesondert vergütet.'

Materialklasse 'BM-F3'

Zum Verfüllen nicht verwendeten Aushub entsorgen. Entsorgung wird gesondert vergütet.
Abrechnung mit senkrechten Wänden.
Menge: 550,000 m3

**08.75.0008 Leitungsgr. m. Schachtbaugr. herst. gew. Boden*m.Verb./+10 m3 W. Entsorg. gesond.*Abr. senkrecht**
StL-Nr. 2410821529919931
Leitungsgraben einschließlich Schachtbaugruben herstellen. Straßenaufbruch wird gesondert vergütet. Schachtdurchmesser und -abstände nach Unterlagen des AG.
In gewachsenem Boden. Homogenbereich nach Unterlagen
des AG.
Grabentiefe 'bis 5,00 m'

Breite der Grabensohle 'für Rohr DN 600'

Notwendigen Verbau entsprechend statischen und konstruktiven Erfordernissen herstellen, vorhalten und
entfernen. Offene Wasserhaltung bis zu einer Pumpenleistung von 10 m3 Fördermenge und 5,00 m Förderhöhe
je Stunde und Haltung ausführen.
Aushub 'entsorgen.  Entsorgung wird gesondert vergütet.'

Materialklasse 'BM-F3'

Zum Verfüllen nicht verwendeten Aushub entsorgen. Entsorgung wird gesondert vergütet.
Abrechnung mit senkrechten Wänden.
Menge: 124,000 m3

*Hinweis: Materialklasse bis BM-F3*

**08.75.0009 N.gefährl. Abfall aus Baustelle ent Boden*Entsorgung AN Gebühr einrechn.*Abr. Abtrag**
StL-Nr. 12102117211001
Nicht gefährlichen Abfall aus Baustelle laden, fördern
und entsorgen. Schadstoffbelastung nach Unterlagen des
AG.
Abfall = Boden. Abfallschlüsselnummer 17 05 04.
Entsorgung nach Wahl des AN.
Gebühren der Abfallentsorgung sind einzurechnen.
Abgerechnet wird nach Abtragsprofilen.
Menge: 1962,000 m3

**08.75.0010 Baustoff lief.,in Leitungsgr. einb.*oberh.Leitungsz. Abrechnung senkr.**
StL-Nr. 24108238999011
Baustoff nach Unterlagen des AG liefern, in Leitungsgraben einschließlich Schachtbaugruben einbauen und
verdichten. Einbaudokumentation nach Unterlagen des AG
übergeben.
Baustoff 'GU, GT, Körung 0/32, Feinkornanteil 10 bis 15 Gew.%'

Grabentiefe 'bis 5,00 m'

Breite der Grabensohle 'für Rohr DN 300'

Baustoff nach Verlegen der Leitung in Graben oberhalb
der Leitungszone und in Baugruben einbauen und verdichten.
Abrechnung mit senkrechten Wänden entsprechend
der Abrechnung beim Aushub.
Menge: 330,000 m3

**08.75.0012 Baustoff lief.,in Leitungsgr. einb.*oberh.Leitungsz. Abrechnung senkr.**
StL-Nr. 24108238999011
Baustoff nach Unterlagen des AG liefern, in Leitungsgraben einschließlich Schachtbaugruben einbauen und
verdichten. Einbaudokumentation nach Unterlagen des AG
übergeben.
Baustoff 'GU, GT, Körung 0/32, Feinkornanteil 10 bis 15 Gew.%'

Grabentiefe 'bis 5,00 m'

Breite der Grabensohle 'für Rohr DN 400'

Baustoff nach Verlegen der Leitung in Graben oberhalb
der Leitungszone und in Baugruben einbauen und verdichten.
Abrechnung mit senkrechten Wänden entsprechend
der Abrechnung beim Aushub.
Menge: 420,000 m3

**08.75.0014 Baustoff lief.,in Leitungsgr. einb.*oberh.Leitungsz. Abrechnung senkr.**
StL-Nr. 24108238999011
Baustoff nach Unterlagen des AG liefern, in Leitungsgraben einschließlich Schachtbaugruben einbauen und
verdichten. Einbaudokumentation nach Unterlagen des AG
übergeben.
Baustoff 'GU, GT, Körung 0/32, Feinkornanteil 10 bis 15 Gew.%'

Grabentiefe 'bis 5,00 m'

Breite der Grabensohle 'für Rohr DN 500'

Baustoff nach Verlegen der Leitung in Graben oberhalb
der Leitungszone und in Baugruben einbauen und verdichten.
Abrechnung mit senkrechten Wänden entsprechend
der Abrechnung beim Aushub.
Menge: 390,000 m3

**08.75.0016 Baustoff lief.,in Leitungsgr. einb.*oberh.Leitungsz. Abrechnung senkr.**
StL-Nr. 24108238999011
Baustoff nach Unterlagen des AG liefern, in Leitungsgraben einschließlich Schachtbaugruben einbauen und
verdichten. Einbaudokumentation nach Unterlagen des AG
übergeben.
Baustoff 'GU, GT, Körung 0/32, Feinkornanteil 10 bis 15 Gew.%'

Grabentiefe 'bis 5,00 m'

Breite der Grabensohle 'für Rohr DN 600'

Baustoff nach Verlegen der Leitung in Graben oberhalb
der Leitungszone und in Baugruben einbauen und verdichten.
Abrechnung mit senkrechten Wänden entsprechend
der Abrechnung beim Aushub.
Menge: 100,000 m3

**08.75.0017 Dichtriegel in Leitungsgraben**
Dichtriegel in Leitungsgraben herstellen
Vergütet wird der Mehraufwand gegenüber den durchgehenden Leitungsgraben.
Dichtendes Material: bindiger Boden
Länge Dichtriegel: ca. 1 m
Höhe bis 20 cm unter Gelände bzw. Planum Folgeschichten
Medienart: 'alle Medien'

Grabenbreite: 'bis 1,2 m'
Menge: 15,000 St

*Hinweis: Leitungen RW-Kanal*

**08.75.0030 Kunststoffrohrleitung herstellen Rohr DN 300*PP-Rohr*Bettung Typ 1*LM 1,Sta. prüf.**
StL-Nr. 2411033432919994
Entwässerungsleitung aus Kunststoffrohren nach statischen und konstruktiven Erfordernissen herstellen. An-
schluss an Schacht sowie Formstücke werden gesondert
vergütet.
Rohr DN/ID 300.
Rohr aus PP.
Rohrverbindung 'Steckmuffenverbindung mit fest eingelegten Dichtringen'

Bettung nach DIN EN 1610, Typ 1 herstellen. Boden für
Leitungszone liefern und einbauen.
Fließsohlentiefe 'über 1 bis 2 m.'

Überdeckungshöhe 'über 2 bis 3 m.'

Ringsteifigkeit 'SN 10 nach DIN EN ISO 9969.'

Straßenverkehrslast = LM 1 nach DIN EN 1991-2. Statische Berechnung aufstellen und in prüffähiger Form liefern.
Menge: 395,000 m

**08.75.0040 Kunststoffrohrleitung herstellen Rohr DN 300*PP-Rohr*Bettung Typ 1*LM 1,Sta. prüf.**
StL-Nr. 2411033432919994
Entwässerungsleitung aus Kunststoffrohren nach statischen und konstruktiven Erfordernissen herstellen. An-
schluss an Schacht sowie Formstücke werden gesondert
vergütet.
Rohr DN/ID 300.
Rohr aus PP.
Rohrverbindung 'Steckmuffenverbindung mit fest eingelegten Dichtringen'

Bettung nach DIN EN 1610, Typ 1 herstellen. Boden für
Leitungszone liefern und einbauen.
Fließsohlentiefe 'über 2 bis 3 m.'

Überdeckungshöhe 'über 3 bis 4 m.'

Ringsteifigkeit 'SN 10 nach DIN EN ISO 9969'

Straßenverkehrslast = LM 1 nach DIN EN 1991-2. Statische Berechnung aufstellen und in prüffähiger Form liefern.
Menge: 140,000 m

**08.75.0050 Betonrohrleitung herstellen Rohr DN 300*Stahlbeton-Rohr K Dichtung*Bettung Typ 1 LM 1,Stat.prüf.**
StL-Nr. 2411032013119904
Entwässerungsrohrleitung aus Betonrohren nach statischen und konstruktiven Erfordernissen herstellen. An-
schluss an Schacht sowie Formstücke werden gesondert
vergütet.
Rohr DN/ID 300.
Rohr aus Stahlbeton, Form K.
Rohrverbindung mittels Muffe mit fest integrierter
Dichtung aus Elastomeren.
Bettung nach DIN EN 1610, Typ 1 herstellen. Boden für
Leitungszone liefern und einbauen.
Fließsohlentiefe 'über 3 bis 4 m.'

Überdeckungshöhe 'über 4 bis 5 m.'

Straßenverkehrslast = LM 1 nach DIN EN 1991-2. Statische Berechnung aufstellen und in prüffähiger Form liefern.
Menge: 10,000 m

**08.75.0060 Betonrohrleitung herstellen Rohr DN 400*Stahlbeton-Rohr K Dichtung*Bettung Typ 1 LM 1,Stat.prüf.**
StL-Nr. 2411032023119904
Entwässerungsrohrleitung aus Betonrohren nach statischen und konstruktiven Erfordernissen herstellen. An-
schluss an Schacht sowie Formstücke werden gesondert
vergütet.
Rohr DN/ID 400.
Rohr aus Stahlbeton, Form K.
Rohrverbindung mittels Muffe mit fest integrierter
Dichtung aus Elastomeren.
Bettung nach DIN EN 1610, Typ 1 herstellen. Boden für
Leitungszone liefern und einbauen.
Fließsohlentiefe 'über 1 bis 2 m.'

Überdeckungshöhe 'über 2 bis 3 m.'

Straßenverkehrslast = LM 1 nach DIN EN 1991-2. Statische Berechnung aufstellen und in prüffähiger Form liefern.
Menge: 249,000 m

**08.75.0070 Betonrohrleitung herstellen Rohr DN 400*Stahlbeton-Rohr K Dichtung*Bettung Typ 1 LM 1,Stat.prüf.**
StL-Nr. 2411032023119904
Entwässerungsrohrleitung aus Betonrohren nach statischen und konstruktiven Erfordernissen herstellen. An-
schluss an Schacht sowie Formstücke werden gesondert
vergütet.
Rohr DN/ID 400.
Rohr aus Stahlbeton, Form K.
Rohrverbindung mittels Muffe mit fest integrierter
Dichtung aus Elastomeren.
Bettung nach DIN EN 1610, Typ 1 herstellen. Boden für
Leitungszone liefern und einbauen.
Fließsohlentiefe 'über 3 bis 4 m.'

Überdeckungshöhe 'über 4 bis 5 m.'

Straßenverkehrslast = LM 1 nach DIN EN 1991-2. Statische Berechnung aufstellen und in prüffähiger Form liefern.
Menge: 55,000 m

**08.75.0080 Betonrohrleitung herstellen Rohr DN 500*Stahlbeton-Rohr K Dichtung*Bettung Typ 1 LM 1,Stat.prüf.**
StL-Nr. 2411032033119904
Entwässerungsrohrleitung aus Betonrohren nach statischen und konstruktiven Erfordernissen herstellen. An-
schluss an Schacht sowie Formstücke werden gesondert
vergütet.
Rohr DN/ID 500.
Rohr aus Stahlbeton, Form K.
Rohrverbindung mittels Muffe mit fest integrierter
Dichtung aus Elastomeren.
Bettung nach DIN EN 1610, Typ 1 herstellen. Boden für
Leitungszone liefern und einbauen.
Fließsohlentiefe 'über 1 bis 2 m.'

Überdeckungshöhe 'über 2 bis 3 m.'

Straßenverkehrslast = LM 1 nach DIN EN 1991-2. Statische Berechnung aufstellen und in prüffähiger Form liefern.
Menge: 90,000 m

**08.75.0090 Betonrohrleitung herstellen Rohr DN 500*Stahlbeton-Rohr K Dichtung*Bettung Typ 1 LM 1,Stat.prüf.**
StL-Nr. 2411032033119904
Entwässerungsrohrleitung aus Betonrohren nach statischen und konstruktiven Erfordernissen herstellen. An-
schluss an Schacht sowie Formstücke werden gesondert
vergütet.
Rohr DN/ID 500.
Rohr aus Stahlbeton, Form K.
Rohrverbindung mittels Muffe mit fest integrierter
Dichtung aus Elastomeren.
Bettung nach DIN EN 1610, Typ 1 herstellen. Boden für
Leitungszone liefern und einbauen.
Fließsohlentiefe 'über 2 bis 3 m'

Überdeckungshöhe 'über 3 bis 4 m.'

Straßenverkehrslast = LM 1 nach DIN EN 1991-2. Statische Berechnung aufstellen und in prüffähiger Form liefern.
Menge: 140,000 m

**08.75.0100 Betonrohrleitung herstellen Rohr DN 500*Stahlbeton-Rohr K Dichtung*Bettung Typ 1 LM 1,Stat.prüf.**
StL-Nr. 2411032033119904
Entwässerungsrohrleitung aus Betonrohren nach statischen und konstruktiven Erfordernissen herstellen. An-
schluss an Schacht sowie Formstücke werden gesondert
vergütet.
Rohr DN/ID 500.
Rohr aus Stahlbeton, Form K.
Rohrverbindung mittels Muffe mit fest integrierter
Dichtung aus Elastomeren.
Bettung nach DIN EN 1610, Typ 1 herstellen. Boden für
Leitungszone liefern und einbauen.
Fließsohlentiefe 'über 3 bis 4 m'

Überdeckungshöhe 'über 4 bis 5 m.'

Straßenverkehrslast = LM 1 nach DIN EN 1991-2. Statische Berechnung aufstellen und in prüffähiger Form liefern.
Menge: 6,000 m

**08.75.0110 Betonrohrleitung herstellen Rohr DN 600*Stahlbeton-Rohr K Dichtung*Bettung Typ 1 LM 1,Stat.prüf.**
StL-Nr. 2411032043119904
Entwässerungsrohrleitung aus Betonrohren nach statischen und konstruktiven Erfordernissen herstellen. An-
schluss an Schacht sowie Formstücke werden gesondert
vergütet.
Rohr DN/ID 600.
Rohr aus Stahlbeton, Form K.
Rohrverbindung mittels Muffe mit fest integrierter
Dichtung aus Elastomeren.
Bettung nach DIN EN 1610, Typ 1 herstellen. Boden für
Leitungszone liefern und einbauen.
Fließsohlentiefe 'über 3 bis 4 m'

Überdeckungshöhe 'über 4 bis 5 m.'

Straßenverkehrslast = LM 1 nach DIN EN 1991-2. Statische Berechnung aufstellen und in prüffähiger Form liefern.
Menge: 31,000 m

**08.75.0120 Anschlussleitung herstellen*PP-Rohr Rohrverb.Wahl AN*Bettung Typ 1 LM 1, Sta.prüf.**
StL-Nr. 2411031592119949
Anschlussleitung zum Schacht bzw. zur Sammelrohrleitung
nach statischen und konstruktiven Erfordernissen herstellen. Anschluss an Schacht bzw. Sammelrohrleitung
sowie Formstücke werden gesondert vergütet.
Rohr DN/ID '250.'

Rohr aus PP.
Rohrverbindung nach Wahl des AN.
Bettung nach DIN EN 1610, Typ 1 herstellen. Boden für
Leitungszone liefern und einbauen.
Fließsohlentiefe 'über 3 bis 4 m.'

Überdeckungshöhe 'über 4 bis 5 m.'

Straßenverkehrslast = LM 1 nach DIN EN 1991-2. Statische Berechnung aufstellen und in prüffähiger Form
liefern.
Ringsteifigkeit 'SN 10 nach DIN EN ISO 9969.'
Menge: 14,000 m

**08.75.0130 Schachtanschluss herstellen (Zul.) Rohr DN 150*Kunststoff-Rohr Betonfertigteile*Öffnung herst. Anschluss+Gelenk**
StL-Nr. 24110362034113
Rohrleitung an Schacht anschließen, Anschluss abdichten. Vergütet wird der Mehraufwand für das Herstellen
des Anschlusses einschließlich Passstücke gegenüber der
bis zur Innenfläche des Schachtes durchgemessenen Rohrleitung.
Rohrleitung DN/ID 150.
Rohr aus Kunststoff.
Schacht aus Betonfertigteilen.
Öffnung für Rohranschluss durch Bohren herstellen.
Anschluss mit Schachtanschlussstück und Gelenkstück.
Menge: 3,000 St

**08.75.0140 Schachtanschluss herstellen (Zul.) Rohr DN 250*Kunststoff-Rohr Betonfertigteile*Öffnung herst. Anschluss+Gelenk**
StL-Nr. 24110362054113
Rohrleitung an Schacht anschließen, Anschluss abdichten. Vergütet wird der Mehraufwand für das Herstellen
des Anschlusses einschließlich Passstücke gegenüber der
bis zur Innenfläche des Schachtes durchgemessenen Rohrleitung.
Rohrleitung DN/ID 250.
Rohr aus Kunststoff.
Schacht aus Betonfertigteilen.
Öffnung für Rohranschluss durch Bohren herstellen.
Anschluss mit Schachtanschlussstück und Gelenkstück.
Menge: 3,000 St

**08.75.0150 Schachtanschluss herstellen (Zul.) Rohr DN 300*Kunststoff-Rohr Betonfertigteile*Anschluss+Gelenk**
StL-Nr. 24110362064103
Rohrleitung an Schacht anschließen, Anschluss abdichten. Vergütet wird der Mehraufwand für das Herstellen
des Anschlusses einschließlich Passstücke gegenüber der
bis zur Innenfläche des Schachtes durchgemessenen Rohrleitung.
Rohrleitung DN/ID 300.
Rohr aus Kunststoff.
Schacht aus Betonfertigteilen.
Anschluss mit Schachtanschlussstück und Gelenkstück.
Menge: 27,000 St

**08.75.0160 Schachtanschluss herstellen (Zul.) Rohr DN 300*Stahlbeton-Rohr Betonfertigteile*Anschluss+Gelenk**
StL-Nr. 24110362062103
Rohrleitung an Schacht anschließen, Anschluss abdichten. Vergütet wird der Mehraufwand für das Herstellen
des Anschlusses einschließlich Passstücke gegenüber der
bis zur Innenfläche des Schachtes durchgemessenen Rohrleitung.
Rohrleitung DN/ID 300.
Rohr aus Stahlbeton.
Schacht aus Betonfertigteilen.
Anschluss mit Schachtanschlussstück und Gelenkstück.
Menge: 1,000 St

**08.75.0170 Schachtanschluss herstellen (Zul.) Rohr DN 400*Stahlbeton-Rohr Betonfertigteile*Anschluss+Gelenk**
StL-Nr. 24110362082103
Rohrleitung an Schacht anschließen, Anschluss abdichten. Vergütet wird der Mehraufwand für das Herstellen
des Anschlusses einschließlich Passstücke gegenüber der
bis zur Innenfläche des Schachtes durchgemessenen Rohrleitung.
Rohrleitung DN/ID 400.
Rohr aus Stahlbeton.
Schacht aus Betonfertigteilen.
Anschluss mit Schachtanschlussstück und Gelenkstück.
Menge: 13,000 St

**08.75.0180 Schachtanschluss herstellen (Zul.) Rohr DN 500*Stahlbeton-Rohr Betonfertigteile*Anschluss+Gelenk**
StL-Nr. 24110362092103
Rohrleitung an Schacht anschließen, Anschluss abdichten. Vergütet wird der Mehraufwand für das Herstellen
des Anschlusses einschließlich Passstücke gegenüber der
bis zur Innenfläche des Schachtes durchgemessenen Rohrleitung.
Rohrleitung DN/ID 500.
Rohr aus Stahlbeton.
Schacht aus Betonfertigteilen.
Anschluss mit Schachtanschlussstück und Gelenkstück.
Menge: 5,000 St

**08.75.0190 Schachtanschluss herstellen (Zul.) Rohr DN 600*Stahlbeton-Rohr Betonfertigteile*Anschluss+Gelenk**
StL-Nr. 24110362102103
Rohrleitung an Schacht anschließen, Anschluss abdichten. Vergütet wird der Mehraufwand für das Herstellen
des Anschlusses einschließlich Passstücke gegenüber der
bis zur Innenfläche des Schachtes durchgemessenen Rohrleitung.
Rohrleitung DN/ID 600.
Rohr aus Stahlbeton.
Schacht aus Betonfertigteilen.
Anschluss mit Schachtanschlussstück und Gelenkstück.
Menge: 3,000 St

**08.75.0200 Formstück einbauen (Zul.)*Kunststoff-Rohr**
StL-Nr. 24110369990400
Formstück in Rohrleitung einbauen. Vergütet wird der
Mehraufwand für den Einbau des Formstückes gegenüber
der bis zur Innenfläche der Sammelrohrleitung durchgemessenen Rohrleitung.
Formstück 'Verschlussteller DN/ID 315'

Rohr aus Kunststoff.
Menge: 4,000 St

**08.75.0210 Formstück einbauen (Zul.)*Kunststoff-Rohr**
Formstück in Rohrleitung einbauen. Vergütet wird der
Mehraufwand für den Einbau des Formstückes gegenüber
der bis zur Innenfläche der Sammelrohrleitung durchgemessenen Rohrleitung.
Formstück  Rehau-Kombiset DN/ID 315 oder gleichwertig, angebotenes System: '....................................................'

Rohr aus Kunststoff.
Menge: 1,000 St

**08.75.0220 Formstück einbauen (Zul.)*Kunststoff-Rohr**
Formstück in Rohrleitung einbauen. Vergütet wird der
Mehraufwand für den Einbau des Formstückes gegenüber
der bis zur Innenfläche der Sammelrohrleitung durchgemessenen Rohrleitung.
Formstück  Rehau-Kombiset DN/ID 400 oder gleichwertig, angebotenes System: '....................................................'

Rohr aus Kunststoff.
Menge: 1,000 St

*Hinweis: Schächte*

*Hinweis: Vorbemerkung Schächte*
Vorbemerkung Schächte
Schachtabdeckungen sind im Riedlberger Verfahren einzubauen und mit Schmutzfänger F nach DIN 1221 auszurüsten.
Einbau erfolgt mit Schlauchschalung und Schnellverguss- mörtel.
Eigenschaften des Mörtels:
-  frühhochfestigkeit,schrumpffrei, frost- und tausalzbeständig
-  Druckfestigkeit nach 1 Stunde 15 N/mm2, nach 24 Stunden 25 N/mm2, nach 28 Tagen 55 N/mm2

Schachtunterteil SU-M Typ 2 nach DIN EN 1917 - DIN V 4034-1 lichte Weite DN 1000, 1200 oder 1500 mm *
-  Schachtkörper, Gerinne und Auftritt monolithisch aus Beton C 40/50 aus einem Guss in einheitlicher Betonqualität in der Schalung erhärtet gefertigt
-  Wassereindringtiefe nach DIN EN 12390-8 kleiner 20 mm
-  Betonprüfzeugnis ist vor dem Einbau vorzulegen
-  Auftritt in Höhe des Rohrscheitels *ggf.
-  Neigung der Auftrittsfläche 1:20 Richtung Schachtmitte
-  Anschlüsse für gelenkige Einbindung von Zu- und Abläufen

alle Schachtfertigteile Typ 2 nach DIN EN 1917 und DIN 4034-1 sowie den erhöhten Anforderungen der FBS-Qualitätsrichtlinie, Teil 2

Die Kosten sind in die Einzelpreise einzukalkulieren und werden nicht gesondert vergütet.

**08.75.0230 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 1 bis 2m.'

Auflager 'aus Beton C12/15, 20 cm dick'

Fugendichtung mit integriertem Dichtungssystem aus
Elastomeren und Lastübertragungsring.
Schachtsohle 'monotlithisch gemäß Vorbemerkungen Schächte'

Aushub 'in Homogenbereich nach Unterlagen des AG.
Aushub entsorgen. Entsorgung wird gesondert vergütet.
Baustoff zum Verfüllen liefern und einbauen.'

Materialklasse 'BM-F3'
Menge: 7,000 St

**08.75.0240 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 2 bis 3m.'

Auflager 'aus Beton C12/15, 20 cm dick'

Fugendichtung mit integriertem Dichtungssystem aus
Elastomeren und Lastübertragungsring.
Schachtsohle 'monotlithisch gemäß Vorbemerkungen Schächte'

Aushub 'in Homogenbereich nach Unterlagen des AG.
Aushub entsorgen. Entsorgung wird gesondert vergütet.
Baustoff zum Verfüllen liefern und einbauen.'

Materialklasse 'BM-F3'
Menge: 10,000 St

**08.75.0241 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 2 bis 3m.
Schacht mit außenliegendem  Absturz DN200 PP, Höhe 1,0 m'

Auflager 'aus Beton C12/15, 20 cm dick'

Fugendichtung mit integriertem Dichtungssystem aus
Elastomeren und Lastübertragungsring.
Schachtsohle 'monotlithisch gemäß Vorbemerkungen Schächte'

Aushub 'in Homogenbereich nach Unterlagen des AG.
Aushub entsorgen. Entsorgung wird gesondert vergütet.
Baustoff zum Verfüllen liefern und einbauen.'

Materialklasse 'BM-F3'
Menge: 1,000 St

**08.75.0250 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 3 bis 4m.'

Auflager 'aus Beton C12/15, 20 cm dick'

Fugendichtung mit integriertem Dichtungssystem aus
Elastomeren und Lastübertragungsring.
Schachtsohle 'monotlithisch gemäß Vorbemerkungen Schächte'

Aushub 'in Homogenbereich nach Unterlagen des AG.
Aushub entsorgen. Entsorgung wird gesondert vergütet.
Baustoff zum Verfüllen liefern und einbauen.'

Materialklasse 'BM-F3'
Menge: 1,000 St

**08.75.0260 Fertigteil-Schacht herst.,m.Erdarb.*DU 1000 mm integr.Dichtsyst.**
StL-Nr. 2411041791992999
Fertigteil-Schacht mit Schachthals einschließlich der
Öffnungen für die Rohranschlüsse herstellen. Erforderliche Auflageringe einbauen. Erdarbeiten sowie erforderlichen Verbau ausführen. Offene Wasserhaltung bis zu
einer Pumpenleistung von 10 m3 Fördermenge und 5,00 m
Förderhöhe je Stunde und Haltung ausführen. Schachtabdeckung und Anschluss der Rohrleitungen werden gesondert vergütet.
Schacht aus 'Betonfertigteilen ohne Steigeisen'

Schacht DU = 1000 mm.
Lichte Schachttiefe 'über 4 bis 5m.'

Auflager 'aus Beton C12/15, 20 cm dick'

Fugendichtung mit integriertem Dichtungssystem aus
Elastomeren und Lastübertragungsring.
Schachtsohle 'monotlithisch gemäß Vorbemerkungen Schächte'

Aushub 'in Homogenbereich nach Unterlagen des AG.
Aushub entsorgen. Entsorgung wird gesondert vergütet.
Baustoff zum Verfüllen liefern und einbauen.'

Materialklasse 'BM-F3'
Menge: 2,000 St

*Hinweis: dämpfender Einlage in Rahmen und*
dämpfender Einlage in Rahmen und Deckel und seitlich.

**08.75.0270 Schachtabdeckung aufsetzen DIN 19584, D, G Deckel/Einlage*planmäßige Höhe**
StL-Nr. 24110454291100
Schachtabdeckung, mit lichter Weite mindestens 610 mm
und rundem Rahmen, aufsetzen.
Klasse D 400, Ausführung nach DIN 19584, mit Rahmen aus
Gusseisen.
Ausführung 'Deckel aus Gusseisen mit Lüftungsöffnung und Schmutzfänger F DIN1221,
Einbau in Riedlberger Verfahren gemäß Vorbemerkungen Schächte'

Deckel mit dämpfender Einlage.
Schachtabdeckung auf planmäßige Höhe setzen.
Menge: 21,000 St

**08.75.0280 Zweikammer-Einlaufschacht mit Rechen einschl. Erdarb., Abdeckung**
Zweikammer - Einlaufschacht mit montiertem Rechen,
Stahlbetonschacht aus güteüberwachtem HS-Beton C40/50 nach DIN EN 206 1 und DIN 1045 2,
Expositionsklassen XC4, XF3, XA2, (Widerstandgegen sulfathaltiges Wasser bis 1.500mg/l), im Werk hergestellt und frei Baustelle angeliefert. Das Versetzen mittels geeigneten Hebegeräts ist einzukalkulieren.
Die Innenwände und sichtbare Teile sind glatt herzustellen, Kanten sind zu brechen.
Die Trennwand / Schwelle zwischen den Kammern ist 500mm hoch auszuführen.
Schachtabmessungen:
Außenabmessungen (L x B x H):
1900 x 980 x 700 x 1250 mm
lichte Abmessungen (L x B x H):
Sandfang: 780 x 700 x 500 mm
Abdeckungen:
Sandfang: Standard verzinkter Stabrechen mit 80 mm Stababstand,mit Befestigungslaschen, Rechen herausnehmbar
Schacht: Abdeckplatte mit bündig eingebauter Schachtabdeckung Klasse D 400,
Deckel aus Beton-Guss, mit Ventilation,
Schacht einschließlich der Öffnungen für die Rohranschlüsse herstellen. Erdarbeiten sowie erforderlichen Verbau ausführen. Offene Wasserhaltung bis zu einer Pumpenleistung von 10 m3 Fördermenge und 5,00 m Förderhöhe je Stunde und Haltung ausführen. Anschluss der Rohrleitungen werden gesondert vergütet.
Auflager aus grobkörnigem Boden, 10 cm dick, herstellen.
Fugendichtung mit integriertem Dichtungssystem aus
Elastomeren und Lastübertragungsring.
Aushub 'in Homogenbereich nach Unterlagen des AG.
Aushub entsorgen. Entsorgung wird gesondert vergütet.
Baustoff zum Verfüllen liefern und einbauen.'

Materialklasse 'BM-F3'
Menge: 1,000 St

*Hinweis: Sonstiges*

**08.75.0310 Entwässerungsleitung reinigen Kamera/Dicht.*Rohr DN bis 300 Kunststoff Räumg. verwerten**
StL-Nr. 24110903114901
Entwässerungsleitung im Hochdruck- oder Vakuumspülverfahren reinigen. Räumgut vorentwässern.
Reinigung zur Vorbereitung auf die Kameradurchfahrung
bzw. Dichtheitsprüfung.
Rohr DN/ID bis 300.
Rohr aus Kunststoff.
Haltungslänge 'bis 65m.'

Räumgut nach Wahl des AN verwerten.
Menge: 535,000 m

**08.75.0320 Entwässerungsleitung reinigen Kamera/Dicht.*Rohr DN bis 300 Stahlbeton Räumg. verwerten**
StL-Nr. 24110903112901
Entwässerungsleitung im Hochdruck- oder Vakuumspülverfahren reinigen. Räumgut vorentwässern.
Reinigung zur Vorbereitung auf die Kameradurchfahrung
bzw. Dichtheitsprüfung.
Rohr DN/ID bis 300.
Rohr aus Stahlbeton.
Haltungslänge 'bis 65m.'

Räumgut nach Wahl des AN verwerten.
Menge: 10,000 m

**08.75.0330 Entwässerungsleitung reinigen Kamera/Dicht.*Rohr DN ü.300-600 Stahlbeton Räumg. verwerten**
StL-Nr. 24110903122901
Entwässerungsleitung im Hochdruck- oder Vakuumspülverfahren reinigen. Räumgut vorentwässern.
Reinigung zur Vorbereitung auf die Kameradurchfahrung
bzw. Dichtheitsprüfung.
Rohr DN/ID über 300 bis 600.
Rohr aus Stahlbeton.
Haltungslänge 'bis 100m.'

Räumgut nach Wahl des AN verwerten.
Menge: 571,000 m

**08.75.0340 Dichtheit Rohrleitung prüfen Rohr DN 300*Kunststoff*Prüf. m. Luft Prüfung SL.**
StL-Nr. 24110907044921
Entwässerungsrohrleitung auf Dichtheit prüfen. Erforderliche Verankerungen und Rohrverschlüsse herstellen
und beseitigen. Notwendigen Füllstoff liefern und ableiten. Prüfprotokoll erstellen und dem AG übergeben.
Rohrleitung DN/ID 300.
Rohr aus Kunststoff.
Prüfung 'von Haltungslängen bis 100,00 m.'

Prüfung mit Luft.
Prüfung der Sammelleitung.
Menge: 16,000 St

**08.75.0350 Dichtheit Rohrleitung prüfen Rohr DN 300*Stahlbeton Haltung bis 30 m*Prüf. m. Luft Prüfung SL.**
StL-Nr. 24110907042121
Entwässerungsrohrleitung auf Dichtheit prüfen. Erforderliche Verankerungen und Rohrverschlüsse herstellen
und beseitigen. Notwendigen Füllstoff liefern und ableiten. Prüfprotokoll erstellen und dem AG übergeben.
Rohrleitung DN/ID 300.
Rohr aus Stahlbeton.
Prüfung von Haltungslängen bis 30,00 m.
Prüfung mit Luft.
Prüfung der Sammelleitung.
Menge: 1,000 St

**08.75.0360 Dichtheit Rohrleitung prüfen Rohr DN 400*Stahlbeton*Prüf. m. Luft Prüfung SL.**
StL-Nr. 24110907062921
Entwässerungsrohrleitung auf Dichtheit prüfen. Erforderliche Verankerungen und Rohrverschlüsse herstellen
und beseitigen. Notwendigen Füllstoff liefern und ableiten. Prüfprotokoll erstellen und dem AG übergeben.
Rohrleitung DN/ID 400.
Rohr aus Stahlbeton.
Prüfung 'von Haltungslängen bis 100 m'

Prüfung mit Luft.
Prüfung der Sammelleitung.
Menge: 4,000 St

**08.75.0370 Dichtheit Rohrleitung prüfen Rohr DN 500*Stahlbeton*Prüf. m. Luft Prüfung SL.**
StL-Nr. 24110907072921
Entwässerungsrohrleitung auf Dichtheit prüfen. Erforderliche Verankerungen und Rohrverschlüsse herstellen
und beseitigen. Notwendigen Füllstoff liefern und ableiten. Prüfprotokoll erstellen und dem AG übergeben.
Rohrleitung DN/ID 500.
Rohr aus Stahlbeton.
Prüfung 'von Haltungslängen bis 100 m'

Prüfung mit Luft.
Prüfung der Sammelleitung.
Menge: 3,000 St

**08.75.0380 Dichtheit Rohrleitung prüfen Rohr DN 600*Stahlbeton Haltung bis 30 m*Prüf. m. Luft Prüfung SL.**
StL-Nr. 24110907082121
Entwässerungsrohrleitung auf Dichtheit prüfen. Erforderliche Verankerungen und Rohrverschlüsse herstellen
und beseitigen. Notwendigen Füllstoff liefern und ableiten. Prüfprotokoll erstellen und dem AG übergeben.
Rohrleitung DN/ID 600.
Rohr aus Stahlbeton.
Prüfung von Haltungslängen bis 30,00 m.
Prüfung mit Luft.
Prüfung der Sammelleitung.
Menge: 2,000 St

**08.75.0390 Kameradurchfahrung ausführen Rohr DN 300*Kunststoff*SL. Dokumentation*ISY-Bau/Unterl.AG**
StL-Nr. 2411091204490111
Kameradurchfahrung von Entwässerungsrohrleitungen ausführen. Auf Schadstellen untersuchen und auf Da-
tenträger dokumentieren. Datenträger dem AG übergeben.
Abrechnung nach Länge der Rohrleitung.
Rohrleitung DN/ID 300.
Rohr aus Kunststoff.
Haltungslänge 'von Haltungslängen bis 65,00 m.'

Befahrung der Sammelleitung.
Dokumentation mit Angabe von Haltung, Rohrmaterial,
Rohrdurchmesser, Haltungslänge, Gefälle im Rohr und
Stationierung von seitlichen Zuläufen und Schadstellen
schriftlich vorlegen.
Daten im ISY-Bau Austauschformat Abwasser (XML) sowie
aufbereitet in Video-Datenformat nach Unterlagen des AG
übergeben. Datenträger nach Unterlagen des AG.
Menge: 535,000 m

**08.75.0400 Kameradurchfahrung ausführen Rohr DN 300*Stahlbeton Haltung bis 30 m*SL. Dokumentation*ISY-Bau/Unterl.AG**
StL-Nr. 2411091204210111
Kameradurchfahrung von Entwässerungsrohrleitungen ausführen. Auf Schadstellen untersuchen und auf Da-
tenträger dokumentieren. Datenträger dem AG übergeben.
Abrechnung nach Länge der Rohrleitung.
Rohrleitung DN/ID 300.
Rohr aus Stahlbeton.
Haltungslänge bis 30,00 m.
Befahrung der Sammelleitung.
Dokumentation mit Angabe von Haltung, Rohrmaterial,
Rohrdurchmesser, Haltungslänge, Gefälle im Rohr und
Stationierung von seitlichen Zuläufen und Schadstellen
schriftlich vorlegen.
Daten im ISY-Bau Austauschformat Abwasser (XML) sowie
aufbereitet in Video-Datenformat nach Unterlagen des AG
übergeben. Datenträger nach Unterlagen des AG.
Menge: 10,000 m

**08.75.0410 Kameradurchfahrung ausführen Rohr DN 400*Stahlbeton*SL. Dokumentation*ISY-Bau/Unterl.AG**
StL-Nr. 2411091206290111
Kameradurchfahrung von Entwässerungsrohrleitungen ausführen. Auf Schadstellen untersuchen und auf Da-
tenträger dokumentieren. Datenträger dem AG übergeben.
Abrechnung nach Länge der Rohrleitung.
Rohrleitung DN/ID 400.
Rohr aus Stahlbeton.
Haltungslänge 'bis 100m.'

Befahrung der Sammelleitung.
Dokumentation mit Angabe von Haltung, Rohrmaterial,
Rohrdurchmesser, Haltungslänge, Gefälle im Rohr und
Stationierung von seitlichen Zuläufen und Schadstellen
schriftlich vorlegen.
Daten im ISY-Bau Austauschformat Abwasser (XML) sowie
aufbereitet in Video-Datenformat nach Unterlagen des AG
übergeben. Datenträger nach Unterlagen des AG.
Menge: 304,000 m

**08.75.0420 Kameradurchfahrung ausführen Rohr DN 500*Stahlbeton*SL. Dokumentation*ISY-Bau/Unterl.AG**
StL-Nr. 2411091207290111
Kameradurchfahrung von Entwässerungsrohrleitungen ausführen. Auf Schadstellen untersuchen und auf Da-
tenträger dokumentieren. Datenträger dem AG übergeben.
Abrechnung nach Länge der Rohrleitung.
Rohrleitung DN/ID 500.
Rohr aus Stahlbeton.
Haltungslänge 'bis 100m.'

Befahrung der Sammelleitung.
Dokumentation mit Angabe von Haltung, Rohrmaterial,
Rohrdurchmesser, Haltungslänge, Gefälle im Rohr und
Stationierung von seitlichen Zuläufen und Schadstellen
schriftlich vorlegen.
Daten im ISY-Bau Austauschformat Abwasser (XML) sowie
aufbereitet in Video-Datenformat nach Unterlagen des AG
übergeben. Datenträger nach Unterlagen des AG.
Menge: 236,000 m

**08.75.0430 Kameradurchfahrung ausführen Rohr DN 600*Stahlbeton Haltung bis 30 m*SL. Dokumentation*ISY-Bau/Unterl.AG**
StL-Nr. 2411091208210111
Kameradurchfahrung von Entwässerungsrohrleitungen ausführen. Auf Schadstellen untersuchen und auf Da-
tenträger dokumentieren. Datenträger dem AG übergeben.
Abrechnung nach Länge der Rohrleitung.
Rohrleitung DN/ID 600.
Rohr aus Stahlbeton.
Haltungslänge bis 30,00 m.
Befahrung der Sammelleitung.
Dokumentation mit Angabe von Haltung, Rohrmaterial,
Rohrdurchmesser, Haltungslänge, Gefälle im Rohr und
Stationierung von seitlichen Zuläufen und Schadstellen
schriftlich vorlegen.
Daten im ISY-Bau Austauschformat Abwasser (XML) sowie
aufbereitet in Video-Datenformat nach Unterlagen des AG
übergeben. Datenträger nach Unterlagen des AG.
Menge: 31,000 m

**08.75.0440 Schacht reinigen Kamera/Dicht.*DN 1,00 - 1,50 m Betonfertigteile Räumg. verwerten**
StL-Nr. 2411090512190001
Entwässerungsschacht im Hochdruck- oder Vakuumspülverfahren reinigen. Räumgut vorentwässern.
Reinigung zur Vorbereitung auf die Kameradurchfahrung
bzw. Dichtheitsprüfung.
Runder Schacht, DN/ID 1 bis 1,50 m.
Schacht aus Betonfertigteilen.
Schachttiefe 'ab OK Abdeckung über 1,00 bis 2,00 m'

Räumgut nach Wahl des AN verwerten.
Menge: 7,000 St

**08.75.0450 Schacht reinigen Kamera/Dicht.*DN 1,00 - 1,50 m Betonfertigteile*Tiefe 2,00-3,00 m Räumg. verwerten**
StL-Nr. 2411090512130001
Entwässerungsschacht im Hochdruck- oder Vakuumspülverfahren reinigen. Räumgut vorentwässern.
Reinigung zur Vorbereitung auf die Kameradurchfahrung
bzw. Dichtheitsprüfung.
Runder Schacht, DN/ID 1 bis 1,50 m.
Schacht aus Betonfertigteilen.
Schachttiefe ab OK Abdeckung über 2,00 bis 3,00 m.
Räumgut nach Wahl des AN verwerten.
Menge: 11,000 St

**08.75.0460 Schacht reinigen Kamera/Dicht.*DN 1,00 - 1,50 m Betonfertigteile Räumg. verwerten**
StL-Nr. 2411090512190001
Entwässerungsschacht im Hochdruck- oder Vakuumspülverfahren reinigen. Räumgut vorentwässern.
Reinigung zur Vorbereitung auf die Kameradurchfahrung
bzw. Dichtheitsprüfung.
Runder Schacht, DN/ID 1 bis 1,50 m.
Schacht aus Betonfertigteilen.
Schachttiefe 'ab OK Abdeckung über 3,00 bis 5,00 m.'

Räumgut nach Wahl des AN verwerten.
Menge: 3,000 St

**08.75.0470 Dichtheit Schacht prüfen DN 1,00 - 1,50 m*Betonfertigteile*Prüf. m. Wasser**
StL-Nr. 241109092191
Entwässerungsschacht auf Dichtheit prüfen. Erforderliche Verankerungen und Verschlüsse herstellen und beseitigen. Notwendigen Füllstoff liefern und ableiten.
Prüfprotokoll erstellen und dem AG übergeben.
Runder Schacht, DN/ID 1,00 bis 1,50 m.
Schacht aus Betonfertigteilen.
Schachttiefe 'ab OK Abdeckung über 1,00 bis 2,00 m.'

Prüfung mit Wasser.
Menge: 7,000 St

**08.75.0480 Dichtheit Schacht prüfen DN 1,00 - 1,50 m*Betonfertigteile Tiefe ü. 2-3,00 m*Prüf. m. Wasser**
StL-Nr. 241109092131
Entwässerungsschacht auf Dichtheit prüfen. Erforderliche Verankerungen und Verschlüsse herstellen und beseitigen. Notwendigen Füllstoff liefern und ableiten.
Prüfprotokoll erstellen und dem AG übergeben.
Runder Schacht, DN/ID 1,00 bis 1,50 m.
Schacht aus Betonfertigteilen.
Schachttiefe ab OK Abdeckung über 2,00 bis 3,00 m.
Prüfung mit Wasser.
Menge: 11,000 St

**08.75.0490 Dichtheit Schacht prüfen DN 1,00 - 1,50 m*Betonfertigteile*Prüf. m. Wasser**
StL-Nr. 241109092191
Entwässerungsschacht auf Dichtheit prüfen. Erforderliche Verankerungen und Verschlüsse herstellen und beseitigen. Notwendigen Füllstoff liefern und ableiten.
Prüfprotokoll erstellen und dem AG übergeben.
Runder Schacht, DN/ID 1,00 bis 1,50 m.
Schacht aus Betonfertigteilen.
Schachttiefe 'ab OK Abdeckung über 3,00 bis 5,00 m.'

Prüfung mit Wasser.
Menge: 3,000 St

*Hinweis: Schachtinspektion*

**Ausführungsbeschreibung 2 Vorbemerkungen Schachtinspektion**
*Die nachfolgenden Positionen*
Die nachfolgenden Positionen beinhalten die durchzuführenden
Kamerainspektionen zur Zustandsfeststellung vor der technischen Abnahme des neu hergestellten bzw. sanierten Schachtbauwerkes bzw. Sonderbauwerkes.
Die erforderliche Reinigung des Bauwerkes ist vor der Kamerainspektion (Vorlauf: mind. 2 Arbeitstage zur Abtrocknung der Innenwände) durchzuführen.
Durchführung der TV Untersuchung und technische Ausrüstung
gemäß DWA-M149-2, DWA-M 149-5 und DWA-M 149-8,
die Datenübergabe erfolgt im Austauschformat Typ XML, basierend auf der DIN EN 13508-2 sowie DWA-M 150.
Der Kanalinspekteur muss über das DWA KI Zertifikat oder einen gleichwertigen Qualifikationsnachweis verfügen.
Des Weiteren gilt:
-  Vollsphärische Bilderfassung 360°x360°
-  Untersuchungen sind grundsätzlich nur bei Trockenwetter durchzuführen, Ausnahmen nur nach Rücksprache mit AG
-  Die Schachtinnenflächen sind vollständig zu inspizieren. Alle Schäden, Anschlüsse, undichte Verbindungen etc. sind genau in eindeutiger Position (Position im Schacht und Lage im Umfang) und angemessener Qualität zu betrachten, einzumessen, aufzuzeichnen und zu protokollieren.
-  Die Anbindung der Schachtabdeckung an den Oberbau ist per Einzelbild zu dokumentieren.
-  Die Stationierungsrichtung erfolgt von der Sohle zum Deckel  (Sohle: Stat. 0,00 m).
-  Eine Schadensklassifizierung durch den TV-Inspekteur erfolgt nicht.
-  Schachtdurchmesser und Einbaumaterialien (Unterteile, Schachtringe, Schachthälse) sind nachzuprüfen.
-  Alle Rohreinbindungen sind zu erfassen mit Angaben zu Rohrquerschnitt, Rohrmaterial sowie ggf. Art der Einbindung (Schachtfutter, Einbaugelenkstück oder Ringraumdichtung)
-  Die maximale Geschwindigkeit für die Aufnahme der Bilddaten darf 35 cm /s während der Inspektion nicht überschreiten.
-  Fremdwasserzuläufe sind zu markieren.
-  Eintragungen in den Protokollunterlagen bei Inspektionsabbrüchen, erheblichen Schäden, Mängeln oder anderen Vorkommnissen.
-  Nicht untersuchte Schächte und Bauwerke sind unter Angabe des Hinderungsgrundes und der Schachtstammdaten zu protokollieren
Wenn die Sohle des Gerinnes nicht erkennbar ist, sind Absperrblasen zu setzen.
Die Aufwendungen dafür sind in die Einheitspreise mit einzukalkulieren.
Folgende Leistungen sind außerdem einzurechnen:
-  Öffnen und Schließen der Schachtabdeckungen bis Klasse D
-  Öffnen und Schließen von Schachtabdeckungen mit besonderen Hebezeugen
-  Öffnen und Schließen von druckwasserdicht verschraubten Schachtabdeckungen
Erschwernisse für den Einsatz der Kamera bei Seiteneingangsschächten (Tangentialschächte, Sonderbauwerke usw.) sowie für nicht anfahrbare Schächte werden in den dafür vorgesehenen Positionen für diese Bauwerke vergütet.
Alle Aufzeichnungen werden vom AG nachgesichtet. Nicht ausreichende Zustands- und Schadenserfassung oder möglicherweise übersehene Schadstellen verpflichtet den Auftragnehmer zur kompletten Neuuntersuchung sämtlicher betroffener Bauwerke.
Gleiches gilt für Bauwerke nach Beseitigung von Mängeln, die der AN zu verantworten hat. Eventuelle Nachuntersuchungen erfolgen ohne Vergütung.
Die Aufzeichnungen sind unmittelbar nach Fertigstellung mit den sortierten Protokollen dem Auftraggeber zu übergeben.
*Schachtbauwerke DN 1000 bis 10 m*
Schachtbauwerke DN 1000 bis 10 m Tiefe sind ohne Steigeisen ausgeführt.
Für die Abnahmehandlung gilt, dass zur Schachtbesichtigung
● das geprüfte Einsiegsequipment Dreibaum, Personenwinde und Höhensicherungsgerät mit Rettungshubeinrichtung gemäß DGUV Regel 103-004 für den Schachteinstieg bereitzustellen und vorzuhalten ist
● Alternativ kann die Schachtinspektion mit Kamera erfolgen

**08.75.0670 Schachtinspektion DN 1.000-1.200; Tiefe bis 3,00 m**
Schachtinspektion für Schachtbauwerke DN 1.000 bis 1.200 mm (runder Querschnitt) in Tiefenlagen bis 3,00 m im Lichten ausführen.
Aufnahme einer AVI-Filmsequenz in Bereichen von Wasserinfiltration und -exfiltration;
Stufenlose Regulierung der Ausleuchtung zur Anpassung an versch. Nennweiten, Materialien und Wetterbedingungen (der Bereich der Schachtabdeckung ist bei starker Sonneneinstrahlung abzudunkeln um ein optimales Bildergebnis in diesem Schachtbereich zu gewährleisten).
Sofern eine vorherige Schachtreinigung erforderlich ist, muss diese mit einem Zeitabstand bis zur Inspektion von min. 48 Stunden durchgeführt werden damit die Schachtwandungen vollständig abgetrocknet sind.
Während der Schachtaufnahme (Ab- bzw. Aufwärtsbewegung) darf die Kamera nicht verschwenkt werden.
Defekte oder verkratzte Kameralinsen sind sofort auszutauschen.
Die Lage der zwei Halbkugelbilder zueinander ist regelmäßig zu kontrollieren und ggf. zu korrigieren und eine optimale 360° perspektivischer Ansicht zu gewährleisten.
Unterschiedliche Helligkeiten in den Halbkugelbildern sind zu kontrollieren und ggf. zu korrigieren.
Bildaufnahme, Bildübertragung, Bilddarstellung und
Bildspeicherung durchgängig digital.
Menge: 18,000 St

**08.75.0680 Schachtinspektion DN 1.000-1.200; Tiefe von 3,01 bis 5,00 m**
Schachtinspektion für Schachtbauwerke DN 1.000 bis 1.200 mm wie vor,
jedoch in Tiefenlagen von 3,01 bis 5,00 m i.L. ausführen.
Menge: 3,000 St

**08.75.0690 Abspielsoftware Schachtinspektion**
*** Pauschalposition
Lieferung einer Betrachtungssoftware (Freeware) zur lückenlosen Schachtinspektion einschl. synchroner Darstellung der abgewickelten Schacht-Ansicht.
Folgende Leistungsmerkmale müssen vorhanden sein:
-  Aufwärts- und Abwärtsfahrt mit wählbarer Geschwindigkeit.
-  Freie Wahl der Blickrichtung und kontinuierliche, freie Verschwenkbarkeit des Blickwinkels in 360° perspektivischer Ansicht.
-  Die Stationierungen und Abmaße von Zu- und Abläufen, einragenden Bauteilen und weiteren für den Betrieb und Erhalt des Bauwerks relevanten Schachtteilen und Schadstellen müssen innerhalb der Filme durch das Programm zur Auswertung vermessen und erfasst und in der  Betrachtungssoftware farbig gekennzeichnet werden.
[Genauigkeit der Schachttiefe und der Einlaufhöhen liegt bei < +/- 3cm (1 sigma)].
-  Darstellung Schadenskürzel und Videostandzähler mit dem Videobild
-  Erreichbarkeit jeder beliebigen Videostelle über Videozähler-Mausklick
-  Erreichbarkeit jeder beliebigen Videostelle manuelle Eingabe
-  Kopieren von Videobildern in Zwischenablage
-  Schiebleiste zur Schnellen Videobetrachtung
-  Offsetfunktion zum Ausgleich Videozähler/Bandposition
Nach Auswertung wird dem AG ein digitaler Report Viewer übergeben, der sowohl einen Schachtbericht, eine Schachtgrafik und ggf. Bilder von Schadstellen jedes einzelnen Bauwerks beinhaltet. Aus diesem heraus können die Filme, alle Untersuchungsdaten und -Bilder aufgerufen und angesteuert werden.
Menge: 1,000 Psch

**08.75.0700 Liefern digitale Inspektionsdateien Schachtbauwerke**
*** Pauschalposition
Liefern der digitalen Inspektionsdateien und der Abspielsoftware mindestens 14 Tage vor der Abnahme über die Cloud-Plattform der Stadtverwaltung Erfurt.
Der Zugang wird durch den AG über eine sichere Datenverbindung eingerichtet (Abstimmung zwischen AN und AG vor Datenlieferung erforderlich).
Alternativ: Lieferung der Inspektionsdateien auf Datenträger DVD-R, 4,7 GB.
Die Daten sind so zu erstellen, dass diese den inspizierten Bauwerken eindeutig zugeordnet sind.
Inspektionsdateien müssen auch ohne Fremdsoftware lauffähig sein auf folgenden Betriebssystemen:
- Windows 7
- Windows 10
Die Datenlieferung muss die zu den aufgeführten Betriebssystemen gehörende Multimedia-Ergänzung Active Mode enthalten, falls diese auf dem Zielrechner nicht installiert ist.
Menge: 1,000 Psch

**08.75.0710 Schlussdokumentation**
*** Pauschalposition
Schlussdokumentation erstellen und an AG übergeben:
-  Bestandspläne (s. Untertitel Vermessungsarbeiten): 2-fach
-  Wasserdichtigkeitsprüfungen DIN EN 1610: 2-fach
-  Haltungs-, Leitungs- bzw. Schachtprotokolle für die durchgeführten Kanal-und Schacht-TV-Inspektionen: 2-fach
-  Verdichtungsnachweise im Kanalgrabenbereich: 1-fach
-  Materialzertifikate / Lieferscheine: 1-fach
-  Bautagesberichte: 1-fach
-  weitere Nachweise entsprechend Projekt bezogener Nutzungsdokumentation
Alle Dokumente der Schlussdokumentation sind als digitaler Datensatz entsprechend der Gliederung der Originaldokumentation zusammenzustellen und über die Cloud-Plattform der Stadtverwaltung Erfurt zu übergeben.
Alternativ: Lieferung des Datensatzes auf Datenträger DVD-R, 4,7 GB oder CD-ROM.
Menge: 1,000 Psch

*Hinweis: Herdmauer / Uferbefestigung*

**08.75.0720 Herdmauer an Einleitstelle**
Herdmauer an Einleitstelle unter Böschungsstück herstellen
Abmessungen (LxBxH): 2,0 x 0,5 x 1 m
Material: konstruktiv Bewehrter Beton der Güte C25/30
Expositionsklasse XC2, XD2, XF2, XA2
Bewehrung: Q188, U-förmig, Betondeckung >= 5 cm
Ausführung rechtwinklig zur Leitungsachse, Betonage
gegen das Erdreich.
Erdarbeiten ausführen
Tiefe Erdaushub bis 1,5 m
Homogenbereich nach Unterlagen des AG.
Materialklasse '
Aushub nach Wahl des AN verwerten
Menge: 1,500 m3

**08.75.0730 Uferbefestigung LMB 10/60 mit Erdarb**
Uferbefestigung mit Wasserbautseinen herstellen
Gesamtstärke der Befestigung 0,5 m
Steinsatz aus Wasserbausteinen LMB 10/60 nach TLW und DIN EN 13 383-1.
Bettungsschicht aus gebrochenem Material 0/45, Dicke 30 cm,  im verdichteten Zustand.
Ausführung als Grabensbefestigung an der Einleitstelle.
Steine in dichter Lagerungsdichte einbauen  (mit Einbaugerät andrücken).
Erforderliche Erdarbeiten ausführen.
Homogenbereich nach Unterlagen des AG.
Materialklasse (EBV): 'BM-F3'

Aushub nach Wahl des AN verwerten
Menge: 30,000 m2

**08.75.0740 Uferbefestigung LMB 10/60 mit Erdarb, Beton**
Uferbefestigung mit Wasserbautseinen herstellen
Gesamtstärke der Befestigung 0,6 m
Steinsatz aus Wasserbausteinen LMB 10/60 nach TLW und DIN EN 13 383-1.
Bettungsschicht aus Beton C25/30, Dicke 30 cm,  im verdichteten Zustand.
Ausführung als Grabensbefestigung an der Einleitstelle.
Steine in dichter Lagerungsdichte einbauen  (mit Einbaugerät andrücken).
Erforderliche Erdarbeiten ausführen.
Homogenbereich nach Unterlagen des AG.
Materialklasse (EBV): 'BM-F3'

Aushub nach Wahl des AN verwerten
Menge: 30,000 m2

**08.75.0750 Uferbefestigung LMB 40/20 mit Erdarb Beton**
Uferbefestigung mit Wasserbautseinen herstellen
Gesamtstärke der Befestigung 0,6 m
Steinsatz aus Wasserbausteinen LMB 40/200 nach TLW und DIN EN 13 383-1.
Bettungsschicht aus Beton C25/30, Dicke 40 cm,  im verdichteten Zustand.
Ausführung als Fußsteine an der Einleitstelle.
(mit Einbaugerät andrücken).
Erforderliche Erdarbeiten ausführen.
Homogenbereich nach Unterlagen des AG.
Materialklasse (EBV): 'BM-F3'

Aushub nach Wahl des AN verwerten
Menge: 30,000 m

#### Abschnitt 08.76 Behandlungsanlage

**08.76.0010 Lamellenklärer**
*** Leitbeschreibung
Anlage zur Behandlung von Niederschlagswasser nach Unterlagen des AG liefern und einbauen, Rohranschlüsse an Anlage herstellen
Anlage für Flächen der Kategorie II oder III nach Arbeitsblatt DWA A102.
 - Kritische Regenspende mindestens 25 l/(s ha),
 - nach dem Prüfverfahren des Umweltbundesamtes geprüfte Beurteilung der Gesamtreinigungsleistung,
 - mit integrierter Teilstrombehandlung,
 - mit geprüfter Rückhaltung von Leichtflüssigkeiten und Schwimmstoffen nach DIN EN 858
 - Rundbehälteranlage mit Lamellenpaketen inkl. Edelstahlhalterung
 - Trennwand, Überlaufschwelle, Zu- und Ablauftauchrohr und Schlammraum
einschl. Schachtkonen, Ausgleichsringen und Schachtdeckeln, Klasse D
 Erdarbeiten sowie erforderlichen Verbau ausführen. Offene Wasserhaltung bis zu einer Pumpenleistung von 10 m3 Fördermenge und 5,00 m Förderhöhe je Stunde und Haltung ausführen.
Homogenbereiche nach Unterlagen des AG. Aushub nach Wahl des AN verwerten. Baustoff nach Unterlagen des AG zum
Verfüllen des Leitungsgrabens liefern und einbauen.
Einbaudokumentation nach Unterlagen des AG übergeben.
Materialwerte nach EBV = BM-F3
Menge: 1,000 St
*Unterbeschreibung 1 Spezifikation Anlage: Sonderanlage*
Spezifikation Anlage: Sonderanlage nach DWA M 153, VWV SOW B-W
Oberflächenbeschickung: 5 m/h
Durchfluss: 11 l/s
Abwinklung: 180 Grad
Lastbild / Lastklasse SLW60/EC2 (Schwerlastwagen)
Druckfestigkeitsklasse Behälter C35/45 LVB
Expositionsklasse XC4,(XA2),XF3,XM1;WF;WU
Gesamttiefe 5.960 mm
Zulauftiefe 3750 mm
Ablauftiefe 3770 mm
*Unterbeschreibung 2 Rundbehälter (monolithisch)*
Rundbehälter (monolithisch)
Fügetechnik: Muffe nach DIN 4034-1 mit Keilgleitdichtung
Innendurchmesser 2500 mm
Außendurchmesser 2800 mm
Außenhöhe 3000 mm
Wandstärke 150 mm
Bodenstärke des Behälters 150 mm
Transport-/Versetzanker 3x Plattenanker RD36
Art der Trennwand Betontrennwand (2 Kammer)
Ablauföffnung Kernbohrung inkl. Mehrlippendichtung, Mehrlippendichtung NBR für Rohre, da250mm (DN250 PVC/PP/PE) 1 ST
Zulauföffnung Kernbohrung inkl. Mehrlippendichtung
Mehrlippendichtung NBR für Rohre
da250mm (DN250 PVC/PP/PE) 1 ST
Zulaufteil ZTLK030 DN250
Ablaufteil ATLK030 DN250 PE
Lamellenelement LK 405x435x1000mm Typ2
Anzahl der Lamellenelemente 4,0
Halterung Aufnahme Tub D2500 VA
Anzahl 1
*Unterbeschreibung 3 Schachtring (Aufsatzteil)*
Schachtring (Aufsatzteil)
Anzahl 1 ST
Fügetechnik Muffe nach DIN 4034-1 mit Keilgleitdichtung
Innendurchmesser 2500 mm
Außenhöhe 2500 mm
Wandstärke 150 mm
*Unterbeschreibung 4 Abdeckplatte*
Abdeckplatte
Fügetechnik Muffe nach DIN 4034-1 mit Keilgleitdichtung
Innendurchmesser 2500 mm
Nennhöhe 200 mm
Lochlage lt. Zeichnung
Anzahl Einstiege 2
Durchmesser Einstieg 1000 mm
Durchmesser Einstieg 1000 mm
Verschiebesicherung Platte 20 mm
*Unterbeschreibung 5 Schachteinstieg Anzahl folgender*
Schachteinstieg
Anzahl folgender Schachtteile 1
Ausgleichsring D800/1190mm H60mm, verschiebesicher
Schachtabdeckung Klasse D 400 kN, Nennweite Ø 800 mm; Betonguss, ohne Lüftung, Sandverschluss
Anzahl folgender Schachtteile 1
Ausgleichsring D625mm H60 verschiebsicher
Schachtabdeckung Klasse D 400 kN
Nennweite Ø 600 mm; Betonguss
ohne Lüftung, Sandverschluss

*Hinweis: Vorbemerkung Schächte*
Vorbemerkung Schächte
Schachtabdeckungen sind im Riedlberger Verfahren einzubauen und mit Schmutzfänger F nach DIN 1221 auszurüsten.
Einbau erfolgt mit Schlauchschalung und Schnellverguss- mörtel.
Eigenschaften des Mörtels:
-  frühhochfestigkeit,schrumpffrei, frost- und tausalzbeständig
-  Druckfestigkeit nach 1 Stunde 15 N/mm2, nach 24 Stunden 25 N/mm2, nach 28 Tagen 55 N/mm2

alle Schachtfertigteile Typ 2 nach DIN EN 1917 und DIN 4034-1 sowie den erhöhten Anforderungen der FBS-Qualitätsrichtlinie, Teil 2

Die Kosten sind in die Einzelpreise einzukalkulieren und werden nicht gesondert vergütet.

#### Abschnitt 08.77 Stauraumkanäle

*Hinweis: RRB SK1*

*Hinweis: Verbau*

**08.77.0070 Geräteeinsatz für Trägerbohlwand*Arb.pl herst/bes.**
StL-Nr. 2411710092
Geräte für Trägerbohlwand nach Unterlagen des AG einsetzen. Der Einsatz umfasst das Aufstellen und Abbauen
sowie das Umsetzen im Bereich des Bauteils.
Bauteil 'Stauraumkanal SK1'

Arbeitsplanum herstellen und beseitigen.
Menge: 1,000 St

**08.77.0080 Trägerbohlwand herstellen Wahl des AN*vorbohren*Länge ü. 9-12 m Kanthölzer*Aussteif. ges. Tr. abtrennen*Ausf. ausbauen**
StL-Nr. 2411710511942421
Trägerbohlwand entsprechend statischen und konstruktiven Erfordernissen nach Unterlagen des AG herstellen.
Abrechnung nach Länge in der Wandachse, horizontal, multipliziert mit der Höhe ab Baugrubensohle.
Durchfahren von Hindernissen wird gesondert vergütet.
Homogenbereiche nach Unterlagen des AG.
Träger einbringen nach Wahl des AN.
Einbringhilfe = vorbohren.
Träger 'HEB 400'

Trägerlänge über 9,00 bis 12,00 m.
Ausfachung mit Kanthölzern.
Trägerbohlwand ausgesteift. Aussteifung wird gesondert
vergütet.
Träger nach Unterlagen des AG abtrennen. Abgetrennten
Stahl entfernen.
Ausfachung ausbauen und entfernen.
Menge: 920,000 m2

**08.77.0090 Gurtung/Aussteifung f. Verbau herst Trägerbohlwand Behelfskonstr.**
StL-Nr. 241172301901
Gurtung/Aussteifung für Verbau entsprechend statischen
und konstruktiven Erfordernissen nach Unterlagen des AG
herstellen.
Gurtung/Aussteifung für Trägerbohlwand.
Stahlsorte 'S275'

Gurtung/Aussteifung als Behelfskonstruktion ausbilden,
vorhalten, unterhalten, ausbauen und beseitigen.
Menge: 25,000 t

*Hinweis: Erdarbeiten*

**08.77.0120 Baugrube herstellen*Betonbecken*BM-F1 Aushub verwert.AN**
StL-Nr. 24108107969450
Baugrube nach Unterlagen des AG herstellen.
Beschreibung der Homogenbereiche nach Unterlagen des
AG. Verbau wird gesondert vergütet.
Homogenbereiche 'EA-L1'

Baugrube für Betonbecken.
Baugrubentiefe 'bis 7 m'

Materialwerte nach EBV = BM-F1
Aushub nach Wahl des AN verwerten.
Menge: 1860,000 m3

**08.77.0130 Baust. lief. als BW-Hinterfüll.einb gesamter Bereich*Abrechng.Auftrag**
StL-Nr. 24106610990101
Baustoff liefern und als Bauwerkshinterfüllung profilgerecht einbauen und verdichten.
Hinterfüllung für 'gesamtes Bauwerk innerhalb von Baugrubenverbauten'

Baustoff 'Flüssigboden mit folgenden technischen
 Kennwerten:
nach 28 Tagen:
 - Druckfestigkeit 0,2 bis 0,3 N/mm2,
 - CBR-Wert bis 25 %'

Gesamter Hinterfüllbereich.
Abrechnung nach Auftragsprofilen.
Menge: 180,000 m3

**08.77.0140 Baustoff liefern und einbauen Baust.Unterl.AG Planum nicht ges.*Abrechng. Auftrag**
StL-Nr. 24106243109101
Geeigneten Baustoff liefern, in Auftragsbereichen profilgerecht einbauen und verdichten.
Baustoff nach Unterlagen des AG. Einbaudokumentation
nach Unterlagen des AG übergeben.
Einbaustelle 'über Flüssigboden im Spundwandkasten'

Das Herstellen des Planums wird nicht gesondert
vergütet.
Abrechnung nach Auftragsprofilen.
Menge: 610,000 m3

*Hinweis: Betonarbeiten*

**08.77.0150 Traggerüst herstellen Grdg. beseitigen**
*** Pauschalposition
StL-Nr. 22116106000300
Traggerüst der Bemessungsklasse B für gesamtes Bauwerk
nach statischen, konstruktiven und sicherheitstechnischen Erfordernissen herstellen, vorhalten, unterhalten
und beseitigen.
Gründung herstellen und beseitigen.
Menge: 1,000 Psch
Leistungsbereichkatalog: 116

**08.77.0160 Beton f. Sauberkeitsschicht herst. C12/15*X0**
StL-Nr. 221183282109
Beton für Sauberkeitsschicht einschließlich ggf. erforderlicher Schalung nach Unterlagen des AG herstellen.
Ggf. erforderliche Schalung vorhalten und beseitigen.
Druckfestigkeitsklasse C12/15.
Expositionsklasse X0.
Dicke '20 cm'
Menge: 380,000 m2
Leistungsbereichkatalog: 118

**08.77.0170 Betonfertigteile einbauen Rahmen*FT:StBn, Bew.ges. C35/45*XF2, XC4, XD2**
StL-Nr. 2211851352419000
Bewehrte Betonfertigteile entsprechend statischen und
konstruktiven Erfordernissen nach Unterlagen des AG
herstellen und einbauen.
Bauteil = Rahmen.
Fertigteile aus Stahlbeton. Bewehrung wird gesondert
vergütet.
Druckfestigkeitsklasse C35/45.
Expositionsklasse XF2, XC4 und XD2.
Zusätzliche Anforderungen 'WA'
Menge: 250,000 m3
Leistungsbereichkatalog: 118

**08.77.0180 Betonstahl einbauen**
StL-Nr. 2211821399
Betonstahl entsprechend statischen und konstruktiven
Erfordernissen einbauen.
Bauteil '= Stahlbetonrahmen (Fertigteile).'

Stahlsorte 'B500B.'
Menge: 65,000 t
Leistungsbereichkatalog: 118

**08.77.0190 Verspannung der FT herst.**
Verspannung der FT aus nicht rostendem Stahl einschl. Verschließen der Aussparung mit Mörtel.
Einbau für Verbindung der Fertigteile gemäß Zeichnung des AG.
Abgerechnet wird die verspannte Querfuge zwischen den Vertigteilen.
Menge: 20,000 St
Leistungsbereichkatalog: 118

**08.77.0200 Bew. Beton einschl. Schalung herst.*Stahlbeton C35/45*XF2, XC4, XD2**
StL-Nr. 2211831391559900
Bewehrten Beton einschließlich Schalung nach Unterlagen
des AG herstellen. Schalung vorhalten und beseitigen.
Bewehrung und Traggerüst der Bemessungsklasse B werden
gesondert vergütet.
Bauteil 'Rahmenteile Ortbeton'

Art der Verwendung = Stahlbeton.
Druckfestigkeitsklasse C35/45.
Expositionsklasse XF2, XC4 und XD2.
Zusätzliche Anforderungen 'WA'

Sichtflächenschalung 'glatte Schalung'
Menge: 105,000 m3
Leistungsbereichkatalog: 118

**08.77.0210 Betonstahl einbauen**
StL-Nr. 2211821399
Betonstahl entsprechend statischen und konstruktiven
Erfordernissen einbauen.
Bauteil 'Rahmenteile Ortbeton'

Stahlsorte 'B 500 B'
Menge: 28,000 t
Leistungsbereichkatalog: 118

**08.77.0220 Beton für Schutzschicht herstellen C12/15*X0 Stahlm. Q 188*Mit Fugen**
StL-Nr. 22118333110911
Beton für Schutzschicht einschließlich ggf. erforderlicher Schalung und Bewehrung nach Unterlagen des AG herstellen. Ggf. erforliche Schalung vorhalten und beseitigen.
Druckfestigkeitsklasse C12/15.
Expositionsklasse X0.
Dicke '10 bis 6 cm (Gefälle nach außen)'

Bewehrung = Betonstahlmatte, min. Q 188.
Fugen herstellen.
Menge: 255,000 m2
Leistungsbereichkatalog: 118

**08.77.0230 Unbewehrten Beton herstellen*C12/15 X0 Ohne Schalung**
StL-Nr. 22118338921910
Unbewehrten Beton nach Unterlagen des AG herstellen.
Beton 'Gefällebeton in Ortbetonbauteilen'

Druckfestigkeitsklasse C12/15.
Expositionsklasse X0.
Zusätzliche Anforderungen 'Oberfläche mit Gefälle und Rinne gemäß Unterlagen des AG, Oberfläche abreiben und von Hand glätten'

Beton ohne Schalung herstellen.
Menge: 20,000 m3
Leistungsbereichkatalog: 118

**08.77.0240 Einstiegsöffnungen**
Einstiegsöffnungen in bewehrten Beton Rahmen herstellen.
Öffnung rund mit Aussparung für Schachtring DN 1000, verschiebesicher
Menge: 4,000 St

*Hinweis: Abdichtung*

**08.77.0250 Betonunterlage vorbereiten*Oberfl. waager. Teilflächen*strahlen/absaugen entf. von Zement*entsorgen**
StL-Nr. 2112410899110521
Betonunterlage nach Unterlagen des AG vorbereiten. Vorbereitete Flächen säubern.
Bauteil 'Rahmendecke'

Oberfläche waagerecht bis 20 v.H. geneigt.
Ausführung in Teilflächen.
Vorbereitungsverfahren = Betonunterlage mit festen
Strahlmitteln strahlen bei gleichzeitigem Absaugen.
Zementschlämme und minderfeste Schichten entfernen.
Abfall entsorgen.
Menge: 255,000 m2
Leistungsbereichkatalog: 124

**08.77.0260 Betonunterlage versiegeln*Teilflächen**
StL-Nr. 211242139001
Vorbereitete Betonunterlage mit Epoxidharz versiegeln.
Epoxidharz nach Unterlagen des AG. Versiegelung zweilagig herstellen. Erste Lage im Überschuss abstreuen.
Nicht festhaftendes Abstreugut entfernen und nach Wahl
des AN verwerten.
Bauteil 'Rahmendecke'

Ausführung in Teilflächen nach Unterlagen des AG.
Menge: 255,000 m2
Leistungsbereichkatalog: 124

**08.77.0270 Dichtungssch. aus 1 Bitbahn herst.*Teilflächen**
StL-Nr. 241231239001
Dichtungsschicht aus einer Bitumen-Schweißbahn gemäß
ZTV-ING, Teil 6, Abschnitt 1 nach Unterlagen des AG
herstellen. Dichtungsschicht an bestehende Abdichtungen, Konstruktionen, Durchdringungskörper und sonstige
Einbauten anschließen. Anschlussflächen sind vorzubereiten. Das Einbauen von Verstärkungsstreifen und
Schutzlage wird gesondert vergütet.
Bauteil 'Rahmendecke'

Ausführung in Teilflächen.
Menge: 255,000 m2

**08.77.0280 Schutzlage herstellen**
StL-Nr. 24123161
Schutzlage nach Unterlagen des AG aus Glasvlies-
Bitumendachbahn V 13 unter Kappen herstellen. Bahn an
Längs- und Querstößen min. 10 cm überlappen. Querstöße
versetzt anordnen. Überstand im Fahrbahnbereich mindestens 30 cm, davon 25 cm lose auflegen und min. 5 cm
aufkleben.
Menge: 255,000 m2

*Hinweis: Fugen*

**08.77.0290 Fugenband einbauen Rahmen*In Arbeitsfugen Innenband**
StL-Nr. 241232255401
Fugenband nach Unterlagen des AG einbauen und verankern. Stöße und Verbindungen herstellen.
Bauteil = Rahmen.
Band in Arbeitsfuge einbauen.
Band = Innenband.
Menge: 90,000 m

**08.77.0300 Verstärkungsstreifen einbauen*Schweißbn.kasch. Breite mind.50 cm**
StL-Nr. 241231519102
Verstärkungsstreifen nach Unterlagen des AG einbauen
und ggf. an Konstruktionen und Durchdringungskörper anschließen.
Einbau 'vertikale Fugen Fertigteile bzw. Fertigteil-Ortbeton'

Stoff = edelstahlkaschierte Bitumen-Schweißbahn.
Breite mind. 50 cm.
Menge: 150,000 m

**08.77.0310 Fugenbereich Decke analog Fug 4**
Ausführung Fugenbereich Decke in Anlehnung an Fug 4, mit Kunstoffdichtungsbahn und Klebemasse.
Abgerechnet wird nach Fugenlänge horizontal.
Menge: 92,000 m

*Hinweis: vertikal bei Verstärkungsstreifen*
vertikal im Bereich Verstärkungsstreifen, 1 m breit

**08.77.0320 Schutzlage herstellen**
StL-Nr. 24123161
Schutzlage nach Unterlagen des AG aus Glasvlies-
Bitumendachbahn V 13 unter Kappen herstellen. Bahn an
Längs- und Querstößen min. 10 cm überlappen. Querstöße
versetzt anordnen. Überstand im Fahrbahnbereich mindestens 30 cm, davon 25 cm lose auflegen und min. 5 cm
aufkleben.
Menge: 150,000 m2

**08.77.0330 Dichtungsverwahrung mit Klemmschine an**
Dichtungsverwahrung mit Klemmschine an Aufkantung  entsprechend Zeichnung des AG herstellen.
Aussparung für Verwahrung herstellt,
einschl. Fugenverguss
Menge: 16,000 m

*Hinweis: Hüllrohr Schiebergestänge*

**08.77.0340 Schachtanschluss herstellen (Zul.) Rohr DN 150*Kunststoff-Rohr*Schachtfutter**
StL-Nr. 24110362034905
Rohrleitung an Schacht anschließen, Anschluss abdichten. Vergütet wird der Mehraufwand für das Herstellen
des Anschlusses einschließlich Passstücke gegenüber der
bis zur Innenfläche des Schachtes durchgemessenen Rohrleitung.
Rohrleitung DN/ID 150.
Rohr aus Kunststoff.
Schacht aus 'Ortbeton, Wandstärke 40 cm'

Anschluss mit Schachtfutter.
Menge: 1,000 St

**08.77.0350 Kunststoffrohrleitung herstellen*PP-Rohr Verb. Wahl AN LM 1,Sta. prüf.**
StL-Nr. 2411033492199904
Entwässerungsleitung aus Kunststoffrohren nach statischen und konstruktiven Erfordernissen herstellen. An-
schluss an Schacht sowie Formstücke werden gesondert
vergütet.
Rohr DN/ID '150'

Rohr aus PP.
Rohrverbindung nach Wahl des AN.
Bettung 'Sandumhüllung seitlich 10 cm umlaufend'

Fließsohlentiefe 'Einbau in Decke Auslaufbauwerk'

Überdeckungshöhe '10 cm (in Straßenkappe) bis 1 m'

Straßenverkehrslast = LM 1 nach DIN EN 1991-2. Statische Berechnung aufstellen und in prüffähiger Form liefern.
Menge: 1,000 m

**08.77.0360 Straßenkappe Schieber, einwalzbar**
Straßenkappe einschl. Tragplatte
für Abwasserleitung, liefern und einbauen,
für Keilovalschieber,
mit überdrehten Schrägsitzflächen von Deckel und Kappe,
einwalzbar, zunächst auf Höhe Tragschicht einbauen.
vor Einbau Deckschschicht Ziehring auf Höhe setzen und auf planmäßige Höhe einbauen,
Deckel mit EPOXY-Beschichtung in Anlehnung an DIN 4056.
Menge: 1,000 St

*Hinweis: Einbauteile*

**08.77.0370 Schachtanschluss herstellen (Zul.) Rohr DN 400*Stahlbeton-Rohr*Anschluss+Gelenk**
StL-Nr. 24110362082903
Rohrleitung an Schacht anschließen, Anschluss abdichten. Vergütet wird der Mehraufwand für das Herstellen
des Anschlusses einschließlich Passstücke gegenüber der
bis zur Innenfläche des Schachtes durchgemessenen Rohrleitung.
Rohrleitung DN/ID 400.
Rohr aus Stahlbeton.
Schacht aus 'Ortbeton, Wandstärke 40 cm'

Anschluss mit Schachtanschlussstück und Gelenkstück.
Menge: 2,000 St

**08.77.0380 Schachtanschluss herstellen (Zul.) Rohr DN 500*Stahlbeton-Rohr*Anschluss+Gelenk**
StL-Nr. 24110362092903
Rohrleitung an Schacht anschließen, Anschluss abdichten. Vergütet wird der Mehraufwand für das Herstellen
des Anschlusses einschließlich Passstücke gegenüber der
bis zur Innenfläche des Schachtes durchgemessenen Rohrleitung.
Rohrleitung DN/ID 500.
Rohr aus Stahlbeton.
Schacht aus 'Ortbeton, Wandstärke 40 cm'

Anschluss mit Schachtanschlussstück und Gelenkstück.
Menge: 1,000 St

**08.77.0390 Innenliegenden Absturz Kunststoff**
Innenliegenden Absturz herstellen
Ausbildung als Trichter mit umlaufend ausgeformtem Überlaufschutz
Als Kunststoff-Formteil
Befestigungsmaterial aus nichtrostendem Stahl
Einbau in Ortbetonschacht, Wand gerade
Absturz DN 150, Rohrart
Höhe Absturz  2000 mm
Einlauf in Schachtgerinne
Menge: 1,000 St

**08.77.0400 Innenliegenden Absturz Stz**
*** Pauschalposition
Innenliegenden Absturz herstellen
Ausführung mit Steinzeugrohrleitung in Beton
Rohrleitung DN 200
Einlauftrichter aus nichtrostendem Stahl mit angeschweißen Rohrstutzen, Betonankern und Überlaufschwelle.
einhäuptige Schalung herstellen
Beton ca. 5 m3,Druckfestigkeitsklasse C20/25,
Expositionsklasse X0.
Einbau in Ortbetonschacht, Wand gerade
Höhe Absturz  3,5 - 4,0 m
Einlauf in Schachtgerinne
Menge: 1,000 Psch

**08.77.0410 Fertigteil für Schacht einbauen SR 1000x1000**
StL-Nr. 241104400200
Fertigteil für Schacht einbauen.
Schachtring 1000 x 1000.
Menge: 1,000 St

**08.77.0420 Fertigteil für Schacht einbauen SR 1000x500**
StL-Nr. 241104400100
Fertigteil für Schacht einbauen.
Schachtring 1000 x 500.
Menge: 2,000 St

**08.77.0430 Fertigteil für Schacht einbauen SH 1000x625/850**
StL-Nr. 241104400600
Fertigteil für Schacht einbauen.
Schachthals 1000 x 625, Bauhöhe 850 mm.
Menge: 3,000 St

**08.77.0440 Fertigteil für Schacht einbauen SH 1000x625/600**
StL-Nr. 241104400500
Fertigteil für Schacht einbauen.
Schachthals 1000 x 625, Bauhöhe 600 mm.
Menge: 1,000 St

**08.77.0450 Betonaufl.ring, keilförmig, einb. Ringhöhe 50/100*Mörtel M20**
StL-Nr. 2411044811
Betonauflagering, keilförmige Ausführung, lichter DU
625 mm, einbauen. Fugen glattstreichen.
Ringhöhe = 50/100 mm.
Fuge zwischen Fertigteilen mit Mörtel M20 vollflächig
herstellen, Fugen glattstreichen.
Menge: 5,000 St

*Hinweis: Schachtabdeckungen*
Schachtabdeckungen sind im Riedlberger Verfahren einzubauen und mit Schmutzfänger F nach DIN 1221 auszurüsten.
Einbau erfolgt mit Schlauchschalung und Schnellverguss- mörtel.
Eigenschaften des Mörtels:
-  frühhochfestigkeit,schrumpffrei, frost- und tausalzbeständig
-  Druckfestigkeit nach 1 Stunde 15 N/mm2, nach 24 Stunden 25 N/mm2, nach 28 Tagen 55 N/mm2

*Hinweis: dämpfender Einlage in Rahmen und*
dämpfender Einlage in Rahmen und Deckel und seitlich.

**08.77.0460 Schachtabdeckung aufsetzen DIN 19584, D, G Deckel/Einlage*planmäßige Höhe**
StL-Nr. 24110454291100
Schachtabdeckung, mit lichter Weite mindestens 610 mm
und rundem Rahmen, aufsetzen.
Klasse D 400, Ausführung nach DIN 19584, mit Rahmen aus
Gusseisen.
Ausführung 'Deckel aus Gusseisen mit Lüftungsöffnung und Schmutzfänger F DIN1221,
Einbau in Riedlberger Verfahren gemäß Vorbemerkungen Schächte'

Deckel mit dämpfender Einlage.
Schachtabdeckung auf planmäßige Höhe setzen.
Menge: 4,000 St

**08.77.0470 Sicherheitssteigleiter**
Sicherheitssteigleiter mit Sicherheitsfallschutzschiene SiS2
Sicherheitssteigleiter mit Sicherheitsfallschutzschiene, mit Bauartzulassung und CE-Kennzeichnung, entsprechend DIN EN 14396, aus Edelstahl Werkstoff-Nr. 1.4307 (AISI 304 L), vorgerichtet für das Aufstecken einer Einsteighilfe, liefern und montieren.
Holme aus Sonderprofil hoher Steifigkeit (57 x 25 x 2,5 mm), oben mit PVC-Kappen abgedeckt.
Sprossen aus U-Profil mit gelochter Auftrittsfläche, 30 mm, Rutschhemmung R13, Tritthöhe 280 mm,
lichte Leiterbreite 400 mm, einschließlich 150 mm langen, höhenverstellbaren Wandhaltern für Dübelbefestigung (Abstand Wand bis Mitte Sprosse), mit zusätzlicher, mittig aufgeschweißter Sicherheitsfallschutzschiene.
Schachttiefe T = über 4 bis 5  m.
Sicherheitssteigleiter vollständig unter Schutzgas geschweißt, im Tauchbad gebeizt und passiviert.
Menge: 4,000 St

**08.77.0480 Einsteighilfe aufsteckbar EH FSS,**
Einsteighilfe aufsteckbar EH FSS, aufsteckbar-drehbar EH FSS D
Einsteighilfe aufsteckbar, mit Bauartzulassung entsprechend DIN 19572, aus Edelstahl Werkstoff-Nr. 1.4307 (AISI 304 L), passend für 400 mm breite Sicherheitssteigleitern SiS2 mit Sicherheitsfallschutzschiene und Sicherheitssteigbäume SiS3.
Einsteighilfe gemäß DIN 19572.
Einsteighilfe mit Haltevorrichtung und einem Holm von mindestens 1,1 m über Austritt.
Einsteighilfe vollständig unter Schutzgas geschweißt, im Tauchbad gebeizt und passiviert.
Menge: 2,000 St

**08.77.0490 Standardwanddurchgang DN 100**
Rohrformstück DN 100
wasserdicht und kraftschlüssig in Betonwand gemäß DWA-M 176 einbetonieren.
Losflansch analog DIN EN 1092-1, Anschlussmaße PN 10.
Rohr mit Mauerkragen und Losflansch aus Edelstahl 1.4301.
Nennweite:  DN 100
Länge:  bis 1000 mm
Menge: 1,000 St

**08.77.0500 Plattenschieber DN 100**
Tropfdicht abdichtender Schieber mit kurzer Baulänge für den Einsatz in feststoff- und faserbeladenen Abwässern zum Absperren und Regulieren in beiden Durchflussrichtungen. Schiebergehäuse mit integriertem Flansch, geschliffene Schieberplatte, nichtsteigende Spindel, mit Handrad.
Baulänge nach DIN EN 558-1, Grundreihe 20, Flanschanschluss nach DIN EN 1092-2, PN 10.
Als Einklemmarmatur zwischen zwei Flansche oder als Endarmatur an einen Endflansch einbaubar.
Gerätedaten
Nennweite:  DN 100
Baulänge L:  52 mm
Schiebergehäuse mit Flansch:  Grauguss EN-JL 1040 (GG25)
Beschichtung:  Epoxidharz-Pulverbeschichtung mit  Regelschichtdicke 0,2 mm
Schieberplatte: Edelstahl 1.4571
Dichtungen: Elastomer
Spindel:  nichtrostender Chromstahl 1.4021+QT
Spindelmutter: Messing
Verbindungsteile:  Edelstahl A2
Stehbolzen:  Edelstahl 1.4057
Flanschdichtungen:  NBR mit Stahleinlage
Schraubendoppelsatz:  Edelstahl
Menge: 1,000 St

**08.77.0510 Wirbelventil DN 100**
Mit strömungsmechanischen Effekten arbeitende, aktive Abflusssteuerung ohne bewegliche Teile, mit hohem Fließwiderstand, großem freiem Durchgangsquerschnitt (der freie Durchgangsquerschnitt muss ständig vorhanden sein) und belüftetem Wirbelkern. Ohne Querschnittsverengung
Losflansch analog DIN 16 962 / 16 963, gebohrt nach PN 10, DIN 2501-1.
Halbtrockene Aufstellung im Drosselschacht, zum Anflanschen an eine Zulaufleitung.
Gewölbtes, strömungsoptimiertes Ventilgehäuse mit geradlinigem Zulaufrohr und Eingangslosflansch aus Edelstahl 1.4301 aufklappbarer Plexiglasdeckel mit Schnellverschluss und Wirbelkernbelüftung aus Edelstahl, austauschbare Ausgangsblende.
Aufstellfüße und Befestigungsteile aus Edelstahl, Spritzschutz.
Bauart UFT-FluidCon  Typ SUt 30-4s oder gleichwertig, angebotenes System: '....................................................'

Bemessungsdruckhöhe hb:  2,33 mWS
Bemessungsabfluss Qb:  10,95 l/s
Mittlerer Abfluss Qm:  8,00 l/s
Drehsinn des Drosselgehäuses: rechtsdrehend
Drosseleingangsnennweite:  DN 100
ständiger freier Durchgangsquerschnitt mind. 102 mm
Zulässiger Maximaldruck:  10 mWS
Lieferung des einbaufertigen, auf den Sollabfluss eingestellten Gerätes ab Werk einschließlich hydraulischer Bemessung, Datenblatt und Montage-, Bedienungs- und Wartungsanleitung.
Menge: 1,000 St

**08.77.0520 Standardwanddurchgang DN 200**
Rohrformstück DN200
wasserdicht und kraftschlüssig in Betonwand gemäß DWA-M 176 einbetonieren.
Losflansch analog DIN EN 1092-1, Anschlussmaße PN 10.
Rohr mit Mauerkragen und Losflansch aus Edelstahl 1.4301.
Nennweite:  DN 200
Länge:  bis 1000 mm
Menge: 1,000 St

**08.77.0530 Plattenschieber DN 200**
Tropfdicht abdichtender Schieber mit kurzer Baulänge für den Einsatz in feststoff- und faserbeladenen Abwässern zum Absperren und Regulieren in beiden Durchflussrichtungen. Schiebergehäuse mit integriertem Flansch, geschliffene Schieberplatte, nichtsteigende Spindel, ohne Handrad.
Baulänge nach DIN EN 558-1, Grundreihe 20, Flanschanschluss nach DIN EN 1092-2, PN 10.
Als Einklemmarmatur zwischen zwei Flansche oder als Endarmatur an einen Endflansch einbaubar.
Gerätedaten
Nennweite:  DN 200
Baulänge L:  60 mm
Schiebergehäuse mit Flansch:  Grauguss EN-JL 1040 (GG25)
Beschichtung: E poxidharz-Pulverbeschichtung mit  Regelschichtdicke 0,2 mm
Schieberplatte: Edelstahl 1.4571
Dichtungen:  Elastomer
Spindel:  nichtrostender Chromstahl 1.4021+QT
Spindelmutter: Messing
Verbindungsteile:  Edelstahl A2
Stehbolzen:  Edelstahl 1.4057
Flanschdichtungen:  NBR mit Stahleinlage
Schraubendoppelsatz: Edelstahl
Menge: 1,000 St

**08.77.0540 Spindelverlängerung für Schieber**
Spindelverlängerung für Schieber der Vorposition, teleskopierbar,
Garnitur für Armaturen mit nicht steigender Spindel zur Verlängerung des Schiebergestänges auf 10 cm unter  OK-Fahrbahn.
Gemäß DWA-Arbeitsblatt ATV-A 166, Abschnitt 6.2.
Zum Ankuppeln an die Armatur und Andübeln an die Bauwerkswand.
Kuppelmuffe mit Bolzen und Splintsicherung, Spindelstange und Vierkantschoner aus Edelstahl, Zwischenlager und oberes Lager aus PVC und Edelstahl
Nennweite der Armatur:  DN 200
Einbautiefe:  bis 4.000 mm
Wandabstand: ca. 350 mm
Menge: 1,000 St

**08.77.0550 F-Stück Rohrformstück DN200**
F-Stück
Rohrformstück DN200
Losflansch analog DIN EN 1092-1, Anschlussmaße PN 10.
Rohr und Losflansch aus Edelstahl 1.4301.
Nennweite:  DN 200
Länge:  bis 100 mm
Befestigung mit Rohrschelle und 2 Gewindestangen
Menge: 1,000 St

**08.77.0555 Dichtheit Schacht prüfen*Betonfertigteile*Prüf. m. Wasser**
Stauraumkanal auf Dichtheit prüfen. Erforderliche Verankerungen und Verschlüsse herstellen und beseitigen. Notwendigen Füllstoff liefern und ableiten.
Prüfprotokoll erstellen und dem AG übergeben.
Bauwerk. SK1
Bauwerk aus Betonfertigteilen.
Prüfung mit Wasser.
Menge: 1,000 St

*Hinweis: RRB SK2*

*Hinweis: Verbau*

**08.77.0560 Geräteeinsatz für Trägerbohlwand*Arb.pl herst/bes.**
StL-Nr. 2411710092
Geräte für Trägerbohlwand nach Unterlagen des AG einsetzen. Der Einsatz umfasst das Aufstellen und Abbauen
sowie das Umsetzen im Bereich des Bauteils.
Bauteil 'Stauraumkanal SK2'

Arbeitsplanum herstellen und beseitigen.
Menge: 1,000 St

**08.77.0570 Trägerbohlwand herstellen Wahl des AN*vorbohren*Länge ü. 6-9 m Kanthölzer*Aussteif. ges. Tr. abtrennen*Ausf. ausbauen**
StL-Nr. 2411710511932421
Trägerbohlwand entsprechend statischen und konstruktiven Erfordernissen nach Unterlagen des AG herstellen.
Abrechnung nach Länge in der Wandachse, horizontal, multipliziert mit der Höhe ab Baugrubensohle.
Durchfahren von Hindernissen wird gesondert vergütet.
Homogenbereiche nach Unterlagen des AG.
Träger einbringen nach Wahl des AN.
Einbringhilfe = vorbohren.
Träger 'HEB 400'

Trägerlänge über 6,00 bis 9,00 m.
Ausfachung mit Kanthölzern.
Trägerbohlwand ausgesteift. Aussteifung wird gesondert
vergütet.
Träger nach Unterlagen des AG abtrennen. Abgetrennten
Stahl entfernen.
Ausfachung ausbauen und entfernen.
Menge: 470,000 m2

**08.77.0580 Gurtung/Aussteifung f. Verbau herst Trägerbohlwand Behelfskonstr.**
StL-Nr. 241172301901
Gurtung/Aussteifung für Verbau entsprechend statischen
und konstruktiven Erfordernissen nach Unterlagen des AG
herstellen.
Gurtung/Aussteifung für Trägerbohlwand.
Stahlsorte 'S275'

Gurtung/Aussteifung als Behelfskonstruktion ausbilden,
vorhalten, unterhalten, ausbauen und beseitigen.
Menge: 10,000 t

*Hinweis: Erdarbeiten*

**08.77.0610 Baugrube herstellen*Betonbecken*BM-F3 Aushub verwert.AN**
StL-Nr. 24108107969650
Baugrube nach Unterlagen des AG herstellen.
Beschreibung der Homogenbereiche nach Unterlagen des
AG. Verbau wird gesondert vergütet.
Homogenbereiche 'EA-L1'

Baugrube für Betonbecken.
Baugrubentiefe 'bis 7 m'

Materialwerte nach EBV = BM-F3
Aushub nach Wahl des AN verwerten.
Menge: 1000,000 m3

**08.77.0620 Baustoff liefern und einbauen Baust.Unterl.AG Planum nicht ges.*Abrechng. Auftrag**
StL-Nr. 24106243109101
Geeigneten Baustoff liefern, in Auftragsbereichen profilgerecht einbauen und verdichten.
Baustoff nach Unterlagen des AG. Einbaudokumentation
nach Unterlagen des AG übergeben.
Einbaustelle 'über Flüssigboden im Spundwandkasten'

Das Herstellen des Planums wird nicht gesondert
vergütet.
Abrechnung nach Auftragsprofilen.
Menge: 380,000 m3

*Hinweis: Betonarbeiten*

**08.77.0640 Traggerüst herstellen Grdg. beseitigen**
*** Pauschalposition
StL-Nr. 22116106000300
Traggerüst der Bemessungsklasse B für gesamtes Bauwerk
nach statischen, konstruktiven und sicherheitstechnischen Erfordernissen herstellen, vorhalten, unterhalten
und beseitigen.
Gründung herstellen und beseitigen.
Menge: 1,000 Psch
Leistungsbereichkatalog: 116

**08.77.0650 Beton f. Sauberkeitsschicht herst. C12/15*X0**
StL-Nr. 221183282109
Beton für Sauberkeitsschicht einschließlich ggf. erforderlicher Schalung nach Unterlagen des AG herstellen.
Ggf. erforderliche Schalung vorhalten und beseitigen.
Druckfestigkeitsklasse C12/15.
Expositionsklasse X0.
Dicke '20 cm'
Menge: 200,000 m2
Leistungsbereichkatalog: 118

**08.77.0660 Betonfertigteile einbauen Rahmen*FT:StBn, Bew.ges. C35/45*XF2, XC4, XD2**
StL-Nr. 2211851352419000
Bewehrte Betonfertigteile entsprechend statischen und
konstruktiven Erfordernissen nach Unterlagen des AG
herstellen und einbauen.
Bauteil = Rahmen.
Fertigteile aus Stahlbeton. Bewehrung wird gesondert
vergütet.
Druckfestigkeitsklasse C35/45.
Expositionsklasse XF2, XC4 und XD2.
Zusätzliche Anforderungen 'WA,
Sohle mit Quergefälle und Gerinne'
Menge: 142,000 m3
Leistungsbereichkatalog: 118

**08.77.0670 Betonstahl einbauen**
StL-Nr. 2211821399
Betonstahl entsprechend statischen und konstruktiven
Erfordernissen einbauen.
Bauteil '= Stahlbetonrahmen (Fertigteile).'

Stahlsorte 'B500B.'
Menge: 37,000 t
Leistungsbereichkatalog: 118

**08.77.0680 Verspannung der FT herst.**
Verspannung der FT aus nicht rostendem Stahl einschl. Verschließen der Aussparung mit Mörtel.
Einbau für Verbindung der Fertigteile gemäß Zeichnung des AG.
Abgerechnet wird die verspannte Querfuge zwischen den Vertigteilen.
Menge: 12,000 St
Leistungsbereichkatalog: 118

**08.77.0690 Bew. Beton einschl. Schalung herst.*Stahlbeton C35/45*XF2, XC4, XD2**
StL-Nr. 2211831391559900
Bewehrten Beton einschließlich Schalung nach Unterlagen
des AG herstellen. Schalung vorhalten und beseitigen.
Bewehrung und Traggerüst der Bemessungsklasse B werden
gesondert vergütet.
Bauteil 'Rahmenteile Ortbeton'

Art der Verwendung = Stahlbeton.
Druckfestigkeitsklasse C35/45.
Expositionsklasse XF2, XC4 und XD2.
Zusätzliche Anforderungen 'WA'

Sichtflächenschalung 'glatte Schalung'
Menge: 111,000 m3
Leistungsbereichkatalog: 118

**08.77.0700 Betonstahl einbauen**
StL-Nr. 2211821399
Betonstahl entsprechend statischen und konstruktiven
Erfordernissen einbauen.
Bauteil 'Rahmenteile Ortbeton'

Stahlsorte 'B 500 B'
Menge: 29,000 t
Leistungsbereichkatalog: 118

**08.77.0710 Beton für Schutzschicht herstellen C12/15*X0 Stahlm. Q 188*Mit Fugen**
StL-Nr. 22118333110911
Beton für Schutzschicht einschließlich ggf. erforderlicher Schalung und Bewehrung nach Unterlagen des AG herstellen. Ggf. erforliche Schalung vorhalten und beseitigen.
Druckfestigkeitsklasse C12/15.
Expositionsklasse X0.
Dicke '10 bis 6 cm (Gefälle nach außen)'

Bewehrung = Betonstahlmatte, min. Q 188.
Fugen herstellen.
Menge: 141,000 m2
Leistungsbereichkatalog: 118

**08.77.0720 Unbewehrten Beton herstellen*C12/15 X0 Ohne Schalung**
StL-Nr. 22118338921910
Unbewehrten Beton nach Unterlagen des AG herstellen.
Beton 'Gefällebeton in Ortbetonbauteilen'

Druckfestigkeitsklasse C12/15.
Expositionsklasse X0.
Zusätzliche Anforderungen 'Oberfläche mit Gefälle und Rinne gemäß Unterlagen des AG, Oberfläche abreiben und von Hand glätten'

Beton ohne Schalung herstellen.
Menge: 15,000 m3
Leistungsbereichkatalog: 118

**08.77.0730 Einstiegsöffnungen**
Einstiegsöffnungen in bewehrten Beton Rahmen herstellen.
Öffnung rund mit Aussparung für Schachtring DN 1000, verschiebesicher
Menge: 4,000 St

*Hinweis: Abdichtung*

**08.77.0740 Betonunterlage vorbereiten*Oberfl. waager. Teilflächen*strahlen/absaugen entf. von Zement*entsorgen**
StL-Nr. 2112410899110521
Betonunterlage nach Unterlagen des AG vorbereiten. Vorbereitete Flächen säubern.
Bauteil 'Rahmendecke'

Oberfläche waagerecht bis 20 v.H. geneigt.
Ausführung in Teilflächen.
Vorbereitungsverfahren = Betonunterlage mit festen
Strahlmitteln strahlen bei gleichzeitigem Absaugen.
Zementschlämme und minderfeste Schichten entfernen.
Abfall entsorgen.
Menge: 141,000 m2
Leistungsbereichkatalog: 124

**08.77.0750 Betonunterlage versiegeln*Teilflächen**
StL-Nr. 211242139001
Vorbereitete Betonunterlage mit Epoxidharz versiegeln.
Epoxidharz nach Unterlagen des AG. Versiegelung zweilagig herstellen. Erste Lage im Überschuss abstreuen.
Nicht festhaftendes Abstreugut entfernen und nach Wahl
des AN verwerten.
Bauteil 'Rahmendecke'

Ausführung in Teilflächen nach Unterlagen des AG.
Menge: 141,000 m2
Leistungsbereichkatalog: 124

**08.77.0760 Dichtungssch. aus 1 Bitbahn herst.*Teilflächen**
StL-Nr. 241231239001
Dichtungsschicht aus einer Bitumen-Schweißbahn gemäß
ZTV-ING, Teil 6, Abschnitt 1 nach Unterlagen des AG
herstellen. Dichtungsschicht an bestehende Abdichtungen, Konstruktionen, Durchdringungskörper und sonstige
Einbauten anschließen. Anschlussflächen sind vorzubereiten. Das Einbauen von Verstärkungsstreifen und
Schutzlage wird gesondert vergütet.
Bauteil 'Rahmendecke'

Ausführung in Teilflächen.
Menge: 141,000 m2

**08.77.0770 Schutzlage herstellen**
StL-Nr. 24123161
Schutzlage nach Unterlagen des AG aus Glasvlies-
Bitumendachbahn V 13 unter Kappen herstellen. Bahn an
Längs- und Querstößen min. 10 cm überlappen. Querstöße
versetzt anordnen. Überstand im Fahrbahnbereich mindestens 30 cm, davon 25 cm lose auflegen und min. 5 cm
aufkleben.
Menge: 141,000 m2

*Hinweis: Fugen*

**08.77.0780 Fugenband einbauen Rahmen*In Arbeitsfugen Innenband**
StL-Nr. 241232255401
Fugenband nach Unterlagen des AG einbauen und verankern. Stöße und Verbindungen herstellen.
Bauteil = Rahmen.
Band in Arbeitsfuge einbauen.
Band = Innenband.
Menge: 75,000 m

**08.77.0790 Verstärkungsstreifen einbauen*Schweißbn.kasch. Breite mind.50 cm**
StL-Nr. 241231519102
Verstärkungsstreifen nach Unterlagen des AG einbauen
und ggf. an Konstruktionen und Durchdringungskörper anschließen.
Einbau 'vertikale Fugen Fertigteile bzw. Fertigteil-Ortbeton'

Stoff = edelstahlkaschierte Bitumen-Schweißbahn.
Breite mind. 50 cm.
Menge: 90,000 m

**08.77.0800 Fugenbereich Decke analog Fug 4**
Ausführung Fugenbereich Decke in Anlehnung an Fug 4, mit Kunstoffdichtungsbahn und Klebemasse.
Abgerechnet wird nach Fugenlänge horizontal.
Menge: 60,000 m

*Hinweis: vertikal bei Verstärkungsstreifen*
vertikal im Bereich Verstärkungsstreifen, 1 m breit

**08.77.0810 Schutzlage herstellen**
StL-Nr. 24123161
Schutzlage nach Unterlagen des AG aus Glasvlies-
Bitumendachbahn V 13 unter Kappen herstellen. Bahn an
Längs- und Querstößen min. 10 cm überlappen. Querstöße
versetzt anordnen. Überstand im Fahrbahnbereich mindestens 30 cm, davon 25 cm lose auflegen und min. 5 cm
aufkleben.
Menge: 90,000 m2

**08.77.0820 Dichtungsverwahrung mit Klemmschine**
Dichtungsverwahrung mit Klemmschine an Aufkantung  entsprechend Zeichnung des AG herstellen.
Aussparung für Verwahrung herstellt,
einschl. Fugenverguss
Menge: 7,000 m

*Hinweis: Hüllrohr Schiebergestänge*

**08.77.0830 Schachtanschluss herstellen (Zul.) Rohr DN 125*Kunststoff-Rohr*Schachtfutter**
StL-Nr. 24110362024905
Rohrleitung an Schacht anschließen, Anschluss abdichten. Vergütet wird der Mehraufwand für das Herstellen
des Anschlusses einschließlich Passstücke gegenüber der
bis zur Innenfläche des Schachtes durchgemessenen Rohrleitung.
Rohrleitung DN/ID 125.
Rohr aus Kunststoff.
Schacht aus 'Ortbeton, Wandstärke 40 cm'

Anschluss mit Schachtfutter.
Menge: 1,000 St

**08.77.0840 Kunststoffrohrleitung herstellen*PP-Rohr Verb. Wahl AN LM 1,Sta. prüf.**
StL-Nr. 2411033492199904
Entwässerungsleitung aus Kunststoffrohren nach statischen und konstruktiven Erfordernissen herstellen. An-
schluss an Schacht sowie Formstücke werden gesondert
vergütet.
Rohr DN/ID '125'

Rohr aus PP.
Rohrverbindung nach Wahl des AN.
Bettung 'Sandumhüllung seitlich 10 cm umlaufend'

Fließsohlentiefe 'Einbau in Decke Auslaufbauwerk'

Überdeckungshöhe '10 cm (in Straßenkappe) bis 1 m'

Straßenverkehrslast = LM 1 nach DIN EN 1991-2. Statische Berechnung aufstellen und in prüffähiger Form liefern.
Menge: 1,000 m

**08.77.0850 Straßenkappe Schieber, einwalzbar**
Straßenkappe einschl. Tragplatte
für Abwasserleitung, liefern und einbauen,
für Keilovalschieber,
mit überdrehten Schrägsitzflächen von Deckel und Kappe,
einwalzbar, zunächst auf Höhe Tragschicht einbauen.
vor Einbau Deckschschicht Ziehring auf Höhe setzen und auf planmäßige Höhe einbauen,
Deckel mit EPOXY-Beschichtung in Anlehnung an DIN 4056.
Menge: 1,000 St
Kostenträger: 1

*Hinweis: Einbauteile*

**08.77.0860 Schachtanschluss herstellen (Zul.) Rohr DN 500*Stahlbeton-Rohr*Anschluss+Gelenk**
StL-Nr. 24110362092903
Rohrleitung an Schacht anschließen, Anschluss abdichten. Vergütet wird der Mehraufwand für das Herstellen
des Anschlusses einschließlich Passstücke gegenüber der
bis zur Innenfläche des Schachtes durchgemessenen Rohrleitung.
Rohrleitung DN/ID 500.
Rohr aus Stahlbeton.
Schacht aus 'Ortbeton, Wandstärke 40 cm'

Anschluss mit Schachtanschlussstück und Gelenkstück.
Menge: 1,000 St

**08.77.0870 Schachtanschluss herstellen (Zul.) Rohr DN 250*Kunststoff-Rohr*Anschluss+Gelenk**
StL-Nr. 24110362054903
Rohrleitung an Schacht anschließen, Anschluss abdichten. Vergütet wird der Mehraufwand für das Herstellen
des Anschlusses einschließlich Passstücke gegenüber der
bis zur Innenfläche des Schachtes durchgemessenen Rohrleitung.
Rohrleitung DN/ID 250.
Rohr aus Kunststoff.
Schacht aus 'Ortbeton, Wandstärke 40 cm'

Anschluss mit Schachtanschlussstück und Gelenkstück.
Menge: 1,000 St

**08.77.0880 Schachtanschluss herstellen (Zul.) Rohr DN 600*Stahlbeton-Rohr*Anschluss+Gelenk**
StL-Nr. 24110362102903
Rohrleitung an Schacht anschließen, Anschluss abdichten. Vergütet wird der Mehraufwand für das Herstellen
des Anschlusses einschließlich Passstücke gegenüber der
bis zur Innenfläche des Schachtes durchgemessenen Rohrleitung.
Rohrleitung DN/ID 600.
Rohr aus Stahlbeton.
Schacht aus 'Ortbeton, Wandstärke 40 cm'

Anschluss mit Schachtanschlussstück und Gelenkstück.
Menge: 1,000 St

**08.77.0890 Innenliegenden Absturz Stz**
*** Pauschalposition
Innenliegenden Absturz herstellen
Ausführung mit Steinzeugrohrleitung in Beton
Rohrleitung DN 200
Einlauftrichter aus nichtrostendem Stahl mit angeschweißen Rohrstutzen, Betonankern und Überlaufschwelle.
einhäuptige Schalung herstellen
Beton ca. 5 m3,Druckfestigkeitsklasse C20/25,
Expositionsklasse X0.
Einbau in Ortbetonschacht, Wand gerade
Höhe Absturz  2,5 - 3,0 m
Einlauf in Schachtgerinne
Menge: 1,000 Psch

**08.77.0900 Fertigteil für Schacht einbauen SH 1000x625/600**
StL-Nr. 241104400500
Fertigteil für Schacht einbauen.
Schachthals 1000 x 625, Bauhöhe 600 mm.
Menge: 2,000 St

**08.77.0910 Fertigteil für Schacht einbauen SH 1000x350/600**
StL-Nr. 241104409900
Fertigteil für Schacht einbauen.
Fertigteil 'Schachthals 1000 x 625, Bauhöhe 350 mm'
Menge: 2,000 St

*Hinweis: Schachtabdeckungen*
Schachtabdeckungen sind im Riedlberger Verfahren einzubauen und mit Schmutzfänger F nach DIN 1221 auszurüsten.
Einbau erfolgt mit Schlauchschalung und Schnellverguss- mörtel.
Eigenschaften des Mörtels:
-  frühhochfestigkeit,schrumpffrei, frost- und tausalzbeständig
-  Druckfestigkeit nach 1 Stunde 15 N/mm2, nach 24 Stunden 25 N/mm2, nach 28 Tagen 55 N/mm2

*Hinweis: dämpfender Einlage in Rahmen und*
dämpfender Einlage in Rahmen und Deckel und seitlich.

**08.77.0920 Schachtabdeckung aufsetzen DIN 19584, D, G Deckel/Einlage*planmäßige Höhe**
StL-Nr. 24110454291100
Schachtabdeckung, mit lichter Weite mindestens 610 mm
und rundem Rahmen, aufsetzen.
Klasse D 400, Ausführung nach DIN 19584, mit Rahmen aus
Gusseisen.
Ausführung 'Deckel aus Gusseisen mit Lüftungsöffnung und Schmutzfänger F DIN1221,
Einbau in Riedlberger Verfahren gemäß Vorbemerkungen Schächte'

Deckel mit dämpfender Einlage.
Schachtabdeckung auf planmäßige Höhe setzen.
Menge: 4,000 St

**08.77.0930 Sicherheitssteigleiter**
Sicherheitssteigleiter mit Sicherheitsfallschutzschiene SiS2
Sicherheitssteigleiter mit Sicherheitsfallschutzschiene, mit Bauartzulassung und CE-Kennzeichnung, entsprechend DIN EN 14396, aus Edelstahl Werkstoff-Nr. 1.4307 (AISI 304 L), vorgerichtet für das Aufstecken einer Einsteighilfe, liefern und montieren.
Holme aus Sonderprofil hoher Steifigkeit (57 x 25 x 2,5 mm), oben mit PVC-Kappen abgedeckt.
Sprossen aus U-Profil mit gelochter Auftrittsfläche, 30 mm, Rutschhemmung R13, Tritthöhe 280 mm,
lichte Leiterbreite 400 mm, einschließlich 150 mm langen, höhenverstellbaren Wandhaltern für Dübelbefestigung (Abstand Wand bis Mitte Sprosse), mit zusätzlicher, mittig aufgeschweißter Sicherheitsfallschutzschiene.
Schachttiefe T = über 3 bis 4 m.
Sicherheitssteigleiter vollständig unter Schutzgas geschweißt, im Tauchbad gebeizt und passiviert.
Menge: 4,000 St

**08.77.0940 Einsteighilfe aufsteckbar EH FSS,**
Einsteighilfe aufsteckbar EH FSS, aufsteckbar-drehbar EH FSS D
Einsteighilfe aufsteckbar, mit Bauartzulassung entsprechend DIN 19572, aus Edelstahl Werkstoff-Nr. 1.4307 (AISI 304 L), passend für 400 mm breite Sicherheitssteigleitern SiS2 mit Sicherheitsfallschutzschiene und Sicherheitssteigbäume SiS3.
Einsteighilfe gemäß DIN 19572.
Einsteighilfe mit Haltevorrichtung und einem Holm von mindestens 1,1 m über Austritt.
Einsteighilfe vollständig unter Schutzgas geschweißt, im Tauchbad gebeizt und passiviert.
Menge: 2,000 St

**08.77.0950 Standardwanddurchgang DN 100**
Rohrformstück DN 100
wasserdicht und kraftschlüssig in Betonwand gemäß DWA-M 176 einbetonieren.
Losflansch analog DIN EN 1092-1, Anschlussmaße PN 10.
Rohr mit Mauerkragen und Losflansch aus Edelstahl 1.4301.
Nennweite:  DN 100
Länge:  bis 1000 mm
Menge: 1,000 St

**08.77.0960 Plattenschieber DN 100**
Tropfdicht abdichtender Schieber mit kurzer Baulänge für den Einsatz in feststoff- und faserbeladenen Abwässern zum Absperren und Regulieren in beiden Durchflussrichtungen. Schiebergehäuse mit integriertem Flansch, geschliffene Schieberplatte, nichtsteigende Spindel, mit Handrad.
Baulänge nach DIN EN 558-1, Grundreihe 20, Flanschanschluss nach DIN EN 1092-2, PN 10.
Als Einklemmarmatur zwischen zwei Flansche oder als Endarmatur an einen Endflansch einbaubar.
Gerätedaten
Nennweite:  DN 100
Baulänge L:  52 mm
Schiebergehäuse mit Flansch:  Grauguss EN-JL 1040 (GG25)
Beschichtung:  Epoxidharz-Pulverbeschichtung mit  Regelschichtdicke 0,2 mm
Schieberplatte: Edelstahl 1.4571
Dichtungen: Elastomer
Spindel:  nichtrostender Chromstahl 1.4021+QT
Spindelmutter: Messing
Verbindungsteile:  Edelstahl A2
Stehbolzen:  Edelstahl 1.4057
Flanschdichtungen:  NBR mit Stahleinlage
Schraubendoppelsatz:  Edelstahl
Menge: 1,000 St

**08.77.0970 Wirbelventil DN 100**
Mit strömungsmechanischen Effekten arbeitende, aktive Abflusssteuerung ohne bewegliche Teile, mit hohem Fließwiderstand, großem freiem Durchgangsquerschnitt (der freie Durchgangsquerschnitt muss ständig vorhanden sein) und belüftetem Wirbelkern. Ohne Querschnittsverengung
Losflansch analog DIN 16 962 / 16 963, gebohrt nach PN 10, DIN 2501-1.
Halbtrockene Aufstellung im Drosselschacht, zum Anflanschen an eine Zulaufleitung.
Gewölbtes, strömungsoptimiertes Ventilgehäuse mit geradlinigem Zulaufrohr und Eingangslosflansch aus Edelstahl 1.4301 aufklappbarer Plexiglasdeckel mit Schnellverschluss und Wirbelkernbelüftung aus Edelstahl, austauschbare Ausgangsblende.
Aufstellfüße und Befestigungsteile aus Edelstahl, Spritzschutz.
Bauart UFT-FluidCon:  Typ SUt 30-4 oder gleichwertig, angebotenes System: '....................................................'

Bemessungsdruckhöhe hb:  2,34 mWS
Bemessungsabfluss Qb:  12,42 l/s
Mittlerer Abfluss Qm:  9,00 l/s
Drehsinn des Drosselgehäuses: linksdrehend
Drosseleingangsnennweite:  DN 100
ständiger freier Durchgangsquerschnitt mind. 102 mm
Zulässiger Maximaldruck:  10 mWS
Lieferung des einbaufertigen, auf den Sollabfluss eingestellten Gerätes ab Werk einschließlich hydraulischer Bemessung, Datenblatt und Montage-, Bedienungs- und Wartungsanleitung.
Menge: 1,000 St

**08.77.0980 Standardwanddurchgang DN 200**
Rohrformstück DN200
wasserdicht und kraftschlüssig in Betonwand gemäß DWA-M 176 einbetonieren.
Losflansch analog DIN EN 1092-1, Anschlussmaße PN 10.
Rohr mit Mauerkragen und Losflansch aus Edelstahl 1.4301.
Nennweite:  DN 200
Länge:  bis 1000 mm
Menge: 1,000 St

**08.77.0990 Plattenschieber DN 200**
Tropfdicht abdichtender Schieber mit kurzer Baulänge für den Einsatz in feststoff- und faserbeladenen Abwässern zum Absperren und Regulieren in beiden Durchflussrichtungen. Schiebergehäuse mit integriertem Flansch, geschliffene Schieberplatte, nichtsteigende Spindel, ohne Handrad.
Baulänge nach DIN EN 558-1, Grundreihe 20, Flanschanschluss nach DIN EN 1092-2, PN 10.
Als Einklemmarmatur zwischen zwei Flansche oder als Endarmatur an einen Endflansch einbaubar.
Gerätedaten
Nennweite:  DN 200
Baulänge L:  60 mm
Schiebergehäuse mit Flansch:  Grauguss EN-JL 1040 (GG25)
Beschichtung: E poxidharz-Pulverbeschichtung mit  Regelschichtdicke 0,2 mm
Schieberplatte: Edelstahl 1.4571
Dichtungen:  Elastomer
Spindel:  nichtrostender Chromstahl 1.4021+QT
Spindelmutter: Messing
Verbindungsteile:  Edelstahl A2
Stehbolzen:  Edelstahl 1.4057
Flanschdichtungen:  NBR mit Stahleinlage
Schraubendoppelsatz: Edelstahl
Menge: 1,000 St

**08.77.1000 Spindelverlängerung für Schieber**
Spindelverlängerung für Schieber der Vorposition, teleskopierbar, mit 2 Gelenken,
Garnitur für Armaturen mit nicht steigender Spindel zur Verlängerung des Schiebergestänges auf 10 cm unter  OK-Fahrbahn.
Gemäß DWA-Arbeitsblatt ATV-A 166, Abschnitt 6.2.
Zum Ankuppeln an die Armatur und Andübeln an die Bauwerkswand.
Kuppelmuffe mit Bolzen und Splintsicherung, Spindelstange und Vierkantschoner aus Edelstahl, Zwischenlager und oberes Lager aus PVC und Edelstahl
Nennweite der Armatur:  DN 200
Einbautiefe:  bis 4.000 mm
Wandabstand: ca. 350 mm
Menge: 1,000 St

**08.77.1010 F-Stück Rohrformstück DN200**
F-Stück
Rohrformstück DN200
Losflansch analog DIN EN 1092-1, Anschlussmaße PN 10.
Rohr und Losflansch aus Edelstahl 1.4301.
Nennweite:  DN 200
Länge:  bis 100 mm
Befestigung mit Rohrschelle und 2 Gewindestangen
Menge: 1,000 St

**08.77.1020 Dichtheit Schacht prüfen*Betonfertigteile*Prüf. m. Wasser**
Stauraumkanal auf Dichtheit prüfen. Erforderliche Verankerungen und Verschlüsse herstellen und beseitigen. Notwendigen Füllstoff liefern und ableiten.
Prüfprotokoll erstellen und dem AG übergeben.
Bauwerk. SK1
Bauwerk aus Betonfertigteilen.
Prüfung mit Wasser.
Menge: 1,000 St

#### Abschnitt 08.78 Tiefbauleistungen LSA

*Hinweis: Signalmastfundamente*

**08.78.0010 Mastfundament für LSA- Auslegermast 3m**
Mastfundament für LSA-Auslegermast herstellen, einschl.
erforderliche Erdarbeiten in Böden gemäß
Homogenbereichen
für "kleinen Erdbau"ausführen.
Aushub geht in Eigentum des AN über und ist zu
beseitigen.
Abmessungen: ca. 1,2 x 1,2 x 1,1 m Festigkeitsklasse
C25/30, XC2/XF1/XA1 Beton mit hohem Frost- und
Tausalzwiderstand.

Bewehrung: konstr. Netzbewehrung Q188.

Fundament mit Ankerkorb (wird durch Signalbauer gestellt) errichten.

Fundament mit Rohreinführung und Kabelaufführungsrohr
(flexibles Rohr DN 63) errichten.

Die bauseitige Koordinierung erfolgt durch den AN.

Die Typenstatik sowie Ausführungsunterlagen des zu
errichtenden Mastfundaments wird dem AN Tiefbau vom AN
LSA-Ausrüstung übergeben. Die darin vorgegebenen
Abmessungen und Vorgaben sind umzusetzen. Die oben
genannten Abmessungen dienen als kalkulatorische
Grundlage.
Menge: 2,000 St

**08.78.0020 Mastfundament für LSA- Auslegermast (4/5/6m)**
Mastfundament für LSA-Auslegermast herstellen, einschl.
erforderliche Erdarbeiten in Böden gemäß
Homogenbereichen
für "kleinen Erdbau"ausführen.
Aushub geht in Eigentum des AN über und ist zu
beseitigen.
Abmessungen: ca. 1,4 x 1,4 x 1,1 m Festigkeitsklasse
C25/30, XC2/XF1/XA1 Beton mit hohem Frost- und
Tausalzwiderstand.

Bewehrung: konstr. Netzbewehrung Q188.

Fundament mit Ankerkorb (wird durch Signalbauer gestellt) errichten.

Fundament mit Rohreinführung und Kabelaufführungsrohr
(flexibles Rohr DN 63) errichten.

Die bauseitige Koordinierung erfolgt durch den AN.

Die Typenstatik sowie Ausführungsunterlagen des zu
errichtenden Mastfundaments wird dem AN Tiefbau vom AN
LSA-Ausrüstung übergeben. Die darin vorgegebenen
Abmessungen und Vorgaben sind umzusetzen. Die oben
genannten Abmessungen dienen als kalkulatorische
Grundlage.
Menge: 15,000 St

**08.78.0030 Mastfundament für LSA- Auslegermast (8m)**
Mastfundament für LSA-Auslegermast herstellen, einschl.
erforderliche Erdarbeiten in Böden gemäß
Homogenbereichen
für "kleinen Erdbau"ausführen.
Aushub geht in Eigentum des AN über und ist zu
beseitigen.
Abmessungen: ca. 1,6 x 1,6 x 1,1 m Festigkeitsklasse
C25/30, XC2/XF1/XA1 Beton mit hohem Frost- und
Tausalzwiderstand.

Bewehrung: Matten Q257.

Fundament mit Ankerkorb (wird durch Signalbauer gestellt) errichten.

Fundament mit Rohreinführung und Kabelaufführungsrohr
(flexibles Rohr DN 63) errichten.

Die bauseitige Koordinierung erfolgt durch den AN.

Die Typenstatik sowie Ausführungsunterlagen des zu
errichtenden Mastfundaments wird dem AN Tiefbau vom AN
LSA-Ausrüstung übergeben. Die darin vorgegebenen
Abmessungen und Vorgaben sind umzusetzen. Die oben
genannten Abmessungen dienen als kalkulatorische
Grundlage.
Menge: 1,000 St

**08.78.0040 Mastfundament LSA-Standmast Standard**
Mastfundament für LSA-Standmast herstellen einschl.
erforderliche Erdarbeiten in Böden gemäß
Homogenbereichen
für "kleinen Erdbau"ausführen.
Aushub geht in Eigentum des AN über und ist zu
beseitigen.
Abmessungen: ca. 1,0 x 1,0 x 1,0 m, Festigkeitsklasse
C25/30,
XC2/XF1/XA1 Beton mit hohem Frost- und
Tausalzwiderstand.

Bewehrung: konstr. Netzbewehrung Q188.

Fundament mit Ankerkorb (wird durch Signalbauer gestellt) errichten.

Fundament mit Rohreinführung und Kabelaufführungsrohr
(flexibles Rohr DN 63) errichten.

Die bauseitige Koordinierung erfolgt durch den AN.

Die Typenstatik sowie Ausführungsunterlagen des zu
errichtenden Mastfundaments wird dem AN Tiefbau vom AN
LSA-Ausrüstung übergeben. Die darin vorgegebenen
Abmessungen und Vorgaben sind umzusetzen. Die oben
genannten Abmessungen dienen als kalkulatorische
Grundlage.

Für Mast M4
Menge: 7,000 St

**08.78.0050 Mastfundament LSA-Standmast Blockfundament**
Mastfundament für LSA-Standmast herstellen einschl.
erforderliche Erdarbeiten in Böden gemäß
Homogenbereichen
für "kleinen Erdbau"ausführen.
Aushub geht in Eigentum des AN über und ist zu
beseitigen.
Abmessungen: ca. 0,6 x 0,6 x 1,0 m, Festigkeitsklasse
C25/30, XC2/XF1/XA1 Beton mit hohem Frost- und
Tausalzwiderstand.

Bewehrung: Gewickelte Matte Q 188 BSt 500 A "stehend" als
Oberflächenbewehrung.

Fundament mit Ankerkorb (wird durch Signalbauer gestellt) errichten.

Fundament mit Rohreinführung und Kabelaufführungsrohr
(flexibles Rohr DN 63) errichten.

Die bauseitige Koordinierung erfolgt durch den AN.

Die Typenstatik sowie Ausführungsunterlagen des zu
errichtenden Mastfundaments wird dem AN Tiefbau vom AN
LSA-Ausrüstung übergeben. Die darin vorgegebenen
Abmessungen und Vorgaben sind umzusetzen. Die oben
genannten Abmessungen dienen als kalkulatorische
Grundlage.
Menge: 3,000 St

*Hinweis: Steuergeräteschrank*

**08.78.0060 Standort Steuergeräteschrank**
Standort für Aufstellung eines
Steuergeräte-/Schaltschrank
nach Angaben der Signalbaufirma (AN LSA-Ausrüstung)
vorbereiten. Sockel mit Kabelentlastungsschiene und
Potentialausgleichschiene gemäß Angaben der
Signalbaufirma einbauen,
Erd- und Gründungsarbeiten ausführen, überschüssiger
Aushub in Eigentum des AN übernehmen und von der
Baustelle entfernen.
-Baugrube, Planum herstellen, Bettung-/
 Sauberkeitsschicht liefern und einbauen
-Ausführung, Größe und Material des Sockels
 entsprechend den Angaben der Signalbaufirma
-Eingrabetiefe ca. 0,8 bis 1,0m
-umgebenden Bereich entsprechend dem früheren
 Zustand wiederherstellen
-Einbau des durch den AN LSA-Ausrüstung gelieferten
Steuergerätesockels
Menge: 5,000 St

**08.78.0070 Erdungsmaterialien einbauen**
Erdungsmaterialien für die Schutzmaßnahme (ca. 20m Banderder)
entsprechend den Angaben der Signalbaufirma an
stationärer LSA einbauen, einschließlich sämtlicher dafür
erforderlicher Erdarbeiten.

Das Erdungsmaterial wird durch den AN LSA-Ausrüstung geliefert.
Menge: 4,000 St

*Hinweis: Kabelschächte*

**08.78.0080 Kunststoffkabelsch. 400x650**
Kunststoffkabelschacht komplett frei
Baustelle liefern und auf Sandbett aufstellen.
Ausführung:
-lichte Maße: 400 x 650,
-Kabelabzweigkasten einschließlich aller erforderl.
 Zwischenrahmen mit Sickerloch
-komplett einschließlich Deckel D 400 mit
 Kantenschutzrahmen
-Deckel mit Aufschrift (LSA),
-mit integriertem Höhenausgleichsatz zum
 stufenloseneinnivellieren der Schachthöhe
- Höhenausgleichsatz im mittleren Zustand einbauen,
-Kabeleinführungsöffnung herstellen und abdichten
 (mittels Schutzrohrabdichtungen);
-einschl. sämtlicher erforderlicher Erd- und
Nebenarbeiten
 Erdarbeiten in Böden gemäß Homogenbereichen für
"kleinen Erdbau",
-Aushub geht in Eigentum des AN über und ist
fachgerecht zu entsorgen
-Erforderliche Hinterfüllmassen liefert der AN
-Hinterfüllmaterial einbauen und verdichten
-Bauhöhe bis zu 1,0 m.
Menge: 26,000 St

**08.78.0090 Kunststoffkabelsch. 800x1165**
Kunststoffkabelschacht komplett frei
Baustelle liefern und auf Sandbett aufstellen.
Ausführung:
-lichte Maße: 800x1165,
-Kabelabzweigkasten einschließlich aller erforderl.
 Zwischenrahmen mit Sickerloch
-komplett einschließlich Deckel D 400 mit
 Kantenschutzrahmen
-Deckel mit Aufschrift (LSA),
-mit integriertem Höhenausgleichsatz zum
 stufenloseneinnivellieren der Schachthöhe
- Höhenausgleichsatz im mittleren Zustand einbauen,
-Kabeleinführungsöffnung herstellen und abdichten
 (mittels Schutzrohrabdichtungen);
-einschl. sämtlicher erforderlicher Erd- und
Nebenarbeiten
 Erdarbeiten in Böden gemäß Homogenbereichen für
"kleinen Erdbau",
-Aushub geht in Eigentum des AN über und ist
fachgerecht zu entsorgen
-Erforderliche Hinterfüllmassen liefert der AN
-Hinterfüllmaterial einbauen und verdichten
-Bauhöhe bis zu 1,0 m.
Menge: 4,000 St

*Hinweis: Kabelschutzrohre*

**08.78.0100 Trassenwarnband**
Trassenwarnband liefern und verlegen.
"Doppellagig" verlegen.

Erste Lage Warnband auf Kiessandummantelung (ca. 10cm
über OK Kabelschutzrohr) und zweite Lage Warnband auf
Oberkante Rohrleitungszone einbauen.
Menge: 1620,000 m

**08.78.0110 Abstandshalter 2 x DN110 (2-fach)**
Abstandhalter für 2-rohrige Verlegung liefern.
Rohrabstand mindestens 28mm, je max. 1,5m Rohrlänge
Menge: 700,000 St

**08.78.0120 Abstandshalter 2x3 x DN110 (6-fach)**
Abstandhalter für 2x3-rohrige Verlegung liefern.
Rohrabstand mindestens 28mm, je max. 1,5m Rohrlänge
Menge: 270,000 St

**08.78.0130 Abstandshalter 4 x DN110 (4-fach)**
Abstandhalter für 4-rohrige Verlegung liefern.
Rohrabstand mindestens 28mm, je max. 1,5m Rohrlänge
Menge: 110,000 St

**08.78.0140 Kabelschutzrohr liefern/einbauen KSR endlos d110 PE-HD-Rohr innen glatt Überdeckung 10cm druckdicht 0,5bar Kunst.Seil einz.**
StL-Nr. 2113413340110312
Kabelschutzrohr einschließlich der Rohrverbindung liefern und einbauen. Rohröffnungen dicht verschließen.
Erdarbeiten und der Aufbruch von Straßenbefestigungen
werden gesondert vergütet.
Kabelschutzrohr endlos d110.
Rohr aus PE-HD.
Innenwand = glatt.
Kabelschutzrohr in Graben verlegen, einschl. Herstellen
der Bettung aus Sand, 10 cm dick. Kabelschutzrohr mit
mind. 10 cm Sand überdecken.
Rohrverbinder = druckdicht 0,5 bar.
Einziehhilfe, Kunststoffseil, witterungsfest, Durchmesser mind. 5 mm, mit je 2,00 m Überstand liefern und
einziehen.
Menge: 3400,000 m

**08.78.0150 Kabelschutzrohr liefern/einbauen d63 PE-HD-Rohr innen glatt druckdicht 0,5bar Kunst.Seil einz.**
StL-Nr. 2113413390110912
Kabelschutzrohr einschließlich der Rohrverbindung liefern und einbauen. Rohröffnungen dicht verschließen.
Erdarbeiten und der Aufbruch von Straßenbefestigungen
werden gesondert vergütet.
Kabelschutzrohr 'd63'
Rohr aus PE-HD.
Innenwand = glatt.
Kabelschutzrohr 'zur Anbindung von LSA-Masten,
sind in das LSA-Mastfundament, nach Einbauzeichnung, einzubauen'
Rohrverbinder = druckdicht 0,5 bar.
Einziehhilfe, Kunststoffseil, witterungsfest, Durchmesser mind. 5 mm, mit je 2,00 m Überstand liefern und
einziehen.
Menge: 150,000 m

**08.78.0160 Kabelschutzrohr liefern/einbauen KSR endlos d32 PE-HD-Rohr innen glatt**
StL-Nr. 2113413310110902
Kabelschutzrohr einschließlich der Rohrverbindung liefern und einbauen. Rohröffnungen dicht verschließen.
Erdarbeiten und der Aufbruch von Straßenbefestigungen
werden gesondert vergütet.
Kabelschutzrohr endlos d32.
Rohr aus PE-HD.
Innenwand = glatt.
Kabelschutzrohr 'zur Anbindung von Induktionsschleifen;
wird im Zuge der Herstellung von Bohrungen verwendet.'
Einziehhilfe, Kunststoffseil, witterungsfest, Durchmesser mind. 5 mm, mit je 2,00 m Überstand liefern und
einziehen.
Menge: 45,000 m

**08.78.0170 Schachtanschl. sanddicht herstellen KSchacht/Rohrdf. KSR d110 Überstand 10 cm**
StL-Nr. 211342312401
Schachtanschluss sanddicht herstellen. Abgerechnet wird
das Einführen jedes Kabelschutzrohres in den Schacht.
Kunststoffschacht mit vorhandener Rohrdurchführung.
Kabelschutzrohr = d110.
Überstand im Schacht = 10 cm.
Menge: 450,000 St

**08.78.0180 Schachtanschl. sanddicht herstellen KSchacht/Rohrdf. d63 Überstand 10 cm**
StL-Nr. 211342312901
Schachtanschluss sanddicht herstellen. Abgerechnet wird
das Einführen jedes Kabelschutzrohres in den Schacht.
Kunststoffschacht mit vorhandener Rohrdurchführung.
Kabelschutzrohr 'd63'
Überstand im Schacht = 10 cm.
Menge: 34,000 St

**08.78.0190 Schachtanschl. sanddicht herstellen KSchacht/Rohrdf. d32 Überstand 10 cm**
StL-Nr. 211342312901
Schachtanschluss sanddicht herstellen. Abgerechnet wird
das Einführen jedes Kabelschutzrohres in den Schacht.
Kunststoffschacht mit vorhandener Rohrdurchführung.
Kabelschutzrohr 'd32'
Überstand im Schacht = 10 cm.
Menge: 15,000 St

**08.78.0200 Verschlusskappen DN110**
Verschlusskappen für Kunststoffkabelschacht für die angeschlossenen sowie belegten Kabelschutzrohre komplett frei Baustelle liefern und nach dem Kabelzug einbauen.

Ausführung:
DN110
Menge: 450,000 St

**08.78.0210 Verschlusskappen DN63**
Verschlusskappen für Kunststoffkabelschacht für die angeschlossenen sowie belegten Kabelschutzrohre komplett frei Baustelle liefern und nach dem Kabelzug einbauen.

Ausführung:
DN63
Menge: 34,000 St

**08.78.0220 Verschlusskappen DN32**
Verschlusskappen für Kunststoffkabelschacht für die angeschlossenen sowie belegten Kabelschutzrohre komplett frei Baustelle liefern und nach dem Kabelzug einbauen.

Ausführung:
DN32
Menge: 15,000 St

*Hinweis: LSA-Tiefbau Allgemein*

**08.78.0230 Kabeltrasse einmessen**
*** Pauschalposition
Kabeltrasse feldbuchmäßig auf markante Punkte
(Hauptfahrbahnkante, Bauwerke, Brückenwiderlager,
Flügelmauern, Grenzsteine der Straßengrenze usw.)
gemäß den Vorgaben der Baubeschreibung einmessen.

Pausfähige Feldbuchblätter und zugehörige Excel-Listen
herstellen und dem AG
übergeben (unter Berücksichtigung der Vorgaben der
Technischen Vorbemerkungen hinsichtlich aufzunehmender
Punkte).
Menge: 1,000 Psch

*Hinweis: Demontageleistungen LSA-Tiefbau*
Vor der Demontage muss die Freischaltung des
Energieanschlusses des Steuergerätes durch den AN Signalbau erfolgen. Dies ist terminlich mit dem AN Signalbau abzustimmen und Aufwände in diesem Zusammenhang in die folgenden Positionen einzukalkulieren.

**08.78.0240 Demontage vorh. LSA-Tiefbau**
*** Pauschalposition
Demontage bestimmter LSA-Tiefbauteile gemäß
Bauablauf für die Bestands-LSA.

Inklusive Demontage von:

- 6x Standmastfundamente (1m x 1m x 1m),
- 1x Auslegermastfundament (1,5m x 1,5m x 1m),
- 6x Kunststoffkabelzugschächte,
- 2x Schaltschranksockel inkl. Betonfundament,
- 300 m LSA-Verrohrung

Einschließlich aller dazu erforderlichen Nebenarbeiten und Aufwendungen.

Abgebaute Stoffe; der Verwertung nach Wahl des AN Tiefbau zuführen.
Menge: 1,000 Psch

**08.78.0250 Abfallliste nicht gefährl. Abf LSA-Tiefbau**
*** Pauschalposition
Leistung umfasst die Führung der Abfallliste für alle
nicht gefährlichen Abfälle, die infolge Verdrängung,
fehlender Eignung oder mangels
Wiederverwendungsmöglichkeit nicht innerhalb der
Baustelle verbleiben und bei denen die Führung der
Abfallliste nicht ausdrücklich erwähnt ist.
Mit dem Lösen bzw. Aufnehmen des Materials geht die
"Sachherrschaft" im Sinne des KrW-AbfG an den
Auftragnehmer über. Auftragnehmer handelt als
Abfallerzeuger und nimmt alle damit verbundenen
Pflichten wahr.
Die Abfallliste ist dem Auftraggeber bis spätestens zur
Schlussabnahme als Excel-Tabelle (Dateiformat .xls) zu
übergeben.
Pauschale gilt für alle Leistungen dieses
Leistungsverzeichnisses am Standort GTH LSA B247 Dr.-Troch-Str. im Zusammenhang mit der LSA-Tiefbau.
Menge: 1,000 Psch

#### Abschnitt 08.79 Kontrollprüfungen

**08.79.0010 Probefeld anlegen**
Es sind Probefelder anzulegen, auf denen durch
Lastplattendruckversuche erforderliche
Untergrundverbesserungsmaßnahmen festgelegt werden
können, Größe ca. 3,0 x 3,0 m.
Die Durchführung der Lastplattendruckversuche wird
gesondert vergütet.
Menge: 2,000 St

**08.79.0020 Gegenpole für Kontrollpr. verlegen AL 30x100cm,0,3mm*Schicht o.Bindem.**
StL-Nr. 191017371304
Gegenpole für Kontrollprüfungen nach Anweisung des AG
für die elektromagnetische Dickenmessung verlegen.
Gegenpol = Aluminium-Blech (0,3mm, 30x100cm),
max. Messtiefe 50 cm
Unterlage = Schicht ohne Bindemittel.
Menge: 65,000 St

**08.79.0030 Gegenpole für Kontrollpr. verlegen AL 30x100cm,0,1mm*Asphalt**
StL-Nr. 191017371101
Gegenpole für Kontrollprüfungen nach Anweisung des AG
für die elektromagnetische Dickenmessung verlegen.
Gegenpol = Aluminium-Folie (0,1 mm 30x100 cm)
max. Messtiefe 50 cm
Unterlage = Asphaltschicht.
Menge: 130,000 St

**08.79.0040 Elektromagnetische Dickenmessung Auswertung**
*** Pauschalposition
Messung der Schichtdicken und Auflistung der Meßwerte
durch den AG unter Hilfestellung des AN.
Auswertung der Meßergebnisse durch vom Bundesamt für Strassen (ASTRA) zugelassene Prüfungsstelle ist einzukalkulieren.
Auf Anweisung des AG.
Menge: 1,000 Psch

**08.79.0050 Belastungsfahrzeug bereitstellen**
StL-Nr. 19101707
Belastungsfahrzeug als Gegengewicht (z.B. ausreichend
beladener Lkw) für Plattendruckversuch bei Kontrollprüfungen bereitstellen.
Menge: 25,000 h

#### Abschnitt 08.80 Technische Bearbeitung

**08.80.0010 Ausführungspläne (Werkzeichnung) Sonderbordsteine**
*** Pauschalposition
Ausführungspläne (Werkzeichnung)
für die herzustellenden Sonderbordsteine
erstellen und liefern.
Pläne 6 Wochen nach Vergabe zur Prüfung
und Genehmigung dem AG in Papierform (3-fach) und digital als PDF übergeben.
Menge: 1,000 Psch

**08.80.0020 Ausführungspläne (Werkzeichnung) Schächte**
*** Pauschalposition
Ausführungspläne (Werkzeichnung)
für die herzustellenden Schächte der Straßenentwässerung
erstellen und liefern.
Fertigung im Maßstab 1:20.
Pläne 6 Wochen nach Vergabe zur Prüfung
und Genehmigung dem AG in Papierform (3-fach) und digital als PDF übergeben.
Menge: 1,000 Psch

*Hinweis: Bauwerk = Bauwerk SK1 und SK2*
Bauwerk = Bauwerk SK1 und Bauwerk SK2

**08.80.0030 Standsicherheitsnachweis aufstellen Bauwerk**
*** Pauschalposition
StL-Nr. 1910160519
Standsicherheitsnachweis aufstellen.
Standsicherheitsnachweis für Bauwerk.
Standsicherheitsnachweis '3-fach geprüft liefern'
Menge: 1,000 Psch
Leistungsbereichkatalog: 101

**08.80.0040 Ausführungszeichnungen herstellen Bauwerk**
*** Pauschalposition
StL-Nr. 1910161019
Ausführungszeichnungen herstellen.
Ausführungszeichnungen für Bauwerk.
Ausführungszeichnungen '4-fach geprüft liefern'
Menge: 1,000 Psch
Leistungsbereichkatalog: 101

**08.80.0050 Standsicherheitsnachweis aufstellen Baubehelfe**
*** Pauschalposition
StL-Nr. 1910160539
Standsicherheitsnachweis aufstellen.
Standsicherheitsnachweis für sämtliche Baubehelfe.
Standsicherheitsnachweis '3-fach geprüft liefern'
Menge: 1,000 Psch
Leistungsbereichkatalog: 101

**08.80.0060 Ausführungszeichnungen herstellen Baubehelfe**
*** Pauschalposition
StL-Nr. 1910161039
Ausführungszeichnungen herstellen.
Ausführungszeichnungen für sämtliche Baubehelfe.
Ausführungszeichnungen '4-fach geprüft liefern'
Menge: 1,000 Psch
Leistungsbereichkatalog: 101

**08.80.0070 Werkstattplanung Ferteile**
*** Pauschalposition
Werkstattplanung für sämtliche Fertigteilkonstruktionen im LV-Bereich LT 08 einschließlich Stücklisten herstellen.
Unterlagen 1* digital und in Papierform  4-fach geprüft liefern,
Prüfungsanmerkungen einarbeiten,
nach Gleichstellung 1* digital und in Papierform - 6-fach an AG
liefern.
Digitale Unterlagen im Format PDF/A-2 (Level B) gemäß ISO 19005-2,
Papierformate gemäß DIN-Norm 476 bzw. EN ISO 216.
Die Unterlagen sind dem AG 2 Wochen vor Ausführungsbeginn in geprüfter Form vorzulegen.
Der Einheitspreis ist entsprechend HOAI zu kalkulieren.
Eine besondere Vergütung der Prüfung durch einen zugelassenen Prüfingenieur erfolgt nicht.
Der Prüfingenieur ist in Übereinstimmung mit dem AG auszuwählen.
Menge: 1,000 Psch

**08.80.0080 Überwachung des Einbaus von Beton der**
*** Pauschalposition
Überwachung des Einbaus von Beton der Überwachungs-klasse 2 gemäß DIN EN 13760/DIN 1045-3, Anhang C.1 bis C.5 (Fremdüberwachung) durch eine anerkannte Überwachungs- stelle.
Die Baustelle ist schriftlich anzumelden.
Die Prüfergebnisse sind schriftlich zu dokumentieren und die Überwachungsberichte sind dem AG zu übergeben.
für alle Leistungen dieses Leistungsverzeichnisses
Menge: 1,000 Psch

**08.80.0090 Erstellung Aufmaß/Abrechnung Grundstückszufahrt**
Kosten in Folge Mehraufwendungen für Erstellung von Aufmaß und Abrechnung der Grundstückszufahrten gegenüber dem Regelaufbau Gehweg.
gesonderte Aufstellung der Kosten einschl. Aufmaß und Mengenermittlung je Grundstückszufahrt
Menge: 31,000 St

**08.80.0100 Gesamtzusammenstellung Grundstückszufahrten**
*** Pauschalposition
Gesamtzusammenstellung aller Grundstückszufahrten in tabellarischer Form auf Grundlage der Einszelaufstellung mit folgenden Angaben:
- Straße mit Hausnummer
- Flurstücksnummer
- Fläche und Material
gesamte Abrechnung der Leistungen zur Herstellung der
Grundstückszufahrten (getrennt von den Leistungen des
Straßenbaus) unter Zugrundelegen der Gesamtzusammenstellung.
Menge: 1,000 Psch

*Hinweis: Vorbemerkungen Telekom*
Vorbemerkungen LT Telekom in den Abschnitten 81 bis 84

Im Zuge der Komplexmaßnahme Martin-Andersen-Nexö-Str.
der Stadtverwaltung Erfurt sollen die vorhandenen TK-Linien der Telekom gesichert und ggf. umverlegt werden. Außerdem wird in der gesamten Längstrasse Speednet-Rohr für den Breitbandausbau ausgelegt.
Die Planung, Durchführung und Abrechnung der Maßnahme erfolgt auf Grundlage der Rahmenvereinbarung vom 16.09./ 28.09.1999.
Die erforderlichen Tiefbauleistungen werden im LV LT09 von der Stadt Erfurt ausgeschrieben und durch die Telekom beauftragt.

Abbruch einer dreizügigen Kabelkanalformstein Anlage ca. 240m sowie Abbruch der in der Längstrasse befindlichen Kleinbauwerke.

#### Abschnitt 08.81 Allgemeine Leistungen

**08.81.0010 Fußgängerüberwege b=1,0 m, L=2,5 m**
Fußgängerüberwege über Rohrgräben in stabiler massiver
Ausführung nach Wahl des AN, einschl. Sicherung durch
Geländer; bereitstellen, je nach Bedarf aufbauen, über die
gesamte Bauzeit vorhalten, unterhalten, kontinuierlich dem
Bauablauf entsprechend mehrfach innerhalb der Baustelle
umsetzen und wieder beseitigen, nach Bedarf und
Angabe der Bauleitung.
Abrechnungsgrundlage: Anzahl der gleichzeitig auf der
Baustelle eingesetzten Fußgängerbrücken
Nutzbreite: ca. 1,00 m
Länge: bis 2,5 m
Menge: 2,000 m

**08.81.0020 Stahlplatten Überfahrt SLW 60**
Stahlplatten zur behelfsmäßigen Verlegung unter
Behelfsfahrbahnen, über Schächten,
Kabelabzweigkästen etc.
zur Lastverteilung beim Überfahren mit Kraftfahrzeugen,
Belastungsklasse SLW 60
liefern, aufbauen, über die gesamte Bauzeit vorhalten,
unterhalten, kontinuierlich dem Bauablauf entsprechend
mehrfach innerhalb der Baustelle umsetzen und wieder
beseitigen, nach Bedarf und Angabe der Bauleitung,
incl. Anrampungen aus bituminösem Mischgut
sowie Sicherung gegen Verschieben.
Abrechnungsgrundlage: Anzahl der gleichzeitig auf der
Baustelle eingesetzten Stahlplatten
Menge: 2,000 Stck

**08.81.0030 Absteckung der Hauptachsen**
*** Pauschalposition
Die Absteckung der Hauptachsen für die Trinkwasserversorgung, Querungen und Knoten  durch den AN vor Baubeginn.
Die Absteckung erfolgt nach den Angaben des koordinierten
Leitungsplanes bzw. der Fachplanung der
ThüWa ThüringenWasser GmbH.
Sicherung und Erhaltung der Absteckpunkte durch
geeignete Schutzeinrichtungen nach Wahl des AN.
Für verlorengegangene Absteckpunkte hat der AN die volle Haftung und die Pflicht zur sofortigen Wiederherstellung mit den vom AG geforderten Maßgenauigkeiten.
Die damit verbundenen notwendigen Vermessungsleistungen,  sichern  der  Absteckpunkte sind  einzukalkulieren.
Menge: 1,000 Psch

**08.81.0040 Belastungsfahrzeug bereitstellen**
StL-Nr. 19101707
Belastungsfahrzeug als Gegengewicht (z.B. ausreichend
beladener Lkw) für Plattendruckversuch bei Kontrollprüfungen bereitstellen.
Menge: 25,000 h

**08.81.0050 Rohr- u. Kabelkreuzungen, B=60 cm**
Erschwernis für Rohr- und Kabelkreuzungen.
Ausführung einschließlich aller Vorkehrungen und Einrichtungen zur Sicherung dieser Leitungen (wie Aufhängen, Abfangen, Unterstützungen etc.),
Medien in Betrieb
Trassenkreuzungen aller Medienarten bis zu einer Gesamtbreite von 'bis 60 cm'
Menge: 5,000 St

**08.81.0060 Rohr- u. Kabelkreuzungen, B=120 cm**
Erschwernis für Rohr- und Kabelkreuzungen.
Ausführung einschließlich aller Vorkehrungen und Einrichtungen zur Sicherung dieser Leitungen (wie Aufhängen,
Abfangen, Unterstützungen etc.),
Medien in Betrieb
Trassenkreuzungen aller Medienarten bis zu einer Gesamtbreite von 'über 60 bis 120 cm'
Menge: 1,000 St

#### Abschnitt 08.82 Vorarbeiten / Aufbruch

**08.82.0010 (00010013410) ungebundene Tragschichten aufnehmen**
Definition: Aufnehmen von Frostschutzschichten, ungebundenen Tragschichten und ungebundenen Oberbauschichten aus Kies, Splitt, Schotter, Schlacke o.ä.oder Gemischen davon bis 15 cm Schichtstärke  Eingeschlossene Leistungen: - Aufnehmen und Lagern der Frostschutzschichten, ungebundenen Trag- oder Oberbauschichten  Abrechnung: Zu erfassen ist die Länge und Breite des Grabens oder der Grube
Menge: 290,000 m2

**08.82.0020 (00010013430) Platten bis 0,4 m² in Sand aufnehmen**
Definition: Aufnehmen einer Oberbauschicht aus Beton- oder Klinkerplatten bis 0,4 m² Größe oder Rasengittersteinen jeder Art in einer Bettung aus Sand, Splitt, Zement-Sand-Gemisch oder Kalkmörtel mit einer einer Abrechnungsstärke von 10cm  Eingeschlossene Leistungen: - Aufnehmen und Lagern der Platten oder der Rasengittersteine nach ZTVA-StB - Reinigen der Platten oder der Rasengittersteine - Aufnehmen der Bettung  Abrechnung: Zu erfassen ist die Länge und Breite der aufgenommenen Platten oder der Rasengittersteine
Menge: 370,000 m2

**08.82.0030 (00010013460) Mosaikpfl./Natursteinplatten aufnehmen**
Mosaikpfl./Natursteinplaster aufnehmen
,,
Definition:
Aufnehmen der Oberbauschicht aus Mosaik-/Natursteinpflaster
< 7cm oder Natursteinplatten aller Art in einer Bettung
aus Sand, Splitt, Zement-Sand-Gemisch oder Kalkmörtel
mit einer Abrechnungsdicke von 10 cm
,,
,,
Eingeschlossene Leistungen:
Aufnehmen und Lagern des Pflasters oder der Platten
nach ZTVA-StB
Reinigen des Pflasters oder der Platten
Aufnehmen der Bettung
,,
Abrechnung:
Zu erfassen ist die Länge und Breite des aufgenommenen
Pflasters oder der Platten
Menge: 45,000 m2

**08.82.0040 (00010013470) Betonsteinpflaster aufnehmen**
Definition: Aufnehmen der Oberbauschicht aus Betonstein- oder Klinkerpflaster aller Formate und Größen in einer Bettung aus Sand, Splitt oder Zement-Sand-Gemisch mit einer Abrechnungsstärke von 15cm  Eingeschlossene Leistungen: - Aufnehmen und Lagern des Pflasters nach ZTVA-StB - Reinigen des Pflasters - Aufnehmen der Bettung  Abrechnung: Zu erfassen ist die Länge und Breite des aufgenommenen Pflasters
Menge: 25,000 m2

**08.82.0050 (00010013520) Asphalt bis 10 cm aufbrechen**
Asphalt bis 10 cm aufbrechen
,,
Definition:
Aufbrechen einer Oberbauschicht aus Asphalt o.ä. Baustoffen bis 10 cm Schichtdicke
,,
Eingeschlossene Leistungen:
- Aufbrechen der Asphaltschicht nach ZTVA-StB

Abrechnung:
Zu erfassen ist die Länge und Breite des aufgenommenen Asphaltoberbaus
Das Aufbrechen von Tragschichten aus Asphalt bis 10 cm unter Platten und Pflaster jeder Art wird ebenfalls mit dieser OZ vergütet
Menge: 6,000 m2

**08.82.0060 (00010019023) Kleinbauwerke abbrechen**
Kleinbauwerke abbrechen

Definition:
Abbrechen von Kleinbauwerke (AzK Typ, AzK, UFB..) und Sichern
und Verfüllen von Gruben gemäß ZTV 10 in Homogenbereichen S2 und S3
Eingeschlossene Leistungen:
- Aufbrechen, Lagern soweit erforderlich entsorgen der
unbefestigten oder ungebundenen Oberbauschichten
(Deck.- und Tragschichten ohne Bindemittel)
- Ausheben, Entsorgen inkl. Beseitigung von Hindernissen aller
Art und Verfüllen der Grube in der erforderlichen Größe
- Notwendiger Einbauen, Vorhaltung und Beseitigung von
Normverbau, Saumbohlensicherung oder teilweiser Sicherung
einschl. des Mehraushubes
- Soweit erforderlich Sichern/ aller Fremdanlagen und
Telekommunikationsanlagen der DT AG;
- Abbrechen/Ausbauen/Entsorgen des kompletten Bauwerkes und
Zubehörteile
- Abdichten der verbleibenden Rohre gegen Verschmutzungen
- ggf. Herstellen eines Durchbruchs im Boden beim Teilabbruch
- Ersatzbaustoffe beistellen und liefern auch dann wenn anstelle
des Bodenaushubs andere Materialien eingebaut werden müssen
- Liefern und Einbauen von Trassenband  und von Sand 0-6 mm in
der Leitungszone
- Durchverbinden der KK-Anlagen nach Vorgabe des BvT
- Muffenlage auf Festpunkte einmessen, wenn Bauwerk aufgegeben
wird
- Versenden der Baubeginn .-u.- Fertigstellungsanzeige an die
Kommunen nach der Vorgabe des BvT
- Sicherung von Arbeitsstellen nach erstelltem und genehmigten
Regelplan oder Verkehrszeichenplan (außer Fahrbahn_KSCHui)
nach RSA -ZTVSA
- Aktualisierung der Ausführungsunterlagen/ Rotberichtigung nach
Vorgaben des BvT
- Wiederherstellen und Liefern der unbefestigten oder
ungebundenen Tragschichten/Oberbauschichten ohne Bindemittel
u. a. Kies-/Splittdecken einschl. der Rücknahmestreifen nach
ZTVA-StB
- Versenden der Baubeginn .-u.- Fertigstellungsanzeige an die
Kommunen nach der Vorgabe des BvT
- Aktualisierung der Darstellung der Rohreinführungen sowie der
neuen Rohrlängen in den Ausführungsunterlagen/ Rotberichtigung
nach Vorgaben des BvT
Menge: 1,000 St

**08.82.0070 (00010019123) KSch Typ I abbrechen**
KSch Typ I abbrechen

Definition:
-  Abbrechen von KSch Typ I, Typ 56R1, AzK Typ II, MFT 88R1, 93R1?.o.ä.
-  Aufbrechen, Lagern soweit erforderlich entsorgen der unbefestigten oder ungebundenen Oberbauschichten (Deck.- und Tragschichten ohne Bindemittel)
-  Ausheben, Entsorgen inkl. Beseitigung von Hindernissen aller Art und Verfüllen der Grube in der erforderlichen Größe
-  Notwendiger Einbauen, Vorhaltung und Beseitigung von Normverbau, Saumbohlensicherung oder teilweiser Sicherung einschl. des Mehraushubes
-  Soweit erforderlich Sichern/ aller Fremdanlagen und Telekommunikationsanlagen der DT AG
-  Abbrechen/Ausbauen/Entsorgen des kompletten Bauwerkes
und Zubehörteile
-  Abdichten der verbleibenden Rohre gegen Verschmutzungen
-  ggf. Herstellen eines Durchbruchs im Boden beim Teilabbruch
-  Ersatzbaustoffe beistellen und liefern auch dann wenn anstelle des Bodenaushubs andere Materialien eingebaut werden müssen
-  Liefern und Einbauen von Trassenband  und von Sand 0-6 mm in der Leitungszone
-  Durchverbinden der KK-Anlagen nach Vorgabe des BvT
-  Muffenlage auf Festpunkte einmessen, wenn Bauwerk aufgegeben wird
-  Versenden der Baubeginn- u.- Fertigstellungsanzeige an die Kommunen nach der Vorgabe des BvT
-  Sicherung von Arbeitsstellen nach erstelltem und genehmigten Regelplan oder Verkehrszeichenplan (außer Fahrbahn_KSCHui) nach RSA -ZTVSA
-  Aktualisierung der Ausführungsunterlagen/ Rotberichtigung nach Vorgaben des BvT

Abgerechnet wird je abgebrochenen Kleinbauwerk
Menge: 2,000 St

**08.82.0080 (00010024020) Kabel aufnehmen und zerlegen**
Kabel aufnehmen und zerlegen

Definition:
Aufnehmen, Abbauen, Zerlegen und Abfahren von Kabeln jeder Art,
Kabelrohren/ SNR (V)  aller Art und Schirmleitern nur nach Anordnung
des BvT

Eingeschlossene Leistungen:
ggf. Aufnehmen von Kabelabdeckungen jeder Art
Aufnehmen der Kabel, Kabelrohre, Schirmleiter oder SNR (V)
ggf. Abbauen der Kabel, Kabelrohre, Schirmleiter oder SNR (V)  von
Brücken oder aus Tunneln die mit Schellen oder ähnlichen
Haltekonstruktionen befestigt sind
Abbauen und entsorgen der Haltekonstruktionen
Zerlegen der Kabel oder Kabelrohre aller Art in ca. 1 m Stücke
ggf. Herstellen von Ringbunden

Abrechnung / Erfassung:
Erfasst werden die Längen jedes aufgenommenen oder abgebauten
Kabels, Kabelrohres, Schirmleiters oder  SNR (V)
Menge: 1560,000 m

**08.82.0090 (00010026210) Unbelegte KKF abbrechen**
Definition: Abbrechen von unbelegten Kabelkanalformsteinen jeder Art  Eingeschlossene Leistungen: - Aufnehmen oder Abbrechen der KKF - Schützen der verbleibenden KKF gegen Verunreinigungen im Innern - Ermitteln der genauen Ausbaulänge und Nachweisen der Längen - Abdichten der verbleibenden KKF gegen Verschmutzung Abrechnung / Erfassung: Erfaßt werden die Längen jedes abgebrochenen unbelegten KKF-Zuges
Menge: 240,000 m

**08.82.0100 (00010026220) belegte KKF abbrechen**
Definition: Abbrechen von belegten Kabelkanalformsteinen jeder Art  Eingeschlossene Leistungen: - vorsichtiges Abbrechen der KKF - Schützen und Sichern der vorhandenen Kabelanlagen - Schützen der verbleibenden KKF gegen Verunreinigungen im Innern - Ermitteln der genauen Ausbaulänge und Nachweisen der Längen - Abdichten der verbleibenden KKF gegen Verschmutzung Abrechnung / Erfassung: Erfaßt werden die Längen jedes abgebrochenen belegten KKF-Zuges
Menge: 480,000 m

#### Abschnitt 08.83 Erdbau

**08.83.0010 (00010011010) Gräben 0-1,25 m in HB S2, S3**
Gräben 0-1,25 m

Definition:
Herstellen von Gräben bis zu 1,25 m Tiefe in Böden
HB S2, S3

Eingeschlossene Leistungen:
- Ausheben und Verfüllen des Grabens
- ggf. Einbauen, Vorhalten und Beseitigen von Normverbau,
Saumbohlensicherung oder teilweiser Sicherung

Abrechnung / Erfassung:
Zu erfassen ist die Länge, Breite und Tiefe des Grabens
Menge: 150,000 m3

**08.83.0020 (00010012010) Gruben 0-1,25 m in HB S2, S3**
Gruben 0-1,25 m

Definition:
Herstellen von Gruben bis zu 1,25 m Tiefe in Böden der
HB S2, S3

Eingeschlossene Leistungen:
- Ausheben und Verfüllen der Grube
- ggf. Einbauen, Vorhalten und Beseitigen von Normverbau,
Saumbohlensicherung oder teilweiser Sicherung

Abrechnung / Erfassung:
Zu erfassen ist die Länge, Breite und Tiefe der Grube
Menge: 2,000 m3

#### Abschnitt 08.84 Leitungen

**08.84.0010 (00010037333) Kabel aufnehmen, sichern, wiedereinl.**
Definition:
Aufnehmen, Beiseitelegen, Sichern, Umlegen, Wiederverlegen von
Kabeln, Kabelrohren und Schirmleitern aller Art

Eingeschlossene Leistungen:
- Vorh. Abdeckungen jeder Art aufnehmen, entsorgen
- Aufnehmen der Kabel, Kabelrohre (<50mm) oder Schirmleiter
- vorsichtige Beiseitetragen und Ablegen der Kabel, Kabelrohre
oder Schirmleiter
- Sichern der Kabel, Kabelrohre oder Schirmleiter, ggf. auch über
längere Zeit
- späteres Entfernen der Schutz- und Sicherungsmaßnahmen
- Wiederverlegen der Kabel, Kabelrohre oder Schirmleiter

Erfassung:
Erfasst werden die Längen jedes aufgenommenen Kabels, Kabelrohres
oder Schirmleiters nur in Abstimmung mit dem BvT

Nachweisdokumentation erforderlich.
Menge: 150,000 m

**08.84.0020 (00010037342) Kabel bis 30 mm auslegen**
Definition:
Auslegen von Kabeln/SNR jeder Art bis zu 30 mm Außendurchmesser,
sowie von Schutz- und Schirmleitern im Erdreich oder Einziehen
dieser Kabel oder SNR bis zu 50 m im Zusammenhang mit dem
Auslegen, nach Vorgabe ZTV-TKNetz 11
Eingeschlossene Leistungen:
- Auslegen der Kabel/SNR und Schirmleiter
- ggf. Einziehen der Kabel/ SNR in Schutzrohre auf Strecken bis
50m
- Abdichten der KR, Schutzrohre mit Schutzrohrabdichtelementen
- Kennzeichnen der Kabel, SNR mit beschrifteten
Kennzeichnungsstreifen und besonderen Warnbändern nach Vorgabe
BvT
- ggf. Verbinden der Schutz- und Schirmleitern
- Ausrichten der Kabel, SNR und Schutzleiter im Kabelgraben
Erfassung:
Erfasst werden die Längen jedes verlegten Kabel/SNR oder
Schirmleiters
Menge: 275,000 m

**08.84.0030 (00010037363) Rohre bis 50 mm auslegen**
Rohre bis 50 mm auslegen

Definition:
Auslegen von Kabelrohren, Schutzrohre, SNR(V) aller Arten
< 50 mm Außendurchmesser nach ZTV-TKNetz 11

Eingeschlossene Leistungen:
-  Auslegen der Rohre, KR, SNR (V), SR, HDPE etc. aller Arten
-  Schneiden und Anphasen der Rohre
-  Verbinden von Rohrenden aller Art
-  Anschließen von Rohren an Einführungsbauteile von Bauwerken
-  Ausrichten und Kennzeichnen der Rohre
-  Abdichten der Rohrenden gegen Verschmutzung

Erfassung:
Erfasst werden die Längen jedes verlegten Rohres
Menge: 900,000 m

### Bereich 11 LT 11 Landschaftsbau

#### Abschnitt 11.01 Einrichten, Vorhalten, Räumen

**11.01.0010 Einrichten und Räumen der Baustelle**
*** Pauschalposition
Einrichten und Räumen der Baustelle für besondere Leistungen des Landschaftsbaus, wie z.B. Zwischenlagerflächen
Wiederherstellen benutzter Flächen für sämtliche in der Leistungsbeschreibung aufgeführten Leistungen.
Geräte, Werkzeuge für das Abladen der Bäume, sonstige Betriebsmittel und dgl., soweit erforderlich antransportieren, aufbauen, einrichten, abbauen und abtransportieren.
Menge: 1,000 Psch

**11.01.0020 Messpunkte festlegen und vermarken**
Einmessen der zukünftigen Solitärbäume/ Großbäume und  Hochstämme, mit örtlicher Markierung (bis zur Pflanzung).
Messpunkte nach Koordinaten UTMS.

Abrechnung nach Stück Messpunkte
Menge: 70,000 St

#### Abschnitt 11.02 Roden von Bewuchs

*Hinweis: Vorbemerkung*
Vorbemerkung Baumfällungen
Aufgrund des erforderlichen Schutzes von zu erhaltenden Lebensräumen sind die Baumfällungen in mehreren Phasen (geplant sind vier Phasen) durchzuführen. Hierdurch entstehende Mehrkosten sind in die Einzelpositionen einzukalkulieren.
ACHTUNG! Die Baumfällungen dürfen erst nach Freigabe des jeweiligen Einzelbaums durch den Auftraggeber erfolgen.

**11.02.0010 Pflanzliche Bodendecke abräumen,**
Pflanzliche Bodendecke abräumen, laden und ordnungsgemäß entsorgen, einschließlich roden der Wurzelstöcke.
Bewuchs mit Sträuchern bis 1,5m Höhe und krautiger Vegetation.
Abtragsdicke: 10cm.
Menge: 50,000 m2

**11.02.0020 Rasennarbe und Wiesenfläche abschälen**
Rasennarbe, Wiesenfläche und niedirgen Aufwuchs abschälen, laden und ordnungsgemäß entsorgen.
Aufwuchshöhe bis 100cm.
Abtragsdicke: 10cm.
Menge: 100,000 m2

**11.02.0030 Einzelstrauch roden, bis 3m**
Roden von Einzelstrauch inkl. Wurzelstock.
Höhe bis 3,00m, Breite bis 4,00m.
Anfallende Materialien laden und ordnungsgemäß entsorgen.
Menge: 3,000 St

**11.02.0040 Baumfällung, Baumhöhe bis 10m**
Baumhöhe bis 10m,
Stammumfang 60 -  90cm
Menge: 13,000 St

**11.02.0050 Baumfällung, Baumhöhe bis 10m**
Baumhöhe bis 10m,
Stammumfang 120 - 150cm
Menge: 2,000 St

**11.02.0060 Baumfällung, Baumhöhe 10 - 15m**
Baumhöhe 10 - 15m,
Stammumfang 60 -  90cm
Menge: 16,000 St

**11.02.0070 Baumfällung, Baumhöhe 10 - 15m**
Baumhöhe 10 - 15m,
Stammumfang 90 - 120cm
Menge: 7,000 St

**11.02.0080 Baumfällung, Baumhöhe 10 - 15m**
Baumhöhe 10 - 15m,
Stammumfang 120 - 150cm
Menge: 6,000 St

**11.02.0090 Baumfällung, Baumhöhe 15 - 20m**
Baumhöhe 15 - 20m,
Stammumfang 150 - 180cm
Menge: 2,000 St

**11.02.0100 Baumfällung, Baumhöhe 15 - 20m**
Baumhöhe 15 - 20m,
Stammumfang 180 - 210cm
Menge: 2,000 St

**11.02.0110 Stubben roden, bis 50cm**
Roden von Wurzelstöcken / Baumstubben.
Durchmesser der Baumstubben bis 50 cm, gemessen über dem Erdboden.
Anfallende Materialien laden und ordnungsgemäß entsorgen.
Menge: 41,000 St

**11.02.0120 Stubben roden, bis 100cm**
Roden von Wurzelstöcken / Baumstubben.
Durchmesser der Baumstubben bis 100 cm, gemessen über dem Erdboden.
Anfallende Materialien laden und ordnungsgemäß entsorgen.
Menge: 8,000 St

#### Abschnitt 11.03 Baumschutz / Sicherungsmaßnahmen

**11.03.0010 Wassersäcke 75 l**
Tröpfchenbewasserungssäcke für Bestandskastanien liefern und an Bestandsbäume anbringen.
4 Wassersäcke pro Bestandsbaum
Menge: 16,000 St

**11.03.0020 Baumbewässerung Bestandsbäume**
Wässern 4 Bestandsbäume:
Wassermenge je Baum 350l/ Bewässerungsgang
davon zuerst 50l direkt in die Baumscheibe (Aktivierung der Wasseraufnahmefähigkeit des Bodens) und ananschließend 300l in die Tropfenbewässerungsäcke.
Die Säcke sind mit Schlauch zu befüllen und jeweils nach 10l der Sackanzuheben, um die Bewässerungsöffnungen korrekt zu positioniere. Wasser ist zu liefern.

1 Bewässerungsgang / Woche
Bestandsteile je Bewässerungsgang: 4 Bäume je 50 l/ Baum in die Baumscheibe direkt sowie 4 x 75l in die Wassersäcke

Abrechnung je Bewässerungsgang
Die Durchführung der Bewässerung ist dem AG zwei Werktage vor Ausführung schriftlich anzuzeigen.
Menge: 40,000 St

**11.03.0030 Sichern von zu erhaltenden Bäumen**
Schutz gegen mechanische Schäden für Großgehölze und Mehrstämmige durch fest in den Boden verankerte Stangengevierte herstellen, vorhalten und beseitigen.
Seitenlänge 2 m, 4 Stangen, Zopfdicke mind. 10 cm, Länge mind. 4 m, mit mind. 20 mm dicken und mind. 20 cm breiten Brettern miteinander verbinden. 3 Bretter übereinander.
Anfallendes Material wird Eigentum des AN.
Menge: 10,000 St

**11.03.0040 Schutz von Bäumen gegen mechanische Schäden**
Schutz von Bäumen gegen mechanische Schäden
entsprechend DIN 18920 und R SBB durch ausreichend dimensionierte Bohlenummantelung (Mindesthöhe: 2,50 m) einschl. Polsterung mit Drainagerohre DN 100 (2 Stück) o.ä. als Schutz des Stammes gegen mechanische Schäden.
Der Stammschutz ist geschlossen, ohne Lücken herzustellen.
Der Brettermantel darf nicht auf die Wurzelanläufe abgestellt werden.
Herstellen, für die Dauer der vertraglichen Ausführungszeit
vorhalten und beseitigen.
Stammumfang bis 150cm

Bei Beschädigungen von Bäumen sind die Beschädigungen fachgerecht auf Kosten des AN zu beseitigen.
Menge: 25,000 St

**11.03.0050 Wurzelschutz vorhandener Bäume**
Schutz des Wurzelbereiches von Großgehölzen und Bäumen vor Druckschäden für befristete Belastung durch Baumaschinen, Baustelleneinrichtungen und Materiallagerung.
Abdeckung vollflächig mit Vlies und Kiessand 0/8, Dicke 25cm, Auflage von untereinander fest verbundenen Bohlen, Dicke 50mm, oder Stahlplatten, Dicke mind. 15mm, herstellen und nach Beendigung der Baumaßnahme beseitigen.
Menge: 250,000 m2

**11.03.0060 Nachschneiden von Wurzeln**
Beschädigte Wurzeln <3cm sind glatt nachzuschneiden und mit einem geeigneten Wundvrschlußmittel zu behandeln. Der Untergrund ist von HAnd aufzulockern. Freigelegtes Wurzelwerk mit wasserspeicherfähiger MAtte (gesonderte Position) abdeken und bewässern.
Ausführung nur in Abssprache mit dem Garten- und Friedhofsamt und der BL.

Achtung!
Maximal für Wurzeln <3cm erlaubt!
Alle Wurzeln, die größer als 3cm sind, sind durch die Dendrologische Baubegleitung zu begutachten (Standfestigkeit des Baumes), AG und BL sind zu informieren und die Arbeiten in diesem Bereich bis zur weiteren Entscheidung/ Umgang mit Wurzellage, einzustellen.
Menge: 10,000 St

**11.03.0070 Schutz von Wurzeln**
Freigelegte Wurzeln sind entsprechend  DIN 18920 und R SBB (2023)  zu schützen.

Freigelegtes Wurzelwerk mit Wasserspeichervlies abdecken.
Vlies mit 5-10cm Sandauflage sichern.
Speicherfähigkeit Vlies mind. 5l/m²
Zertifikat ist vor Baubeginn vorzulegen und  durch die Bauüberwachung freizugeben.

Fabrikat Fa. Zinco Speichermatte PP 500g/m²

oder gleichwertig, angebotenes Fabrikat::
'....................................................'

(vom Bieter einzutragen)

Bei alternativen Fabrikaten ist das Datenblatt vorzulegen.
Menge: 200,000 m2

**11.03.0080 Schutz freigelegter Baumwurzeln mit Lehmbandage**
Zum Schutz freigelegter Starkwurzeln  von Bestandsbäumen ist eine Lehmbandage fachgerecht anzulegen. Die Maßnahme dient dem temporären Schutz der Wurzelbereiche vor Austrocknung, mechanischer Beschädigung und Temperatureinflüssen während der Bau- oder Bodenarbeiten.

Leistungsumfang:
Sichtung und Bewertung der freigelegten Wurzelbereiche in Abstimmung mit der örtlichen Bauleitung oder Fachbauleitung für Baumschutz (Dendrologische Baubegleitung).
Reinigung der freigelegten Wurzeln von groben Anhaftungen (z. B. Bodenreste, Steine) mit schonenden Methoden.
Herstellung einer schützenden Lehmbandage aus einem plastischen, gut haftenden Lehm-Stroh-Gemisch. Der Lehm soll eine ausreichende Bindigkeit aufweisen und bei Bedarf mit Naturfasern (z. B. Stroh, Hanf) zur Verbesserung der Struktur versetzt werden.
Auftrag der Lehmbandage in einer Dicke von ca. 3–5 cm, vollständig deckend über die freigelegten Wurzelbereiche.
Bei Bedarf zusätzlicher Schutz durch Abdeckung mit Jute- oder Kokosmatten, um die Lehmbandage vor Erosion und Austrocknung zu schützen.
Regelmäßige Kontrolle und gegebenenfalls Nachbesserung der Lehmbandage bis zur endgültigen Wiederverfüllung der Baugrube bzw. der Wurzelschutzbereiche.

Leistungsmengen:
Angabe in m² geschützter Wurzeloberfläche. Die exakte Menge wird nach örtlichem Aufmaß abgerechnet.
Besondere Hinweise:
Die Arbeiten sind in enger Abstimmung mit der örtlichen Umwelt- oder Baumfachplanung durchzuführen.
Der Schutz ist über die gesamte Bauzeit hinweg in funktionstüchtigem Zustand zu erhalten
Menge: 40,000 m2

**11.03.0090 Abgedeckte Wurzelflächen wässern**
Abgedeckte Wurzelflächen wässern, einschließliche Lieferung des Wassers.
3 Wässerungsgänge pro Woche, je 10l/m²
Nachweis der Wässerungsgänge im Bautagebuch oder durch Führen einer Liste.
Abgerechnet wird die bwewaääserte Fläche je Woche
Menge: 200,000 m2Wo

#### Abschnitt 11.04 Bodenarbeiten

**11.04.0010 Wurzelsperre liefern und einbauen**
Hoch dichte Wurzelsperre aus HDPE zum Schutz von Leitungen,
Einbauhöhe ca 1,5m
Rollenware: Höhe: 2,0m  Stärke: 1,0 mm
Dichte: 0,97g/cm³ - Bruchspannung: 28-30Mpa - Bruchdehnung: >600Mpa – Weiterreißwiderstand: >100N/mm
liefern und nach Herstellerangaben einbauen,
einschl. Verbindung der Enden durch Überlappung und Verklebung mit Spezialklebeband,
Menge: 2300,000 m2

**11.04.0020 Planum für künftige Vegetationsflächen, inkl. Lockerung**
Planum des Untergrunds/Unterbaus für künftige Vegetationsflächen gem. DIN 18915 : 2018-06 profilgerecht herstellen. Zulässige Abweichung von der Sollhöhe auf der 4-m-Messstrekce +/-5cm, im Bereich von Anschlüssen +/- 3cm.

Inkl. anschließender Lockerung des Baugrund vor dem Aufbringen der Drainageschicht, Skeletterde und  Substratets über die ganze Fläche.
Ausmuldung zur Mitte des Grunstreifens hin (ca. 20cm tiefer als Randbereiche).
Die Lockerung hat gleichmäßig durch kreuzweises Fräsen, mindestens 15 cm tief, zu erfolgen und muss auch die Verdichtungen eingesetzter Geräte oder Maschinen beseitigen.
Störende Verdichtungen in tieferen Bodenschichten sind  zu beseitigen.
Menge: 3615,000 m2

**11.04.0030 Sperriegel aus vorh. Bodenmaterial einbauen**
Sperriegel im unteren Planumshorizont mit vorhandenem geeignetem Bodenmaterial (lehmig/ tonig) herstellen.

Tiefe der Riegel 100-50cm und Höhe der Riegel, ca. 50cm, Breite in Abhängigkeit der Breite der Pflanzflächen (Wurzelgräben), zwischen 3,50m und 5,50m.
(vgl. Prinzipskizze 11.2, Blattnr. 5 und 6)

Geeignetes Bodenmaterial ist zu laden (Förderweg bis 1,5km), auf der Baustelle zu transportieren und nach Angaben der örtlichen Bauüberwachung einzubauen. Einzelne Lagen ca. 25cm dick, sind zu verdichten. Eine Verzahnung mit dem unteren Bodenhorizont ist zu gewährleisten.

Einzelne Sperr-Riegel im Abstand  von ca. 30m
Menge: 50,000 m3

#### Abschnitt 11.05 Vegetationstechnische Bodenarbeiten

*Hinweis: Anleitung Einbringen/ Ausführung der Skeletterde*
Vorbemerkung Skeletterde
Vor Einbau der Skeletterde muss der offene Wurzelgraben durch das Grünflächen- und Friedhofsamt der Stadt Erfurt und der BÜ abgenommen werden! Diese Abnahme ist der Bauüberwachung und dem Grünflächenamt rechtzeitig anzuzeigen.

Die Skeletterde wird aus einem wurzelfreundlichen Volumen Gesteinsschotter, mit einer Körnung von 56-150 mm aufgebaut. Die Gesteinsschotterschicht hat eine Endhöhe von ca. 85cm. Der Gesteinsschotter wird in Schichten von 25-30 cm ausgelegt, die dann mit Hilfe einer Vibrationsplatte in mindestens vier Gängen kompaktiert werden. In den einnzelnen Schichten wird das Untersubstrat eingespült.
Hartgesteinsarten wie z-B. Diabas, Basalt, Hartgneis oder Dolomit. Kein Kalkschotter!

Pflanzerde bzw. Untersubstrat nach FLL (Organische Substanz 2,0 Masse%) wird auf die Gesteinsschotterschicht gelegt und unter hohem Druck Schicht für Schicht zwischen die Steine untergespült. Damit die richtige Erdmenge in den Gesteinsschotter infiltriert wird, darf die jeweilige Schicht von Pflanzerde nie dicker sein als 20 mm. Die Pflanzerde wird in mehreren Arbeitsgängen untergespült bis das Gesteinsschottervolumen gesättigt ist. Nach der Unterspülung soll keine Erde zurückliegen. Der Gesteinsschotter soll in einer erdgesättigten Schotterschicht deutlich zu sehen sein (siehe Anlage 11.2, Blattnr. 3).
Für 1 m³ Gesteinsschotter wird 0,25 m³ Pflanzerde benötigt.

Die Skeletterde wird mit einem Langzeitdünger (Wirkungszeit mind. 8 Monate) gedüngt. Die Menge 100 g/m² entspricht in der Praxis ca. ein Handvoll/m². Die Düngung wird in Zusammenhang mit dem Auslegen der Skeletterde vorgenommen und das Mittel wird zusammen mit der Pflanzerde Schicht für Schicht ausgelegt.
Der Dünger soll nur im unmittelbaren Umfeld der Baumneupflanzungen (Ballen) erfolgen, es wird ein Ansatz von ca. 3m²/ Hochstamm (StU20-25cm) und 5m²/ Großbaum zu Grunde gelegt.

Danach kommt der abschliessende "Oberbau" für das spezifische Projekt.
Pflanzerde/ Staudensubstrat in die Grube füllen und zum Schluss den Baum pflanzen.

Unter der Skeletterde wird eine 20cm dicke Drainageschicht aus Lava eingebaut.

Die Wurzelgräben/ Pflanzflächen dürfen weder befahren (Verdichtungsgefahr) noch als Materiallager verwendet werden, oder durch Verunreinigungen mit anderen Stoffen belastet werden!
Die einzelnen Arbeitsschritte müssen nachvollziehbar dokumentiert werden.

*Hinweis: Vorbemerkung Oberboden/ Bodengemische*
Vorbemerkung Oberboden/ Bodengemische = Staudensubstrat

Der für die Pflanzflächen zu liefernder Oberboden (Oberbodengemisch) ist vollständig unkraut- und steinfrei zu liefern. Er hat folgenden Kriterien zu entsprechen:· Oberboden nach DIN 18915,· Bodengruppe 3 - 4,· max. pH-Wert 7,3 bis 7,5· Sandiger-lehmiger, humoser Oberboden· Anteil von 4-6 Massen-% an organischer Substanz Der Oberboden muss gemäß den Anforderungen des Bundes-Bodenschutzgesetzes und dieser Verordnung (BBodSchV), der LAGA sowie den aktuellen Technischen Regeln für die Verwertung von mineralischem Bodenmaterial entsprechen. Die Vorsorgewerte laut Angaben der (BBodSchV) sind bei Anlieferung von Bodenmaterial einzuhalten. Vor dem Einbau ist der Oberboden durch den AG / die BL begutachten zu lassen und eine Probeentnahme zu ermöglichen. Die Zusammensetzung des Bodengemisches ist vor Lieferung und Einbau der örtlichen BL zur Freigabe vorzulegen.

**11.05.0010 Drainageschicht liefern und ausbringen**
Drainageschicht aus Lava, Körnung 8/16
liefern und unter die Skeletterde einbringen.
Einaudicke 20cm.
Einbau für Wurzelgruben im Sohlbereich.
Menge: 640,000 m3

**11.05.0020 Skeletterde aus Grobschotter liefern und ausbringen**
Grobschotter, mit einer Körnung  von 56-150 mm liefern und in den Pflanzgruben ausbringen.
Im Bereich der Baumverankerung (Pfahl-Dreibock) ist keine Skeletterde einzubauen.
Die Pflanzgrube wird mit FLL Baumsubstrat (20cm) und Staudensubstrat (30cm) verfüllt.
Die Baumgrubenverfüllung wird in separaten Positionen ausgeschrieben.

Die Grobschotterschicht hat einen Endaufbau (Dicke) von 600 - 850mm. Der Schotter wird in einzelnen Schichten von 250mm ausgelegt, die dann mit Hilfe einer Vibrationsplatte in mindestens vier Gängen verdichtet werden.
Hartgesteinsarten wie z-B. Diabas, Basalt, Hartgneis oder Dolomit. Kein Kalkschotter!

Der Einbau des Gesamtsystems ist in den Vorbemerkungen beschrieben.

Im Bereich der durch die Messpunkte markierten Baumpflanzungen (Straßenbäume und Großbäume) ist die Skeletterde nur in einer Höhe von 10-30 cm einzubringen, damit der Ballen im Pflanzsubstrat steht und der Drei- bzw. Vierbock eingeschlagen werden kann. Durchmesser ca. 80cm bzw 200cm.

Der Mehraufwand für den Einbau der unterschiedlichen Schotterhöhen ist einzukalkulieren und wird nicht gesondert vergütet.

Abrechnung nach Lieferschein z.N. und Auftragsprofilen.
Menge: 2900,000 m3

**11.05.0030 Verfüllung für vorbeschriebene Skeletterde aus Untersubstrat nach FLL**
Untersubstrat für vorbeschriebene Skeletterde liefern  Untersubstrat nach FLL (Pflanzerde Typ D) nach Stockholmer Modell liefern, mit Schichtdicke von 20mm auf die einzelnen verdichteten Schichten Grobschotter aufbringen, und mit Wasser in den Grobschotter unter hohem Druck einspülen. Dieser Vorgang ist bis zur vollständigen Sättigung zu wiederholen. Auf 1m3 Grobschotter sind etwa 0,25m3 Pflanzerde einzuspülen.

Anlieferung als Fertigmischung Substrat: „Pflanzerde für Skeletterde Typ D“
oder glw.
Kornverteilung:
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
Der Einbau erfolgt in Anlehnung an das Stockholmer Modell, Einbauanleitung siehe Literatur: PFLANZGRUBEN IN DER STADT STOCKHOLM – Ein Handbuch
Pro 1m³ Baumgrube mit Gesteinsschotter (56-150 mm) wird etwa 250cm³ (=0,25 m³) Schlämmsubstrat benötigt.
Abrechnung nach Lieferschein z.N. und Auftragsprofilen.
Liefernachweis/ Lieferempfehlung
Untersubstrat/ Pflanzenerde für Stockholmer Modell

Kalkwerk Herbsleben
Erdenwerk GmbH & Co. KG
Schwerstedter Weg 1
99955 Herbsleben
Telefon: 036041 / 42044
Fax: 036041 / 56336
E-Mail: info@kalkwerk-herbsleben.de
Internet: www.kalkwerk-herbsleben.de

oder gleichwertig: '....................................................'

vom Bieter einzutragen
Menge: 750,000 m3

**11.05.0040 Langzeitdünger liefern für vorbeschriebene Position Skeletterde**
Langzeitdünger mit einer Langzeitwirkung von 8 Monaten liefern und ausbringen.
Menge: 100g/m2., jeweils auf die Trasse und auf jede Schicht der Skeletterde
Form: Granulat
Der Dünger wird nur im unmittelbaren Umfeld der Baumneupflanzungen ausgebracht. Kalkulationsansatz sind 4m²/ Baumstandort.
Multicote Premier 8M Standard 15-9-15(+2)+ME oder gleichwertig, angebotenes Produkt: '....................................................'
Menge: 50,000 kg

**11.05.0050 Substrat für Pflanzflächen liefern und auftragen**
Substrat fertig gemischt liefern, bestehend aus:
50% humoser Oberboden BG 8, unkraut und steinfrei
30% Leichtschaumlava, Körnung 8/16mm
oder Blähschiefer 8/16 (als Wasserspeicher)
20% Rindenhumus, 0/20mm

Als Substrat in den Staudenmischpflanzungen/ Pflanzflächen

- Einbau mit leichter Verdichtung (in Lagen).
Diese hat statisch zu erfolgen.
- die einzelnen Lagen sind miteinander zu verzahnen
  Einbaustärke: 30cm

Arbeitsweise: vor Kopfeinbau Planum auf+/- 2-5cm genau herstellen. Eine Verdichtung der bearbeiteten Flächen ist durch entsprechenden Geräteeinsatz zu vermeiden.

Abrechnung nach Lieferschein z.N. und Auftragsprofilen.
Ausführung in Teilflächen (einzelne Pflanzflächen)
Die Ausmuldung zur Mitte des Baumstreifens ist zu beachten! (Stich 20cm)
Die Anforderungen an das angebotene Erzeugnis sind durch entsprechende Datenblätter nachzuweisen.

Erzeugnis:
Kalkwerk Herbsleben

oder gleichwertig:
'....................................................'

(vom Bieter einzutragen)
Menge: 1100,000 m3

**11.05.0060 Baumsubstrat nach FLL nicht überbaubar liefern und einbauen**
FFL-geprüften Baumsubstrat,
Pflanzgrubenbauweise 1 (offen, nicht überbaubar),
Substrateigenschaften und Substrateinbau, entsprechend den: Empfehlungen der FLL für Baumpflanzungen, Teil 2: Standortvorbereitungen für Neupflanzungen,
in der aktuell gültigen Fassung. Die Eignung des Baumsubstrates ist mittels aussagefähigen Prüfzeugnis (max. 1 Jahr alt) vor Einbau des Materials unaufgefordert nachzuweisen. Der Materialnachweis ist nur durch Originallieferscheine möglich.

Arbeitsweise: vor Kopfeinbau Planum auf+/- 2-5cm genau herstellen. Eine Verdichtung der bearbeiteten Flächen ist durch entsprechenden Geräteeinsatz zu vermeiden.

Einbau über der Skeletterde/ unter Stadensubstrat in den Flächen und unter den Baumballen/ Bereichen mit Drei- bzw. Vierbock.
Substrat liefern und einbauen

Vorschlag: Kalkwerke Herbsleben Erdenwerke GmbH

oder gleichwertig

angebotenes Erzeugnis:
'....................................................'

(vom Bieter einzutragen)
Menge: 950,000 m3

**11.05.0070 Baumsubstrat verdichtbar nach FLL liefern und einbauen**
FFL-geprüftes Baumsubstrat, Pflanzgrubenbauweise 2, in der aktuell gültigen Fassung.
Überbaubares Baumsubstrat, verdichtbar auf EV2 >=45MN/m²,

Substrateigenschaften und Substrateinbau, entsprechend den: Empfehlungen der FLL für Baumpflanzungen, Teil 2: Standortvorbereitungen für Neupflanzungen,
in der aktuell gültigen Fassung. Die Eignung des Baumsubstrates ist mittels aussagefähigen Prüfzeugnis (max. 1 Jahr alt) vor Einbau des Materials unaufgefordert nachzuweisen. Der Materialnachweis ist nur durch Originallieferscheine möglich.
Auftragstärke im verdichteten Zustand  von 0,90m
Einbautiefe bis 1,5m

Das Substrat darf nicht mehr als 45MN/m² verdichtet werden!

Vorschlag: Kalkwerke Herbsleben Erdenwerke GmbH

oder gleichwertig

angebotenes Erzeugnis:
'....................................................'

(vom Bieter einzutragen)
Menge: 650,000 m3

**11.05.0080 Rückstellprobe für Baumsubstrat nicht überbaubar**
Rückstellprobe für Baumsubstrat nicht verdichtbar entnehmen.
Kennzeichnung der Rückstellprobe mit Datum und Einbauort des Substrates in den Baumgruben.
Aufbewahrung der Rückstellprobe hat verschlossen,  trocken, kühl und dunkel zu erfolgen, äußere Einwirkungen sind auzuschließen.
Aufbewahrungsdauer für die Dauer der Entwicklungspflege (5 Jahre). Nach Ablauf der Entwicklungspflege sollen die Proben dem Garten- und Friedhofsamt übergeben werden.
Probe ca. 500g des Substrates
Menge: 5,000 St

**11.05.0090 Rückstellprobe für Baumsubstrat verdichtbar**
Rückstellprobe für Baumsubstrat verdichtbar entnehmen.
Kennzeichnung der Rückstellprobe mit Datum und Einbauort des Substrates in den Baumgruben.
Aufbewahrung der Rückstellprobe hat verschlossen,  trocken, kühl und dunkel zu erfolgen, äußere Einwirkungen sind auzuschließen.
Aufbewahrungsdauer für die Dauer der Entwicklungspflege (5 Jahre). Nach Ablauf der Entwicklungspflege sollen die Proben dem Garten- und Friedhofsamt übergeben werden.
Probe ca. 500g des Substrates
Menge: 12,000 St

**11.05.0100 Oberboden stein- und unkrautfrei liefern und aufbringen**
Oberboden für Vegetationsflächen mit Wiesenansaat liefern.
Boden der Bodengruppe 1 nach DIN 18915, frei con Dauerunkräutern (wie Quecke u.ä.)  und schwer verrottbaren Pflanzenteilen sowie Fremdstoffen,
geeignet nach Bundesbodenschutzverordnung.
Die Eignung des Bodens ist vor Bestellung und Einbau über ein Prüfzeugnis zu belegen.
Abrechnung erfolgt nach Auftragsprofilen.
Menge: 115,000 m3

**11.05.0110 Untergrund der Vegetationsflächen lockern, 15cm**
Vegetationsschicht vor Auftrag der Bodenverbesserungsstoffe und Oberboden
lockern, in bauwurzelfreien Bereichen durch Fräsen,
Tiefe bis 15cm. Steine, Wurzeln und Fremdkörper, Durchmesser >5cm, Unkraut und schwer verrottbare Pflanzenteile ablesen, sammeln, abtransportieren und entsorgen.
Bodengruppe 3-4 nach DIN 18915 Teil1
Abrechnung nach Aufmaß
Verwendung: Wiesenfläche und Besondere Grünflächen I und II
Menge: 870,000 m2

**11.05.0120 Planum für Pflanzfläche**
Planum für Pflanzflächen gemäß DIN 18916 herstellen,
zulässige Abweichung von der Sollhöhe 5cm,
Anschlüsse an Wege, Plätze und sonstige Beläge 2cm
unter Belagoberfläche,
Steine, Fremdkörper, Unkraut und schwer verrottbare
Pflanzenteile ablesen,
Durchmesser der Steine ab 4cm
Anfallende Stoffe sind zu beseitigen.
Die Ausmuldung zur Mitte des Baumstreifens ist zu beachten! (Stich 20cm)
Menge: 3550,000 m2

**11.05.0130 Bodenanalyse**
Bodenanalyse zur Feststellung und Bestimmung der pflanzenverfügbaren Nährstoffe durch eine Laboruntersuchung durchführen. Zu prüfen sind die Gehalte an verfügbaren Nährstoffen für:- Phosphorsäure- Kalium- Magnesium Spurennährstoffe:- Mangan- Kupfer- BorInklusive Prüfung des pH-Werts.Die Untersuchungen sind gemäß den derzeit gültigen Verfahren der Landwirtschaftlichen Untersuchungs- und .Forschungsanstalten von einem anerkannten Fachinstitut durchzuführen.Entnahme des zu prüfenden Bodens, Durchführung der Bodenuntersuchung entsprechend der oben genannten Kriterien. Erstellung eines Untersuchungsberichts mitfür den beprobten Boden spezifischen Düngeempfehlungen. Übergabe des Untersuchungsberichts und der Düngeempfehlungen an den AG
Menge: 10,000 St

**11.05.0140 Düngung der Pflanzflächen**
Düngung der Pflanzflächen mit
organischen, mineralischen NPK-Dünger,
entsprechend den Vorgaben der Düngeempfehlung.
Erzeugnis nach Wahl des AN in Absprache mit der
Bauleitung.

Dünger aufbringen und einarbeiten
Aufwandmenge: 30 g/m2 / 1AG
Menge: 3550,000 m2

#### Abschnitt 11.06 Ausstattung

**11.06.0010 Holzpoller, Durchmesser 25cm, liefern und einbauen**
Holzpalisaden zur räumlichen Trennung im Gelände, einzeln in Vegetationsflächen zum Schutz einbauen.
Holzpalisaden aus Eichenholz oder Robinie, geschält, entsplintet und geschliffen.
Durchmesser 25cm, Gesamthöhe mind. 140cm, Einbindung ca. 50cm liefern und in herzustellendes Betonfundament aus C20/25 (45x45x45cm) setzen.
Einbauhöhe 90cm über OK
Inkl. aller Material, Erd- und Nebenarbeiten.
Menge: 20,000 St

#### Abschnitt 11.07 Pflanzlieferung und Pflanzung

*Hinweis: Vorbemerkung Pflanzlieferung/Pflanzung*
Vorbemerkung Pflanzlieferung/ Pflanzung

Hinweis: Die Bäume/ Großbäume werden direkt durch den AG bezogen und durch die Baumschule auf die Baustelle oder zum Lagerplatz des AN transportiert.
Hier werden die Bäume/ Großbäume vom AN übernommen. Eine genaue Beschreibung erfolgt in der nachfolgenden Vorbemerkung Pflanzlieferung Bäume/ Großbäume.

Die Lieferung aller übrigen Gehölze und Stauden sind Bestandteil dieser Ausschreibung.

Das nachfolgende Angebot umfasst somit die Lieferung und fachgerechte Entladung, Transport inkl. Zwischentransporte vom Lager des AN zur Pflanzgrube und die Pflanzung von Solitärgehölzen und Flächenpflanzen bester Qualität, sowie die fachgerechte Entladung, Zwischentransport, und die Pflanzung der Bäume/ Großbäume.

Die Pflanzware muss den Kriterien einer deutschen Markenbaumschule entsprechen. Pflanzware, welche nicht den Gütebestimmungen der DIN 18916 sowie den Gütebestimmungen für Baumschulpflanzen der FFL und des BdB entspricht werden zurückgewiesen. Der AN übernimmt hierfür sämtliche Gewährleistungsansprüche.
Der AN hat sofort nach der Auftragserteilung die vollständige Sicherstellung und termingerechte Anlieferung der Pflanzen zu veranlassen.
Ersatzvorschläge und Ersatzlieferungen sind nicht gestattet. Der AG und Landschaftsarchitekt behalten sich vor, die Gehölze nach Auftragsvergabe an einem von ihnen zu bestimmenden Termin in der Lieferbaumschule zu besichtigen. Die Anwesenheit der Firma, welche die Pflanzung vornimmt ist erwünscht. Die Bäume werden dort in den Quartieren der Lieferbaumschule  dauerhaft markiert und verplombt. Die Materialien zum Kennzeichnen werden durch den AN bereitgestellt und nicht gesondert vergütet.
Der AG behält sich vor die Ware abzulehnen, wenn die geforderten Qualitätskriterien nicht erfüllt werden und die Auswahl in einer anderen Baumschule zu fordern.
Alle Pflanzenpositionen, welche entweder einen EP von 200,00€ oder eine Summe von 2.000,00€ übersteigen, sind vor der Lieferung anhand von aussagekräftigen Fotografien durch die zu nennende Baumschule zu dokumentieren. Der AG behält sich vor, die Ware bereits auf Basis dieser Bilder abzulehnen.
Es werden nur im Quartier der Lieferbaumschule stehende Gehölze akzeptiert. Der AN hat schriftlich zu bestätigen, dass die Solitärsträucher bis zur Anlieferung für die ausgeschriebene Baumaßnahme reserviert bleiben und nicht anderweitig veräußert werden. Sicherstellungs- und Standortnachweise sind zu erbringen.
Bei unzureichender Qualität hat der AN unverzüglich Ersatz in geforderter Qualität zu beschaffen. Das Abladen der Bäume durch den AN hat ausschließlich mit Ladegeschirr am Ballen zu erfolgen. Das Abladen mit Schlupf ist nicht zulässig. Der Garten- und Landschaftsbaubetrieb ist in das Abladen und Pflanzen von Großbäumen aktenkundig durch die Baumschule einzuweisen und zu belehren.

Allgemeine Hinweise:
Grundlage: FLL Gütebestimmungen
Bindende Qualität an die innere und äußere Qualität:
- ausgewogene Ernährung und nicht überdüngt,
- ausgehärtet und ausreichend aklimatisiert,
- frei von Krankheiten und Schädlingen,
- sortenecht,
- Triebaufbau arttypisch, gleichmäßig in differenzierter Rangordnung aufgebaut,
- die Bewurzelung muss der Art / Sorte und dem Alter entsprechend sein,
- Grobwurzeln dürfen keine Beschädigungen aufweisen,
- der letzte Aufbauschnitt soll spätestens in der vorletzten Vegetationsperiode erfolgt sein,
- die letzte Verpflanzung darf nicht länger als zwei Jahre vor dem Lieferzeitpunkt zurückliegen,
- die Pflanzen müssen nachweislich (Quartierbuch) regelmäßig verpflanzt sein (Standortwechsel), entsprechend begleitende Schnittmaßnahmen/ Kronenschnittmaßnahmen müssen erfolgt sein,
- sämtliche Schnittstellen müssen voll überwallt sein,
- Artenreinheit.

Bei den zu liefernden Gehölzen müssen die ausgeschriebenen Maße (=Qualitäten) im Herbst 2026 erreicht sein. Die Pflanzenlieferungen sind durch den AN mit der
Lieferbaumschule zu koordinieren. Alle Pflanzenlieferungen sind vor Abruf mit der örtlichen Bauüberwachung, entsprechend der Bauablaufes, abzustimmen. Mit der Bauüberwachung abgestimmte Termine für die Lieferung sind einzuhalten.
Der Pflanzplan zum Bauvorhaben bildet mit nachfolgenden Positionen die Grundlage für das Angebot.
Der Bauherr behält sich vor, die Stückzahlen bis zum abgestimmten Liefertermin in angemessener Form (+/-20%) zu verändern.

Die Pflanzen sind nach Anlieferung auf der Baustelle vor schädigenden Einflüssen zu schützen (z.B. Frost, Hitze, Trockenheit). Die Lagerzeit der Pflanzen auf der
Baustelle darf 48 Stunden nicht überschreiten. Die Pflanzen sollen aus diesem Grund sofort nach Lieferung gepflanzt werden.

Alle Pflanzarbeiten verstehen sich inkl. Rück-/ Pflanzschnitt der Gehölze, in Absprache mit der BÜ, sowie das kräftige Anwässern/ Einschlämmen aller Stauden, Gräser, Sträucher und Gehölze nach der Pflanzung.
Die Abnahme des Pflanzenschnittes erfolgt durch einen Vertreter des AG.

Verbindliche Lieferbaumschule des AN: '....................................................'

 (vom Bieter einzutragen)

*Hinweis: Vorbemerkung Pflanzlieferung Bäume/ Großbäume*
Pflanzlieferung Bäume/ Großbäume
Lieferkontrolle Bäume und Koordinierung der Baumlieferung mit der Lieferbaumschule
Die Bäume/ Großbäume werden direkt durch den AG bezogen und durch die Baumschule auf die Baustelle oder zum Lagerplatz des AN transportiert.
Hier werden die Bäume/ Großbäume vom AN übernommen. Eine Übernahme der Gewährleistung und Sichtkontrolle der Bäume wird gesondert ausgeschrieben.
Ab diesem Zeitpunkt geht die Gewährleistung für alle angelieferten Bäume auf den AN über.

Die Lieferkontrolle soll direkt bei der Pflanzenlieferung von der Baumschule auf der Baustelle nach dem Abladen vorgenommen werden. Mögliche Schäden beim  Be- oder Entladen sind unbedingt zu vermeiden. Es ist zu kontrollieren, ob die Bäume beim Transport beschädigt wurden!
Es ist deshalb sehr wichtig, dass ein FAchkundiger des AN beim Entladen dabei ist, und direkt feststellen kann, ob Schäden am Stamm oder an der Krone während des Transports entstanden sind.
Der Fachkundige muss alle Pflanzen per Fotodokumentation festhalten und ein Protokoll erstellen.
Außer der Pflanzenhandhabung notiert der Fachkundige auch Kennzeichen von evtl. Krankheiten, Qualitäten, und die Richtigkeit der gelieferten Arten/Sorten und Stückzahl verglichen mit der Bestellung.
Pflanzen, die mit der Bestellung nicht übereinstimmen, werden nicht akzeptiert.

Generelle Anforderungen an Qualität und Pflanzenhandhabung:
Die Bäume/ Großbäume sollen so behandelt werden, dass keine Schäden am Stamm oder an der Krone entstehen. Die Pflanzen sollen direkt nach der Lieferung gepflanzt werden. Der Ballen soll bis zur Pflanzung feucht gehalten werden. Wenn eine sofortige Pflanzung nicht möglich ist, müssen die Bäume in die Erde gestellt werden. Die aktuelle Wetterlage muss berücksichtigt werden, da Sonne und Wind die Pflanzen/ Pflanzballen schnell austrocknen.

Der AN hat die Liefertermine der Bäume/ Solitärbäume (voraussichtlich 2 Stück) mit der Lieferbaumschule entsprechend dem Baufortschritt direkt zu koordinieren. Der Mehraufwand ist in die jeweiligen Pflanzpositionen miteinzukalkulieren.

Im Herbst 2026 sollen voraussichtlich die ersten Großbäume im Einmündungsbereich der MAN-Straße/ Carl-Spier-Straße gepflanzt werden (2 Stück).
Im Herbst 2027 sollen die Bäume (voraussichtlich 51 Stück) links und  rechts der MAN-Straße neu gepflanzt werden.
Im Herbst 2028 sollen die restlichen Bäume im Einmündungsbereich Rankestraße (voraussichtlich 11 Stück) gepflanzt werden.
Die zeitliche Koordinierung mit der Lieferbaumschule ist vom AN zu leisten. Alle hierfür erforderlichen Aufwendungen sind in die Einheitspreise der Baumpflanzungen entsprechend einzukalkulieren.

**11.07.0010 Ausheben von Pflanzgruben für die Großbäume**
Pflanzgrube ausheben,
Aushub (Bodensubstrat) laden und bauseits bis zum Wiedereinbau lagern.
Abmessungen:
Seitenlänge bis 200 cm.
Tiefe 150 cm.
Das in den Baumgruben aufgefüllte Baumsubstrat/ Staudensubstrat ist bauseits so zu lagern, dass dieses nicht verunreinigt wird und nach dem Pflanzen wieder lagenweise einzubringen.
Menge: 10,000 St

**11.07.0020 Ausheben von Pflanzgruben für Hochstämme**
Pflanzgrube ausheben,
Aushub (Bodensubstrat) laden und bauseits lagern.
Abmessungen:
Seitenlänge bis 120 cm.
Tiefe 100 cm.
Das in den Baumgruben aufgefüllte Baumsubstrat/ Staudensubstrat ist bauseits so zu lagern, dass dieses nicht verunreinigt wird und nach dem Pflanzen wieder lagenweise einzubringen.
Menge: 55,000 St

**11.07.0030 Liefern und einbauen von Wurzelbelüftung für Hochstämme**
Wurzelbelüftung einbauen
Zur besseren und dauerhaften Belüftung der Wurzeln sind beim Pflanzvorgang Baumschnorchel nach Herstellerangabe in die Pflanzgrube einzubauen.
Anzahl der Baumschnorchel je Baumgrube: 4 Stück.
Jutesack geffüllt mit Blähton 8-16 mm.
Größe: ca 150 x 15 x 15cm
Die Baumschnorchel werden nahezu vertikal, in leichter Schräglage nahe bei der Wurzel oder dem Wurzelballen um die Pflanze herum in die Grube eingebracht und leicht in die Drän- und Belüftungsschicht gedrückt, um eine optimale
Belüftung zu gewährleisten.
Inkl. aller Kleinmaterialien und Nebenleistungen.

Angebotenes Erzeugnis:
'....................................................'

(vom Bieter einzutragen)
Menge: 220,000 St

**11.07.0040 Liefern und einbauen von Wurzelbelüftung für Großbäume**
Wurzelbelüftung einbauen
Zur besseren und dauerhaften Belüftung der Wurzeln sind beim Pflanzvorgang Baumschnorchel nach Herstellerangabe in die Pflanzgrube einzubauen.
Anzahl der Baumschnorchel je Baumgrube: 4 Stück.
Jutesack geffüllt mit Blähton 8-16 mm.
Größe: ca  200 x 15 x 15cm
Die Baumschnorchel werden nahezu vertikal, in leichter Schräglage nahe bei der Wurzel oder dem Wurzelballen um die Pflanze herum in die Grube eingebracht und leicht in die Drän- und Belüftungsschicht gedrückt, um eine optimale
Belüftung zu gewährleisten.
Inkl. aller Kleinmaterialien und Nebenleistungen.

Angebotenes Erzeugnis:
'....................................................'

(vom Bieter einzutragen)
Menge: 40,000 St

**11.07.0050 Liefern und einbauen von Wurzelbelüftung für Solitärsträucher**
Wurzelbelüftung für Solitärsträucher einbauen
Zur besseren und dauerhaften Belüftung der Wurzeln sind beim Pflanzvorgang Baumschnorchel nach Herstellerangabe in die Pflanzgrube einzubauen.
Anzahl der Baumschnorchel je
Solitärstrauch mit einer Ballengröße >50cm: 2 Stück.
Solitärstrauch mit einer Ballengröße <50cm: 1 Stück.
Jutesack gefüllt mit Blähton 8-16 mm.
Größe: ca  100 x 15 x 15cm
Die Baumschnorchel werden nahezu vertikal, in leichter Schräglage nahe bei der Wurzel oder dem Wurzelballen um die Pflanze herum in die Grube eingebracht und leicht in die Drän- und Belüftungsschicht gedrückt, um eine optimale
Belüftung zu gewährleisten.
Inkl. aller Kleinmaterialien und Nebenleistungen.

Angebotenes Erzeugnis:
'....................................................'

(vom Bieter einzutragen)
Menge: 82,000 St

**11.07.0060 Baumwurzelbelüfter-Oberteil**
Baumwurzelbelüfter-Oberteil Klasse A 15,
aus Aluguss, mit einem Edelstahldeckel aus hochwertigem, nicht rostenden Stahl, zum Wegschwenken,
Bauhöhe: 85 mm, mit angeformten Verbindungsmuffe DN/OD 110, Farbe: blau (RAL 5015), aus weichmacherfreiem Polyvinylchlorid (PVC-U), mit 1 fest eingelegten Dichtung, liefern und in Kombination mit dem Baumwurzelbelüfter einbauen.
Einbau in den Überfahrten (mit FLL-Baumsubstrat, verdichtbar)

Angebotenes Produkt:
'....................................................'

vom Bieter einzutragen
Menge: 124,000 St

**11.07.0070 Baumwurzelbelüfter-Unterteil**
Baumwurzelbelüfter-Unterteil, Steigrohr DN/OD 110 geschlitzt,
gemäß der Richtlinie der FLL, Farbe: blau (RAL 5015), aus weichmacherfreiem Polyvinylchlorid (PVC-U), als Vollsickerrohr, mit einem Durchmesser-Wanddickenverhältnis SDR 34, nach DIN EN 1401-1 wandverstärkt, glattwandig, inklusive Bodenverankerung, Länge: 1500 mm,
Spitzende für Baumwurzelbelüfter-Oberteil,
liefern und nach Einbauanleitung des Herstellers verlegen.
Einbau in den Überfahrten (mit FLL-Baumsubstrat, verdichtbar)

Angebotenes Produkt:
'....................................................'

vom Bieter einzutragen
Menge: 124,000 St

**11.07.0080 Liefern und herstellen einer Pflanzenverankerung der Hochstämme**
mit Pfahldreibock und doppeltem Lattenrahmen aus Halbriegeln
Dreibock aus weißgeschältem Nadelholz liefern und
herstellen.
Pfahldreibock außerhalb des Wurzelballens einschlagen!
Bindegut: Baumgurt
Pfahllänge 350 cm.
Einbindung mind. 1m
Durchmesser mind. 10cm
Halbriegel (doppelt), Durchmesser 6cm, Länge 1,00 - 1,30m.
Menge: 55,000 St

**11.07.0090 Liefern und herstellen einer Pflanzenverankerung der Großbäume**
mit Vierkant-Vierbock und dreifacher Reihe Lattenrahmen aus Halbriegeln, Durchmesser 8cm, Länge mind. 2,00m
Vierbock aus Vierkanthölzer (Nadelholz) mit 12/14cm
Kantenlänge liefern und herstellen.
Pfahlvierbock außerhalb des Wurzelballens einschlagen!
Bindegut: Baumgurt
Pfahllänge Vierkanthölzer 400 cm.
Einbindung mind. 1,5m
Kantenlänge mind. 12cm
Halbriegel (dreifach), Durchmesser 8cm, Länge mind. 2,00m.

Vierbock standsicher einbauen.
Der Standsicherheitsnachweis ist durch den AN zu erstellen und vorzulegen.
Menge: 10,000 St

**11.07.0100 Liefern und herstellen einer Pflanzenverankerung der Solitärgehölze**
mit Baumpfahl, schräg, Gehölzverankerung standfest setzen und Gehölz mit 2 Bindungen (doppelte 8er Schlaufe am Pfahl angenagelt) je Pfahl anbinden.
Material: geschältes druckimprägniertes Nadelholz, gekegelt, und gespitzt.
Bindegut: Kokosstrick dünn (8g/m).
Pfahldurchmesser 6/8 cm.
Menge: 22,000 St

**11.07.0110 Liefern und einbauen eines Gießringes**
Liefern und einbauen der Gießringe für die Hochstämme.
Gießrand bestehend aus: LDPE-Kunsstoff, Dicke 3mm, Höhe 30cm

Gießrand 10 cm tief eingraben
Oberirdisch verbliebenen 20 cm als runde Wanne gegeneinander fixieren
(z. B. mit Fix-Spezialklebeband – einfachere Fixierung mit dem GEFA Clip)
Überlappung von mind. 20cm ist einzukalkulieren
Durchmesser des fertigen Gießringes: 115cm (mind. 20cm Überlappung ist einzurechnen), für ein Füllvermögen von ca. 200l

Materialeigenschaften:
• LDPE, 100% recycelbar
• Biologische Polymere, 100% abbaubar
• UV-beständig
• Wiederverwendbar

liefern und nach Herstellerangaben einbauen
Lage und Einbau in Abhängigkeit des Ballendurchmessers/ Baumschnorchel. Der Gießring muss die Baumschnorchel umschließen (vgl. Anlageunterlage 11.2 Blattnr. 1 und 5)
Menge: 55,000 St

**11.07.0120 Liefern und einbauen eines Gießringes**
Liefern und einbauen der Gießringe für die Großbäume.
Gießrand bestehend aus: LDPE-Kunsstoff, Dicke 3mm, Höhe 30cm

Gießrand 10 cm tief eingraben
Oberirdisch verbliebenen 20 cm als runde Wanne gegeneinander fixieren
(z. B. mit Fix-Spezialklebeband – einfachere Fixierung mit dem GEFA Clip)
Überlappung von mind. 20cm ist einzukalkulieren
Durchmesser des fertigen Gießringes: 180cm (mind. 20cm Überlappung ist einzurechnen), für ein Füllvermögen von ca. 500l

Materialeigenschaften:
• LDPE, 100% recycelbar
• Biologische Polymere, 100% abbaubar
• UV-beständig
• Wiederverwendbar

liefern und nach Herstellerangaben einbauen.
Lage und Einbau in Abhängigkeit des Ballendurchmessers/ Baumschnorchel. Der Gießring muss die Baumschnorchel umschließen  (vgl. Anlageunterlage 11.2 Blattnr. 1 und 5)
Menge: 10,000 St

*Hinweis: Ekto- und Endo-Mykorrhiza- Zugabe bei der Baumpflanzung*
Ekto- und Endo-Mykorrhiza

ektos = außen | Unter den Ekto-Mykorrhiza finden sich schmackhafte (Trüffel), ungenießbare (Gallen-Täubling) und giftige Arten (Fliegenpilz). Fast alle bilden Fruchtkörper und lassen sich mit bloßem Auge an den Feinwurzeln erkennen.
Typische Symbiosepartner: Eichen, Buchen, Hainbuchen, Tannen, Fichten, Kiefern und einige andere Baumarten.
Linde, Pappel und Weide können sowohl Ekto- als auch Endo-Mykorrhizen bilden oder besitzen. An älteren Bäumen und in trockeneren Böden finden sich jedoch eher Ekto-Mykorrhizen.

endo = innen | Mit rund 80 % die häufigste Mykorrhizaform aller Landpflanzen ist die Endo-Mykorrhiza, die von Jochpilzen (Glomales) gebildet wird. Die Veränderungen an der Feinwurzel sind äußerlich nicht sichtbar. Die Pilze bilden keine Fruchtkörper und ihre Sporen sind so winzig, dass man sie mit der Lupe suchen muss.
Typische Symbiosepartner: Ahorn, Platane, Ross-Kastanie und Obstgehölze

DIE RICHTIGE MENGE
Die Anzahl der Impfstellen sowie die Aufwandmengen des benötigten Mykorrhiza Impfstoffes wird von Stammumfang bzw. dem Stammdurchmesser des Gehölzes bestimmt.
Neupflanzung: 2/3 des Impfstoffes auf die Wurzelballenseiten aufstreichen und 1/3 direkt ins Pflanzloch unter den Ballen geben
Sanierung: Mithilfe eines Spatens längst der Wurzeln mehrere 15 bis 20 cm tiefe Öffnungen graben und mit Mykorrhiza füllen

AUFWANDMENGEN
Die Anzahl der Impfstellen sowie die Aufwandmenge des benötigten Mykorrhiza Impfstoffes wird vom Stammumfang bzw. Stammdurchmesser des Gehölzes bestimmt.

Je 7 cm Stammumfang 100 ml, z.B.:
StU 16-18 cm = 300 ml Impfstoff
StU 20-25 cm = 400 ml Impfstoff
StU 35-40 cm = 600 ml Impfstoff

Klein-Gehölze / Aufforstung / Tauchverfahren je nach Größe ab 5 ml Impfstoff je Pflanze.

**11.07.0130 Zugabe von Mykhorrhiza der Großbäume Quercus cerris**
Zugabe von Mykhorrhiza der Großbäume (Quercus cerris) mit  Ekto-Mykorrhiza Impfstoff für Eiche bei der Pflanzung.

Anwendung Quercus cerris, Großbaum:
Je 7 cm Stammumfang 150 ml (drei Impfstellen mit je 125 ml),
z.B.: StU 80 cm = ca. 1200 ml Impfstoff

Die Anzahl der Impfstellen sowie die Aufwandmengen des benötigten Mykorrhiza Impfstoffes wird von Stammumfang bzw. dem Stammdurchmesser des Gehölzes bestimmt.
Neupflanzung: 2/3 des Impfstoffes auf die Wurzelballenseiten aufstreichen und 1/3 direkt ins Pflanzloch unter den Ballen geben

Ekto-Mykorrhiza für Eiche

Angebotenes Erzeugnis:
'....................................................'

(vom Bieter einzutragen)
Menge: 5,000 St

**11.07.0140 Zugabe von Mykhorrhiza der Großbäume Tilia tomentosa Brabant**
Zugabe von Mykhorrhiza der Großbäume (Tilia tomentosa 'Brabant' ) mit  50% Ekto-Mykorrhiza Impfstoff und 50% Endo-Impfstoff für "Laub" bei der Pflanzung.

Anwendung Tilia tomentosa 'Brabant', Großbaum:

Je 7 cm Stammumfang 150 ml (drei Impfstellen mit je 125 ml),
z.B.: StU 80 cm = ca. 1200 ml Impfstoff
hiervon
50% Endo-Impfstoff=600ml  und 50% Ekto-Impfstoff= 600ml

Die Anzahl der Impfstellen sowie die Aufwandmengen des benötigten Mykorrhiza Impfstoffes wird von Stammumfang bzw. dem Stammdurchmesser des Gehölzes bestimmt.
Neupflanzung: 2/3 des Impfstoffes auf die Wurzelballenseiten aufstreichen und 1/3 direkt ins Pflanzloch unter den Ballen geben

Erzeugnis:
Ekto-Mykorrhiza "Laub" und
Endo-Mykorrhiza "Laub"

Angebotenes Erzeugnis:
'....................................................'

(vom Bieter einzutragen)
Menge: 5,000 St

**11.07.0150 Zugabe von Mykhorrhiza der Hochstämme**
Zugabe von Mykhorrhiza der Hochstämme (Tilia americana 'Redmond'') mit  50% Ekto-Mykorrhiza Impfstoff und 50% Endo-Impfstoff für "Laub" bei der Pflanzung.

Anwendung Tilia americana 'Redmond', Hochstamm:

Je 7 cm Stammumfang 150 ml (drei Impfstellen mit je 125 ml),
z.B.: StU 20-25cm = ca. 400 ml Impfstoff
hiervon
50% Endo-Impfstoff=200ml  und 50% Ekto-Impfstoff= 200ml

Die Anzahl der Impfstellen sowie die Aufwandmengen des benötigten Mykorrhiza Impfstoffes wird von Stammumfang bzw. dem Stammdurchmesser des Gehölzes bestimmt.
Neupflanzung: 2/3 des Impfstoffes auf die Wurzelballenseiten aufstreichen und 1/3 direkt ins Pflanzloch unter den Ballen geben

Erzeugnis:
Ekto-Mykorrhiza "Laub" und
Endo-Mykorrhiza "Laub"

Angebotenes Erzeugnis:
'....................................................'

(vom Bieter einzutragen)
Menge: 6,000 St

**11.07.0160 Zugabe von Mykhorrhiza der Hochstämme**
Zugabe von Mykhorrhiza der Hochstämme (Acer campestre 'Green Colomn', Celtis occidentalis, Ulmus x resista 'New Horizon', Ulmus x resista 'Rebella', Ulmus x resista 'Rebona' und des Solitärs Parrotia persica) mit Endo-Impfstoff für "Laub" bei der Pflanzung.

Anwendung oben genannter Bäume:
Je 7 cm Stammumfang 150 ml (drei Impfstellen mit je 125 ml),
z.B.: StU 20-25cm = ca. 400 ml Endo-Impfstoff

Die Anzahl der Impfstellen sowie die Aufwandmengen des benötigten Mykorrhiza Impfstoffes wird von Stammumfang bzw. dem Stammdurchmesser des Gehölzes bestimmt.
Neupflanzung: 2/3 des Impfstoffes auf die Wurzelballenseiten aufstreichen und 1/3 direkt ins Pflanzloch unter den Ballen geben

Erzeugnis:
Ekto-Mykorrhiza "Laub" und
Endo-Mykorrhiza "Laub"

Angebotenes Erzeugnis:
'....................................................'

(vom Bieter einzutragen)
Menge: 29,000 St

**11.07.0170 Zugabe von Mykhorrhiza der Hochstämme**
Zugabe von Mykhorrhiza der Hochstämme (Alnus x spaethii, Ostrya carpinifolia) mit Ekto-Impfstoff für "Laub" bei der Pflanzung.

Anwendung oben genannter Bäume:
Je 7 cm Stammumfang 150 ml (drei Impfstellen mit je 125 ml),
z.B.: StU 20-25cm = ca. 400 ml Ekto-Impfstoff

Die Anzahl der Impfstellen sowie die Aufwandmengen des benötigten Mykorrhiza Impfstoffes wird von Stammumfang bzw. dem Stammdurchmesser des Gehölzes bestimmt.
Neupflanzung: 2/3 des Impfstoffes auf die Wurzelballenseiten aufstreichen und 1/3 direkt ins Pflanzloch unter den Ballen geben

Erzeugnis:
Ekto-Mykorrhiza "Laub"

Angebotenes Erzeugnis:
'....................................................'

(vom Bieter einzutragen)
Menge: 14,000 St

**11.07.0180 Zugabe von Mykhorrhiza der Hochstämme**
Zugabe von Mykhorrhiza der Hochstämme (Quercus frainetto 'Trump' ) mit  Ekto-Mykorrhiza Impfstoff für Eiche bei der Pflanzung.

Anwendung oben genannter Bäume:
Je 7 cm Stammumfang 150 ml (drei Impfstellen mit je 125 ml),
z.B.: StU 20-25cm = ca. 400 ml Ekto-Impfstoff

Die Anzahl der Impfstellen sowie die Aufwandmengen des benötigten Mykorrhiza Impfstoffes wird von Stammumfang bzw. dem Stammdurchmesser des Gehölzes bestimmt.
Neupflanzung: 2/3 des Impfstoffes auf die Wurzelballenseiten aufstreichen und 1/3 direkt ins Pflanzloch unter den Ballen geben

Erzeugnis:
Ekto-Mykorrhiza "Spezial Eiche"

Angebotenes Erzeugnis:
'....................................................'

(vom Bieter einzutragen)
Menge: 6,000 St

**11.07.0190 Gewährleistungsübernahme der Hochstämme**
Diese Position beinhaltet die Gewährleistungsübernahme des AN für die gekaufte Baumschulware des AG.
Übernahme der Hochstämme und Großbäume
Kontrolle der Baumlieferung mit Durchführung eines Übergabeprotokolles mit genauen Baumangaben (durch den AN)

Die Gewährleistung läuft bis zur letzten Pflege der Hochstämme und  Großbäume (6 Jahre nach der ersten Pflanzung, bzw. 5 Jahre nach der letzten Pflanzung)

Teilnehmer:
Auftraggeber
Vertreter der Lieferbaumschule
Vertreter Auftragnehmer
Vertreter der örtlichen Bauüberwachung

Die Organisation und Terminierung hat der AN durchzuführen.
Ausgeschrieben ist mit der Position die Leistungsübernahme eines Hochstammes.
Menge: 43,000 St

**11.07.0200 Gewährleistungsübernahme der Großbäume**
Diese Position beinhaltet die Gewährleistungsübernahme des AN für die gekaufte Baumschulware des AG.
Übernahme der Hochstämme und Großbäume
Kontrolle der Baumlieferung mit Durchführung eines Übergabeprotokolles mit genauen Baumangaben (durch den AN)

Die Gewährleistung läuft bis zur letzten Pflege der Hochstämme und  Großbäume (6 Jahre nach der ersten Pflanzung, bzw. 5 Jahre nach der letzten Pflanzung)

Teilnehmer:
Auftraggeber
Vertreter der Lieferbaumschule
Vertreter Auftragnehmer
Vertreter der örtlichen Bauüberwachung

Die Organisation und Terminierung hat der AN durchzuführen.
Ausgeschrieben ist mit der Position die Leistungsübernahme eines Großbaumes.
Menge: 10,000 St

**11.07.0210 Pflanzen von Großbaum Tilia tomentosa Brabant**
Auf die Baustelle gelieferten Großbaum Tilia tomentosa 'Brabant' abladen und pflanzen

Großbaum, Höhe ca. 900cm, Kronenbreite ca. 400cm, StU ca 80cm,

Solitärbaum abladen, auf Baustelle fachgerecht transportieren und in fertiggestellte
Pflanzgruben 200 x 200 x 150cm pflanzen, inkl. fachgerechte Giesränder herstellen.
Die Pflanzarbeiten erfolgen nach DIN 18 916,
Verfüllung der Pflanzgruben mit bauseits gelagertem Baumzsubstrat:

Obere 5 cm Abdeckung mit Fasermulch 0/10 (torffrei)

Transport und Einsetzen der Großbäume ausschließlich
durch mitgeliefertes Ladegeschirr. Entladen der Großbäume
nur durch Geschirr am Ballen zulässig.
Menge: 5,000 St

**11.07.0220 Pflanzen von Großbaum Quercus cerris**
Auf die Baustelle gelieferten Großbaum Quercus cerris abladen und pflanzen
Großbaum, Höhe ca. 900cm, Kronenbreite ca. 400cm, StU ca 80cm,

Solitärbaum abladen, auf Baustelle fachgerecht transportieren und in fertiggestellte
Pflanzgruben 200 x 200 x 150cm pflanzen, inkl. fachgerechte Giesränder herstellen.
Die Pflanzarbeiten erfolgen nach DIN 18 916,
Verfüllung der Pflanzgruben mit bauseits gelagertem Baumzsubstrat:

Obere 5 cm Abdeckung mit Fasermulch 0/10 (torffrei)

Transport und Einsetzen der Großbäume ausschließlich
durch mitgeliefertes Ladegeschirr. Entladen der Großbäume
nur durch Geschirr am Ballen zulässig.
Menge: 5,000 St

**11.07.0230 Pflanzen von Solitärbaum/ Hochstamm Acer campestre Green Colomn**
Auf die Baustelle gelieferten Solitärbaum Acer campestre 'Green Colomn' abladen und pflanzen

Solitärbaum/ Hochstamm, StU 20-25cm,

Solitärbaum abladen, auf Baustelle fachgerecht transportieren und in fertiggestellte
Pflanzgruben 150 x 150 x 100 cm pflanzen, inkl. fachgerechte Giesränder herstellen.
Die Pflanzarbeiten erfolgen nach DIN 18 916,
Verfüllung der Pflanzgruben mit bauseits gelagertem Baumzsubstrat:

Obere 5 cm Abdeckung mit Fasermulch 0/10 (torffrei)

Transport und Einsetzen der Hochstämme ausschließlich
durch mitgeliefertes Ladegeschirr. Entladen der Hochstämme
nur durch Geschirr am Ballen zulässig.
Menge: 3,000 St

**11.07.0240 Pflanzen von Solitärbaum/ Hochstamm Alnus spaethii**
Auf die Baustelle gelieferten Solitärbaum Alnus spaethii abladen und pflanzen
Solitärbaum/ Hochstamm, StU 20-25cm,

Solitärbaum abladen, auf Baustelle fachgerecht transportieren und in fertiggestellte
Pflanzgruben 150 x 150 x 100 cm pflanzen, inkl. fachgerechte Giesränder herstellen.
Die Pflanzarbeiten erfolgen nach DIN 18 916,
Verfüllung der Pflanzgruben mit bauseits gelagertem Baumzsubstrat:

Obere 5 cm Abdeckung mit Fasermulch 0/10 (torffrei)

Transport und Einsetzen der Hochstämme ausschließlich
durch mitgeliefertes Ladegeschirr. Entladen der Hochstämme
nur durch Geschirr am Ballen zulässig.
Menge: 7,000 St

**11.07.0250 Pflanzen von Solitärbaum/ Hochstamm Celtis occidentalis**
Auf die Baustelle gelieferten Solitärbaum Celtis occidentalis abladen und pflanzen
Solitärbaum/ Hochstamm, StU 20-25cm,

Solitärbaum abladen, auf Baustelle fachgerecht transportieren und in fertiggestellte
Pflanzgruben 150 x 150 x 100 cm pflanzen, inkl. fachgerechte Giesränder herstellen.
Die Pflanzarbeiten erfolgen nach DIN 18 916,
Verfüllung der Pflanzgruben mit bauseits gelagertem Baumzsubstrat:

Obere 5 cm Abdeckung mit Fasermulch 0/10 (torffrei)

Transport und Einsetzen der Hochstämme ausschließlich
durch mitgeliefertes Ladegeschirr. Entladen der Hochstämme
nur durch Geschirr am Ballen zulässig.
Menge: 8,000 St

**11.07.0260 Pflanzen von Solitärbaum/ Hochstamm Ostrya carpinifolia**
Auf die Baustelle gelieferten Solitärbaum Ostrya carpinifolia abladen und pflanzen
Solitärbaum/ Hochstamm, StU 20-25cm,

Solitärbaum abladen, auf Baustelle fachgerecht transportieren und in fertiggestellte
Pflanzgruben 150 x 150 x 100 cm pflanzen, inkl. fachgerechte Giesränder herstellen.
Die Pflanzarbeiten erfolgen nach DIN 18 916,
Verfüllung der Pflanzgruben mit bauseits gelagertem Baumzsubstrat:

Obere 5 cm Abdeckung mit Fasermulch 0/10 (torffrei)

Transport und Einsetzen der Hochstämme ausschließlich
durch mitgeliefertes Ladegeschirr. Entladen der Hochstämme
nur durch Geschirr am Ballen zulässig.
Menge: 7,000 St

**11.07.0270 Pflanzen von Solitärbaum/ Hochstamm Quercus frainetto Trump**
Auf die Baustelle gelieferten Solitärbaum Quercus frainetto 'Trump' abladen und pflanzen

Solitärbaum/ Hochstamm, StU 20-25cm,

Solitärbaum abladen, auf Baustelle fachgerecht transportieren und in fertiggestellte
Pflanzgruben 150 x 150 x 100 cm pflanzen, inkl. fachgerechte Giesränder herstellen.
Die Pflanzarbeiten erfolgen nach DIN 18 916,
Verfüllung der Pflanzgruben mit bauseits gelagertem Baumzsubstrat:

Obere 5 cm Abdeckung mit Fasermulch 0/10 (torffrei)

Transport und Einsetzen der Hochstämme ausschließlich
durch mitgeliefertes Ladegeschirr. Entladen der Hochstämme
nur durch Geschirr am Ballen zulässig.
Menge: 6,000 St

**11.07.0280 Pflanzen von Solitärbaum/ Hochstamm Ulmus x resista New Horizon**
Auf die Baustelle gelieferten Solitärbaum Ulmus x resista 'New Horizon' abladen und pflanzen

Solitärbaum/ Hochstamm, StU 20-25cm,

Solitärbaum abladen, auf Baustelle fachgerecht transportieren und in fertiggestellte
Pflanzgruben 150 x 150 x 100 cm pflanzen, inkl. fachgerechte Giesränder herstellen.
Die Pflanzarbeiten erfolgen nach DIN 18 916,
Verfüllung der Pflanzgruben mit bauseits gelagertem Baumzsubstrat:

Obere 5 cm Abdeckung mit Fasermulch 0/10 (torffrei)

Transport und Einsetzen der Hochstämme ausschließlich
durch mitgeliefertes Ladegeschirr. Entladen der Hochstämme
nur durch Geschirr am Ballen zulässig.
Menge: 7,000 St

**11.07.0290 Pflanzen von Solitärbaum/ Hochstamm Ulmus x resista Rebella**
Auf die Baustelle gelieferten Solitärbaum Ulmus x resista 'Rebella' abladen und pflanzen

Solitärbaum/ Hochstamm, StU 20-25cm,

Solitärbaum abladen, auf Baustelle fachgerecht transportieren und in fertiggestellte
Pflanzgruben 150 x 150 x 100 cm pflanzen, inkl. fachgerechte Giesränder herstellen.
Die Pflanzarbeiten erfolgen nach DIN 18 916,
Verfüllung der Pflanzgruben mit bauseits gelagertem Baumzsubstrat:

Obere 5 cm Abdeckung mit Fasermulch 0/10 (torffrei)

Transport und Einsetzen der Hochstämme ausschließlich
durch mitgeliefertes Ladegeschirr. Entladen der Hochstämme
nur durch Geschirr am Ballen zulässig.
Menge: 5,000 St

**11.07.0300 Pflanzen von Solitärbaum/ Hochstamm Ulmus x resista Rebona**
Auf die Baustelle gelieferten Solitärbaum Ulmus x resista 'Rebona' abladen und pflanzen

Solitärbaum/ Hochstamm, StU 20-25cm,

Solitärbaum abladen, auf Baustelle fachgerecht transportieren und in fertiggestellte
Pflanzgruben 150 x 150 x 100 cm pflanzen, inkl. fachgerechte Giesränder herstellen.
Die Pflanzarbeiten erfolgen nach DIN 18 916,
Verfüllung der Pflanzgruben mit bauseits gelagertem Baumzsubstrat:

Obere 5 cm Abdeckung mit Fasermulch 0/10 (torffrei)

Transport und Einsetzen der Hochstämme ausschließlich
durch mitgeliefertes Ladegeschirr. Entladen der Hochstämme
nur durch Geschirr am Ballen zulässig.
Menge: 6,000 St

**11.07.0310 Pflanzen von Solitärbaum/ Hochstamm Tilia americana Redmond**
Auf die Baustelle gelieferten Solitärbaum Tilia americana 'Redmond' abladen und pflanzen

Solitärbaum/ Hochstamm, StU 20-25cm,

Solitärbaum abladen, auf Baustelle fachgerecht transportieren und in fertiggestellte
Pflanzgruben 150 x 150 x 100 cm pflanzen, inkl. fachgerechte Giesränder herstellen.
Die Pflanzarbeiten erfolgen nach DIN 18 916,
Verfüllung der Pflanzgruben mit bauseits gelagertem Baumzsubstrat:

Obere 5 cm Abdeckung mit Fasermulch 0/10 (torffrei)

Transport und Einsetzen der Hochstämme ausschließlich
durch mitgeliefertes Ladegeschirr. Entladen der Hochstämme
nur durch Geschirr am Ballen zulässig.
Menge: 6,000 St

**11.07.0320 Solitär liefern und pflanzen Cornus mas**
Cornus mas,
Solitär, 5xv, mDB,
Breite 150-200, Höhe 200-250 liefern
Solitär liefern, abladen, auf Baustelle fachgerecht
transportieren und in herzustellende
Pflanzgruben ca 80 x 80 x 60 cm pflanzen.
Inkl. fachgerechte Giesränder herstellen.
Die Pflanzarbeiten erfolgen nach DIN 18 916,
Inkl. Wiederverfüllung der Pflanzgruben mit Pflanzsubstrat

 - Abdeckschicht 5cm Fasermulch 0/10 (torffrei)
Menge: 4,000 St

**11.07.0330 Solitär liefern und pflanzen Cornus mas**
Cornus mas,
Solitär, 5xv, mDB,
Breite 150-200, Höhe 150-200 liefern
Solitär liefern, abladen, auf Baustelle fachgerecht
transportieren und in herzustellende
Pflanzgruben ca 80 x 80 x 60 cm pflanzen.
Inkl. fachgerechte Giesränder herstellen.
Die Pflanzarbeiten erfolgen nach DIN 18 916,
Inkl. Wiederverfüllung der Pflanzgruben mit Pflanzsubstrat

 - Abdeckschicht 5cm Fasermulch 0/10 (torffrei)
Menge: 3,000 St

**11.07.0340 Solitär liefern und pflanzen Heptacodium miconioides**
Heptacodium miconioides
Solitär, 5xv., mB,
Breite: 100-150, Höhe 200-250 liefern
Solitär liefern, abladen, auf Baustelle fachgerecht
transportieren und in herzustellende
Pflanzgruben ca 100 x 100 x 80 cm pflanzen.
Inkl. fachgerechte Giesränder herstellen.
Die Pflanzarbeiten erfolgen nach DIN 18 916,
Inkl. Wiederverfüllung der Pflanzgruben mit Pflanzsubstrat

 - Abdeckschicht 5cm Fasermulch 0/10 (torffrei)
Menge: 4,000 St

**11.07.0350 Solitär liefern und pflanzen Lonicera x purpusii**
Lonicera x purpusii,
Solitär, 4xv., mDB, 125-150
Solitär liefern, abladen, auf Baustelle fachgerecht
transportieren und in herzustellende
Pflanzgruben ca 80 x 80 x 60 cm pflanzen.
Inkl. fachgerechte Giesränder herstellen.
Die Pflanzarbeiten erfolgen nach DIN 18 916,
Inkl. Wiederverfüllung der Pflanzgruben mit Pflanzsubstrat

 - Abdeckschicht 5cm Fasermulch 0/10 (torffrei)
Menge: 3,000 St

**11.07.0360 Solitär liefern und pflanzen Viburnum bodnantense Dawn**
Viburnum bodnantense 'Dawn',

Solitär, 4xv., mDB, 150-175
Solitär liefern, abladen, auf Baustelle fachgerecht
transportieren und in herzustellende
Pflanzgruben ca 80 x 80 x 60 cm pflanzen.
Inkl. fachgerechte Giesränder herstellen.
Die Pflanzarbeiten erfolgen nach DIN 18 916,
Inkl. Wiederverfüllung der Pflanzgruben mit Pflanzsubstrat

 - Abdeckschicht 5cm Fasermulch 0/10 (torffrei)
Menge: 4,000 St

**11.07.0370 Solitär liefern und pflanzen Viburnum Pragense**
Viburnum 'Pragense',

Solitär, 4xv., mDB,
Breite: 100-150, Höhe: 175-200
Solitär liefern, abladen, auf Baustelle fachgerecht
transportieren und in herzustellende
Pflanzgruben ca 80 x 80 x 60 cm pflanzen.
Inkl. fachgerechte Giesränder herstellen.
Die Pflanzarbeiten erfolgen nach DIN 18 916,
Inkl. Wiederverfüllung der Pflanzgruben mit Pflanzsubstrat

 - Abdeckschicht 5cm Fasermulch 0/10 (torffrei)
Menge: 5,000 St

**11.07.0380 Solitär liefern und pflanzen Viburnum carlesii Aurora**
Viburnum carlesii 'Aurora'

Solitär, 3xv., mB, 125-150
Solitär liefern, abladen, auf Baustelle fachgerecht
transportieren und in herzustellende
Pflanzgruben ca 60 x 60 x 60 cm pflanzen.
Inkl. fachgerechte Giesränder herstellen.
Die Pflanzarbeiten erfolgen nach DIN 18 916,
Inkl. Wiederverfüllung der Pflanzgruben mit Pflanzsubstrat

 - Abdeckschicht 5cm Fasermulch 0/10 (torffrei)
Menge: 13,000 St

**11.07.0390 Solitär liefern und pflanzen Euonymus alatus Compactus**
Euonymus alatus 'Compactus'

Solitär, 3xv., mB, 80-100
Solitär liefern, abladen, auf Baustelle fachgerecht
transportieren und in herzustellende
Pflanzgruben ca 60 x 60 x 60 cm pflanzen.
Inkl. fachgerechte Giesränder herstellen.
Die Pflanzarbeiten erfolgen nach DIN 18 916,
Inkl. Wiederverfüllung der Pflanzgruben mit Pflanzsubstrat

 - Abdeckschicht 5cm Fasermulch 0/10 (torffrei)
Menge: 22,000 St

**11.07.0400 Heckenpflanzen liefern und pflanzen Acer campestre**
Acer campestre, Heckenpflanze,
2xv., mB, 80-100cm
Heckenpflanzen liefern, abladen, auf Baustelle fachgerecht
transportieren und in herzustellende
Pflanzgruben pflanzen.
Inkl. fachgerechte Giesränder herstellen.
Die Pflanzarbeiten erfolgen nach DIN 18 916,
Inkl. Wiederverfüllung der Pflanzgruben mit Pflanzsubstrat
Menge: 390,000 St

**11.07.0410 Strauch liefern und pflanzen Cornus sanguinea Midwinter Fire**
Cornus sanguinea 'Midwinter Fire'

Solitär, Co/mB, 100-125
Strauch liefern, abladen, auf Baustelle fachgerecht
transportieren und in herzustellende
Pflanzgruben pflanzen.
Inkl. fachgerechte Giesränder herstellen.
Die Pflanzarbeiten erfolgen nach DIN 18 916,
Inkl. Wiederverfüllung der Pflanzgruben mit Pflanzsubstrat
Menge: 21,000 St

**11.07.0420 Strauch liefern und pflanzen Cornus stolonifera Cardinal**
Cornus stolonifera 'Cardinal'

Solitär, Co/mB, 100-125
Strauch liefern, abladen, auf Baustelle fachgerecht
transportieren und in herzustellende
Pflanzgruben pflanzen.
Inkl. fachgerechte Giesränder herstellen.
Die Pflanzarbeiten erfolgen nach DIN 18 916,
Inkl. Wiederverfüllung der Pflanzgruben mit Pflanzsubstrat
Menge: 15,000 St

**11.07.0430 Strauch liefern und pflanzen Cotinus coggrygia Young Lady**
Cotinus coggrygia 'Young Lady'

Strauch, 2xv, mb/Co, 100-125cm
Strauch liefern, abladen, auf Baustelle fachgerecht
transportieren und in herzustellende
Pflanzgruben pflanzen.
Inkl. fachgerechte Giesränder herstellen.
Die Pflanzarbeiten erfolgen nach DIN 18 916,
Inkl. Wiederverfüllung der Pflanzgruben mit Pflanzsubstrat
Menge: 117,000 St

**11.07.0440 Strauch liefern und pflanzen Spiraea arguta**
Spiraea arguta
Solitär, 3xv, mb/Co, 100-125cm
Strauch liefern, abladen, auf Baustelle fachgerecht
transportieren und in herzustellende
Pflanzgruben pflanzen.
Inkl. fachgerechte Giesränder herstellen.
Die Pflanzarbeiten erfolgen nach DIN 18 916,
Inkl. Wiederverfüllung der Pflanzgruben mit Pflanzsubstrat
Menge: 30,000 St

**11.07.0450 Strauch liefern und pflanzen Spiraea nipponica Snowmound**
Spiraea nipponica 'Snowmound',

Strauch, 3xv, mb/Co, 80-100cm
Strauch liefern, abladen, auf Baustelle fachgerecht
transportieren und in herzustellende
Pflanzgruben pflanzen.
Inkl. fachgerechte Giesränder herstellen.
Die Pflanzarbeiten erfolgen nach DIN 18 916,
Inkl. Wiederverfüllung der Pflanzgruben mit Pflanzsubstrat
Menge: 7,000 St

**11.07.0460 Strauch liefern und pflanzen Spiraea nipponica Flächenfüller**
Spiraea nipponica 'Flächenfüller',

Strauch, 2xv, mb/Co, 30-40cm
Strauch liefern, abladen, auf Baustelle fachgerecht
transportieren und in herzustellende
Pflanzgruben pflanzen.
Inkl. fachgerechte Giesränder herstellen.
Die Pflanzarbeiten erfolgen nach DIN 18 916,
Inkl. Wiederverfüllung der Pflanzgruben mit Pflanzsubstrat
Menge: 92,000 St

**11.07.0470 Strauch liefern und pflanzen Syringa chinensis Saugeana**
Syringa chinensis 'Saugeana'

Solitär, 3xv., co/mB, 125-150
Strauch liefern, abladen, auf Baustelle fachgerecht
transportieren und in herzustellende
Pflanzgruben pflanzen.
Inkl. fachgerechte Giesränder herstellen.
Die Pflanzarbeiten erfolgen nach DIN 18 916,
Inkl. Wiederverfüllung der Pflanzgruben mit Pflanzsubstrat
Menge: 3,000 St

**11.07.0480 Strauch liefern und pflanzen Syringa patula Miss Kim**
Syringa patula 'Miss Kim'

Strauch, Co, 80-100
Strauch liefern, abladen, auf Baustelle fachgerecht
transportieren und in herzustellende
Pflanzgruben pflanzen.
Inkl. fachgerechte Giesränder herstellen.
Die Pflanzarbeiten erfolgen nach DIN 18 916,
Inkl. Wiederverfüllung der Pflanzgruben mit Pflanzsubstrat
Menge: 3,000 St

**11.07.0490 Strauch liefern und pflanzen Syringa meyeri Palibin**
Syringa meyeri 'Palibin'

Strauch, Co, 80-100
Strauch liefern, abladen, auf Baustelle fachgerecht
transportieren und in herzustellende
Pflanzgruben pflanzen.
Die Pflanzarbeiten erfolgen nach DIN 18 916,
Inkl. Wiederverfüllung der Pflanzgruben mit Pflanzsubstrat
Menge: 124,000 St

**11.07.0500 Strauch liefern und pflanzen Ligustrum vulgare Lodense**
Ligustrum vulgare 'Lodense'

Strauch, Co, 30-40
Strauch liefern, abladen, auf Baustelle fachgerecht
transportieren und in herzustellende
Pflanzgruben pflanzen.
Die Pflanzarbeiten erfolgen nach DIN 18 916,
Inkl. Wiederverfüllung der Pflanzgruben mit Pflanzsubstrat
Menge: 109,000 St

**11.07.0510 Strauch liefern und pflanzen Cornus stolonifera Kelsey**
Cornus stolonifera 'Kelsey'

Strauch, Co, 30-40
Strauch liefern, abladen, auf Baustelle fachgerecht
transportieren und in herzustellende
Pflanzgruben pflanzen.
Die Pflanzarbeiten erfolgen nach DIN 18 916,
Inkl. Wiederverfüllung der Pflanzgruben mit Pflanzsubstrat
Menge: 596,000 St

**11.07.0520 Strauch liefern und pflanzen Deutzia gracilis**
Deutzia gracilis
Strauch, mb/Co, 30-40cm
Strauch liefern, abladen, auf Baustelle fachgerecht
transportieren und in herzustellende
Pflanzgruben pflanzen.
Inkl. fachgerechte Giesränder herstellen.
Die Pflanzarbeiten erfolgen nach DIN 18 916,
Inkl. Wiederverfüllung der Pflanzgruben mit Pflanzsubstrat
Menge: 250,000 St

**11.07.0530 Strauch liefern und pflanzen Mahonia aquifolium Apollo**
Mahonia aquifolium 'Apollo'

Strauch, mb/Co, 30-40cm
Strauch liefern, abladen, auf Baustelle fachgerecht
transportieren und in herzustellende
Pflanzgruben pflanzen.
Inkl. fachgerechte Giesränder herstellen.
Die Pflanzarbeiten erfolgen nach DIN 18 916,
Inkl. Wiederverfüllung der Pflanzgruben mit Pflanzsubstrat
Menge: 113,000 St

**11.07.0540 Strauch liefern und pflanzen Euonymus fortunei var. radicans**
Euonymus fortunei var. radicans
Strauch, mb/Co, 30-40cm
Strauch liefern, abladen, auf Baustelle fachgerecht
transportieren und in herzustellende
Pflanzgruben pflanzen.
Inkl. fachgerechte Giesränder herstellen.
Die Pflanzarbeiten erfolgen nach DIN 18 916,
Inkl. Wiederverfüllung der Pflanzgruben mit Pflanzsubstrat
Menge: 335,000 St

**11.07.0550 Strauch liefern und pflanzen Prunus lusitanica Angustifolia**
Prunus lusitanica 'Angustifolia'

Strauch, 2xv., mb/Co, 60-80cm
Strauch liefern, abladen, auf Baustelle fachgerecht
transportieren und in herzustellende
Pflanzgruben pflanzen.
Inkl. fachgerechte Giesränder herstellen.
Die Pflanzarbeiten erfolgen nach DIN 18 916,
Inkl. Wiederverfüllung der Pflanzgruben mit Pflanzsubstrat
Menge: 11,000 St

**11.07.0560 Strauch liefern und pflanzen Spiraea japonica Anthony Waterer**
Spiraea japonica 'Anthony Waterer'

Strauch, mb/Co, 30-40cm
Strauch liefern, abladen, auf Baustelle fachgerecht
transportieren und in herzustellende
Pflanzgruben pflanzen.
Inkl. fachgerechte Giesränder herstellen.
Die Pflanzarbeiten erfolgen nach DIN 18 916,
Inkl. Wiederverfüllung der Pflanzgruben mit Pflanzsubstrat
Menge: 42,000 St

**11.07.0570 Strauch liefern und pflanzen Spiraea japonica Little Princess**
Spiraea japonica 'Little Princess'

Strauch, mb/Co, 30-40cm
Strauch liefern, abladen, auf Baustelle fachgerecht
transportieren und in herzustellende
Pflanzgruben pflanzen.
Inkl. fachgerechte Giesränder herstellen.
Die Pflanzarbeiten erfolgen nach DIN 18 916,
Inkl. Wiederverfüllung der Pflanzgruben mit Pflanzsubstrat
Menge: 371,000 St

**11.07.0580 Strauch liefern und pflanzen Spiraea japonica Froebelli**
Spiraea japonica 'Froebelli'

Strauch, mb/Co, 30-40cm
Strauch liefern, abladen, auf Baustelle fachgerecht
transportieren und in herzustellende
Pflanzgruben pflanzen.
Inkl. fachgerechte Giesränder herstellen.
Die Pflanzarbeiten erfolgen nach DIN 18 916,
Inkl. Wiederverfüllung der Pflanzgruben mit Pflanzsubstrat
Menge: 586,000 St

**11.07.0590 Strauch liefern und pflanzen Spiraea decumbens**
Spiraea decumbens
Strauch, mb/Co, 30-40cm
Strauch liefern, abladen, auf Baustelle fachgerecht
transportieren und in herzustellende
Pflanzgruben pflanzen.
Inkl. fachgerechte Giesränder herstellen.
Die Pflanzarbeiten erfolgen nach DIN 18 916,
Inkl. Wiederverfüllung der Pflanzgruben mit Pflanzsubstrat
Menge: 736,000 St

**11.07.0600 Strauch liefern und pflanzen Spiraea betulifolia Tor**
Spiraea betulifolia 'Tor'

Strauch, mb/Co, 30-40cm
Strauch liefern, abladen, auf Baustelle fachgerecht
transportieren und in herzustellende
Pflanzgruben pflanzen.
Inkl. fachgerechte Giesränder herstellen.
Die Pflanzarbeiten erfolgen nach DIN 18 916,
Inkl. Wiederverfüllung der Pflanzgruben mit Pflanzsubstrat
Menge: 576,000 St

**11.07.0610 Strauch liefern und pflanzen Taxus media Strait Hedge**
Taxus media 'Strait Hedge'

Strauch, 3xv., mb/Co, 70-80cm
Strauch liefern, abladen, auf Baustelle fachgerecht
transportieren und in herzustellende
Pflanzgruben pflanzen.
Inkl. fachgerechte Giesränder herstellen.
Die Pflanzarbeiten erfolgen nach DIN 18 916,
Inkl. Wiederverfüllung der Pflanzgruben mit Pflanzsubstrat
Menge: 13,000 St

**11.07.0620 Strauch liefern und pflanzen Taxus baccata Renke's Kleiner Grüner'**
Taxus baccata 'Renke's Kleiner Grüner'
Strauch, mb/Co, 20-30cm
Strauch liefern, abladen, auf Baustelle fachgerecht
transportieren und in herzustellende
Pflanzgruben pflanzen.
Inkl. fachgerechte Giesränder herstellen.
Die Pflanzarbeiten erfolgen nach DIN 18 916,
Inkl. Wiederverfüllung der Pflanzgruben mit Pflanzsubstrat
Menge: 205,000 St

**11.07.0630 Strauch liefern und pflanzen Taxus baccata Renke's Kleiner Grüner'**
Taxus baccata 'Renke's Kleiner Grüner'
Strauch, mb/Co, 30-40cm
Strauch liefern, abladen, auf Baustelle fachgerecht
transportieren und in herzustellende
Pflanzgruben pflanzen.
Inkl. fachgerechte Giesränder herstellen.
Die Pflanzarbeiten erfolgen nach DIN 18 916,
Inkl. Wiederverfüllung der Pflanzgruben mit Pflanzsubstrat
Menge: 165,000 St

**11.07.0640 Liefern und pflanzen von Aster ageratoides 'Nanus**
Liefern und pflanzen  in herzustellende Pflanzgruben
von Aster ageratoides 'Nanus',

Staude, mTb,
Menge: 82,000 St

**11.07.0650 Liefern und pflanzen von Calamagrostis varia**
Liefern und pflanzen  in herzustellende Pflanzgruben
von Calamagrostis varia,
Gras, mTb,
Menge: 33,000 St

*Hinweis: Pflanzanleitung Staudenmischpflanzung*
Vorbemerkung Pflanzung Staudenmischpflanzung beider Systeme

Staudenmischungen können generell im frostfreien Boden von Mitte März bis Ende Oktober gepflanzt werden.

Wichtigste Voraussetzung für das Funktionieren der Staudenmischpflanzung ist eine gute Bodenvorbereitung. Hierzu müssen die Pflanzflächen vor dem Bepflanzen frei von Wurzel- sowie Dauerunkräutern und tief gelockert sein. Die Pflanzung sollte am Tag der Lieferung erfolgen. Falls dies nicht möglich ist, können die Pflanzkisten für ein bis maximal zwei Tage geöffnet an einem geschützten, halbschattigen Platz zwischengelagert werden. Es ist dabei auf ausreichende tägliche Wassergaben zu achten. Bei hohen Temperaturen und starker Sonneneinstrahlung ist das Pflanzen auf die frühen Morgenstunden oder in den Abend zu verlegen und mehrfach stark zu wässern.

Um den Pflanzaufwand zu minimieren, sollten die Pflanzen bereits vorgemischt und in Pflanzkisten verpackt auf die Baustelle geliefert werden. Bei Erhalt der Lieferung ist zu prüfen, ob Beschädigungen durch den Transport vorhanden sind. Anschließend sind die Pflanzen durchdringend zu wässern.

Die Pflanzdichte von 9-10 Stauden pro Quadratmeter ist einzuhalten - dies entspricht etwa einem Pflanzabstand von 30 cm.
Der Pflanzabstand der Stauden zum Straßenbord sollte 15cm nicht unterschreiten.Höhere Stauden wie die Gerüstbildner und hohe Begleitstauden sollten einen Mindestabstand  zu den Einfassungen von 30cm haben.
Die Pflanzen sind erst nach dem Verteilen der Stauden pro Abschnitt (Pflanzstreifen) und unmittelbar vor der Pflanzung auszutopfen. Die Pflanztöpfe sind zu entsorgen.

Die Stauden sind in die mit einer Pflanzschaufel vorbereiteten Pflanzlöcher zu setzen und von allen Seiten fest anzudrücken. Es ist beim Pflanzen auf bereits eingebrachte Pflanzen zu achten und der Flächentritt auf der Pflanzfläche zu minimieren. Nach der Pflanzung ist unbedingt durchdringend (20l/m²) zu wässern, um ein schnelles Anwachsen und den Bodenschluss der Wurzeln zu ermöglichen.

Die hier zusammengestellte Staudenmischpflanzung basiert auf dem "Thüringer Blütensaum" mit diversen Anpassungen. Die Listenzusammenstellung ist als Anlage beigefügt (für Mischung).

Die zweite, niedrige Staudenmischpflanzung basiert auf dem "Thüringer Blütensaum" mit stärkeren Anpassungen (Weglassen höherer Stauden, was ein anderes Mischungsverhältnis zur Folge hat, und die Hizunahme von Gräsern)
Die Listenzusammenstellung ist ebenfals als Anlage beigefügt.

Die Staudenmischungen müssen vor Lieferung auf die Baustelle fertig vorgemischt werden (vgl. Anlage 11.3 und 11.4)! Erst nach der Mischung sind sie Stauden(kisten) auf die Baustelle zu liefern. Dieser Mehraufwand ist in die Einheitspreise einzukalkulieren und wird nicht gesondert vergütet.

Aufgrund der hohen m2-Menge ist abschnittsweise (sinnvoll pro Pflanzstreifen) zu arbeiten.

*Hinweis: Staudenmischung Thüringer Blütensaum, angepasst*
Staudenmischung Thüringer Blütensaum, angepasst
Die folgenden Stauden sind für die Flächen mit der Staudenmischung Thüringer Blütensaum (angepasst). Die Gesamtfläche für diese Staudenmischung beläuft sich auf 1.200m2.

**11.07.0660 Liefern und pflanzen von Campanula trachelium**
Liefern und pflanzen  in herzustellende Pflanzgruben
von Campanula trachelium - Nesselblättrige Glockenblume
Staude, mTb,
Menge: 360,000 St

**11.07.0670 Liefern und pflanzen von Veronica longifolia Blauriesin**
Liefern und pflanzen  in herzustellende Pflanzgruben
von Veronica longifolia 'Blauriesin' - Blauweiderich,

Staude, mTb,
Menge: 180,000 St

**11.07.0680 Liefern und pflanzen von Gillenia trifoliata**
Liefern und pflanzen  in herzustellende Pflanzgruben
von Gillenia trifoliata - Dreiblattspiere,
Staude, mTb,
Menge: 180,000 St

**11.07.0690 Liefern und pflanzen von Carex pendula**
Liefern und pflanzen  in herzustellende Pflanzgruben
von Carex pendula - Riesen-Segge,
Gras, mTb,
Menge: 60,000 St

**11.07.0700 Liefern und pflanzen von Calamagrostis varia**
Liefern und pflanzen  in herzustellende Pflanzgruben
von Calamagrostis varia - Berg-Reitras,
Gras, mTb,
Menge: 120,000 St

**11.07.0710 Liefern und pflanzen von Chasmanthium latifolium**
Liefern und pflanzen  in herzustellende Pflanzgruben
von Chasmanthium latifolium -  Plattährengras
Gras, mTb,
Menge: 120,000 St

**11.07.0720 Liefern und pflanzen von Aster divaricatus**
Liefern und pflanzen  in herzustellende Pflanzgruben
von Aster divaricatus - Weiße-Wald-Aster,
Staude, mTb,
Menge: 360,000 St

**11.07.0730 Liefern und pflanzen von Heuchera Hybride Mocha**
Liefern und pflanzen  in herzustellende Pflanzgruben
von Heuchera Hybride 'Mocha' - Purpurglöckchen 'Mocha'
Staude, mTb,
Menge: 360,000 St

**11.07.0740 Liefern und pflanzen von Heuchera villosa var. macrorhiza**
Liefern und pflanzen  in herzustellende Pflanzgruben
von Heuchera villosa var. macrorhiza - Samthaariges Purpurglöckchen,
Staude, mTb,
Menge: 360,000 St

**11.07.0750 Liefern und pflanzen von Euphorbia x martinii**
Liefern und pflanzen  in herzustellende Pflanzgruben
von Euphorbia x martinii - Busch-Wolfsmilch,
Staude, mTb,
Menge: 360,000 St

**11.07.0760 Liefern und pflanzen von Helleborus Orientalis-Hybride Red Lady**
Liefern und pflanzen  in herzustellende Pflanzgruben
von Helleborus Orientalis-Hybride 'Red Lady' - Orientalische Nieswurz 'Red Lady',
Staude, mTb,
Menge: 300,000 St

**11.07.0770 Liefern und pflanzen von Helleborus Orientalis-Hybride Pink Lady**
Liefern und pflanzen  in herzustellende Pflanzgruben
von Helleborus Orientalis-Hybride 'Red Lady' - Orientalische Nieswurz 'Pink Lady',
Staude, mTb,
Menge: 300,000 St

**11.07.0780 Liefern und pflanzen von Doronicum pardalianches Goldstrauß**
Liefern und pflanzen  in herzustellende Pflanzgruben
von Doronicum pardalianches 'Goldstrauß' - Kriechende Gemswurz
,

Staude, mTb,
Menge: 600,000 St

**11.07.0790 Liefern und pflanzen von Geranium nodosum**
Liefern und pflanzen  in herzustellende Pflanzgruben
von Geranium nodosum - Bergwald-Storchschnabel,
Staude, mTb,
Menge: 360,000 St

**11.07.0800 Liefern und pflanzen von Geranium Hybride Rozanne**
Liefern und pflanzen  in herzustellende Pflanzgruben
von Geranium Hybride 'Rozanne' - Storchschnabel 'Rozanne',
Staude, mTb,
Menge: 240,000 St

**11.07.0810 Liefern und pflanzen von Hemerocallis thunbergii**
Liefern und pflanzen  in herzustellende Pflanzgruben
von Hemerocallis thunbergii - Thunbergs Taglilie,
Staude, mTb,
Menge: 420,000 St

**11.07.0820 Liefern und pflanzen von Hemerocallis Hybride Corky**
Liefern und pflanzen  in herzustellende Pflanzgruben
von Hemerocallis Hybride 'Corky' - Taglilie 'Corky',
Staude, mTb,
Menge: 420,000 St

**11.07.0830 Liefern und pflanzen von Lunaria rediviva**
Liefern und pflanzen  in herzustellende Pflanzgruben
von Lunaria rediviva – Ausdauerndes Silberblatt,
Staude, mTb,
Menge: 300,000 St

**11.07.0840 Liefern und pflanzen von Aster ageratoides Ezo Murasaki**
Liefern und pflanzen  in herzustellende Pflanzgruben
von Aster ageratoides 'Ezo Murasaki' - Wild-Aster 'Ezo Murasaki',
Staude, mTb,
Menge: 360,000 St

**11.07.0850 Liefern und pflanzen von Aster ageratoides Ashvi**
Liefern und pflanzen  in herzustellende Pflanzgruben
von Aster ageratoides 'Ashvi' - Wild-Aster 'Ashvi',
Staude, mTb,
Menge: 360,000 St

**11.07.0860 Liefern und pflanzen von Corydalis lutea**
Liefern und pflanzen  in herzustellende Pflanzgruben
von Corydalis lutea – Gelber Lerchensporn,
Staude, mTb,
Menge: 360,000 St

**11.07.0870 Liefern und pflanzen von Symphytum azureum hort.**
Liefern und pflanzen  in herzustellende Pflanzgruben
von Symphytum azureum hort. - Kaukasus-Beinwell,
Staude, mTb,
Menge: 360,000 St

**11.07.0880 Liefern und pflanzen von Bergenia Hybride Winterglut**
Liefern und pflanzen  in herzustellende Pflanzgruben
von Bergenia Hybride 'Winterglut' - Bergenie 'Winterglut',
Staude, mTb,
Menge: 360,000 St

**11.07.0890 Liefern und pflanzen von Euphorbia cyparissias**
Liefern und pflanzen  in herzustellende Pflanzgruben
von Euphorbia cyparissias - Zypressen-Wolfsmilch,
Staude, mTb,
Menge: 360,000 St

**11.07.0900 Liefern und pflanzen von Waldsteinia geoides**
Liefern und pflanzen  in herzustellende Pflanzgruben
von Waldsteinia geoides - Golderdbeere,
Staude, mTb,
Menge: 600,000 St

**11.07.0910 Liefern und pflanzen von Epimedium x perralchicum Frohnleiten**
Liefern und pflanzen  in herzustellende Pflanzgruben
von Epimedium x perralchicum 'Frohnleiten' -  Wintergrüner Elfenspiegel,

Staude, mTb,
Menge: 840,000 St

**11.07.0920 Liefern und pflanzen von Geranium sanguineum Album**
Liefern und pflanzen  in herzustellende Pflanzgruben
von Geranium sanguineum 'Album' - Weißer Blut-Storchschnabel,

Staude, mTb,
Menge: 420,000 St

**11.07.0930 Liefern und pflanzen von Geranium sanguineum var. striatum**
Liefern und pflanzen  in herzustellende Pflanzgruben
von Geranium sanguineum var. striatum - Blut-Storchschnabel,
Staude, mTb,
Menge: 420,000 St

**11.07.0940 Liefern und pflanzen von Pulmonaria saccharata Mrs Moon**
Liefern und pflanzen  in herzustellende Pflanzgruben
von Pulmonaria saccharata 'Mrs Moon' -  Geflecktes Lungenkraut 'Mrs Moon',
Staude, mTb,
Menge: 840,000 St

**11.07.0950 Liefern und pflanzen von Aster ageratoides Nanus**
Liefern und pflanzen  in herzustellende Pflanzgruben
von Aster ageratoides 'Nanus' - Zwerg-Wildaster,

Staude, mTb,
Menge: 840,000 St

**11.07.0960 Liefern und stecken von Anemone blanda Splendour**
in herzustellende Pflanzlöcher,
Anemone blanda 'White Splendour' - Weißes Balkan-Windröschen
,

Knolle/ Zwiebel.
Menge: 360,000 St

**11.07.0970 Liefern und stecken von Anemone blanda Blue Shades**
in herzustellende Pflanzlöcher,
Anemone blanda 'Blue Shades' - Blaues Balkan-Windröschen
,

Knolle/ Zwiebel.
Menge: 360,000 St

**11.07.0980 Liefern und stecken von Eranthis hyemalis**
in herzustellende Pflanzlöcher,
Eranthis hyemalis -  Winterling,
Knolle/ Zwiebel.
Menge: 6000,000 St

**11.07.0990 Liefern und stecken von Crocus tommasinianus**
in herzustellende Pflanzlöcher,
Crocus tommasinianus -  Elfen-Krokus,
Knolle/ Zwiebel.
Menge: 18000,000 St

**11.07.1000 Liefern und stecken von Scilla siberica**
in herzustellende Pflanzlöcher,
Scilla siberica  - Blaustern
Knolle/ Zwiebel.
Menge: 9000,000 St

**11.07.1010 Liefern und stecken von Scilla siberica Alba**
in herzustellende Pflanzlöcher,
Scilla siberica 'Alba'  - Blaustern 'Alba'
Knolle/ Zwiebel.
Menge: 9000,000 St

**11.07.1020 Liefern und stecken von Tulipa kaufmanniana Showwinter**
in herzustellende Pflanzlöcher,
Tulipa kaufmanniana 'Showwinter' - Seerosen-Tulpe

Knolle/ Zwiebel.
Menge: 1200,000 St

**11.07.1030 Liefern und stecken von Tulipa kaufmanniana Early Harvest**
in herzustellende Pflanzlöcher,
Tulipa kaufmanniana 'Early Harvest' -  Seerosen-Tulpe

Knolle/ Zwiebel.
Menge: 1200,000 St

**11.07.1040 Liefern und stecken von Tulipa kaufmanniana Guiseppe Verdi**
in herzustellende Pflanzlöcher,
Tulipa kaufmanniana 'Guiseppe Verdi' - Seerosen-Tulpe,

Knolle/ Zwiebel.
Menge: 1200,000 St

**11.07.1050 Liefern und stecken von Tulipa greigii Red Reflexion**
in herzustellende Pflanzlöcher,
Tulipa greigii 'Red Reflexion' -  Greigii-Tulpe,

Knolle/ Zwiebel.
Menge: 1200,000 St

**11.07.1060 Liefern und stecken von Tulipa greigii United States**
in herzustellende Pflanzlöcher,
Tulipa greigii  ''United States' -  Greigii-Tulpe,
Knolle/ Zwiebel.
Menge: 1200,000 St

**11.07.1070 Liefern und stecken von Tulipa greigii Golden Tango**
in herzustellende Pflanzlöcher,
Tulipa greigii 'Golden Tango' -  Greigii-Tulpe,

Knolle/ Zwiebel.
Menge: 1200,000 St

**11.07.1080 Liefern und stecken von Narcissus jonquilla Suzy -**
in herzustellende Pflanzlöcher,
Narcissus jonquilla 'Suzy' - Echte Jonquille Narzisse 'Suzy'
Knolle/ Zwiebel.
Menge: 1200,000 St

**11.07.1090 Liefern und stecken von Narcissus jonquilla Sweetness**
in herzustellende Pflanzlöcher,
Narcissus jonquilla 'Sweetness' -  Echte Jonquille Narzisse 'Sweetness'
Knolle/ Zwiebel.
Menge: 1200,000 St

**11.07.1100 Liefern und stecken von Narcissus pseudonarcissus**
in herzustellende Pflanzlöcher,
Narcissus pseudonarcissus - Kleine Trompeten-Narzisse
Knolle/ Zwiebel.
Menge: 1200,000 St

*Hinweis: Staudenmischung Thüringer Blütensaum für Randbereich niedrig, angepasst*
Staudenmischung Thüringer Blütensaum für Randbereich niedrig, angepasst
Die folgenden Stauden sind für die Flächen mit der Staudenmischung Thüringer Blütensaum (stärker angepasst). Die Gesamtfläche für diese Staudenmischung beläuft sich auf 525m2.

**11.07.1110 Liefern und pflanzen von Heuchera Hybride Mocha**
Liefern und pflanzen  in herzustellende Pflanzgruben
von Heuchera Hybride 'Mocha' - Purpurglöckchen 'Mocha'
Staude, mTb,
Menge: 204,000 St

**11.07.1120 Liefern und pflanzen von Heuchera villosa var. macrorhiza**
Liefern und pflanzen  in herzustellende Pflanzgruben
von Heuchera villosa var. macrorhiza - Samthaariges Purpurglöckchen,
Staude, mTb,
Menge: 204,000 St

**11.07.1130 Liefern und pflanzen von Euphorbia amygdaloides ssp. robbiae**
Liefern und pflanzen  in herzustellende Pflanzgruben
von Euphorbia amygdaloides ssp. robbiae - Nslksn Wolfsmilch,
Staude, mTb,
Menge: 272,000 St

**11.07.1140 Liefern und pflanzen von Helleborus Orientalis-Hybride White Lady**
Liefern und pflanzen  in herzustellende Pflanzgruben
von Helleborus Orientalis-Hybride 'White Lady' - Orientalische Nieswurz 'White Lady',
Staude, mTb,
Menge: 170,000 St

**11.07.1150 Liefern und pflanzen von Helleborus Orientalis-Hybride Pink Lady**
Liefern und pflanzen  in herzustellende Pflanzgruben
von Helleborus Orientalis-Hybride 'Red Lady' - Orientalische Nieswurz 'Pink Lady',
Staude, mTb,
Menge: 170,000 St

**11.07.1160 Liefern und pflanzen von Geranium nodosum**
Liefern und pflanzen  in herzustellende Pflanzgruben
von Geranium nodosum - Bergwald-Storchschnabel,
Staude, mTb,
Menge: 272,000 St

**11.07.1170 Liefern und pflanzen von Geranium Hybride Rozanne**
Liefern und pflanzen  in herzustellende Pflanzgruben
von Geranium Hybride 'Rozanne' - Storchschnabel 'Rozanne',
Staude, mTb,
Menge: 204,000 St

**11.07.1180 Liefern und pflanzen von Corydalis lutea**
Liefern und pflanzen  in herzustellende Pflanzgruben
von Corydalis lutea – Gelber Lerchensporn,
Staude, mTb,
Menge: 204,000 St

**11.07.1190 Liefern und pflanzen von Symphytum azureum hort.**
Liefern und pflanzen  in herzustellende Pflanzgruben
von Symphytum azureum hort. - Kaukasus-Beinwell,
Staude, mTb,
Menge: 204,000 St

**11.07.1200 Liefern und pflanzen von Bergenia Hybride Winterglut**
Liefern und pflanzen  in herzustellende Pflanzgruben
von Bergenia Hybride 'Winterglut' - Bergenie 'Winterglut',
Staude, mTb,
Menge: 340,000 St

**11.07.1210 Liefern und pflanzen von Euphorbia cyparissias**
Liefern und pflanzen  in herzustellende Pflanzgruben
von Euphorbia cyparissias - Zypressen-Wolfsmilch,
Staude, mTb,
Menge: 408,000 St

**11.07.1220 Liefern und pflanzen von Waldsteinia geoides**
Liefern und pflanzen  in herzustellende Pflanzgruben
von Waldsteinia geoides - Golderdbeere,
Staude, mTb,
Menge: 408,000 St

**11.07.1230 Liefern und pflanzen von Epimedium x perralchicum Frohnleiten**
Liefern und pflanzen  in herzustellende Pflanzgruben
von Epimedium x perralchicum 'Frohnleiten' -  Wintergrüner Elfenspiegel,

Staude, mTb,
Menge: 544,000 St

**11.07.1240 Liefern und pflanzen von Geranium sanguineum Album**
Liefern und pflanzen  in herzustellende Pflanzgruben
von Geranium sanguineum 'Album' - Weißer Blut-Storchschnabel,

Staude, mTb,
Menge: 442,000 St

**11.07.1250 Liefern und pflanzen von Geranium sanguineum var. striatum**
Liefern und pflanzen  in herzustellende Pflanzgruben
von Geranium sanguineum var. striatum - Blut-Storchschnabel,
Staude, mTb,
Menge: 442,000 St

**11.07.1260 Liefern und pflanzen von Pulmonaria saccharata Mrs Moon**
Liefern und pflanzen  in herzustellende Pflanzgruben
von Pulmonaria saccharata 'Mrs Moon' -  Geflecktes Lungenkraut 'Mrs Moon',
Staude, mTb,
Menge: 408,000 St

**11.07.1270 Liefern und pflanzen von Aster ageratoides Nanus**
Liefern und pflanzen  in herzustellende Pflanzgruben
von Aster ageratoides 'Nanus' - Zwerg-Wildaster,

Staude, mTb,
Menge: 748,000 St

**11.07.1280 Liefern und pflanzen von Sesleria autumnalis**
Liefern und pflanzen  in herzustellende Pflanzgruben
von Sesleria autumnalis - Herbstkopfgras,
Gras, mTb,
Menge: 475,000 St

**11.07.1290 Liefern und pflanzen von Molinia caerulea Dauerstrahl**
Liefern und pflanzen  in herzustellende Pflanzgruben
Molinia caerulea 'Dauerstrahl' –  Moor-Pfeifengras

Gras, mTb,
Menge: 136,000 St

**11.07.1300 Liefern und pflanzen von Chasmanthium latifolium**
Liefern und pflanzen  in herzustellende Pflanzgruben
Chasmanthium latifolium – Plattährengras
Gras, mTb,
Menge: 136,000 St

**11.07.1310 Liefern und stecken von Anemone blanda Splendour**
in herzustellende Pflanzlöcher,
Anemone blanda 'White Splendour' - Weißes Balkan-Windröschen
,

Knolle/ Zwiebel.
Menge: 204,000 St

**11.07.1320 Liefern und stecken von Anemone blanda Blue Shades**
in herzustellende Pflanzlöcher,
Anemone blanda 'Blue Shades' - Blaues Balkan-Windröschen
,

Knolle/ Zwiebel.
Menge: 204,000 St

**11.07.1330 Liefern und stecken von Eranthis hyemalis**
in herzustellende Pflanzlöcher,
Eranthis hyemalis -  Winterling,
Knolle/ Zwiebel.
Menge: 3400,000 St

**11.07.1340 Liefern und stecken von Crocus tommasinianus**
in herzustellende Pflanzlöcher,
Crocus tommasinianus -  Elfen-Krokus,
Knolle/ Zwiebel.
Menge: 10200,000 St

**11.07.1350 Liefern und stecken von Scilla siberica**
in herzustellende Pflanzlöcher,
Scilla siberica  - Blaustern
Knolle/ Zwiebel.
Menge: 5100,000 St

**11.07.1360 Liefern und stecken von Scilla siberica Alba**
in herzustellende Pflanzlöcher,
Scilla siberica 'Alba'  - Blaustern 'Alba'
Knolle/ Zwiebel.
Menge: 5100,000 St

**11.07.1370 Liefern und stecken von Tulipa kaufmanniana Showwinter**
in herzustellende Pflanzlöcher,
Tulipa kaufmanniana 'Showwinter' - Seerosen-Tulpe

Knolle/ Zwiebel.
Menge: 700,000 St

**11.07.1380 Liefern und stecken von Tulipa kaufmanniana Early Harvest**
in herzustellende Pflanzlöcher,
Tulipa kaufmanniana 'Early Harvest' -  Seerosen-Tulpe

Knolle/ Zwiebel.
Menge: 700,000 St

**11.07.1390 Liefern und stecken von Tulipa kaufmanniana Guiseppe Verdi**
in herzustellende Pflanzlöcher,
Tulipa kaufmanniana 'Guiseppe Verdi' - Seerosen-Tulpe,

Knolle/ Zwiebel.
Menge: 700,000 St

**11.07.1400 Liefern und stecken von Tulipa greigii Red Reflexion**
in herzustellende Pflanzlöcher,
Tulipa greigii 'Red Reflexion' -  Greigii-Tulpe,

Knolle/ Zwiebel.
Menge: 700,000 St

**11.07.1410 Liefern und stecken von Tulipa greigii United States**
in herzustellende Pflanzlöcher,
Tulipa greigii  ''United States' -  Greigii-Tulpe,
Knolle/ Zwiebel.
Menge: 700,000 St

**11.07.1420 Liefern und stecken von Tulipa greigii Golden Tango**
in herzustellende Pflanzlöcher,
Tulipa greigii 'Golden Tango' -  Greigii-Tulpe,

Knolle/ Zwiebel.
Menge: 700,000 St

**11.07.1430 Liefern und stecken von Narcissus jonquilla Suzy -**
in herzustellende Pflanzlöcher,
Narcissus jonquilla 'Suzy' - Echte Jonquille Narzisse 'Suzy'
Knolle/ Zwiebel.
Menge: 700,000 St

**11.07.1440 Liefern und stecken von Narcissus jonquilla Sweetness**
in herzustellende Pflanzlöcher,
Narcissus jonquilla 'Sweetness' -  Echte Jonquille Narzisse 'Sweetness'
Knolle/ Zwiebel.
Menge: 700,000 St

**11.07.1450 Liefern und stecken von Narcissus pseudonarcissus**
in herzustellende Pflanzlöcher,
Narcissus pseudonarcissus - Kleine Trompeten-Narzisse
Knolle/ Zwiebel.
Menge: 700,000 St

**11.07.1460 Rindenschutz durch Weißanstrich liefern und anbringen**
Schutz der Rinde an Stamm und Hauptästen von Hochstämmen und Solitären gegen Verdunstung und Sonneneinstrahlung herstellen.

Stammumfang 25 cm.
Arbeitshöhe mind. bis zum zweiten Astquirl.
Stamm mittels Schleifvlies oder Spezialbürste verletzungsfrei reinigen und mit System-Voranstrich "satt" streichen.

Rindenschutz durch deckenden Anstrich mehrjährig (>= 7 Jahre) haftender Stammschutzfarbe (weiß)
vom Stammfuß bis in die Hauptäste anlegen.

Hinweis:
Produkt ab + 10°C auftragen (nicht auf gefrorenes oder nasses Holz streichen)
Bei ungeieigneter Witterung ist ein zeitweiliger Schutz z.B. mit Schilfmatten anzubringen. Dies ist in die Postition mit einzukalkulieren und wird nicht gesondert vergütet.

Das ausgewählte System ist eine Langzeit-Stammschutzfarbe, die richtig aufgetragen einen Schutzzeitraum von 7 Jahren beträgt.
Menge: 56,000 St

**11.07.1470 Rindenschutz durch Weißanstrich liefern und anbringen an Großbäumen**
Schutz der Rinde an Stamm und Hauptästen von Hochstämmen und Solitären gegen Verdunstung und Sonneneinstrahlung herstellen.

Stammumfang bis 90 cm.
Arbeitshöhe mind. bis zum 2. Astquirl.
Stamm mittels Schleifvlies oder Spezialbürste verletzungsfrei reinigen und mit System-Voranstrich "satt" streichen.

Rindenschutz durch deckenden Anstrich mehrjährig (>= 7 Jahre) haftender Stammschutzfarbe (weiß)
vom Stammfuß bis in die Hauptäste anlegen.

Hinweis:
Produkt ab + 10°C auftragen (nicht auf gefrorenes oder nasses Holz streichen)
Bei ungeieigneter Witterung ist ein zeitweiliger Schutz z.B. mit Schilfmatten anzubringen. Dies ist in die Postition mit einzukalkulieren und wird nicht gesondert vergütet.

Das ausgewählte System ist eine Langzeit-Stammschutzfarbe, die richtig aufgetragen einen Schutzzeitraum von 7 Jahren beträgt.
Menge: 10,000 St

**11.07.1480 Pflanzfläche nach dem Pflanzen lockern und planieren**
Pflanzfläche (Gehölzflächen) nach dem Pflanzen lockern und planieren.
Tiefe der Lockerung in Abhängigkeit der Pflanzenart bis 5cm, zulässige Abweichung von der Ebenheit +/-3cm,
Anschlüsse an Wege- und Platzbeläge 4cm unter Belagsoberfläche.
Anfallende Steine, Fremdkörper, Unkraut und schwer verrottbare Pflanzenteile ablesen, Durchmesser der Steine und Fremdkörper ab 5cm aufnehmen, laden und entsorgen.
Menge: 1600,000 m2

**11.07.1490 Staudenmischpflanzung Sandabdeckung**
Pflanzflächen der Bereiche mit der Staudenmischpflanzung vor der Pflanzung mit einer 10cm hohen Sandschicht abdecken,
Material: Travertinsand 0/8mm
Wichtig: Das Material wird vor Lieferung und Aufbringung durch die örtliche Bauleitung und den Bauherrn bemustert und freigegeben.
Farbe: hellbeige, nach Bemusterung,
Schichtstärke: 10cm,
Zeitpunkt: vor der Pflanzung
Menge: 1880,000 m2

**11.07.1500 Pflanzfläche nach dem Pflanzen schützen**
Pflanzfläche nach dem Pflanzen schützen gegen Verunkrauten und Austrocknen durch Mulchen mit Holzmulch,
Typ 0/20 gütegesichert,
Dicke der Mulchdecke über 8 bis 10cm,
inkl. zusätzlicher Stickstoffgabe von 10g Rein-N/m2
Menge: 1600,000 m2

**11.07.1510 Erziehungs- und Aufbauschnitt der Hochstämme nach dem Pflanzen**
Erziehungs- und  Aufbauschnitt der Hochstämme
(für Korrektur, Beschädigungen oder notwendige Reduktion der Kronenfläche)
Schnittmaßnahmen erst nach Absprache und Freigabe der Bauüberwachung.
Baumhöhe 6 - 8m
Kronendurchmesser 4 - 6m
inkl. Kosten für Hebebühne

Anzahl der Arbeitsgänge insgesamt 1 Stck
Abgerechnet wird nach tatsächlich erbrachten Arbeitsgängen.
Menge: 55,000 St

**11.07.1520 Pflanzenschutz gegen Eichensplintkäfer, bei Pflanzung für Hochstamm**
Pflanzenschutz an Quercus  frainetto 'Trump', Hochstamm (StU: 20-25cm bei Pflanzung)

Stammstreichbehandlung, gegen  Borkenkäfer (Eichensplintkäfer - Scolytus intricatus,
Schwärmzeit Mai – Juni /Aug.- Sept.),
Pflanzenschutzmittel liefern und anwenden,
Wirkstoff:
50 g/kg Lambda-Cyhalothrin, Anwendung nach
Herstellervorschrift, Abrechnung nach Anzahl der
behandelten Pflanzen je Arbeitsgang,
Arbeitsdurchgänge, die nicht rechtzeitig beim
Auftraggeber angemeldet wurden und somit nicht
kontrolliert werden können, werden nicht vergütet.
Arbeitsgänge sind abhängig von der Wetterlage und
erfolgen nur im Streichverfahren nach Vereinbarung mit
dem Auftraggeber.
Notwendige Absperrungen sind in den EP einzukalkulieren.

Zeitpunkt der Durchführung:
- Schwärmzeit Mai – Juni
- Schwärmzeit August – September

Anzahl der insgesamt für das Pflegejahr vorgesehenen
Arbeitsgänge: 1 Stück.
Der erste Arbeitsgang hat unmittelbar nach der Pflanzung zu erfolgen!
Der Einheitspreis beinhaltet die Kosten für einen
Arbeitsgang für einen Baum, abgerechnet werden die
nachgewiesenen Arbeitsgänge pro Baum. Inkl. notwendiger Absperrmaßnahmen.
Menge: 6,000 St

**11.07.1530 Pflanzenschutz gegen Eichensplintkäfer, bei Pflanzung für Großbaum**
Pflanzenschutz an Quercus  cerris, Großbaum (StU: 80cm bei Pflanzung)
Stammstreichbehandlung, gegen  Borkenkäfer (Eichensplintkäfer - Scolytus intricatus,
Schwärmzeit Mai – Juni /Aug.- Sept.),
Pflanzenschutzmittel liefern und anwenden,
Wirkstoff:
50 g/kg Lambda-Cyhalothrin, Anwendung nach
Herstellervorschrift, Abrechnung nach Anzahl der
behandelten Pflanzen je Arbeitsgang,
Arbeitsdurchgänge, die nicht rechtzeitig beim
Auftraggeber angemeldet wurden und somit nicht
kontrolliert werden können, werden nicht vergütet.
Arbeitsgänge sind abhängig von der Wetterlage und
erfolgen nur im Streichverfahren nach Vereinbarung mit
dem Auftraggeber.
Notwendige Absperrungen sind in den EP einzukalkulieren.

Zeitpunkt der Durchführung:
- Schwärmzeit Mai – Juni
- Schwärmzeit August – September

Anzahl der insgesamt für das Pflegejahr vorgesehenen
Arbeitsgänge: 1 Stück.
Der erste Arbeitsgang hat unmittelbar nach der Pflanzung zu erfolgen!
Der Einheitspreis beinhaltet die Kosten für einen
Arbeitsgang für einen Baum, abgerechnet werden die
nachgewiesenen Arbeitsgänge pro Baum. Inkl. notwendiger Absperrmaßnahmen.
Menge: 5,000 St

#### Abschnitt 11.08 Ansaatarbeiten

**11.08.0010 Planum für Rasen-/Wiesenflächen**
Planum für Rasen-/Wiesenflächen gemäß DIN 18917 herstellen,
zulässige Abweichung von der Sollhöhe 3cm unter 4m-Latte,
Anschlüsse an Wege, Plätze und sonstige Beläge 2cm unter Belagsoberfläche,
Steine, Fremdkörper, Unkraut und schwer verrottbare Pflanzenteile ablesen, Durchmesser ab 4cm,
Stoffe werden Eigentum des AN und sind zu beseitigen.
Ein Mehraufwand für Böschungen, Böschungsverhältnis bis 1:2 ist in den EP miteinzukalkulieren und wird nicht gesondert vergütet.
Für die erfolgreiche Ansaat ist in den Böschungsbereichen die Oberfläche leicht aufgeraut zu belassen.
Menge: 525,000 m2

**11.08.0020 Ansaat von Blumenrasen**
Blumenrasen liefern und ansähen.
Zusammensetzung: 20% Blumen / 80% Gräser,
Aussaatmenge: 5 g/m², entsprechend Herstellerangaben
Saatgut anwalzen/-drücken,
einschließlich aller Nebenarbeiten.
Ein Mehraufwand für Böschungen, Böschungsverhältnis bis 1:2 ist in den EP miteinzukalkulieren und wird nicht gesondert vergütet.

Material/Fabrikat:
Blumen-Kräuter-Klimarasen
(Blumen 20%/Gräser 80%)
Ursprungsgebiet 5 - Mitteldeutsches Tief- und Hügelland

Rieger-Hofmann GmbH
In den Wildblumen 7-13
74572 Blaufelden-Raboldshausen
Telefon: 0049 (0)7952  92 18 89-0
Telefax: 0049 (0)7952  92 18 89-99
Email: info@rieger-hofmann.de
Menge: 525,000 m2

#### Abschnitt 11.09 Pflege 1. Jahr

*Hinweis: Fertigstellungspflege Bäume*
Die folgenden Leistungen beinhalten die Fertigstellungspflege inkl. Gewährleistung und Anwachsgarantie für die vom AN durchgeführte Pflanzung für den Zeitraum von 2027 bis 2028:
Dauer 1 Jahr.
Die Abnahme der Pflanzung erfolgt nach erfolgreicher Durchführung der Fertigstellungspflege, bis zur Feststellung eines abnahmefähigen Zustandes der
Pflanzung.
Zeitraum:
Gehölzpflanzung: Frühjahr/ Herbst 2027,
Die Wässerungsgänge werden gesondert vergütet.
Wässern beinhaltet das Vorhalten der erforderlichen Schläuche bis 50 m und techn. Geräte. Das Wasser muss geliefert werden, es gibt keine Wasseranschlussmöglichkeit vor Ort.
Bodennahes Gießen erfolgt mit Handbrause und niedrigem Druck, bzw. in die eingebauten Gießringe.
Wässerungsgänge im ersten Standjahr:
März bis Mai: 14-tägig
Juni bis August: wöchentlich
September bis November: 14-tägig
Die Wassermenge ist zu dokumentieren und per Gießprotokoll und Fotos der Wasseruhr, nachzuweisen.

Für die eingesetzten Dünger und Bodenhilfsstoffe werden Liefernachweise gefordert.
Die Ausführung jeder einzelnen Teilleistung ist rechtzeitig beim Bauherrn und der Bauleitung anzuzeigen und direkt nach ihrem Abschluss durch die Bauleitung abzeichnen zu lassen.

Vor Durchführung von Pflegeleistungen erstellt der AN einen Pflegeplan, der von der Bauleitung geprüft und abgezeichnet wird.
Dauerunkräuter sind mit einem Distel- oder Spargelstecher zu entfernen.
Das Entsorgen von Grünschnitt, Unrat, Unkraut und Steinen ist einzukalkulieren.

Notwendige Technik, Arbeitsraum und ggf Sperrungen sind in die jeweiligen Pflegepositionen miteinzukalkulieren.

*Hinweis: Verkehrssicherung Pflegephase (Fertigstellungs- und Entwicklungspflege)*
Verkehrssicherung Pflegephase (Fertigstellungs- und Entwicklungspflege)
Die für die Verkehrssischerungsmaßnahmen erforderlichen Genehmigungen sind durch den AN bei der Straßenverkehrsbehörde der Stadt einzuholen (Anordnung verkerhsregelnder Maßnahmen nach § 45 StVO).
Die Kosten hierfür sind in die EP der Positionen "Verkehrssischerung im jeweiligen Pflegejahr" einzukalkulieren. Mit dieser Pauschalposition werden alle Verkehrssicherungsmaßnahmen und -einrichtungen, inkl. der notwendigen Beschilderungen abgegolten, die in Anlehnung an den Regelplan C II/3 nach RSA21 erforderlich sind.
Rechtzeitig vor Beginn des Bewässerungszeitraumes ist Anfang des Jahres ein Antrag auf VRAO für einen Zeitraum vom maximal 3 Monaten zu stellen.
Als Bearbeitungszeit für die untere Straßenverkehrsbehörde sind sechs Wochen anzunehmen.
Die verkehrsrechtliche Anordnung kann dann je nach Bedarf verlängert werden, aber nicht über das Jahresende hinaus. Im Folgejahr ist ein neuer Antrag zu stellen. Die Kosten für eine zweimalige Verlängerung der verkehrsrechtlichen Anordnung pro Jahr sind in die jeweiligen Positionen einzukalkulieren.

**11.09.0010 Verkehrssicherung Fertigstellungspflege**
*** Pauschalposition
Die Leistungspauschale umfasst alle zur Umsetzung des Regelplan C II/3 nach RSA21 erforderlichen Leistungen, Fahrzeuge, Materialien und Sicherungsposten.
Schilder mit Verkehrtszeichen nach StVO und VwV-StVO aller Art, für die Dauer der Baumaßnahme und Absicherungsfahrzeuge vorhalten.
Die Pauschale beinhaltet die Verkehrssicherung für alle Pflege- Mäh-, und Wässerungsgänge im jeweiligen Pflegejahr.
Menge: 1,000 Psch

**11.09.0020 Pflanzenschutz gegen Eichensplintkäfer, im 1. Pflegejahr für Hochstamm**
Pflanzenschutz an Quercus  frainetto 'Trump', Hochstamm (StU: 20-25cm bei Pflanzung)

Stammstreichbehandlung, gegen  Borkenkäfer (Eichensplintkäfer - Scolytus intricatus,
Schwärmzeit Mai – Juni /Aug.- Sept.),
Pflanzenschutzmittel liefern und anwenden,
Wirkstoff:
50 g/kg Lambda-Cyhalothrin, Anwendung nach
Herstellervorschrift, Abrechnung nach Anzahl der
behandelten Pflanzen je Arbeitsgang,
Arbeitsdurchgänge, die nicht rechtzeitig beim
Auftraggeber angemeldet wurden und somit nicht
kontrolliert werden können, werden nicht vergütet.
Arbeitsgänge sind abhängig von der Wetterlage und
erfolgen nur im Streichverfahren nach Vereinbarung mit
dem Auftraggeber.
Notwendige Absperrungen sind in den EP einzukalkulieren.

Zeitpunkt der Durchführung:
- Schwärmzeit Mai – Juni
- Schwärmzeit August – September

Anzahl der insgesamt für das Pflegejahr vorgesehenen
Arbeitsgänge: 2 Stück.
Der Einheitspreis beinhaltet die Kosten für einen
Arbeitsgang für einen Baum, abgerechnet werden die
nachgewiesenen Arbeitsgänge pro Baum. Inkl. notwendiger Absperrmaßnahmen.
Menge: 12,000 St

**11.09.0030 Pflanzenschutz gegen Eichensplintkäfer, im 1. Pflegejahr für Großbaum**
Pflanzenschutz an Quercus  cerris, Großbaum (StU: 80cm bei Pflanzung)
Stammstreichbehandlung, gegen  Borkenkäfer (Eichensplintkäfer - Scolytus intricatus,
Schwärmzeit Mai – Juni /Aug.- Sept.),
Pflanzenschutzmittel liefern und anwenden,
Wirkstoff:
50 g/kg Lambda-Cyhalothrin, Anwendung nach
Herstellervorschrift, Abrechnung nach Anzahl der
behandelten Pflanzen je Arbeitsgang,
Arbeitsdurchgänge, die nicht rechtzeitig beim
Auftraggeber angemeldet wurden und somit nicht
kontrolliert werden können, werden nicht vergütet.
Arbeitsgänge sind abhängig von der Wetterlage und
erfolgen nur im Streichverfahren nach Vereinbarung mit
dem Auftraggeber.
Notwendige Absperrungen sind in den EP einzukalkulieren.

Zeitpunkt der Durchführung:
- Schwärmzeit Mai – Juni
- Schwärmzeit August – September

Anzahl der insgesamt für das Pflegejahr vorgesehenen
Arbeitsgänge: 2 Stück.
Der Einheitspreis beinhaltet die Kosten für einen
Arbeitsgang für einen Baum, abgerechnet werden die
nachgewiesenen Arbeitsgänge pro Baum. Inkl. notwendiger Absperrmaßnahmen.
Menge: 10,000 St

**11.09.0040 Leittrieb Hochstamm stäben**
Leittrieb der Hochstämme fachgerecht stäben.
Baumhöhe bis 7m.
Bambusstäbe liefern und fachgerecht anbringen.
inkl. Hubsteiger und notwendiger Verkehrsrechtlicher Anordnung und notwendiger Absperrungen.

Anzahl der Arbeitsgänge nach Bedarf  und in Abstimmung mit dem AG/ BÜ
Der Mengenansatz ergibt sich aus der Multiplikation der
zu Grunde gelegten Stückzahl / Grundfläche / Länge mit
der Anzahl der oben angegebenen Arbeitsgänge. In die
Preisliste ist der Einheitspreis in Euro pro Stk / m2 /
m anzugeben.

Abgerechnet wird nach tatsächlich erbrachten Arbeitsgängen.
Menge: 55,000 St

**11.09.0050 Leittrieb Großbaum stäben**
Leittrieb der Hochstämme fachgerecht stäben.
Baumhöhe bis 12m.
Bambusstäbe liefern und fachgerecht anbringen.
inkl. Hubsteiger und notwendiger Verkehrsrechtlicher Anordnung und notwendiger Absperrungen.

Anzahl der Arbeitsgänge nach Bedarf  und in Abstimmung mit dem AG/ BÜ
Der Mengenansatz ergibt sich aus der Multiplikation der
zu Grunde gelegten Stückzahl / Grundfläche / Länge mit
der Anzahl der oben angegebenen Arbeitsgänge. In die
Preisliste ist der Einheitspreis in Euro pro Stk / m2 /
m anzugeben.

Abgerechnet wird nach tatsächlich erbrachten Arbeitsgängen.
Menge: 10,000 St

**11.09.0060 Pflege aller Bäume/Stammbüsche**
Pflege aller Bäume/Solitärbüsche.
Sichtkontrolle der Krone, der Kronenschnitt wird extra vergütet
Unrat- und Steine größer 3 cm aufnehmen und beseitigen,
Fremdbewuchs- und Unkräuter entfernen und beseitigen,
Wurzel- und Dauerunkräuter ausgraben und beseitigen.
Stamm- und Stockaustriebe und Wassertriebe entfernen.
Entfernen toter oder trockener Äste
Giesränder nachprofilieren und Verankerungen nachrichten
und binden.
Gießrand kontrollieren und ggf. wieder richten.
Anfallende Materialien werden Eigentum des AN und sind  zu beseitigen.
Die Bäume sind regelmäßig hinsichtlich Krankheits- und Schädlingsbefall zu kontollieren. Bei Erkrankungen sind in Absprache mit dem AG geeignete Maßnahmen zu ergreifen.
Wässern der Pflanzflächen wird gesondert vergütet.
Die Durchführung der Pflegegänge ist dem AG anzuzeigen.

Anzahl der Arbeitsgänge insgesamt 6 Stck
(für das erste Jahr)
Der Mengenansatz ergibt sich aus der Multiplikation der
zu Grunde gelegten Stückzahl / Grundfläche / Länge mit
der Anzahl der oben angegebenen Arbeitsgänge. In die
Preisliste ist der Einheitspreis in Euro pro Stk / m2 /
m anzugeben.

Abgerechnet wird nach tatsächlich erbrachten Arbeitsgängen.
Menge: 336,000 St

**11.09.0070 Pflege aller Großbäume**
Pflege aller Großbäume.
Sichtkontrolle der Krone, der Kronenschnitt wird extra vergütet
Unrat- und Steine größer 3 cm aufnehmen und beseitigen,
Fremdbewuchs- und Unkräuter entfernen und beseitigen,
Wurzel- und Dauerunkräuter ausgraben und beseitigen.
Stamm- und Stockaustrieb entfernen
Entfernen toter oder trockener Äste
Giesränder nachprofilieren und Verankerungen nachrichten
und binden.
Gießrand kontrollieren und ggf. wieder richten.
Die Bäume sind regelmäßig hinsichtlich Krankheits- und Schädlingsbefall zu kontollieren. Bei Erkrankungen sind in Absprache mit dem AG geeignete Maßnahmen zu ergreifen.
Anfallende Materialien werden Eigentum des AN und sind zu beseitigen.,
Wässern der Pflanzflächen wird gesondert vergütet.
Die Durchführung der Pflegegänge ist dem AG anzuzeigen.

Anzahl der Arbeitsgänge insgesamt 6 Stck
(für das erste Jahr)
Der Mengenansatz ergibt sich aus der Multiplikation der
zu Grunde gelegten Stückzahl / Grundfläche / Länge mit
der Anzahl der oben angegebenen Arbeitsgänge. In die
Preisliste ist der Einheitspreis in Euro pro Stk / m2 /
m anzugeben.

Abgerechnet wird nach tatsächlich erbrachten Arbeitsgängen.
Menge: 60,000 St

**11.09.0080 Pflege aller Pflanzflächen, gem. DIN 18916**
Pflege aller Pflanzflächen (Gehölzflächen).
Trockene Triebe ausschneiden,
Unrat- und Steine größer 5 cm aufnehmen und beseitigen,
Fremdbewuchs- und Unkräuter entfernen und beseitigen,
Wurzel- und Dauerunkräuter ausgraben und beseitigen,
Anfallende Materialien werden Eigentum des AN und sind
zu beseitigen.
Wässern der Pflanzflächen wird gesondert vergütet.
Die Durchführung der Pflegegänge ist dem AG anzuzeigen.

Anzahl der Arbeitsgänge insgesamt 6 Stck
(für das erste Jahr)
Der Mengenansatz ergibt sich aus der Multiplikation der
zu Grunde gelegten Stückzahl / Grundfläche / Länge mit
der Anzahl der oben angegebenen Arbeitsgänge. In die
Preisliste ist der Einheitspreis in Euro pro Stk / m2 /
m anzugeben.

Abgerechnet wird nach tatsächlich erbrachten Arbeitsgängen.
Menge: 7800,000 m2

**11.09.0090 Pflege aller Staudenflächen, gem. DIN 18916**
Pflege aller Pflanzflächen (Staudenmischpflanzungsflächen).
Trockene Triebe ausschneiden,
Pflege der Stauden und Gräser inkl. arten- und sortenspezifischer regelmäßiger Entfernung bzw. Rückschnitt der verblühten Blütentriebe.
Unrat- und Steine größer 5 cm aufnehmen und beseitigen,
Fremdbewuchs- und Unkräuter entfernen und beseitigen,
Wurzel- und Dauerunkräuter ausgraben und beseitigen,
Anfallende Materialien werden Eigentum des AN und sind
zu beseitigen.
Wässern der Pflanzflächen wird gesondert vergütet.
Die Durchführung der Pflegegänge ist dem AG anzuzeigen.

Anzahl der Arbeitsgänge insgesamt 6 Stck
(für das erste Jahr)
Der Mengenansatz ergibt sich aus der Multiplikation der
zu Grunde gelegten Stückzahl / Grundfläche / Länge mit
der Anzahl der oben angegebenen Arbeitsgänge. In die
Preisliste ist der Einheitspreis in Euro pro Stk / m2 /
m anzugeben.

Abgerechnet wird nach tatsächlich erbrachten Arbeitsgängen.
Menge: 11280,000 m2

**11.09.0100 Pflege der Hecke, Acer campestre**
Pflege für Hecken,
Hecke gem. Angaben der BL schneiden,
Trockene Triebe ausschneiden,
Unrat- und Steine größer 5 cm aufnehmen und beseitigen,
Fremdbewuchs- und Unkräuter entfernen und beseitigen,
Wurzel- und Dauerunkräuter ausgraben und beseitigen,
Anfallende Materialien werden Eigentum des AN und sind
zu beseitigen.
Wässern der Hecke wird gesondert vergütet.
Die Durchführung der Pflegegänge ist dem AG anzuzeigen.
Die Hecke befindet sich auf einem Fremdgrundstück. Die Pflege ist  daher auch dem  Grundstückseigentümer vorab anzuzeigen.

Anzahl der Arbeitsgänge 2 Stck
(für das erste Jahr)
Der Mengenansatz ergibt sich aus der Multiplikation der
zu Grunde gelegten Stückzahl / Grundfläche / Länge mit
der Anzahl der oben angegebenen Arbeitsgänge. In die
Preisliste ist der Einheitspreis in Euro pro Stk / m2 /
m anzugeben.

Abgerechnet wird nach tatsächlich erbrachten Arbeitsgängen.
Menge: 240,000 m

**11.09.0110 Wässern der Bäume/Stammbüsche**
Wässern der Bäume/Stammbüsche, gem. DIN 18916
und Vorbemerungen.
200 l/ Wässerungsgang,
(=komplette Füllung des Giesringes)
in Abhängigkeit des Witterungsverlaufes oder
Aufforderung des AG,
Wasser ist zu liefern.
Die Durchführung der Wässerung ist dem AG anzuzeigen.

Anzahl der Arbeitsgänge 22 Stck
(für das erste Jahr)
Der Mengenansatz ergibt sich aus der Multiplikation der
zu Grunde gelegten Stückzahl / Grundfläche / Länge mit
der Anzahl der oben angegebenen Arbeitsgänge. In die
Preisliste ist der Einheitspreis in Euro pro Stk / m2 /
m anzugeben.

Abgerechnet wird nach tatsächlich erbrachten Arbeitsgängen.
Menge: 1232,000 St

**11.09.0120 Wässern der Großbäume**
Wässern der Bäume/Stammbüsche, gem. DIN 18916
und Vorbemerkungen.
400 l/ Wässerungsgang,
(=komplette Füllung des Giesringes)
in Abhängigkeit des Witterungsverlaufes oder
Aufforderung des AG,
Wasser ist zu liefern.
Die Durchführung der Wässerung ist dem AG anzuzeigen.

Anzahl der Arbeitsgänge 22 Stck
(für das erste Jahr)
Der Mengenansatz ergibt sich aus der Multiplikation der
zu Grunde gelegten Stückzahl / Grundfläche / Länge mit
der Anzahl der oben angegebenen Arbeitsgänge. In die
Preisliste ist der Einheitspreis in Euro pro Stk / m2 /
m anzugeben.

Abgerechnet wird nach tatsächlich erbrachten Arbeitsgängen.
Menge: 220,000 St

**11.09.0130 Wässern der Pflanzflächen**
Wässern der Pflanzflächen (Gehölzflächen).
gem. DIN 18916 und Vorbemerkungen.
25 l/ Wässerungsgang/ m²,
in Abhängigkeit des Witterungsverlaufes oder nach
Aufforderung des AG.
Wasser ist zu liefern.
Die Durchführung der Wässerung ist dem AG vor dem Arbeitsgang anzuzeigen.

Anzahl der Arbeitsgänge 15 Stck
(für das erste Jahr)
Die Durchführung der Wässerung ist dem AG anzuzeigen.
Der Mengenansatz ergibt sich aus der Multiplikation der
zu Grunde gelegten Stückzahl / Grundfläche / Länge mit
der Anzahl der oben angegebenen Arbeitsgänge. In die
Preisliste ist der Einheitspreis in EURO pro Stk / m2 / lfm anzugeben.

Abgerechnet wird nach tatsächlich erbrachten Arbeitsgängen.
Menge: 25125,000 m2

**11.09.0140 Wässern der Pflanzflächen**
Wässern der Pflanzflächen (Staudenflächen).
gem. DIN 18916 und Vorbemerkungen.
25 l/ Wässerungsgang/ m²,
in Abhängigkeit des Witterungsverlaufes oder nach
Aufforderung des AG.
Wasser ist zu liefern.
Die Durchführung der Wässerung ist dem AG vor dem Arbeitsgang anzuzeigen.

Anzahl der Arbeitsgänge 15 Stck
(für das erste Jahr)
Die Durchführung der Wässerung ist dem AG anzuzeigen.
Der Mengenansatz ergibt sich aus der Multiplikation der
zu Grunde gelegten Stückzahl / Grundfläche / Länge mit
der Anzahl der oben angegebenen Arbeitsgänge. In die
Preisliste ist der Einheitspreis in EURO pro Stk / m2 / lfm anzugeben.

Abgerechnet wird nach tatsächlich erbrachten Arbeitsgängen.
Menge: 29175,000 m2

**11.09.0150 Wässern der Hecke**
Wässern der Hecke
40 l/ Wässerungsgang/ lfm,
in Abhängigkeit des Witterungsverlaufes oder nach
Aufforderung des AG.
Wasser ist zu liefern.
Die Durchführung der Wässerung ist dem AG vor dem Arbeitsgang anzuzeigen.
Die Hecke befindet sich auf einem Fremdgrundstück. Die Wässerung ist  daher auch dem Grundstückseigentümer vorab anzuzeigen.

Anzahl der Arbeitsgänge 15 Stck
(für das erste Jahr)
Die Durchführung der Wässerung ist dem AG anzuzeigen.
Der Mengenansatz ergibt sich aus der Multiplikation der
zu Grunde gelegten Stückzahl / Grundfläche / Länge mit
der Anzahl der oben angegebenen Arbeitsgänge. In die
Preisliste ist der Einheitspreis in EURO pro Stk / m2 / lfm anzugeben.

Abgerechnet wird nach tatsächlich erbrachten Arbeitsgängen.
Menge: 1800,000 m

**11.09.0160 Wässern des Blumenrasen**
Wässern des Blumenrasen.
In der Keimungsphase, bis ca. 8 Wochen nach Ansaat, in Abhängigkeit des Witterungsverlaufes oder nach
Aufforderung des AG.
10 l/ Wässerungsgang/ m²,
Wasser ist zu liefern.
Ein Mehraufwand für Böschungen, Böschungsverhältnis bis 1:1,5 ist in den EP miteinzukalkulieren und wird nicht gesondert vergütet.

Die Durchführung der Wässerung ist dem AG vor dem Arbeitsgang anzuzeigen.

Anzahl der Arbeitsgänge 4 Stck
Die Durchführung der Wässerung ist dem AG anzuzeigen.
Der Mengenansatz ergibt sich aus der Multiplikation der
zu Grunde gelegten Grundfläche mit der Anzahl der oben angegebenen Arbeitsgänge. In die Preisliste ist der Einheitspreis in Euro pro m² anzugeben.

Abgerechnet wird nach tatsächlich erbrachten Arbeitsgängen.
Menge: 2100,000 m2

**11.09.0170 Rückschnitt der Staudenflächen**
Rückschnitt der Staudenflächen gem. DIN 18916.
Mit Beginn bzw. Ende der Wachstumsruhe sind nach Abstimmung mit der Bauüberwachung hohe Stauden auf ca. 10 cm über dem Boden und niedrige Stauden auf ca. 5 cm über dem Boden zurückzuschneiden.
Der Mehraufwand für einen getrennten Rückschitt im Herbst oder im Frühjahr (abhängig von der Staudenart/ Grasart) ist in den EP einzukalkulieren.

Anzahl der Arbeitsgänge 1 Stck
(für das erste Jahr)
Die Durchführung des Arbeitsganges ist dem AG anzuzeigen.
Der Mengenansatz ergibt sich aus der Multiplikation der
zu Grunde gelegten Stückzahl / Grundfläche / Länge mit
der Anzahl der oben angegebenen Arbeitsgänge. In die
Preisliste ist der Einheitspreis in Euro pro Stk / m2 / lfm anzugeben.

Abgerechnet wird nach tatsächlich erbrachten Arbeitsgängen.
Menge: 1945,000 m2

**11.09.0180 Herbstlaub Pflanzflächen aufnehmen**
Säubern der Pflanzflächen (Gehölzflächen) von Herbstlaub.
Durchführung nach Aufforderung der Bauüberwachung, bzw.
mit Beginn der Wachstumsperiode
Die zu bearbeitenden Flächen werden vor Beginn der Arbeiten von der Bauüberwachung festgelegt.
Anfallende Stoffe laden und entsorgen.

Anzahl der Arbeitsgänge 1 Stck
(für das erste Jahr)
Die Durchführung des Arbeitsganges ist dem AG anzuzeigen.
Der Mengenansatz ergibt sich aus der Multiplikation der
zu Grunde gelegten Stückzahl / Grundfläche / Länge mit
der Anzahl der oben angegebenen Arbeitsgänge. In die
Preisliste ist der Einheitspreis in Euro pro Stk / m2 / lfm anzugeben.

Abgerechnet wird nach tatsächlich erbrachten Arbeitsgängen.
Menge: 1300,000 m2

**11.09.0190 Herbstlaub Staudenflächen aufnehmen**
Säubern der Pflanzflächen (Staudenflächen) von Herbstlaub.
Durchführung nach Aufforderung der Bauüberwachung,
bzw. mit Beginn der Wachstumsperiode.
Die zu bearbeitenden Flächen werden vor Beginn der Arbeiten von der Bauüberwachung festgelegt.
Anfallende Stoffe laden und entsorgen.

Anzahl der Arbeitsgänge 1 Stck
(für das erste Jahr)
Die Durchführung des Arbeitsganges ist dem AG anzuzeigen.
Der Mengenansatz ergibt sich aus der Multiplikation der
zu Grunde gelegten Stückzahl / Grundfläche / Länge mit
der Anzahl der oben angegebenen Arbeitsgänge. In die
Preisliste ist der Einheitspreis in Euro pro Stk / m2 / lfm anzugeben.

Abgerechnet wird nach tatsächlich erbrachten Arbeitsgängen.
Menge: 1880,000 m2

**11.09.0200 Schröpfschnitt des Blumenrasens/Wiesenfläche**
Schröpfschnitt des Blumenrasens/Wiesenfläche.
Schnitthöhe nicht unter 5cm,
erster Schnitt nach 6-8 Wochen nach Aussaat, bzw. wenn der Blumenrasen eine Mindesthöhe von 10-15cm erreicht hat.

Mahdgut und anfallende Materialien werden Eigentum des
AN und sind zu beseitigen.
Die Durchführung der Pflegegänge ist dem AG anzuzeigen.

Anzahl der Arbeitsgänge 1 Stck
Der Mengenansatz ergibt sich aus der Multiplikation der
zu Grunde gelegten Grundfläche mit der Anzahl der oben angegebenen Arbeitsgänge. In die Preisliste ist der Einheitspreis in EURO pro m² anzugeben.

Abgerechnet wird nach tatsächlich erbrachten Arbeitsgängen.
Menge: 525,000 m2

**11.09.0210 Pflege des Blumenrasens/Wiesenfläche**
Pflege des Blumenrasens/Wiesenfläche.
Pflege inkl. Mähen,
Unrat und Laub entfernen,
Schnitthöhe nicht unter 5cm,
erster Schnitt Ende Mai bis Mitte Juni.
Die Samenbildung (Aussamung) ist bei der Wahl der Schnitte zu gewährleisten.

Mahdgut und anfallende Materialien werden Eigentum des
AN und sind zu beseitigen.
Die Durchführung der Pflegegänge ist dem AG anzuzeigen.

Anzahl der Arbeitsgänge 2 Stck
Der Mengenansatz ergibt sich aus der Multiplikation der
zu Grunde gelegten Grundfläche mit der Anzahl der oben angegebenen Arbeitsgänge. In die Preisliste ist der Einheitspreis in EURO pro m² anzugeben.

Abgerechnet wird nach tatsächlich erbrachten Arbeitsgängen.
Menge: 1050,000 m2

#### Abschnitt 11.10 Pflege 2., 3., 4. und 5. Jahr

*Hinweis: Entwicklungspflege*
Entwicklungspflege
Die folgenden Leistungen beinhalten die Entwicklungspflege inkl. Gewährleistung und Anwachsgarantie für die vom AN durchgeführte Pflanzung für den Zeitraum von insgesamt 5 Jahren ab Abnahme der Fertigstellungspflege:
von Herbst 2028 bis Herbst 2032.
Zeitraum:
Gehölzpflanzung: 2027 oder 2028
Fertigstellungspflege: 2027 - 2028 (2028-2029)
Entwicklungspflege: 2028/2029 (im Anschluss an die Fertigstellungspflege) - 2032/ 2033

Die Wässerungsgänge werden gesondert vergütet. Das Wasser hierzu muss gestellt werden.
Wässern beinhaltet das Vorhalten der erforderlichen Schläuche bis 50 m und techn. Geräte.
Das Wasser muss geliefert werden, es gibt keine Wasseranschlussmöglichkeit vor Ort. Bodennahes Gießen erfolgt mit Handbrause und niedrigem Druck, bzw. durch Befüllen der ausgeschriebenen Gießringe.
festgesetzte Wässerungsgänge:
März bis Mai: 14-tägig
Juni bis August: wöchentlich
September bis November: 14-tägig
Die Wassermenge ist zu dokumentieren und per Gießprotokoll und Fotos der Wasseruhr, nachzuweisen.

Für die eingesetzten Dünger und Bodenhilfsstoffe werden Liefernachweise gefordert.
Die Ausführung jeder einzelnen Teilleistung ist vorher beim Bauherrn und der Bauleitung anzuzeigen und direkt nach ihrem Abschluss durch die Bauleitung abzeichnen zu lassen.
Vor Durchführung von Pflegeleistungen erstellt der AN einen Pflegeplan, der von der Bauleitung geprüft und abgezeichnet wird.
Dauerunkräuter sind mit einem Distel- oder Spargelstecher zu entfernen.
Das Entsorgen von Grünschnitt, Unrat, Unkraut und Steinen ist einzukalkulieren.
Die Pflegemaßnahmen werden in allen Bauabschnitten durchgeführt.

Notwendige Technik, Arbeitsraum und ggf Sperrungen sind in die jeweiligen Pflegepositionen miteinzukalkulieren.

*Hinweis: Verkehrssischerung Pflegephase (Fertigstellungs- und Entwicklungspflege)*
Verkehrssischerung Pflegephase (Fertigstellungs- und Entwicklungspflege)
Die für die Verkehrssischerungsmaßnahmen erforderlichen Genehmigungen sind durch den AN bei der Straßenverkehrsbehörde der Stadt einzuholen (Anordnung verkerhsregelnder Maßnahmen nach § 45 StVO).
Die Kosten hierfür sind in die EP der Positionen "Verkehrssischerung im jeweiligen Pflegejahr" einzukalkulieren. Mit dieser Pauschalposition werden alle Verkehrssicherungsmaßnahmen und -einrichtungen, inkl. der notwendigen Beschilderungen abgegolten, die in Anlehnung an den Regelplan C II/3 nach RSA21 erforderlich sind.
Rechtzeitig vor Beginn des Bewässerungszeitraumes ist Anfang des Jahres ein Antrag auf VRAO für einen Zeitraum vom maximal 3 Monaten zu stellen.
Als Bearbeitungszeit für die untere Straßenverkehrsbehörde sind sechs Wochen anzunehmen.
Die verkehrsrechtliche Anordnung kann dann je nach Bedarf verlängert werden, aber nicht über das Jahresende hinaus. Im Folgejahr ist ein neuer Antrag zu stellen. Die Kosten für eine zweimalige Verlängerung der verkehrsrechtlichen Anordnung pro Jahr sind in die jeweiligen Positionen einzukalkulieren.

**11.10.0010 Verkehrssicherung 1. Jahr Entwicklungspflege**
*** Pauschalposition
Die Leistungspauschale umfasst alle zur Umsetzung des Regelplan C II/3 nach RSA21 erforderlichen Leistungen, Fahrzeuge, Materialien und Sicherungsposten.
Schilder mit Verkehrtszeichen nach StVO und VwV-StVO aller Art, für die Dauer der Baumaßnahme und Absicherungsfahrzeuge vorhalten.
Die Pauschale beinhaltet die Verkehrssicherung für alle Pflege- Mäh-, und Wässerungsgänge im jeweiligen Pflegejahr.
Menge: 1,000 Psch

**11.10.0020 Verkehrssicherung 2. Jahr Entwicklungspflege**
*** Pauschalposition
Die Leistungspauschale umfasst alle zur Umsetzung des Regelplan C II/3 nach RSA21 erforderlichen Leistungen, Fahrzeuge, Materialien und Sicherungsposten.
Schilder mit Verkehrtszeichen nach StVO und VwV-StVO aller Art, für die Dauer der Baumaßnahme und Absicherungsfahrzeuge vorhalten.
Die Pauschale beinhaltet die Verkehrssicherung für alle Pflege- Mäh-, und Wässerungsgänge im jeweiligen Pflegejahr.
Menge: 1,000 Psch

**11.10.0030 Verkehrssicherung 3. Jahr Entwicklungspflege**
*** Pauschalposition
Die Leistungspauschale umfasst alle zur Umsetzung des Regelplan C II/3 nach RSA21 erforderlichen Leistungen, Fahrzeuge, Materialien und Sicherungsposten.
Schilder mit Verkehrtszeichen nach StVO und VwV-StVO aller Art, für die Dauer der Baumaßnahme und Absicherungsfahrzeuge vorhalten.
Die Pauschale beinhaltet die Verkehrssicherung für alle Pflege- Mäh-, und Wässerungsgänge im jeweiligen Pflegejahr.
Menge: 1,000 Psch

**11.10.0040 Verkehrssicherung 4. Jahr Entwicklungspflege**
*** Pauschalposition
Die Leistungspauschale umfasst alle zur Umsetzung des Regelplan C II/3 nach RSA21 erforderlichen Leistungen, Fahrzeuge, Materialien und Sicherungsposten.
Schilder mit Verkehrtszeichen nach StVO und VwV-StVO aller Art, für die Dauer der Baumaßnahme und Absicherungsfahrzeuge vorhalten.
Die Pauschale beinhaltet die Verkehrssicherung für alle Pflege- Mäh-, und Wässerungsgänge im jeweiligen Pflegejahr.
Menge: 1,000 Psch

**11.10.0050 Pflanzenschutz gegen Eichensplintkäfer, im 2, 3., 4., und 5. Pflegejahr für Hochstamm**
Pflanzenschutz an Quercus  frainetto 'Trump', Hochstamm (StU: 20-25cm bei Pflanzung)

Stammstreichbehandlung, gegen  Borkenkäfer (Eichensplintkäfer - Scolytus intricatus,
Schwärmzeit Mai – Juni /Aug.- Sept.),
Pflanzenschutzmittel liefern und anwenden,
Wirkstoff:
50 g/kg Lambda-Cyhalothrin, Anwendung nach
Herstellervorschrift, Abrechnung nach Anzahl der
behandelten Pflanzen je Arbeitsgang,
Arbeitsdurchgänge, die nicht rechtzeitig beim
Auftraggeber angemeldet wurden und somit nicht
kontrolliert werden können, werden nicht vergütet.
Arbeitsgänge sind abhängig von der Wetterlage und
erfolgen nur im Streichverfahren nach Vereinbarung mit
dem Auftraggeber.
Notwendige Absperrungen sind in den EP einzukalkulieren.

Zeitpunkt der Durchführung:
- Schwärmzeit Mai – Juni
- Schwärmzeit August – September

Anzahl/ Pflegejahr = 2 Stück

Arbeitsgänge: 8 Stück.
( für das 2, 3., 4., und 5. Pflegejahr)
Der Einheitspreis beinhaltet die Kosten für einen
Arbeitsgang für einen Baum, abgerechnet werden die
nachgewiesenen Arbeitsgänge pro Baum.
Menge: 48,000 St

**11.10.0060 Pflanzenschutz gegen Eichensplintkäfer, im 2, 3., 4., und 5. Pflegejahr für Großbaum**
Pflanzenschutz an Quercus  cerris, Großbaum (StU: 80cm bei Pflanzung)
Stammstreichbehandlung, gegen  Borkenkäfer (Eichensplintkäfer - Scolytus intricatus,
Schwärmzeit Mai – Juni /Aug.- Sept.),
Pflanzenschutzmittel liefern und anwenden,
Wirkstoff:
50 g/kg Lambda-Cyhalothrin, Anwendung nach
Herstellervorschrift, Abrechnung nach Anzahl der
behandelten Pflanzen je Arbeitsgang,
Arbeitsdurchgänge, die nicht rechtzeitig beim
Auftraggeber angemeldet wurden und somit nicht
kontrolliert werden können, werden nicht vergütet.
Arbeitsgänge sind abhängig von der Wetterlage und
erfolgen nur im Streichverfahren nach Vereinbarung mit
dem Auftraggeber.
Notwendige Absperrungen sind in den EP einzukalkulieren.

Zeitpunkt der Durchführung:
- Schwärmzeit Mai – Juni
- Schwärmzeit August – September

Anzahl/ Pflegejahr = 2 Stück

Arbeitsgänge: 8 Stück.
( für das 2, 3., 4., und 5. Pflegejahr)
Der Einheitspreis beinhaltet die Kosten für einen
Arbeitsgang für einen Baum, abgerechnet werden die
nachgewiesenen Arbeitsgänge pro Baum.
Menge: 40,000 St

**11.10.0070 Pflege aller Bäume/Stammbüsche**
Pflege aller Bäume/Solitärbüsche.
Sichtkontrolle der Krone, der Kronenschnitt wird extra vergütet
Unrat- und Steine größer 3 cm aufnehmen und beseitigen,
Fremdbewuchs- und Unkräuter entfernen und beseitigen,
Wurzel- und Dauerunkräuter ausgraben und beseitigen.
Stamm- und Stockaustriebe und Wassertriebe entfernen.
Entfernen toter oder trockener Äste
Giesränder nachprofilieren und Verankerungen nachrichten
und binden.
Gießring kontrollieren und ggf. wieder richten.
Anfallende Materialien werden Eigentum des AN und sind  zu beseitigen.
Die Bäume sind regelmäßig hinsichtlich Krankheits- und Schädlingsbefall zu kontollieren. Bei Erkrankungen sind in Absprache mit dem AG geeignete Maßnahmen zu ergreifen.
Wässern der Pflanzflächen wird gesondert vergütet.
Die Durchführung der Pflegegänge ist dem AG anzuzeigen.

Anzahl der Arbeitsgänge insgesamt 24 Stck
(für das 2., 3., 4. und 5. Jahr)
Der Mengenansatz ergibt sich aus der Multiplikation der
zu Grunde gelegten Stückzahl / Grundfläche / Länge mit
der Anzahl der oben angegebenen Arbeitsgänge. In die
Preisliste ist der Einheitspreis in Euro pro Stk / m2 /
m anzugeben.

Abgerechnet wird nach tatsächlich erbrachten Arbeitsgängen.
Menge: 1344,000 St

**11.10.0080 Pflege aller Großbäume**
Pflege aller Großbäume.
Sichtkontrolle der Krone, der Kronenschnitt wird extra vergütet
Unrat- und Steine größer 3 cm aufnehmen und beseitigen,
Fremdbewuchs- und Unkräuter entfernen und beseitigen,
Wurzel- und Dauerunkräuter ausgraben und beseitigen.
Stamm- und Stockaustrieb entfernen
Entfernen toter oder trockener Äste
Giesränder nachprofilieren und Verankerungen nachrichten
und binden.
Gießring kontrollieren und ggf. wieder richten.
Die Bäume sind regelmäßig hinsichtlich Krankheits- und Schädlingsbefall zu kontollieren. Bei Erkrankungen sind in Absprache mit dem AG geeignete Maßnahmen zu ergreifen.
Anfallende Materialien werden Eigentum des AN und sind zu beseitigen.,
Wässern der Pflanzflächen wird gesondert vergütet.
Die Durchführung der Pflegegänge ist dem AG anzuzeigen.

Anzahl der Arbeitsgänge insgesamt 24 Stck
(für das 2., 3., 4. und 5. Jahr)
Der Mengenansatz ergibt sich aus der Multiplikation der
zu Grunde gelegten Stückzahl / Grundfläche / Länge mit
der Anzahl der oben angegebenen Arbeitsgänge. In die
Preisliste ist der Einheitspreis in Euro pro Stk / m2 /
m anzugeben.

Abgerechnet wird nach tatsächlich erbrachten Arbeitsgängen.
Menge: 240,000 St

*Hinweis: Vorbemerkung*
Kronenpflege
Kronenpflege nach 3.1.6. ZTV-Baumpflege in der aktuellsten Fassung.
Vor dem ersten Kronenpflegeschnitt hat der AN mit dem Auftraggeber und der örtlichen Bauüberwachung die exakten Schnittmaßnahmen abzustimmen.
Evtl. Hinweise durch den AG /örtliche BÜ sind zu berücksichtigen!
Schnittmaßnahmen nach dem 2., 4. und 6. Standjahr (vor Übergabe an die Stadt)

**11.10.0090 Sichtkontrolle der Straßenbäume/ Hochstämme**
Scihtkontrolle der Straßenbäume/ Hochstämme für Notwendigkeit Kronenschnitt/ Schnittmaßnahmen und Dokumentation der aktuellen Vitalität der Bäume.
Die Ergebnisse der Sichtkontrolle sind in einem Dokument mit Baumnummerierung, Art/ Sorte, Vitatilät, Entwicklung (Zuwachs), Maßnahmen und  Datum der Sichtkontrolle durchzuführen.
Die Dokumente sind nach Fertigstellung der jährlichen Sichtkontrolle der örtlichen BÜ zu übergeben.

Anzahl der Arbeitsgänge insgesamt 1 Stck / Jahr
Der Mengenansatz ergibt sich aus der Multiplikation der
zu Grunde gelegten Stückzahl / Grundfläche / Länge mit
der Anzahl der oben angegebenen Arbeitsgänge. In die
Preisliste ist der Einheitspreis in Euro pro Stk / m2 /
m anzugeben.

Abgerechnet wird nach tatsächlich erbrachten Arbeitsgängen.
Menge: 224,000 St

**11.10.0100 Sichtkontrolle der Solitärbäume/ Großbäume**
Sichtkontrolle der Solitärbäume/ Großbäume und Dokumentation der aktuellen Vitalität der Bäume.
Die Ergebnisse der Sichtkontrolle sind in einem Dokument mit Baumnummerierung, Art/ Sorte, Vitatilät, Entwicklung (Zuwachs), Maßnahmen und  Datum der Sichtkontrolle durchzuführen.
Die Dokumente sind nach Fertigstellung der jährlichen Sichtkontrolle der örtlichen BÜ zu übergeben.

Anzahl der Arbeitsgänge insgesamt 1 Stck / Jahr
Der Mengenansatz ergibt sich aus der Multiplikation der
zu Grunde gelegten Stückzahl / Grundfläche / Länge mit
der Anzahl der oben angegebenen Arbeitsgänge. In die
Preisliste ist der Einheitspreis in Euro pro Stk / m2 /
m anzugeben.

Abgerechnet wird nach tatsächlich erbrachten Arbeitsgängen.
Menge: 60,000 St

**11.10.0110 Erziehungs- und Aufbauschnitt der Hochstämme**
Erziehungs- und  Aufbauschnitt der Hochstämme
Schnittmaßnahmen erst nach Absprache und Freigabe der Bauüberwachung.
Baumhöhe 6 - 8m
Kronendurchmesser 4 - 6m
inkl. Kosten für Hebebühne

Anzahl der Arbeitsgänge insgesamt 3 Stck
(aller 2 Jahre)
Der Mengenansatz ergibt sich aus der Multiplikation der
zu Grunde gelegten Stückzahl / Grundfläche / Länge mit
der Anzahl der oben angegebenen Arbeitsgänge. In die
Preisliste ist der Einheitspreis in Euro pro Stk / m2 /
m anzugeben.

Abgerechnet wird nach tatsächlich erbrachten Arbeitsgängen.
Menge: 165,000 St

**11.10.0120 Kronenschnitt Großbäume**
Ggf Kronenschnitt der Großbäume nur im Bedarfsfall und erst nach Absprache und Freigabe der Bauüberwachung
Entfernung von Totholz oder störenden Ästen
Baumhöhe 10-12m
Kronendurchmesser 6 - 8m
inkl. Kosten für Hebebühne

Anzahl der Arbeitsgänge insgesamt 3 Stck
Der Mengenansatz ergibt sich aus der Multiplikation der
zu Grunde gelegten Stückzahl / Grundfläche / Länge mit
der Anzahl der oben angegebenen Arbeitsgänge. In die
Preisliste ist der Einheitspreis in Euro pro Stk / m2 /
m anzugeben.

Abgerechnet wird nach tatsächlich erbrachten Arbeitsgängen.
Menge: 30,000 St

**11.10.0130 Pflege aller Pflanzflächen, gem. DIN 18916**
Pflege aller Pflanzflächen (Gehölzflächen).
Trockene Triebe ausschneiden,
Unrat- und Steine größer 5 cm aufnehmen und beseitigen,
Fremdbewuchs- und Unkräuter entfernen und beseitigen,
Wurzel- und Dauerunkräuter ausgraben und beseitigen,
Anfallende Materialien werden Eigentum des AN und sind
zu beseitigen.
Wässern der Pflanzflächen wird gesondert vergütet.
Die Durchführung der Pflegegänge ist dem AG anzuzeigen.

Anzahl der Arbeitsgänge insgesamt 24 Stck
(für das 2., 3., 4. und 5. Jahr)
Der Mengenansatz ergibt sich aus der Multiplikation der
zu Grunde gelegten Stückzahl / Grundfläche / Länge mit
der Anzahl der oben angegebenen Arbeitsgänge. In die
Preisliste ist der Einheitspreis in Euro pro Stk / m2 /
m anzugeben.

Abgerechnet wird nach tatsächlich erbrachten Arbeitsgängen.
Menge: 31200,000 m2

**11.10.0140 Pflege der Hecke, Acer campestre**
Pflege für Hecken,
Hecke gem. Angaben der BL schneiden,
Trockene Triebe ausschneiden,
Unrat- und Steine größer 5 cm aufnehmen und beseitigen,
Fremdbewuchs- und Unkräuter entfernen und beseitigen,
Wurzel- und Dauerunkräuter ausgraben und beseitigen,
Anfallende Materialien werden Eigentum des AN und sind
zu beseitigen.
Wässern der Hecke wird gesondert vergütet.
Die Durchführung der Pflegegänge ist dem AG anzuzeigen.
Die Hecke befindet sich auf einem Fremdgrundstück. Die Pflege ist  daher auch dem  Grundstückseigentümer vorab anzuzeigen.

Anzahl der Arbeitsgänge insgesamt 8 Stck
(für das 2., 3., 4. und 5. Jahr)
Der Mengenansatz ergibt sich aus der Multiplikation der
zu Grunde gelegten Stückzahl / Grundfläche / Länge mit
der Anzahl der oben angegebenen Arbeitsgänge. In die
Preisliste ist der Einheitspreis in Euro pro Stk / m2 /
m anzugeben.

Abgerechnet wird nach tatsächlich erbrachten Arbeitsgängen.
Menge: 960,000 m

**11.10.0150 Pflege aller Staudenflächen, gem. DIN 18916**
Pflege aller Pflanzflächen (Staudenmischpflanzungsflächen).
Trockene Triebe ausschneiden,
Pflege der Stauden und Gräser inkl. arten- und sortenspezifischer regelmäßiger Entfernung bzw. Rückschnitt der verblühten Blütentriebe.
Unrat- und Steine größer 5 cm aufnehmen und beseitigen,
Fremdbewuchs- und Unkräuter entfernen und beseitigen,
Wurzel- und Dauerunkräuter ausgraben und beseitigen,
Anfallende Materialien werden Eigentum des AN und sind
zu beseitigen.
Wässern der Pflanzflächen wird gesondert vergütet.
Die Durchführung der Pflegegänge ist dem AG anzuzeigen.

Anzahl der Arbeitsgänge insgesamt 24 Stck
(für das 2., 3., 4. und 5. Jahr)
Der Mengenansatz ergibt sich aus der Multiplikation der
zu Grunde gelegten Stückzahl / Grundfläche / Länge mit
der Anzahl der oben angegebenen Arbeitsgänge. In die
Preisliste ist der Einheitspreis in Euro pro Stk / m2 /
m anzugeben.

Abgerechnet wird nach tatsächlich erbrachten Arbeitsgängen.
Menge: 45120,000 m2

**11.10.0160 Düngung der Straßenbäume**
Bäume, mit einem Langzeitvolldünger gleichmäßig düngen,
(Baumscheibendüngung),
Langzeitvolldünger pflanzlicher Herkunft), frei von wasserlöslichen Stickstoffdüngern, Hühnerdung und schwermetallhaltigem Ledermehl,
liefern, 150 g je 1 m2 gleichmäßig verteilen und in die Oberfläche einarbeiten.
Der Dünger ist leicht bis ca. 5 cm Tiefe einzuarbeiten.
Aufwandmenge: 150 g/Baum

4 Arbeitsgänge
(für das 2., 3., 4. und 5. Jahr)
Der Mengenansatz ergibt sich aus der Multiplikation der
zu Grunde gelegten Stückzahl / Grundfläche / Länge mit
der Anzahl der oben angegebenen Arbeitsgänge. In die
Preisliste ist der Einheitspreis in Euro pro Stk / m2 /
m anzugeben.

Abgerechnet wird nach tatsächlich erbrachten Arbeitsgängen.
Menge: 224,000 St

**11.10.0170 Düngung der Großbäume**
Bäume, mit einem Langzeitvolldünger gleichmäßig düngen,
(Baumscheibendüngung),
Langzeitvolldünger pflanzlicher Herkunft, mind. 15% Stickstoffgehalt, frei von wasserlöslichen Stickstoffdüngern, Hühnerdung und schwermetallhaltigem Ledermehl,
liefern, Dünger gleichmäßig  verteilen und in die Oberfläche einarbeiten.
Der Dünger ist leicht bis ca. 5 cm Tiefe einzuarbeiten.
Aufwandmenge: 500-600 g/Baum

4 Arbeitsgänge
(für das 2., 3., 4. und 5. Jahr)
Der Mengenansatz ergibt sich aus der Multiplikation der
zu Grunde gelegten Stückzahl / Grundfläche / Länge mit
der Anzahl der oben angegebenen Arbeitsgänge. In die
Preisliste ist der Einheitspreis in Euro pro Stk / m2 /
m anzugeben.

Abgerechnet wird nach tatsächlich erbrachten Arbeitsgängen.
Menge: 40,000 St

**11.10.0180 Düngung der Pflanzflächen**
Düngung der Pflanzflächen mit
organischen, mineralischen NPK-Dünger,
Erzeugnis nach Wahl des AN in Absprache mit der
Bauleitung
Dünger aufbringen und einarbeiten
Aufwandmenge: 30 g/m2

4 Arbeitsgänge
(für das 2., 3., 4. und 5. Jahr)
Der Mengenansatz ergibt sich aus der Multiplikation der
zu Grunde gelegten Stückzahl / Grundfläche / Länge mit
der Anzahl der oben angegebenen Arbeitsgänge. In die
Preisliste ist der Einheitspreis in Euro pro Stk / m2 /
m anzugeben.

Abgerechnet wird nach tatsächlich erbrachten Arbeitsgängen.
Menge: 5200,000 m2

**11.10.0190 Düngung der Hecke**
Düngung der Hecke mit organischen, mineralischen NPK-Dünger,
Erzeugnis nach Wahl des AN in Absprache mit der
Bauleitung
Dünger aufbringen und einarbeiten
Aufwandmenge: 30 g/m2

4 Arbeitsgänge
(für das 2., 3., 4. und 5. Jahr)
Der Mengenansatz ergibt sich aus der Multiplikation der
zu Grunde gelegten Stückzahl / Grundfläche / Länge mit
der Anzahl der oben angegebenen Arbeitsgänge. In die
Preisliste ist der Einheitspreis in Euro pro Stk / m2 /
m anzugeben.

Abgerechnet wird nach tatsächlich erbrachten Arbeitsgängen.
Menge: 480,000 m

**11.10.0200 Düngung der Staudenflächen**
Düngung der Staudenflächen
Dünger aufbringen,
Menge 25g/m2.
Dünger nach Auftrag leicht einharken.
Abrechnung nach aufgebrachter Menge.
Leitfabrikat: z. B. Nitrophoska suprem 20+5+10(+3+3)

4 Arbeitsgänge
(für das 2., 3., 4. und 5. Jahr)
Der Mengenansatz ergibt sich aus der Multiplikation der
zu Grunde gelegten Stückzahl / Grundfläche / Länge mit
der Anzahl der oben angegebenen Arbeitsgänge. In die
Preisliste ist der Einheitspreis in Euro pro Stk / m2 /
m anzugeben.

Abgerechnet wird nach tatsächlich erbrachten Arbeitsgängen.
Menge: 7520,000 m2

**11.10.0210 Wässern der Bäume/Stammbüsche**
Wässern der Bäume/Stammbüsche, gem. DIN 18916
und Vorbemerungen.
200 l/ Wässerungsgang,
(=komplette Füllung des Giesringes)
in Abhängigkeit des Witterungsverlaufes oder
Aufforderung des AG,
Wasser ist zu liefern.
Die Durchführung der Wässerung ist dem AG anzuzeigen.

Anzahl der Arbeitsgänge 88 Stck
(für das 2., 3., 4. und 5. Jahr)
Der Mengenansatz ergibt sich aus der Multiplikation der
zu Grunde gelegten Stückzahl / Grundfläche / Länge mit
der Anzahl der oben angegebenen Arbeitsgänge. In die
Preisliste ist der Einheitspreis in Euro pro Stk / m2 /
m anzugeben.

Abgerechnet wird nach tatsächlich erbrachten Arbeitsgängen.
Menge: 4928,000 St

**11.10.0220 Wässern der Großbäume**
Wässern der Bäume/Stammbüsche, gem. DIN 18916
und Vorbemerkungen.
400 l/ Wässerungsgang,
(=komplette Füllung des Giesringes)
in Abhängigkeit des Witterungsverlaufes oder
Aufforderung des AG,
Wasser ist zu liefern.
Die Durchführung der Wässerung ist dem AG anzuzeigen.

Anzahl der Arbeitsgänge 88 Stck
(für das 2., 3., 4. und 5. Jahr)
Der Mengenansatz ergibt sich aus der Multiplikation der
zu Grunde gelegten Stückzahl / Grundfläche / Länge mit
der Anzahl der oben angegebenen Arbeitsgänge. In die
Preisliste ist der Einheitspreis in Euro pro Stk / m2 /
m anzugeben.

Abgerechnet wird nach tatsächlich erbrachten Arbeitsgängen.
Menge: 880,000 St

**11.10.0230 Wässern der Pflanzflächen**
Wässern der Pflanzflächen (Gehölzflächen).
gem. DIN 18916 und Vorbemerkungen.
25 l/ Wässerungsgang/ m²,
in Abhängigkeit des Witterungsverlaufes oder nach
Aufforderung des AG.
Wasser ist zu liefern.
Die Durchführung der Wässerung ist dem AG vor dem Arbeitsgang anzuzeigen.

Anzahl der Arbeitsgänge 60 Stck
(für das 2., 3., 4. und 5. Jahr)
Die Durchführung der Wässerung ist dem AG anzuzeigen.
Der Mengenansatz ergibt sich aus der Multiplikation der
zu Grunde gelegten Stückzahl / Grundfläche / Länge mit
der Anzahl der oben angegebenen Arbeitsgänge. In die
Preisliste ist der Einheitspreis in EURO pro Stk / m2 / lfm anzugeben.

Abgerechnet wird nach tatsächlich erbrachten Arbeitsgängen.
Menge: 78000,000 m2

**11.10.0240 Wässern der Pflanzflächen**
Wässern der Pflanzflächen (Staudenflächen).
gem. DIN 18916 und Vorbemerkungen.
25 l/ Wässerungsgang/ m²,
in Abhängigkeit des Witterungsverlaufes oder nach
Aufforderung des AG.
Wasser ist zu liefern.
Die Durchführung der Wässerung ist dem AG vor dem Arbeitsgang anzuzeigen.

Anzahl der Arbeitsgänge 60 Stck
(für das 2., 3., 4. und 5. Jahr)
Die Durchführung der Wässerung ist dem AG anzuzeigen.
Der Mengenansatz ergibt sich aus der Multiplikation der
zu Grunde gelegten Stückzahl / Grundfläche / Länge mit
der Anzahl der oben angegebenen Arbeitsgänge. In die
Preisliste ist der Einheitspreis in EURO pro Stk / m2 / lfm anzugeben.

Abgerechnet wird nach tatsächlich erbrachten Arbeitsgängen.
Menge: 112800,000 m2

**11.10.0250 Wässern der Hecke**
Wässern der Hecke
40 l/ Wässerungsgang/ lfm,
in Abhängigkeit des Witterungsverlaufes oder nach
Aufforderung des AG.
Wasser ist zu liefern.
Die Durchführung der Wässerung ist dem AG vor dem Arbeitsgang anzuzeigen.
Die Hecke befindet sich auf einem Fremdgrundstück. Die Wässerung ist  daher auch dem Grundstückseigentümer vorab anzuzeigen.

Anzahl der Arbeitsgänge  60 Stck
(für das 2., 3., 4. und 5. Jahr)
Die Durchführung der Wässerung ist dem AG anzuzeigen.
Der Mengenansatz ergibt sich aus der Multiplikation der
zu Grunde gelegten Stückzahl / Grundfläche / Länge mit
der Anzahl der oben angegebenen Arbeitsgänge. In die
Preisliste ist der Einheitspreis in EURO pro Stk / m2 / lfm anzugeben.

Abgerechnet wird nach tatsächlich erbrachten Arbeitsgängen.
Menge: 7200,000 m

**11.10.0260 Rückschnitt der Staudenflächen**
Rückschnitt der Staudenflächen gem. DIN 18916.
Mit Beginn bzw. Ende der Wachstumsruhe sind nach Abstimmung mit der Bauüberwachung hohe Stauden auf ca. 10 cm über dem Boden und niedrige Stauden auf ca. 5 cm über dem Boden zurückzuschneiden.
Der Mehraufwand für einen getrennten Rückschitt im Herbst oder im Frühjahr (abhängig von der Staudenart/ Grasart) ist in den EP einzukalkulieren.

Anzahl der Arbeitsgänge 4 Stck
(für das 2., 3., 4. und 5. Jahr)
Die Durchführung des Rückschnittes ist dem AG anzuzeigen.
Der Mengenansatz ergibt sich aus der Multiplikation der
zu Grunde gelegten Stückzahl / Grundfläche / Länge mit
der Anzahl der oben angegebenen Arbeitsgänge. In die
Preisliste ist der Einheitspreis in Euro pro Stk / m2 / lfm anzugeben.

Abgerechnet wird nach tatsächlich erbrachten Arbeitsgängen.
Menge: 7520,000 m2

**11.10.0270 Herbstlaub Gehölzflächen aufnehmen**
Säubern der Pflanzflächen (Gehölzflächen) von Herbstlaub.
Durchführung nach Aufforderung der Bauüberwachung, bzw.
mit Beginn der Wachstumsperiode
Die zu bearbeitenden Flächen werden vor Beginn der Arbeiten von der Bauüberwachung festgelegt.
Anfallende Stoffe laden und entsorgen.

Anzahl der Arbeitsgänge 4 Stck
(für das 2., 3., 4. und 5. Jahr)
Die Durchführung des Arbeitsganges ist dem AG anzuzeigen.
Der Mengenansatz ergibt sich aus der Multiplikation der
zu Grunde gelegten Stückzahl / Grundfläche / Länge mit
der Anzahl der oben angegebenen Arbeitsgänge. In die
Preisliste ist der Einheitspreis in Euro pro Stk / m2 / lfm anzugeben.

Abgerechnet wird nach tatsächlich erbrachten Arbeitsgängen.
Menge: 5200,000 m2

**11.10.0280 Herbstlaub Staudenflächen aufnehmen**
Säubern der Pflanzflächen (Staudenflächen) von Herbstlaub.
Durchführung nach Aufforderung der Bauüberwachung,
bzw. mit Beginn der Wachstumsperiode.
Die zu bearbeitenden Flächen werden vor Beginn der Arbeiten von der Bauüberwachung festgelegt.
Anfallende Stoffe laden und entsorgen.

Anzahl der Arbeitsgänge 4 Stck
(für das 2., 3., 4. und 5. Jahr)
Die Durchführung des Arbeitsganges  ist dem AG anzuzeigen.
Der Mengenansatz ergibt sich aus der Multiplikation der
zu Grunde gelegten Stückzahl / Grundfläche / Länge mit
der Anzahl der oben angegebenen Arbeitsgänge. In die
Preisliste ist der Einheitspreis in Euro pro Stk / m2 / lfm anzugeben.

Abgerechnet wird nach tatsächlich erbrachten Arbeitsgängen.
Menge: 7520,000 m2

**11.10.0290 Gehölzflächen nachmulchen**
Gehölzflächen nach Anforderungen nachmulchen mit
Rindenhumus gütegesichert,
Körnung 0-20mm,
Dicke der Mulchdecke über 8cm,
Feststellung der Dicke 3 Wochen nach Andeckung.

Nachmulchen nach Bedarf und vorheriger Absprache mit der BÜ/AG.
Menge: 2600,000 m2

**11.10.0300 Pflege des Blumenrasens/Wiesenfläche**
Pflege des Blumenrasens/Wiesenfläche.
Pflege inkl. Mähen,
Unrat und Laub entfernen,
Schnitthöhe nicht unter 5cm,
erster Schnitt Ende Mai bis Mitte Juni.
Die Samenbildung (Aussamung) ist bei der Wahl der Schnitte zu gewährleisten.

Mahdgut und anfallende Materialien werden Eigentum des
AN und sind zu beseitigen.
Die Durchführung der Pflegegänge ist dem AG anzuzeigen.

Anzahl der Arbeitsgänge 8 Stck
Der Mengenansatz ergibt sich aus der Multiplikation der
zu Grunde gelegten Grundfläche mit der Anzahl der oben angegebenen Arbeitsgänge. In die Preisliste ist der Einheitspreis in EURO pro m² anzugeben.

Abgerechnet wird nach tatsächlich erbrachten Arbeitsgängen.
Menge: 4200,000 m2

#### Abschnitt 11.11 Pflegeverlängerung um 1 Jahr

*Hinweis: Pflegeverlängerung um ein Jahr*
Pflegeverlängerung um ein Jahr
Ziel ist ein Gesamtabnahmetermin am Ende der Pflegemaßnahmen (5 Jahre) der letzten gepflanzten Bäume/ Pflanzflächen.
Somit wird sich die Pflege voraussichtlich um ein Jahr für den ersten Abschnitt (Abschitt MAN-Straße von Einmündung Arnstädter Straße bis Einfahrt Fritz-Reuter-Weg) um ein Jahr verlängern. Diese Positionen werden im folgenden Titel ausgeschrieben.

Die folgenden Leistungen beinhalten die Entwicklungspflege inkl. Gewährleistung und Anwachsgarantie für die vom AN durchgeführte Pflanzung für den Zeitraum von insgesamt 1nem weiterenJahr:
von 2032  bis 2033.

Die Wässerungsgänge werden gesondert vergütet. Das Wasser hierzu muss gestellt werden.
Wässern beinhaltet das Vorhalten der erforderlichen Schläuche bis 50 m und techn. Geräte.
Das Wasser muss geliefert werden, es gibt keine Wasseranschlussmöglichkeit vor Ort. Bodennahes Gießen erfolgt mit Handbrause und niedrigem Druck, bzw. durch Befüllen der ausgeschriebenen Gießringe. Wässern nach Bedarf. Natürliche Niederschläge sind zu berücksichtigen.
Für die eingesetzten Dünger und Bodenhilfsstoffe werden Liefernachweise gefordert.
Die Ausführung jeder einzelnen Teilleistung ist vorher beim Bauherrn und der Bauleitung anzuzeigen und direkt nach ihrem Abschluss durch die Bauleitung abzeichnen zu lassen.
Vor Durchführung von Pflegeleistungen erstellt der AN einen Pflegeplan, der von der Bauleitung geprüft und abgezeichnet wird.
Dauerunkräuter sind mit einem Distel- oder Spargelstecher zu entfernen.
Das Entsorgen von Grünschnitt, Unrat, Unkraut und Steinen ist einzukalkulieren.
Die Pflegemaßnahmen werden in allen Bauabschnitten durchgeführt.

*Hinweis: Verkehrssischerung Pflegephase (Fertigstellungs- und Entwicklungspflege)*
Verkehrssischerung Pflegephase (Fertigstellungs- und Entwicklungspflege)
Die für die Verkehrssischerungsmaßnahmen erforderlichen Genehmigungen sind durch den AN bei der Straßenverkehrsbehörde der Stadt einzuholen (Anordnung verkerhsregelnder Maßnahmen nach § 45 StVO).
Die Kosten hierfür sind in die EP der Positionen "Verkehrssischerung im jeweiligen Pflegejahr" einzukalkulieren. Mit dieser Pauschalposition werden alle Verkehrssicherungsmaßnahmen und -einrichtungen, inkl. der notwendigen Beschilderungen abgegolten, die in Anlehnung an den Regelplan C II/3 nach RSA21 erfolrderlich sind.
Rechtzeitig vor Beginn des Bewässerungszeitraumes ist Anfang des Jahres ein Antrag auf VRAO für einen Zeitraum vom maximal 3 Monaten zu stellen.
Als Bearbeitungszeit für die untere Straßenverkehrsbehörde sind sechs Wochen anzunehmen.
Die verkehrsrechtliche Anordnung kann dann je nach Bedarf verlängert werden, aber nicht über das Jahresende hinaus. Im Folgejahr ist ein neuer Antrag zu stellen. Die Kosten für eine zweimalige Verlängerung der verkehrsrechtlichen Anordnung pro Jahr sind in die jeweiligen Positionen einzukalkulieren.

**11.11.0010 Verkehrssicherung 6. Jahr Entwicklungspflege (Pflegeverlängerung)**
*** Pauschalposition
Die Leistungspauschale umfasst alle zur Umsetzung des Regelplan C II/3 nach RSA21 erforderlichen Leistungen, Fahrzeuge, Materialien und Sicherungsposten.
Schilder mit Verkehrtszeichen nach StVO und VwV-StVO aller Art, für die Dauer der Baumaßnahme und Absicherungsfahrzeuge vorhalten.
Die Pauschale beinhaltet die Verkehrssicherung für alle Pflege- Mäh-, und Wässerungsgänge im jeweiligen Pflegejahr.
Menge: 1,000 Psch

**11.11.0020 Pflanzenschutz gegen Eichensplintkäfer, im 6. Pflegejahr für Hochstamm**
Pflanzenschutz an Quercus  frainetto 'Trump', Hochstamm (StU: 20-25cm bei Pflanzung, Stammzuwachs ist einzukalkulieren)

Stammstreichbehandlung, gegen  Borkenkäfer (Eichensplintkäfer - Scolytus intricatus,
Schwärmzeit Mai – Juni /Aug.- Sept.),
Pflanzenschutzmittel liefern und anwenden,
Wirkstoff:
50 g/kg Lambda-Cyhalothrin, Anwendung nach
Herstellervorschrift, Abrechnung nach Anzahl der
behandelten Pflanzen je Arbeitsgang,
Arbeitsdurchgänge, die nicht rechtzeitig beim
Auftraggeber angemeldet wurden und somit nicht
kontrolliert werden können, werden nicht vergütet.
Arbeitsgänge sind abhängig von der Wetterlage und
erfolgen nur im Streichverfahren nach Vereinbarung mit
dem Auftraggeber.
Notwendige Absperrungen sind in den EP einzukalkulieren.

Zeitpunkt der Durchführung:
- Schwärmzeit Mai – Juni
- Schwärmzeit August – September

Anzahl der insgesamt für das Pflegejahr vorgesehenen
Arbeitsgänge: 2 Stück.
Der Einheitspreis beinhaltet die Kosten für einen
Arbeitsgang für einen Baum, abgerechnet werden die
nachgewiesenen Arbeitsgänge pro Baum.
Menge: 6,000 St

**11.11.0030 Pflanzenschutz gegen Eichensplintkäfer, im 6. Pflegejahr für Großbaum**
Pflanzenschutz an Quercus  cerris, Großbaum (StU: 80cm bei Pflanzung, Stammzuwachs ist einzukalkulieren)
Stammstreichbehandlung, gegen  Borkenkäfer (Eichensplintkäfer - Scolytus intricatus,
Schwärmzeit Mai – Juni /Aug.- Sept.),
Pflanzenschutzmittel liefern und anwenden,
Wirkstoff:
50 g/kg Lambda-Cyhalothrin, Anwendung nach
Herstellervorschrift, Abrechnung nach Anzahl der
behandelten Pflanzen je Arbeitsgang,
Arbeitsdurchgänge, die nicht rechtzeitig beim
Auftraggeber angemeldet wurden und somit nicht
kontrolliert werden können, werden nicht vergütet.
Arbeitsgänge sind abhängig von der Wetterlage und
erfolgen nur im Streichverfahren nach Vereinbarung mit
dem Auftraggeber.
Notwendige Absperrungen sind in den EP einzukalkulieren.

Zeitpunkt der Durchführung:
- Schwärmzeit Mai – Juni
- Schwärmzeit August – September

Anzahl der insgesamt für das Pflegejahr vorgesehenen
Arbeitsgänge: 2 Stück.
Der Einheitspreis beinhaltet die Kosten für einen
Arbeitsgang für einen Baum, abgerechnet werden die
nachgewiesenen Arbeitsgänge pro Baum.
Menge: 8,000 St

**11.11.0040 Pflege aller Bäume/Stammbüsche**
Pflege aller Bäume/Solitärbüsche.
Sichtkontrolle der Krone, der Kronenschnitt wird extra vergütet
Unrat- und Steine größer 5 cm aufnehmen und beseitigen,
Fremdbewuchs- und Unkräuter entfernen und beseitigen,
Wurzel- und Dauerunkräuter ausgraben und beseitigen,
Giesränder nachprofilieren und Verankerungen nachrichten
und binden.
Gießrand kontrollieren und ggf. wieder richten.
Anfallende Materialien werden Eigentum des AN und sind zu beseitigen.,
Wässern der Pflanzflächen wird gesondert vergütet.
Die Durchführung der Pflegegänge ist dem AG anzuzeigen.

Anzahl der Arbeitsgänge insgesamt 6 Stck
(für das 6. Jahr)
Der Mengenansatz ergibt sich aus der Multiplikation der
zu Grunde gelegten Stückzahl / Grundfläche / Länge mit
der Anzahl der oben angegebenen Arbeitsgänge. In die
Preisliste ist der Einheitspreis in Euro pro Stk / m2 /
m anzugeben.

Abgerechnet wird nach tatsächlich erbrachten Arbeitsgängen.
Menge: 270,000 St

**11.11.0050 Pflege aller Großbäume**
Pflege aller Großbäume.
Sichtkontrolle der Krone, der Kronenschnitt wird extra vergütet
Unrat- und Steine größer 5 cm aufnehmen und beseitigen,
Fremdbewuchs- und Unkräuter entfernen und beseitigen,
Wurzel- und Dauerunkräuter ausgraben und beseitigen,
Giesränder nachprofilieren und Verankerungen nachrichten
und binden.
Gießrand kontrollieren und ggf. wieder richten.
Anfallende Materialien werden Eigentum des AN und sind zu beseitigen.,
Wässern der Pflanzflächen wird gesondert vergütet.
Die Durchführung der Pflegegänge ist dem AG anzuzeigen.

Anzahl der Arbeitsgänge insgesamt 6 Stck
(für das 6. Jahr)
Der Mengenansatz ergibt sich aus der Multiplikation der
zu Grunde gelegten Stückzahl / Grundfläche / Länge mit
der Anzahl der oben angegebenen Arbeitsgänge. In die
Preisliste ist der Einheitspreis in Euro pro Stk / m2 /
m anzugeben.

Abgerechnet wird nach tatsächlich erbrachten Arbeitsgängen.
Menge: 54,000 St

**11.11.0060 Pflege aller Pflanzflächen, gem. DIN 18916**
Pflege aller Pflanzflächen (Gehölzflächen).
Trockene Triebe ausschneiden,
Unrat- und Steine größer 5 cm aufnehmen und beseitigen,
Fremdbewuchs- und Unkräuter entfernen und beseitigen,
Wurzel- und Dauerunkräuter ausgraben und beseitigen,
Anfallende Materialien werden Eigentum des AN und sind
zu beseitigen.
Wässern der Pflanzflächen wird gesondert vergütet.
Die Durchführung der Pflegegänge ist dem AG anzuzeigen.

Anzahl der Arbeitsgänge insgesamt 6 Stck
(für das 6. Jahr)
Der Mengenansatz ergibt sich aus der Multiplikation der
zu Grunde gelegten Stückzahl / Grundfläche / Länge mit
der Anzahl der oben angegebenen Arbeitsgänge. In die
Preisliste ist der Einheitspreis in Euro pro Stk / m2 /
m anzugeben.

Abgerechnet wird nach tatsächlich erbrachten Arbeitsgängen.
Menge: 11268,000 m2

**11.11.0070 Pflege aller Staudenflächen, gem. DIN 18916**
Pflege aller Pflanzflächen (Staudenmischpflanzungsflächen).
Trockene Triebe ausschneiden,
Pflege der Stauden und Gräser inkl. arten- und sortenspezifischer regelmäßiger Entfernung bzw. Rückschnitt der verblühten Blütentriebe.
Unrat- und Steine größer 5 cm aufnehmen und beseitigen,
Fremdbewuchs- und Unkräuter entfernen und beseitigen,
Wurzel- und Dauerunkräuter ausgraben und beseitigen,
Anfallende Materialien werden Eigentum des AN und sind
zu beseitigen.
Wässern der Pflanzflächen wird gesondert vergütet.
Die Durchführung der Pflegegänge ist dem AG anzuzeigen.

Anzahl der Arbeitsgänge insgesamt 6 Stck
(für das 6. Jahr)
Der Mengenansatz ergibt sich aus der Multiplikation der
zu Grunde gelegten Stückzahl / Grundfläche / Länge mit
der Anzahl der oben angegebenen Arbeitsgänge. In die
Preisliste ist der Einheitspreis in Euro pro Stk / m2 /
m anzugeben.

Abgerechnet wird nach tatsächlich erbrachten Arbeitsgängen.
Menge: 5100,000 m2

**11.11.0080 Pflege der Hecke, Acer campestre**
Pflege für Hecken,
Hecke gem. Angaben der BL schneiden,
Trockene Triebe ausschneiden,
Unrat- und Steine größer 5 cm aufnehmen und beseitigen,
Fremdbewuchs- und Unkräuter entfernen und beseitigen,
Wurzel- und Dauerunkräuter ausgraben und beseitigen,
Anfallende Materialien werden Eigentum des AN und sind
zu beseitigen.
Wässern der Hecke wird gesondert vergütet.
Die Durchführung der Pflegegänge ist dem AG anzuzeigen.
Die Hecke befindet sich auf einem Fremdgrundstück. Die Pflege ist  daher auch dem  Grundstückseigentümer vorab anzuzeigen.

Anzahl der Arbeitsgänge insgesamt 2 Stck
(für das 6. Jahr)
Der Mengenansatz ergibt sich aus der Multiplikation der
zu Grunde gelegten Stückzahl / Grundfläche / Länge mit
der Anzahl der oben angegebenen Arbeitsgänge. In die
Preisliste ist der Einheitspreis in Euro pro Stk / m2 /
m anzugeben.

Abgerechnet wird nach tatsächlich erbrachten Arbeitsgängen.
Menge: 240,000 m

**11.11.0090 Düngung der Solitärbäume/Solitärstammbüsche**
Bäume, mit einem Langzeitvolldünger gleichmäßig düngen,
(Baumscheibendüngung), pflanzlicher Herkunft, frei von wasserlöslichen
Stickstoffdüngern, Hühnerdung und schwermetallhaltigem Ledermehl,
liefern, 150 g je 1 m2 gleichmäßig verteilen und in die Oberfläche einarbeiten.
Der Dünger ist leicht bis ca. 5 cm Tiefe einzuarbeiten.
Aufwandmenge: 150 g/Baum

1 Arbeitsgang
(für das 6. Jahr)
Der Mengenansatz ergibt sich aus der Multiplikation der
zu Grunde gelegten Stückzahl / Grundfläche / Länge mit
der Anzahl der oben angegebenen Arbeitsgänge. In die
Preisliste ist der Einheitspreis in Euro pro Stk / m2 /
m anzugeben.

Abgerechnet wird nach tatsächlich erbrachten Arbeitsgängen.
Menge: 45,000 St

**11.11.0100 Düngung der Großbäume**
Bäume, mit einem Langzeitvolldünger gleichmäßig düngen,
(Baumscheibendüngung),
Langzeitvolldünger pflanzlicher Herkunft, mind. 15% Stickstoffgehalt, frei von wasserlöslichen Stickstoffdüngern, Hühnerdung und schwermetallhaltigem Ledermehl,
liefern, Dünger gleichmäßig  verteilen und in die Oberfläche einarbeiten.
Der Dünger ist leicht bis ca. 5 cm Tiefe einzuarbeiten.
Aufwandmenge: 500-600 g/Baum

1 Arbeitsgang
(für das 6. Jahr)
Der Mengenansatz ergibt sich aus der Multiplikation der
zu Grunde gelegten Stückzahl / Grundfläche / Länge mit
der Anzahl der oben angegebenen Arbeitsgänge. In die
Preisliste ist der Einheitspreis in Euro pro Stk / m2 /
m anzugeben.

Abgerechnet wird nach tatsächlich erbrachten Arbeitsgängen.
Menge: 9,000 St

**11.11.0110 Düngung der Pflanzflächen**
Düngung der Pflanzflächen mit
organischen, mineralischen NPK-Dünger,
Erzeugnis nach Wahl des AN in Absprache mit der
Bauleitung
Dünger aufbringen und einarbeiten
Aufwandmenge: 30 g/m2

1 Arbeitsgang
(für das 6. Jahr)
Der Mengenansatz ergibt sich aus der Multiplikation der
zu Grunde gelegten Stückzahl / Grundfläche / Länge mit
der Anzahl der oben angegebenen Arbeitsgänge. In die
Preisliste ist der Einheitspreis in Euro pro Stk / m2 /
m anzugeben.

Abgerechnet wird nach tatsächlich erbrachten Arbeitsgängen.
Menge: 1878,000 m2

**11.11.0120 Düngung der Staudenflächen**
Düngung der Staudenflächen
Dünger aufbringen,
Menge 25g/m2.
Dünger nach Auftrag leicht einharken.
Abrechnung nach aufgebrachter Menge.
Leitfabrikat: z. B. Nitrophoska suprem 20+5+10(+3+3)

1 Arbeitsgang
(für das 6. Jahr)
Der Mengenansatz ergibt sich aus der Multiplikation der
zu Grunde gelegten Stückzahl / Grundfläche / Länge mit
der Anzahl der oben angegebenen Arbeitsgänge. In die
Preisliste ist der Einheitspreis in Euro pro Stk / m2 /
m anzugeben.

Abgerechnet wird nach tatsächlich erbrachten Arbeitsgängen.
Menge: 850,000 m2

**11.11.0130 Düngung der Hecke**
Düngung der Hecke mit organischen, mineralischen NPK-Dünger,
Erzeugnis nach Wahl des AN in Absprache mit der
Bauleitung
Dünger aufbringen und einarbeiten
Aufwandmenge: 30 g/m2

1 Arbeitsgang
(für das 6. Jahr)
Der Mengenansatz ergibt sich aus der Multiplikation der
zu Grunde gelegten Stückzahl / Grundfläche / Länge mit
der Anzahl der oben angegebenen Arbeitsgänge. In die
Preisliste ist der Einheitspreis in Euro pro Stk / m2 /
m anzugeben.

Abgerechnet wird nach tatsächlich erbrachten Arbeitsgängen.
Menge: 480,000 m

**11.11.0140 Wässern der Bäume/Stammbüsche**
Wässern der Bäume/Stammbüsche, gem. DIN 18916
und Vorbemerungen.
200 l/ Wässerungsgang,
(=komplette Füllung des Giesringes)
in Abhängigkeit des Witterungsverlaufes oder
Aufforderung des AG,
Wasser ist zu liefern.
Die Durchführung der Wässerung ist dem AG anzuzeigen.

Anzahl der Arbeitsgänge 16 Stck
(für das 6. Jahr)
Der Mengenansatz ergibt sich aus der Multiplikation der
zu Grunde gelegten Stückzahl / Grundfläche / Länge mit
der Anzahl der oben angegebenen Arbeitsgänge. In die
Preisliste ist der Einheitspreis in Euro pro Stk / m2 /
m anzugeben.

Abgerechnet wird nach tatsächlich erbrachten Arbeitsgängen.
Menge: 720,000 St

**11.11.0150 Wässern der Großbäume**
Wässern der Großbäume, gem. DIN 18916
und Vorbemerkungen.
400 l/ Wässerungsgang,
(=komplette Füllung des Giesringes)
in Abhängigkeit des Witterungsverlaufes oder
Aufforderung des AG,
Wasser ist zu liefern.
Die Durchführung der Wässerung ist dem AG anzuzeigen.

Anzahl der Arbeitsgänge 16 Stck
(für das 6. Jahr)
Der Mengenansatz ergibt sich aus der Multiplikation der
zu Grunde gelegten Stückzahl / Grundfläche / Länge mit
der Anzahl der oben angegebenen Arbeitsgänge. In die
Preisliste ist der Einheitspreis in Euro pro Stk / m2 /
m anzugeben.

Abgerechnet wird nach tatsächlich erbrachten Arbeitsgängen.
Menge: 144,000 St

**11.11.0160 Wässern der Pflanzflächen**
Wässern der Pflanzflächen (Gehölzflächen).
gem. DIN 18916 und Vorbemerkungen.
25 l/ Wässerungsgang/ m²,
in Abhängigkeit des Witterungsverlaufes oder nach
Aufforderung des AG.
Wasser ist zu liefern.
Die Durchführung der Wässerung ist dem AG vor dem Arbeitsgang anzuzeigen.

Anzahl der Arbeitsgänge 15 Stck
(für das 6. Jahr)
Die Durchführung der Wässerung ist dem AG anzuzeigen.
Der Mengenansatz ergibt sich aus der Multiplikation der
zu Grunde gelegten Stückzahl / Grundfläche / Länge mit
der Anzahl der oben angegebenen Arbeitsgänge. In die
Preisliste ist der Einheitspreis in EURO pro Stk / m2 / lfm anzugeben.

Abgerechnet wird nach tatsächlich erbrachten Arbeitsgängen.
Menge: 28170,000 m2

**11.11.0170 Wässern der Pflanzflächen**
Wässern der Pflanzflächen (Staudenflächen).
gem. DIN 18916 und Vorbemerkungen.
25 l/ Wässerungsgang/ m²,
in Abhängigkeit des Witterungsverlaufes oder nach
Aufforderung des AG.
Wasser ist zu liefern.
Die Durchführung der Wässerung ist dem AG vor dem Arbeitsgang anzuzeigen.

Anzahl der Arbeitsgänge 15 Stck
(für das 6. Jahr)
Die Durchführung der Wässerung ist dem AG anzuzeigen.
Der Mengenansatz ergibt sich aus der Multiplikation der
zu Grunde gelegten Stückzahl / Grundfläche / Länge mit
der Anzahl der oben angegebenen Arbeitsgänge. In die
Preisliste ist der Einheitspreis in EURO pro Stk / m2 / lfm anzugeben.

Abgerechnet wird nach tatsächlich erbrachten Arbeitsgängen.
Menge: 12750,000 m2

**11.11.0180 Wässern der Hecke**
Wässern der Hecke
40 l/ Wässerungsgang/ lfm,
in Abhängigkeit des Witterungsverlaufes oder nach
Aufforderung des AG.
Wasser ist zu liefern.
Die Durchführung der Wässerung ist dem AG vor dem Arbeitsgang anzuzeigen.
Die Hecke befindet sich auf einem Fremdgrundstück. Die Wässerung ist  daher auch dem Grundstückseigentümer vorab anzuzeigen.

Anzahl der Arbeitsgänge  15 Stck
(für das 6. Jahr)
Die Durchführung der Wässerung ist dem AG anzuzeigen.
Der Mengenansatz ergibt sich aus der Multiplikation der
zu Grunde gelegten Stückzahl / Grundfläche / Länge mit
der Anzahl der oben angegebenen Arbeitsgänge. In die
Preisliste ist der Einheitspreis in EURO pro Stk / m2 / lfm anzugeben.

Abgerechnet wird nach tatsächlich erbrachten Arbeitsgängen.
Menge: 1800,000 m

**11.11.0190 Rückschnitt der Staudenflächen**
Rückschnitt der Staudenflächen gem. DIN 18916.
Mit Beginn bzw. Ende der Wachstumsruhe sind nach Abstimmung mit der Bauüberwachung hohe Stauden auf ca. 10 cm über dem Boden und niedrige Stauden auf ca. 5 cm über dem Boden zurückzuschneiden.
Der Mehraufwand für einen getrennten Rückschitt im Herbst oder im Frühjahr (abhängig von der Staudenart/ Grasart) ist in den EP einzukalkulieren.

Anzahl der Arbeitsgänge 1 Stck
(für das 6. Jahr)
Die Durchführung des Arbeitsganges ist dem AG anzuzeigen.
Der Mengenansatz ergibt sich aus der Multiplikation der
zu Grunde gelegten Stückzahl / Grundfläche / Länge mit
der Anzahl der oben angegebenen Arbeitsgänge. In die
Preisliste ist der Einheitspreis in Euro pro Stk / m2 / lfm anzugeben.

Abgerechnet wird nach tatsächlich erbrachten Arbeitsgängen.
Menge: 850,000 m2

**11.11.0200 Herbstlaub aufnehmen (für 1 Jahr)**
Säubern der Pflanzflächen (Gehölzflächen) von Herbstlaub.
Durchführung nach Aufforderung der Bauüberwachung, bzw.
mit Beginn der Wachstumsperiode
Die zu bearbeitenden Flächen werden vor Beginn der Arbeiten von der Bauüberwachung festgelegt.
Anfallende Stoffe laden und entsorgen.

Anzahl der Arbeitsgänge 1 Stck
(für das 6. Jahr)
Die Durchführung des Arbeitsganges ist dem AG anzuzeigen.
Der Mengenansatz ergibt sich aus der Multiplikation der
zu Grunde gelegten Stückzahl / Grundfläche / Länge mit
der Anzahl der oben angegebenen Arbeitsgänge. In die
Preisliste ist der Einheitspreis in Euro pro Stk / m2 / lfm anzugeben.

Abgerechnet wird nach tatsächlich erbrachten Arbeitsgängen.
Menge: 1878,000 m2

**11.11.0210 Herbstlaub aufnehmen (für 1 Jahr)**
Säubern der Pflanzflächen (Staudenflächen) von Herbstlaub.
Durchführung nach Aufforderung der Bauüberwachung,
bzw. mit Beginn der Wachstumsperiode.
Die zu bearbeitenden Flächen werden vor Beginn der Arbeiten von der Bauüberwachung festgelegt.
Anfallende Stoffe laden und entsorgen.

Anzahl der Arbeitsgänge 1 Stck
(für das 6. Jahr)
Die Durchführung des Arbeitsganges ist dem AG anzuzeigen.
Der Mengenansatz ergibt sich aus der Multiplikation der
zu Grunde gelegten Stückzahl / Grundfläche / Länge mit
der Anzahl der oben angegebenen Arbeitsgänge. In die
Preisliste ist der Einheitspreis in Euro pro Stk / m2 / lfm anzugeben.

Abgerechnet wird nach tatsächlich erbrachten Arbeitsgängen.
Menge: 850,000 m2

#### Abschnitt 11.12 Rückbau

**11.12.0010 Stäbung des Leittriebes Hochstämme entfernen**
Stäbung des Leittriebes der Hochstämme einschließlich der Befestigung entfernen und fachgerecht entsorgen.
inkl. Hubsteiger und notwendiger Verkehrsrechtlicher Anordnung und notwendiger Absperrungen.
Menge: 55,000 St

**11.12.0020 Stäbung des Leittriebes Großbäume entfernen**
Stäbung des Leittriebes der Großbäume einschließlich der Befestigung entfernen und fachgerecht entsorgen.
inkl. Hubsteiger und notwendiger Verkehrsrechtlicher Anordnung und notwendiger Absperrungen.
Menge: 10,000 St

**11.12.0030 Baumverankerung Vierbock entfernen**
Baumverankerung Vierbock einschließlich Bindung entfernen.
Anfallende Materialien werden Eigentum des AN und sind zu entsorgen.
Menge: 10,000 St

**11.12.0040 Baumverankerung Dreibock entfernen**
Baumverankerung Dreibock einschließlich Bindung entfernen.
Anfallende Materialien werden Eigentum des AN und sind zu entsorgen.
Menge: 55,000 St

**11.12.0050 Solitärverankerung Schrägpfahl entfernen**
Solitärverankerung Schrägpfahl einschließlich Bindung entfernen.
Anfallende Materialien werden Eigentum des AN und sind zu entsorgen.
Menge: 21,000 St

#### Abschnitt 11.13 Baumpflanzung Carl-Spier-Straße

*Hinweis: Vorbemerkung Baumnachpflanzung*
Vorbemerkung Baumnachpflanzung
Die Baumpflanzung in der Carl-Spier-Straße erfolgt in einer bereits fertiggestellten Gehwegfläche.
Das Pflaster/ Blindenleitplatten ist aufzunehmen, seitlich zu lagern, und nach dem Herstellen der Baumgrube und der Baumscheibe mit Baumscheibenabdeckung/ Stammschutz ist das Pflaster entsprechend den angrenzenden Flächen/ Bestand wiederherzustellen. Notwendige Fotokokumentationen sind vor Beginn der Arbeiten zu erstellen.

Alle notwendigen Absperrungen und Sicherungsmaßnahmen für das Herstellen der Baumgube, Verfüllen der Baumgrube mit Substrat und das Pflanzen des Baumes und die abschließende Reinigung des Gehweges ist in die Einheitspreise einzukalkulieren und wird nicht gesondert vergütet.

**11.13.0010 Natursteinkleinpflaster aufnehmen und lagern**
Natursteinkleinpflaster aufnehmen, reinigen und bis zum Wiedereinbau bzw.der weiteren Verwertung auf der Baustelle zwischenlagern.
Format: Kleinsteinpflaster 9/11 im Reihenverband,
Länge, Breite und Dicke: ca. 9-11cm
Material: Granit
Bettung und Unterbau aus Sand/Schotter/Kies abbrechen, laden und ordnungsgemäß entsorgen.
Abbruchtiefe insgesamt 15 cm.
Menge: 30,000 m2

**11.13.0020 Pflasterdecke aus bauseits gelag. Kleinpflaster herstellen**
Pflasterfläche aus bauseits, zur Wiederverwendung gelagertem Granitkleinpflaster herstellen. Ausführung nach Abschluss der Baumpflanzarbeiten und Einbau des Baumrostes.
Verlegeart: Reihenverband oder Segmentbögen (entsprechend Bestand).

Das Pflaster laden und zum Einbauort verbringen.
Der Pflasterbelag ist höhengerecht und im vorhandenem  Längs- und Querprofil herzustellen.

Format Granitkleinpflaster: 9/11cm
engfugig verlegen

Inkl. Bettung aus Brechsand-Splitt-Gemisch 0/5mm,
Dicke im verdichteten Zustand 4cm.
Inkl. Fugenfüllung. Die Fugen sind vor dem ersten Rüttellgang mit Bettungsmaterial vollfugig zu füllen und einzuschlämmen.
Nach dem Rütteln entstehende Restfuge mit bindigem Brechsand 0/2mm (z.B. Kalk- bzw. Diabasbrechsand) vollfugig füllen und einschlämmen.
Fläche erneut abrütteln und rammen. Fugenfüllung und Arbeitsgänge wiederholen, bis die Fuge vollständig dichtgefüllt ist.

Inkl. aller notwendigen Schnitt- und Anpassarbeiten
zum Anpflastern an den Baumrost und die Belüftungsöffnungen.
Menge: 24,000 m2

**11.13.0030 Blindenleitsystemplatten aufnehmen und lagern**
Blindenleitsystemplatten vorsichtig aufnehmen, nummerieren, reinigen und bis zum Wiedereinbau bzw. der weiteren Verwertung auf der Baustelle zwischenlagern.
Kantenlänge Platten bis 30cm
Dicke bis 8cm
Material: Beton
Verlegung im Reihenverband
Bettung und Unterbau aus Sand/Schotter/Kies abbrechen, laden und ordnungsgemäß entsorgen.
Abbruchtiefe insgesamt 15 cm.
Menge: 10,000 St

**11.13.0040 Blindenleitplatten entsprechend Bestand wiedereinbauen**
Vorbeschriebene Blindenleitplatten nach Abschluss der Pflanzarbeiten entsprechend Bestand wieder einbauen.
Ausführung nach Abschluss der Baumpflanzarbeiten und Einbau des Baumrostes.
Verlegeart: Reihenverband (Bestand).

Die Plattenladen und zum Einbauort zu verbringen.
Die Platten sind höhengerecht und im vorhandenem  Längs- und Querprofil herzustellen.

Format: Blindenleitplatten, ca. 30 x 30cm, Dicke 8cm,
engfugig verlegen

Inkl. Bettung aus Brechsand-Splitt-Gemisch 0/5mm,
Dicke im verdichteten Zustand 4cm.
Inkl. Fugenfüllung. Die Fugen sind vor dem ersten Rüttellgang mit Bettungsmaterial vollfugig zu füllen und einzuschlämmen.
Nach dem Rütteln entstehende Restfuge mit bindigem Brechsand 0/2mm (z.B. Kalk- bzw. Diabasbrechsand) vollfugig füllen und einschlämmen.
Fläche erneut abrütteln und rammen. Fugenfüllung und Arbeitsgänge wiederholen, bis die Fuge vollständig dichtgefüllt ist.

Inkl. aller notwendigen Schnitt- und Anpassarbeiten
zum Anpflastern an den Baumrost und die Belüftungsöffnungen.
Menge: 10,000 St

**11.13.0050 Baumgruben herstellen**
Baumgruben in zukünftigen befestigten Flächen herstellen:
- Aushub von vorhandenem Frostschutzmaterial in Gehwegflächen. Die umliegende Gehwegfläche darf nicht beschädigt werden.

Material
 lösen, laden und ordnugnsgemäß entsorgen,
- Sohle mind. 20cm lockern
- Grubenwände aufrauhen
- Verdichtungen beseitigen
- Größe: ca. 3,00 x 6,00
- Tiefe ca 1,50m - 1,70m
Notwendige Sicherungsmaßnahmen der Grubenwände ist in den EP einzukalulieren.
Abrechnung erfolgt nach Aushubprofilen.
Der Nachweis einer geordneten Entsorgung ist der örtlichen Bauleitung vorzulegen.
Die Pflanzgruben sind vom Grünflachenamt der Stadt Erfurt abzunehmen. Vor Verfüllung/ Baumpflanzung muss ein gemeinsamer Abnahmetermin erfolgen.
Menge: 30,000 m3

**11.13.0060 Wurzelschutzfolie, vertikal**
Wurzelschutzfolie mit Zertifikat gem. FLL, liefern und vertikal in Baumgruben einbauen.
Höhe bis 1,50m
Einbau in Leitungsnähe, exakte Festlegung erfolgt vor Ort.
Menge: 20,000 m2

**11.13.0070 Frostschutzschicht, 26cm**
Frostschutzschicht in Gehwegbereichen, BK0,3,
Verformungsmodul EV2 mind. 100 MN/m2,
aus Schotter-Splitt-Brechsandgemisch 0/45,
kalkarm liefern, lagenweise einbauen (Lagen <= 0,20 m) und verdichten.
Schichtdicke in verdichtetem Zustand: ca. 26cm,
Toleranz für Sollhöhe +1/-1cm.
Der Feingehalt des Frostschutzmaterials (< 0,06) soll
weniger als 5 Gew. % betragen!
Eignungs- und Liefernachweis ist der Bauleitung vor
Lieferung und Einbau vorzulegen.
Menge: 6,500 m3

**11.13.0080 Schottertragschicht, 15cm**
Schottertragschicht in Gehwegbereichen, BK0,3,
Verformungsmodul EV2 mind. 120 MN/m2,
aus Splitt-Schotter-Brechsandgemisch 0/32
kalkarm liefern, einbauen und verdichten.
Schichtdicke in verdichtetem Zustand: 15 cm,
Toleranz für Sollhöhe +1/-1cm,
Der Feingehalt des Frostschutzmaterials (< 0,06) soll
weniger als 5 Gew. % betragen!
Eignungs- und Liefernachweis ist der Bauleitung vor
Lieferung und Einbau vorzulegen.
Menge: 4,000 m3

**11.13.0090 Überbaubares Baumsubstrat liefern und einbauen**
FFL-geprüftes Baumsubstrat, Pflanzgrubenbauweise 2, in der aktuell gültigen Fassung.
Überbaubares Baumsubstrat, verdichtbar auf EV2 >=45MN/m²,

Substrateigenschaften und Substrateinbau, entsprechend den: Empfehlungen der FLL für Baumpflanzungen, Teil 2: Standortvorbereitungen für Neupflanzungen,
in der aktuell gültigen Fassung. Die Eignung des Baumsubstrates ist mittels aussagefähigen Prüfzeugnis (max. 1 Jahr alt) vor Einbau des Materials unaufgefordert nachzuweisen. Der Materialnachweis ist nur durch Originallieferscheine möglich.
Auftragstärke im verdichteten Zustand  von 0,40 bis 0,50m Einbautiefe bis 1,5m

Das Substrat darf nicht mehr als 45MN/m² verdichtet werden!
Menge: 30,000 m3

**11.13.0100 Drainageschicht Lava 8/16, 20cm**
Einbau einer Drainageschicht aus  Lava 8/16,
d=20cm
Einbau für Baumgruben im Sohlbereich
Menge: 10,000 m2

**11.13.0110 Baumschnorchel für Baumscheiben**
Einbau von Baumschnorchel/ Belüftungssystem für Bäume in befestigten Flächen
Baumschnorchel bestehend aus:
- Jutesack gefüllt mit Blähton
-Größe 115 x 19 x 15cm (lxbxh)
- 4 Stück/ Baum bzw. Baumscheibe (für ein System zu kalkulieren)
Die Baumschnorchel werden nahezu vertikal, in leichter Schräglage nahe bei der Wurzel oder dem Wurzelballen um die Pflanze herum in die Grube eingebracht und leicht in die Drän- und Belüftungsschicht gedrückt, um eine optimale
Belüftung zu gewährleisten.
Inkl. aller Kleinmaterialien und Nebenleistungen.

Angebotenes Produkt/ Liefernachweis:
'....................................................'

vom Bieter einzutragen
Menge: 4,000 St

**11.13.0120 Unterirdisches Wurzelballenverankerungssystem**
Unterirdisches Wurzelballenverankerungssystem für Bäume bis zu einem Stammumfang von 35 cm
und einer Höhe von 6,0 m.
Bestehend aus:
- 3 Erdankern aus Komposit-Material - Haltekraft pro Anker: 600 kg,
- je 1100 mm-Halteseil, Ø 4 mm, geöst,
- Spanngurt 35 mm x 6.000 mm,

liefern und nach Herstellerangaben einbauen.

Nach 3 Jahren ist die Unterflurverankerung zurückzubauen, bzw. die Gurte/ Halteseile zu lösen, damit ein ungehindertes Wurzelwachstum sichergestellt werden kann.
Das Kappen der Gurte ist durch entsprechende Fotos zu dokumentieren und der BL/ Bauherren unaufgefordert zu übermitteln.
Menge: 1,000 St

**11.13.0130 Betonfundament für Baumrost**
Betonfundament für Baumrost liefern und gem. Herstellerangaben einbauen
Maße: 2,50m x 2,50m, viereckig
Höhe: 25cm
Deckung 3cm
Material: C35/ 45 mit hohem Wassereindringwiderstand
Ausführung nach DIN EN 206-1 vierteilig, Bewehrung mit Bügelkorb Q 188 A,
bis 5t Radlast
mit eingegossenen Gewindehülsen für Transport und Montage, inkl. aller notwendigen Materialien für Befestigung und Einbau
Gewicht ca 880kg

Leitfabrikat:
Betonfundament, viereckig
Humberg GmbH

oder gleichwertig:
'....................................................'

vom Bieter einzutragen
Menge: 1,000 St

**11.13.0140 Baumrost aus Stahl liefern und einbauen**
Baumrost als Stahl-Laserplatte  liefern und gem. Herstellerangaben auf vorbeschriebenes Betonfundament einbauen
Maße: 2,50m x 2,50m, viereckig
Innenöffnung: Durchmesser 85cm
Radlast bis 5t
Stahlblech S235JR (nach EN DIN 10027-1) mit einer Bewässerungsöffnung,
bestehend aus einem Edelstahldeckel, 3mm,
pulverbeschichtet, passend zum Laserrost
Mulchvlies zum Schutz vor durchwachsendem Unkraut,
(gebrauchsmustergeschützt - DBGM)
Lochblech für bessere Trittsicherheit und einem geringen Pflegeaufwand
Tragkonstruktion, verschweißte Profilkonstruktion als Tragrahmen, aus Stahl für bis zu 5t Radlast
feuerverzinkt und pulverbeschichtet in DB 703 eisenglimmer Feinstruktur
Rutschemmend nach Richtlinie der DIN 51130, der Klasse R10
Außenrahmen mehrteilig verschraubt.

Leitfabrikat:
Baumrost Stahl-Laserplatte Radialo-L,
2,50 x 2,50m
Humberg GmbH

oder gleichwertig:
'....................................................'

vom Bieter einzutragen
Menge: 1,000 St

**11.13.0150 Stammfußeinfassung zu vorbeschriebenem Baumrost liefern und einbauen**
Stammfußeinfassung zu vorbeschriebenem Baumrost für Baumöffnung (rückbaubar) zum Schließen des Bereiches zwischen Stamm und Unterflurbaumrost
liefern und gem. Herstellerangaben montieren
Abmessung: Durchmesser 85cm,
Innendurchmesser 50cm
angepasst auf die Stammöffnung der Vorposition

Abdeckplatte als Laserplatte aus Stahl S235JR nach DIN 10 027-1, mehrteilig, passend zum vorbeschriebenenen Baumrost,
feuerverzinkt und pulverbeschichtet in DB 703 eisenglimmer Feinstruktur
Rutschehemmend in der Klasse R10

Leitfabrikat:
Arbo Secure-Q Stammfußeinfassung,
rückbaubar
Humberg GmbH

oder gleichwertig:
'....................................................'

vom Bieter einzutragen
Menge: 1,000 St

**11.13.0160 Tiefenbelüftung höhenverstellbar liefern und einbauen**
Tiefenbelüftung für Baumpflanzgrube
Wasser-Luft-Kappe, höhenverstellbar aus Aluminiumguss mit schwenkbarem Edelstahldeckel, 1,5m Belüftungsrohr DN 100, gechlitzt mit Filterstrumpf/ Geotextilstrumpf
und 1 Adapter zur Aufnahme der Kappe (Gem- FLL Richlinien),
liefern und gem. Herstellerangaben einbauen
Gewicht: 5,3kg
Kappe viereckig, mit schmalen Schlitzen, Kappe geeignet für Umpflasterung

Leitfabrikat:
HUNO Tiefenbelüftung, höhenverstellbar
Humberg GmbH

oder gleichwertig:
'....................................................'

vom Bieter einzutragen
Menge: 4,000 St

**11.13.0170 Stammschutzgitter liefern und montieren**
Baumschutz/ Stammschutzgitter liefern und an vorbeschriebener Baumscheibenabdeckung befestigen/ montieren.
Durchmesser 80cm / 50cm
Höhe 180cm
Ausführung: 2-teilig, zum Verschrauben aus Flachstahl (5x1cm)
Material/ Oberfläche: Stahl, feuerverzinkt und pulverbeschichtet in DB 703, eisenglimmer Feinstruktur
Befestigung auf vorbeschriebenem Laserrost

Leitfabrikat:
Baumschutzgitter Afzelia
Humberg GmbH

oder gleichwertig:
'....................................................'

vom Bieter einzutragen
Menge: 1,000 St

**11.13.0180 Rindenschutz durch Weißanstrich liefern und anbringen**
Schutz der Rinde an Stamm und Hauptästen von Hochstämmen und Solitären gegen Verdunstung und Sonneneinstrahlung herstellen.

Stammumfang 25 cm.
Arbeitshöhe mind. bis zum zweiten Astquirl.
Stamm mittels Schleifvlies oder Spezialbürste verletzungsfrei reinigen und mit System-Voranstrich "satt" streichen.

Rindenschutz durch deckenden Anstrich mehrjährig (>= 7 Jahre) haftender Stammschutzfarbe (weiß)
vom Stammfuß bis in die Hauptäste anlegen.

Hinweis:
Produkt ab + 10°C auftragen (nicht auf gefrorenes oder nasses Holz streichen)
Bei ungeieigneter Witterung ist ein zeitweiliger Schutz z.B. mit Schilfmatten anzubringen. Dies ist in die Postition mit einzukalkulieren und wird nicht gesondert vergütet.

Das ausgewählte System ist eine Langzeit-Stammschutzfarbe, die richtig aufgetragen einen Schutzzeitraum von 7 Jahren beträgt.
Menge: 1,000 St

**11.13.0190 Kontrolle und Erneuerung Rindenschutz**
Jährliche Kontrolle und Erneuerung des vorbeschriebenen Schutzanstriches, für die Dauer von 7 Jahren.
Erneuerung und Ausführung entsprechend vorherigen Position

Inkl. Säuberung des Stammes gem. Herstellerangaben vor Neuauftrag.
Menge: 1,000 St

*Hinweis: Vorbemerkung Pflanzlieferung/Pflanzung*
Vorbemerkung Pflanzlieferung/ Pflanzung :
Das Angebot umfaßt die Lieferung und fachgerechte Entladung, Transport und Pflanzung von Bäumen, Solitärgehölzen und Flächenpflanzen bester Qualität. Die Pflanzware muss den Kriterien einer deutschen Markenbaumschule entsprechen. Pflanzware, welche nicht den Gütebestimmungen der DIN 18916 sowie den Gütebestimmungen für Baumschulpflanzen der FFL und des BdB entspricht werden zurückgewiesen. Der AN übernimmt hierfür sämtliche Gewährleistungsansprüche.
Der AN hat sofort nach der Auftragserteilung die vollständige Sicherstellung und termingerechte Anlieferung der Pflanzen zu veranlassen.
Ersatzvorschläge und Ersatzlieferungen sind nicht gestattet. Der AG und Landschaftsarchitekt behalten sich vor, die Bäume / Pflanzen nach Auftragsvergabe anhand von aussagekräftigem Bildmaterial (Fotos) auszusuchen.
Die Bäume sind danach in den Quartieren der Lieferbaumschule  dauerhaft markiert und verplombt. Die Materialien zum Kennzeichnen werden durch den AN bereitgestellt und nicht gesondert vergütet.
Der AG behält sich vor die Ware abzulehnen, wenn die geforderten Qualitätskriterien nicht erfüllt werden und die Auswahl in einer anderen Baumschule zu fordern. Alle Positionen, welche entweder einen EP von 200,00€ oder eine Summe von 2.000,00€ übersteigen sind auf Verlangen anhand von aussagekräftigen Fotografien durch die zu nennende Baumschule zu dokumentieren. Der AG behält sich vor, die Ware bereits auf Basis dieser Bilder abzulehnen.
Die Aufzucht-Quartiere müssen in der Winterhärtezone 6 liegen, d.h. Temperatur- bereiche mit mittlerer jährlicher Minimumtemperatur von -17,8 bis -23,3 °C.
Die Anlieferung der Gehölze und Bäume erfolgt termingerecht gem. dem Baufortschritt.
Es werden nur im Quartier der Lieferbaumschule stehende Gehölze und Bäume akzeptiert. Der AN hat schriftlich zu bestätigen, dass die Bäume bis zur Anlieferung für die ausgeschriebene Baumaßnahme reserviert bleiben und nicht anderweitig veräußert werden. Sicherstellungs- und Standortnachweise sind zu erbringen.
Bei unzureichender Qualität hat der AN unverzüglich Ersatz in geforderter Qualität zu beschaffen. Das Abladen der Bäume durch den AN hat ausschließlich mit Ladegeschirr am Ballen zu erfolgen. Das Abladen mit Schlupf ist nicht zulässig. Der Garten- und Landschaftsbaubetrieb ist in das Abladen und Pflanzen von Großbäumen aktenkundig durch die Baumschule einzuweisen und zu belehren.

Allgemeine Hinweise:
Grundlage: FLL Gütebestimmungen
Bindende Qualität an die innere und äußere Qualität:
- ausgewogene Ernährung und nicht überdüngt,
- ausgehärtet und ausreichend aklimatisiert,
- frei von Krankheiten und Schädlingen,
- sortenecht,
- Triebaufbau arttypisch, gleichmäßig in differenzierter Rangordnung aufgebaut,
- die Bewurzelung muss der Art / Sorte und dem Alter entsprechend sein,
- Grobwurzeln dürfen keine Beschädigungen aufweisen,
- der letzte Aufbauschnitt soll spätestens in der vorletzten Vegetationsperiode erfolgt sein,
- die letzte Verpflanzung darf nicht länger als zwei Jahre vor dem Lieferzeitpunkt zurückliegen,
- die Pflanzen und Bäume müssen nachweislich (Quartierbuch) regelmäßig verpflanzt sein (Standortwechsel), entsprechend begleitende Schnittmaßnahmen/ Kronenschnittmaßnahmen müssen erfolgt sein,
- sämtliche Schnittstellen müssen voll überwallt sein,
- Artenreinheit.

Die ausgeschriebenen Maße (=Qualitäten) müssen bereits im Herbst 2026 bei sämtlichen Arten erreicht sein. Die Pflanzenlieferungen sind durch den AN mit der
Lieferbaumschule zu koordinieren. Alle Pflanzenlieferungen sind vor Abruf mit der örtlichen Bauüberwachung, entsprechend der Bauablaufes, abzustimmen. Mit der Bauüberwachung abgestimmte Termine für die Lieferung sind einzuhalten.
Der Pflanzplan zum Bauvorhaben bildet mit nachfolgenden Positionen die Grundlage für das Angebot.
Die Pflanzen sind nach Anlieferung auf der Baustelle vor schädigenden Einflüssen zu schützen (z.B. Frost, Hitze, Trockenheit). Die Lagerzeit der Pflanzen auf der
Baustelle darf 48 Stunden nicht überschreiten. Die Pflanzen sollen aus diesem Grund sofort nach Lieferung gepflanzt werden.

Alle Pflanzarbeiten verstehen sich inkl. Rück-/ Pflanzschnitt der Gehölze, in Absprache mit der BÜ, sowie das kräftige Anwässern/ Einschlämmen aller Stauden, Gräser, Sträucher und Gehölze nach der Pflanzung.

Verbindliche Lieferbaumschule des AN: '....................................................'

 (vom Bieter einzutragen)

**11.13.0200 Hochstamm liefern Gleditsia triacanthos inermis**
Liefern  von Gleditsia triacanthos inermis (Dornlose Gleditschie)
Solitärbaum, mDB., 4xv., aus extra weitem Stand,
Gesamthöhe: 400-500cm, Kronenbreite 150-200cm,
StU 25-30cm,
Solitärbaum abladen, auf Baustelle fachgerecht transportieren und in fertiggestellte Pflanzgruben 300 x 300 x 150 cm pflanzen.
Inkl. fachgerechte Giesränder herstellen.
Die Pflanzarbeiten erfolgen nach DIN 18 916,

Verfüllung der Baumgruben ist in der Position Pflanzsubstrat enthalten.
Menge: 1,000 St

*Hinweis: Fertigstellungspflege Bäume*
Fertigstellungspflege
Die folgenden Leistungen beinhalten die Fertigstellungspflege inkl. Gewährleistung und Anwachsgarantie für die vom AN durchgeführte Pflanzung für den Zeitraum von 2026 bis 2027:
Dauer 1 Jahr.
Die Abnahme der Pflanzung erfolgt nach erfolgreicher Durchführung der Fertigstellungspflege, bis zur Feststellung eines abnahmefähigen Zustandes der
Pflanzung.
Zeitraum:
Gehölzpflanzung: 2026,
Die Wässerungsgänge werden gesondert vergütet.
Wässern beinhaltet das Vorhalten der erforderlichen Schläuche bis 50 m und techn. Geräte. Das Wasser muss geliefert werden, es gibt keine Wasseranschlussmöglichkeit vor Ort.
Bodennahes Gießen erfolgt mit Handbrause und niedrigem Druck, bzw. in die eingebauten Gießringe/ Wassersäcke.

Wässerungsgänge im ersten Standjahr:
März bis Mai: 14-tägig
Juni bis August: wöchentlich
September bis November: 14-tägig
Die Wassermenge ist zu dokumentieren und per Gießprotokoll und Fotos der Wasseruhr, nachzuweisen.

Für die eingesetzten Dünger und Bodenhilfsstoffe werden Liefernachweise gefordert.
Die Ausführung jeder einzelnen Teilleistung ist vorher beim Bauherrn und der Bauleitung anzuzeigen und direkt nach ihrem Abschluss durch die Bauleitung abzeichnen zu lassen.
Vor Durchführung von Pflegeleistungen erstellt der AN einen Pflegeplan, der von der Bauleitung geprüft und abgezeichnet wird.
Dauerunkräuter sind mit einem Distel- oder Spargelstecher zu entfernen.
Das Entsorgen von Grünschnitt, Unrat, Unkraut und Steinen ist einzukalkulieren.

**11.13.0210 Baumdüngung**
Bäume, mit einem Langzeitvolldünger gleichmäßig düngen,
(Baumscheibendüngung pflanzlicher Herkunft), frei von wasserlöslichen
Stickstoffdüngern, Hühnerdung und schwermetallhaltigem Ledermehl,
 liefern, 150 g je 1 m2 gleichmäßig verteilen und in die Oberfläche einarbeiten.
Der Dünger ist leicht bis ca. 5 cm Tiefe einzuarbeiten.

Massenansatz: 1 Stk. Bäume
Bei der Kalkulation sind 2 Düngergaben zugrunde zulegen.
Bei der Abrechnung wird die Anzahl der Pflegedurchgänge
mit der zu pflegenden Pflanzen-Stückzahl, bzw. mit der
zu pflegenden Fläche (Massenansatz aus der Herstellung)
multipliziert.
Menge: 2,000 St

**11.13.0220 Fertigstellungspflege Bäume**
Fertigstellungspflege für Bäume gem. DIN 18916.
Verankerung instandhalten und nachbessern, Gießmulden nacharbeiten,
Nachschneiden trockener Triebe, Stammaustriebe und Wassertriebe, ggf. Korrekturschnitt vornehmen.
Fläche von Unrat, Steinen ab 3 cm Durchmesser und sonstigen Unrat säubern, Dauerunkräuter sind zu entfernen.
Anfallender Unrat wird Eigentum des AN und ist zu entsorgen.
Die Bäume sind regelmäßig hinsichtlich Krankheits- und Schädlingsbefall zu kontrollieren.
Bei Erkrankungen sind in Absprache mit dem  AG geeignete Maßnahmen zu ergreifen. Die Pflegegänge sind dem AG und der örtlichen Bauüberwachung schriftlich anzuzeigen.

Massenansatz: 1 Stk. Bäume.
Es sind 6 Pflegegänge zu kalkulieren.
Bei der Abrechnung wird die Anzahl der Pflegedurchgänge mit der zu pflegenden Pflanzen-Stückzahl, bzw. mit der zu pflegenden Fläche (Massenansatz aus der Herstellung) multipliziert.
Menge: 6,000 St

**11.13.0230 Wässern der Hochstämme**
Wässern der Bäume, gem. DIN 18916
und Vorbemerungen.
200 l/ Wässerungsgang,
in Abhängigkeit des Witterungsverlaufes oder
Aufforderung des AG,
Wasser ist zu liefern.
Die Durchführung der Wässerung ist dem AG anzuzeigen.

Anzahl der Arbeitsgänge 22 Stck
(für das erste Jahr)
Der Mengenansatz ergibt sich aus der Multiplikation der
zu Grunde gelegten Stückzahl / Grundfläche / Länge mit
der Anzahl der oben angegebenen Arbeitsgänge. In die
Preisliste ist der Einheitspreis in Euro pro Stk / m2 /
m anzugeben.

Abgerechnet wird nach tatsächlich erbrachten Arbeitsgängen.
Menge: 22,000 St

*Hinweis: Entwicklungspflege*
Entwicklungspflege
Die folgenden Leistungen beinhalten die Entwicklungspflege inkl. Gewährleistung und Anwachsgarantie für die vom AN durchgeführte Pflanzung für den Zeitraum von insgesamt 5 Jahren ab Abnahme der Fertigstellungspflege:
von 2027 bis 2032.
Zeitraum:
Gehölzpflanzung: 2026,
Fertigstellungspflege: 2026 -  2027
Entwicklungspflege:  2027 (im Anschluss an die Fertigstellungspflege) - 2032

Die Wässerungsgänge werden gesondert vergütet. Das Wasser hierzu muss gestellt werden.
Wässern beinhaltet das Vorhalten der erforderlichen Schläuche bis 50 m und techn. Geräte.
Das Wasser muss geliefert werden, es gibt keine Wasseranschlussmöglichkeit vor Ort. Bodennahes Gießen erfolgt mit Handbrause und niedrigem Druck, bzw. durch Befüllen der ausgeschriebenen Wassersäcke.

festgesetzte Wässerungsgänge:
März bis Mai: 14-tägig
Juni bis August: wöchentlich
September bis November: 14-tägig
Die Wassermenge ist zu dokumentieren und per Gießprotokoll und Fotos der Wasseruhr, nachzuweisen.

Für die eingesetzten Dünger und Bodenhilfsstoffe werden Liefernachweise gefordert.
Die Ausführung jeder einzelnen Teilleistung ist vorher beim Bauherrn und der Bauleitung anzuzeigen und direkt nach ihrem Abschluss durch die Bauleitung abzeichnen zu lassen.
Vor Durchführung von Pflegeleistungen erstellt der AN einen Pflegeplan, der von der Bauleitung geprüft und abgezeichnet wird.
Dauerunkräuter sind mit einem Distel- oder Spargelstecher zu entfernen.
Das Entsorgen von Grünschnitt, Unrat, Unkraut und Steinen ist einzukalkulieren.
Die Pflegemaßnahmen werden in allen Bauabschnitten durchgeführt.

**11.13.0240 Baumdüngung**
Bäume, mit einem Langzeitvolldünger gleichmäßig düngen,
(Baumscheibendüngung pflanzlicher Herkunft), frei von wasserlöslichen
Stickstoffdüngern, Hühnerdung und schwermetallhaltigem Ledermehl,
liefern, 150 g je 1 m2 gleichmäßig verteilen und in die Oberfläche einarbeiten.
Der Dünger ist leicht bis ca. 5 cm Tiefe einzuarbeiten.
Massenansatz: 1Stk. Bäume
1 Düngergaben pro Vegetationsperiode zugrunde zulegen.
Es sollen 5 Vegetationsperioden angeboten werden.
Bei der Abrechnung wird die Anzahl der Pflegedurchgänge
mit der zu pflegenden Pflanzen-Stückzahl, bzw. mit der
zu pflegenden Fläche (Massenansatz aus der Herstellung)
multipliziert.
Menge: 5,000 St

**11.13.0250 Entwicklungspflege Bäume**
Entwicklungspflege für Bäume gem. DIN 18916.
Verankerung instandhalten und nachbessern, Gießmulden nacharbeiten,
Nachschneiden trockener Triebe, Stammaustriebe und Wassertriebe, ggf.Korrekturschnitt vornehmen.
Fläche von Unrat, Steinen ab 3 cm Durchmesser und sonstigen Unrat säubern, Dauerunkräuter sind zu entfernen.
Anfallender Unrat wird Eigentum des AN und ist zu entsorgen.
Die Bäume sind regelmäßig hinsichtlich Krankheits- und Schädlingsbefall zu kontrollieren.
Bei Erkrankungen sind in Absprache mit dem  AG geeignete Maßnahmen zu ergreifen. Die Pflegegänge sind dem AG und der örtlichen Bauüberwachung schriftlich anzuzeigen.

Massenansatz: 1 Stk. Bäume.
Es sind 30 Pflegegänge zu kalkulieren.
Bei der Abrechnung wird die Anzahl der Pflegedurchgänge mit der zu pflegenden Pflanzen-Stückzahl, bzw. mit der zu pflegenden Fläche (Massenansatz aus der Herstellung) multipliziert.
Menge: 30,000 St

**11.13.0260 Wässern der Solitärbäume/Solitärstammbüsche**
Bäume, wässern
Lieferung des Wassers und Vorhalten der nötigen Geräte
sind in den Einheitspreis mit einzurechnen.
Leistung: Anzahl der gepflanzten Bäume, mit der Anzahl der Wässerungsgänge
Ausführung: witterungsbedingt nach Absprache mit der Bauleitung
Wassergaben pro Bewässerungsgang 150 l / Baum,
75 l/ pro Wassersack
Zum Befüllen des Wassersackes nur sauberes Wasser ohne Schwebstoffe verwenden, ggf. am Schlauchende das Wasser durch einen Filter laufen lassen.

Massenansatz: 1 Stk. Bäume
Bei der Kalkulation sind 100 Bewässerungsgänge zugrunde zu legen.
Bei der Abrechnung wird die Anzahl der Pflegedurchgänge mit der zu pflegenden Pflanzen-Stückzahl, bzw. mit der zu pflegenden Fläche (Massenansatz aus der Herstellung) multipliziert.
600,00
Menge: 100,000 St

### Bereich 14 LT 14 Allgemeine Leistungen

#### Abschnitt 14.01 Baustelleneinrichtung

*Hinweis: Richtlinien für die Ausführung und*
Richtlinien für die Ausführung und Abrechnung von Baustelleneinrichtungen
1. Allgemeines
1.1 Baustelleneinrichtungen sind Hilfseinrichtungen, die zur Ausführung der vertraglichen Leistungen erforderlich sind.
1.2 Zusätzliche Baustelleneinrichtungen sind Hilfseinrichtungen, die zur Durchführung von Baumaßnahmen vom Auftraggeber zusätzlich gefordert werden (z.B. Bauzäune, Blenden, zusätzliche Absperrungen, Bauaufzüge u.ä.)
1.3 Der Auftraggeber bestimmt, welche Unternehmer während der Gebrauchsüberlassung die zusätzlichen  Baustelleneinrichtungen benutzen dürfen.
. Stoffe, Bauteile
2.1 Vorhalten
Stoffe und Bauteile, die der Auftragnehmer vorzuhalten hat, können gebraucht sein, wenn in der Leistungsbeschreibung nichts anderes vorgeschrieben ist.
2.2 Liefern
Alle Leistungen umfassen die Lieferung der dazugehörigen Stoffe und Bauteile, einschließlich Abladen und Lagern auf der Baustelle, wenn in der Leistungsbeschreibung nichts anderes vorgeschrieben ist.
Der AN hat dem AG den Nachweis der Überwachung (Güteüberwachung) der zu liefernden Stoffe und Bauteile entsprechend den betreffenden DIN-Normen zu erbringen. Diese Forderung gilt für nicht genormte Stoffe und Bauteile als erfüllt, wenn ein Gütezeichen einer anerkannten Überwachungs-/ Güteschutzgemeinschaft vorliegt.
toffe und Bauteile, die in das Eigentum des Auftraggebers übergehen, müssen ungebraucht sein, wenn in der Leistungsbeschreibung nichts anderes vorgeschrieben ist.

3. Ausführung
Der Auftragnehmer hat die Baustelleneinrichtung unter eigener
Verantwortung auszuführen (Unterkünfte, Schuppen, Beschilderung, Baugeräte, Maschinen, Werkzeuge u.ä.). er hat dabei die anerkannten Regeln der Technik und die behördlichen Vorschriften zu beachten.
Zusätzliche Baustelleneinrichtungen, die der Auftraggeber gefordert hat, sind in einem zu dem vertragsgemäßen Gebrauch geeigneten Zustand zu überlassen und während der Vorhaltezeit in diesem Zustand zu erhalten.

4. Nebenleistungen
Nebenleistungen sind Leistungen, die auch ohne Erwähnung in der Leistungsbeschreibung zur vertraglichen Leistung gehören (siehe VOB/B-DIN 1961 2 Nr.1).
4.1 Folgende Leistungen sind Nebenleistungen:
4.1.1 Messungen für das Ausführen und Abrechnen der Arbeiten einschließlich des Vorhaltens der Messgeräte, Lehren, Absteckzeichen usw., des Erhaltens der Lehren und Absteckzeichen während der Bauausführung und
des Stellens der Arbeitskräfte, jedoch nicht Leistungen nach VOB/B-DIN 1961 3 Nr. 2.
4.1.2 Befördern aller Stoffe und Bauteile, auch wenn sie vom Auftraggeber
beigestellt sind, von den Lagerstellen etwaiges Rückfördern.
4.1.3 Sichern der Baustelleinrichtungen gegen Tagwasser, mit dem normalerweise gerechnet werden muss, und seine etwa erforderliche Beseitigung.
4.1.4 Aufwendungen für die behördliche Genehmigung und Abnahme von Baustelleneinrichtungen des Auftragnehmers.
4.1.5 Lieferung der Betriebsstoffe
4.1.6 Vorhalten der Kleingeräte und Werkzeuge
4.1.7 Beseitigen aller Verunreinigungen (Abfälle, Bauschutt und dergleichen), die von den Arbeiten des Auftragnehmers herrühren.
4.1.8 Schutz- und Sicherheitsmaßnahmen nach den Unfallverhütungsvorschriften und den behördlichen Bestimmungen.
4.1.9 Aufwendungen für die behördliche Genehmigung und Abnahme von
zusätzlichen Baustelleneinrichtungen (z.B. Fußgängerbrücken).
5. Abrechnung
5.1 Die Leistung ist aus Zeichnungen zu ermitteln, soweit die ausgeführte Leistung diesen Zeichnungen entspricht. Sind solche Zeichnungen nicht vorhanden, ist die Leistung auf zumessen.
5.2 Es wird abgerechnet:
5.2.1 bei Längenmaß (m) die tatsächliche Länge, bei Flächenmaß (m2) die tatsächliche Flächengröße und bei Raummaß (m3) das tatsächliche Volumen.
5.2.2 Die Vorhaltezeit für zusätzliche Baustelleneinrichtungen beginnt mit deren Benutzbarkeit, jedoch frühestens an dem Tag, zu dem die Benutzbarkeit vereinbart ist. Die Vorhaltezeit endet mit der Freigabe durch den Auftraggeber.

**14.01.0010 Baustelle einrichten Sämtl.LV-Abschn.*Zufahrt vorh.**
*** Pauschalposition
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**14.01.0020 Baustelle räumen Sämtl. LV-Abschn.**
*** Pauschalposition
StL-Nr. 1910111201
Baustelle von allen Geräten, Anlagen, Einrichtungen und
dgl. räumen. Benutzte Flächen und Wege entsprechend dem
ursprünglichen Zustand herrichten. Soweit nicht für
bestimmte Leistungen für das Räumen der Baustelle gesonderte Positionen im Leistungsverzeichnis enthalten
sind, gilt die Pauschale
für alle Leistungen sämtlicher Abschnitte des Leistungsverzeichnisses.
Menge: 1,000 Psch

**14.01.0030 Bauzaun aufstellen und entfernen Zaunhöhe 2,0 m*Stahlgitter-FT**
StL-Nr. 1910120733
Bauzaun nach Unterlagen des AG einschl. der erforderlichen Tore und Pfosten standsicher aufstellen, während
der Bauzeit vorhalten und unterhalten sowie nach Beendigung der Bauzeit entfernen. 70 v.H. des Preises werden nach Aufstellen, der Rest nach Entfernen des Bauzaunes vergütet.
Zaunhöhe = 2,00 m.
Zaun aus Stahlgitter-Fertigteilen.
Menge: 1500,000 m

**14.01.0040 Bauzaun umsetzen Zaunhöhe 2,0 m*StahlgitterFT**
StL-Nr. 1910121233
Bauzaun innerhalb der Baustelle umsetzen. Nicht wiederverwertbare Teile ersetzen.
Zaunhöhe = 2,00 m.
Zaun aus Stahlgitter-Fertigteilen.
Menge: 500,000 m

**14.01.0050 Absperrschrankengitter aufstellen 2000x1000mm*Folie Typ 1**
Absperrgerät oder Warneinrichtung aufstellen und beseitigen, für die Bauzeit vorhalten, warten und betreiben.
Vorübergehende Sicherungsmaßnahmen durchführen. 70 v.H.
des Preises werden nach Aufstellen, der Rest nach Be-
seitigen vergütet.
Sicherung durch Absperrschrankengitter (rot-weiß).
Abmessungen (L x H): 2,00 x 1,00 m.
Mit retroreflektierender Folie der Bauart Typ 1.
Menge: 200,000 m

**14.01.0060 Baubüro für AG auf- und abbauen Fläche 25 m2*Stahlschrank Stellplatz AN*Zuf+Platz Wahl AN Platz für 2 PKW**
*** Pauschalposition
StL-Nr. 1910132220100211
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 25 m2(ohne Flure und Toiletten), 2 Räume
mit insg. 2 Arbeitsplätzen.
Aktenschrank aus Stahlblech, Breite mind. 0,80 m, Höhe
mind. 1,80 m, mit hitzedämmender Auskleidung, Feuerfestigkeitsklasse F 30.
Aufstellfläche stellt AN zur Verfügung. Aufstellfläche
herrichten.
Zufahrt und Platzbefestigung nach Wahl des AN ausführen.
Einstellplatz für 2 PKW.
Menge: 1,000 Psch

**14.01.0070 Baubüro für AG vorhalten**
StL-Nr. 19101327
Baubüro für den AG mit allen Einrichtungen vor- und
unterhalten. Ver- und Entsorgung sicherstellen. Baubüro
heizen. 2 mal wöchentlich reinigen. Zufahrt und befestigte Plätze unterhalten. Teilzeiten nach Tagen werden
zu 1/30 des Einheitspreises vergütet.
Menge: 30,000 Mt

**14.01.0080 Vorankündigung erstellen**
*** Pauschalposition
StL-Nr. 19101508
Vorankündigung gemäß Baustellenverordnung erstellen und
spätestens zwei Wochen vor Einrichten der Baustelle der
zuständigen Behörde übermitteln. Vorankündigung sichtbar und witterungsgeschützt auf der Baustelle aushängen. Bei erheblichen Änderungen während der Bauzeit
anpassen.
Menge: 1,000 Psch

**14.01.0090 Errichtung Sammelplatz**
*** Pauschalposition
Errichtung eines Sammelplatzes für die
Sicherstellung einer reibungslosen Entsorgung
aller anfallender Stoffe (Braune, Gelbe, Blaue Tonne, etc.)
gemäß Kalender des örtlichen Entsorgers.
Transport zum Sammelplatz und Rücktransport zum
Grundstück der Anwohners sind durch den AN zu
gewährleisten.
Die Pauschale gilt für alle Leistungsteile des
Leistungsverzeichnisses für die gesamte Bauzeit und wird nicht
anteilig über die Leistungsteile LT 02,  LT04, LT07, LT08, LT09, LT 19, LT 23 und LT24 abgerechnet.
Menge: 1,000 Psch

**14.01.0100 Bauschild anfertigen und aufstellen**
Bauschild nach Zeichnung anfertigen und beschriften,
zur Baustelle anfahren, standsicher aufstellen
einschl. aller notwendigen Arbeiten, wie Fundamente
und Erdarbeiten.
Dabei sind die dargestellten Wappen, Flaggen, Logos und dgl.
in den Originalfarben und in der Originalform darzustellen.
Die Wort-Bild-Marke der Stadtverwaltung Erfurt darf nur in ihrer
Originalform verwendet werden. Hierzu wird die
Wort-Bild-Marke und das Gestaltungshandbuch der
Stadtverwaltung Erfurt als Datei zur Verfügung gestellt.
Bauschild während der Bauzeit unterhalten und säubern.
Bauschild bleibt Eigentum des Auftragnehmers.
Die Größe des Schildes sollte eine Höhe von ca. 2,10 m und
eine Breite von ca. 1,50 m nicht unterschreiten.
Ansonsten sind die Abmessungen der Schriftdarstellung bzw.
den Wappen und Flaggendarstellungen der Zeichnung nach
gut leserlich anzupassen.
Darstellung des Schildes nach Zeichnung.
Vor dem eigentlichen Druck hat dabei eine Druckfreigabe vom
AN bzw. dessen NAN durch die Pressestelle der Stadt Erfurt zu
erfolgen.
Einzureichen an den
Bereich Oberbürgermeister, Abteilung Presse- und
Öffentlichkeitsarbeit, Tel. 0361 655-2120 /
Computerfax 0361 655-6476 / presse@erfurt.de.
Der Druckentwurf ist dort als pdf-Datei einzureichen und bestätigen zu lassen.
Menge: 2,000 St

**14.01.0110 Bauschild abbauen**
Bauschild und dessen Aufstellvorrichtung abbauen,
Fundamente abbrechen, Abbruchgut in Eigentum des
Auftragnehmers übernehmen und von der Baustelle
entfernen. Standlöcher mit geeignetem Material
verfüllen und die benutzte Fläche entsprechend dem
ursprünglichen Zustand ordnungsgemäß herrichten.
Bauschild entfernen.
Menge: 2,000 St

**14.01.0120 Koordinierung**
*** Pauschalposition
Koordinierung mit mit den vor Ort tätigen Montageunternehmen aller Leistungstitel des LV sowie Behörden und Dritten
Teilnahme an turnusmäßigen Baubesprechungen durch einen kompetenten Vertreter.
Abstimmung von Einzelterminen
Erarbeitung und Fortschreibung der Ablaufplanungen gemäß Vorgaben des AG.
für alle Leistungen sämtlicher Abschnitte des Leistungs- verzeichnisses.
Ausführung über die gesamte Bauzeit.
Menge: 1,000 Psch

**14.01.0130 Abfallregister**
*** Pauschalposition
Abfallregister für nicht gefährliche Abfälle führen.
Leistung umfasst die Erfüllung der Registerpflicht
für alle nicht gefährlichen Abfälle, die infolge
Verdrängung, fehlender Eignung oder mangels Wiederverwendungsmöglichkeit nicht innerhalb der Baustelle
verbleiben und bei denen die Führung des Abfallregisters nicht ausdrücklich erwähnt ist.
Mit dem Lösen bzw. Aufnehmen des Materials geht
die "Sachherrschaft" im Sinne des KrW-AbfG an den
Auftragnehmer über. Der Auftragnehmer handelt als
Abfallerzeuger und nimmt alle damit verbundenen
Pflichten wahr, insbesondere die Registerpflicht.
Das Register ist dem Auftraggeber bis spätestens zur
Schlussabnahme in Papierform zu übergeben.
Menge: 1,000 Psch

**14.01.0140 Schutz für Baumstamm herstellen StU ü. 250-300 cm*Polst.flex.Drai. Brett 24 mm*Höhe mind. 2,50m Schutz Verwert.AN**
StL-Nr. 21107004611201
Schutz für Baumstamm durch Mantel mit Polsterung herstellen und während der Bauzeit vor- und unterhalten.
Der Mantel darf den Baumstamm und die Wurzelanläufe
nicht berühren.
Stammumfang über 250 bis 300 cm.
Polsterung des Stammes mit flexiblen Kunststoff-
Drainrohren.
Mantel aus Brettern, 24 mm dick, lückenlos befestigen.
Mantelhöhe mindestens 2,50 m.
Schutz nach Beendigung der Bauarbeiten abbauen und nach
Wahl des AN verwerten.
Menge: 18,000 St

**14.01.0150 Sicherung Leitungen**
Sicherung vorhandener, längs- und schrägverlaufender Leitungen / Kabel.
Die einzelnen Leitungen / Kabel im Schutzbereich im
Homogenbereich EA-L1 freilegen und sorgfältig nach
Vorgaben des Betreibers und Wahl des AN sichern.
Tiefe der Leitungen / Kabel bis 1,75 m.
Kabel im Baufeld deutlich sichtbar markieren und
kennzeichnen nach Wahl AN.
Erforderliche konstruktive Sicherungsmaßnahmen nach
Wahl AN liefern, einbauen, vorhalten, unterhalten und
nach Beendigung der Schutzmaßnahmen rückbauen und einer
Verwertung nach Wahl des AN zuführen.
Verbau entsprechend statischen und konstruktiven
Erfordernissen herstellen, vorhalten und von der Baustelle entfernen.
Menge: 1500,000 m

**14.01.0160 Baubegleitung für archäolog. Fundst.**
*** Pauschalposition
Baubegleitung für archäologische Fundstellen
Werden während der Bauarbeiten verdächtige Gegenstände entdeckt, so sind die Arbeiten an der Fundstelle sofort einzustellen, die Fundstelle abzusperren und unverzüglich die Bauleitung und die Bauüberwachung sowie das Thüringische Landesamt für Denkmalpflege und Archäologie (TLDA) zu benachrichtigen. Gegebenenfalls ist eine Baubegleitung in Abstimmung mit dem AG und TLDA einzuplanen. Der Auftragnehmer haftet für die ordnungsgemäße Absperrung und Sicherung der Baustelle.
Thüringisches Landesamt für Denkmalpflege und Archäologie
Petersberg Haus 12, 99084 Erfurt; 0361 57 3414 300
Menge: 1,000 Psch

**14.01.0170 Wässern stauberzeugender Flächen**
*** Pauschalposition
An trockenen Tagen ist zur Unterbindung von möglicher
Staubentwicklung besonders von provisorisch
ungebundenen Trag- und Deckschichten ein mehrmaliges
tägliches Wässern der Flächen auf Anweisung des  AG
durchzuführen. Die Position beinhaltet alle dazu notwendigen
Leistungen einschließlich der Bereitstellung der notwendigen
Wassermenge.
Menge: 1,000 Psch

**14.01.0180 Baustelle für Unterbrechnung herrichten**
Baustelle für Unterbrechnung der Ausführung herrichten
Unterbrechung: Winterpause
gesamte Baustelle winterfest herrichten, ggf. in Teilen räumen,
verbliebene Einrichtungen und Bauzustände sichern.
Sicherungsmaßnahmen während der Unterbrechnung durchführen.
Menge: 2,000 St

**14.01.0190 Baustelle nach Unterbrechnung der**
Baustelle nach Unterbrechnung der Ausführung wieder einrichten
Unterbrechung: Winterpause
Menge: 2,000 St

**14.01.0200 Zwischenlager für Ausbaustoffe**
*** Pauschalposition
Zwischenlager für Ausbaustoffe bereitstellen, einrichten, vor- und unterhalten sowie beseitigen..
Lagerflächen des AN
Größe und Lage entsprechend technologischen Erfordernissendes nach Wahl des AN.
Zwischenlage für Beprobung von Ausbaumaterial.
Zwischenlager mit Anforderungen für gefährlichen Abfall.
Menge: 1,000 Psch

*Hinweis: Vorbemerkung Verkehrssicherungpflicht*
Vorbemerkung Verkehrssicherungpflicht
Mit Baubeginn übernimmt der AN die Verkehrssicherungspflicht für den gesamten Baubereich.
Diese endet mit der Abnahme der fertiggestellten Baumaßnahme durch den AG. Der AN haftet bis zur Abnahme des gesamten Vorhabens für jeden Schaden, der durch die Verletzung der bis dahin, ihm obliegenden allgemeinen Verkehrssicherungspflicht entsteht und für solche Schäden, die infolge der Maßnahme an bereits verlegten Leitungen entstehen.
Durch den AN ist der Antrag auf Anordnung verkehrsregelnder Maßnahmen nach § 45 StVO rechtzeitig vor Baubeginn beim Amt für Verkehrswesen einzureichen und bestätigen zu lassen
Desweiteren ist vom AN die Sicherung und Beschilderung der Baustelle beim o.g. Amt genehmigen zu lassen und auszuführen.
Das gleiche gilt auch für den Antrag für die Baustellenein- und -ausfahrt. Diese sind beim Verkehrsamt vor Baubeginn zu beantragen. Die erforderlichen Detailplänesind durch den  Auftragnehmer anzufertigen. Die Aufwendungen sind in die Positionen der Verkehrsführung einzurechnen.

Im Baubereich muss der Lieferverkehr (Versorgungsfahrzeuge)
und die Durchfahrt für Rettungsfahrzeuge jederzeit gewährleistet sein.
Der nichtmotorisierte Verkehr (außer Radfahrverkehr) ist aufrecht zu erhalten.
Die Bauarbeiten sind in beengten Verhältnissen durchzuführen.
Der Straßenbahnverkehr bleibt aufrecht erhalten

Änderungen der geplanten Verkehrsführungen durch den Auftragnehmer sind mit den zuständigen  Straßenverkehrsbehörden des Tiefbau- und Verkehrsamtes der
Stadt Erfurt abzustimmen.

Inselbaubereiche für Hausanschlüsse, Kopflöcher und Restbauleistungen sind durch den Auftragnehmer eigenständig entsprechend der tatsächlich zur Ausführung kommenden Technologie des Auftragnehmers der Tiefbau- und Straßenbauleistungen festzulegen. Die Zuwegung der Grundstücke, die Fußgängerführung sowie die Anwohnerversorgung sind in allen Bauphasen jederzeit zu sichern.
Die mehrfachen Beschilderungs-, Markierungs- und Demarkierungsarbeiten im Zuge der Verkehrsführung auch außerhalb des eigentlichen Baufeldes, die mit der Baumaßnahme im direkten Zusammenhang stehen, z.B. Wegweisung sind in den Angebotspreis einzurechnen. Die Markierungen sind mit Farbmarkierungsfolie gelb, retroreflektierend auszuführen. zu unterhalten und in jeder Verkehrsführungsphase zu erneuern. Die Abmessungen und die geometrische Gestaltung der vorübergehenden Markierungen müssen den "Richtlinien für die Markierung von Straßen (RMS)" in Verbindung mit der StVO entsprechen.

Alle Verkehrszeichen im Zuge der Verkehrsführung sind in der Größe 2 mit Folie Typ 2 und mit transportablen Sicherheitsfußplatten auszuführen. Schilder im Bereich BAB sind abweichend davon in Größe 3 und Folie RA 3 auszuführen.
Unterkante der Schilder ab 2,00 m über der Verkehrsfläche (bzw. 2,25 m über Fuß- und Radwegen).
Nach Ab- und Ausbau der Umleitungsbeschilderung sind die vorhandenen Flächen gem. Bestand oder Planung wieder herzustellen.

Die vorhandene nicht widersprechende Beschilderung entlang der Umleitungsstrecke ist zu belassen. Abdeckung vorhandener widersprechender Verkehrszeichen und wegweisender Beschilderung sind gem. Umleitungspläne auszuführen (kein Abkleben). Nach Ende der Verkehrsführung ist der Urzustand
wiederherzustellen und die Abdeckungen zu beseitigen.

Vorhalte- und Lagerleistungen für Verkehrssicherungs-einrichtungen, Absperreinrichtungen, Verkehrszeichen und Umleitungstafeln werden nicht gesondert vergütet sondern sind in den jeweiligen Positionen einzurechnen.
Lagerflächen werden nicht zur Verfügung gestellt.

Grundlage für alle Verkehrssicherungseinrichtungen und die Verkehrsführung ist die ZTV-SA, die RSA und der VzKat. Die zur Zeit gültigen Richtlinien und Vorschriften gelten als Vertragsbestandteil in ihrer neuesten Ausgabe.

Sämtliche dafür erforderlichen Kosten auf Grund der geplanten Verkehrsführung  sind im Angebot einzukalkulieren, eine gesonderte Vergütung erfolgt nicht.

#### Abschnitt 14.02 Verkehrssicherung

**14.02.0001 Verkehrssich. läng. Dauer aufbauen Arbeitsstelle*Verk.konzept AG auß. Kraft setzen Anordnung Unt. AG*gebührenfrei**
*** Pauschalposition
StL-Nr. 2110510512209101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder nach Unterlagen des AG außer Kraft setzen.
Für Verkehrsführungsphase 'Bauphase 1.1.1'

Verkehrsrechtliche Anordnung nach Unterlagen des AG
einholen und zugehörige Unterlagen erstellen. Erforderliche Ortsbesichtigungen zur Erstellung der Planunterlagen für die verkehrsrechtliche Anordnung durchführen.
Gebührenfrei.
Menge: 1,000 Psch
Leistungsbereichkatalog: 105

**14.02.0002 Verkehrssich. läng. Dauer vorhalten wie Vorposition**
StL-Nr. 2110511019
Verkehrssicherung längerer Dauer vorhalten, warten, instand setzen und betreiben. Vorübergehende Verkehrssicherungsmaßnahmen durchführen. Die Kontrolle der Verkehrssicherung wird gesondert vergütet.
Verkehrssicherung wie in Vorposition beschrieben.
Für Verkehrsführungsphase 'Bauphase 1.1.1'
Menge: 75,000 d
Leistungsbereichkatalog: 105

**14.02.0003 Verkehrssicherung umbauen Um.n.Verk.konz.AG*außer/in Kraft s. Anordnung Unt. AG*gebührenfrei**
*** Pauschalposition
StL-Nr. 21105115991111
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Bauphase 1.1.1'

Umbauen nach Verkehrsführungsphase 'Bauphase 1.1.2'

Umbauen nach Verkehrskonzept des AG.
Vorhandene Verkehrsschilder nach Unterlagen des AG außer Kraft und wieder in Kraft setzen.
Verkehrsrechtliche Anordnung nach Unterlagen des AG
einholen und zugehörige Unterlagen erstellen. Erforderliche Ortsbesichtigungen zur Erstellung der Planunterlagen für die verkehrsrechtliche Anordnung durchführen.
Gebührenfrei.
Menge: 1,000 Psch
Leistungsbereichkatalog: 105

**14.02.0004 Verkehrssich. läng. Dauer vorhalten wie Vorposition**
StL-Nr. 2110511019
Verkehrssicherung längerer Dauer vorhalten, warten, instand setzen und betreiben. Vorübergehende Verkehrssicherungsmaßnahmen durchführen. Die Kontrolle der Verkehrssicherung wird gesondert vergütet.
Verkehrssicherung wie in Vorposition beschrieben.
Für Verkehrsführungsphase 'Bauphase 1.1.2'
Menge: 14,000 d
Leistungsbereichkatalog: 105

**14.02.0010 Verkehrssicherung umbauen Um.n.Verk.konz.AG*außer/in Kraft s. Anordnung Unt. AG*gebührenfrei**
*** Pauschalposition
StL-Nr. 21105115991111
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Bauphase 1.1.2'

Umbauen nach Verkehrsführungsphase 'Bauphase 1.2'

Umbauen nach Verkehrskonzept des AG.
Vorhandene Verkehrsschilder nach Unterlagen des AG außer Kraft und wieder in Kraft setzen.
Verkehrsrechtliche Anordnung nach Unterlagen des AG
einholen und zugehörige Unterlagen erstellen. Erforderliche Ortsbesichtigungen zur Erstellung der Planunterlagen für die verkehrsrechtliche Anordnung durchführen.
Gebührenfrei.
Menge: 1,000 Psch
Leistungsbereichkatalog: 105

**14.02.0020 Verkehrssich. läng. Dauer vorhalten wie Vorposition**
StL-Nr. 2110511019
Verkehrssicherung längerer Dauer vorhalten, warten, instand setzen und betreiben. Vorübergehende Verkehrssicherungsmaßnahmen durchführen. Die Kontrolle der Verkehrssicherung wird gesondert vergütet.
Verkehrssicherung wie in Vorposition beschrieben.
Für Verkehrsführungsphase 'Bauphase 1.2'
Menge: 235,000 d
Leistungsbereichkatalog: 105

**14.02.0030 Verkehrssich. läng. Dauer abbauen Verk.konzept AG*in Kraft setzen**
*** Pauschalposition
StL-Nr. 211051202209
Verkehrssicherung an Arbeitsstellen längerer Dauer abbauen. Vorübergehende Verkehrssicherungsmaßnahmen
durchführen. Vorübergehende Markierung entfernen,
transportable Lichtsignalanlage, bauliches Leitelement,
mobile Stauwarnanlage, LED-Anzeigetafel und transportable Schutzeinrichtung abbauen werden gesondert
vergütet.
Nach Verkehrskonzept des AG.
Vorhandene Verkehrsschilder nach Unterlagen des AG wieder in Kraft setzen.
Für Verkehrsführungsphase 'Bauphase 1.2'
Menge: 1,000 Psch
Leistungsbereichkatalog: 105

**14.02.0040 Verkehrssich. läng. Dauer aufbauen Arbeitsstelle*Verk.konzept AG auß. Kraft setzen Anordnung Unt. AG*gebührenfrei**
*** Pauschalposition
StL-Nr. 2110510512209101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder nach Unterlagen des AG außer Kraft setzen.
Für Verkehrsführungsphase 'Bauphase 2'

Verkehrsrechtliche Anordnung nach Unterlagen des AG
einholen und zugehörige Unterlagen erstellen. Erforderliche Ortsbesichtigungen zur Erstellung der Planunterlagen für die verkehrsrechtliche Anordnung durchführen.
Gebührenfrei.
Menge: 1,000 Psch
Leistungsbereichkatalog: 105

**14.02.0050 Verkehrssich. läng. Dauer vorhalten wie Vorposition**
StL-Nr. 2110511019
Verkehrssicherung längerer Dauer vorhalten, warten, instand setzen und betreiben. Vorübergehende Verkehrssicherungsmaßnahmen durchführen. Die Kontrolle der Verkehrssicherung wird gesondert vergütet.
Verkehrssicherung wie in Vorposition beschrieben.
Für Verkehrsführungsphase 'Bauphase 2'
Menge: 300,000 d
Leistungsbereichkatalog: 105

**14.02.0060 Verkehrssicherung umbauen Um.n.Verk.konz.AG*außer/in Kraft s. Anordnung Unt. AG*gebührenfrei**
*** Pauschalposition
StL-Nr. 21105115991111
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Bauphase 2'

Umbauen nach Verkehrsführungsphase 'Bauphase 3.1'

Umbauen nach Verkehrskonzept des AG.
Vorhandene Verkehrsschilder nach Unterlagen des AG außer Kraft und wieder in Kraft setzen.
Verkehrsrechtliche Anordnung nach Unterlagen des AG
einholen und zugehörige Unterlagen erstellen. Erforderliche Ortsbesichtigungen zur Erstellung der Planunterlagen für die verkehrsrechtliche Anordnung durchführen.
Gebührenfrei.
Menge: 1,000 Psch
Leistungsbereichkatalog: 105

**14.02.0070 Verkehrssich. läng. Dauer vorhalten wie Vorposition**
StL-Nr. 2110511019
Verkehrssicherung längerer Dauer vorhalten, warten, instand setzen und betreiben. Vorübergehende Verkehrssicherungsmaßnahmen durchführen. Die Kontrolle der Verkehrssicherung wird gesondert vergütet.
Verkehrssicherung wie in Vorposition beschrieben.
Für Verkehrsführungsphase 'Bauphase 3.1'
Menge: 200,000 d
Leistungsbereichkatalog: 105

**14.02.0080 Verkehrssicherung umbauen Um.n.Verk.konz.AG*außer/in Kraft s. Anordnung Unt. AG*gebührenfrei**
*** Pauschalposition
StL-Nr. 21105115991111
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Bauphase 3.1'

Umbauen nach Verkehrsführungsphase 'Bauphase 3.2'

Umbauen nach Verkehrskonzept des AG.
Vorhandene Verkehrsschilder nach Unterlagen des AG außer Kraft und wieder in Kraft setzen.
Verkehrsrechtliche Anordnung nach Unterlagen des AG
einholen und zugehörige Unterlagen erstellen. Erforderliche Ortsbesichtigungen zur Erstellung der Planunterlagen für die verkehrsrechtliche Anordnung durchführen.
Gebührenfrei.
Menge: 1,000 Psch
Leistungsbereichkatalog: 105

**14.02.0090 Verkehrssich. läng. Dauer vorhalten wie Vorposition**
StL-Nr. 2110511019
Verkehrssicherung längerer Dauer vorhalten, warten, instand setzen und betreiben. Vorübergehende Verkehrssicherungsmaßnahmen durchführen. Die Kontrolle der Verkehrssicherung wird gesondert vergütet.
Verkehrssicherung wie in Vorposition beschrieben.
Für Verkehrsführungsphase 'Bauphase 3.2'
Menge: 100,000 d
Leistungsbereichkatalog: 105

**14.02.0100 Verkehrssich. läng. Dauer abbauen Verk.konzept AG*in Kraft setzen**
*** Pauschalposition
StL-Nr. 211051202209
Verkehrssicherung an Arbeitsstellen längerer Dauer abbauen. Vorübergehende Verkehrssicherungsmaßnahmen
durchführen. Vorübergehende Markierung entfernen,
transportable Lichtsignalanlage, bauliches Leitelement,
mobile Stauwarnanlage, LED-Anzeigetafel und transportable Schutzeinrichtung abbauen werden gesondert
vergütet.
Nach Verkehrskonzept des AG.
Vorhandene Verkehrsschilder nach Unterlagen des AG wieder in Kraft setzen.
Für Verkehrsführungsphase 'Bauphase 3.2'
Menge: 1,000 Psch
Leistungsbereichkatalog: 105

**14.02.0110 Kontrolle d. Verkehrss. an Arb.st. zwei bzw. einmal*schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 920,000 d
Leistungsbereichkatalog: 105

**14.02.0120 Verk.sich. kürzerer Dauer durchf.*bew. Arbeitsst.*über 4 bis 8 Std. bei Tageslicht*Anordnung n. Unt. gebührenfrei**
StL-Nr. 2110513590392111
Verkehrssicherung an Arbeitsstellen von kürzerer Dauer
betriebsfertig aufbauen, vorhalten, warten, instand
setzen, betreiben und abbauen. Vorübergehende Verkehrssicherungsmaßnahmen durchführen.
Nach RSA, Regelplan 'B IV/1'

Für bewegliche Arbeitsstelle.
Länge des Arbeitsbereiches '*'

Gesamtdauer der Verkehrsführung über 4 Std. bis 8 Std.
Bei Tageslicht.
Verkehrsrechtliche Anordnung nach Unterlagen des AG
einholen und zugehörige Unterlagen erstellen. Erforderliche Ortsbesichtigungen zur Erstellung der Planunterlagen für die verkehrsrechtliche Anordnung durchführen.
Gebührenfrei.
Menge: 20,000 St
Leistungsbereichkatalog: 105

*Hinweis: Umleitung gross*
Umleitung gemäß Umleitungskonzept "Gross"

**14.02.0130 Verkehrssich. läng. Dauer aufbauen Umleitungsstrecke*Verk.konzept AG auß. Kraft setzen Anordnung Unt. AG*Geb.ü.200b.300Eu.**
*** Pauschalposition
StL-Nr. 2110510522209105
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrskonzept des AG.
Vorhandene Verkehrsschilder nach Unterlagen des AG außer Kraft setzen.
Für Verkehrsführungsphase 'Bauphasen 1 bis 3'

Verkehrsrechtliche Anordnung nach Unterlagen des AG
einholen und zugehörige Unterlagen erstellen. Erforderliche Ortsbesichtigungen zur Erstellung der Planunterlagen für die verkehrsrechtliche Anordnung durchführen.
Anfallende Gebühren für verkehrsrechtliche Anordnung
über 200,00 Euro bis 300,00 Euro.
Menge: 1,000 Psch
Leistungsbereichkatalog: 105

**14.02.0140 Verkehrssich. läng. Dauer vorhalten wie Vorposition**
StL-Nr. 2110511019
Verkehrssicherung längerer Dauer vorhalten, warten, instand setzen und betreiben. Vorübergehende Verkehrssicherungsmaßnahmen durchführen. Die Kontrolle der Verkehrssicherung wird gesondert vergütet.
Verkehrssicherung wie in Vorposition beschrieben.
Für Verkehrsführungsphase 'Bauphasen 1 bis 3'
Menge: 950,000 d
Leistungsbereichkatalog: 105

**14.02.0150 Verkehrssich. läng. Dauer abbauen Verk.konzept AG*in Kraft setzen**
*** Pauschalposition
StL-Nr. 211051202209
Verkehrssicherung an Arbeitsstellen längerer Dauer abbauen. Vorübergehende Verkehrssicherungsmaßnahmen
durchführen. Vorübergehende Markierung entfernen,
transportable Lichtsignalanlage, bauliches Leitelement,
mobile Stauwarnanlage, LED-Anzeigetafel und transportable Schutzeinrichtung abbauen werden gesondert
vergütet.
Nach Verkehrskonzept des AG.
Vorhandene Verkehrsschilder nach Unterlagen des AG wieder in Kraft setzen.
Für Verkehrsführungsphase 'Bauphasen 1 bis 3'
Menge: 1,000 Psch
Leistungsbereichkatalog: 105

*Hinweis: Umleitung mittel*
Umleitung gemäß Umleitungskonzept "Mittel"

**14.02.0160 Verkehrssich. läng. Dauer aufbauen Umleitungsstrecke*Verk.konzept AG auß. Kraft setzen Anordnung Unt. AG*Geb.ü.200b.300Eu.**
*** Pauschalposition
StL-Nr. 2110510522209105
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrskonzept des AG.
Vorhandene Verkehrsschilder nach Unterlagen des AG außer Kraft setzen.
Für Verkehrsführungsphase 'Umleritung mittel Bauphase 1'

Verkehrsrechtliche Anordnung nach Unterlagen des AG
einholen und zugehörige Unterlagen erstellen. Erforderliche Ortsbesichtigungen zur Erstellung der Planunterlagen für die verkehrsrechtliche Anordnung durchführen.
Anfallende Gebühren für verkehrsrechtliche Anordnung
über 200,00 Euro bis 300,00 Euro.
Menge: 1,000 Psch
Leistungsbereichkatalog: 105

**14.02.0170 Verkehrssich. läng. Dauer vorhalten wie Vorposition**
StL-Nr. 2110511019
Verkehrssicherung längerer Dauer vorhalten, warten, instand setzen und betreiben. Vorübergehende Verkehrssicherungsmaßnahmen durchführen. Die Kontrolle der Verkehrssicherung wird gesondert vergütet.
Verkehrssicherung wie in Vorposition beschrieben.
Für Verkehrsführungsphase 'Umleritung mittel Bauphase 1'
Menge: 340,000 d
Leistungsbereichkatalog: 105

**14.02.0180 Verkehrssicherung umbauen Um.n.Verk.konz.AG*außer/in Kraft s. Anordnung Unt. AG*Geb.ü.200b.300Eu.**
*** Pauschalposition
StL-Nr. 21105115991115
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Umleitung mittel Bauphase 1'

Umbauen nach Verkehrsführungsphase 'Umleitung mittel Bauphase 2'

Umbauen nach Verkehrskonzept des AG.
Vorhandene Verkehrsschilder nach Unterlagen des AG außer Kraft und wieder in Kraft setzen.
Verkehrsrechtliche Anordnung nach Unterlagen des AG
einholen und zugehörige Unterlagen erstellen. Erforderliche Ortsbesichtigungen zur Erstellung der Planunterlagen für die verkehrsrechtliche Anordnung durchführen.
Anfallende Gebühren für verkehrsrechtliche Anordnung
über 200,00 Euro bis 300,00 Euro.
Menge: 1,000 Psch
Leistungsbereichkatalog: 105

**14.02.0190 Verkehrssich. läng. Dauer vorhalten wie Vorposition**
StL-Nr. 2110511019
Verkehrssicherung längerer Dauer vorhalten, warten, instand setzen und betreiben. Vorübergehende Verkehrssicherungsmaßnahmen durchführen. Die Kontrolle der Verkehrssicherung wird gesondert vergütet.
Verkehrssicherung wie in Vorposition beschrieben.
Für Verkehrsführungsphase 'Umleritung mittel Bauphase 2'
Menge: 300,000 d
Leistungsbereichkatalog: 105

**14.02.0200 Verkehrssicherung umbauen Um.n.Verk.konz.AG*außer/in Kraft s. Anordnung Unt. AG*Geb.ü.200b.300Eu.**
*** Pauschalposition
StL-Nr. 21105115991115
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Umleitung mittel Bauphase 2'

Umbauen nach Verkehrsführungsphase 'Umleitung mittel Bauphase 3.1'

Umbauen nach Verkehrskonzept des AG.
Vorhandene Verkehrsschilder nach Unterlagen des AG außer Kraft und wieder in Kraft setzen.
Verkehrsrechtliche Anordnung nach Unterlagen des AG
einholen und zugehörige Unterlagen erstellen. Erforderliche Ortsbesichtigungen zur Erstellung der Planunterlagen für die verkehrsrechtliche Anordnung durchführen.
Anfallende Gebühren für verkehrsrechtliche Anordnung
über 200,00 Euro bis 300,00 Euro.
Menge: 1,000 Psch
Leistungsbereichkatalog: 105

**14.02.0210 Verkehrssich. läng. Dauer vorhalten wie Vorposition**
StL-Nr. 2110511019
Verkehrssicherung längerer Dauer vorhalten, warten, instand setzen und betreiben. Vorübergehende Verkehrssicherungsmaßnahmen durchführen. Die Kontrolle der Verkehrssicherung wird gesondert vergütet.
Verkehrssicherung wie in Vorposition beschrieben.
Für Verkehrsführungsphase 'Umleritung mittel Bauphase 3.1'
Menge: 200,000 d
Leistungsbereichkatalog: 105

**14.02.0220 Verkehrssicherung umbauen Um.n.Verk.konz.AG*außer/in Kraft s. Anordnung Unt. AG*Geb.ü.200b.300Eu.**
*** Pauschalposition
StL-Nr. 21105115991115
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'Umleitung mittel Bauphase 3.1'

Umbauen nach Verkehrsführungsphase 'Umleitung mittel Bauphase 3.2'

Umbauen nach Verkehrskonzept des AG.
Vorhandene Verkehrsschilder nach Unterlagen des AG außer Kraft und wieder in Kraft setzen.
Verkehrsrechtliche Anordnung nach Unterlagen des AG
einholen und zugehörige Unterlagen erstellen. Erforderliche Ortsbesichtigungen zur Erstellung der Planunterlagen für die verkehrsrechtliche Anordnung durchführen.
Anfallende Gebühren für verkehrsrechtliche Anordnung
über 200,00 Euro bis 300,00 Euro.
Menge: 1,000 Psch
Leistungsbereichkatalog: 105

**14.02.0230 Verkehrssich. läng. Dauer vorhalten wie Vorposition**
StL-Nr. 2110511019
Verkehrssicherung längerer Dauer vorhalten, warten, instand setzen und betreiben. Vorübergehende Verkehrssicherungsmaßnahmen durchführen. Die Kontrolle der Verkehrssicherung wird gesondert vergütet.
Verkehrssicherung wie in Vorposition beschrieben.
Für Verkehrsführungsphase 'Umleitung mittel Bauphase 3.2'
Menge: 100,000 d
Leistungsbereichkatalog: 105

**14.02.0240 Verkehrssich. läng. Dauer abbauen Verk.konzept AG*in Kraft setzen**
*** Pauschalposition
StL-Nr. 211051202209
Verkehrssicherung an Arbeitsstellen längerer Dauer abbauen. Vorübergehende Verkehrssicherungsmaßnahmen
durchführen. Vorübergehende Markierung entfernen,
transportable Lichtsignalanlage, bauliches Leitelement,
mobile Stauwarnanlage, LED-Anzeigetafel und transportable Schutzeinrichtung abbauen werden gesondert
vergütet.
Nach Verkehrskonzept des AG.
Vorhandene Verkehrsschilder nach Unterlagen des AG wieder in Kraft setzen.
Für Verkehrsführungsphase 'Umleitung mittel Bauphase 3.2'
Menge: 1,000 Psch
Leistungsbereichkatalog: 105

**14.02.0250 Kontrolle d. Verkehrss. a. Uml.str. zwei bzw. einmal*schriftl.Dokument**
StL-Nr. 2110591021
Kontrolle der temporären Verkehrsschilder, vorübergehenden Markierungen, transportablen Lichtsignalanlagen,
baulichen Leitelemente und transportablen Schutzeinrichtungen auf Umleitungsstrecke gemäß ZTV-SA durchführen. Die Kontrolle ist unmittelbar nach deren Durchführung zu erfassen und zu dokumentieren. Arbeits- und
Hilfsmittel sind vom AN zu stellen und dem AG jederzeit
zugänglich zu machen.
Kontrolle zweimal täglich, an arbeitsfreien Tagen einmal täglich.
Schriftliche Dokumentation der Kontrolle nach Unterlagen des AG.
Menge: 950,000 d
Leistungsbereichkatalog: 105

**14.02.0260 Markierungsfläche trocknen**
StL-Nr. 21105312
Fläche für Markierung auf Anordnung des AG schonend
trocknen. Vorübergehende Verkehrssicherungsmaßnahmen
durchführen. Abgerechnet wird die zu markierende
Fläche. Bei Pfeil, Buchstabe, Ziffer, Verkehrsschild
und Piktogramm ergibt sich die Fläche aus dem kleinsten
umschriebenen Rechteck.
Menge: 75,000 m2
Leistungsbereichkatalog: 105

**14.02.0270 Markierungsfläche reinigen von Hand**
StL-Nr. 2110531603
Fläche der Markierung reinigen.
Kehrgut aufnehmen und nach Wahl des AN verwerten.
Vorübergehende Verkehrssicherungsmaßnahmen durchführen.
Abgerechnet wird die zu markierende Fläche. Bei Pfeil,
Buchstabe, Ziffer, Verkehrsschild und Piktogramm ergibt
sich die Fläche aus dem kleinsten umschriebenen Rechteck.
Reinigung von Hand.
Menge: 75,000 m2
Leistungsbereichkatalog: 105

**14.02.0280 Längsmarkierung Typ II herstellen durchg. Fb.begr.*Breite 0,12 m Folie, profiliert mind. P 6*grobstr. Decke Markierung entf.**
StL-Nr. 2110533211692101
Längsmarkierung Typ II einschl. evtl. Sperrflächenumrandung als vorübergehende Markierung herstellen, warten und instand setzen. Vormarkieren. Vorübergehende
Verkehrssicherungsmaßnahmen durchführen. Abgerechnet
wird der markierte Strich, bei Doppelstrichen zwei
Striche.
Durchgehend als Fahrbahnbegrenzung.
Strichbreite = 0,12 m.
Markierungssystem aus Folie, Gewebe- oder Kunststoffträger, als profiliertes System.
Schichtdicke 'mind. 2 mm,
Nachtsichtbarkeit = R5 und RW6 im Neuzustand,
Griffigkeit mind. S2.'

Verkehrsklasse mindestens P 6.
Markierung auf grobstrukturierter Asphaltdeckschicht.
Markierung entfernen. Abfall aufnehmen und nach Wahl
des AN verwerten.
Menge: 550,000 m
Leistungsbereichkatalog: 105

**14.02.0285 Längsmarkierung Typ II herstellen Str/L 1zu1 Leitl.*Breite 0,12 m Folie,Gew.o.Kunst mind. P 6*grobstr. Decke Markierung entf.**
StL-Nr. 2110533251592101
Längsmarkierung Typ II einschl. evtl. Sperrflächenumrandung als vorübergehende Markierung herstellen, warten und instand setzen. Vormarkieren. Vorübergehende
Verkehrssicherungsmaßnahmen durchführen. Abgerechnet
wird der markierte Strich, bei Doppelstrichen zwei
Striche.
Unterbrochen; Verhältnis Strich/Lücke 1 zu 1 als Leitlinie.
Strichbreite = 0,12 m.
Markierungssystem aus Folie, Gewebe- oder Kunststoffträger.
Schichtdicke 'mind. 2 mm,
Nachtsichtbarkeit = R5 und RW6 im Neuzustand,
Griffigkeit mind. S2.'

Verkehrsklasse mindestens P 6.
Markierung auf grobstrukturierter Asphaltdeckschicht.
Markierung entfernen. Abfall aufnehmen und nach Wahl
des AN verwerten.
Menge: 50,000 m
Leistungsbereichkatalog: 105

**14.02.0290 Pfeilmarkierung Typ II herstellen li. oder re. ab*Länge 5,00 m Folie, profiliert mind. P 6*grobstr. Decke Markierung entf.**
StL-Nr. 2110533822592101
Pfeilmarkierung Typ II als vorübergehende Markierung
herstellen, warten und instand setzen. Vormarkieren.
Vorübergehende Verkehrssicherungsmaßnahmen durchführen.
Markierungszeichen = Pfeil links oder rechts ab.
Länge = 5,00 m.
Markierungssystem aus Folie, Gewebe- oder Kunststoffträger, als profiliertes System.
Schichtdicke 'mind. 2 mm,
Nachtsichtbarkeit = R5 und RW6 im Neuzustand,
Griffigkeit mind. S2.'

Verkehrsklasse mindestens P 6.
Markierung auf grobstrukturierter Asphaltdeckschicht.
Markierung entfernen. Abfall aufnehmen und nach Wahl
des AN verwerten.
Menge: 1,000 St
Leistungsbereichkatalog: 105

**14.02.0300 Verkehrsspiegel**
Verkehrsspiegel nach Unterlagen des AG aufstellen, vor- und unterhalten sowie beseitigen.
Spiegel rechteckig
Spiegelfläche (B x H): 800 x 600 mm
Abstand Spiegel-Beobachter : über 10 bis 20 m
Material: POLYMIR oder P.A.S. Spiegelglas - unzerbrechlich, unveränderlich und kratzunempfindlich
für Außenbereiche
mit Rot/Weiß Ummantelung
einschl. Aufstellvorrichtung
für den gesamten Zeitraum der Umleitung "Gross"
Menge: 1,000 St

**14.02.0310 Schranke mit automatischer**
Schranke mit automatischer Steuerung
- An- u. Abmeldung autorisierter ÖPNV Fahrzeuge über Datentelegramm nach R09.16. unter Verwendung Übertragungsformat NEMO
- Zählung ein- u. aufsfahrende Fahrzeuge
- Rückfallebene, Öffnung mittels Schlüsseltaster
- Notöffnung bei Stromausfall (mechanisch)
Aufbauen, betriebsbereit anschließen und abbauen,
Vorhalten und warten wird gesondert vergütet.
Menge: 1,000 St

**14.02.0320 Speicherprogrammierbare Steuerung**
Speicherprogrammierbare Steuerung (SPS)
Programmierung und Inbetriebnahme
Realisierung folgender Funktionen:
- Auf- u. Abwärtszählung der An- u. Abmeldungen bei mehreren durchfahrtsberechtigten Fahrzeugen in unmittelbarer Folge
- Unterdrückung überzähliger Abmeldungen
- Redundante An- u. Abmeldung nach Zeitkriterium
Menge: 1,000 St

**14.02.0330 Schrankenanlage vorhalten, warten, betreiben**
Schrankenanlage vorhalten, warten und betreiben
Menge: 920,000 d

**14.02.0340 Programmierung Meldepunkte**
Programmierung Meldepunkte an Erweiterungsbaugruppe
Telegrammauswerteeinheit (TAE)
Menge: 1,000 St

**14.02.0350 Telegrammauswerteeinheit (TAE)**
Telegrammauswerteeinheit (TAE) vorhalten
einschließlich Funkempfänger zur Auswertung
von R09.16. Telegrammen (System NEMO)
Menge: 920,000 d

#### Abschnitt 14.03 Lenau Weg

*Hinweis: Baufeldfreimachung*

**14.03.0010 Lichtraumprofilschnitt durchführen 4,5m ü. Fahrbahn*0,75 m Abstand Wundbehandlung*Schnittg. Verw.AN**
StL-Nr. 211077321111
Lichtraumprofilschnitt durchführen. Äste erforderlichenfalls auf Zugast einkürzen oder auf Astring
absägen. Abgerechnet wird nach Stück Baum.
Höhe des lichten Raumes = 4,50 m über Fahrbahn.
Breite des seitlichen Sicherheitsraumes gemessen von
der Fahrbahnrandmarkierung = 0,75 m.
Schnittflächen über 3 bis 10 cm Durchmesser vollflächig
mit Wundbehandlungsstoff versehen. Bei Schnittflächen
über 10 cm Durchmesser Wundbehandlungsstoff nur auf den
Wundrand und das angrenzende Splintholz (ca. 2 cm) auftragen.
Schnittgut nach Wahl des AN verwerten.
Menge: 10,000 St

**14.03.0015 Strauchbestand roden Höhe über 2-3 m*verfüll/Boden AG Wst.Verw.AN*S.Abr. Verw. AN**
StL-Nr. 24106010201101
Strauchbestand und sonstiger Aufwuchs bis 0,10 m Stammdurchmesser, in 1,00 m Höhe über dem Erdboden gemessen,
mit Wurzelwerk roden. Abrechnung nach Fläche der
größten Ausdehnung des Strauchwerks.
Mittlere Höhe über 2,00 bis 3,00 m.
Wurzellöcher mit geeignetem Boden verfüllen.
Boden aus Abtragsbereichen profilgerecht lösen.
Wurzelstöcke nach Wahl des AN verwerten.
Schlagabraum nach Wahl des AN verwerten.
Menge: 500,000 m2

**14.03.0020 Zaun aufnehmen Maschendrahtzaun*Höhe 1,50-2,00 m Pfosten Beton*Abstand3,00-4,00m Pf.i.Beton30/80*Löcher schließen Material verwert.**
StL-Nr. 2112810133432101
Zaun aufnehmen, einschließlich Verstrebungen.
Maschendrahtzaun.
Zaunhöhe über 1,50 bis 2,00 m.
Pfosten aus Beton.
Pfostenabstand über 3,00 bis 4,00 m.
Pfosten mit Einzelfundament aus Beton, Durchmesser bis
30 cm, Tiefe bis 80 cm.
Pfostenlöcher entsprechend der sie umgebenden Fläche
schließen. Material aus Baubereich.
Ausgebautes Material nach Wahl des AN verwerten.
Menge: 170,000 m

**14.03.0030 Wegestein aufnehmen, lagern, einbauen**
Wegestein aufnehmen, lagern und wieder herstellen.
Wegestein vor Aufnahme vermessungstechnisch erfassen.
Stein ausbauen, auf Lagerflächen des AN innerhalb der Bauzeit lagern.
Stein aus Granit, Abmessungen ca. 0,25*0,25*1,5 m
Nach Rückbau Baustraße Stein ortsgleich einbauen.
Befestigung mit gebrochene Mineralstoffen,
erforderliche Erdarbeiten ausführen.
Menge: 1,000 St

*Hinweis: Schutz für Elektrokasten*
Schutz für Elektrokasten
Ring im Boden durch 6 Stück Stahlpinnen gegen verrutschen sichern

**14.03.0040 Fertigteil für Schacht einbauen SR 1500x500**
StL-Nr. 241104400400
Fertigteil für Schacht einbauen.
Schachtring 1500 x 500.
Menge: 1,000 St

**14.03.0050 Maschendrahtzaun herstellen Zaunhöhe 2,00 m*St.pf.moosgr.D48 Pf.L2,60m,D30 T70*Pfostenabst.3,00m Gefl.60x60ku.grün*Spdr.ku.4züg.grün**
StL-Nr. 2112823734335509
Maschendrahtzaun, einschließlich der erforderlichen
Erdarbeiten, herstellen. Spanndraht in jede Masche einziehen. Mindestens jeden 10. Pfosten und alle Eckpfosten doppelseitig und die Endpfosten einseitig verstreben. Pfostenverstrebung wird gesondert vergütet.
Zaunhöhe = 2,00 m.
Stahlrohrpfosten, feuerverzinkt und pulverbeschichtet,
Durchmesser = 48 mm, Wanddicke = 1,5 mm, moosgrün, RAL
6005.
Pfostenlänge = 2,60 m, Betonfundament C 12/15, Durchmesser = 30 cm, Tiefe = 70 cm.
Pfostenabstand = 3,00 m.
Maschendrahtgeflecht 60x60x2,8 mm, dickverzinkt und
kunststoffummantelt, moosgrün, RAL 6005.
Spanndraht 3,8 mm, dickverzinkt und kunststoffummantelt, moosgrün, RAL 6005, 4-zügig.
Boden-/Felsklasse 'BM-F1'
Menge: 170,000 m

*Hinweis: Erdbau, ungebundene Schichten*

**14.03.0060 Boden bzw. Fels lösen und verwerten*profilg. lösen*Abrechnung Abtrag**
StL-Nr. 2410621391009100
Boden bzw. Fels aus Abtragsbereichen profilgerecht
lösen, laden und nach Wahl des AN verwerten. Beschreibung der Homogenbereiche nach Unterlagen des AG. Die
Herstellung von Mulden und Gräben wird gesondert vergütet.
Homogenbereich 'EA-L1.'

Profilgerecht lösen.
Materialklasse 'BM-F3'

Abrechnung nach Abtragsprofilen.
Menge: 470,000 m3

**14.03.0070 Geotextil als Trennschicht verlegen Nutz.Dauer<25Jahr*pH 4-9 GRK 4*verlegen quer Abr. Überdeckung**
StL-Nr. 2410640311010101
Geotextil als Trenn- und Filterschicht verlegen. Trennschicht nach Unterlagen des AG. Überlappung mindestens
0,50 m. Überschüttung wird gesondert vergütet.
Erforderliche Nutzungsdauer bis 25 Jahre.
pH-Wert des Umgebungsmilieus 4 bis 9.
Geotextilrobustheitsklasse 4.
Verlegen quer zur Straßenachse.
Abrechnnung nach überdeckter Trennfläche.
Menge: 1600,000 m2

**14.03.0080 Frostschutzschicht herstellen*0/32 URA+Einbaudoku Dicke Unterl. AG*Abrechng. Auftrag**
StL-Nr. 2411221090051911
Frostschutzschicht herstellen.
In Verkehrsflächen 'Baustraße'

Baustoffgemisch 0/32.
Umweltrelevante Anforderungen beim Einsatz von Baustoffgemischen einschließlich Einbaudokumentation nach
Unterlagen des AG. Einbaudokumentation übergeben.
Verdichtungsgrad/Verformungsmodul 'Ev2 >=120 MPa'

Einbaudicke nach Unterlagen des AG.
Abrechnung nach Auftragsprofilen.
Menge: 600,000 m3

*Hinweis: Bankettstärke 5 cm,*
Bankettstärke 5 cm, darunterliegende Schicht als FSS

**14.03.0090 Bankett profilgerecht herstellen Neben Fahrbahn*Baustoff. C 90/3 URA+Einbaudoku*Breite U.AG 12 tief+ 6 hoch*3 cm tiefer**
StL-Nr. 2411270211111100
Bankett gemäß ZTV E-StB profilgerecht herstellen.
Neben Verkehrsfläche Fahrbahn.
Baustoffgemisch, Kategorie C 90/3, Größtkorn
von 32 mm. Der Feinkornanteil muss im eingebauten Zu-
Stand 8 M.-v.H. bis 12 M.-v.H. betragen.
Umweltrelevante Anforderungen beim Einsatz von Baustoffgemischen einschließlich Einbaudokumentation nach
Unterlagen des AG. Einbaudokumentation übergeben.
Einbaubreite nach Unterlagen des AG.
Querneigung 12 v.H. am tiefliegenden und 6 v.H. am
hochliegenden Fahrbahnrand.
Einbau 3 cm tiefer als Fahrbahnrand.
Menge: 25,000 m3

**14.03.0100 Baugrube herstellen Tiefe >1,25-1,75m Aushub Zwischl.AG**
StL-Nr. 24108107992930
Baugrube nach Unterlagen des AG herstellen.
Beschreibung der Homogenbereiche nach Unterlagen des
AG. Verbau wird gesondert vergütet.
Homogenbereiche 'EA-L1.'

Baugrube 'Entwässerungsschächte, Rückbau und Neubau'

Baugrubentiefe über 1,25 bis 1,75 m.
Materialklasse 'BM-F3'

Aushub zum Zwischenlager nach Unterlagen des AG
fördern.
Menge: 10,000 m3

**14.03.0110 Boden des AG in Baugrube einbauen Boden gelagert Abrechng.Auftrag**
StL-Nr. 241081172902
Boden des AG in Baugrube nach Unterlagen des AG einbauen und verdichten einschl. ggf. erforderlicher
Wasserzugabe.
Boden, innerhalb der Baustelle gelagert, aufnehmen.
Baugrube für 'Zweikammerschacht'

Abrechnung nach Auftragsprofilen.
Menge: 10,000 m3

**14.03.0120 Ausweichstelle zurückbauen**
Ausweichstelle zurückbauen
Abmessungen nach Unterlagen des AG,
Frostschutzschicht ausbauen, Mächtigkeit 40 cm,
Boden profilgerecht auffüllen, Mächtigkeit i. M 20 cm,
Oberboden andecken 5 cm.
Böden liefern, ausgebaute Stoffe nach Wahl des AN verwerten.
Menge: 2,000 St

**14.03.0130 Deckschicht ohne Bindem. herst. Gehu.Radw. o.F.*0/8 URA+Einbaudoku*Dicke 4 cm**
StL-Nr. 241125022112
Deckschicht ohne Bindemittel herstellen.
In Verkehrsflächen für Geh- und Radwege, ohne
Fertiger.
Baustoffgemisch 0/8.
Umweltrelevante Anforderungen beim Einsatz von Baustoffgemischen einschließlich Einbaudokumentation nach
Unterlagen des AG. Einbaudokumentation übergeben.
Einbaudicke = 4 cm.
Menge: 630,000 m2

**14.03.0140 Bankett anpassen.**
Bankett anpassen.
Anpassung im Zuge des Endausbaus.
Obere Bankettschicht abtragen, seitlich lagern.
darunterliegenden Frostschutz ca. 10 cm abtragen und nach Wahl des AN verwerten.
seitlich gelagertes Bankettmaterial profilgerecht auftragen und verdichten.
Einbaubreite nach Unterlagen des AG.
Querneigung 12 v.H. am tiefliegenden und 6 v.H. am
hochliegenden Fahrbahnrand.
Einbau 3 cm tiefer als Fahrbahnrand.
Verformungsmodul EV2 auf der Oberfläche mindestens
100 MPa.
Menge: 470,000 m2

*Hinweis: gebundene Schichten*

*Hinweis: Einbaudicke ca.12 cm*

**14.03.0150 Asphalttragd. aus AC 16 TD herst.*n. Unterl. AG Bitumen 70/100*Abböschung 2 zu 1**
StL-Nr. 23113827911002
Asphalttragdeckschicht aus Asphalttragdeckschichtmischgut AC 16 TD herstellen. Anlieferung des Asphaltmischguts in thermoisolierten Transportbehältern.
In Verkehrsflächen 'für Baustraßen'

Einbau nach Unterlagen des AG.
Bindemittel = 70/100.
Seitliche Abböschungen 2 zu 1 herstellen.
Menge: 340,000 t
Leistungsbereichkatalog: 113

*Hinweis: Hinweis zur Fugenherstellung*
Hinweis zur Fugenherstellung:
Die Herstellung der Fug durch Schneiden ist Bestandteil der folgenden Leistung

**14.03.0160 Anschluss a. Fuge m. Fugenm. herst. Querfuge*Deckschicht Tiefe 40 mm*Breite 20 mm Verf. mit Ufst.*Fugenmasse N2**
StL-Nr. 2311391221064201
Anschluss als Fuge mit Fugenmasse herstellen.
Querfuge.
In der Asphaltdeckschicht ausbilden.
Fugenspalttiefe = 40 mm.
Fugenspaltbreite = 20 mm.
Fugenspalt verfüllen in einer Lage mit Unterfüllstoff.
Mit heiß verarbeitbarer Fugenmasse Typ N2, einschließlich zugehörigem und zuvor aufgetragenem Voranstrichmittel.
Menge: 9,000 m
Leistungsbereichkatalog: 113

**14.03.0170 Randabdichtung herstellen Flankenfl. rein.*Abd. 70/100 ein Arbeitsgang*über 10-12 cm**
StL-Nr. 231139221213
Flankenfläche des hochliegenden Randes der Asphaltschichten abdichten.
Reinigen der Flankenfläche mit Hochdruckreiniger.
Abdichtung mit 70/100.
Herstellung für alle Schichten in einem Arbeitsgang.
Dicke der abzudichtenden Asphaltbefestigung über 10 bis
12 cm.
Menge: 300,000 m
Leistungsbereichkatalog: 113

**14.03.0180 Asphaltbefestigung aufnehmen Dicke ü. 6-12 cm*Tiefe ü. 10-20 cm Aufbr. Verw. AN**
StL-Nr. 2311302899302003
Asphaltbefestigung aufbrechen und aufnehmen.
Fläche 'Baustraße, Tragdeckschicht'

Einschließlich Unterlage 'Geotextil, GRK 4'

Dicke der Asphaltbefestigung über 6 cm bis 12 cm.
Gesamtaufbruchtiefe über 10 bis 20 cm.
Aufbruchgut nach Wahl des AN verwerten.
Menge: 1200,000 m2
Leistungsbereichkatalog: 113

*Hinweis: Entwässerung*

**14.03.0190 Schacht ausbauen DU bis 1,00 m*Betonfertigteile Tiefe 1,25-2,00 m*Ausbau verwerten**
StL-Nr. 24110404112001
Freigelegten Schacht einschließlich Abdeckung vollständig ausbauen. Aufbruch von Straßenbefestigungen und das
Ausbauen von Rohrleitungen wird gesondert vergütet.
Runder Schacht, DN/ID bis 1,00 m.
Schacht aus Betonfertigteilen.
Ausbautiefe ab OK Abdeckung über 1,25 bis 2,00 m.
Sämtliche Ausbaustoffe verwerten nach Wahl des AN.
Menge: 1,000 St

**14.03.0200 Zweikammer - Einlaufschacht**
Zweikammer - Einlaufschacht herstellen
Stahlbetonschacht aus güteüberwachtem HS-Beton C40/50 nach DIN EN 2061 und DIN 10452, Expositionsklassen XC4, XF3, XA2, (Widerstand gegen sulfathaltiges Wasser bis 1.500mg/l), als monolithisches Betonfertigsteil.
Innenwände und sichtbare Teile glatt geschalt.
Trennwand / Schwelle zwischen den Kammern 500mm hoch
Außenabmessungen (L x B x H):1900 x 980 x 1250 mm
lichte Abmessungen (L x B x H):
- Sandfang: 780 x 700 x 500 mm
- Schacht: 700 x 700 x 950 mm
Abdeckungen:
- Sandfang: verzinkter Stabrechen mit 80 mm Stababstand, mit Befestigungslaschen, Rechen herausnehmbar
- Schacht: Abdeckplatte mit bündig eingebauter Schachtabdeckung Klasse B 125, Deckel aus Beton-Guss, ohne Ventilation, mit Sandverschluss.
Rohranschluss: 'DN200 als werkseitig eingebaute Anschlussmuffe'
Menge: 1,000 St

**14.03.0210 Kastenrinne einbauen Klasse D 400*Nenngröße 200 Gefälle 0,5 v.H.*KunstharzbetonFT in Pflast./Platt.*Aufl.+RSt Herstan Abdeckung G-Eisen*Schlitzw.18 mm**
StL-Nr. 2411054343121111
Kastenrinne mit Abdeckung einbauen. Formstücke und An-
schlussleitungen werden gesondert vergütet.
Klasse D 400.
Nenngröße 200.
Innengefälle der Rinne 0,5 v.H.
Rinne aus Kunstharzbetonfertigteilen.
Umgebende Fläche = Pflaster bzw. Plattenbelag.
Auflager und Rückenstützen nach Herstellerangaben herstellen.
Abdeckung = Rahmen und Rost aus Gusseisen.
Schlitzweite bis 18 mm.
Menge: 10,000 m

**14.03.0215 Kastenrinne wie vor mit Rückbau**
Kastenrinne wie vor mit Rückbau Baustraße Lenauweg ausbauen und verwerten.
erforderliche Erdarbeiten ausführen,
Ausbaubereich mit Material für Frostschutzschichten auffüllen und verdichten
Menge: 10,000 m

*Hinweis: Pflaster, Borde*

**14.03.0220 Pflasterd.m.Betonpfl.-steinen aufn. 8 cm dick*ungeb. Fugenmat. ungeb. Bettung*Steine lagern**
StL-Nr. 23115011211299
Pflasterdecke mit Pflastersteinen aus Beton aufnehmen.
Aufnehmen der Tragschicht wird gesondert vergütet.
Pflasterstein ca. 8 cm dick.
Mit Fugenfüllung aus ungebundenem Fugenmaterial.
Bettung aus ungebundenem Bettungsmaterial.
Steine innerhalb der Baustelle fördern und lagern.
Übriges Aufbruchgut nach Wahl des AN verwerten.
Pflastersteine säubern. Anteil wiederverw. Steine '80 v. H.'
Menge: 16,000 m2

**14.03.0230 Bordstein aufnehmen. Hochbord Beton*Fund. bis 10 cm alles Verw. AN**
StL-Nr. 23115031110200
Bordstein aufnehmen.
Bordstein = Hoch- und Rundbordstein aus Beton, Breite
bis 18 cm, Höhe bis 30 cm.
Fundament aus Beton, bis 10 cm dick, aufbrechen.
Sämtliche Steine und übriges Aufbruchgut nach Wahl des
AN verwerten.
Menge: 20,000 m

**14.03.0240 Natursteinpflasterdecke aufnehmen Kantenl. ü.6-12cm*Granit ungeb. Fugenmat.*ungeb. Bettung**
StL-Nr. 23115002211199
Natursteinpflasterdecke aufnehmen. Aufnehmen der Tragschicht wird gesondert vergütet.
Abmessung = Pflasterstein mit Kantenlänge über 6 bis 12
cm.
Pflasterstein aus Granit.
Mit Fugenfüllung aus Baustoffgemisch ohne Bindemittel.
Bettung aus ungebundenem Bettungsmaterial.
Steine 'im Baustellenbereich zum Wiedereinbau lagern, übriges Aufbruchgut nach Wahl des AN verwerten'
Menge: 15,000 m2

**14.03.0250 Pfl.m. Kl.pfl.st. a. Nat.st. herst. Park-/sonst. Fl.*Flächen ü. 2-10m2*Granit SZ18/LA20*Bett.0/4 30 v. H. Fuge 0/4**
StL-Nr. 2311514722911119
Pflasterdecke mit Kleinpflastersteinen aus Naturstein
herstellen. Bearbeitung der Oberfläche der Kleinpflastersteine nach Unterlagen des AG.
In Park- und sonstigen Verkehrsflächen.
Einzelflächen über 2,00 bis 10,00 m2.
Format für Rastermaß 'Ausbausteine, im Baustellenbereich gelagert, Kantenlänge ca. 8 cm'

Pflasterstein aus Granit.
Baustoffgemisch für Bettung und Fugen Kategorie
SZ18/LA20.
Bettung aus Baustoffgemisch 0/4, Anteil an Körnung unter 2 mm max. 30 Massenprozent, E CS35, C 90/3.
Fuge mit Baustoffgemisch 0/4, GU, F, E CS35, C 90/3,
Fugenmaterial einarbeiten und einschlämmen, Fugenschluss durch Einfegen und Einschlämmen herstellen.
Verlegen 'an Bestand anpassen'
Menge: 15,000 m2

**14.03.0260 Pflasterd. a. Betonst. d. AG herst. Rad- und Gehwege*Flächen ü. 2-10m2 Pflaster gelagert*St.100/200/80 SZ18/LA20*Bett.0/4 30 v. H. Fuge 0/4*Läuferverband**
StL-Nr. 2311511142141111
Pflasterdecke aus Betonsteinen des AG herstellen.
In Verkehrsflächen für Rad- und Gehwege.
Einzelflächen über 2,00 bis 10,00 m2.
Pflastersteine gelagert innerhalb der Baustelle aufnehmen und fördern.
Format für Rastermaß = 100/200/80 mm.
Baustoffgemisch für Bettung und Fugen Kategorie
SZ18/LA20.
Bettung aus Baustoffgemisch 0/4, Anteil an Körnung unter 2 mm max. 30 Massenprozent, E CS35, C 90/3.
Fuge mit Baustoffgemisch 0/4, GU, F, E CS35, C 90/3,
Fugenmaterial einarbeiten und einschlämmen, Fugenschluss durch Einfegen und Einschlämmen herstellen.
Steine im Läuferverband verlegen.
Menge: 16,000 m2

**14.03.0275 Bordstein aus Beton setzen BSt. TB 10x25 cm*Fuge Typ B gerader Stein*bis 10 cm unt. OK F-beton 12 MPa**
StL-Nr. 2311531106010111
Bordstein aus Beton setzen. Breite der Rückenstütze
mind. 15 cm.
Bordstein = TB 10 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 5,000 m

**14.03.0280 Bordstein aus Beton setzen BSt. RB 15x22 cm*Fuge Typ B gerader Stein*bis 10 cm unt. OK F-beton 12 MPa**
StL-Nr. 2311531110010111
Bordstein aus Beton setzen. Breite der Rückenstütze
mind. 15 cm.
Bordstein = RB 15 x 22 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 11,000 m

**14.03.0290 Bordstein aus Beton setzen BSt. RB 15x22 cm*Fuge Typ B Halbm. ü. 2,5-5 m*bis 10 cm unt. OK F-beton 12 MPa**
StL-Nr. 2311531110010311
Bordstein aus Beton setzen. Breite der Rückenstütze
mind. 15 cm.
Bordstein = RB 15 x 22 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Kurvenstein, Halbmesser größer 2,50 bis 5,00 m.
Rückenstütze bis 10 cm unter Oberkante Bordstein. Beton
mit einer Druckfestigkeit (Einzelwert) am Bohrkern von
mind. 12 MPa.
Fundamentbeton mit einer Druckfestigkeit (Einzelwert)
am Bohrkern von mind. 12 MPa.
Menge: 3,000 m

#### Abschnitt 14.04 Arnstädter Hohle

*Hinweis: Ablagerungen wie Laub, Bewuchs und*
Ablagerungen wie Laub, Bewuchs und ähnliches mit entfernen

**14.04.0010 Unterlage reinigen Asphaltbefestig.*lose Teile aufn. Hochdr.-Sauganl.**
StL-Nr. 231130581102
Unterlage reinigen. Anfallendes Kehrgut nach Wahl des
AN verwerten.
Unterlage = Asphaltbefestigung.
Lose Bestandteile von Schadstellen aufnehmen.
Selbstaufnehmende Kehrmaschine. Letzter Arbeitsgang mit
Wasserhochdruckreinigungsgeräten mit rotierenden Düsen
und Absaugeinrichtung.
Menge: 1600,000 m2
Leistungsbereichkatalog: 113

*Hinweis: VKA: A AVV: 17 03 02 DK 0*

**14.04.0050 Asphaltbefestigung aufnehmen Fahrbahn*Dicke ü. 3-6 cm Tiefe bis 10 cm*Aufbr. Verw. AN**
StL-Nr. 2311302810201003
Asphaltbefestigung aufbrechen und aufnehmen.
Fläche = Fahrbahn.
Dicke der Asphaltbefestigung über 3 cm bis 6 cm.
Gesamtaufbruchtiefe bis 10 cm.
Aufbruchgut nach Wahl des AN verwerten.
Menge: 1600,000 m2
Leistungsbereichkatalog: 113

**14.04.0060 Asphaltbefestigung trennen Anbauber. quer*schneiden Dicke ü. 3-6 cm**
StL-Nr. 231130382102
Asphaltbefestigung geradlinig trennen.
im Anbaubereich quer zur Fahrbahnachse,
Trennen durch Schneiden.
Dicke der Asphaltbefestigung über 3 bis 6 cm.
Menge: 25,000 m
Leistungsbereichkatalog: 113

**14.04.0070 Unterlage profilieren SfM Unebenh. max.2 cm**
StL-Nr. 241120201901
Unterlage für Schicht ohne Bindemittel auf Sollhöhe
nach Unterlagen des AG profilieren und verdichten.
Liefern von Baustoff bzw. Entfernen von überschüssigem Baustoff wird gesondert vergütet.
Unterlage = Schicht aus frostunempfindlichem Baustoff
oder Baustoffgemisch.
Verformungsmodul/Verdichtungsgrad 'der profilierten Unterlage mindestens 150 MPa.'

Unebenheit innerhalb einer 4,00 m langen Messstrecke
höchstens 2 cm in Längs- und Querrichtung.
Menge: 1600,000 m2

**14.04.0075 Bitumenemulsion aufsprühen Bk1,8-Bk0,3*Asphalt gefräst Rampenspritzgerät*C60BP4-S Menge 500 g/m2**
StL-Nr. 23113063221169
Bitumenemulsion zur Herstellung des Schichtenverbundes
aufsprühen.
Auf Verkehrsflächen der Belastungsklassen Bk1,8 bis
Bk0,3.
Unterlage = Asphaltbefestigung, gefräst.
Mit Rampenspritzgerät.
Bindemittel = C60BP4-S.
Bindemittelmenge = 500 g/m2.
Vor Einbau 'Tragdeckschiht'
Menge: 1600,000 m2
Leistungsbereichkatalog: 113

**14.04.0080 Asphalttragd. aus AC 16 TD herst. Bk0,3*Schadstellen Bitumen 70/100**
StL-Nr. 23113827121000
Asphalttragdeckschicht aus Asphalttragdeckschichtmischgut AC 16 TD herstellen. Anlieferung des Asphaltmischguts in thermoisolierten Transportbehältern.
In Verkehrsflächen der Belastungsklasse Bk0,3.
Einbau in Schadstellen.
Bindemittel = 70/100.
Menge: 15,000 t
Leistungsbereichkatalog: 113

**14.04.0090 Asphalttragd. aus AC 16 TD herst. Bk0,3*Dicke 8 cm*Bitumen 70/100**
StL-Nr. 23113822111000
Asphalttragdeckschicht aus Asphalttragdeckschichtmischgut AC 16 TD herstellen. Anlieferung des Asphaltmischguts in thermoisolierten Transportbehältern.
In Verkehrsflächen der Belastungsklasse Bk0,3.
Einbaudicke = 8 cm.
Bindemittel = 70/100.
Menge: 1600,000 m2
Leistungsbereichkatalog: 113

**14.04.0100 Anschluss a. Fuge m. Fugenm. herst. versch.Randfugen Tiefe 40 mm*Breite 15 mm Fugenmasse N2**
StL-Nr. 2311391259063001
Anschluss als Fuge mit Fugenmasse herstellen.
Randfuge vor Borden, Übergängen, Abläufen u.ä.
In 'Tragdeckschicht'

Fugenspalttiefe = 40 mm.
Fugenspaltbreite = 15 mm.
Mit heiß verarbeitbarer Fugenmasse Typ N2, einschließlich zugehörigem und zuvor aufgetragenem Voranstrichmittel.
Menge: 800,000 m
Leistungsbereichkatalog: 113

**14.04.0105 Anschl. a. Fuge m. B-fugenb. herst.*Anschluss quer Schichtd. 4 cm*bis 20 m OPA-Fugenband**
StL-Nr. 23113917925102
Anschluss als Fuge an bestehende Asphaltschicht oder
Bauteil in der Dicke der Asphaltschicht mit Bitumenfugenband einschließlich zugehörigem und zuvor aufgetragenem Voranstrichmittel herstellen.
Anschluss 'Tragdeckschicht'

Querfuge.
Dicke der Asphaltschicht = 4 cm.
Einzellängen bis 20,00 m.
Breite des Bitumenfugenbandes = 15 mm, Bitumenfugenband
nach Unterlagen des AG für offenporige Asphaltdeckschichten.
Menge: 25,000 m
Leistungsbereichkatalog: 113

**14.04.0110 Erschwernis infolge Einbauten Erschwer. gesamt*Asphaltbefestig. Schächte**
StL-Nr. 231130781502
Erschwernis infolge Einbauten, Schächten und Straßenabläufen. Abgerechnet wird je Stück Einbauteil.
Erschwernis beim Fräsen, Aufnehmen, Aufsprühen von Bi-
tumenemulsionen sowie Herstellen von Asphaltschichten.
Asphaltbefestigung.
Schächte.
Menge: 8,000 St
Leistungsbereichkatalog: 113

**14.04.0120 Erschwernis infolge Einbauten Erschwer. gesamt*Asphaltbefestig. Straßenabläufe**
StL-Nr. 231130781503
Erschwernis infolge Einbauten, Schächten und Straßenabläufen. Abgerechnet wird je Stück Einbauteil.
Erschwernis beim Fräsen, Aufnehmen, Aufsprühen von Bi-
tumenemulsionen sowie Herstellen von Asphaltschichten.
Asphaltbefestigung.
Straßenabläufe.
Menge: 5,000 St
Leistungsbereichkatalog: 113

#### Abschnitt 14.05 Deklarationsanalyse

**14.05.0010 Deklarationsanalyse**
Erstellung einer Deklarationsanalyse durch akkreditiertes Prüfinstitut für die Probenahme und physikalisch-chemische Untersuchung des  Aushubbodens nach Angabe und im Beisein des AG:
Aushubprobe durch zugelassenen Analytiker entnehmen und fachgerecht verpacken lassen, vom Prüfinstitut innerhalb von 1 Woche mit vollständiger Untersuchungsprogramm nach LAGA M 20 (1997) inkl. TOC-Gehalt.

Abfallschlüssel: 17 05 04 (Boden)

Die Prüfmethoden müssen den Akkreditierungsrichtlinien und
-bestimmungen für die Schadstoffbelastung entsprechen.
Analyseprotokolle und Prüfbericht sind in 2-facher Ausfertigung an den AG zur Festlegung der Zuordnung nach LAGA und Nachweisverordnung entspr. KrWG sowie der Behandlungsbedingungen zu übergeben.
Fahrtkosten, Lagerungskosten und eventuell anfallende Wartezeiten sind mit einzukalkulieren.

zu beauftragenden Prüfinstitut:
vgs InGeo GmbH
vgs@vgs-ing.de
Menge: 20,000 St

**14.05.0020 Bodenprobe entnehmen**
Bodenprobe für die Durchführung von Laboranalysen zur
Bestimmung von Nährstoff- oder Schadstoffgehalt entnehmen. Proben in verschließbare und transportsichere Be-
hältnisse füllen, beschriften und versandfertig auf der
Baustelle vorhalten.
Probenentnahme in Anwesenheit des AG.
Menge: 20,000 St

#### Abschnitt 14.06 Kontrollprüfungen

**14.06.0010 Belastungsfahrzeug bereitstellen**
StL-Nr. 19101707
Belastungsfahrzeug als Gegengewicht (z.B. ausreichend
beladener Lkw) für Plattendruckversuch bei Kontrollprüfungen bereitstellen.
Menge: 10,000 h
Leistungsbereichkatalog: 101

**14.06.0020 dynamischer Plattendruckversuch**
dynamischer Plattendruckversuch
als Kontrollprüfung durchführen, Ausführung durch
eine, mit dem AG abgestimmte Prüfstelle.
Menge: 10,000 Stck

**14.06.0030 Plattendruckversuch gem. DIN 18134-300**
Plattendruckversuch gem. DIN 18134-300
als Kontrollprüfung durchführen, Ausführung durch
eine, mit dem AG abgestimmte Prüfstelle.
Menge: 5,000 Stck

#### Abschnitt 14.07 Stundenlohn- und Nachweisleistungen

**14.07.0010 Verrechnungssatz Arbeitskraft Facharbeiter**
Stundenlohnarbeiten durch Arbeitskräfte auf Anordnung
des AG ausführen.
Der Verrechnungssatz fuer die jeweilige Arbeitskraft
umfasst sämtliche Aufwendungen, insbesondere den
tatsächlichen Lohn einschliesslich vermögenswirksamer
Leistungen mit den Zuschlägen fuer Gemeinkosten
(Sozialkassenbeiträge, Winterbauumlage und dgl.), sowie
Lohn- bzw. Gehaltsnebenkosten und Zuschläge für
Überstunden. Zuschläge für Nacht-, Sonntags- und
Feiertagsarbeit werden gesondert vergütet.
Facharbeiter
Menge: 100,000 h

**14.07.0020 Verrechnungssatz Arbeitskraft Polier**
Stundenlohnarbeiten durch Arbeitskräfte auf Anordnung
des AG ausführen.
Der Verrechnungssatz fuer die jeweilige Arbeitskraft
umfasst sämtliche Aufwendungen, insbesondere den
tatsächlichen Lohn einschliesslich vermögenswirksamer
Leistungen mit den Zuschlägen fuer Gemeinkosten
(Sozialkassenbeiträge, Winterbauumlage und dgl.), sowie
Lohn- bzw. Gehaltsnebenkosten und Zuschläge für
Überstunden. Zuschläge für Nacht-, Sonntags- und
Feiertagsarbeit werden gesondert vergütet.
Polier
Menge: 50,000 h

**14.07.0030 Stundenlohnarbeiten Bagger 3,5 t**
Stundenlohnarbeiten durch Baugeräte auf Anordnung des
AG ausführen.
Der Verrechnungssatz fuer das jeweilige Gerät umfasst
sämtliche Aufwendungen fuer den Einsatz, insbesondere
Gerätevorhalte- und Betriebsstoffkosten sowie
saemtliche Zuschlaege einschliesslich der Kosten für
das Bedienungspersonal. Der Verrechnungssatz gilt für
das zum Zeitpunkt des Abrufes einsatzbereit auf der
Baustelle befindliche Baugerät. Vergütet werden die
tatsächlich geleisteten Arbeitsstunden.
Bagger 3,5 t.
Menge: 50,000 h

**14.07.0040 Stundenlohnarbeiten Bagger 16 t**
Stundenlohnarbeiten durch Baugeräte auf Anordnung des
AG ausführen.
Der Verrechnungssatz fuer das jeweilige Gerät umfasst
sämtliche Aufwendungen fuer den Einsatz, insbesondere
Gerätevorhalte- und Betriebsstoffkosten sowie
saemtliche Zuschlaege einschliesslich der Kosten für
das Bedienungspersonal. Der Verrechnungssatz gilt für
das zum Zeitpunkt des Abrufes einsatzbereit auf der
Baustelle befindliche Baugerät. Vergütet werden die
tatsächlich geleisteten Arbeitsstunden.
Bagger 16 t.
Menge: 50,000 h

**14.07.0050 wie vor, Frontlader, luftber. bis 45 kW**
Menge: 50,000 h

**14.07.0060 wie vor, Flächenrüttler bis 0,75 t**
Menge: 50,000 h

**14.07.0070 Verrechnungssatz für LKW-Kipper 12 t**
Stundenlohnarbeiten durch Lastkraftwagen auf Anordnung
des AG ausführen.
Der Verrechnungssatz für den jeweiligen LKW umfasst
sämtliche Aufwendungen fuer den Einsatz des LKW,
insbesondere Gerätevorhalte- und Betriebsstoffkosten
sowie sämtliche Zuschläge einschliesslich der Kosten
für den Fahrer. Der Verrechnungssatz gilt für das zum
Zeitpunkt des Abrufes einsatzbereit auf der Baustelle
befindliche Fahrzeug. Vergütet werden die tatsächlich
geleisteten Arbeitsstunden nach der tatsächlichen
Nutzlast des jeweiligen LKW (ohne Erhöhung der
Nutzlaststufe für Sonderfahrzeuge).
LKW-Kipper, ca. 12 t Nutzlast.
Menge: 50,000 h

**14.07.0080 Suchgraben herstellen*Aufbruch gesond. Abrechnung Abtrag**
StL-Nr. 2410891209010001
Suchgraben nach Unterlagen des AG einschließlich Handschachtung herstellen. Aushub zur Wiederverwendung
seitlich lagern. Beschreibung der Homogenbereiche nach
Unterlagen des AG.
Grabentiefe '2 - 4m'

Straßenaufbruch wird gesondert vergütet.
Abrechnung nach Abtragsprofilen.
Menge: 50,000 m3

### Bereich 19 LT 19 Schindleichsgraben

#### Abschnitt 19.01 Vorarbeiten / Aufbruch

*Hinweis: Ausbau einschl. Sauberkeitschicht*
Ausbau einschl. Sauberkeitschicht
Schacht freilegen und Verbau sind Bestandteil der OZ Schacht herstellen.

**19.01.0010 Schacht ausbauen T ü. 2,00-3,00 m*Baut.s.+lagern Rest verw.**
StL-Nr. 24110404993103
Freigelegten Schacht einschließlich Abdeckung vollständig ausbauen. Aufbruch von Straßenbefestigungen und das
Ausbauen von Rohrleitungen wird gesondert vergütet.
Schacht 'Nr. 14769, rechteckig, Sonderbauwerk'

Schacht aus 'Stahlbetonfertigteilen'

Ausbautiefe ab OK Abdeckung über 2,00 bis 3,00 m.
Abdeckung säubern und innerhalb der Baustelle lagern.
Restliche Ausbaustoffe nach Wahl des AN verwerten.
Menge: 1,000 St

*Hinweis: Ausbau einschl. Sauberkeitschicht*
Ausbau einschl. Sauberkeitschicht
Schacht freilegen und Verbau sind Bestandteil der OZ Schacht herstellen.

**19.01.0020 Schacht ausbauen*Ausbau verwerten**
StL-Nr. 24110404999001
Freigelegten Schacht einschließlich Abdeckung vollständig ausbauen. Aufbruch von Straßenbefestigungen und das
Ausbauen von Rohrleitungen wird gesondert vergütet.
Schacht 'Nr. 14776, rechteckig, Sonderbauwerk'

Schacht aus 'Mauerwerk mit Stahlbetonsohle und -decke'

Ausbautiefe 'ab OK Abdeckung über 4 bis 5 m'

Sämtliche Ausbaustoffe verwerten nach Wahl des AN.
Menge: 1,000 St

*Hinweis: Freilegen der Rohrleitungen im Zuge*
Freilegen der Rohrleitungen im Zuge der Herstellung Leitungsgraben (LT 19, Abschnitt Erdarbeiten)

**19.01.0030 Entwässerungsrohrleitung abbrechen*Stahlbeton-Rohr Bettung abbrechen Ausb. verwerten**
Entwässerungsrohrleitung abbrechen. Entwässerungsrohrleitung liegt bis Oberkante Rohr frei. Erdarbeiten in
der verbliebenen Leitungszone ausführen. Offene Wasserhaltung bis zu einer Pumpenleistung von 10 m3 Fördermenge und 5,00 m Förderhöhe je Stunde und Haltung ausführen.
Rohr in Anlehnung an DN/ID SB DN 1250/800, Wandstärke ca. 40 cm, Rohr aus Stahlbeton, ca. 2,0 m3/m
Bettung aus Beton bis 20 cm Dicke abbrechen.
Fließsohlentiefe: 'über 1,25 m bis 2 m'

Ausbaustoffe nach Wahl des AN verwerten.
Menge: 70,000 m

**19.01.0040 Anschlussleitung DN 400 einschl.**
Anschlussleitung DN 400 einschl. Anschlusssystem für glattwandige Kunststoffrohre DN/OD400 ausbauen.
Rohrleitung sichern, Anschlussystem nach Wahl des AN verwerten.
Anschluss am Ortbetonkanal
Menge: 1,000 St

**19.01.0050 Rohr- u. Kabelkreuzungen, B=60 cm**
Erschwernis für Rohr- und Kabelkreuzungen.
Ausführung einschließlich aller Vorkehrungen und Einrichtungen zur Sicherung dieser Leitungen (wie Aufhängen, Abfangen, Unterstützungen etc.),
Medien in Betrieb
Trassenkreuzungen aller Medienarten bis zu einer Gesamtbreite von 'bis 60 cm'
Menge: 12,000 St

**19.01.0060 Rohr- u. Kabelkreuzungen, B=120 cm**
Erschwernis für Rohr- und Kabelkreuzungen.
Ausführung einschließlich aller Vorkehrungen und Einrichtungen zur Sicherung dieser Leitungen (wie Aufhängen,
Abfangen, Unterstützungen etc.),
Medien in Betrieb
Trassenkreuzungen aller Medienarten bis zu einer Gesamtbreite von 'über 60 bis 120 cm'
Menge: 1,000 St

**19.01.0070 Suchgraben herstellen*Aufbruch gesond. Abrechnung Abtrag**
StL-Nr. 2410891209010001
Suchgraben nach Unterlagen des AG einschließlich Handschachtung herstellen. Aushub zur Wiederverwendung
seitlich lagern. Beschreibung der Homogenbereiche nach
Unterlagen des AG.
Grabentiefe '2 - 4m'

Straßenaufbruch wird gesondert vergütet.
Abrechnung nach Abtragsprofilen.
Menge: 45,000 m3

#### Abschnitt 19.02 Wasserhaltung

*Hinweis: Hinweis:*
Hinweis:

Der Auftragnehmer hat während der Dauer aller
durchzuführenden Arbeiten die problemlose
Abwasserentsorgung aus Haupt- und Anschlußleitungen zu
gewährleisten.
Die Abklärung mit den Anliegern vor Ort obliegt dem AN.

**19.02.0010 Absperreinrichtung bis DN 1000**
Gestellen, Einbau, Vorhalten, Betreiben und  Ausbau
von Absperrblasen. Die Abrechnung erfolgt einmal je
Standort für die Dauer der Arbeiten.

Absperrblasen bis DN 1000
Menge: 1,000 St

**19.02.0020 Wasserhaltung aufb.,umsetz.,abbauen f. alle Leistg.**
*** Pauschalposition
Wasserhaltung betriebsbereit aufbauen, umsetzen nach
Disposition des AN und abbauen incl. aller Leistungen.
Vorhalten und Betreiben werden gesondert vergütet.
Die Position gilt für die Ausführung aller Arbeiten am
Kanal und den Schächten für die Dauer der Baumaßnahme.

Aufrechterhalten der Vorflut / Freihalten des zu
sanierenden  Kanals von zulaufendem Wasser durch
geeignete Maßnahmen nach Wahl des AN während der für
die Durchführung aller Arbeiten am Kanal und den
Schächten erforderlichen Bauzeit.
Die technische Lösung der Wasserhaltung ist in
Abhängigkeit von der Bauzeit und der gewählten
Technologie der Sanierungs- arbeiten/-abschnitte
festzulegen.

Wasserhaltung für den in Betrieb befindlichen
verrohrten Bachlauf aus Stahlbeton, DN 1200/900,
für Wassermenge bis 250 l/s aufbauen,
im Trockenwetterfall ist mit einem Wasseranfall von ca.
80 l/s zu rechnen,
maximaler Durchfluß bei Starkregen >= 1500 l/s.
Die Wasserhaltung für 4 Seitenzuläufe DN 100 bis DN 250

ist einzukalkulieren. Außerbetriebnahme der
Seitenzuläufe nach Wahl des AN in Abhängigkeit von der
gewählten Technologie.

Die Wasserhaltung ist so aufzubauen, daß sie bei
Abfluß- ereignissen >250 l/s außer Betrieb genommen
werden kann.
Das Entfernen und neue Setzen der Absperreinrichtungen,
Pumpen und dgl. bei Stillstandszeiten, die vom AN nicht
zu vertreten sind (z.B. wetterbedingt) wird gesondert
vergütet.

In die Pauschale sind alle erforderlichen Leistungen
und Aufwendungen wie z.B. Pumpaggregat, Rohrleitungen,
ggf. Errichtung von Rohrbrücken, Absperrorgane setzen,
Abpumpen, Wasserüberleitungen, mehrfaches Umsetzen,
erforderliche Kopflöcher u.dgl. entsprechend der
gewählten Technologie einzukalkulieren.
Ermittlung des erforderlichen Rohrquerschnittes für die
Wasserüberleitung anhand der gewählten Technologie, der
eingesetzten Pumpen usw. durch den AN.

Ausführung abschnittsweise nach Wahl des AN zwischen Schächten 14769 und 14776 einschl. der Schächte..
Menge: 1,000 Psch

**19.02.0030 Wasserhaltung vorh.,betreib.**
Wasserhaltungsanlage betriebsbereit vorhalten und betreiben.
Abgerechnet wird nach Wochen, in denen die Wasserhaltungs- anlage betriebsbereit vorgehalten und betrieben werden muss.
Der angebotene Einheitspreis gilt unabhängig von der Anzahl der abgerechneten Wochen.
Teilzeiten nach Tagen werden zu 1/7 des Einheitspreises vergütet.
Menge: 16,000 Wo

**19.02.0040 Außer- u. Inbetriebnahme der Wasserhaltung aus Gründen, die vom AN nicht zu vertreten sind**
Wasserhaltung außer Betrieb und wieder in Betrieb bnehmen
aus Gründen, die vom AN nicht zu vertreten sind (z.B. bei Starkabfluß, wetterbedingt) incl. aller Nebenleistungen.
Absperreinrichtungen, Pumpen u.dgl. entfernen und neu setzen.
Der Einheitspreis ändert sich, unabhängig der abzurechnenden Menge und Jahresscheibe nicht.
Menge: 2,000 St

**19.02.0050 außer Betrieb genommene Wasserhaltungsanlage vorh.**
Außer Betrieb genommene Wasserhaltungsanlage vorhalten. Mietkosten sind einzukalkulieren.
Abgerechnet wird nach Kalendertagen, an denen die Anlage  vorgehalten werden muss.
Der angebotene Einheitspreis gilt unabhängig von der Anzahl der abgerechneten Tage.
Die Position ist nur bei Außerbetriebnahme aus nicht vom AN zu vertretenden Gründen (z.B. bei Starkabfluß, wetterbedingt) und nach vorheriger Abstimmung mit dem AG bzw. der örtlichen Bauleitung abrechnungsfähig.
Der Einheitspreis ändert sich, unabhängig der abzurechnenden Menge und Jahresscheibe nicht.
Menge: 10,000 d

**19.02.0060 Absperreinrichtung bis DN 1300**
Gestellen, Einbau, Vorhalten, Betreiben und  Ausbau von Absperreinrichrungen. Die Abrechnung erfolgt einmal je Standort für die Dauer der Arbeiten.
Absperrblasen bis DN 1300
Menge: 2,000 St

**19.02.0070 Absperreinrichtung bis DN 400**
Gestellen, Einbau, Vorhalten, Betreiben und  Ausbau von Absperreinrichrungen. Die Abrechnung erfolgt einmal je Standort für die Dauer der Arbeiten.
Absperrblasen bis DN 400
Menge: 3,000 St

#### Abschnitt 19.03 Erdarbeiten

**19.03.0030 Leitungsgraben herstellen gew. Boden*Tiefe >1,75-3,00m*m.Verb./+10 m3 W.*BM-F3 Entsorg. gesond.*Abr. senkrecht**
StL-Nr. 2410820723919631
Leitungsgraben profilgerecht herstellen. Straßenaufbruch wird gesondert vergütet.
In gewachsenem Boden. Homogenbereich nach Unterlagen
des AG.
Grabentiefe über 1,75 bis 3,00 m.
Breite der Grabensohle 'für Rohr DN 1100'

Notwendigen Verbau entsprechend statischen und konstruktiven Erfordernissen herstellen, vorhalten und
entfernen. Offene Wasserhaltung bis zu einer Pumpenleistung von 10 m3 Fördermenge und 5,00 m Förderhöhe
je Stunde und Haltung ausführen.
Aushub 'entsorgen.  Entsorgung wird gesondert vergütet.'

Materialwerte nach EBV = BM-F3
Zum Verfüllen nicht verwendeten Aushub entsorgen. Entsorgung wird gesondert vergütet.
Abrechnung mit senkrechten Wänden. Grabenbreite
nach DIN 18 300 ohne Berücksichtigung eines Verbaus.
Menge: 150,000 m3

**19.03.0040 Leitungsgraben herstellen gew. Boden*m.Verb./+10 m3 W.*BM-F3 Entsorg. gesond.*Abr. senkrecht**
StL-Nr. 2410820729919631
Leitungsgraben profilgerecht herstellen. Straßenaufbruch wird gesondert vergütet.
In gewachsenem Boden. Homogenbereich nach Unterlagen
des AG.
Grabentiefe 'über 3,5 bis 5,5 m'

Breite der Grabensohle 'für Rohr DN 1200'

Notwendigen Verbau entsprechend statischen und konstruktiven Erfordernissen herstellen, vorhalten und
entfernen. Offene Wasserhaltung bis zu einer Pumpenleistung von 10 m3 Fördermenge und 5,00 m Förderhöhe
je Stunde und Haltung ausführen.
Aushub 'entsorgen.  Entsorgung wird gesondert vergütet.'

Materialwerte nach EBV = BM-F3
Zum Verfüllen nicht verwendeten Aushub entsorgen. Entsorgung wird gesondert vergütet.
Abrechnung mit senkrechten Wänden. Grabenbreite
nach DIN 18 300 ohne Berücksichtigung eines Verbaus.
Menge: 620,000 m3

*Hinweis: Materialklasse bis BM-F3*

**19.03.0050 N.gefährl. Abfall aus Baustelle ent Boden*Entsorgung AN Gebühr einrechn.*Abr. Abtrag**
StL-Nr. 12102117211001
Nicht gefährlichen Abfall aus Baustelle laden, fördern
und entsorgen. Schadstoffbelastung nach Unterlagen des
AG.
Abfall = Boden. Abfallschlüsselnummer 17 05 04.
Entsorgung nach Wahl des AN.
Gebühren der Abfallentsorgung sind einzurechnen.
Abgerechnet wird nach Abtragsprofilen.
Menge: 770,000 m3

**19.03.0051 Grabenaushub von Hand**
Grabenaushub von Hand bei Anordnung
durch den Auftraggeber
(Kabel- und Leitungskreuzungen)
Vergütet wirder Mehraufwand gegenüber der Leitungsgrabenherstellung
Menge: 50,000 m3

**19.03.0052 Planum herstellen**
StL-Nr. 2410625099
Planum herstellen nach Unterlagen des AG.
Verformungsmodul 'EvD mind 25 MPa'
Menge: 180,000 m2

**19.03.0053 Grabensohle verdichten EVD = mind. 25 MPa**
Grabensohle verdichten
EvD = mind. 25 MPa
DPr = mind. 97 %
Die Eigenüberwachung hat im Beisein des Bauüberwachers
des AG zu erfolgen, die Ergebnisse sind laufend zu übergeben
Menge: 180,000 m2

**19.03.0054 Bodenaustausch durchführen.**
Bodenaustausch durchführen. Baustoff in Auskofferung
lösen, einbauen und verdichten einschließlich ggf. erforderli-cher Wasserzugabe.
Homogenbereich S2 bzw. S3
verwerten wird gesondert vergütet
Baustoff 'gebrochenem Naturgestein 0/45 bis 0/56
dynamischen Plattendruckversuch = mind. 25 MPa'

Baustoff liefern.
Abgerechnet wird nach Auftragsprofilen über der Auskofferungssohle.
Menge: 10,000 m3

**19.03.0060 Baustoff lief.,in Leitungsgr. einb.*Tiefe >1,75-3,00m*oberh.Leitungsz. Abrechnung senkr.**
StL-Nr. 24108238939011
Baustoff nach Unterlagen des AG liefern, in Leitungsgraben einschließlich Schachtbaugruben einbauen und
verdichten. Einbaudokumentation nach Unterlagen des AG
übergeben.
Baustoff 'GU, GT, Körung 0/32, Feinkornanteil 10 bis 15 Gew.%'

Grabentiefe über 1,75 bis 3,00 m.
Breite der Grabensohle 'für Rohr DN 1100'

Baustoff nach Verlegen der Leitung in Graben oberhalb
der Leitungszone und in Baugruben einbauen und verdichten.
Abrechnung mit senkrechten Wänden entsprechend
der Abrechnung beim Aushub.
Menge: 80,000 m3

**19.03.0070 Baustoff lief.,in Leitungsgr. einb.*Tiefe >3,00-5,00m*oberh.Leitungsz. Abrechnung senkr.**
StL-Nr. 24108238949011
Baustoff nach Unterlagen des AG liefern, in Leitungsgraben einschließlich Schachtbaugruben einbauen und
verdichten. Einbaudokumentation nach Unterlagen des AG
übergeben.
Baustoff 'GU, GT, Körung 0/32, Feinkornanteil 10 bis 15 Gew.%'

Grabentiefe über 3,00 bis 5,00 m.
Breite der Grabensohle 'für Rohr DN 1200'

Baustoff nach Verlegen der Leitung in Graben oberhalb
der Leitungszone und in Baugruben einbauen und verdichten.
Abrechnung mit senkrechten Wänden entsprechend
der Abrechnung beim Aushub.
Menge: 435,000 m3

**19.03.0080 Dichtriegel in Leitungsgraben**
Dichtriegel in Leitungsgraben herstellen
Vergütet wird der Mehraufwand gegenüber den durchgehenden Leitungsgraben.
Dichtendes Material: bindiger Boden
Länge Dichtriegel: ca. 1 m
Höhe bis 20 cm unter Gelände bzw. Planum Folgeschichten
Medienart: 'alle Medien'

Grabenbreite: 'über 1,2 bis 2,1 m'
Menge: 2,000 St

*Hinweis: Vorbemerkung Schächte*
Vorbemerkung Schächte
Schachtabdeckungen sind im Riedlberger Verfahren einzubauen und mit Schmutzfänger F nach DIN 1221 auszurüsten.
Einbau erfolgt mit Schlauchschalung und Schnellverguss- mörtel.
Eigenschaften des Mörtels:
-  frühhochfestigkeit,schrumpffrei, frost- und tausalzbeständig
-  Druckfestigkeit nach 1 Stunde 15 N/mm2, nach 24 Stunden 25 N/mm2, nach 28 Tagen 55 N/mm2

Schachtunterteil SU-M Typ 2 nach DIN EN 1917 - DIN V 4034-1 lichte Weite DN 1000, 1200 oder 1500 mm *
-  Schachtkörper, Gerinne und Auftritt monolithisch aus Beton C 40/50 aus einem Guss in einheitlicher Betonqualität in der Schalung erhärtet gefertigt
-  Wassereindringtiefe nach DIN EN 12390-8 kleiner 20 mm
-  Betonprüfzeugnis ist vor dem Einbau vorzulegen
-  Auftritt in Höhe des Rohrscheitels *ggf.
-  Neigung der Auftrittsfläche 1:20 Richtung Schachtmitte
-  Anschlüsse für gelenkige Einbindung von Zu- und Abläufen

alle Schachtfertigteile Typ 2 nach DIN EN 1917 und DIN 4034-1 sowie den erhöhten Anforderungen der FBS-Qualitätsrichtlinie, Teil 2

Die Kosten sind in die Einzelpreise einzukalkulieren und werden nicht gesondert vergütet.

#### Abschnitt 19.04 Schächte

**19.04.0010 Ausführungspläne (Werkzeichnung) Schächte**
*** Pauschalposition
Ausführungspläne (Werkzeichnung)
für die herzustellenden Schächte des Schindleichsgraben
erstellen und liefern.
Fertigung im Maßstab 1:20.
Pläne 6 Wochen nach Vergabe zur Prüfung
und Genehmigung dem AG in Papierform (3-fach) und digital als PDF übergeben.
Menge: 1,000 Psch

**19.04.0011 Fertigteil-Schacht herst.,m.Erdarb.*BM-F3**
StL-Nr. 2411041799999996
Fertigteil-Schacht mit Schachthals einschließlich der
Öffnungen für die Rohranschlüsse herstellen. Erforderliche Auflageringe einbauen. Erdarbeiten sowie erforderlichen Verbau ausführen. Offene Wasserhaltung bis zu
einer Pumpenleistung von 10 m3 Fördermenge und 5,00 m
Förderhöhe je Stunde und Haltung ausführen. Schachtabdeckung und Anschluss der Rohrleitungen werden gesondert vergütet.
Schacht aus 'Stahlbetonfertigteilen, 2-teilig
Zulaufrohrleitung: vorhandenes Zulaufrohr DN 1200/900 Stb, Form MF-FM, Fa. HABA Beton, 92708 Mantel
Seiten für Rohranschlüsse offen lassen und nach Einbau Rohrleitung mit Schachtanschluss schließen'

Schacht DU 'rechteckig, lichter Querschnitt ca. 5,5 * 2 m,'

Lichte Schachttiefe 'über 4,00 bis 5,00 m'

Auflager 'aus Beton C20/25 20 cm dick'

Fugendichtung 'wasserdicht ausbilden'

Schachtsohle 'aus unbewehrtem Boton wird gesondert vergütet.'

Aushub 'in Homogenbereich nach Unterlagen des AG.
Aushub nach Wahl des AN verwerten.
Baustoff zum Verfüllen liefern und einbauen.'

Materialwerte nach EBV = BM-F3
Menge: 1,000 St

**19.04.0060 Unbewehrten Beton herstellen*C12/15 X0 Ohne Schalung**
StL-Nr. 22118338921910
Unbewehrten Beton nach Unterlagen des AG herstellen.
Beton 'Gefällebeton in Fertigteilschächten'

Druckfestigkeitsklasse C12/15.
Expositionsklasse X0.
Zusätzliche Anforderungen 'Oberfläche mit Gefälle und Rinne gemäß Unterlagen des AG, Oberfläche abreiben und von Hand glätten'

Beton ohne Schalung herstellen.
Menge: 24,000 m3
Leistungsbereichkatalog: 118

*Hinweis: Einbauteile*

**19.04.0090 Schachtanschluss herstellen (Zul.)*Beton-Rohr Betonfertigteile*Anschluss+Gelenk**
StL-Nr. 24110362991103
Rohrleitung an Schacht anschließen, Anschluss abdichten. Vergütet wird der Mehraufwand für das Herstellen
des Anschlusses einschließlich Passstücke gegenüber der
bis zur Innenfläche des Schachtes durchgemessenen Rohrleitung.
Rohrleitung DN/ID '1100'

Rohr aus Beton.
Schacht aus Betonfertigteilen.
Anschluss mit Schachtanschlussstück und Gelenkstück.
Menge: 1,000 St

**19.04.0100 Schachtanschluss herstellen (Zul.)*Beton-Rohr Betonfertigteile*Anschluss+Gelenk**
StL-Nr. 24110362991103
Rohrleitung an Schacht anschließen, Anschluss abdichten. Vergütet wird der Mehraufwand für das Herstellen
des Anschlusses einschließlich Passstücke gegenüber der
bis zur Innenfläche des Schachtes durchgemessenen Rohrleitung.
Rohrleitung DN/ID '1200'

Rohr aus Beton.
Schacht aus Betonfertigteilen.
Anschluss mit Schachtanschlussstück und Gelenkstück.
Menge: 1,000 St

**19.04.0110 Schachtanschluss herstellen (Zul.) Rohr DN 600*Beton-Rohr Betonfertigteile*Anschluss+Gelenk**
StL-Nr. 24110362101103
Rohrleitung an Schacht anschließen, Anschluss abdichten. Vergütet wird der Mehraufwand für das Herstellen
des Anschlusses einschließlich Passstücke gegenüber der
bis zur Innenfläche des Schachtes durchgemessenen Rohrleitung.
Rohrleitung DN/ID 600.
Rohr aus Beton.
Schacht aus Betonfertigteilen.
Anschluss mit Schachtanschlussstück und Gelenkstück.
Menge: 1,000 St

**19.04.0120 Fertigteil für Schacht einbauen Fußauflgrg 1000mm*Gleitringdichtung**
StL-Nr. 241104403101
Fertigteil für Schacht einbauen.
Fußauflagering für Schachtoberteil mit Öffnung DU =
1000 mm.
Fugendichtung mit Gleitringdichtung aus Elastomeren und
Lastübertragungsring.
Menge: 1,000 St

**19.04.0130 Fertigteil für Schacht einbauen*Gleitringdichtung**
StL-Nr. 241104409901
Fertigteil für Schacht einbauen.
Fertigteil 'Schachtkonus, Nennweite 1000/(300'

Fugendichtung mit Gleitringdichtung aus Elastomeren und
Lastübertragungsring.
Menge: 1,000 St

*Hinweis: Vorbemerkung Schachtabdeckungen*
Vorbemerkung Schachtabdeckungen
Schachtabdeckungen sind im Riedlberger Verfahren einzubauen und mit Schmutzfänger F nach DIN 1221 auszurüsten.
Einbau erfolgt mit Schlauchschalung und Schnellverguss- mörtel.
Eigenschaften des Mörtels:
-  frühhochfestigkeit,schrumpffrei, frost- und tausalzbeständig
-  Druckfestigkeit nach 1 Stunde 15 N/mm2, nach 24 Stunden 25 N/mm2, nach 28 Tagen 55 N/mm2

*Hinweis: dämpfender Einlage in Rahmen und*
dämpfender Einlage in Rahmen und Deckel und seitlich.

**19.04.0140 Schachtabdeckung aufsetzen DIN 19584, D, G Deckel/Einlage*planmäßige Höhe**
StL-Nr. 24110454291100
Schachtabdeckung, mit lichter Weite mindestens 610 mm
und rundem Rahmen, aufsetzen.
Klasse D 400, Ausführung nach DIN 19584, mit Rahmen aus
Gusseisen.
Ausführung 'Deckel aus Gusseisen mit Lüftungsöffnung und Schmutzfänger F DIN1221,
Einbau in Riedlberger Verfahren gemäß Vorbemerkungen Schächte'

Deckel mit dämpfender Einlage.
Schachtabdeckung auf planmäßige Höhe setzen.
Menge: 2,000 St

**19.04.0150 Schachtabdeckung des AG aufsetzen Höhe planmäßig*WW-Mörtel**
StL-Nr. 2411045713
Schachtabdeckung des AG, rund, mit lichter Weite bis DU
625 mm aufsetzen.
Auf planmäßige Höhe setzen.
Fuge zwischen Fertigteilen mit Mörtel WW-
Schachtkopfmörtel nach DIN 19573, unter Verwendung von
mindestens drei Distanzstücken entsprechender Festigkeit vollflächig herstellen, Fugen glattstreichen.
Menge: 1,000 St

**19.04.0160 Sicherheitssteigleiter**
Sicherheitssteigleiter mit Sicherheitsfallschutzschiene SiS2
Sicherheitssteigleiter mit Sicherheitsfallschutzschiene, mit Bauartzulassung und CE-Kennzeichnung, entsprechend DIN EN 14396, aus Edelstahl Werkstoff-Nr. 1.4307 (AISI 304 L), vorgerichtet für das Aufstecken einer Einsteighilfe, liefern und montieren.
Holme aus Sonderprofil hoher Steifigkeit (57 x 25 x 2,5 mm), oben mit PVC-Kappen abgedeckt.
Sprossen aus U-Profil mit gelochter Auftrittsfläche, 30 mm, Rutschhemmung R13, Tritthöhe 280 mm,
lichte Leiterbreite 400 mm, einschließlich 150 mm langen, höhenverstellbaren Wandhaltern für Dübelbefestigung (Abstand Wand bis Mitte Sprosse), mit zusätzlicher, mittig aufgeschweißter Sicherheitsfallschutzschiene.
Schachttiefe T = über 3 bis 4  m.
Sicherheitssteigleiter vollständig unter Schutzgas geschweißt, im Tauchbad gebeizt und passiviert.
Menge: 3,000 St

**19.04.0170 Einsteighilfe aufsteckbar EH FSS,**
Einsteighilfe aufsteckbar EH FSS, aufsteckbar-drehbar EH FSS D
Einsteighilfe aufsteckbar, mit Bauartzulassung entsprechend DIN 19572, aus Edelstahl Werkstoff-Nr. 1.4307 (AISI 304 L), passend für 400 mm breite Sicherheitssteigleitern SiS2 mit Sicherheitsfallschutzschiene und Sicherheitssteigbäume SiS3.
Einsteighilfe gemäß DIN 19572.
Einsteighilfe mit Haltevorrichtung und einem Holm von mindestens 1,1 m über Austritt.
Einsteighilfe vollständig unter Schutzgas geschweißt, im Tauchbad gebeizt und passiviert.
Menge: 1,000 St

*Hinweis: Entlüftungsleitung*

**19.04.0180 Kunststoffrohrleitung herstellen*PP-Rohr Verb. Wahl AN*Bettung Typ 1*Überdeckg.ü.1-2 m LM 1,Sta. prüf.**
StL-Nr. 2411033492119204
Entwässerungsleitung aus Kunststoffrohren nach statischen und konstruktiven Erfordernissen herstellen. An-
schluss an Schacht sowie Formstücke werden gesondert
vergütet.
Rohr DN/ID '100'

Rohr aus PP.
Rohrverbindung nach Wahl des AN.
Bettung nach DIN EN 1610, Typ 1 herstellen. Boden für
Leitungszone liefern und einbauen.
Fließsohlentiefe 'über 1 bis 4 m, Rohr teilweise senkrecht,'

Überdeckungshöhe über 1,00 bis 2,00 m.
Straßenverkehrslast = LM 1 nach DIN EN 1991-2. Statische Berechnung aufstellen und in prüffähiger Form liefern.
Menge: 4,000 m

**19.04.0190 Formstück einbauen (Zul.) Bogen DN 100*Kunststoff-Rohr**
StL-Nr. 24110369070400
Formstück in Rohrleitung einbauen. Vergütet wird der
Mehraufwand für den Einbau des Formstückes gegenüber
der bis zur Innenfläche der Sammelrohrleitung durchgemessenen Rohrleitung.
Formstück = Bogen DN/ID 100.
Rohr aus Kunststoff.
Menge: 1,000 St

*Hinweis: Neubau Schacht Nr 14769*
Neubau Schacht Nr 14769
Zulaufrohrleitung: vorhandenes Zulaufrohr DN 1200/900 Stb, Form MF-FM, Fa. HABA Beton, 92708 Mantel
Einzukalkulieren sind:
Seiten für Rohranschlüsse offen lassen und nach Einbau Rohrleitung mit Schachtanschluss schließen

**19.04.0200 Fertigteil-Schacht herst.,m.Erdarb. T ü. 1,00-2,00 m*Aufl. C 8/10,10cm Durchlaufr.gekr. BM-F3**
StL-Nr. 2411041799230696
Fertigteil-Schacht mit Schachthals einschließlich der
Öffnungen für die Rohranschlüsse herstellen. Erforderliche Auflageringe einbauen. Erdarbeiten sowie erforderlichen Verbau ausführen. Offene Wasserhaltung bis zu
einer Pumpenleistung von 10 m3 Fördermenge und 5,00 m
Förderhöhe je Stunde und Haltung ausführen. Schachtabdeckung und Anschluss der Rohrleitungen werden gesondert vergütet.
Schacht aus 'Stahlbetonfertigteil'

Schacht DU 'rechteckig, lichter Querschnitt ca. 2,5 * 2 m,'

Lichte Schachttiefe über 1,00 bis 2,00 m.
Auflager aus Beton C 8/10, 10 cm dick, herstellen.
Schachtsohle aus Ortbeton C 16/20 mit eingearbeiteten
Durchlaufrinnen und Zementglattstrich herstellen.
Durchlaufrinne gekrümmt.
Aushub 'in Homogenbereich nach Unterlagen des AG.
Bestandsschacht freilegen, Baugruben nach Rückbau Bestandsschacht für Neubau ca. 1 m vertiefen, Aushub nach Wahl des AN verwerten.
Baustoff zum Verfüllen liefern und einbauen.'

Materialwerte nach EBV = BM-F3
Menge: 1,000 St

*Hinweis: Neubau Schacht Nr 14776*

**19.04.0210 Fertigteil-Schacht herst.,m.Erdarb.**
Monoblock-Tangentialschacht Typ 2 in Anlehnung an DIN EN 1916 und DIN V 1201, DIN EN 1917 und DIN 4034-1, sowie an die erhöhten Anforderungen der FBS-Qualitätsrichtlinie, Teil 1, entsprechend den folgenden Belastungs- und Einbau-bedingungen einschließlich der Öffnungen für die Rohranschlüsse herstellen. Erforderliche Schachtringe, Schachthals und Auflageringe einbauen.
Druckfestigkeitsklasse: C 40/50, Expositionsklasse XA 2.
Schachtgrundkörper, Auftritt und Gerinne monolithisch aus einem Guss Profilringe des Einstiegs nachträglich kraftschlüssig aufgeklebt.
Monoblock-Tangentialschacht mit einer ebenflächigen Außenform und einer kreisförmigen horizontalen Innenform,
Schachtdom DN1000 nach DIN EN 1917 und DIN 4034-1 vertikal außermittig mit kreisrunder Innenform einseitig.
Überdeckungshöhe: über Rohrscheitel über 3,0 bis m 4,5 m
Verkehrslast: SLW 60
Erdarbeiten sowie erforderlichen Verbau ausführen. Offene Wasserhaltung bis zu on 10 m3 Fördermenge und 5,00 m Förderhöhe je Stunde und Haltung ausführen. Schachtab-deckung und Anschluss der Rohrleitungen werden gesondert vergütet.
Auflager aus Beton C 8/10, 10 cm dick, herstellen.
Aushub in Homogenbereich nach Unterlagen des AG.
Bestandsschacht freilegen, Aushub nach Wahl des AN verwerten.
Baustoff zum Verfüllen liefern und einbauen.
Materialklasse 'BM-F3'
Menge: 1,000 St

**Ausführungsbeschreibung 3 Vorbemerkungen Schachtinspektion**
*Die nachfolgenden Positionen beinhalten die durchzuführenden*
*Schachtbauwerke DN 1000 bis 10 m*
Schachtbauwerke DN 1000 bis 10 m Tiefe sind ohne Steigeisen ausgeführt.
Für die Abnahmehandlung gilt, dass zur Schachtbesichtigung
● das geprüfte Einsiegsequipment Dreibaum, Personenwinde und Höhensicherungsgerät mit Rettungshubeinrichtung gemäß DGUV Regel 103-004 für den Schachteinstieg bereitzustellen und vorzuhalten ist
● Alternativ kann die Schachtinspektion mit Kamera erfolgen

**19.04.0230 Kamerainspektionen zur Zustandsfeststellung vor der technischen Abnahme des neu hergestellten bzw. sanierten Schachtbauwerkes bzw. Sonderbauwerkes.**
Schachtinspektion für Schachtbauwerk Nr 14776 in Tiefenlagen on 3,01 bis 5,00 m im Lichten ausführen.
Aufnahme einer AVI-Filmsequenz in Bereichen von Wasserinfiltration und -exfiltration;
Stufenlose Regulierung der Ausleuchtung zur Anpassung an versch. Nennweiten, Materialien und Wetterbedingungen (der Bereich der Schachtabdeckung ist bei starker Sonneneinstrahlung abzudunkeln um ein optimales Bildergebnis in diesem Schachtbereich zu gewährleisten).
Sofern eine vorherige Schachtreinigung erforderlich ist, muss diese mit einem Zeitabstand bis zur Inspektion von min. 48 Stunden durchgeführt werden damit die Schachtwandungen vollständig abgetrocknet sind.
Während der Schachtaufnahme (Ab- bzw. Aufwärtsbewegung) darf die Kamera nicht verschwenkt werden.
Defekte oder verkratzte Kameralinsen sind sofort auszutauschen.
Die Lage der zwei Halbkugelbilder zueinander ist regelmäßig zu kontrollieren und ggf. zu korrigieren und eine optimale 360° perspektivischer Ansicht zu gewährleisten.
Unterschiedliche Helligkeiten in den Halbkugelbildern sind zu kontrollieren und ggf. zu korrigieren.
Bildaufnahme, Bildübertragung, Bilddarstellung und
Bildspeicherung durchgängig digital.
Menge: 3,000 St

**19.04.0240 Die erforderliche Reinigung des Bauwerkes ist vor der Kamerainspektion (Vorlauf: mind. 2 Arbeitstage zur Abtrocknung der Innenwände) durchzuführen.**
Schachtinspektion wie vor, jedoch Schacht zwischen DN 1100 und DN 1200
Erschwernisse und besondere Inspektionsbedingungen auf Grund der Bauwerksgeometrie sind in den EP einzurechnen.
Menge: 3,000 St

**19.04.0250 Durchführung der TV Untersuchung und technische Ausrüstung**
Schachtinspektion wie vor, jedoch Schacht Nr 14769
Erschwernisse und besondere Inspektionsbedingungen auf Grund der Bauwerksgeometrie sind in den EP einzurechnen.
Menge: 3,000 St

**19.04.0260 gemäß DWA-M149-2, DWA-M 149-5 und DWA-M 149-8,**
*** Pauschalposition
Lieferung einer Betrachtungssoftware (Freeware) zur lückenlosen Schachtinspektion einschl. synchroner Darstellung der abgewickelten Schacht-Ansicht.
Folgende Leistungsmerkmale müssen vorhanden sein:
-  Aufwärts- und Abwärtsfahrt mit wählbarer Geschwindigkeit.
-  Freie Wahl der Blickrichtung und kontinuierliche, freie Verschwenkbarkeit des Blickwinkels in 360° perspektivischer Ansicht.
-  Die Stationierungen und Abmaße von Zu- und Abläufen, einragenden Bauteilen und weiteren für den Betrieb und Erhalt des Bauwerks relevanten Schachtteilen und Schadstellen müssen innerhalb der Filme durch das Programm zur Auswertung vermessen und erfasst und in der  Betrachtungssoftware farbig gekennzeichnet werden.
[Genauigkeit der Schachttiefe und der Einlaufhöhen liegt bei < +/- 3cm (1 sigma)].
-  Darstellung Schadenskürzel und Videostandzähler mit dem Videobild
-  Erreichbarkeit jeder beliebigen Videostelle über Videozähler-Mausklick
-  Erreichbarkeit jeder beliebigen Videostelle manuelle Eingabe
-  Kopieren von Videobildern in Zwischenablage
-  Schiebleiste zur Schnellen Videobetrachtung
-  Offsetfunktion zum Ausgleich Videozähler/Bandposition
Nach Auswertung wird dem AG ein digitaler Report Viewer übergeben, der sowohl einen Schachtbericht, eine Schachtgrafik und ggf. Bilder von Schadstellen jedes einzelnen Bauwerks beinhaltet. Aus diesem heraus können die Filme, alle Untersuchungsdaten und -Bilder aufgerufen und angesteuert werden.
Menge: 1,000 Psch

**19.04.0270 die Datenübergabe erfolgt im Austauschformat Typ XML, basierend auf der DIN EN 13508-2 sowie DWA-M 150.**
*** Pauschalposition
Liefern der digitalen Inspektionsdateien und der Abspielsoftware mindestens 14 Tage vor der Abnahme über die Cloud-Plattform der Stadtverwaltung Erfurt.
Der Zugang wird durch den AG über eine sichere Datenverbindung eingerichtet (Abstimmung zwischen AN und AG vor Datenlieferung erforderlich).
Alternativ: Lieferung der Inspektionsdateien auf Datenträger DVD-R, 4,7 GB.
Die Daten sind so zu erstellen, dass diese den inspizierten Bauwerken eindeutig zugeordnet sind.
Inspektionsdateien müssen auch ohne Fremdsoftware lauffähig sein auf folgenden Betriebssystemen:
- Windows 7
- Windows 10
Die Datenlieferung muss die zu den aufgeführten Betriebssystemen gehörende Multimedia-Ergänzung Active Mode enthalten, falls diese auf dem Zielrechner nicht installiert ist.
Menge: 1,000 Psch

**19.04.0280 Der Kanalinspekteur muss über das DWA KI Zertifikat oder einen gleichwertigen Qualifikationsnachweis verfügen.**
*** Pauschalposition
Schlussdokumentation erstellen und an AG übergeben:
-  Bestandspläne (s. Untertitel Vermessungsarbeiten): 2-fach
-  Wasserdichtigkeitsprüfungen DIN EN 1610: 2-fach
-  Haltungs-, Leitungs- bzw. Schachtprotokolle für die durchgeführten Kanal-und Schacht-TV-Inspektionen: 2-fach
-  Verdichtungsnachweise im Kanalgrabenbereich: 1-fach
-  Materialzertifikate / Lieferscheine: 1-fach
-  Bautagesberichte: 1-fach
-  weitere Nachweise entsprechend Projekt bezogener Nutzungsdokumentation
Alle Dokumente der Schlussdokumentation sind als digitaler Datensatz entsprechend der Gliederung der Originaldokumentation zusammenzustellen und über die Cloud-Plattform der Stadtverwaltung Erfurt zu übergeben.
Alternativ: Lieferung des Datensatzes auf Datenträger DVD-R, 4,7 GB oder CD-ROM.
Menge: 1,000 Psch

#### Abschnitt 19.05 Rohrleitungen

**19.05.0010 Betonrohrleitung herstellen*Stahlbeton-Rohr K Dichtung*Bettung Typ 1*Überdeckg.0,5-1 m LM 1,Stat.prüf.**
StL-Nr. 2411032093119104
Entwässerungsrohrleitung aus Betonrohren nach statischen und konstruktiven Erfordernissen herstellen. An-
schluss an Schacht sowie Formstücke werden gesondert
vergütet.
Rohr DN/ID '1100'

Rohr aus Stahlbeton, Form K.
Rohrverbindung mittels Muffe mit fest integrierter
Dichtung aus Elastomeren.
Bettung nach DIN EN 1610, Typ 1 herstellen. Boden für
Leitungszone liefern und einbauen.
Fließsohlentiefe 'über 1,75 bis 3 m'

Überdeckungshöhe 0,50 bis 1,00 m.
Straßenverkehrslast = LM 1 nach DIN EN 1991-2. Statische Berechnung aufstellen und in prüffähiger Form liefern.
Menge: 24,000 m

**19.05.0020 Passelement mit Muffen**
Passelement
Rohr DN/ID '1100'

Rohr aus Beton, Form K.
einschließliche 2 Stück Rohrverbindung mittels Übergangskupplung 300 mm breit für erdverlegte und oberirdische Rohrsysteme, zum Verbinden zweier Rohrenden aller Rohrmaterialien gleicher oder unterschiedlicher Nennweite.
Druckdichtigkeit: 2.5 bar Wasser / -0.3 bar Vakuum
Hochdruckspülfestigkeit: 120 bar
Korrosionsresistenz: TOX-Technologie
Dichtungsmaterial: EPDM oder NBR Dichtprofil, Breite 300 mm nach DIN EN 681-1
Edelstahl:V2A/1.4301, alternativ V4A/1.4404 nach DIN EN 10088-2
Temperaturbeständig:-40°C bis +120°C, kurzfristige Spitzentemperatur +160°C
Norm/Zulassung: DIN EN 16397-2, CE15
Menge: 1,000 St

**19.05.0030 Anschlusssystem DN 400**
Anschlusssystem für glattwandige Kunststoffrohre DN/OD400 liefern und in Bohrung nach Herstellervorgaben einbauen.
Anschluss an runde Stahlbetonrohre
Hauptrohrdurchmesser DN/ID1100
Mindestwanddicke Hauptrohr/Schachtwand 130mm
Glattwandiges Anschlussrohr DN/OD400
Bohrung herstellen
Dichtheit bis mind. 0,5bar
Mindestringsteifigkeit Rohr 10kN/m2.
Menge: 1,000 St

**19.05.0040 Betonrohrleitung herstellen*Stahlbeton-Rohr K Dichtung*Bettung Typ 1*Überdeckg.ü.2-4 m LM 1,Stat.prüf.**
StL-Nr. 2411032093119304
Entwässerungsrohrleitung aus Betonrohren nach statischen und konstruktiven Erfordernissen herstellen. An-
schluss an Schacht sowie Formstücke werden gesondert
vergütet.
Rohr DN/ID '1200'

Rohr aus Stahlbeton, Form K.
Rohrverbindung mittels Muffe mit fest integrierter
Dichtung aus Elastomeren.
Bettung nach DIN EN 1610, Typ 1 herstellen. Boden für
Leitungszone liefern und einbauen.
Fließsohlentiefe 'über 3 bis 5 m'

Überdeckungshöhe über 2,00 bis 4,00 m.
Straßenverkehrslast = LM 1 nach DIN EN 1991-2. Statische Berechnung aufstellen und in prüffähiger Form liefern.
Menge: 56,000 m

**19.05.0050 Formstück einbauen (Zul.)*Stahlbeton-Rohr**
StL-Nr. 24110369990299
Formstück in Rohrleitung einbauen. Vergütet wird der
Mehraufwand für den Einbau des Formstückes gegenüber
der bis zur Innenfläche der Sammelrohrleitung durchgemessenen Rohrleitung.
Formstück 'Anschlussrohr an Bestand gemäß Unterlagen des AG,'

Rohr aus Stahlbeton.
Durchgangsrohr 'DN/ID 1200'
Menge: 1,000 St

**19.05.0060 Schachtanschluss herstellen (Zul.)*Stahlbeton-Rohr Betonfertigteile*Muffe+Gelenk**
StL-Nr. 24110362992102
Rohrleitung an Schacht anschließen, Anschluss abdichten. Vergütet wird der Mehraufwand für das Herstellen
des Anschlusses einschließlich Passstücke gegenüber der
bis zur Innenfläche des Schachtes durchgemessenen Rohrleitung.
Rohrleitung DN/ID 'SB DN/ID1200/900 (Maulprofil)'

Rohr aus Stahlbeton.
Schacht aus Betonfertigteilen.
Anschluss mit werksseitig eingebauter Muffe und Ge-
lenkstück.
Menge: 1,000 St

**19.05.0070 Schachtanschluss herstellen (Zul.)*Stahlbeton-Rohr Betonfertigteile*Muffe+Gelenk**
StL-Nr. 24110362992102
Rohrleitung an Schacht anschließen, Anschluss abdichten. Vergütet wird der Mehraufwand für das Herstellen
des Anschlusses einschließlich Passstücke gegenüber der
bis zur Innenfläche des Schachtes durchgemessenen Rohrleitung.
Rohrleitung DN/ID 'SB DN/ID 1100'

Rohr aus Stahlbeton.
Schacht aus Betonfertigteilen.
Anschluss mit werksseitig eingebauter Muffe und Ge-
lenkstück.
Menge: 2,000 St

**19.05.0080 Schachtanschluss herstellen (Zul.)*Stahlbeton-Rohr Betonfertigteile*Muffe+Gelenk**
StL-Nr. 24110362992102
Rohrleitung an Schacht anschließen, Anschluss abdichten. Vergütet wird der Mehraufwand für das Herstellen
des Anschlusses einschließlich Passstücke gegenüber der
bis zur Innenfläche des Schachtes durchgemessenen Rohrleitung.
Rohrleitung DN/ID 'SB DN/ID 1200'

Rohr aus Stahlbeton.
Schacht aus Betonfertigteilen.
Anschluss mit werksseitig eingebauter Muffe und Ge-
lenkstück.
Menge: 3,000 St

**19.05.0090 Anschluss an Bestand herstellen (Zul.)**
Rohranschluss an Bestandrohrleitung herstellen, An-
schluss abdichten. Vergütet wird der Mehraufwand für
das Herstellen des Anschlusses einschließlich Passstück gegenüber der bis zur Innenfläche der Bestandsleitung durchgemessenen Rohrleitung.
Rohr DN/ID der Anschlussleitung 1200 SB.
Bestandsleitung aus Beton DN1250/1200.
Rohranschluss durch Schneiden der Bestandleitung, Profilausgleich mit Beton nach Unterlagen des AG herstellen.
Fuge umlaufend mit Kanalmörtel verfüllen.
Menge: 1,000 St

**19.05.0100 Entwässerungsleitung reinigen Kamera/Dicht. Stahlbeton*Haltung bis 30 m Räumg. verwerten**
StL-Nr. 24110903192101
Entwässerungsleitung im Hochdruck- oder Vakuumspülverfahren reinigen. Räumgut vorentwässern.
Reinigung zur Vorbereitung auf die Kameradurchfahrung
bzw. Dichtheitsprüfung.
Rohr DN/ID '1100'

Rohr aus Stahlbeton.
Haltungslänge bis 30,00 m.
Räumgut nach Wahl des AN verwerten.
Menge: 24,000 m

**19.05.0110 Entwässerungsleitung reinigen Kamera/Dicht. Stahlbeton*Haltung ü. 30-60m Räumg. verwerten**
StL-Nr. 24110903192201
Entwässerungsleitung im Hochdruck- oder Vakuumspülverfahren reinigen. Räumgut vorentwässern.
Reinigung zur Vorbereitung auf die Kameradurchfahrung
bzw. Dichtheitsprüfung.
Rohr DN/ID '1200'

Rohr aus Stahlbeton.
Haltungslänge über 30,00 bis 60,00 m.
Räumgut nach Wahl des AN verwerten.
Menge: 56,000 m

**19.05.0120 Dichtheit Rohrleitung prüfen*Stahlbeton Haltung bis 30 m*Prüf. m. Luft Prüfung SL.**
StL-Nr. 24110907992121
Entwässerungsrohrleitung auf Dichtheit prüfen. Erforderliche Verankerungen und Rohrverschlüsse herstellen
und beseitigen. Notwendigen Füllstoff liefern und ableiten. Prüfprotokoll erstellen und dem AG übergeben.
Rohrleitung DN/ID '1100'

Rohr aus Stahlbeton.
Prüfung von Haltungslängen bis 30,00 m.
Prüfung mit Luft.
Prüfung der Sammelleitung.
Menge: 1,000 St

**19.05.0130 Dichtheit Rohrleitung prüfen*Stahlbeton Haltung ü.30-60 m*Prüf. m. Luft Prüfung SL.**
StL-Nr. 24110907992221
Entwässerungsrohrleitung auf Dichtheit prüfen. Erforderliche Verankerungen und Rohrverschlüsse herstellen
und beseitigen. Notwendigen Füllstoff liefern und ableiten. Prüfprotokoll erstellen und dem AG übergeben.
Rohrleitung DN/ID '1200'

Rohr aus Stahlbeton.
Prüfung von Haltungslängen über 30,00 bis 60,00 m.
Prüfung mit Luft.
Prüfung der Sammelleitung.
Menge: 1,000 St

**19.05.0140 Kameradurchfahrung ausführen*Stahlbeton Haltung bis 30 m*SL. Dokumentation*ISY-Bau/Unterl.AG**
StL-Nr. 2411091299210111
Kameradurchfahrung von Entwässerungsrohrleitungen ausführen. Auf Schadstellen untersuchen und auf Da-
tenträger dokumentieren. Datenträger dem AG übergeben.
Abrechnung nach Länge der Rohrleitung.
Rohr DN/ID '1100'

Rohr aus Stahlbeton.
Haltungslänge bis 30,00 m.
Befahrung der Sammelleitung.
Dokumentation mit Angabe von Haltung, Rohrmaterial,
Rohrdurchmesser, Haltungslänge, Gefälle im Rohr und
Stationierung von seitlichen Zuläufen und Schadstellen
schriftlich vorlegen.
Daten im ISY-Bau Austauschformat Abwasser (XML) sowie
aufbereitet in Video-Datenformat nach Unterlagen des AG
übergeben. Datenträger nach Unterlagen des AG.
Menge: 24,000 m

**19.05.0150 Kameradurchfahrung ausführen*Stahlbeton Haltung ü.30-60 m*SL. Dokumentation*ISY-Bau/Unterl.AG**
StL-Nr. 2411091299220111
Kameradurchfahrung von Entwässerungsrohrleitungen ausführen. Auf Schadstellen untersuchen und auf Da-
tenträger dokumentieren. Datenträger dem AG übergeben.
Abrechnung nach Länge der Rohrleitung.
Rohr DN/ID '1200'

Rohr aus Stahlbeton.
Haltungslänge über 30,00 bis 60,00 m.
Befahrung der Sammelleitung.
Dokumentation mit Angabe von Haltung, Rohrmaterial,
Rohrdurchmesser, Haltungslänge, Gefälle im Rohr und
Stationierung von seitlichen Zuläufen und Schadstellen
schriftlich vorlegen.
Daten im ISY-Bau Austauschformat Abwasser (XML) sowie
aufbereitet in Video-Datenformat nach Unterlagen des AG
übergeben. Datenträger nach Unterlagen des AG.
Menge: 56,000 m
